# Mittel- und Realschule Oberroning BA 1
Angebotsaufforderung (GAEB 90, DA83)
DV-Nummer: 2222BA1
Währung: EUR
Auftraggeber: Schulstiftung der Diözese Regensburg, , Weinweg 31, 93049 Re

## Baumeisterarbeiten
Datum: 14.04.26

*Hinweis*
ALLGEMEINE HINWEISE

1.0 BAUBESCHREIBUNG

Bei dem geplanten Bauvorhaben handelt es sich um eine
grundlegende Sanierung des bestehenden Schulgebäudes
und einer Erweiterung (Neubau).

Die Schulstiftung der Diözese Regensburg plant in
Oberroning (Gemeindeteil der Stadt Rottenburg an der
Laaber, Landkreis Landshut) die Sanierung eines
bestehenden Klosters und eines historischen
Schulgebäudes, inkl. Errichtung eines Erweiterungsbaus.
Zusätzlich werden eine Zweifachsporthalle und eine
Energiezentrale errichtet. Die Gesamtbaumaßnahme ist
grundsätzlich in 3 Bauabschnitte untergliedert.
Bauabschnitt 1 umfasst vorerst den Abbruch bestehender
Gebäude, den Anbau des Erweiterungsbaus (C1), die
Errichtung der Sporthalle (C2) und der Energiezentrale
(E), sowie die baulichen Maßnahmen an den östlichen
Freianlagen. Bauabschnitt 2 betrifft die Sanierung des
bestehenden Kloster & Schultrakts (A & B) sowie die
westlichen Freianlagen. In Bauabschnitt 3 wird des
weiteren der Abbruch von weiteren Gebäuden & Anbauten
(D) vorangetrieben und die mittleren Freianlagen
ertüchtigt. Die vollständige Fertigstellung der
Baumaßnahme ist für 2031 vorgesehen.

 - Lageplan - unmaßstäblich -

 Das folgende Leistungsverzeichnis umfasst
ausschließlich den 1.Bauabschnitt

 Neubau des Erweiterungbaus/Bauteil C1 (BA 1)
 Neubau einer Zweifachsporthalle/Bauteil C2 (BA 1)
 Neubau einer Energiezentrale/Bauteil E (BA 1)

 Neubau eines Erweiterungsbaus:

 Der bestehende Kloster-/Schulbau wird östlich durch
einen Erweiterungsbau ergänzt. Die bestehenden
Verwaltungsanbauten aus den 70er Jahren, werden in
Folge komplett abgebrochen, ebenso wie die Anbauten des
Musiksaals, sowie der nördliche Toilettenanbau.
 Die Außenfassade soll sich in den Bestand einfügen und
zeichnet sich durch eine hochwertige Fassadengestaltung
aufgrund der Fenstereinteilung aus.
 Der Neubau (Erweiterungsbau) wird passend zum
anschließenden Bestandsbau, mit einem konventionellen
Walmdach ausgeführt.

 Alle tragenden Wände und Decken im Untergeschoss,
werden in Stahlbeton ausgeführt. Die Bodenplatte wird
als Stb.-Bodenplatte ausgeführt und mittels
Frischbetonverbundfolie im erdberührten Bereich
abgedichtet. Das Dachtragwerk des Walmdaches, wird als
zimmermannsmäßiger Holzdachstuhl errichtet.

 Die zu den Innenwänden flächenbündigen Fensterflächen,
bilden ein markantes Merkmal der hier anzufindenden
Architektur. Des weiteren zeichnet sich die innere
Architektur durch hochwertige Sichtbetonflächen aus.

 Neubau einer Zweifachsporthalle:

 Die bestehende Sporthalle wird komplett abgebrochen
und schafft Platz für den Neubau der Sporthalle, welche
östlich der alten Turnhalle errichtet wird. Die
Außenfassade soll sich durch eine Vorhangfassade mit
Holzlamellen kennzeichnen.
 Der Neubau der Sporthallte wird mit einem
konventionellen Flachdachaufbau, mittels einem flach
geneigten Dach (3°) ausgeführt.

 Der Neubau der Sporthalle teilt sich flächenmäßig in 2
Bereiche auf. Die Sporthalle selbst mit einer Fläche
von ca. 895 m² und eine Nebenraumzone mit einer Fläche
von ca. 385 m².

 Alle tragenden Wände und Decken im Untergeschoss,
werden in Stahlbeton ausgeführt.
 Die Außenwände, sowie die Bodenplatte zeichnen sich
hier als WU-Qualität aus, da das Untergeschoss im
erdberührten Bereich mit hohen Grundwasserstand
errichtet wird. Das Obergeschoss wird in
Holzständerbauweise errichtet.

 Sichtbetonflächen bilden im Inneren des Gebäudes ein
wesentliches Merkmal des architektonischen Konzeptes.

 Neubau einer Energiezentrale

 Die östlichen Bestandsgebäude werden abgerissen und
durch eine Energiezentrale, die in Zukunft der
Versorgung der Gebäude dienen soll, ersetzt.
 Die Außenfassade soll im Sockel bzw. EG Bereich als
Betonwand ausgeführt werden. Im OG Bereich werden die
Geschosse mittels Holzvorhangfassade getrennt.
 Der Neubau der Energiezentrale wird mit einem
konventionellen Flachdachaufbau ausgeführt.

 Alle tragenden Wände und Decken im Untergeschoss,
werden in Stahlbeton ausgeführt.
 Die Außenwände, sowie die Bodenplatte zeichnen sich
hier als WU-Qualität aus, da das Erdgeschoss im
erdberührten Bereich mit hohen Grundwasserstand
errichtet wird.

 Im Innenbereich bestehen keine besonderen
Anforderungen an die Qualitäten.

2.0 ÜBERSICHTSPLÄNE - (nichtmaßstäblich)

2.1 Luftbild

Digitales Orthophoto: © 2021 Bayerische
Vermessungsverwaltung

2.2  Lageplan der Schulanlage - unmasstäblich

------------------------------------------------------
------------------------------------------------------
----------------

3.0  BESONDERE ANGABEN ZUR BAUSTELLE

 Das Baugrundstück (Flur-Nr. 628 Gemarkung
Niederroning) befindet sich im Gemeindeteil Oberroning
der Stadt Rottenburg an der Laaber (PLZ:84056). Die
Zufahrt zur Baustelle kann über den Klosterweg oder
über die Kreisstraße LA35 erfolgen. Die
Baustellenzufahrten werden von anderen Gewerken
mitbenutzt. Die Direktor-Wolf-Strasse ist für den
Schulverkehr "reserviert". Über den Klosterweg ist beim
BA 2 dauerhaft zu beachten, dass ein Busverkehr zu
erwarten ist. Ebenso ist das permanente Parken über die
Direktor-Wolf-Straße nicht zulässig. Dauerhafte
Stellplätze sind hier nicht vorhanden da es sich um die
Feuerwehranfahrtszone handelt.

 Hinweis Denkmalschutz!
 Die bestehende Klostermauer im Bereich der Zufahrt
bleibt bestehen.
 Es ist zwingend darauf zu achten, dass diese nicht im
Zuge der Arbeiten beschädigt wird.

 Sichtbetonflächen bilden im Inneren der Gebäude ein
wesentliches Merkmal des architektonischen Konzeptes.
Es ist demzufolge äußerstes Augenmerk auf die
Unversehrtheit der Beton-Oberflächen zu legen. Diese
dürfen auch nicht beschrieben oder anderweitig
gekennzeichnet werden.

 Vor Angebotsabgabe wird eine Ortsbesichtigung
empfohlen.

 Es befinden sich am Gelände eine Mittel- & Realschule.
Demnach ist vor allem zu den Stosszeiten mit einem
hohen Verkehrsaufkommen und regen Schülerverkehr zu
rechnen. Dies gilt es zu beachten.

 Der Schulbetrieb wird während der gesamten Bauarbeiten
aufrechterhalten. Die Arbeiten sind darauf auszurichten
insbesondere im Bereich der Baustellensicherung. Es ist
zwingend auf eine verkehrssichere Trennung zwischen
Schulbetrieb und Baustelle in Abstimmung mit dem SiGeKo
zu achten.

 Angrenzend ist desweiteren der Roninger Bach, der das
Baugrundstück unterteilt. Dies gilt es zu beachten und
dieser ist grundsätzlich sauber zu halten.

 Verkehrsrechtliche Anordnungen / Sondernutzungen
 Sonstige Genehmigungen, wie Aufgrabungsgenehmigungen,
Maßnahmen zur Regelung und  Aufrechterhaltung des
Verkehrs, Sperrungen etc, welche über die vor
beschriebene  Nutzung hinaus gehen, z. B. für den
Antransport größerer Bauteile, Sperrungen für
Anwohnerzufahrten usw., sind durch den Auftragnehmer
eigenverantwortlich gesondert zu  beantragen und mit
der Gemeinde abzustimmen. Eine Kopie des
Genehmigungsbescheides / Erlaubnis ist der
Objektüberwachung des AG unaufgefordert vorzulegen. Auf
der gesamten Baustelle gilt grundsätzlich die STVO.

 Kranstandorte / Transporteinrichtungen:
 Zur Aufstellung von ortsfesten Baukränen wurden gemäß
BE-Plan 3 Standorte vorgesehen.  Dem Auftragnehmer
bleibt es vorbehalten, die Standorte in Ihrer Anzahl
vollständig oder  nur teilweise in Anspruch zu nehmen.
Andere Standorte sind zugelassen sofern sich diese  für
den AG hinsichtlich Kosten und Bauablauf positiv bzw.
neutral darstellen. Sie bedürfen  der Genehmigung des
AG.

 Sämtliche Kräne sind vom jeweiligen Unternehmer zu
organisieren. Die Kräne werden für  weitere Gewerke
nicht vorgehalten. Die befestigten Flächen der
Baustelleneinrichtung sind  in Belastungsklasse Bk 10
ausgeführt. Für eventuell größere Belastung muss der
jeweilige  Nutzer die notwendigen Maßnahmen treffen.

 Für die Aufstellung von Mobilkränen für den
werktäglichen Montageeinsatz steht die  BE-Fläche im
Grunde nach zur Verfügung, die Nutzung ist jedoch mit
der  Objektüberwachung im Vorfeld zu klären und
eine Genehmigung zu beantragen.

 Anschlüsse für Wasser und Strom.
 Die Ver- und Entsorgung der Baustelle mit Wasser und
Strom für die eigene Leistung ist  Sache des
Auftragnehmers. Entsprechende Anschlussmöglichkeiten
(ohne Entnahmevorrichtung) hat der AG auf dem
Baugrundstück eingerichtet.
 Entsprechende vorschriftsmäßige Entnahmestellen für
Baustrom und Bauwasser sind vom Baumeister
einzurichten.
 Die entsprechenden Zuleitungen zu den
Verbrauchsstellen auf dem Baugrundstück hat der  AN auf
seine Kosten zu errichten.
 Die Verbrauchskosten für Wasser und Strom trägt der
AG.
 Hierzu erfolgt ein Abzug gem. den beiliegenden
Vertragsbedingungen.

 Boden- und Baugrundverhältnisse
 siehe geotechnische Berichte

 Grundwasser, Gewässer
 siehe geotechnische Berichte
 Entsprechende Genehmigungen für eine Wasserhaltung
wurden bereits beantragt und sind  entsprechend zu
beachten. Erforderliche Maßnahmen bzgl. der
Wasserhaltung sind im LV  beschrieben. Die Gewässer
sind zu jedem Zeitpunkt vor Verunreinigung jeglicher
Art zu schützen.

 Werbung
 Das Anbringen von Werbeplakaten und sonstigen
Werbemaßnahmen ist untersagt.

 Besondere Anforderungen an Aufbau, Vorhaltung und
Abbau von Gerüsten
 Erforderliche Arbeits- und Schutzgerüste sowie
Traggerüste der Bemessungsklasse A für die  eigenen
Leistungen sind Nebenleistungen und entsprechend bei
der Angebotskalkulation zu  berücksichtigen.

 Mitbenutzung fremder Gerüste und Einrichtungen
 Für die Baumeisterarbeiten werden keine Gerüste
gestellt.

 Vorhaltung von Gerüsten und Einrichtungen für Dritte
 Die Baustelleneinrichtung (z.B. Sanitäreinrichtungen,
Absturzsicherungen etc.) ist über die  vertragliche
Hauptleistung des AN für Dritte vorzuhalten.
 Während der eigenen Nutzungsdauer können die Gerüste
und Einrichtungen auch durch andere Unternehmer
mitbenutzt werden. Gebrauchsüberlassung, Wartung und
Kontrolle im Rahmen der eigenen Nutzungsdauer ist mit
einzukalkulieren.
 Die Vorhaltezeit über die vertragliche Hauptleistung
hinaus wird gesondert vergütet und ist  im LV in den
entsprechenden Positionen angegeben.
 Das Abstellen von Privatfahrzeugen auf dem gesamten
Gelände ist untersagt.
 Die Anzahl der Firmenfahrzeuge ist auf ein notwendiges
Minimum zu reduzieren.

4.0 AUSFÜHRUNGSZEITRAUM BA 1 - ALLGEMEIN

 Baubeginn BA 1:  20.07.2026
 Bezugsfertigstellung BA 1:  14.12.2028

 Baubeginn Erweiterungsbau (C1):  20.07.2026
 Bezugsfertigstellung (C1):  14.12.2028

 Baubeginn Sporthalle (C2):  05.10.2026
 Bezugsfertigstellung (C2):  14.12.2028

 Baubeginn Energiezentrale (E):  31.08.2026
 Bezugsfertigstellung (E):  06.10.2027

 -----------------------------------------------------
------------------------------------------------------
---------

 Ausführungsfristen Baumeisterarbeiten:
 Neubau Erweiterungsbau (C1)

 Beginn:  20.07.2026
 Baugrubenauffüllung UG:  06.11.2026
Stahlbetondecke EG:  18.12.2026
 Stahlbetondecke 1.OG:  05.03.2027
 Stahlbetondecke 2.OG:  02.04.2027
 Stahlbetondecke 3.OG:  30.04.2027

 Neubau Sporthalle (C2)

 Baubeginn:  07.09.2026
 Entwässerungs- und Versorgungsleitungen:  06.11.2026
 Beginn Wasserhaltung:  29.01.2027
 Bodenverbesserung:  09.04.2027
 Bodenplatte:  28.05.2027
  Stahlbetonarbeiten EG:  13.08.2027

 Neubau Energiezentrale (E)

 Baubeginn:  31.08.2026
 Bodenplatte:  23.10.2026
 Stahlbetonarbeiten:  27.11.2026

5.0 ALLGEMEINE BAUBESCHREIBUNG:

 Neubau eines Erweiterungsbaus (C1)

 Überbaute Fläche:  Neubau ca. 642,00 m²

 Bruttorauminhalt:  Neubau ca. 11.195,00 m³

 Geschossflächen BGF: Neubau ca. 3.581,00 m²

 Dachhöhe (über Gelände): Firsthöhe ca. 18,80 m
  Traufhöhe ca. 10,40 m

 Dachform:  Walmdach

 Baumeister
 Herstellung der Baugrube mit Entsorgen des Erdaushubs
nach Bodenklassen, teilweise mit
 Baugrubenumschließung, Wasserhaltung und
Bodenverbesserung,  provisorische Baustraßen,
 Fundamentierung mit Stb-Bodenplatte (mit
Frischbetonverbundfolie); Außen- und teilweise
 Innenwände aus Stahlbeton (im erdberührten Bereich mit
Frischbetonverbundfolie abgedichtet);
 Stb-Decken mit statisch notwendigen Unter- und
Überzügen

 Abdichtungsarbeiten
 Abdichtung der Bodenplatte im Erdgeschoss
(erdberührter Bereich) mit Bitumen-Schweißbahn

 Gerüst
 Fassadengerüst inkl. Vorhaltung

 Zimmerer
 Holzdachstuhl nach statischen Vorgaben inkl.
Rauhschalung und Konterlattung;
Zwischensparrendämmung mit OSB-Dampfbremse;
 Stb.-Decke als Flachdach im Bereich des Lichtbands;
 Einhausungen Technikräume

 Dachdeckerarbeiten
 Dachdeckung aus Flachdachpfannen

 Flachdacharbeiten
 Schweißbahn mit Gefälledämmung und Kiesschicht

 Spenglerarbeiten
 Tropfbleche, Fallrohre, Kehlverblechungen aus
Kupferblech

 Fensterarbeiten
 Holz-Alu Fensterelement, 3-fach Verglasung, teilweise
mit Sicherheitsverglasung und
 Absturzsicherung

 Metall- und Stahlbauarbeiten
 Stahl-Dachelement als Lichtband über Treppenhaus inkl.
Entrauchung,  Pfosten-Riegel Fassade im
Anschluss zum Bestandsbau und im Treppenraum
  nach Norden; Zum Teil Metalllamellen als Verkleidung
vor PR-Fassade.

 WDVS
 Perimeterdämmplatten bzw. Mineraldämmplatten armiert
und verdübelt;  hydroaktiver Mineralputz mit
Fassadenanstrich aus Silikatfarbe

 Trockenbauarbeiten
 Erstellung von nichttragenden Innenwänden; glatte
GK-Decken als Friesverbreiterung,
 glatte bzw. Akustikrasterdecken

 Putzarbeiten
 keinen Innenputzarbeiten

 Zementestricharbeiten
 Liefern und Einbau von Zementestricharbeiten inkl.
Wärmedämmplatten und  Trittschalldämmung

 Schlosserarbeiten
 Treppengeländer aus Stahlblech, pulverbeschichtet

 Fliesenarbeiten
 Boden- und Wandfliesen in Sanitärräumen

 Natursteinarbeiten/Kunststeinarbeiten
 Treppenbelagsarbeiten aus Linoleum

 Bodenbelagsarbeiten
 Verlegung Lino-Bodenbelag mit Sockelleisten aus Esche,
  Hochkantlamellen-Parkett (versiegelt) im
Speisraum

 Malerarbeiten
 Hydrophobieren von Sichtbetonflächen; Wandanstrich auf
GK-Innenwandflächen;
 Farbgestaltung mit Sonderzeichen; Malerarbeiten an
Innenwänden;
 Deckenanstrich auf glatte GK-Deckenbekleidung

 Schreinerarbeiten
 Einbau einer Holz-Akustikdecke im Speiseraum, Liefern
und montieren von Holztürblättern mit
 Holzzarge (teilweise mit Brandschutzanforderung);
 Flurtrenntüren als Holz-Glaselemente (teilweise mit
Brandschutzanforderung)

 Konstruktive Einbauten
 Ausstattung für Naturwissenschaftliche Fachräume;
Interaktives Display als Wandtafeln

 WC-Trennwände
 Einbau von WC-Trennwänden

 Mechanische Schließanlage
 Einbau einer mechanischen Schließanlage in allen
Bereichen ohne angedachte elektronische
 Schließanlage

 Sonnenschutzanlage
 Außen-Raffstore an allen Fensteröffnungen. Z-Lamelle
zur Verdunkelung an
 naturwissenschaftlichen Räumen

 Gebäudereinigung
 Grund- und Feinreinigung inkl. Einpflege der
Bodenbeläge

 Provisorische Baukonstruktionen
 Prov. Fluchttreppe während Bauabschnitt 2

 Neubau einer Zweifachsporthalle (C2)

 Überbaute Fläche:  Neubau ca. 1.294,00 m²

 Bruttorauminhalt:  Neubau ca. 10.688,00 m³

 Geschossflächen BGF: Neubau ca. 1.703,00 m²

 Attikahöhe (über Gelände): Sporthalle ca. 6,40 m
  Nebenzone ca. 4,04 m

 Dachform:  Flachdach

 Baumeister
 Herstellung der Baugrube mit Wasserhaltung mit
Entsorgen des Erdaushubs nach Bodenklassen,
 provisorische Baustraßen, Tiefgründung mit
Mikropfählen nach statischen Angaben;
 Fundamentierung mit Stb-Bodenplatte;
 Außenwände im UG aus Stahlbeton (innen:
Sichtbetonklasse 3); Stb-Decken in Nebenraumzone

 Abdichtungsarbeiten
 Abdichtung der Bodenplatte mit Bitumen-Schweißbahn

 Zimmerer
 Holzständerwände mit Gefachdämmung aus Holzwolle;
 Leimholzbinder mit Brettsperrholzplatten im
Hallenbereich; Holzdachstuhl mit Rauhschalung in
 Nebenraumzone
 Holzfassadenverkleidung im Erdgeschoss;

 Flachdacharbeiten
 Schweißbahn mit EPS-Hartschaumplatten und Kiesschicht,
inkl. Edelstahl-Seilsicherung;  Attikaabdeckung und
Fallrohre

 Fensterarbeiten
 Pfosten Riegel Fassade als Holz-Alu Elemente im
Bereich der Sporthalle inkl. Fensterantriebe für
 Entrauchung, 3-Fach Verglasung, ballwurfsicher

 Gerüst
 Fassadengerüst inkl. Vorhaltung

 Metall- und Stahlbauarbeiten
 Fassadenverkleidung aus Farbaluminium

 Sonnenschutzanlage
 Außen-Raffstore an allen Fenstern

 WDVS
 Perimeterdämmplatten armiert und verdübelt;
hydroaktiver Mineralputz mit Fassadenanstrich aus
 Silikatfarbe

 Putzarbeiten
 keine Innenputzarbeiten

 Trockenbauarbeiten
 Erstellung von nichttragenden Innenwänden; glatte
GK-Decken als Friesverbreiterung, glatte bzw.
 Akustikrasterdecken; Heraklith-Platten zwischen den
Holzbindern.

 Zementestricharbeiten
 Liefern und Einbau von Zementestricharbeiten inkl.
Wärmedämmplatten und  Trittschalldämmung

 Fliesenarbeiten
 Boden- und Wandfliesen in Sanitärräumen

 Natursteinarbeiten/Kunststeinarbeiten
 Treppenbelagsarbeiten aus Kunststein

 Bodenbelagsarbeiten
 Verlegung Lino-Bodenbelag mit Sockelleisten aus Esche

 Sportboden
 Flächenelastischer Sportboden aus Linoleum inkl.
Spielfeldmarkierung

 Malerarbeiten
 Hydrophobieren von Sichtbetonflächen; Wandanstrich auf
GK-Innenwandflächen;
 Farbgestaltung mit Sonderzeichen; Anstrich der
Sporthallendecke;
 Deckenanstrich auf glatte GK-Deckenbekleidung

 Konstruktive Einbauten
 Ausstattung für fest eingebaut Turn- und Sportgeräte,
Ausstattung für Umkleidebänke und
 Garderoben

 Schlosserarbeiten
 Brüstungsgeländer an Stiefelgang zu Sporthalle

 Schreinerarbeiten
 Einbau einer Holz-Akustikdecke im Sporthallenbereich
und in den Fluren/Foyer der
 Nebenraumzone,
 Liefern und montieren von Holztürblättern mit
Holzzarge (teilweise mit Brandschutzanforderung);
Flurtrenntüren als Holz-Glaselemente (teilweise mit
Brandschutzanforderung);
 Treppengeländer aus Holzverkleidung
 Innenwandbekleidung aus Holzpaneelen in den
Fluren/Foyer der Nebenraumzone

 Prallwand
 Ballwurfsichere Holzprallwände aus
Birke-Multiplexplatten mit perforierter Oberfläche
inkl.
 flächenbündiger Geräteraumtore und Sporthallentüren
und Fenster zum 1.Hilfe-Raum

 WC-Trennwände
 Einbau von WC-Trennwänden

 Mechanische Schließanlage
 Einbau einer mechanischen Schließanlage in allen
Bereichen ohne angedachte elektronische
 Schließanlage

 Trennwandvorhang
 Trennvorhanganlage mit schallabsorbierender Oberfläche

 Gebäudereinigung
 Grund- und Feinreinigung inkl. Einpflege der
Bodenbeläge

 Provisorische Baukonstruktionen
 Prov. Zuwegungen während Bauabschnitt 2 und 3

 Neubau einer Energiezentrale (E)

 Überbaute Fläche:  Neubau ca. 390,00 m²

 Bruttorauminhalt:  Neubau ca. 1.957,00 m³

 Geschossflächen BGF: Neubau ca. 340,00 m²

 Attikahöhe (über Gelände): Heizzentrale ca. 5,70 m
  Müllraum ca. 3,13 m

 Dachform:  Flachdach

 Baumeister
 Herstellung der Baugrube nach Angabe lbi und Entsorgen
des Erdaushubs nach Bodenklassen,
 Fundamentierung mit Stb-Bodenplatte; Außen- und
Innenwände aus Stahlbeton, ungedämmt;
 Stb-Decken als Flachdach (im Gefälle verlegt).

 Abdichtungsarbeiten
 vertikale Abdichtung an aufgehenden StB-Bauteilen,
horizontale Abdichtung nach Angabe lbi

 Zimmerer
 Holzfassadenverkleidung im Obergeschoss

 Flachdacharbeiten
 Schweißbahn mit EPS-Hartschaumplatten und Kiesschicht;
Attikaabdeckung und Fallrohre

 Gerüst
 Fassadengerüst inkl. Vorhaltung

 Metall- und Stahlbauarbeiten
 Stahlblechtüren wärmegedämmt, Rollgittertor,
Fassadenverkleidung aus Farbaluminium

 Putzarbeiten
 Mineralische Fassadenputzarbeiten im Erdgeschoss

 Malerarbeiten
 Fassadenanstrich auf Außenputzflächen

 Gebäudereinigung
 Grund- und Feinreinigung

6.0 KAMPFMITTELUNTERSUCHUNG:

 Vom Auftraggeber wurde im Vorfeld eine
Kampfmittelvorerkundung mittels Luftbildauswertung
durchgeführt.
 Im Bereich der Baugruben konnte keine potenzielle
Kampfmittelbelastung ermittelt werden. Die
kampfmitteltechnische Stellungnahme wird dem
Auftragnehmer übergeben.

7.0 EINRICHTUNG VON UNTERKÜNFTEN:

 Grundsätzlich werden keine Räume im Objekt zur
Verfügung gestellt.
 Unterkünfte wie Schlafräume und Aufenthaltsräume für
die Freizeit dürfen in den bestehenden Gebäuden nicht
eingerichtet werden.

 Bei widerrechtlicher Nutzung erfolgt eine Beseitigung
und Räumung zu Lasten des Auftragnehmers ohne weitere
Vorankündigung.

8.0 CONTAINERSTANDPLÄTZE:

 Jeder AN muss, sofern Container für die Durchführung
der Maßnahme erforderlich sind, seinen eigenen
Container aufstellen.
 Es wird keine Baustellenbewachung durch den AG
vorgesehen. Das vor Ort gelagerte Material und Werkzeug
ist durch den AN eigenverantwortlich gegen Diebstahl zu
sichern. Ein Anspruch auf Schadensersatz gegenüber dem
AG besteht nicht.
 Mannschaftsunterkünfte als Tagesunterkünfte dürfen auf
dem Baugelände aufgestellt werden.
 Wohncontainer für die Belegschaft des AN sind auf dem
Gelände nicht zulässig.

9.0 ENTSORGUNG UND ABFALLBESEITIGUNG:

 Die Entsorgung aller anfallenden Abfälle erfolgt gemäß
DIN 18299 § 4.1.11 und 4.1.12 ATV umgehend, mindestens
jedoch einmal wöchentlich. Alternativ zum Abfahren ist
das Entsorgen in geeignete, auf der Baustelle
vorgehaltene Abfallbehälter des Auftragnehmers
zulässig. Es ist die Sorgfaltspflicht des AN, dass
keine unbefugten Abfälle in die Container gefüllt
werden.

 Für sämtliche Entsorgungen, die gemäß LV zu erbringen
sind, sind entsprechende Entsorgungsnachweise
vorzulegen.

10.0 EIGNUNGS- UND GÜTENACHWEISE, PRÜFUNGEN:

 Vor Einbau der jeweiligen Bauteile hat der AN alle
erforderlichen Nachweise, Werksbescheinigungen,
Übereinstimmungszertifikate, Prüfprotokolle,
Zulassungen etc. zu den einzubauenden Systemen und
Materialien der Objektüberwachung zu übergeben.

11.0 AUFMASS UND ABRECHNUNG:

 Aufmaß und Abrechnung ist baubegleitend vorzunehmen.
Rechnungen sind grundsätzlich zu belegen. Im Aufmaß
sind nur gemeinsam vor Ort festgestellte Leistungen
festzuhalten, die nicht aus Zeichnung zu ermitteln
sind. Der AN hat mit der örtlichen Bauleitung die
später nicht mehr oder nur schwer feststellbaren
Leistungen sofort und gemeinsam aufzumessen.
 Erfolgt keine oder eine verspätete Mitteilung an die
Bauleitung, ist mit der Ablehnung der Anerkennung
dieser Leistung zu rechnen.

12.0 VORLAGE DER RECHNUNGEN

 Alle Rechnungen sind 1-fach in Papierform
einzureichen. Den Rechnungen sind alle
Abrechnungsgrundlagen und Abrechnungspläne beizulegen.

 Rechnungen die ungeordnet und unvollständig
eingereicht werden, gehen unverzüglich als nicht
prüfbar an den AN zurück. Die zum Nachweis von Art und
Umfang der Leistung erforderlichen Mengenberechnungen,
Zeichnungen und andere Belege sind beizufügen.

 Rechnungen müssen der Gliederung gemäß LV entsprechen
und kumulativ gestellt werden.
 Jedes Bauteil (C1, C2 und E) ist gesondert abzurechnen
und somit ist für jedes Bauteil eine gesonderte
Rechnung zu stellen.
 Dies gilt auch für Nachträge, Regieberichte etc., die
ebenfalls dem entsprechenden Bauteil zugeordnet werden
müssen.
 Es sind Abschnittssummen zu bilden. Die Rechnungen
müssen den Ausführungszeitraum der Leistung enthalten.

 Sämtliche Nachweise bzgl. der Massenermittlung, wie
z.B. Lieferscheine, Wiegescheine, Aufmasse, Zeichnungen
usw. müssen beiliegen.

13.0 BAUSTELLE / BAUSTELLENBESPRECHUNG:

 Auf der Baustelle muss ständig eine weisungsbefugte
fachlich qualifizierte deutsch sprechende
Aufsichtsperson des AN anwesend sein.
 Die Aufsichtsführenden von ggf. eingesetzten
Nachunternehmern haben ebenfalls deutschsprachig zu
sein.

 Die Gesamtmaßnahme wird durch Einzelgewerke parallel
ausgeführt.
 Der hierfür notwendige interne Koordinationsaufwand in
Abstimmung mit der Bauleitung des AG ist zu
berücksichtigen und in die EP einzurechnen.
 Der AN verpflichtet sich zu den wöchentlichen
Baustellen-JF-Terminen, die der AG regelmäßig
 durchführt, einen bevollmächtigten Vertreter zu
entsenden.

 Die Fachbauleitung im Sinne der BayBO obliegt dem AN.

14.0 ÜBERGABE VON AUSFÜHRUNGSZEICHNUNGEN

 Die Ausführungszeichnungen gemäß § 3 Abs. 1 VOB/B
werden vom Auftraggeber grundsätzlich nur mehr in
digitaler Form unentgeltlich an den Auftragnehmer
übergeben.
 Hierzu wird der AG eine digitale Austauschplattform
bereitstellen.
 Kopien oder Ausdrücke in Papierform sind vom AN auf
eigene Kosten bei Bedarf zu erstellen.
 Der AN hat entsprechend dem Baufortschritt, dem AG den
Zeitpunkt, zu dem er die nach dem Vertrag vom AG zu
liefernden Unterlagen benötigt, so frühzeitig anzugeben
(mind. 20 Werktage), dass die Übergabe durch den AG
rechtzeitig erfolgen kann.
 Ein Anspruch auf Übergabe der vollständigen
Ausführungsplanungen zum Zeitpunkt der Beauftragung
besteht nicht.
 Die Übergabe der Schal- und Bewehrungspläne erfolgt
mit einem Vorlauf von 21 Werktagen zur Ausführung des
jeweiligen Geschosses.
 Für Stb.-Fertigteile werden diese nicht durch den AG
bereitgestellt. Dies ist Leistung des AN.

15.0 LAGE- UND BAUSTELLENEINRICHTUNGSPLAN

 Der Auftragnehmer hat spätestens 15 Werktage nach
Auftragserteilung einen mit dem
 Auftraggeber abzustimmenden Baustelleneinrichtungsplan
vorzulegen.

 Der Plan muss mindestens enthalten:

 - Standplätze von Bau-Montagekränen und deren
Wirkungsbereich
 - Sonstige maschinentechnische Anlagen und
Einrichtungen
 - Lager- und Arbeitsflächen
 - Material- und Werkzeugbauten, Bürocontainer
 - Sicherungsmaßnahmen
 - Flucht- und Rettungswege
 - Standortangaben von Schutzeinrichtungen
 - Verwahrungen
 - Anschlußwerte in kw
 - Sonstige spezifische Einrichtungen und Anlagen
 - Beleuchtungsmaßnahmen
 - Trassen der provisorischen Ver- und
Entsorgungsleitungen

 Baukräne:
 Für die Errichtung und Nutzung von Baukränen ist die
rechtzeitige Zustimmung des Auftraggebers
 einzuholen. Hochbaukräne müssen in jedem Fall befeuert
werden und FU-gesteuert sein.

 Der beiliegende BE-Plan gilt als grobe Orientierung
bzgl. der zur Verfügung stehenden Flächen.

16.0 BAUSTELLENEINRICHTUNG

 Der AN ist verpflichtet, die erforderlichen Maßnahmen
zum Schutz vor Winterschäden zu treffen.
 Dazu gehört auch die ggf. erforderliche Kontrolle  der
Baustelle, insbesondere der Schutz der
 Messeinrichtungen unabhängig von der
Rechtsträgerschaft

 Abbau der Baustelleneinrichtung:
 Der AG ist über den beabsichtigten Abbau der BE oder
von wesentlichen Teilen derselben zu
 informieren.
 Nicht mehr benötigte Teile der BE sind unverzüglich zu
entfernen.
 Das dafür benötigte Gelände bzw. die genutzten
baulichen Anlagen und Gebäude sind in den
 ursprünglichen Zustand zu setzen, soweit technisch
möglich und falls nicht anders vereinbart.

17.0 BAUZEITENPLAN

 Der Auftragnehmer hat spätestens 15 Werktage nach
Auftragserteilung einen detaillierten internen
 Bauzeitenplan zur Prüfung und Abstimmung vorzulegen.
Die Ausführungsfristen gem. LV sind
 hierbei zwingend einzuhalten und zu berücksichtigen.
 Der Bauzeitenplan ist bei Verzögerungen durch den AN
fortzuschreiben.

18.0 ARBEITSZEITEN

 An Sonn- und Feiertagen darf nur mit schriftlicher
Zustimmung des Auftraggebers gearbeitet werden.

 Prüfungszeitraum  an der Mittel- und Realschule
 Während des Prüfungszeitraumes (ca. 20
Tage/Kalenderjahr) sind keine lärmmintensiven Arbeiten
zulässig. Die Arbeiten sind mit der örtlichen
Bauleitung frühzeitig abzustimmen.

 Gesonderte Regelungen durch die Gemeinde sind zu
beachten.
 Auf Anwohner ist Rücksicht zu nehmen.

19.0 BAUSTELLENORDNUNG

 Auf der Baustelle gilt ein generelles Alkohol-,
Drogen- und Rauchverbot. Das Rauchen ist generell
untersagt, selbst wenn es sich dabei um unbewohnte
Gebäudeteile handelt.
 Sicherheits- und Gesundheitsschutz gemäß SIGE-Plan.
 Die Arbeiten sind mit dem bestellten SiGeKo im Vorfeld
abzustimmen.
 Innerhalb von 14 Tagen nach Auftragserteilung ist dem
Bauherrn bzw. dem Sicherheitskoordinator eine
Gefährdungsbeurteilung / Gefährdungsdokumentation zu
übergeben. Spätestens bei Arbeitsbeginn sind die
erforderlichen Ersthelfer zu benennen.

 Der AN hat die Forderungen und Auflagen des SiGeKo zu
beachten und seinen Anordnungen zwingend Folge zu
leisten.

20.0 GRABUNGSARBEITEN

 Mit den Grabungsarbeiten für das Projekt darf erst mit
der Erlaubnis der Bauleitung begonnen werden.
 Der Auftragnehmer hat sich vor Beginn der Erdarbeiten
bei Auftraggeber, Behörden und
 Versorgungsunternehmen über die Lage bestehender
erdverlegter Ver- und Entsorgungsleistungen
 wie Kabel, Leitungen und Rohre zu informieren.
Aktuelle Spartenpläne sind eigenverantwortlich
 anzufordern.
 Die Leitungen sind grundsätzlich vor Beschädigungen zu
schützen.

21.0 UNTERBRECHUNGSKLAUSEL, GEPLANTE UNTERBRECHUNGEN

 Sollten im Zuge der Bauarbeiten planmäßige
Unterbrechungen oder Abschaltungen im Bereich der Ver-
und Entsorgung sowie der Fernmeldeleitungen nötig sein,
hat der Auftragnehmer diese grundsätzlich 2 Werktage
vorher über die Bauleitung schriftlich zu beantragen.
Die Abschaltungen dürfen nur nach Genehmigung
vorgenommen werden.

22.0 BESCHÄDIGUNG VON VORHANDENEN VER- UND
ENTSORGUNGSLEITUNGEN

 Beschädigungen durch den Auftragnehmer sind
unverzüglich dem Auftraggeber mitzuteilen.

23.0 BAUTAGESBERICHTE

 Der Auftragnehmer hat Bautagesberichte zu führen und
dem Auftraggeber/Bauleitung wöchentlich zu übergeben.
Sie müssen alle Angaben enthalten, die für die
Ausführung und Abrechnung des Auftrages von Bedeutung
sein können.

 Dies sind insbesondere:
 - Wetter, Temperaturen
 - Anzahl und Qualifikation der auf der Baustelle
beschäftigten Arbeitskräfte
 - Anzahl und Art der eingesetzten Großgeräte sowie
deren Zu- und Abgang
 - Anlieferung von Hauptbaustoffen
 - Art, Umfang und Ort der geleisteten Arbeiten mit den
wesentlichen Angaben über den
  Baufortschritt (Beginn und Ende von Leistungen
größeren Umfanges, Betonierungszeiten und
  dergleichen)
 - Behinderung und Unterbrechung der Ausführung
 - Arbeitseinstellung mit Angaben der Gründe
 - Unfälle und sonstige wichtige Vorkommnisse

 Angaben des Architekten bzw. der Bauleitung, die von
den Plänen abweichen  bzw. nicht genau
 dem Leistungsbeschrieb entsprechen, sind in den
Berichten zu vermerken und bestätigen zu lassen.

 Die Bautagesberichte sind bei wichtigen Vorkommnissen
mit einer Digitalfoto-Dokumentation zu
 ergänzen.

24.0 SAUBERHALTUNG DER BAUSTELLE UND TRANSPORTWEGE

 Der Auftragnehmer darf für den Transport und die
Lagerung von Materialien und Geräten nur die dafür
freigegebenen Straßen und Plätze benutzen und hat sie
bei Verschmutzung unverzüglich, je nach Erfordernis zu
säubern. Dies hat, falls erforderlich, mehrmals am Tag
zu erfolgen. Die Baustelle, sowie Lager- und
Arbeitsplätze sind in einem ordentlichen Zustand zu
halten.

25.0 FEINREINIGUNG

 Für die Vorabnahme und die Abnahme der Leistungen ist
jeweils eine Feinreinigung durchzuführen.

26.0 DOKUMENTATION

 Die vollständige Dokumentation ist 1-fach in Papier
und digital zu übergeben.
 Diese beinhaltet folgende Dokumente:

 - Bestands- und Abrechnungspläne für sämtliche
Bauteile
 - Statische Nachweise
 - Prüfprotokolle
 - Technische Dokumentation aller Bauteile
 - Fotodokumentation der Bauteile
 - Abnahmeprotokolle
 - Lieferscheine
 - Übereinstimmungszertifikate
 - bauaufsichtliche Zulassungen / Prüfzeugnisse
 - Produktdatenblätter
 - Fachunternehmererklärungen
 - Bautagebuch (Bautagesberichte)

27.0 BESONDERER HINWEIS

 Vor Beginn der Arbeiten bzw. vor der Auslösung von
Bestellungen zur Materialdisposition ist mit
 der Bauleitung Kontakt aufzunehmen und anhand einer
Baueinweisung der exakte Auftragsumfang
 abzugrenzen.
 Zur Wahrung der im Bauzeitenplan festgeschriebenen
Ausführungsfristen ist für diesen
 Einweisungstermin vom AN eigenverantwortlich und
rechtzeitig, insbesondere im Hinblick auf
 aktuelle Lieferzeiten bei der Bauleitung anzufragen.

### Titel 01 BA 1 - Bauteil C1 Neubau Erweiterung Schulgebäude

*Hinweis*
BA I

BAUMEISTERARBEITEN

ERWEITERUNGBAU C1 -
NEUBAU

#### Bereich 01.01 Baustelleneinrichtung Neubau

##### Abschnitt 01.01.01 Baustelleneinrichtung allgemein

*Hinweis*
Das Einrichten, Vorhalten und Räumen der
Baustelleneinrichtung für die Leistungen des AN über
die Leistungszeit der Baustelle und Wiederherstellung
des Geländes einschließlich Entfernung von Fundamenten,
Verunreinigungen, ist vom AN in die EPs
einzukalkulieren und wird, soweit nichts anderes
angegeben ist, nicht gesondert vergütet.

Leistungen:

Erstellen und Unterhalten von,

Baustellenbeleuchtung für eigene Leistungen gemäß DGUV
215-210
Lager- und Arbeitsplätzen
Verkehrsicherungseinrichtungen einschl. Leistungen zur
Verkehrssicherung
Lagerräume, Werkstätte, Magazine,
Aufenthaltseinrichtungen für die Mitarbeiter des AN
aufstellen und unterhalten
Maschinen und Geräte für den Baubetrieb des
Rohbauunternehmers sind nach Wahl des AN zu stellen,
ein reibungsloser und termingerechter Bauablauf ist zu
gewährleisten.
Schutz- und Sicherungsmaßnahmen nach den
Unfallverhütungsvorschriften und den sonstigen
behördlichen Vorschriften für die eigenen Leistungen
Winterdienst für sämtliche Bewegungs- Schutz- und
Sicherungsmaßnahmen nach den
Unfallverhütungsvorschriften und den sonstigen
behördlichen Vorschriften für die eigenen Leistungen
Säuberung der Baustelle, Bauschutt entfernen und
grobreinigen, während der gesamten Bauzeit für die
vertraglichen Leistungen.
Kosten für die Säuberung der Zufahrtsstraßen die durch
Baufahrzeuge verschmutzt wurden, sind einzurechnen.

Die Baustelleneinrichtung ist mit der Objektüberwachung
des Auftraggebers abzustimmen. Ein Vorschlag zur
BE-Einrichtung ist den Vergabeunterlagen beigelegt und
ist entsprechend zu berücksichtigen.

Der Titel der Baustelleneinrichtung wird einmal
ausgeführt.
Die Einheitspreise sind prozentuell je Bauteil wie
folgt zu berwerten.

C 1 Erweiterungsbau Schule  60 %
C2 Neubau Sporthalle  32 %
E Energiezentrale  8 %

**01.01.01.1 Baustelleneinrichtung anfahren / aufstellen**
Komplette Baustelleneinrichtung zusammenstellen,
anfahren, abladen, aufstellen und betriebsfertig
einrichten. Hierzu gehören u.a. die Maschinen, Geräte,
Werkzeuge und Rüstungen, Baukräne, Silos für Zement und
alle Zuschlagsstoffe (frostsicher für die
Wintermonate), die Stellung des gesamten erforderlichen
Kraftfahrzeugparks, der Transportgeräte und
Aufzugsvorrichtung. Die Anzahl und der Standort eines
oder mehrerer Kräne obliegt der Wahl des
Auftragnehmers. Die statische Gründung ist auf die
Bodenverhältnisse abzustimmen, siehe beiliegendes
Baugrundgutachten. Die Leistungen der Gründung für
notwendige Kräne sind im Einheitspreis der
Baustelleneinrichtung enthalten.

Die Baustelleneinrichtung dieser Position umfasst den
gesamten Titel 1; Bauteil C1, C 2 und E.

Bauzeit Baumeister:  sh. beil. Bauzeitenplan

Ferner insbesondere die Unterkünfte, Material- und
Geräteschuppen, sowie die sanitären Einrichtungen gemäß
den Vorschriften der Berufsgenossenschaft bzw. des
Gewerbeaufsichtsamtes. Der Unternehmer hat die
eventuell erforderlichen Genehmigungen für die
Errichtung etwaiger Baracken selbst einzuholen und alle
Anordnungen der zuständigen Behörden, insbesondere
hinsichtlich des Feuerschutzes und des
Grundwasserschutzes genau einzuhalten.

Die Baustelleneinrichtung ist so anzulegen, dass ein
ordnungsgemäßer Ablauf für alle am Bau beteiligten
Firmen möglich ist bzw. der Zugang zu den bewohnten
Anliegerbereichen/Nachbarn nicht
eingeschränkt/behindert wird. Die Baustelleneinrichtung
umfasst alle Absperrungen jeglicher Art, die die
unfallsichere Durchführung der Arbeiten auf der
Baustelle und den Zufahrtswegen gewährleisten.

Das Entfernen auch nur einzelner Abschnitte der
Baustelleneinrichtung ist nur mit schriftlicher
Einwilligung der Bauleitung gestattet.

Vom Auftragnehmer ist zwei Wochen nach
Auftragserteilung ein endgültiger
Baustelleneinrichtungsplan vorzulegen. Dieser ist
zwingend mit der Bauleitung im Vorfeld abzustimmen.
Die Zufahrt zum Haupteingang der bestehenden Schule
kann nicht genutzt werden. Die Zufahrt ist
ausschließlich über den sodöstlichen Bereich möglich.
Der Schulbetrieb darf zu keiner Zeit gestört werden.

Mit in den Pauschalpreis einzurechnen sind unter
anderem:

 - Herrichten der erforderlichen Lager- und
Arbeitsplätze
 - notwendige Geräte, Werkzeuge und Hilfsmittel
 - alle sonstigen Kosten, die der Auftragnehmer zur
ordnungsgemäßen Durchführung der Bauaufgabe zu
erbringen hat
 - Sicherungsmaßnahmen, insbesondere der Verkehrswege
auf und vor dem Grundstück, auf Zufahrten,
Bürgersteigen einschließlich Säuberung, im Gebäude, auf
Schneeräumung im Baustellenbereich, usw.
 - Stellen des Sicherheitsingenieurs
 - Schützen der Grenzen zu Nachbargrundstücken absolut
zuverlässig und unfallsicher für die gesamte Bauzeit
bis zur Übergabe
  Vorhalten einer kranbaren Trage
 - insbesondere Schnurgerüste und Einmessarbeiten

Maßgeblich sind die Forderungen des Amtes für
öffentliche Ordnung, der Bauberufsgenossenschaften und
sonst mitwirkender Behörden, Amtsstellen und
Körperschaften sowie des Arbeitsschutzgesetzes.
Leistungen, die der Auftraggeber über die oben
definierten Bereiche hinaus fordert, sind in den
nachfolgenden Positionen beschrieben und werden
gesondert vergütet.

Die Baustelleneinrichtung ist für die Abwicklung der
Baumeisterarbeiten einzurichten. Die Vorhaltung, das
evtl. teilweise Abbauen und das Abräumen der
Baustelleneinrichtung wird in den einzelnen Positionen
vergütet.
Menge: 0,600 Stk

**01.01.01.2 Vorhaltung der Baustelleneinrichtung**
Vorhalten der Baustelleneinrichtung für den Bereich C1
Erweiterungsbau der Schule einschließlich Unterhalt.
Die Vorhaltezeit beginnt bei Baubeginn und endet nach
Fertigstellung der Baumeisterarbeiten im Hinblick auf
die Rohbaufertigstellung.

Die Vorhaltezeit der Baustelleneinrichtung für das
Bauteil C1 wird über die gesamte Bauzeit der
Baumeisterarbeiten der Gebäudeteile C1, C2 und E
vergütet, und ist entsprechend zu bewerten.
Menge: 56,000 Wo

**01.01.01.3 Büro-Container für Projektleitung BBH**
Einrichten eines Baubüros mit Elektroheizung für AG.
Aufstellen eines ca. 30 m² großen doppelwandigen und
winterfesten Raumes mit Windfang,Kleinküche.
Container ggf. in gekoppelter Ausführung.
Für die Wärmedämmung sind folgende Werte einzuhalten
und nachzuweisen.
Boden: 0,36 W/m²K
Wände: 0,38 W/m²K
Dach: 0,36 W/m²K
In die Vorder- und Rückwände sind jeweils 2 Fenster
Dreh / Kipp, mit den Abmessungen B x H = mind. 0,90 x
1,10 m vorzusehen mit Rolladen. 1 Eingangstüren B x H =
mind. 0,85 x 2,00 m ist in der Containerseite
vorzusehen, abschließbar mit PZ- Schloss,
Zylinder und 3 Schlüssel. Als Bodenbelag ist ein
Linoleumbelag vorzusehen; die Decke ist mit Holzplatten
zu verkleiden.
Innenausstattung Bauüberwachungsbüro:
- Heizung mit Heizleistung für v.g. 2-fach Container
(elektrisch),
- Klimagerät ausreichend für v.g. 2-fach Container,
- 2 Arbeitstische ca. 1,00 x 2,00 m
- 2 Bürostühle, höhenverstellbar, Sitzfläche und
Rückenlehne gepolstert und verstellbar
- 10 m Magnetstreifen mit ausreichenden Magneten
- 1 Beistelltisch für kleinere Besprechungen bei 4
Personen
- 1 Planablage
- 1 Regenschirmablage, bzw. ständer
- 4 Stühle
- 5 Steckdosen
- mind. 2 Lichtschalter an den Zugängen
- 4 lfdm Regale mit jeweils 4 Böden für Leitz-Ordner
- 2 elektr. Wandkonvektoren mit mind. 2,5 kW, incl.
Steckdosen und separaten Sicherungen
- 6 Garderobenhaken mit 8 Kleiderbügel und Helmablage
- 2 Papierkörbe
- 2 Schränke, verschließbar, Abmessungen ca. 1,00 x
2,00 x 0,40m, mit Zwischenböden
- 1 Internetanschluß für Telefon, Fax und Internet
inkl. Router)
- 1 Fussabstreifmatte im Windfangbereich
- 1 Handfeger, Handschaufel und Staubbesen.
Die Lieferung und Montage des Bürocontainers beinhaltet
neben den erforderlichen Montage-, Befestigungs- und
Ausrüstungsmaterialien ebenso die notwendigen Strom-,
Trinkwsseranschlüsse
(Verbrauchskosten trägt der AG).
Wasseranschluss frostsicher

Weitere in die Position eingeschlossene Leistungen
sind:
- wöchentliche Reinigung des Containers incl.
Fußabstreifer außen
- wöchentliche Abfallbeseitigung
- wöchentliche Reinigung der Fußabstreifermatte im
Windfangbereich

Grundvorhaltezeit: 28 Monate
Menge: 0,600 Stk

**01.01.01.4 Vorhalten Büro-Container (nach Leistungsende)**
Vorhalten Besprechungscontainer für AG über die
vereinbarte Vorhaltezeit hinaus inkl. der wöchentlichen
Reinigung.
Außer den vollen Monaten werden Teilvorhaltezeiten nach
Tagen zu 1/30 des Einheitspreises abgerechnet.
Menge: 28,000 Mt

**01.01.01.5 Räumen des Büro-Container**
Räumen, aufladen und abfahren des Büro-Container.
Eventuelle Befestigungen und Rückstände sind zu
beseitigen.
Menge: 0,600 psch

**01.01.01.6 Besprechungscontainer für den AG**
Aufstellen eines ca. 30 m² großen doppelwandigen und
winterfesten Raumes mit Zugangstüre an der
Containerseite. Container ggf. In gekoppelter
Ausführung.
Für die Wärmedämmung sind folgende Werte einzuhalten
und nachzuweisen.
Boden: 0,36 W/m²K
Wände: 0,380 W/m²K
Dach: 0,36 W/m²K
In die Vorder- und Rückwände sind jeweils 2 Fenster
Dreh / Kipp,
mit den Abmessungen B x H = mind. 0,90 x 1,10 m
vorzusehen mit Rolladen.
1 Eingangstüre B x H = mind. 0,85 x 2,00 m ist in der
Seitenwand als Zugang zum Windfang vorzusehen,
abschließbar mit PZ-Schloss, Zylinder und 3 Schlüssel.
Als Bodenbelag ist ein Linoleumbelag vorzusehen; die Im
Außenbereich, vor derEingangstüre ist eine
Fußabstreifermatte ca. 1,00 x1, 20 m vorzusehen.
Innenausstattung Besprechungsraum:
1 LED TV 85 Zoll, ULED, UHD 4K, HDR Typ HDR10, HDR10+,
Dolby Vision, Internetfähigkeit über Netzwerk, WLAN,
mit Bluetooth,  mind. 4 HDMI und 2 USB Anschlüsse
- TV-Standfuß für Monitor Bildschirm bis mind. 85 Zoll
mobil höhenverstellbar und schwenkbar,
- 1 Multifunktionseinheit bestehend aus Webcam,
Lautsprecher und Mikrofon,
  mit Stromversorgung und Ansteuerung über USB,
Kompatibel mit den gängigen Windows und IOS
  Betriebssystemen,
- 1 Internetanschluß für Telefon, Fax und Internet
inkl. Router)
- Heizung mit Heizleistung für v.g. 2-fach Container
(elektrisch),
- Klimagerät ausreichend für v.g. 2-fach Container,
- 4 Arbeitstische ca. 1,00 x 2,00 m
- 1 Fußabstreifermatte im Windfangbereich
- 10 m Magnetstreifen mit ausreichenden Magneten
- 15 Stühle gepolstert
- 2 elektr. Wandkonvektoren mit mind. 2,5 kW, incl.
Steckdosen und separaten Sicherungen
- 15 Garderobenhaken mit 15 Kleiderbügel und Helmablage
für 15 Helme
- 2 Papierkörbe
- 1 Regenschirmablage, bzw. ständer
- 1 Schrank, verschließbar, Abmessungen ca. 1,00 x 2,00
x 0,40 m, mit Zwischenböden
- 1 Handfeger, Handschaufel und Staubbesen.
Die Lieferung und Montage des Bürocontainers beinhaltet
neben den erforderlichen Montage-, Befestigungs- und
Ausrüstungsmaterialien ebenso die notwendigen
Stromanschlüsse, incl. der Anschlussgebühren
(Verbrauchskosten trägt der AG).
- wöchentliche Reinigung des Containers
- wöchentliche Abfallbeseitigung
- wöchentliche Reinigung der Fußabstreifermatte im
Windfangbereich

Grundvorhaltezeit: 28 Monate
Menge: 0,600 Stk

**01.01.01.7 Vorhalten Besprechungs-Container (nach Leistungsende)**
Vorhalten Besprechungscontainer für AG über die
vereinbarte Vorhaltezeit hinaus inkl. der wöchentlichen
Reinigung.
Außer den vollen Monaten werden Teilvorhaltezeiten nach
Tagen zu 1/30 des Einheitspreises abgerechnet.
Menge: 28,000 Mt

**01.01.01.8 Räumen des Besprechungs-Container**
Räumen, aufladen und abfahren des
Besprechungs-Container. Eventuelle Befestigungen und
Rückstände sind zu beseitigen.
Menge: 0,600 psch

**01.01.01.9 Aktenschrank aus Metall liefern und aufbauen**
Liefern und aufstellen eines robusten Aktenschrank aus
Metall als Trennwand im provisorischen Baubüro im
Schulgebäude. Die Aktenschränke werden in Reihe
aufgebaut und dienen als Raumteiler.

Robuster Metallschrank 92 x 42 x 195 cm ideal für
Ordner und Werkzeuge
Ausgestattet mit einem Drehgriff und Zylinderschloss
inkl. Schlüssel
4 höhenverstellbare Fachböden mit Tragfähigkeit von bis
zu 50 kg pro Boden
Türen wahlweise mit links- oder rechtsseitigem Anschlag
montierbar
Metallkonstruktion mit Pulverbeschichtung und einfache
Montage
Menge: 3,000 Stk

**01.01.01.10 WC-Personenkabine D/H aufstellen / abbauen**
WC-Personenkabine anfahren, aufstellen und regelmäßige
Ver- und Entsorgung nach Erfordernis. Ausgestattet mit
Innenleuchte, Spiegel, WC-Anlage mit Zubehör, Pissoirs
sowie Handwaschbecken mit Zubehör lt. nachfolgender
Bestückungsliste.
Sämtliche Ver- und Entsorgungsleitungen sind im
Einheitspreis enthalten.

Technische Daten:

Länge: 2.438 mm
Breite: 2.990 mm
Höhe:  2.850 mm
Strom:  400 V / 32 A
Frischwasser:  3/4" GEKA-Kupplung
Abwasser: HT-Rohr NW 100

Ausstattung
Damen: 2 Toiletten
 1 Waschbecken
 Seifenspender
 Papierhandtuchspender
 1 Heizung 2 kW

Herren: 1 Toilette
 1 Urinal
 1 Waschbecken
 Seifenspender
 Papierhandtuchspender
 1 Heizung 2 kW

WC-Personen-Kabine für alle Handwerker/-innen
zugänglich. Nach Rücksprache mit der Bauleitung wieder
abbauen.
Menge: 0,600 Stüc

**01.01.01.11 WC-Personenkabine vorhalten**
Vorhalten und regelmäßiges reinigen, 2mal pro Woche,
der vorgenannten mobilen WC - Personenkabine für die
Nutzung der am Bau beteiligten Ausbaufirmen. Die
angegebene Zeit betrifft eine WC-Einrichtungen incl.
Reinigung.

Außer den vollen Monaten werden Teilvorhaltezeiten nach
Tagen zu 1/30 des Einheitspreises abgerechnet.
Menge: 28,000 Mt

**01.01.01.12 Umsetzen der WC-Personenkabine**
Abbauen, umsetzen und wieder aufbauen der
vorbeschriebenen WC-Personenkabine bei Umorganisation
der Baustelleneinrichtung nach Erfordernis während der
Bauarbeiten. Ausführung der Arbeiten innerhalb der
Baustelle auf ausdrückliche Anweisung durch die
Bauleitung.

Enthalten in dieser Position sind auch die Abtrennung
und Wiederherstellung der Versorgungsleitungen für
einen funktionsfähigen Weiterbetrieb, einschließlich
aller erforderlichen Nebenarbeiten incl. der
notwendigen Anfahrt.
Menge: 0,600 Stüc

**01.01.01.13 Dusch-/WC-Kontainer-Kombination aufstellen / abbauen**
Dusch-/WC-Kontainer anfahren, aufstellen und
regelmäßige Ver- und Entsorgung nach Erfordernis.
Sämtliche Ver- und Entsorgungsleitungen sind im
Einheitspreis enthalten.

Ausgestattet mit Innenleuchte, Spiegel, Duschen,
WC-Anlage mit Zubehör, Pissoirs sowie Handwaschbecken
mit Zubehör lt. nachfolgender Bestückungsliste.

Technische Daten:

Länge:  6.058 mm
Breite:  2.438 mm
Höhe:  2.850 mm
Strom:  400 V / 32 A
Frischwasser: 3/4" GEKA-Kupplung
Abwasser:  HT-Rohr NW 100

Ausstattung:

3 Duschen inkl. Duschvorhang
5 Waschbecken
2 Toiletten
2 Urinale
1 Elektro-Standspeicher 200-300 Liter
2 Heizungen à 2 kW

Dusch-/WC-Kontainer Kombination für alle
Handwerker/-innen zugänglich. Nach Rücksprache mit der
Bauleitung wieder abbauen.
Menge: 0,600 Stüc

**01.01.01.14 Dusch-/WC-Kontainer-Kombination vorhalten**
Vorhalten und wöchentliches reinigen der vorgenannten
Dusch-/WC-Kontainer-Kombination für die Nutzung der am
Bau beteiligten Ausbaufirmen. Die angegebene Zeit
betrifft eine Einrichtungen incl. Reinigung.

Die Frist endet spätestens 1 Arbeitswoche nach
schriftlicher Anzeige bei der Bauleitung.
Menge: 28,000 Mt

**01.01.01.15 Umsetzen Dusch-/WC-Kontainer**
Abbauen, umsetzen und wieder aufbauen des
vorbeschriebenen Dusch-/WC-Kontainers
bei Umorganisation der Baustelleneinrichtung nach
Erfordernis während der Bauarbeiten. Ausführung der
Arbeiten innerhalb der Baustelle auf ausdrückliche
Anweisung durch die Bauleitung.

Enthalten in dieser Position sind auch die Abtrennung
und Wiederherstellung der Versorgungsleitungen für
einen funktionsfähigen Weiterbetrieb, einschließlich
aller erforderlichen Nebenarbeiten incl. der
notwendigen Anfahrt.
Menge: 0,600 Stk

**01.01.01.16 Zusätzlich Anfahrten Sanitärcontainer**
Zusätzlich erforderliche Anfahrten für Reparatur und
Instandhalten der Sanitär-Container bei
ausserordentlichen Schadensereignissen, Verstopfungen
über die in Vorposition beschriebenen Vorhaltungspflege
hinaus.
Über diese Position abgerechnet werden die Aufwendungen
für die Anfahrt und die Reparatur- bzw.
Reinigungsarbeiten bei aussenordentlichen
Schadensereignissen.

Evtl. erforderliche Materialien werden nach Aufwand
vergütet.
Menge: 6,000 Std

**01.01.01.17 Chemie-Toilette einzeln, aufstellen**
Toilettenkabine, chemisch, mobil, ohne Kanalanschluss;
mit lichtdurchlässigem Dach und Kranhaken. incl. Auf-
und Abbau.
Anlieferung nach Rücksprache Bauleitung im oder
außerhalb des Gebäudes aufstellen und unterhalten.
Ausstattung
- Closet
- Urinal
- Toilettenpapierhalterung
- Spiegel
- Kleiderhaken
- integriertes Schloss
- rutschfester Bodenbelag
- Damen/Herren-Kennzeichnung
Geplante Mietdauer: ca. 24 Monate.
Tankvolumen: 250l
Grundfläche: 1,25 / 1,25 m
Höhe: ca. 2,20 m
Menge: 1,000 Stck

**01.01.01.18 Chemie-Toilette unterhalten**
Chemie-Toilette vorhalten und unterhalten. Im Unterhalt
ist das Entleeren bei Bedarf bzw. der Austausch
enthalten. Die Kosten für die wöchentliche Reinigung
inkl. Chemikalien, Toilettenpaper sind im Preis
enthalten.
Menge: 75,000 Wo

**01.01.01.19 Schnurgerüst**
Schnurgerüst für den Bauabschnitt C1 den gegebenen
Anforderungen entsprechend, fachgerecht aufstellen,
vorhalten während der erforderlichen Benutzungsdauer
und auf Anweisung wieder entfernen.
Der AN hat den Vermesser rechtzeitig zu bestellen.
Die behördliche Abnahme hat der AN zu veranlassen,
notwendige Gebühren sind im Einheitspreis enthalten.

Das Einmessen der Hauptachsen erfolgt durch den AN.
Die Gebäudeeinmessung wird in einer gesonderten
Position vergütet.
Die Arbeiten sind rechtzeitig mit der OÜ abzustimmen.
Menge: 1,000 Psch

**01.01.01.20 Meterriß herstellen**
Herstellen eines verbindlichen Meterrisses in
ausreichender Anzahl je Geschoss. (ca. 2 Stück /
Geschoss)
Der Meterriß ist an Tür- und Fensteraussparung
anzubringen.
ohne Anschlag - Aufschlagseite / mit Anschlag -
beidseitig.
Der Meterriß ist durch eindeutige Markierung zu
kennzeichnen und während der gesamten Bauzeit zu
sichern.
Pro Stockwerk und Bauteil ist mindestens ein
verbindlicher Meterriß mit Höhenangabe bezogen auf
±0.00 durch einen verdübelten Gewindestift oder
ähnliches zu sichern. Der Meterriß ist mit Datum und
Höhenangabe (+ 1,00 m über FOK) zu beschriften.
Die Genauigkeit des Meterrisses muss für sämtliche
Leistungen des AN und der Ausbaufirmen ausreichen.
Meterriß = 1 m über FOK

Achtung:
Meterrißkennzeichnungen sind nur in Bereichen ohne
Sichtbetonanforderung anzubringen. Die Ausführung ist
mit der OÜ abzustimmen.
Menge: 1,000 Psch

**01.01.01.21 Räumen der Baustelleneinrichtung**
Räumen, aufladen und abfahren der gesamten
Baustelleneinrichtung für den Titel 01 den Bereich des
Erweiterungsbau der Schule C1, C2 und E evtl. auch
Teilräumung ist im Einheitspreis enthalten.
Befestigungen für Baracken, Lager- und Arbeitsplätze
sind zu beseitigen.
Menge: 0,600 psch

**01.01.01.22 Wartung der Baustelleneinrichtung**
Wartung und Prüfung (nach DGUV V3) der vorgenannten
Baustellen-/provisorischen Einrichtung während der
gesamten Bauzeit einschl. Prüfplaketten.
Menge: 0,600 psch

**01.01.01.23 Bauzaun, Stahlrahmen (mobil), aufstellen / abbauen**
Liefern und aufstellen eines Bauzaunes aus mobilen
Stahlrahmen-Elementen mit Rundstahlfüllstäben,
Stützenfüßen aus Beton, einschließlich sämtlicher
Verbindungen, verschraubten Kupplungen, etc. für die
Dauer der gesamten Baumaßnahme und der vertraglichen
Ausführungsfristen aller beteiligten Firmen.

Nach Abschluss aller Bauarbeiten beseitigen. Unbefugten
ist das Betreten des Bauplatzes durch Anschlag zu
verbieten.

Zaunhöhe: 2,00 m

Einschließlich aller erforderlichen Nebenarbeiten.
Menge: 300,000 lfdm

**01.01.01.24 Bauzaun (Stahlrahmen) teilweise abbauen**
Bauzaun aus mobilen Stahlrahmenelementen in
Teilbereichen abbauen und wieder aufbauen, falls dies
durch den Baustellenablauf erforderlich ist.
Einschließlich aller erforderlichen Nebenarbeiten.
Menge: 50,000 lfdm

**01.01.01.25 Bauzaun, Stahlrahmen (mobil) vorhalten**
Vorbeschriebenen Bauzaun aus mobilen
Stahlrahmenelementen mit Rundstahlfüllstäben,
Stützenfüßen aus Beton, einschl. sämtlicher
Verbindungen, Kupplungen etc., vorhalten und
unterhalten.

Zaunhöhe: 2,00 m
Zaunlänge: ca. 300,00 lfdm
Vorhaltezeit: ca. 112,0 Wochen

Berechnung á lfdm / Woche:

300,0 lfdm x 112 Wochen = 33.600,00 lfdm/Wo
Menge: 33600,000 lfdm

**01.01.01.26 Zugang als Zulage für Bauzaun (Stahlrahmenelemente)**
Einbauen eines Zuganges in Form einer Tür, vorhalten,
verschließbar, passend zum Bauzaun aus
Stahlrahmenelementen als Zulage, mit Sicherheitsschloss
und 6 Schlüsseln. Das Auf- und Abschließen ist Sache
des AN während seiner Ausführungszeit.

Lichte Durchgangsweite: ca. 1,20 m
Menge: 1,000 Stüc

**01.01.01.27 Baustellenzufahrt als Zulage für Bauzaun**
Einbauen einer Baustellenzufahrt in Form eines Tores
vorhalten. Verschließbar, passend zum Bauzaun aus
Stahlrahmenelementen als Zulage, mit Sicherheitsschloss
und 6 Schlüsseln. Das Auf- und Abschließen ist Sache
des AN während seiner Ausführungszeit.

Lichte Durchgangsweite: ca. 4,00 m
Menge: 1,000 Stüc

**01.01.01.28 Bauzaun, Sichtschutz, h = 2,00 m**
Bauzaun mit einem geeigneten Sichtschutz versehen,
komplett Fläche des mobilen Bauzaunes, Sichtschutz so
ausführen, dass einzelne Teile des Bauzaunes entfernt
werden bzw. geöffnet werden können.
Menge: 75,000 lfdm

**01.01.01.29 Verkehrszeichen aller Art aufstellen / vorhalten**
Verkehrszeichen aller Art aufstellen, für die Dauer der
vertraglichen Leistung vorhalten und beseitigen.
Menge: 12,000 Stüc

**01.01.01.30 Warnleuchtenanlage (elektrisch)**
Elektrische Warnleuchtenanlage einschließlich der
Installation, bestehend aus gelben Dauerleuchten mit 5
Lichtquellen, zur Verfügung stellen, nach Bedarf
aufstellen und betreiben für die Dauer der
vertraglichen Leistung vorhalten und beseitigen.
Menge: 12,000 Stüc

**01.01.01.31 Bautür UG (behelfsmäßig), verschließbar**
Behelfsmäßige Bautür, Ausführung aus Metall,
verschließbar, im Bauwerk einbauen, vorhalten und
beseitigen. Der Bauleitung sind mind. zwei Schlüssel
auszuhändigen.
Die restliche Öffnung zwischen Bautür und des
Öffnungsmaß des Rohbau ist in Mittels Brettschalung
mind 20 mm samt ausreichender UK zu verschließen.

Lichte Weite:  ca. 1,10 m
Höhe:  ca. 2,00 m
Bodenfreiheit:  max. 0,05 m

Öffnungsmaße:  ca. 1,51 x 2,45 m

Ausführungsbereich: Erweiterungsbau UG
Menge: 1,000 Stüc

**01.01.01.32 Bautür EG (behelfsmäßig), verschließbar**
Behelfsmäßige Bautür, Ausführung aus Metall,
verschließbar, im Bauwerk einbauen, vorhalten und
beseitigen. Der Bauleitung sind mind. zwei Schlüssel
auszuhändigen.
Die restliche Öffnung zwischen Bautür und des
Öffnungsmaß des Rohbau ist in Mittels Brettschalung
mind 20 mm samt ausreichender UK zu verschließen.

Lichte Weite:  ca. 1,10 m
Höhe:  ca. 2,00 m
Bodenfreiheit:  max. 0,05 m

Öffnungsmaße:  ca. 1,635 x 2,95 m

Ausführungsbereich: Erweiterungsbau EG
Menge: 1,000 Stüc

**01.01.01.33 Grobreinigung der Baustelle nach Aufforderung durchführen**
Die gesamte Baustelle nach Aufforderung der Bauleitung
durch Bauhelfer reinigen.
Diese Position ersetzt nicht die Nebenleistungen gem.
VOB.
Der aus den Baumeisterarbeiten bzw. von den
Ausbauhandwerkern anfallende Schutt und dergleichen ist
auf eine vom Unternehmer zu bestimmende Kippe
abzufahren.

Bauabschnittt: 2a und 2b, Sporthalle Neubau und
Sporthalle Altbau, Bestandsanpassungen

Anwendung dieser Position nur insoweit dieser nicht
schon von den Ausbauhandwerkern im Rahmen ihrer
Leistungen selbst zu beseitigen war. Ausführung nur
nach Anweisung durch die Bauleitung.

Anfallende Entsorgungskosten werden auf Nachweis
gesondert vergütet.
Menge: 60,000 Std.

**01.01.01.34 Absturzsicherung Deckenränder und Öffnungen**
Liefern, Herstellen und Abbauen einer Absturzsicherung
in allen Ebenen. Ausführung im Bereich der  Fassaden,
Deckenränder etc. waagrecht verlaufend.

Bereiche:  - offene Fassadenbereiche
  - offene Deckenränder

Die Deckenränder sind mit einer geeigneten 3-zügigen
Geländerkonstruktion - Geländerholm / Zwischenholm /
Bordbrett - behelfsmäßig zu umwehren, durch Herstellen
von Trag- und Unterkonstruktionen, einschließlich der
erforderlichen Aussteifungen, incl. Vorhalten und
Beseitigen. Die Befestigung ist aufgrund der
Sichtbetonoberfläche mit der örtlichen Bauleitung
abzustimmen.

Brüstungshöhe: 1,00 m

Montagearbeiten als waagrechtes Brüstungsgeländer nach
den Vorschriften der BG und gem. UVV-Richtlinien zu
erstellen, Ausführung in Absprache mit der Bauleitung.

Abgerechnet wird nur die Absturzsicherung die über die
eigene Nutzung hinausgeht. Die Vorhaltung wird
gesondert vergütet
Während der eigenen Nutzungsdauer können die
Einrichtungen auch durch andere Unternehmer mitbenutzt
werden.
Gebrauchsüberlassung, Wartung und Kontrolle über die
Dauer der eigenen Nutzung hinaus sowie späterer Abbau
ist mit einzukalkulieren.
Menge: 258,000 lfdm

**01.01.01.35 Seitenschutz/-system vorhalten u. unterhalten**
Vorhalten des vor beschriebenen Seitenschutz/-system.
Vorhalten pro lfm und Vorhaltewoche.
Die Abrechnung der Position beginnt nach Fertigstellung
der eigenen Leistung.
Menge: 16512,000 mWo

**01.01.01.36 Absturzsicherung Treppenläufen**
Liefern, Herstellen und Abbauen einer Absturzsicherung
an den Treppenläufen.

Bereiche:  - Treppenläufe

Die Treppenränder sind mit einer geeigneten 3-zügigen
Geländerkonstruktion - Geländerholm / Zwischenholm /
Bordbrett - behelfsmäßig zu umwehren, durch Herstellen
von Trag- und Unterkonstruktionen, einschließlich der
erforderlichen Aussteifungen, incl. Vorhalten und
Beseitigen. Die Befestigung ist aufgrund der
Sichtbetonoberfläche mit der örtlichen Bauleitung
abzustimmen.

Brüstungshöhe: 1,00 m

Montagearbeiten als Brüstungsgeländer nach den
Vorschriften der BG und UVV-Richtlinien zu erstellen,
Ausführung in Absprache mit der Bauleitung.

Abgerechnet wird nur die Absturzsicherung die über die
eigene Nutzung hinausgeht. Die Vorhaltung wird
gesondert vergütet
Während der eigenen Nutzungsdauer können die
Einrichtungen auch durch andere Unternehmer mitbenutzt
werden.
Gebrauchsüberlassung, Wartung und Kontrolle über die
Dauer der eigenen Nutzung hinaus sowie späterer Abbau
ist mit einzukalkulieren.
Menge: 40,000 lfdm

**01.01.01.37 Absturzsicherung für Treppen und Podeste vorhalten und unterhalten (nach Leistungsende)**
Vorhalten und Unterhaltender vor beschriebenen
Absturzsicherung über die Grundvorhaltedauer hinaus.
Vorhalten pro m und Vorhaltewoche.
Die Abrechnung der Position beginnt nach Beendigung der
eigenen Leistung.
Menge: 2560,000 mWo

**01.01.01.38 Öffnungen (Fenster/Türen/Tore) behelfsmäßig schließen**
Öffnungen in der Fassade (Fenster, Türen, Tore) in
verschiedenen Größen als Witterungsschutz behelfsmäßig
schließen. Herstellen einer Holzunterkonstruktion und
mit einer 0,5 mm starken PE-Gitterfolie bespannt und
vorhalten. Ausbau nach Aufforderung durch die
Bauleitung. Einschließlich aller erforderlichen
Nebenarbeiten.
Menge: 50,000 m²

**01.01.01.39 Stammschutz für best. Bäume herstellen / vorhalten / abbauen**
Stammschutz durch Ummantelung mit Polsterung und Bohlen
bei zu erhaltenden Großgehölzen. Stammschutz für die
Dauer der Bauzeit vorhalten und abschließend wieder
abbauen.

Großgehölz:  Laubbäume
Höhe des Stammschutzes 2,0 m
Stammdurchmesser: 0,3 - 0,60 m

Bäume während der Bauzeit durch die Erstellung einer
senkrechten, ca. 2,00 m hohen Bretterschalung mit einer
ca. 10,0 cm dicken Polsterung zwischen Baum und
Schalung aus geeignetem Material (gepresstem Stroh,
Matratzen o.ä.) gegen mechanische Beschädigungen
schützen.
Menge: 10,000 Stk

#### Bereich 01.02 Baugrube / Erdbau

*Hinweis*
Für die Ausführung der Erdarbeiten gilt die DIN 4124 in
der neuesten Fassung. Im Bereich benachbarter,
baulicher Anlagen ist der Aushub unter Beachtung der
DIN 4123 vorzunehmen.

Die im LV vorgegebenen Aushubmassen sind für die
Ermittlung der Aushubmassen, unter Beachtung der
vorstehend genannten Norm, maßgebend.

Dem Auftragnehmer (AN) ist die Verbauart überlassen
soweit sie nicht in den entsprechenden Positionen
gesondert beschrieben ist.
Die Standsicherheit ist durch diesen zu gewährleisten.
Bei nicht verbautem Aushub sind die notwendigen
Sicherheitsböschungen vorzusehen. Die Massen für die
Böschung werden nicht anerkannt, wenn diese zum Zwecke
der Einsparung des Verbaues ausgeführt wird
und teurer ist als der angebotene Verbau. Nicht
ausgeführter Verbau ist Risiko des AN und kann nicht
abgerechnet werden.

Der Einsatz von Gerätschaften für den Aushub ist dem AN
überlassen. Aushub im Handschacht ist dann auszuführen,
wenn die Umstände dies erfordern und dies mit der
Bauleitung abgestimmt ist.

Der Abtransport von Aushubmaterial von der Baustelle
zur Beseitigung oder Zwischenlagerung ist zu begründen
und mit der Bauleitung zu vereinbaren. Material für
notwendigen Bodenaustausch muss den Anforderungen
entsprechen und von der Bauleitung genehmigt sein.

Im Bereich der Gründungsbauteile ist frühzeitig in
Abstimmung mit der Bauleitung und dem Bodengutachter
die detaillierte Ausführung vor Ort festzulegen. Dies
ist beim Bauablauf zu berücksichtigen, damit es zu
keinen Standzeiten auf der Baustelle kommt.

Bei der Einbettung von Leitungen ist geeignetes
Material zu verwenden. Die Ausführung ist
sachverständig und nach den anerkanten Regeln der
Technik vorzunehmen.

Alle Massennachweise für die Abrechnung sind mit
Aufmaßzeichnungen und prüfbaren Massenberechnungen zu belegen.

##### Abschnitt 01.02.01 Geländeoberfläche, Bewuchs

**01.02.01.1 Oberboden im Baustellenumgriff des Gebäudes abheben, seitlich lagern**
Oberboden (Humus) nach DIN 18 300 Klasse 1 im
Baustellenumgriff des neu zu errichtenden Gebäudes des
Erweiterungsbau C1, einschließlich Bewuchs (Rasen,
usw.) in der vorhandenen Dicke lösen und laden. Der
Oberboden ist nach Angabe der Bauleitung auf dem
Baugelände abzutransportieren und bis zum
Wiederandecken in Mieten aufzusetzen und
zwischenzulagern.

Abtragsdicke: ca. 10,0 - 25,0 cm

Der Unternehmer hat sich über die Lage von möglichen
Ver- und Entsorgungsleitungen zu erkundigen, um
Beschädigungen zu vermeiden.

Mengenermittlung nach Aufmaß an der Entnahmestelle im
m².
Menge: 200,000 m²

**01.02.01.2 Zwischenbegrünung Erdmieten**
Zwischenbegrünung Bodenmieten
Ansaat von Bodenmieten zur Zwischenbegrünung liefern
und fachgerecht ausbringen, leicht einarbeiten

Phacelia tanacetifolia - Bienenfreund 4g/m²

Ansaat sofort nach dem aufschütten der Mieten
Menge: 5,000 kg

**01.02.01.3 Wurzelstock roden und entsorgen, bis 20 cm**
Wurzelstocke von bauseits gefällten Bäumen roden und
laden. Das unbrauchbare Material zur zugelassenen
Deponie/ Entsorgungsstelle transportieren. Anfallende
Gebühren für Entsorgung sind im Einheitspreis
enthalten.

Stammdurchmesser: bis 20 cm
Menge: 2,000 Stüc

**01.02.01.4 Wurzelstock roden und entsorgen, 20 - 40 cm**
Wurzelstocke von bauseits gefällten Bäumen roden und
laden. Das unbrauchbare Material zur zugelassenen
Deponie/ Entsorgungsstelle transportieren. Anfallende
Gebühren für Entsorgung sind im Einheitspreis
enthalten.

Stammdurchmesser: 20 - 40 cm
Menge: 2,000 Stüc

**01.02.01.5 Wurzelstock roden und entsorgen, 40 - 60 cm**
Wurzelstocke von bauseits gefällten Bäumen roden und
laden. Das unbrauchbare Material zur zugelassenen
Deponie/ Entsorgungsstelle transportieren. Anfallende
Gebühren für Entsorgung sind im Einheitspreis
enthalten.

Stammdurchmesser: 40 - 60 cm
Menge: 2,000 Stüc

**01.02.01.6 Sträucher, Büsche, kleine Bäume roden**
Sträucher, Büsche und kleine Bäume im Bereich von
geschlossenen Bewuchsflächen auf dem Baugrundstück,
einschl. Wurzelwerk, roden und abtransportieren. Das
unbrauchbare Material  laden, abfahren und entsorgen.
Anfallende Kippgebühren sind im Einheitspreis
enthalten.

Stammdurchmesser: bis 10 cm
Ausführung:  im Bereich des gesamten Baugrundstücks

Ausführung nach Rücksprache mit Bauleitung und
Bauherrn.

Rodung und Entsorgung komplett einschließlich aller
Nebenleistungen.
Menge: 50,000 m²

##### Abschnitt 01.02.02 Erdaushub

**01.02.02.1 Bestehende Leitungen suchen, freilegen**
Boden für Suchgraben ausheben zum Aufsuchen und
freilegen von Kanälen, Leitungen, Hindernissen usw. ab
Geländeoberfläche, einschl. Verbau nach DIN 18 303,
Aushub seitlich lagern, wiederverfüllen und verdichten.

Verdrängter Boden wird Eigentum des AN und ist zu
beseitigen.

Bodenklasse (alt): 3 - 5
Aushubtiefe: bis ca. 1,50 m

Aushubtiefe:  bezogen auf Geländeoberkante
Lage: im Freien
Menge: 10,000 m³

**01.02.02.2 Ver- und Entsorgungsleitungen freilegen und sichern**
Erdaushub zum Freilegen der vorhandenen
Anschlussleitungen - Wasserleitung, Schmutzwasserkanal, Strom- und Telefonkabel - ab
Geländeoberfläche, einschließlich dem Verbau nach DIN
18 303, Aushub seitlich lagern, wiederverfüllen und
verdichten.

Bodenklasse: 3 - 5
Aushubtiefe: bis 1,50 m

Aushubtiefe: Bezogen auf Geländeoberkante
Lage: Im Freien

Verdrängter Boden wird Eigentum des AN und ist zu
beseitigen. Suchgräben jeden Umfangs zum Auffinden von
Versorgungsleistungen werden bei Einweisung durch die
Versorgungsträger nicht vergütet.
Menge: 20,000 lfdm

**01.02.02.3 Erdabtrag für Baugrube BK 3-5, lösen/lagern**
Boden nach DIN 18 300, Bodenklasse 3 - 5 nach ZTVE-Stb
in Abtragungsquerschnitten profilgemäß als
Flächenabtrag für das Grobplanum im Bereich der
Baugrube des Erweiterungsbau C1 lösen, laden und im
Bereich des Baugeländes in Mieten bis zu 500 m³
zwischenlagen.
Die Abrechnung erfolgt nach Querprofilen im Abtrag.
Mengenermittlung nach Aufmaß an der Entnahmestelle.
Die Analyse des Haufwerks wird bauseits ausgeführt,
Entsorgung wird gesondert vergütet.

Flächenabtrag:  von ca. 1,80 m bis 4,00 m
Bodenklasse alt (DIN 18300:2012): 3 - 5
Homogenbereich: (DIN18300:2015) B1, B2
Bodengruppen (DIN 18196):

Lage:  Baugrube Erweiterungsbau C1 im Freien
Transportweg:  bis ca. 200 m
Abrechnung:  nach Querprofilen im Abtrag.
Böschung:  nicht steiler als 45°
Baugrubensicherung:  nach DIN 4124

Die Arbeitsraumvergütung erfolgt nach VOB. Mehraushub
geht zu Lasten des Unternehmers. Einzukalkulieren ist
das Anlegen von Bermen, Verbau und Sicherung der
Baugrubenwände und Ränder gem. DIN 18 303 nach Wahl des
AN.

Auf den Punkt 3.5 der ZTVE (Schutzmaßnahmen gegen
Niederschlagswasser) wird wegen der wasserempfindlichen
Böden besonders hingewiesen. Das Abdecken der
Böschungen wird in einer gesonderten Position vergütet.
Menge: 3967,500 m³

##### Abschnitt 01.02.03 Baugrube, Fundamente, Planum

**01.02.03.1 Fundamentsohle planieren**
Fundamentsohle nach dem Aushub planieren. Ausführung
unmittelbar vor dem Einbringen der Sauberkeitsschicht
als planebene Fläche mit höchstens +/- 2 cm
Höhendifferenz auf eine Länge von 5,0 m, einschließlich
des Abrüttelns mit geeignetem Gerät.

Überschüssiges Material ist nach Wahl des
Auftragnehmers zu beseitigen, einschließlich aller
erforderlichen Nebenarbeiten.
Menge: 780,000 m²

**01.02.03.2 Zulage für Erdaushub, Handschachtung**
Zulage zu den vorbeschriebenen Positionen Erdaushub
Fundamente für erhöhtem Aufwand bei Handschachtungen in
den Bodenklassen 3 - 5 (Homogenbereich B). Ausführung
nur nach Anweisung durch die Bauleitung.
Menge: 10,000 m³

**01.02.03.3 Schotterauffüllmaterial 32 / 56 liefern**
Liefern von verdichtungsfähigem frostsicherem
Schotterauffüllmaterial, Körnung 32/56 mm, für die
Auffüllung der entstandenen Baugrube im Bereich des
Erweieterungsbau C1.

Der Einbau des gelieferten Auffüllmateriales wird in
einer gesonderten Position vergütet.
Menge: 190,500 m³

**01.02.03.4 Baugrubenauffüllung mit Schotter 32 / 56**
Einbauen des seitlich gelagerten, gebrochenem
Schottermaterial der Körnung 32 / 56 mm, zur
Baugrubenauffüllung als Drainschicht.

Der Schotter ist in den weichen Baugrund einzuwalzen
und wird mit Geogitter, für folgenden Bodenaustausch
belegt.
Goegitter wird in gesonderter Position vergütet.

Einbauhöhe: bis ca. 0,30 m
Menge: 190,500 m³

**01.02.03.5 Geogitter mit Vliesstoff auf Grobschotterschicht liefern / einbauen**
Liefern und einbauen eines last- und zugverteilendes
Kombinationsprodukt aus Geogitter und Vliesstoff auf
die Ausgleichsschicht.. Das Geogitter,
Geotextilrobustheitsklasse, GRK 4, ist zwischen
Grobschotter und der Schottertragschicht unter der
StB-Fundamentplatte einzubauen.

Die Überlappung des Gitters von ca. 20,0 cm ist im
Einheitspreis enthalten, einschließlich aller
erforderlichen Nebenarbeiten.
Menge: 635,000 m²

**01.02.03.6 Verdichtungsfähiges Schotterauffüllmaterial liefern**
Liefern von verdichtungsfähigem frostsicherem
Schotterauffüllmaterial, Körnung 0/56 mm, für die
Auffüllung der entstandenen Baugrube im Bereich des
Bodenaustausch einschließlich aller Nebenarbeiten.

Der Einbau des gelieferten Auffüllmateriales wird in
einer gesonderten Position vergütet.
Menge: 404,000 m³

**01.02.03.7 Verdichtungsfähiges Material (z. B. Bergkies) liefern**
Liefern von verdichtungsfähigem Auffüllmaterial (z. B.
Bergkies) für das Verfüllen von Teilbereichen im
Gebäude bis zum neuen Niveau für den Einbau einer neuen
StB-Bodenplatte. Auffüllmaterial liefern als
Kiestragschicht mit Frostschutzmaterial 0/56. Der
Nachweis der Eignung ist vom AN zu führen. Das Material
muss den Anforderungen an Wasserdurchlässigkeit,
Verdichtung und Standfestigkeit voll entsprechen. Die
angebebene Masse entspricht dem verdichten Zustand. Der
Einbau wird in den gesonderten Positionen vergütet.
Menge: 1050,000 m³

**01.02.03.8 Baugrubenauffüllung mit seitl. gelagerten Material im Baustellenbereich**
Einbauen des seitlich gelagerten verdichtungsfähigen
Auffüllmateriales als Kiessand, gebrochenem
Schottermaterial der Körnung 0 - 56 mm oder bauseitigen
Recyclingmaterial, zur Baugrubenauffüllung im
Abbruchbereich des ehemaligen Gebäudes.

Einbauhöhe: bis max. 3,00 m (verdichteter Zustand)

Die Verdichtung hat maschinell, mit zeitgemäßem Gerät
zu erfolgen: Die einzelnen Schüttlagen dürfen im
verdichtetem Zustand eine Stärke von 25,0 cm nicht
überschreiten.
In der Aufschüttung ist durch begleitende
Verdichtungskontrollen ein Verdichtungsgrad von 100 %
nachzuweisen. Der Nachweis kann direkt durch
Dichtebestimmungen nach DIN 18125 in Verbindung mit
Proctorversuchen nach DIN 18127 oder indirekt durch
Plattendruckversuche nach DIN 18134 erfolgen. Bei einer
Kontrolle durch Plattendruckversuche ist ein
Verformungsmodul von Ev2 > 100 MN/m² und ein
Verhältniswert Ev2/Ev1 < 2,3 erforderlich.

Die Nachweise der Versuche im Bereich der Baugrube, und
die Ergebnisse sind vorschriftsgemäß festzuhalten und
dem Bodengutachter bzw. dem Statikbüro zu übergeben,
einschließlich allen erforderlichen Nebenarbeiten.

Der Einbau hat in Absprache mit dem Statiker und dem
Bodengutachter zu erfolgen. Die Oberfläche der
Erdauffüllung ist nach Angabe der Bauleitung planeben
herzustellen, einschließlich aller erforderlichen
Nebenarbeiten.
Menge: 1354,000 m³

**01.02.03.9 Zulage zur Baugrubenauffüllung im Arbeitsraumhinterfüllung**
Zulage zur Baugrubenauffüllung im Bereich des
Arbeitsraum der Baugrube.
Die Zulage wird als Zulage für den erscherten Einbau im
Arbeitsraum bis zu einer breite von 2,0 m vergütet.
Menge: 220,000 m³

**01.02.03.10 Seitlich gelagertes verdichtungsfähiges Erdreich, Bkl 3 - 5, wiedereinbauen**
Seitlich gelagertes, verdichtungsfähiges Erdreich
aufnehmen, im Bereich des Baufeldes, einbauen,
verfüllen. Das eingebaute Erdreich ist in Lagen
vorschriftskonform zu verdichten (Protektordichte 103).

Bodenklasse alt (DIN 18300:2012): 3 - 5
Homogenbereich: (DIN18300:2015) A
Bodenklassifikation (DIN 18196): UL, TM, SU, SU* und UM

Einstufung:  Z 0 - nach Eckpunktepapier

Die Abrechnung erfolgt nach der Differenz Abtrag -
Auftrag bzw. nach Aufmaß auf LKW abzüglich 20 %
Auflockerung bzw. nach örtlichem Aufmaß.
Menge: 100,000 m³

**01.02.03.11 Verdichtungsfähiges Erdreich für Auffüllung liefern**
Liefern von verdichtungsfähigem Erdreich zum Auffüllen
der Arbeitsräume entlang dem Gebäude im Bereich der
Baugrube, einschließlich aller Nebenarbeiten.

Das Einbauen des Auffüllmaterials wird mit der Position
"Arbeitsraumhinterfüllung" abgerechnet.
Menge: 50,000 m³

**01.02.03.12 Statischen Lastplattendruckversuch durchführen**
Statischen Lastplattendruckversuch durchführen
einschließlich der Stellung des Prüfgerätes, des erf.
Fahrzeuges und der Erstellung des Protokolles.
Ausführung nach Anweisung der Objektüberwachung
Menge: 3,000 St

##### Abschnitt 01.02.04 Verwertung / Entsorgung

*Hinweis*
Hinweise zu Verwertung/Entsorgung
Sämtliches Material wird nach dem
Begleitscheinverfahren und der Nachweisverordnung
abtransportiert. Die Erstellung  der Begleitscheine und
der Entsorgungsnachweise ist jeweils in die
Einheitspreise mit einzurechnen. Die Überwachung des
Begleitscheinverfahrens erfolgt durch die
Fachbauleitung (vom AG zu stellen).
Alle Kosten wie z.B. Mautgebühren in die einschlägigen
Pos. mit einzukalkulieren.
Der AN haftet für alle Folgen, die durch eine nicht
vertragsgemäße Entsorgung entstehen.
Der AN übernimmt die Pflichten als Erzeuger,
Transporteur und Entsorger bis zur Übernahme durch den
Betreiber der Entsorgungsanlage.
Die Entsorgungsstellen sind durch den Auftragnehmer
vorzuschlagen und sind bis spätestens 3 Wochen vor
Beginn in Form eines Entsorgungskonzeptes vorzulegen.
Andienungspflichten sind einzuhalten
Für die Bestimmung des endgültigen Entsorgungswege ist
eine entsprechende Beprobung gem. LAGA PN98 des
Materials und ggf. eine Analytik bzw.
entsorgungsrelevanter Parameter vorgesehen (EBV 2023
bzw.  LVGBT Bayern).
Diese kann bis zu 5 Wochen dauern. Die benötigten
Haufwerksprobenahme werden bauseits gestellt.
Bauschutt, der zur Verwertung / als Ersatzbaustoff
geeignet ist (EBV-RC), kann AGseits orientierend
untersucht und bewertet werden.

**01.02.04.1 Bodenmaterial Z0 laden, abfahren, verwerten**
Laden, abfahren und ordnungsgemäß entsorgen/verwerten
von unbelastetem Erdreich (humosem Oberbodenmaterial
durchmischt mit Pflanzenmaterial, Wurzeln, Steinen und
geringen Bauschuttanteilen (Massenanteil Bauschutt <
10%). Einbau uneingeschränkt möglich.

Materialeinstufung: Z 0  -  gemäß LAGA- Boden Tab.
11.1.2-2/-3

Erdreich, seitlich auf Baustelle in Haufwerken lagernd,
laden, mit LKW des AN transportieren, verwerten, max.
Gesamtgewicht bis 40t, zum Lager/zur Anlage nach Wahl
des AN, die Verwertungsgebühren werden vom AN
übernommen.
Menge: 4445,700 t

**01.02.04.2 Bodenmaterial Z1.1 laden, abfahren, verwerten**
Laden, abfahren und ordnungsgemäß entsorgen/verwerten
von, nur zum Einbau eingeschränktem Erdreich,
durchmischt mit Wurzeln, Steinen und geringen
Bauschuttanteilen (Massenanteil Bauschutt < 10%).

Materialeinstufung: Z1.1 gemäß LAGA M20 - Boden Tab.
11.1.2-2/-3

Erdreich auf Baustelle lagernd, laden, mit LKW des AN
transportieren, verwerten, max. Gesamtgewicht bis 40t,
zum Lager/zur Anlage nach Wahl des AN, die
Verwertungsgebühren werden vom AN übernommen.
Menge: 1123,000 t

**01.02.04.3 Bodenmaterial Z1.2 laden, abfahren, verwerten**
Laden, abfahren und ordnungsgemäß entsorgen/verwerten
von, nur zum Einbau eingeschränktem Erdreich,
durchmischt mit Wurzeln, Steinen und geringen
Bauschuttanteilen (Massenanteil Bauschutt < 10%).

Materialeinstufung: Z1.2 gemäß LAGA M20 - Boden Tab.
11.1.2-2/-3

Erdreich auf Baustelle lagernd, laden, mit LKW des AN
transportieren, verwerten, max. Gesamtgewicht bis 40t,
zum Lager/zur Anlage nach Wahl des AN, die
Verwertungsgebühren werden vom AN übernommen.
Menge: 674,000 t

**01.02.04.4 Bodenmaterial Z2 laden, abfahren, verwerten**
Laden, abfahren und ordnungsgemäß entsorgen/verwerten
von, nur zum Einbau sehr eingeschränktem Erdreich,
durchmischt mit Wurzeln, Steinen und geringen
Bauschuttanteilen (Massenanteil Bauschutt < 10%).

Materialeinstufung: Z2 gemäß LAGA M20 - Boden Tab.
11.1.2-2/-3

Erdreich auf Baustelle lagernd, laden, mit LKW des AN
transportieren, verwerten, max. Gesamtgewicht bis 40t,
zum Lager/zur Anlage nach Wahl des AN, die
Verwertungsgebühren werden vom AN übernommen.
Menge: 449,000 t

##### Abschnitt 01.02.05 Wasserhaltung

**01.02.05.1 Baustelleneinrichtung zusammenstellen, vorhalten, räumen**
Zusammenstellen und Verladen aller für die
Wasserhaltung erforderlicher Maschinen, Geräte,
Werkzeuge, Transport zur Baustelle, Abladen. Die
Baustelle Einrichten samt aller notwendigen Anschlüße
für Wasser, Strom, Gas usw. Die Baustelleneinrichtung
mit Ende der Wasserhaltungsarbeiten räumen und
abfahren.
Menge: 1,000 Psch

**01.02.05.2 Dränung mit Dränrohren herstellen**
Dränung mit einem lichten Durchmesser von 10 cm,
Werkstoff PVC in einem Graben verlegen und mit 20 cm
Filterkies mit der Körnung 32/64 mm umhüllen. Die
Dränleitung ist unter Einhaltung des erforderlichen
Gefälles zum nächsten Pumpensumpf, einschließlich
Drängrabenaushub, Filtervlies GRK2 und Filterkies zu
führen. Sämtliche Ecken und Formstücke der
Drainageleitung sind im Einheitspreis enthalten.
Menge: 110,000 lfdm

**01.02.05.3 Pumpensümpfe herstellen, Tiefe bis 1,50 m**
Pumpensümpfe mit 1,00 m Durchmesser und einer Tiefe bis
ca. 1,50 m unter der Baugrubensohle mit Filtermaterial
Kies, Körnung 16/32 mm herstellen und wieder abbauen.
Menge: 1,000 Stüc

**01.02.05.4 Pumpen einbauen / ausbauen**
Tauchmotorpumpen / horizontale Kreiselpumpen /
Diaphragma - Pumpen mit einer Förderleistung von bis 50
m³/h bei einer manometrischen Förderhöhe von 10 mWS in
die Pumpensümpfe der vorgenannten Position mit den
zugehörigen Armaturen und Formstücken bis 1,00 m
außerhalb der Pumpensumpfachse einbauen und wieder
ausbauen.
Menge: 1,000 Stüc

**01.02.05.5 Stich- und Sammelleitung, oberirdisch, verlegen**
Stich- und Sammelleitungen NW 75 bis 110 mm
(Druckleitungen), einschließlich Armaturen, Form- und
Paßstücken hindernisfrei oberirdisch verlegen und
wieder aufnehmen.
Menge: 50,000 lfdm

**01.02.05.6 Baustelleneinrichtung vorhalten**
Die Vorhaltung der nachstehenden Leistung rechnet vom
Tag der vereinbarten Betriebsbereitschaft bis zum Tag
der Freigabe zum Ausbau.
Der Beginn der Vorhaltung ist der Bauleitung
schriftlich anzuzeigen. Die Vorhaltung wird nach
schriftlicher Freigabe durch die Bauleitung des
Auftraggeber vergütet.

Baustelleneinrichtung
Menge: 60,000 Tage

**01.02.05.7 Pumpensümpfe vorhalten**
Die Vorhaltung der nachstehenden Leistung rechnet vom
Tag der vereinbarten Betriebsbereitschaft bis zum Tag
der Freigabe zum Ausbau.

Pumpensümpfe

1 Stück Pumpensümpfe x 60 Tage = 60
Pumpensumpfvorhaltetage
Menge: 60,000 Tage

**01.02.05.8 Pumpen vorhalten**
Die Vorhaltung der nachstehenden Leistung rechnet vom
Tag der vereinbarten Betriebsbereitschaft bis zum Tag
der Freigabe zum Ausbau.
Menge: 60,000 Tage

**01.02.05.9 Stich- und Sammelleitungen vorhalten**
Die Vorhaltung der nachstehenden Leistung rechnet vom
Tag der vereinbarten Betriebsbereitschaft bis zum Tag
der Freigabe zum Ausbau.

Stich- und Sammelleitungen
Menge: 60,000 Tage

**01.02.05.10 Abflußleitungen vorhalten**
Die Vorhaltung der nachstehenden Leistung rechnet vom
Tag der vereinbarten Betriebsbereitschaft bis zum Tag
der Freigabe zum Ausbau.

Abflußleitungen
Menge: 60,000 Tage

**01.02.05.11 Energieversorgung vorhalten**
Die Vorhaltung der nachstehenden Leistung rechnet vom
Tag der vereinbarten Betriebsbereitschaft bis zum Tag
der Freigabe zum Ausbau.

Zentrale Schalt - und Überwachungsstation

1 Stück Schalt - und Überwachungsstation x 60 Tage =
= 60 Schalt - und Überwachungseinrichtungvorhaltetage)
Menge: 60,000 Tage

**01.02.05.12 Wasserhaltungsanlage betreiben**
Die Wartung rechnet ab Inbetriebnahme der ersten Pumpe
bis Außerbetriebnahme der letzten Pumpe. Warten und
Betreiben der Wasserhaltungsanlage durch Besetzen der
Baustelle mit einem fachkundigen Maschinisten und
Lieferung des notwendigen elektrischen Stromes.
Abrechnung je Kalendertag.
Menge: 60,000 Tage

##### Abschnitt 01.02.06 Sonstiges, Erdarbeiten

**01.02.06.1 Böschungen der Baugrube mit Folie abdecken**
Böschungen der Baugrube zur Sicherung gegen Tagwasser
mit PE-Folie, 0,5 mm stark, abdecken, einschließlich
der windsicheren Befestigung und späteren Beseitigung.
Der laufende Unterhalt wird gesondert vergütet.

Böschungshöhe: ca. 1,50 m bis max. 6,50 m
Menge: 490,000 m²

**01.02.06.2 Böschungsabdeckung der Baugrube unterhalten**
Mit Folien abgedeckte Böschungen der Baugrube zur
Sicherung gegen Tagwasser unterhalten. Der Unterhalt
hat bis zum Verfüllen der Baugrube / Arbeitsräume zu
erfolgen.

Zeit der Unterhaltung ca. 16 Wochen.

Im Zuge der Verfüllarbeiten ist die Folie
(Polyäthylenfolie, 0,5 mm stark) abzubauen
vorschriftsmäßig zu entsorgen.

Die Folienfläche beträgt ca. 490,00 m².

Berechnung:
490,00 m²  x  12 Wochen  =  5.880,00 m²
Menge: 5880,000 m²/W

**01.02.06.3 Entwässerungsgraben anlegen**
Entwässerungsgraben an der Hangoberseite/Böschungskrone
anlegen um anfallendes Oberflächenwasser abzuleiten.
Verdrängter Boden ist auf dem Baugrundstück zu lagern.
Der Entwässerungsgraben ist mit einer Breite von 70 cm
und einer Tiefe von 40 cm entlang der Böschungskrone
auszubilden.
Menge: 25,000 lfdm

#### Bereich 01.03 Rückbau- / Abbrucharbeiten

##### Abschnitt 01.03.01 Rückbau- und Abbrucharbeiten

**01.03.01.1 Best. Fenster ausbauen, einlagern**
Bestehende rechteckige Kastenfenster ausbauen.

Die Fenster samt Fensterrahmen sind beschädigungsfrei
auszubauen, die Leibungsrahmen sind freizustemmen und
die Befestigungslaschen oder schrauben
erschütterungsfrei zu trennen.

Abmessungen: ca. 1,00 x 1,80 m

Fenster bestehend aus:
Oberlicht aus 8 Glasfeldern, eine horiztontale Teilung
und drei senkrechte Sprossen.
Untenzweiflügelig, 2 Quersprossen.
Versenkte Eckwinke, Fitschenbänder.
Schubstangenverschluss mit vernickeltem Griff.
Lichte n.m.

Anfallendes Material/Schutt ist aus dem Gebäude zu
schaffen, zu laden und vorschriftsmäßig zu entsorgen.
Die anfallenden Entsorgungsgebühren sind mit
einzukalkulieren.
Der Zeitpunkt des Ausbaus ist mit der Bauleitung
abzustimmen, und ist in einer Schulfreien Zeit
auszuführen.
Menge: 18,000 Stüc

**01.03.01.2 Schmiedeeisernes Gitterfenster (1-flg.) ausbauen / lagern**
Ausbauen eines 1-flügeligen, Schmiedeeisernen
Gitterfenster bei den Abbruchfenstern der bestehenden
östlichen Fassade im EG. Ausführung nach Angabe der
Bauleitung. Die vorhandenen Ankerpratzen sind aus der
vorhandenen Giebelmauer freizustemmen.

Ausführungsbereich: Gibelwand Osten

Fenstergröße: ca. 1,00 m x 1,80 m

Das GFitterfenster ist nach Angabe der Bauleitung bzw.
AG auf dem Baugrundstück zu lagern.

Anfallender Bauschutt ist auszubauen, zu laden und zu
entsorgen. Das Abbruchmaterial (Restmaterial) wird
Eigentum des AN und ist vorschriftsmäßig zu entsorgen,
einschließlich aller erforderlichen Nebenarbeiten.
Anfallende Kippgebühren sind mit dem Einheitspreis
abgegolten. Ein entsprechender Nachweis für die
fachgerechte Entsorgung ist unaufgefordert vorzulegen.
Menge: 1,000 Stüc

**01.03.01.3 Best.Fenster halbrund ausbauen, entsorgen**
Bestehendes halbrundes Holzfenster mit
Isolierverglasung ausbauen und entsorgen.

Die Fenster samt Fensterstock sind auszubauen und zu
entsorgen. Der Ausbau des Fenster ist
erschütterungsfrei durchzuführen.

Abmessungen: ca. 1,00 x 0,75 m

Anfallendes Material/Schutt ist aus dem Gebäude zu
schaffen, zu laden und vorschriftsmäßig zu entsorgen.
Die anfallenden Entsorgungsgebühren sind mit
einzukalkulieren.
Der Zeitpunkt des Ausbaus ist mit der Bauleitung
abzustimmen, und ist in einer Schulfreien Zeit
auszuführen.
Menge: 1,000 Stüc

**01.03.01.4 Best. Tür ausbauen, einlagern**
Bestehende historische Zugangstür ausbauen.

Die Tür samt Türrahmen sind beschädigungsfrei
auszubauen, die Leibungsrahmen sind freizustemmen und
die Befestigungslaschen oder Befestigungsschrauben
erschütterungsfrei zu trennen. Die vorhandenen
Verglasungen sind mit Schmiedeeisenen Gittern abgedeckt
welche an den Türflügeln befestigt sind.

Abmessungen: ca. 1,65 x 2,63 m (Stich)

Türelement bestehend aus:

Oberlicht aus 8 Glasfeldern, eine horiztontale Teilung
und drei senkrechte Sprossen.
Untenzweiflügelig, 2 Quersprossen.
Versenkte Eckwinke, Fitschenbänder.
Schubstangenverschluss mit vernickeltem Griff.
Lichte n.m.

Anfallendes Material/Schutt ist aus dem Gebäude zu
schaffen, zu laden und vorschriftsmäßig zu entsorgen.
Die anfallenden Entsorgungsgebühren sind mit
einzukalkulieren.
Der Zeitpunkt des Ausbaus ist mit der Bauleitung
abzustimmen, und ist in einer Schulfreien Zeit
auszuführen.
Menge: 1,000 Stüc

**01.03.01.5 Bestehenden Außenputz abschlagen**
Abschlagen des bestehenden Aussenwandputzes an der
Giebelwand des Schulgebäude. Der Putz ist an der
gesamten Gibelwand im Gebäudeanschluß nach Plan und
Angabe der Bauleitung abzuschlagen. Die Arbeiten werden
im Zuge des Rohbau Stockwerkweise, in den Abmessungen
des anschließenden Neubau, ausgeführt. Die
lärmintensiven Arbeiten sind in Abstimmung mit dem
Schulbetrieb auzuführen.

Ausführungsbereich: Giebelwand Bestand

Putzstärke: bis ca. 4,0 cm
Raumhöhe: ca. 3,70 m (Geschoßhöhe)

Abbruch von Hand / mit handgeführten Kleingeräten,
Erschwernis durch vertikale und horizontale Förderwege
von der Abbruchstelle zur Bereitstellungsfläche / zum
Ladeplatz.

Im Einheitspreis ist die erforderliche Gerüststellung
mit einzukalkulieren. Anfallender Schutt ist
aufzunehmen, zu laden und auf eine Kippe
abzutransportieren, einschließlich aller erforderlichen
Nebenarbeiten. Entsorgungskosten sind im Einheitspreis
enthalten.

Abgerechnet wird der Putzabschlag an den zu erhaltenden
Wandflächen nach örtlichen Aufmaß nach m².
Menge: 187,500 m²

**01.03.01.6 Schneiden von best. Mauerwerkswänden, ca. 80,0 cm**
Herstellen von geraden flächenbündigen Schnitten in der
bestehenden Außenwand aus Vollziegelmauerwerk für
folgenden Teilabbruch des Mauerwerk.
Die Schnitte sind notwendig um gerade Kanten für die
Öffnung zu schaffen.

Wandstärke:  bis max 80,0 cm

Schnittführung: senkrecht

Die Arbeiten sind auf Anweisung des Statikers
erschütterungsfrei durchzuführen, so dass die
Tragfähigkeit der übrigen Wandbereiche nicht in
Mitleidenschaft gezogen wird. Die Schnitte sind
entsprechend Plan und Angabe nur auf ausdrückliche
Anweisung der Bauleitung durchzuführen, einschließlich
den notwendigen Abstützmaßnahmen, Gerüststellung und
alle erforderlichen Nebenarbeiten. Anfallendes
Schneidewasser/Zementschlämme ist umgehend aufzunehmen.

Die Abrechnung erfolgt nach örtlichem Aufmaß
entsprechend den Schnittflächen in m².
Menge: 15,400 m²

**01.03.01.7 Teilabbruch von best. Außenwänden aus Vollziegel-Mauerwerk, WD bis 80,0 cm**
Abbrechen von Außenwänden aus Voll-Ziegelmauerwerk, wie
vor beschrieben, jedoch als Teilabbruch für
Türdurchbrüche, Wandöffnungen, usw., einschließlich dem
Wandputz. Die Standsicherheit ist zu gewährleisten, die
einschlägigen technischen Vorschriften der Berufsgenossenschaft für Abbrucharbeiten sind zu beachten.
Der Unternehmer hat sich über die Lage von möglichen
Ver- und Entsorgungsleitungen zu erkundigen, um
Beschädigungen zu vermeiden.

Ausführungsbereich: EG - Anschluß Schulgebäude C1

Wanddicke: bis ca 80,0 cm
Wandhöhe: ca. 2,50 m

Im Einheitspreis enthalten ist die erforderliche
Gerüststellung. Anfallendes Abbruchmaterial und
Bauschutt ist aus dem Gebäude zu schaffen, zu laden und
vorschriftsmäßig zu entsorgen. Die anfallenden
Entsorgungsgebühren sind mit einzukalkulieren.

Die erforderliche Trenn-Schnitte zum Bauwerk werden in
einer separaten Position erfasst und vergütet. Im Preis
einzukalkulieren sind eventuell erforderliche
Zerkleinerungsschnitte/-maßnahmen zur Herstellung der
Transportfähigkeit des Abbruchmaterials.
Menge: 2,400 m³

**01.03.01.8 Auflager für Stahlträger / Stürze herstellen, WD 80,0 cm**
Herstellen von Auflagern für Profil-Stahlträger und
Diastürzen durch Schneiden der bestehenden Wände aus
Ziegelmauerwerk, sonst wie in Position Abbruch von
Wänden beschrieben.
Die Arbeiten sind auf Anweisung des Statikers
erschütterungsfrei durchzuführen, sodass die
Tragfähigkeit des übrigen Mauerwerks nicht in
Mittleidenschaft gezogen wird.

Wandstärke: bis ca. 80,0 cm
Auflagergröße: ca. 30,0 x 80,0 x 30,0  cm

Das Herrichten der Auflagerpunkte mittels Klinker oder
Beton wird in den jeweiligen Positionen abgerechnet,
einschließlich aller erforderlichen Nebenarbeiten.
Menge: 2,000 St

**01.03.01.9 Schneiden von best. Mauerwerkswänden, ca. 62,5 cm**
Herstellen von geraden flächenbündigen Schnitten in der
bestehenden Außenwand aus Vollziegelmauerwerk für
folgenden Teilabbruch des Mauerwerk.
Die Schnitte sind notwendig um gerade Kanten für die
Öffnung zu schaffen.

Wandstärke:  ca. 62,5 cm

Schnittführung: senkrecht

Die Arbeiten sind auf Anweisung des Statikers
erschütterungsfrei durchzuführen, so dass die
Tragfähigkeit der übrigen Wandbereiche nicht in
Mitleidenschaft gezogen wird. Die Schnitte sind
entsprechend Plan und Angabe nur auf ausdrückliche
Anweisung der Bauleitung durchzuführen, einschließlich
den notwendigen Abstützmaßnahmen, Gerüststellung und
alle erforderlichen Nebenarbeiten. Anfallendes
Schneidewasser/Zementschlämme ist umgehend aufzunehmen.

Die Abrechnung erfolgt nach örtlichem Aufmaß
entsprechend den Schnittflächen in m².
Menge: 10,100 m²

**01.03.01.10 Teilabbruch aus Vollziegel-Mauerwerk, WD bis 62,5 cm**
Abbrechen von Außenwänden aus Voll-Ziegelmauerwerk, wie
vor beschrieben, jedoch als Teilabbruch für
Türdurchbrüche, Wandöffnungen, usw., einschließlich dem
Wandputz. Die Standsicherheit ist zu gewährleisten, die
einschlägigen technischen Vorschriften der Berufsgenossenschaft für Abbrucharbeiten sind zu beachten.
Der Unternehmer hat sich über die Lage von möglichen
Ver- und Entsorgungsleitungen zu erkundigen, um
Beschädigungen zu vermeiden.

Ausführungsbereich: EG - Anschluß Schulgebäude C1

Wanddicke: bis ca 62,5 cm
Wandhöhe: ca. 2,50 m

Im Einheitspreis enthalten ist die erforderliche
Gerüststellung. Anfallendes Abbruchmaterial und
Bauschutt ist aus dem Gebäude zu schaffen, zu laden und
vorschriftsmäßig zu entsorgen. Die anfallenden
Entsorgungsgebühren sind mit einzukalkulieren.

Die erforderliche Trenn-Schnitte zum Bauwerk werden in
einer separaten Position erfasst und vergütet. Im Preis
einzukalkulieren sind eventuell erforderliche
Zerkleinerungsschnitte/-maßnahmen zur Herstellung der
Transportfähigkeit des Abbruchmaterials.
Menge: 9,600 m³

**01.03.01.11 Auflager für Stahlträger / Stürze herstellen, WD 62,5 cm**
Herstellen von Auflagern für Profil-Stahlträger und
Diastürzen durch Schneiden der bestehenden Wände aus
Ziegelmauerwerk, sonst wie in Position Abbruch von
Wänden beschrieben.
Die Arbeiten sind auf Anweisung des Statikers
erschütterungsfrei durchzuführen, sodass die
Tragfähigkeit des übrigen Mauerwerks nicht in
Mittleidenschaft gezogen wird.

Wandstärke: bis ca. 62,5 cm
Auflagergröße: ca. 30,0 x 62,5 x 30,0  cm

Das Herrichten der Auflagerpunkte mittels Klinker oder
Beton wird in den jeweiligen Positionen abgerechnet,
einschließlich aller erforderlichen Nebenarbeiten.
Menge: 6,000 St

**01.03.01.12 Schneiden von best. Mauerwerkswänden, ca. 50,0 cm**
Herstellen von geraden flächenbündigen Schnitten in der
bestehenden Außenwand aus Vollziegelmauerwerk für
folgenden Teilabbruch des Mauerwerk.
Die Schnitte sind notwendig um gerade Kanten für die
Öffnung zu schaffen.

Wandstärke:  ca. 50,0 cm

Schnittführung: senkrecht

Die Arbeiten sind auf Anweisung des Statikers
erschütterungsfrei durchzuführen, so dass die
Tragfähigkeit der übrigen Wandbereiche nicht in
Mitleidenschaft gezogen wird. Die Schnitte sind
entsprechend Plan und Angabe nur auf ausdrückliche
Anweisung der Bauleitung durchzuführen, einschließlich
den notwendigen Abstützmaßnahmen, Gerüststellung und
alle erforderlichen Nebenarbeiten. Anfallendes
Schneidewasser/Zementschlämme ist umgehend aufzunehmen.

Die Abrechnung erfolgt nach örtlichem Aufmaß
entsprechend den Schnittflächen in m².
Menge: 5,000 m²

**01.03.01.13 Teilabbruch aus Vollziegel-Mauerwerk, WD bis 50,0 cm**
Abbrechen von Außenwänden aus Voll-Ziegelmauerwerk, wie
vor beschrieben, jedoch als Teilabbruch für
Türdurchbrüche, Wandöffnungen, usw., einschließlich dem
Wandputz. Die Standsicherheit ist zu gewährleisten, die
einschlägigen technischen Vorschriften der Berufsgenossenschaft für Abbrucharbeiten sind zu beachten.
Der Unternehmer hat sich über die Lage von möglichen
Ver- und Entsorgungsleitungen zu erkundigen, um
Beschädigungen zu vermeiden.

Ausführungsbereich: EG - Anschluß Schulgebäude C1

Wanddicke: bis ca 50,0 cm
Wandhöhe: ca. 2,50 m

Im Einheitspreis enthalten ist die erforderliche
Gerüststellung. Anfallendes Abbruchmaterial und
Bauschutt ist aus dem Gebäude zu schaffen, zu laden und
vorschriftsmäßig zu entsorgen. Die anfallenden
Entsorgungsgebühren sind mit einzukalkulieren.

Die erforderliche Trenn-Schnitte zum Bauwerk werden in
einer separaten Position erfasst und vergütet. Im Preis
einzukalkulieren sind eventuell erforderliche
Zerkleinerungsschnitte/-maßnahmen zur Herstellung der
Transportfähigkeit des Abbruchmaterials.
Menge: 5,400 m³

**01.03.01.14 Auflager für Stahlträger / Stürze herstellen, WD 50 cm**
Herstellen von Auflagern für Profil-Stahlträger und
Diastürzen durch Schneiden der bestehenden Wände aus
Ziegelmauerwerk, sonst wie in Position Abbruch von
Wänden beschrieben.
Die Arbeiten sind auf Anweisung des Statikers
erschütterungsfrei durchzuführen, sodass die
Tragfähigkeit des übrigen Mauerwerks nicht in
Mittleidenschaft gezogen wird.

Wandstärke: bis ca. 50,0 cm
Auflagergröße: ca. 30,0 x 50 x 30,0  cm

Das Herrichten der Auflagerpunkte mittels Klinker oder
Beton wird in den jeweiligen Positionen abgerechnet,
einschließlich aller erforderlichen Nebenarbeiten.
Menge: 4,000 St

#### Bereich 01.04 Beton- / Stahlbetonarbeiten

*Hinweis*
Sämtliche Fertigteile sind einschließlich der
Anlieferung auf die Baustelle und der kompletten
Montage anzubieten. Der Einbau ist in Absprache mit der
Bauleitung bzw. dem Statiker vorzunehmen.

Sichtbetonflächen müssen, wenn in der
Leistungsbeschreibung nicht anders vorgeschrieben,
folgende Beschaffenheit haben.

- fluchtgerechte, einheitliche, geschlossene und glatte
Oberfläche, möglichst ohne Poren
- gleiche Farbtönung aller Sichtbetonflächen
- genaue Maßhaltigkeit und fehlerfreie Kanten der
Bauwerksteile
- zweckmäßige, möglichst unauffällige Anordnung und
einwandfreie Ausführung von Arbeitsfugen.

Sämtliche Stahleinlagen, Baustabstahl B500A /B500B und
Baustahlmatten B500A /B500B, werden gesondert vergütet.

Alle Kosten und Aufwendungen für
Betonfestigkeitsklassen ab C30/37, im Hinblick auf eine
Fremdüberwachung (Überwachungsklasse 2) sind in den
Einheitspreisen einzukalkulieren.

Alle Kleineisenteile wie Ankerwinkel, Ankerbolzen,
Anschlusseisen etc., sind in die Einheitspreise
einzurechnen soweit nicht als eigener Position erfasst.
Stahlteile, die nicht einbetoniert werden, müssen aus
rostfreiem Material sein. Einzukalkulieren sind die
erforderlichen Schweiß-, Schraub- und alle
Vergussarbeiten.

Ein besonderer Zuschlag für das Schaffen von Konsolen,
Aussparungen und Ausklinkungen wird nicht gewährt.

Die erforderlichen Kunststoffauflager, soweit nicht
eine eigene Position ausgeschrieben ist, sind in die
Einheitspreise einzurechnen.

Dem Bieter steht es frei, sich anstelle von Ortbeton,
die Leistungen als Stahlbetonfertigteil auszuführen.
Als Grundlage dienen die Werkpläne des Architekturbüro
und die Ortbetonstatik. Vergütet werden die
entsprechenden Positionen des Ortbeton. Zusätzliche
Leistungen wie Ausführungspläne der Fertigteile oder
Einbauteile oder ähnliches werden nicht vergütet.
Zusatzpositionen bedingt durch Fertigteilbauweise
werden nicht vergütet!
Sollte eine Ausführung mit Fertigteilen, abweichend zum
Leistungsverzeichnis gewählt werden, ist dies mit einem
Begleitschreiben dem Leistungsverzeichnis beizulegen.

Verlegen der Decken-Halbfertigteile aus einer
Stahlbetonschale, die Untersicht der Deckenelemente aus
porenarmem Sichtbeton (spachtel- und tapezierfähig).
Stoßfugen aus einer Dreikantleiste.
Nach dem Verlegen der Halbfertigemente ist die
notwendige Bewehrung aufzubringen und vollflächig mit
Ortbeton zu verfüllen. Hinsichtlich der Größe der
Einzelteile, der Lage der Fugen usw. ist vor der
Freigabe ein entsprechender Werkstattplan vom
Auftragnehmer zur Genehmung vorzulegen.

Vor den Betonierarbeiten sind von dem Elektriker die
notwendigen Leerrohre zu verlegen, die Arbeiten sind in
Zusammenarbeit mit den Armierungsarbeiten
durchzuführen.
Im Einheitspreis enthalten ist der Transport zur
Einbaustelle, das lot- und fluchtrechte Verlegen der
Deckenhalbfertigteile, einschließlich der
erforderlichen Montageunterstützung und Abstützmaßnahmen, das Einbringen und Verdichten der
Ortbetonergänzung, die Gerüststellung, Geräte und
Abstandsplättchen usw für das Herstellen der StB-Decke,
einschließlich aller notwendigen Nebenarbeiten.

Sämtliche Maße sind auf der Baustelle zu überprüfen.

##### Abschnitt 01.04.01 Stb-Fundamente

*Hinweis*
Untergeschoss

**01.04.01.1 Sauberkeitsschicht, d = 10,0 cm, - 4,61 m liefern/einbringen**
Liefern und einbauen einer Sauberkeitsschicht aus
unbewehrtem Beton unter Gründungsbauteilen (Einzel- und
Streifenfundamente, Frostschürzen udgl.). Beton C 12/15
als Normalbeton DIN 1045. Die Sauberkeitsschicht ist
unter der Aufzugunterfahrt auf einem Niveau von ca.
-4,61 m unter 0,00 von C1 auszuführen.
Die Oberfläche ist eben abgezogen, für folgende
Perimeterdämmung geeignet, herzustellen.

Dicke:  ca. 10,0 cm
Beton:  C 12/15

Einschließlich aller erforderlichen Nebenarbeiten.
Menge: 10,000 m²

**01.04.01.2 Sauberkeitsschicht, d = 10,0 cm, - 5,36 m liefern/einbringen**
Liefern und einbauen einer Sauberkeitsschicht aus
unbewehrtem Beton unter Gründungsbauteilen (Einzel- und
Streifenfundamente, Frostschürzen udgl.). Beton C 12/15
als Normalbeton DIN 1045. Die Sauberkeitsschicht ist
unter dem Pumpensumpf auf einem Niveau von ca.-5,36 m
unter 0,00 von C1 auszuführen.
Die Oberfläche ist eben abgezogen, für folgende
Perimeterdämmung geeignet, herzustellen.

Dicke:  ca. 10,0 cm
Beton:  C 12/15

Einschließlich aller erforderlichen Nebenarbeiten.
Menge: 10,000 m²

**01.04.01.3 Sauberkeitsschicht, d = 10,0 cm, - 4,12 m liefern/einbringen**
Liefern und einbauen einer Sauberkeitsschicht aus
unbewehrtem Beton unter Gründungsbauteilen (Einzel- und
Streifenfundamente, Frostschürzen udgl.). Beton C 12/15
als Normalbeton DIN 1045. Die Sauberkeitsschicht ist
unter der Bodenplatte auf einem Niveau von ca.-4,12 m
unter 0,00 von C1 auszuführen. Die Sauberkeitsschicht
wir mit 10,0 cm überstand zum aufgehenden Bauteil
vergütet.
Die Oberfläche ist eben abgezogen, für folgende
Perimeterdämmung geeignet, herzustellen.

Dicke:  ca. 10,0 cm
Beton:  C 12/15

Einschließlich aller erforderlichen Nebenarbeiten.
Menge: 555,400 m²

**01.04.01.4 Zulage Sauberkeitsschicht Voutenausbildung**
Zulage zu vorbeschriebenen Sauberkeitsschicht  für die
Ausbildung von Vouten.
Die Vouten werden beim Pumpensumpf und der
Aufzugunterfahrt benötigt, und sind im Winkel von ca.
45° auszuführen. Die Sauberkeitsschicht ist in der
vorbeschriebenen Dicke und Qualität, für folgende
Frischbetonverbundfolie, auszuführen. Vergütet wird die
tatsächliche Fläche der Voutenausbildung. Eventueller
Mehrverbrauch durch die Schräge Ausführung ist im
Einheitspreis enthalten.
Menge: 24,000 m²

*Hinweis*
Erdgeschoss

**01.04.01.5 Magerbeton als Fundamentabtreppung**
Herstellen von unbewehrten Magerbetonauffüllungen teils
gegen Erdreich Teils als Geschalte Fundamentabtreppung.
Der Einbau erfolgt im Anschluß an das Besatndsgebäude
und überwindet den Höhenversatz der Gründung vom UG ins
EG.

Beton:  C 12/15
Breite Fundament: ca. 50,0 - 80,0 cm
Höhe Abtreppung: bis zu 3,00 m
Menge: 4,800 m³

**01.04.01.6 2-seitige Schalung für StB-Streifenfundamente**
Liefern und fachgerechtes Herstellen einer rauhen,
2-seitigen Schalung, für die vorbeschriebenen
Fundamentabtreppung in verschiedenen Abmessungen.
Schalung möglichst absatzfrei, einschließlich aller
erforderlichen Nebenarbeiten.

Fundamentbreite: ca. 50,0 - 70,0 cm
Schalungshöhe: bis zu 300,0 cm

Die Schalungsfläche wird gemäß der tatsächlich
eingebauten Schalungsfläche abgerechnet.
Menge: 13,500 m²

**01.04.01.7 Sauberkeitsschicht, d = 10,0 cm, - 0,66 m liefern/einbringen**
Liefern und einbauen einer Sauberkeitsschicht aus
unbewehrtem Beton unter Gründungsbauteilen (Einzel- und
Streifenfundamente, Frostschürzen udgl.). Beton C 12/15
als Normalbeton DIN 1045. Die Sauberkeitsschicht ist
unter der Bodenplatte auf einem Niveau von ca. - 4,12 m
unter 0,00 von C1 auszuführen. Die Sauberkeitsschicht
wir mit 10,0 cm überstand zum aufgehenden Bauteil
vergütet.
Die Oberfläche ist eben abgezogen, für folgende
Perimeterdämmung geeignet, herzustellen.

Dicke:  ca. 10,0 cm
Beton:  C 12/15

Einschließlich aller erforderlichen Nebenarbeiten.
Menge: 139,000 m²

**01.04.01.8 Fundamentdurchbruch anlegen, 30,0 x 30,0 cm**
Anlegen von Durchbrüchen in StB-Streifenfundamenten
gemäß den Schlitzplänen im Verlauf der
Stahlbetonarbeiten. Die Durchbrüche werden bei der
Abrechnung übermessen und mit dieser Position als
Zulage vergütet, einschließlich aller erforderlichen
Nebenarbeiten.

Fundamentdicke: 50,0 - 80 cm
Fundamentdurchbruch:  30,0 x 30,0 cm

Das Verschließen der Fundamentwanddurchbrüche wird
gesondert vergütet.
Menge: 5,000 Stüc

**01.04.01.9 Fundamentdurchbruch schließen, 30 x 30 cm**
Fundamentdurchbruch mit Beton in gleicher Güte des
Bauteils nachträglich schließen. Konstruktive Bewehrung
und Anarbeiten an die Leibungen, Rohre, Leitungen,
etc.. Das Verschließen der Fundamentdurchbrüche hat
erst nach Rücksprache mit der Bauleitung bzw. dem
Projektanten zu erfolgen.

Fundamentdicke: ca. 50,0 - 80,0 cm
Fundamentdurchbruch: ca. 30,0 x 30,0 cm
Menge: 5,000 Stüc

##### Abschnitt 01.04.02 Stb-Decken/Bodenplatten

*Hinweis*
Untergeschoss Bodenplatte

**01.04.02.1 Bodenplatte Pumpensumpf, C 30/37, Plattendicke 50,0 cm**
Liefern und einbauen einer StB-Bodenplatte aus
bewehrten Beton, auf vorhandener Sauberkeitsschicht mit
Perimeterdämmung und  Frischbetonverbundfolie verlegt.
Die Oberfläche ist eben (nach DIN 18 202) und sauber
abzuziehen.
Das Anlegen und Verschließen von Aussparungen und
Durchbrüchen nach Plan und Angabe bzw. das Einbauen
einer Perimeterdämmung wird in gesonderter Position
vergütet. Seitlich schließt die Bodenplatte an die mit
Frischbetonverbundfolie belegten Vouten an.
Die Bodenplatte ist als wasserundurchlässiges
Stahlbetonbauteil der Beanspruchungsklasse 1
auszuführen.
Sämtliche Betonabstandhalter sind mittels
halbmondförmigen Drunterleisten auszuführen.

Ausführungsbereich: Bodenplatte Pumpensumpf

Beton:  C30/37
Expositionsklasse:  XC 2, WF
Plattendicke:  50,0 cm

Der Pumpensumpf ist in Verbindung der Bodenplatte des
Erweiterungsbau der Schule herzustellen. Die Massen des
Pumpensupf werden bis OK Bodenplatte des Pumpensumpf
vergütet.
Die Arbeiten sind so auszuführen, dass die
Frischbetonverbundfolie in ihren Eigenschaften nicht
beeinträchtigt wird.

Besondere betontechnologische Maßnahmen (einschließlich
einer verlängerten Nachbehandlung) zur Erzielung eines
schwindarmen Betons mit langsamer
Festigkeitsentwicklung und möglichst geringem
Wasserzementwert als Beton mit hohem
Wassereindringwiderstand. Es werden
Frischbetontemperaturen zwischen + 10°C und + 22°C
angestrebt.

Einschließlich aller erforderlichen Nebenarbeiten.
Menge: 9,000 m³

**01.04.02.2 Bodenplatte Aufzugunterfahrt, C 30/37, Plattendicke 50,0 cm**
Liefern und einbauen einer StB-Bodenplatte aus
bewehrten Beton, auf vorhandener Sauberkeitsschicht mit
Perimeterdämmung und  Frischbetonverbundfolie verlegt.
Die Oberfläche ist eben (nach DIN 18 202) und sauber
abzuziehen.
Das Anlegen und Verschließen von Aussparungen und
Durchbrüchen nach Plan und Angabe bzw. das Einbauen
einer Perimeterdämmung wird in gesonderter Position
vergütet. Seitlich schließt die Bodenplatte an die mit
Frischbetonverbundfolie belegten Vouten an.
Die Bodenplatte ist als wasserundurchlässiges
Stahlbetonbauteil der Beanspruchungsklasse 1
auszuführen.
Sämtliche Betonabstandhalter sind mittels
halbmondförmigen Drunterleisten auszuführen.

Ausführungsbereich: Bodenplatte Pumpensumpf

Beton:  C30/37
Expositionsklasse:  XC 2, WF
Plattendicke:  50,0 cm

Die Aufzugunterfahrt ist in Verbindung der Bodenplatte
des Erweiterungsbau der Schule herzustellen. Die Massen
Aufzugunterfahrt werden bis OK Bodenplatte der
Aufzugunterfahrt vergütet.
Die Arbeiten sind so auszuführen, dass die
Frischbetonverbundfolie in ihren Eigenschaften nicht
beeinträchtigt wird.

Besondere betontechnologische Maßnahmen (einschließlich
einer verlängerten Nachbe-handlung) zur Erzielung eines
schwindarmen Betons mit langsamer
Festigkeitsentwicklung und möglichst geringem
Wasserzementwert als Beton mit hohem
Wassereindringwiderstand. Es werden
Frischbetontemperaturen zwischen + 10°C und + 22°C
angestrebt.

Einschließlich aller erforderlichen Nebenarbeiten.
Menge: 5,100 m³

**01.04.02.3 Bodenplatte UG, C 30/37, Plattendicke 50,0 cm**
Liefern und einbauen einer StB-Bodenplatte aus
bewehrten Beton, auf vorhandener Sauberkeitsschicht mit
Perimeterdämmung und  Frischbetonverbundfolie verlegt.
Die Oberfläche ist eben (nach DIN 18 202) und sauber
abzuziehen.
Das Anlegen und Verschließen von Aussparungen und
Durchbrüchen nach Plan und Angabe bzw. das Einbauen der
Perimeterdämmung wird in gesonderter Position vergütet.
Die Bodenplatte ist als wasserundurchlässiges
Stahlbetonbauteil der Beanspruchungsklasse 1
auszuführen.
Sämtliche Betonabstandhalter sind mittels
halbmondförmigen Drunterleisten auszuführen.

Beton:  C30/37
Expositionsklasse:  XC 2, WF
Plattendicke:  50,0 cm

Die Arbeiten sind so auszuführen, dass die
Frischbetonverbundfolie in ihren Eigenschaften nicht
beeinträchtigt wird.

Besondere betontechnologische Maßnahmen (einschließlich
einer verlängerten Nachbehandlung) zur Erzielung eines
schwindarmen Betons mit langsamer
Festigkeitsentwicklung und möglichst geringem
Wasserzementwert als Beton mit hohem
Wassereindringwiderstand. Es werden
Frischbetontemperaturen zwischen + 10°C und + 22°C
angestrebt.

Besondere betontechnologische Maßnahmen (einschließlich
einer verlängerten Nachbe-handlung) zur Erzielung eines
schwindarmen Betons mit besonderer Dichtigkeit als
Beton mit hohem Wassereindringwiderstand gemäß
Anforderungen aus der WU-Richtlinie. Es werden
Frischbetontemperaturen zwischen + 10°C und + 22°C
angestrebt.

Einschließlich aller erforderlichen Nebenarbeiten.
Menge: 261,500 m³

**01.04.02.4 Zulage zur Bodenplatte erhöhung der Expositionsklasse**
Zulage zur vorbeschriebenen Bodenplatte für Erhöhung
der Expositionsklasse XA.
Die Zulage wird pro m² Bodenplatte vergütet.
Menge: 275,700 m³

**01.04.02.5 Zulage für Betonabstandhalter aus Faserbeton**
Zulage zur die Ausführung der Betonabstandhalter aus
halbmondförmigen Drunterleisten.
Die Zulage wird pro m² Bodenplatte vergütet.
Menge: 551,300 m²

**01.04.02.6 1-seitige Schalung für Randabstellung der StB-Bodenplatte**
Liefern und einbauen einer Schalung, einhäuptig, für
die Randeinfassungen von geraden StB-Bodenplatten,
einschließlich aller erforderlichen Nebenarbeiten.

Schalungshöhe: ca. 50,0 cm

Die Schalungsfläche wird entsprechend der tatsächlich
eingebauten Schalung nach lfdm abgerechnet und in
Verbindung mit den Arbeiten der Frischbetonverbundfolie
und den Wärmedämmarbeiten ausgeführt.
Menge: 103,000 lfdm

**01.04.02.7 Arbeitsfugenabstellung in der Bodenplatte**
Abstellelement in Bodenplatte mit Fugenblech
beschichtet und mehrfachen Verzahnung.
Abstellelement aus konstruktiv verstärktem Streckmetall
für Arbeitsfuge in Bodenplatten.

Flachmaterial erfüllt die Werte der Fugenkategorie
"verzahnte Fuge" nach DIN EN 1992-1-1, nachgewiesen
durch Gutachtliche Stellungnahme vom 18.04.2016.
Mit Verzahnungsfuge mehrfach.
Mit eingeschweißtem Fugenblech 1,5 mm dick, 150 mm
breit, oder nach Vorgabe.
Fugenblechbeschichtung einseitig (abP Nr.:
P-51-07-0084/004).
Beidseitig um 15° aufgekantet
Einbau als verlorene Schalung zwischen den
Bewehrungslagen (= Einbaumaß).
Fixierung der Elemente durch Einschweißen oder
Einbinden in die Bewehrung.

Bauteilstärke (d):
50,0 cm

Einbaumaß (zwischen der Bewehrung):
ca. 40,0 cm

Fugenblechdicke:
1,5 mm

Einheit : m
Menge: 20,000 lfdm

**01.04.02.8 Halbfertigteil-Decke über Ebene UG, Deckenstärke 30,0 cm**
Liefern und fachgerechtes Herstellen von
Stahlbeton-Massivdecken. Oberfläche eben abgescheibt
(nach DIN 18202), Unterseite glatt und ohne Grate, als
Halbfertigteil. Das Anlegen und nachträgliche
Verschließen der Aussparungen, Schlitze usw. sowie die
zusätzliche Bewehrung werden in einer gesonderten
Position vergütet. Einbau waagrecht. Das Schließen der
Plattenfugen wird gesondert beschrieben und vergütet.
Nach dem Verlegen der Halbfertigteile ist die
Leerrohrarbeiten, sihe Titel Elektro, auszuführen.
Vor Einbringen des Aufbeton ist die Bewehrungsabnahme
mit dem Statiker auszuführen, mögliche ablaufbedingte
Behinderungen sind zu berücksichtigen.
Terminabstimmung hat frühzeitig zu erfolgen.

Deckenstärke:  30,0 cm
Einbau:  Decke über UG
Beton:  C 30/37, XC1, WO
Einbauhöhe:  ca. 3,16 m über RFB
Untersichten:  glatt SB 2

Einschließlich aller erforderlichen Nebenarbeiten incl.
der notwendigen Abstützungen zum Einbau der
Halbfertigteile bzw. als Stütze für die
Betonierarbeiten bis zu dessen Aushärtung.
Menge: 480,600 m²

**01.04.02.9 1-seitige Schalung für Randabstellung der StB-Deckenplatte**
Liefern und einbauen einer Schalung, einhäuptig, für
die Randeinfassungen von geraden StB-Deckenplatten,
einschließlich aller erforderlichen Nebenarbeiten.

Schalungshöhe: ca. 30,0 cm

Die Schalungsfläche wird entsprechend der tatsächlich
eingebauten Schalung nach lfdm abgerechnet.
Menge: 120,400 lfdm

**01.04.02.10 Zulage Randabstellung, Sichtbetonklasse 3, einseitig**
Zulage zu der vorbeschriebenen Randabstellung der
Stahlbetondecken im Bereich des Erweiterungsbau der
Schule für die Ausbildung einseitig in Sichtbetonklasse
3.
Das Schalöl ist sparsam aufzutragen und mit sauberen
Jutewischern gleichmäsig auf der Schalhaut zu
verteilen.
Senkrechte Fugen der Schalhaut im Treppenhaus verlaufen
linear, geschossübergreifend, vom UG bis zum 3.OG und
sind durch die waagrechten Scheinflugenleisten der
Decke unterbrochen. Die senkrechten Fugen der
Schalhautn aus dem UG sind exakt in der Randabstellung
zu übernehmen.  Waagrechte Fugen sind nicht zulässig.
Die Schalhaut ist absolut Wasserdicht zu erstellen um
mögliche Austritte von Feinteilen zu vermeiden, bei
Bedarf sind die Stöße mit eienm Dichtband abzukleben.
Menge: 23,100 lfdm

**01.04.02.11 Zulage zur Randabstellung, Schalelemente 1,20 m**
Zulage zu der vorbeschriebenen Randabstellung der
Deckenplatte. An der aufgeheneden Wand im Treppenhaus
sind ausschließlich 1,20 Merter breite Schalelemente
zulässig, waagrechte Stöße sind nicht zulässig.
Senkrechte Fugen der Schalhaut im Treppenhaus verlaufen
linear, geschossübergreifend, vom UG bis zum 3.OG und
sind durch die waagrechten Scheinflugenleisten der
Decke unterbrochen.
Die Schalungsfläche wird gemäß der tatsächlich
eingebaute Schalung in lfdm abgerechnet.
Menge: 23,100 lfdm

**01.04.02.12 Scheinfugenleiste für Betonierfugen**
Ausbilden von waagrecheten Betonierfugen im Bereich der
Treppenhaus wände in Verbindung mit der Randabstellung
der Stahlbetondecke.
Die folgend beschriebene Scheinfugenleiste wird bei den
ablaufbedingten waagrechten Arbeitsfugen auf dem Niveau
OK-Decke eingebaut .

Abmessungen Scheinfugenleiste:

Breite (a):  ca. 36 mm
Breite (b):  ca. 17 mm
Tiefe (c):  ca. 14 mm

Im Betonierabschnitt wird bis mittig der
Scheinfugenleiste betoniert.
Die Scheinfugenleiste wird kraftschlüssig, an der
Treppenhauswand befestigt, ein hinterlaufen der Leisten
ist zwingend zu verhindern. Sämtliche Ecken sind
mittels Gehrungsschnitt auszuführen.
Menge: 46,100 m

**01.04.02.14 Ausklinkung 15,0 x 15,0 cm, Treppenan-, Treppenaustritt**
Anlegen und herstellen einer Ausklinkung für Auflager
des Antritt/Austritt der Stahlbetontreppe herstellen.

Höhe:  ca. 15,0 cm
Tiefe:  ca. 15,0 cm
Breite (Treppenlauf):  ca. 200,0 cm

Die Ausklinkung wird bei der Abrechnung übermessen und
mit dieser Position als Zulage vergütet. Die notwendige
Schalung ist mit einzukalkulieren.
Menge: 2,000 Stüc

*Hinweis*
Erdgeschoss

**01.04.02.15 Bodenplatte EG, C 30/37, Plattendicke 50,0 cm**
Liefern und einbauen einer StB-Bodenplatte aus
bewehrten Beton, auf vorhandener Sauberkeitsschicht mit
Perimeterdämmung und  Frischbetonverbundfolie verlegt.
Die Oberfläche ist eben (nach DIN 18 202) und sauber
abzuziehen.
Das Anlegen und Verschließen von Aussparungen und
Durchbrüchen nach Plan und Angabe bzw. das Einbauen der
Perimeterdämmung wird in gesonderter Position vergütet.
Die Bodenplatte ist als wasserundurchlässiges
Stahlbetonbauteil der Beanspruchungsklasse 1
auszuführen.
Sämtliche Betonabstandhalter sind mittels
halbmondförmigen Drunterleisten auszuführen.

Beton:  C30/37
Expositionsklasse:  XC 2, WF
Plattendicke:  50,0 cm

Die Arbeiten sind so auszuführen, dass die
Frischbetonverbundfolie in ihren Eigenschaften nicht
beeinträchtigt wird.

Besondere betontechnologische Maßnahmen (einschließlich
einer verlängerten Nachbehandlung) zur Erzielung eines
schwindarmen Betons mit langsamer
Festigkeitsentwicklung und möglichst geringem
Wasserzementwert als Beton mit hohem
Wassereindringwiderstand. Es werden
Frischbetontemperaturen zwischen + 10°C und + 22°C
angestrebt.

Besondere betontechnologische Maßnahmen (einschließlich
einer verlängerten Nachbe-handlung) zur Erzielung eines
schwindarmen Betons mit besonderer Dichtigkeit als
Beton mit hohem Wassereindringwiderstand gemäß
Anforderungen aus der WU-Richtlinie. Es werden
Frischbetontemperaturen zwischen + 10°C und + 22°C
angestrebt.

Einschließlich aller erforderlichen Nebenarbeiten.
Menge: 124,000 m³

**01.04.02.16 Zulage zur Bodenplatte Witterungseinflüsse 0°C - +5°C**
Zulage zu der vorbeschriebenen Bodenplatte im Bereich
des Erweiterungsbau der Schule für die notwendigen
Maßnahmen bei Witterungseinflüssen von 0°C bis +5°C.

Im Einheitspreis enthalten sind sämtlich notwendige
Maßnahmen wie:
- Anpassung der Betonrezeptur
- Sicherstellen der Frischbetontemperatur
- Anpassung der Nachbehandlung

Die Position wird ausschließlich nach schriftlicher
Freigabe der Bauleitung vergütet.
Menge: 124,000 m²

**01.04.02.17 Zulage zur Bodenplatte Witterungseinflüsse 0°C - -5°C**
Zulage zu der vorbeschriebenen Bodenplatte im Bereich
des Erweiterungsbau der Schule für die notwendigen
Maßnahmen bei Witterungseinflüssen von 0°C bis -5°C.

Im Einheitspreis enthalten sind sämtlich notwendige
Maßnahmen wie:
- Anpassung der Betonrezeptur
- Sicherstellen der Frischbetontemperatur
- Anpassung der Nachbehandlung

Die Position wird ausschließlich nach schriftlicher
Freigabe der Bauleitung vergütet.
Menge: 124,000 m²

**01.04.02.18 1-seitige Schalung für Randabstellung der StB-Bodenplatte**
Liefern und einbauen einer Schalung, einhäuptig, für
die Randeinfassungen von geraden StB-Bodenplatten,
einschließlich aller erforderlichen Nebenarbeiten.

Schalungshöhe: ca. 50,0 cm

Die Schalungsfläche wird entsprechend der tatsächlich
eingebauten Schalung nach lfdm abgerechnet und in
Verbindung mit den Arbeiten der Frischbetonverbundfolie
und den Wärmedämmarbeiten ausgeführt.
Menge: 19,500 lfdm

**01.04.02.19 Bituminierte Weichfaserplatte, d = 20 mm**
Liefern und Einbauen von bituminierten
Weichfaserplatten als Dehnfugentrennungen.
Einschließlich der notwendigen Befestigung und allen
erforderlichen Nebenarbeiten.
Der Einbau erfolgt in stärke der Deckenplatte am
bestehenden Gebäude.

Plattenstärke: 20 mm
Menge: 8,100 m²

**01.04.02.20 Klemmfugenband an Bestandsgebäude**
Elastomer Klemmkonstruktion-innenliegend Neubau an
Altbau (einschenklige Klemmung)
Klemmfugenband, bestehend aus
Elastomer Klemmfugenband nach DIN 7865-2, innenliegend,
Form FM 350 K
Rohkautschuk-Dichtlage
Klemmflansch in feuerverzinkter Ausführung
Verbundanker M 8 in feuerverzinkter Ausführung
erforderliche Bohrungen zum Setzen der Verbundanker im
vorgegebenen Abstand
Klemmschutzprofil

 liefern, montieren und in die vorbeschriebene
Bodenplatte einbauen.
Die Klemmflansche sollen nicht länger als 1,50 m sein.
Sie dienen als Bohrlehre und müssen passgerecht - ohne
Beschädigung der Verbundanker - eingebaut werden
können.
Pass- und Winkelflansche sind im EP enthalten.

Die technischen Vorbemerkungen und die Anforderungen
der DIN 18197 sind zu beachten.
Baustellen-Stumpfverbindungen sind homogen und
wasserdicht nach Vulkanisieranleitung des
Fugenbandherstellers zu fügen.
Werkseitige Formteile und Baustellen-Stumpfverbindungen
werden als Zulage gesondert vergütet.
Befestigungsmittel für das Fugenband werden nicht
gesondert vergütet.
Dichter Schalungsanschluss und evtl. Erschwernisse aus
Behinderung durch Schalung und Bewehrung sind mit dem
EP abgegolten.
Im Einheitspreis ist das säubern des Untergrund von
anhafteneden teilen enthalten.
Fugenbänder werden nach ihrer größten Länge
(Schrägschnitt, Gehrungen) gerechnet, Formstücke werden
dabei übermessen.
Menge: 10,100 lfdm

**01.04.02.21 Halbfertigteil-Decke über Ebene EG, Deckenstärke 30,0 cm**
Liefern und fachgerechtes Herstellen von
Stahlbeton-Massivdecken. Oberfläche eben abgescheibt
(nach DIN 18202), Unterseite glatt und ohne Grate, als
Halbfertigteil. Das Anlegen und nachträgliche
Verschließen der Aussparungen, Schlitze usw. sowie die
zusätzliche Bewehrung werden in einer gesonderten
Position vergütet. Einbau waagrecht. Das Schließen der
Plattenfugen wird gesondert beschrieben und vergütet.
Nach dem Verlegen der Halbfertigteile ist die
Leerrohrarbeiten, sihe Titel Elektro, auszuführen.
Vor Einbringen des Aufbeton ist die Bewehrungsabnahme
mit dem Statiker auszuführen, mögliche ablaufbedingte
Behinderungen sind zu berücksichtigen.
Terminabstimmung hat frühzeitig zu erfolgen.

Deckenstärke: 30,0 cm
Einbau:  Decke über EG
Beton:  C 30/37, XC1, WO
Einbauhöhe:  ca. 3,36 m über RFB
Untersichten:  glatt SB 2

Einschließlich aller erforderlichen Nebenarbeiten incl.
der notwendigen Abstützungen zum Einbau der
Halbfertigteile bzw. als Stütze für die
Betonierarbeiten bis zu dessen Aushärtung. Die Decke
ist in Spannrichtung um ca 20 mm überhöht einzubauen.
Menge: 563,500 m²

**01.04.02.22 Zulage zur Halbfertigteil-Decke Witterungseinflüsse 0°C - +5°C**
Zulage zu der vorbeschriebenen Halbfertigteil-Decke im
Bereich des Erweiterungsbau der Schule für die
notwendigen Maßnahmen bei Witterungseinflüssen von 0°C
bis +5°C.

Im Einheitspreis enthalten sind sämtlich notwendige
Maßnahmen wie:
- Anpassung der Betonrezeptur
- Sicherstellen der Frischbetontemperatur
- Anpassung der Nachbehandlung

Die Position wird ausschließlich nach schriftlicher
Freigabe der Bauleitung vergütet.
Menge: 563,500 m²

**01.04.02.23 Zulage zur Halbfertigteil-Decke Witterungseinflüsse 0°C - -5°C**
Zulage zu der vorbeschriebenen Bodenplatte im Bereich
des Erweiterungsbau der Schule für die notwendigen
Maßnahmen bei Witterungseinflüssen von 0°C bis -5°C.

Im Einheitspreis enthalten sind sämtlich notwendige
Maßnahmen wie:
- Anpassung der Betonrezeptur
- Sicherstellen der Frischbetontemperatur
- Anpassung der Nachbehandlung

Die Position wird ausschließlich nach schriftlicher
Freigabe der Bauleitung vergütet.
Menge: 563,500 m²

**01.04.02.24 1-seitige Schalung für Randabstellung der StB-Deckenplatte**
Liefern und einbauen einer Schalung, einhäuptig, für
die Randeinfassungen von geraden StB-Deckenplatten,
einschließlich aller erforderlichen Nebenarbeiten.

Schalungshöhe: ca. 30,0 cm

Die Schalungsfläche wird entsprechend der tatsächlich
eingebauten Schalung nach lfdm abgerechnet.
Menge: 147,700 lfdm

**01.04.02.25 Zulage Randabstellung, Sichtbetonklasse 3, einseitig**
Zulage zu der vorbeschriebenen Randabstellung der
Stahlbetondecken im Bereich des Erweiterungsbau der
Schule für die Ausbildung einseitig in Sichtbetonklasse
3.
Das Schalöl ist sparsam aufzutragen und mit sauberen
Jutewischern gleichmäsig auf der Schalhaut zu
verteilen.
Senkrechte Fugen der Schalhaut im Treppenhaus verlaufen
linear, geschossübergreifend, vom UG bis zum 3.OG und
sind durch die waagrechten Scheinflugenleisten der
Decke unterbrochen. Die senkrechten Fugen der Schalhaut
aus dem UG sind exakt in der Randabstellung zu
übernehmen.  Waagrechte Fugen sind nicht zulässig.
Die Schalhaut ist absolut Wasserdicht zu erstellen um
mögliche Austritte von Feinteilen zu vermeiden, bei
Bedarf sind die Stöße mit eienm Dichtband abzukleben.
Menge: 23,100 lfdm

**01.04.02.26 Zulage zur Randabstellung, Schalelemente 1,20 m**
Zulage zu der vorbeschriebenen Randabstellung der
Deckenplatte. An der aufgeheneden Wand im Treppenhaus
sind ausschließlich 1,20 Merter breite Schalelemente
zulässig, waagrechte Stöße sind nicht zulässig.
Senkrechte Fugen der Schalhaut im Treppenhaus verlaufen
linear, geschossübergreifend, vom UG bis zum 3.OG und
sind durch die waagrechten Scheinflugenleisten der
Decke unterbrochen.
Die Schalungsfläche wird gemäß der tatsächlich
eingebaute Schalung in lfdm abgerechnet.
Menge: 23,100 lfdm

**01.04.02.27 Scheinfugenleiste für Betonierfugen**
Ausbilden von waagrecheten Betonierfugen im Bereich der
Treppenhaus wände in Verbindung mit der Randabstellung
der Stahlbetondecke.
Die folgend beschriebene Scheinfugenleiste wird bei den
ablaufbedingten waagrechten Arbeitsfugen auf dem Niveau
OK-Decke eingebaut .

Abmessungen Scheinfugenleiste:

Breite (a):  ca. 36 mm
Breite (b):  ca. 17 mm
Tiefe (c):  ca. 14 mm

Im Betonierabschnitt wird bis mittig der
Scheinfugenleiste betoniert.
Die Scheinfugenleiste wird kraftschlüssig, an der
Treppenhauswand befestigt, ein hinterlaufen der Leisten
ist zwingend zu verhindern. Sämtliche Ecken sind
mittels Gehrungsschnitt auszuführen.
Menge: 23,100 m

**01.04.02.28 Ausklinkung 15,0 x 15,0 cm, Treppenan-, Treppenaustritt**
Anlegen und herstellen einer Ausklinkung für Auflager
des Antritt/Austritt der Stahlbetontreppe herstellen.

Höhe:  ca. 15,0 cm
Tiefe:  ca. 15,0 cm
Breite (Treppenlauf):  ca. 200,0 cm

Die Ausklinkung wird bei der Abrechnung übermessen und
mit dieser Position als Zulage vergütet. Die notwendige
Schalung ist mit einzukalkulieren.
Menge: 2,000 Stüc

*Hinweis*
1. Obergeschoss

**01.04.02.29 Halbfertigteil-Decke über Ebene 1.OG, Deckenstärke 30,0 cm**
Liefern und fachgerechtes Herstellen von
Stahlbeton-Massivdecken. Oberfläche eben abgescheibt
(nach DIN 18202), Unterseite glatt und ohne Grate, als
Halbfertigteil. Das Anlegen und nachträgliche
Verschließen der Aussparungen, Schlitze usw. sowie die
zusätzliche Bewehrung werden in einer gesonderten
Position vergütet. Einbau waagrecht. Das Schließen der
Plattenfugen wird gesondert beschrieben und vergütet.
Nach dem Verlegen der Halbfertigteile ist die
Leerrohrarbeiten, sihe Titel Elektro, auszuführen.
Vor Einbringen des Aufbeton ist die Bewehrungsabnahme
mit dem Statiker auszuführen, mögliche ablaufbedingte
Behinderungen sind zu berücksichtigen.
Terminabstimmung hat frühzeitig zu erfolgen.

Deckenstärke:  30,0 cm
Einbau:  Decke über 1.OG
Beton:  C 30/37, XC1, WO
Einbauhöhe:  ca. 3,36 m über RFB
Untersichten:  glatt SB 2

Einschließlich aller erforderlichen Nebenarbeiten incl.
der notwendigen Abstützungen zum Einbau der
Halbfertigteile bzw. als Stütze für die
Betonierarbeiten bis zu dessen Aushärtung. Die Decke
ist in Spannrichtung um ca 20 mm überhöht einzubauen.
Menge: 563,500 m²

**01.04.02.30 Zulage zur Halbfertigteil-Decke Witterungseinflüsse 0°C - +5°C**
Zulage zu der vorbeschriebenen Halbfertigteil-Decke im
Bereich des Erweiterungsbau der Schule für die
notwendigen Maßnahmen bei Witterungseinflüssen von 0°C
bis +5°C.

Im Einheitspreis enthalten sind sämtlich notwendige
Maßnahmen wie:
- Anpassung der Betonrezeptur
- Sicherstellen der Frischbetontemperatur
- Anpassung der Nachbehandlung

Die Position wird ausschließlich nach schriftlicher
Freigabe der Bauleitung vergütet.
Menge: 563,500 m²

**01.04.02.31 1-seitige Schalung für Randabstellung der StB-Deckenplatte**
Liefern und einbauen einer Schalung, einhäuptig, für
die Randeinfassungen von geraden StB-Deckenplatten,
einschließlich aller erforderlichen Nebenarbeiten.

Schalungshöhe: ca. 30,0 cm

Die Schalungsfläche wird entsprechend der tatsächlich
eingebauten Schalung nach lfdm abgerechnet.
Menge: 147,700 lfdm

**01.04.02.32 Zulage Randabstellung, Sichtbetonklasse 3, einseitig**
Zulage zu der vorbeschriebenen Randabstellung der
Stahlbetondecken im Bereich des Erweiterungsbau der
Schule für die Ausbildung einseitig in Sichtbetonklasse
3.
Das Schalöl ist sparsam aufzutragen und mit sauberen
Jutewischern gleichmäsig auf der Schalhaut zu
verteilen.
Senkrechte Fugen der Schalhaut im Treppenhaus verlaufen
linear, geschossübergreifend, vom UG bis zum 3.OG und
sind durch die waagrechten Scheinflugenleisten der
Decke unterbrochen. Die senkrechten Fugen der Schalhaut
aus dem UG sind exakt in der Randabstellung zu
übernehmen.  Waagrechte Fugen sind nicht zulässig.
Die Schalhaut ist absolut Wasserdicht zu erstellen um
mögliche Austritte von Feinteilen zu vermeiden, bei
Bedarf sind die Stöße mit eienm Dichtband abzukleben.
Menge: 23,100 lfdm

**01.04.02.33 Zulage zur Randabstellung, Schalelemente 1,20 m**
Zulage zu der vorbeschriebenen Randabstellung der
Deckenplatte. An der aufgeheneden Wand im Treppenhaus
sind ausschließlich 1,20 Merter breite Schalelemente
zulässig, waagrechte Stöße sind nicht zulässig.
Senkrechte Fugen der Schalhaut im Treppenhaus verlaufen
linear, geschossübergreifend, vom UG bis zum 3.OG und
sind durch die waagrechten Scheinflugenleisten der
Decke unterbrochen.
Die Schalungsfläche wird gemäß der tatsächlich
eingebaute Schalung in lfdm abgerechnet.
Menge: 23,100 lfdm

**01.04.02.34 Scheinfugenleiste für Betonierfugen**
Ausbilden von waagrecheten Betonierfugen im Bereich der
Treppenhaus wände in Verbindung mit der Randabstellung
der Stahlbetondecke.
Die folgend beschriebene Scheinfugenleiste wird bei den
ablaufbedingten waagrechten Arbeitsfugen auf dem Niveau
OK-Decke eingebaut .

Abmessungen Scheinfugenleiste:

Breite (a):  ca. 36 mm
Breite (b):  ca. 17 mm
Tiefe (c):  ca. 14 mm

Im Betonierabschnitt wird bis mittig der
Scheinfugenleiste betoniert.
Die Scheinfugenleiste wird kraftschlüssig, an der
Treppenhauswand befestigt, ein hinterlaufen der Leisten
ist zwingend zu verhindern. Sämtliche Ecken sind
mittels Gehrungsschnitt auszuführen.
Menge: 23,100 m

**01.04.02.35 Ausklinkung 15,0 x 15,0 cm, Treppenan-, Treppenaustritt**
Anlegen und herstellen einer Ausklinkung für Auflager
des Antritt/Austritt der Stahlbetontreppe herstellen.

Höhe:  ca. 15,0 cm
Tiefe:  ca. 15,0 cm
Breite (Treppenlauf):  ca. 200,0 cm

Die Ausklinkung wird bei der Abrechnung übermessen und
mit dieser Position als Zulage vergütet. Die notwendige
Schalung ist mit einzukalkulieren.
Menge: 2,000 Stüc

**01.04.02.36 Bituminierte Weichfaserplatte, d = 20 mm**
Liefern und Einbauen von bituminierten
Weichfaserplatten als Dehnfugentrennungen.
Einschließlich der notwendigen Befestigung und allen
erforderlichen Nebenarbeiten.
Der Einbau erfolgt in stärke der Deckenplatte am
bestehenden Gebäude.

Plattenstärke: 20 mm
Menge: 2,700 m²

*Hinweis*
2. Obergeschoss

**01.04.02.37 Halbfertigteil-Decke über Ebene 2.OG, Deckenstärke 30,0 cm**
Liefern und fachgerechtes Herstellen von
Stahlbeton-Massivdecken. Oberfläche eben abgescheibt
(nach DIN 18202), Unterseite glatt und ohne Grate, als
Halbfertigteil. Das Anlegen und nachträgliche
Verschließen der Aussparungen, Schlitze usw. sowie die
zusätzliche Bewehrung werden in einer gesonderten
Position vergütet. Einbau waagrecht. Das Schließen der
Plattenfugen wird gesondert beschrieben und vergütet.
Nach dem Verlegen der Halbfertigteile ist die
Leerrohrarbeiten, sihe Titel Elektro, auszuführen.
Vor Einbringen des Aufbeton ist die Bewehrungsabnahme
mit dem Statiker auszuführen, mögliche ablaufbedingte
Behinderungen sind zu berücksichtigen.
Terminabstimmung hat frühzeitig zu erfolgen.

Deckenstärke:  30,0 cm
Einbau:  Decke über 2.OG
Beton:  C 30/37, XC1, WO
Einbauhöhe:  ca. 3,36 m über RFB
Untersichten:  glatt SB 2

Einschließlich aller erforderlichen Nebenarbeiten incl.
der notwendigen Abstützungen zum Einbau der
Halbfertigteile bzw. als Stütze für die
Betonierarbeiten bis zu dessen Aushärtung. Die Decke
ist in Spannrichtung um ca 20 mm überhöht einzubauen.
Menge: 563,500 m²

**01.04.02.38 Zulage Witterungseinflüsse 0°C - +5°C**
Zulage zu der vorbeschriebenen Halbfertigteildecke im
Bereich des Erweiterungsbau der Schule für die
notwendigen Maßnahmen bei Witterungseinflüssen von 0°C
bis +5°C.

Im Einheitspreis enthalten sind sämtlich notwendige
Maßnahmen wie:
- Anpassung der Betonrezeptur
- Sicherstellen der Frischbetontemperatur
- Anpassung der Nachbehandlung

Die Position wird ausschließlich nach schriftlicher
Freigabe der Bauleitung vergütet.
Menge: 563,500 m²

**01.04.02.39 1-seitige Schalung für Randabstellung der StB-Deckenplatte**
Liefern und einbauen einer Schalung, einhäuptig, für
die Randeinfassungen von geraden StB-Deckenplatten,
einschließlich aller erforderlichen Nebenarbeiten.

Schalungshöhe: ca. 30,0 cm

Die Schalungsfläche wird entsprechend der tatsächlich
eingebauten Schalung nach lfdm abgerechnet.
Menge: 147,700 lfdm

**01.04.02.40 Zulage Randabstellung, Sichtbetonklasse 3, einseitig**
Zulage zu der vorbeschriebenen Randabstellung der
Stahlbetondecken im Bereich des Erweiterungsbau der
Schule für die Ausbildung einseitig in Sichtbetonklasse
3.
Das Schalöl ist sparsam aufzutragen und mit sauberen
Jutewischern gleichmäsig auf der Schalhaut zu
verteilen.
Senkrechte Fugen der Schalhaut im Treppenhaus verlaufen
linear, geschossübergreifend, vom UG bis zum 3.OG und
sind durch die waagrechten Scheinflugenleisten der
Decke unterbrochen. Die senkrechten Fugen der Schalhaut
aus dem UG sind exakt in der Randabstellung zu
übernehmen.  Waagrechte Fugen sind nicht zulässig.
Die Schalhaut ist absolut Wasserdicht zu erstellen um
mögliche Austritte von Feinteilen zu vermeiden, bei
Bedarf sind die Stöße mit eienm Dichtband abzukleben.
Menge: 23,100 lfdm

**01.04.02.41 Zulage zur Randabstellung, Schalelemente 1,20 m**
Zulage zu der vorbeschriebenen Randabstellung der
Deckenplatte. An der aufgeheneden Wand im Treppenhaus
sind ausschließlich 1,20 Merter breite Schalelemente
zulässig, waagrechte Stöße sind nicht zulässig.
Senkrechte Fugen der Schalhaut im Treppenhaus verlaufen
linear, geschossübergreifend, vom UG bis zum 3.OG und
sind durch die waagrechten Scheinflugenleisten der
Decke unterbrochen.
Die Schalungsfläche wird gemäß der tatsächlich
eingebaute Schalung in lfdm abgerechnet.
Menge: 23,100 lfdm

**01.04.02.42 Scheinfugenleiste für Betonierfugen**
Ausbilden von waagrecheten Betonierfugen im Bereich der
Treppenhaus wände in Verbindung mit der Randabstellung
der Stahlbetondecke.
Die folgend beschriebene Scheinfugenleiste wird bei den
ablaufbedingten waagrechten Arbeitsfugen auf dem Niveau
OK-Decke eingebaut .

Abmessungen Scheinfugenleiste:

Breite (a):  ca. 36 mm
Breite (b):  ca. 17 mm
Tiefe (c):  ca. 14 mm

Im Betonierabschnitt wird bis mittig der
Scheinfugenleiste betoniert.
Die Scheinfugenleiste wird kraftschlüssig, an der
Treppenhauswand befestigt, ein hinterlaufen der Leisten
ist zwingend zu verhindern. Sämtliche Ecken sind
mittels Gehrungsschnitt auszuführen.
Menge: 23,100 m

**01.04.02.43 Ausklinkung 15,0 x 15,0 cm, Treppenan-, Treppenaustritt**
Anlegen und herstellen einer Ausklinkung für Auflager
des Antritt/Austritt der Stahlbetontreppe herstellen.

Höhe:  ca. 15,0 cm
Tiefe:  ca. 15,0 cm
Breite (Treppenlauf):  ca. 200,0 cm

Die Ausklinkung wird bei der Abrechnung übermessen und
mit dieser Position als Zulage vergütet. Die notwendige
Schalung ist mit einzukalkulieren.
Menge: 2,000 Stüc

**01.04.02.44 Bituminierte Weichfaserplatte, d = 20 mm**
Liefern und Einbauen von bituminierten
Weichfaserplatten als Dehnfugentrennungen.
Einschließlich der notwendigen Befestigung und allen
erforderlichen Nebenarbeiten.
Der Einbau erfolgt in stärke der Deckenplatte am
bestehenden Gebäude.

Plattenstärke: 20 mm
Menge: 2,700 m²

*Hinweis*
3. Obergeschoss

**01.04.02.45 Halbfertigteil-Decke über Ebene 3.OG, Deckenstärke 30,0 cm**
Liefern und fachgerechtes Herstellen von
Stahlbeton-Massivdecken. Oberfläche eben abgescheibt
(nach DIN 18202), Unterseite glatt und ohne Grate, als
Halbfertigteil. Das Anlegen und nachträgliche
Verschließen der Aussparungen, Schlitze usw. sowie die
zusätzliche Bewehrung werden in einer gesonderten
Position vergütet. Einbau waagrecht. Das Schließen der
Plattenfugen wird gesondert beschrieben und vergütet.
Nach dem Verlegen der Halbfertigteile ist die
Leerrohrarbeiten, sihe Titel Elektro, auszuführen.
Vor Einbringen des Aufbeton ist die Bewehrungsabnahme
mit dem Statiker auszuführen, mögliche ablaufbedingte
Behinderungen sind zu berücksichtigen.
Terminabstimmung hat frühzeitig zu erfolgen.

Deckenstärke:  30,0 cm
Einbau:  Decke über 3.OG
Beton:  C 30/37, XC1, WO
Einbauhöhe:  ca. 3,36 m über RFB
Untersichten:  glatt SB 2

Einschließlich aller erforderlichen Nebenarbeiten incl.
der notwendigen Abstützungen zum Einbau der
Halbfertigteile bzw. als Stütze für die
Betonierarbeiten bis zu dessen Aushärtung. Die Decke
ist in Spannrichtung um ca 20 mm überhöht einzubauen.
Menge: 478,100 m²

**01.04.02.46 Zulage Witterungseinflüsse 0°C - -5°C**
Zulage zu der vorbeschriebenen Halbfertigteildecke im
Bereich des Erweiterungsbau der Schule für die
notwendigen Maßnahmen bei Witterungseinflüssen von 0°C
und -5°C.

Im Einheitspreis enthalten sind sämtlich notwendige
Maßnahmen wie:
- Anpassung der Betonrezeptur
- Sicherstellen der Frischbetontemperatur
- Anpassung der Nachbehandlung

Die Position wird ausschließlich nach schriftlicher
Freigabe der Bauleitung vergütet.
Menge: 478,100 m²

**01.04.02.47 1-seitige Schalung für Randabstellung der StB-Deckenplatte**
Liefern und einbauen einer Schalung, einhäuptig, für
die Randeinfassungen von geraden StB-Deckenplatten,
einschließlich aller erforderlichen Nebenarbeiten.

Schalungshöhe: ca. 30,0 cm

Die Schalungsfläche wird entsprechend der tatsächlich
eingebauten Schalung nach lfdm abgerechnet.
Menge: 147,700 lfdm

**01.04.02.48 Zulage Randabstellung, Sichtbetonklasse 3, einseitig**
Zulage zu der vorbeschriebenen Randabstellung der
Stahlbetondecken im Bereich des Erweiterungsbau der
Schule für die Ausbildung einseitig in Sichtbetonklasse
3.
Das Schalöl ist sparsam aufzutragen und mit sauberen
Jutewischern gleichmäsig auf der Schalhaut zu
verteilen.
Senkrechte Fugen der Schalhaut im Treppenhaus verlaufen
linear, geschossübergreifend, vom UG bis zum 3.OG und
sind durch die waagrechten Scheinflugenleisten der
Decke unterbrochen. Die senkrechten Fugen der Schalhaut
aus dem UG sind exakt in der Randabstellung zu
übernehmen.  Waagrechte Fugen sind nicht zulässig.
Die Schalhaut ist absolut Wasserdicht zu erstellen um
mögliche Austritte von Feinteilen zu vermeiden, bei
Bedarf sind die Stöße mit eienm Dichtband abzukleben.
Menge: 23,100 lfdm

**01.04.02.49 Zulage zur Randabstellung, Schalelemente 1,20 m**
Zulage zu der vorbeschriebenen Randabstellung der
Deckenplatte. An der aufgeheneden Wand im Treppenhaus
sind ausschließlich 1,20 Merter breite Schalelemente
zulässig, waagrechte Stöße sind nicht zulässig.
Senkrechte Fugen der Schalhaut im Treppenhaus verlaufen
linear, geschossübergreifend, vom UG bis zum 3.OG und
sind durch die waagrechten Scheinflugenleisten der
Decke unterbrochen.
Die Schalungsfläche wird gemäß der tatsächlich
eingebaute Schalung in lfdm abgerechnet.
Menge: 23,100 lfdm

**01.04.02.50 Scheinfugenleiste für Betonierfugen**
Ausbilden von waagrecheten Betonierfugen im Bereich der
Treppenhaus wände in Verbindung mit der Randabstellung
der Stahlbetondecke.
Die folgend beschriebene Scheinfugenleiste wird bei den
ablaufbedingten waagrechten Arbeitsfugen auf dem Niveau
OK-Decke eingebaut .

Abmessungen Scheinfugenleiste:

Breite (a):  ca. 36 mm
Breite (b):  ca. 17 mm
Tiefe (c):  ca. 14 mm

Im Betonierabschnitt wird bis mittig der
Scheinfugenleiste betoniert.
Die Scheinfugenleiste wird kraftschlüssig, an der
Treppenhauswand befestigt, ein hinterlaufen der Leisten
ist zwingend zu verhindern. Sämtliche Ecken sind
mittels Gehrungsschnitt auszuführen.
Menge: 23,100 m

**01.04.02.51 Ausklinkung 15,0 x 15,0 cm, Treppenan-, Treppenaustritt**
Anlegen und herstellen einer Ausklinkung für Auflager
des Antritt/Austritt der Stahlbetontreppe herstellen.

Höhe:  ca. 15,0 cm
Tiefe:  ca. 15,0 cm
Breite (Treppenlauf):  ca. 200,0 cm

Die Ausklinkung wird bei der Abrechnung übermessen und
mit dieser Position als Zulage vergütet. Die notwendige
Schalung ist mit einzukalkulieren.
Menge: 2,000 Stüc

**01.04.02.52 Bituminierte Weichfaserplatte, d = 20 mm**
Liefern und Einbauen von bituminierten
Weichfaserplatten als Dehnfugentrennungen.
Einschließlich der notwendigen Befestigung und allen
erforderlichen Nebenarbeiten.
Der Einbau erfolgt in stärke der Deckenplatte am
bestehenden Gebäude.

Plattenstärke: 20 mm
Menge: 2,700 m²

**01.04.02.53 Halbfertigteil-Decke über Ebene 3.OG, Deckenstärke 24,0 cm**
Liefern und fachgerechtes Herstellen von
Stahlbeton-Massivdecken. Oberfläche eben abgescheibt
(nach DIN 18202), Unterseite glatt und ohne Grate, als
Halbfertigteil. Das Anlegen und nachträgliche
Verschließen der Aussparungen, Schlitze usw. sowie die
zusätzliche Bewehrung werden in einer gesonderten
Position vergütet. Einbau waagrecht. Das Schließen der
Plattenfugen wird gesondert beschrieben und vergütet.

Deckenstärke:  24,0 cm
Einbau:  Decke über 3.OG auf ca. +13,48 über +-0,00
Beton:  C 30/37, XC1, WO
Einbauhöhe:  ca. 3,36 m über RFB
Untersichten:  glatt SB 2

Einschließlich aller erforderlichen Nebenarbeiten incl.
der notwendigen Abstützungen zum Einbau der
Halbfertigteile bzw. als Stütze für die
Betonierarbeiten bis zu dessen Aushärtung.
Menge: 11,800 m²

**01.04.02.54 Zulage Witterungseinflüsse 0°C - -5°C**
Zulage zu der vorbeschriebenen Halbfertigteildecke im
Bereich des Erweiterungsbau der Schule für die
notwendigen Maßnahmen bei Witterungseinflüssen von 0°C
und -5°C.

Im Einheitspreis enthalten sind sämtlich notwendige
Maßnahmen wie:
- Anpassung der Betonrezeptur
- Sicherstellen der Frischbetontemperatur
- Anpassung der Nachbehandlung

Die Position wird ausschließlich nach schriftlicher
Freigabe der Bauleitung vergütet.
Menge: 11,800 m²

**01.04.02.55 1-seitige Schalung für Randabstellung der StB-Deckenplatte**
Liefern und einbauen einer Schalung, einhäuptig, für
die Randeinfassungen von geraden StB-Deckenplatten,
einschließlich aller erforderlichen Nebenarbeiten.

Schalungshöhe: ca. 24,0 cm

Die Schalungsfläche wird entsprechend der tatsächlich
eingebauten Schalung nach lfdm abgerechnet.
Menge: 14,500 lfdm

**01.04.02.56 Zulage Randabstellung, Sichtbetonklasse 3, einseitig**
Zulage zu der vorbeschriebenen Randabstellung der
Stahlbetondecken im Bereich des Erweiterungsbau der
Schule für die Ausbildung einseitig in Sichtbetonklasse
3.
Das Schalöl ist sparsam aufzutragen und mit sauberen
Jutewischern gleichmäsig auf der Schalhaut zu
verteilen.
Senkrechte Fugen der Schalhaut im Treppenhaus verlaufen
linear, geschossübergreifend, vom UG bis zum 3.OG und
sind durch die waagrechten Scheinflugenleisten der
Decke unterbrochen. Die senkrechten Fugen der Schalhaut
aus dem UG sind exakt in der Randabstellung zzu
übernehmen.  Waagrechte Fugen sind nicht zulässig.
Die Schalhaut ist absolut Wasserdicht zu erstellen um
mögliche Austritte von Feinteilen zu vermeiden, bei
Bedarf sind die Stöße mit eienm Dichtband abzukleben.
Menge: 14,500 lfdm

**01.04.02.57 Scheinfugenleiste für Betonierfugen**
Ausbilden von waagrecheten Betonierfugen im Bereich der
Treppenhaus wände in Verbindung mit Wandschalung.
Die folgend beschriebene Scheinfugenleiste wird bei den
ablaufbedingten waagrechten Arbeitsfugen auf dem Niveau
UK-Decke eingebaut .

Abmessungen Scheinfugenleiste:

Breite (a):  ca. 36 mm
Breite (b):  ca. 17 mm
Tiefe (c):  ca. 14 mm

Im Betonierabschnitt wird bis mittig der
Scheinfugenleiste betoniert.
Die Scheinfugenleiste wird kraftschlüssig, an der
Treppenhauswand befestigt, ein hinterlaufen der Leisten
ist zwingend zu verhindern. Sämtliche Ecken sind
mittels Gehrungsschnitt auszuführen.
Menge: 14,500 m

**01.04.02.58 Zulage StB-Halbfertigteildecke, Innenfuge mineralisch**
Zulage zu den vorbeschriebenen StB-Halbfertigteilen als
Innendecke in Sichtbeton für das Verschließen der
raumseitigen Stoßfugen (Innenfugen) gemäß den
Herstellerangaben.

Ausführungsbereich: Stoßfugen im Innenbereich

Fugen im Stoßfugenbereich, bis 20 mm, sind zu
verschließen und mit zugelassenen Baustoffen mit
mineralischen Fugenmörtel vertrieft auf der Ebene der
Dreikantleiste, -10 mm, zu verfugen, einschließlich der
erforderlichen Gerüststellung und allen erforderlichen
Nebenarbeiten.
Menge: 9,500 lfdm

**01.04.02.59 Halbfertigteil-Decke über Ebene 3.OG, Deckenstärke 20,0 cm**
Liefern und fachgerechtes Herstellen von
Stahlbeton-Massivdecken. Oberfläche eben abgescheibt
(nach DIN 18202), Unterseite glatt und ohne Grate, als
Halbfertigteil. Das Anlegen und nachträgliche
Verschließen der Aussparungen, Schlitze usw. sowie die
zusätzliche Bewehrung werden in einer gesonderten
Position vergütet. Einbau waagrecht. Das Schließen der
Plattenfugen wird gesondert beschrieben und vergütet.

Deckenstärke:  20,0 cm
Einbau:  Decke über 3.OG auf ca. +13,63 über +-0,00
Beton:  C 30/37, XC1, WO
Einbauhöhe:  ca. 13,63 m über RFB
Untersichten:  glatt SB 2

Der Einbau erfolgt im Treppenhaus der  notwendige
Mehraufwand der Montageunterstützung im Treppenhaus
Einbau ca 13,63 m über dem Rohboden des EG
beziehungsweise auf dem Treppenlauf ist im
Einheitspreis enthalten.
Einschließlich aller erforderlichen Nebenarbeiten incl.
der notwendigen Abstützungen zum Einbau der
Halbfertigteile bzw. als Stütze für die
Betonierarbeiten bis zu dessen Aushärtung.
Menge: 64,200 m²

**01.04.02.60 Zulage Witterungseinflüsse 0°C - -5°C**
Zulage zu der vorbeschriebenen Halbfertigteildecke im
Bereich des Erweiterungsbau der Schule für die
notwendigen Maßnahmen bei Witterungseinflüssen von 0°C
und -5°C.

Im Einheitspreis enthalten sind sämtlich notwendige
Maßnahmen wie:
- Anpassung der Betonrezeptur
- Sicherstellen der Frischbetontemperatur
- Anpassung der Nachbehandlung

Die Position wird ausschließlich nach schriftlicher
Freigabe der Bauleitung vergütet.
Menge: 64,200 m²

**01.04.02.61 1-seitige Schalung für Randabstellung der StB-Deckenplatte**
Liefern und einbauen einer Schalung, einhäuptig, für
die Randeinfassungen von geraden StB-Deckenplatten,
einschließlich aller erforderlichen Nebenarbeiten.

Schalungshöhe: ca. 20,0 cm

Die Schalungsfläche wird entsprechend der tatsächlich
eingebauten Schalung nach lfdm abgerechnet.
Menge: 36,600 lfdm

**01.04.02.62 Zulage Randabstellung, Sichtbetonklasse 3, einseitig**
Zulage zu der vorbeschriebenen Randabstellung der
Stahlbetondecken im Bereich des Erweiterungsbau der
Schule für die Ausbildung einseitig in Sichtbetonklasse
3.
Das Schalöl ist sparsam aufzutragen und mit sauberen
Jutewischern gleichmäsig auf der Schalhaut zu
verteilen.
Senkrechte Fugen der Schalhaut im Treppenhaus verlaufen
linear, geschossübergreifend, vom UG bis zum 3.OG und
sind durch die waagrechten Scheinflugenleisten der
Decke unterbrochen. Die senkrechten Fugen der Schalhaut
aus dem UG sind exakt in der Randabstellung zzu
übernehmen.  Waagrechte Fugen sind nicht zulässig.
Die Schalhaut ist absolut Wasserdicht zu erstellen um
mögliche Austritte von Feinteilen zu vermeiden, bei
Bedarf sind die Stöße mit eienm Dichtband abzukleben.
Menge: 36,600 lfdm

**01.04.02.63 Scheinfugenleiste für Betonierfugen**
Ausbilden von waagrecheten Betonierfugen im Bereich der
Treppenhaus wände in Verbindung mit Wandschalung.
Die folgend beschriebene Scheinfugenleiste wird bei den
ablaufbedingten waagrechten Arbeitsfugen auf dem Niveau
UK-Decke eingebaut .

Abmessungen Scheinfugenleiste:

Breite (a):  ca. 36 mm
Breite (b):  ca. 17 mm
Tiefe (c):  ca. 14 mm

Im Betonierabschnitt wird bis mittig der
Scheinfugenleiste betoniert.
Die Scheinfugenleiste wird kraftschlüssig, an der
Treppenhauswand befestigt, ein hinterlaufen der Leisten
ist zwingend zu verhindern. Sämtliche Ecken sind
mittels Gehrungsschnitt auszuführen.
Menge: 36,600 m

**01.04.02.64 Zulage StB-Halbfertigteildecke, Innenfuge mineralisch**
Zulage zu den vorbeschriebenen StB-Halbfertigteilen als
Innendecke in Sichtbeton für das Verschließen der
raumseitigen Stoßfugen (Innenfugen) gemäß den
Herstellerangaben.

Ausführungsbereich: Stoßfugen im Innenbereich

Fugen im Stoßfugenbereich, bis 20 mm, sind zu
verschließen und mit zugelassenen Baustoffen mit
mineralischen Fugenmörtel vertrieft auf der Ebene der
Dreikantleiste, -10 mm, zu verfugen, einschließlich der
erforderlichen Gerüststellung und allen erforderlichen
Nebenarbeiten.
Menge: 37,900 lfdm

*Hinweis*
Decke über Aufzug

**01.04.02.65 StB-Decke ü. Aufzug mit Beton-Halbfertigteilen, C 30/37, 22,0 cm**
Liefern und fachgerechtes Herstellen einer
StB-Massivdecke mit Beton-Halbfertigteilen, Einbau
waagerecht, nach DIN 1045-1 und DIN 1045-2 nach Plan
und Angabe der Bauleitung.
Nach dem Verlegen der Halbfertigteile ist die
Leerrohrarbeiten, sihe Titel Elektro, auszuführen.
Vor Einbringen des Aufbeton ist die Bewehrungsabnahme
mit dem Statiker auszuführen, mögliche ablaufbedingte
Behinderungen sind zu berücksichtigen.
Terminabstimmung hat frühzeitig zu erfolgen.

Ausführungsbereich: StB-Decke über Aufzug

Beton:  C 30/37
Expositionsklasse:  XC 1, W 0
Deckenstärke:  22,0 cm  =  (6,0 cm Halbfertigteil +
16,0 cm Ortbeton)
Deckenspannweite:  max. 2,00 m
Aufzughöhe:  ca. 14,0 m ü. OK RFB
Untersichten:  glatt geschalt für Farbauftrag

Das Anlegen und nachträgliche Verschließen der
Aussparungen und Schlitze usw. sowie das Schließen der
Plattenfugen und die Bewehrung werden in einer
gesonderten Position vergütet.
Menge: 5,000 m²

**01.04.02.66 Zulage zu den Halbfertigteilen, Deckenöffnung, 0,40 x 0,40 m**
Zulage zu den Halbfertigteilen für das Herstellen von
Deckenöffnungen, Größe ca. 0,40  x 0,40 m
einschließlich sämtlicher Schall - und
Betonierarbeiten.
Menge: 1,000 Stüc

**01.04.02.67 1-seitige Schalung für Deckenabstellungen, gerade, 24,0 cm**
Liefern und einbauen einer Schalung, einhäuptig, für
die Deckenabstellung von geraden StB-Deckenplatten,
einschließlich aller erforderlichen Nebenarbeiten.

Ausführungsbereich: StB-Decke über UG
Einbauhöhe:  ca. 2,85 m ü. OK RFB

Deckenstärke: ca. 24,0 cm

Die Schalungsfläche wird entsprechend der tatsächlich
eingebauten Schalung abgerechnet.
Menge: 9,400 lfdm

**01.04.02.68 Verlege-/Fertigungspläne für StB-Halbfertigteildecken**
Erstellen von Verlege-/Fertigungsplänen für die im
Titel "Stb-Decken/Bodenplatten" beschriebenen
StB-Fertigteil- / Halbfertigteildecken, einschließlich
den erforderlichen statischen Berechnungen für
Montage-, Transport-, und Bauzustand incl. der
notwendigen Transport- Bewehrung und Montagehilfen.
Ausführungszeichnungen und -details, Fugenaufteilungen
auf CAD-Basis zur Vorlage beim Architekten bzw.
Statiker und Prüfingenieur incl. Einarbeitung der
Korrekturen.

Verlege-/Fertigungspläne sowie sämtliche
Bewehrungspläne zur Herstellung der für:
StB-Fertigteil-, Halbfertigteildecken / Filigrandecken

Die Pläne sind rechtzeitig vor Beginn der
Verlegearbeiten zur Prüfung und Freigabe vorzulegen,
einschließlich allen erforderlichen Nebenarbeiten und
sämtlich notwendigen mit dem Statiker und dem
Prüfstatiker.
Menge: 1,000 psch

##### Abschnitt 01.04.03 StB.-Aussenwände

*Hinweis*
Untergeschoss

**01.04.03.1 StB-Aussenwände Ortbeton, Wanddicke 30,0 cm**
Herstellen von StB-Aussenwand aus Ortbeton, gerade
verlaufend im Bereich des Erweiterungsbau C1 als
Aussenwand in Sichtbeton zweiseitig geschalt, nach DIN
1045-1 und DIN 1045-2. Ausführung nach Plan und Angabe
des Statikers.
Die Umfassungswände sind als Stahlbetonbauteil der
Beanspruchungsklasse 1 (Schwarzabdichtung) auszuführen.
Sämtliche Abstandhalter und Mauerstärken sind
ausschließlich aus Faserbeton zulässig. Verschlusskonen
sind aus Faserbeton sind, Zulassungskonform, exakt 10
mm vertieft einzubauen.

Ausführungsbereich: StB-Aussenwand

StB-Wandicke: ca. 30,0 cm
Wandhöhen:  ca. 3,16 m
Beton:  C 30/37
Expositionsklasse: XC2, WF
Größtkorn:  16 mm
Feuerwiderstand: feuerbeständig
Oberfläche:  glatt, einseitig Sichtbeton 2

Erstellen der Wände auf der Bodenplatte. Das Fugenbild,
die Betonierabschnitte sowie deren Abschlüsse sind mit
der Bauleitung/Architekturbüro im Vorfeld abzustimmen.
Das Anlegen von erforderlichen Wandausparungen, die
Bewehrung und Schalung werden in einer gesonderter
Position vergütet.

Einschließlich sämtlicher Nebenleistungen sowie der
notwendigen Gerüststellung.
Menge: 228,200 m²

**01.04.03.2 Zulage Stahlbetonwand Anschlußbeton**
Zulage zur die vorbeschriebene Wand für die Ausführung
des Wandfuß mit Anschlußbeton.
Der Wandfuß ist in Gleicher Betongüte wie die
Hauptposition zu betonieren jedoch mit eienem Größtkorn
von max 8mm.
Die Ausführung des Anschlußbeton ist in einer Höhe von
mind. 30,0 cm auszuführen.
Menge: 30,000 m²

**01.04.03.3 2-seitige Schalung für StB-Aussenwände in Ortbeton, Wanddicke 30,0 cm**
Liefern und fachgerechtes Herstellen einer glatten,
2-seitigen Schalung aus nichtsaugenden Schalungsplatten
für Stahlbeton-Aussenwände in verschiedenen
Abmessungen. Schalung absatzfrei, als Schalelemente
sind soweit als möglich nur großflächige Elemente
zulässig. Schalungsstöße, Spannstellen, Fugenbild etc.
sind vorab mit der Bauleitung/Architekturbüro zu
klären. Waagrechte Schalungsstöße sind nur im Bereich
der Decke zulässig, Elementhöhe mindestens 3,30 m.
Sämtliche sichtbaren waagrechten und senkrechten
Betonierfugen sind mittels Trapezleisten auszuführen.
Die Trapezleisten werden in gesonderter Position
vergütet.
Im Einheitspreis enthalten ist das Abfasen der Kanten
mit Dreikantleisten, einschließlich aller
erforderlichen Nebenarbeiten.

Ausführungsbereich: StB-Aussenwand Erweiterung
Schulgebäude C1 UG

StB-Wandicke: ca. 30,0 cm
Wandhöhen:  ca. 3,16 m
Oberfläche:  glatt, einseitig Sichtbeton 2

Im Einheitspreis enthalten ist das Abfasen der Kanten
mit Dreikantleisten, einschließlich aller
erforderlichen Nebenarbeiten.

Die Schalungsfläche wird gemäß der tatsächlich
eingebaute Schalung, entsprechend der ermittelten
beidseitigen Fläche der StB-Wände, abgerechnet.

Einschließlich sämtlicher Nebenleistungen sowie der
notwendigen Gerüststellung.
Menge: 456,400 m²

**01.04.03.4 Arbeitsfugenabstellung senkrecht**
Ausbilden von senkrechten, statisch bedingten,
Arbeitsfugen der Stahlbetonwand.
Die Arbeitsfugen sind bei durchlaufender Bewehrung, mit
beidseitiger Dreikantleiste über die volle Geschoßhöhe
mit rauher Fuge auszubilden.
Im Einheitspreis enthalten sind sämtliche Aufwendungen
und Materialien der Schal- und Betonierarbeiten.

Wandstärke:  ca. 30,0 cm

Die Arbeiten sind in SB 2 auszuführen.
Menge: 12,500 lfdm

**01.04.03.5 StB-Aussenwände Ortbeton, Wanddicke 25,0 cm**
Herstellen von StB-Aussenwand aus Ortbeton, gerade
verlaufend im Bereich des Erweiterungsbau C1 als
Aussenwand in Sichtbeton zweiseitig geschalt, nach DIN
1045-1 und DIN 1045-2. Ausführung nach Plan und Angabe
des Statikers.
Sämtliche Abstandhalter und Mauerstärken sind
ausschließlich aus Faserbeton zulässig. Verschlusskonen
sind aus Faserbeton sind, Zulassungskonform, exakt 10
mm vertieft einzubauen.

Ausführungsbereich: StB-Aussenwand

StB-Wandicke: ca. 25,0 cm
Wandhöhen:  ca. 3,16 m
Beton:  C 30/37
Expositionsklasse: XC1, W0
Größtkorn:  16 mm
Feuerwiderstand: feuerbeständig
Oberfläche:  glatt, einseitig Sichtbeton 2

Erstellen der Wände auf der Bodenplatte. Das Fugenbild,
die Betonierabschnitte sowie deren Abschlüsse sind mit
der Bauleitung/Architekturbüro im Vorfeld abzustimmen.
Das Anlegen von erforderlichen Wandausparungen, die
Bewehrung und Schalung werden in einer gesonderter
Position vergütet.

Einschließlich sämtlicher Nebenleistungen sowie der
notwendigen Gerüststellung.
Menge: 64,500 m²

**01.04.03.6 2-seitige Schalung für StB-Aussenwände in Ortbeton, Wanddicke 25,0 cm**
Liefern und fachgerechtes Herstellen einer glatten,
2-seitigen Schalung aus nichtsaugenden Schalungsplatten
für Stahlbeton-Aussenwände in verschiedenen
Abmessungen. Schalung absatzfrei, als Schalelemente
sind soweit als möglich nur großflächige Elemente
zulässig. Schalungsstöße, Spannstellen, Fugenbild etc.
sind vorab mit der Bauleitung/Architekturbüro zu
klären. Waagrechte Schalungsstöße sind nur im Bereich
der Decke zulässig, Elementhöhe mindestens 3,30 m.
Sämtliche sichtbaren waagrechten und senkrechten
Betonierfugen sind mittels Trapezleisten auszuführen.
Die Trapezleisten werden in gesonderter Position
vergütet

Ausführungsbereich: StB-Aussenwand Erweiterung
Schulgebäude C1 UG

StB-Wandicke: ca. 25,0 cm
Wandhöhen:  ca. 3,16 m
Oberfläche:  glatt, einseitig Sichtbeton 2

Im Einheitspreis enthalten ist das Abfasen der Kanten
mit Dreikantleisten, einschließlich aller
erforderlichen Nebenarbeiten.
Das Fugenbild, die Betonierabschnitte sowie deren
Abschlüsse sind mit der Bauleitung/Architekturbüro im
Vorfeld abzustimmen.

Die Schalungsfläche wird gemäß der tatsächlich
eingebaute Schalung, entsprechend der ermittelten
beidseitigen Fläche der StB-Wände, abgerechnet.

Einschließlich sämtlicher Nebenleistungen sowie der
notwendigen Gerüststellung.
Menge: 129,000 m²

**01.04.03.7 Arbeitsfugenabstellung senkrecht**
Ausbilden von senkrechten, statisch bedingten,
Arbeitsfugen.
Die Arbeitsfugen sind bei durchlaufender Bewehrung, mit
beidseitiger Dreikantleiste über die volle Geschoßhöhe
mit rauher Fuge auszubilden.

Wandstärke:  ca. 25,0 cm

Die Arbeiten sind in SB 2 auszuführen.
Menge: 12,500 lfdm

**01.04.03.8 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 178,600 m²

**01.04.03.9 Türöffnung anlegen, innen 1,635 x 2,26 m**
Zulage zu der vorbeschriebenen Ortbetonwand für das
Ausbilden von Türen. Die Zulage beschreibt die
Ausführung aller notwendigen Leistung zum Erstellen
einer Türöffnung, insbsondere das Abschalen der Öffnung
in SB 2.

Türgröße: 1,63 x 2,385 m bezogen auf FFB (Bodenaufbau
ca. 16 cm)
Wandstärke:  ca. 25,0 cm
Menge: 6,000 Stüc

**01.04.03.10 Schalungsmusterplanung**
Der Auftragnehmer hat für bestimmte Bereiche,
Ausführung in SB 3, Schalpläne zu erstellen.
Anhand der Liefermaße der von ihm gewählten Schalhaut
auf Grundlage der Architektenzeichnungen zu jedem
Sichtbetonteil. In diesem Schalungsmusterplan aus dem
die Anordnung der Schalhautelemente, -fugen und der
Ankerpunkte ersichtlich ist. Die Anordnung der
Schalhautelemente soll regelmäßig und in möglichst
großflächiger, ver- und zuschnittsarmer
Elementeinteilung und mit geringstmöglicher Anzahl
horizontaler Schalhautstöße erfolgen. Die
Schalungsmusterpläne sind jeweils in enger Abstimmung
mit den Auftraggeber zu entwerfen und werden für jedes
Bauteil durch diesen vor der Ausführung genehmigt. Die
Schalmusterplanung beinhaltet die notwendige
bauteilbezogene Planung der Rüttelgassen in Abstimmung
mit dem Auftraggeber.
Es sind mindestens 2- Prüfläufe einzukalkulieren. Je
Wand wird die Planung einfach vergütet, die
gegenüberliegende baugleiche Wand wird nicht zusätzlich
vergütet.
Die Unterlagen sind jeweils nur digital an Architekten
zur Abstimmung und Freigabe zu übermitteln.
Menge: 178,600 m²

**01.04.03.11 Zulage Passplatten - Sonderelemente**
Zulage zu den Positionen Schalungen für Außenwändewände
für den Einbau von Passplatten und Sonderelementen in
den
Randbereichen und Anschlüssen zu flankieren Bauteilen
gemäß Schalmusterplanung des Architekten.
Abgerechnet werden die Flächen mit
Sichtbetonanforderung SB 3 (Sichtseite) welche nicht
mit den Regel- Schalelementen erstellt werden können.
Passplatten nicht schmaler als 50 cm
Menge: 10,000 m²

**01.04.03.12 Zulage zu den Außenwänden Erhöhung der Expositionsklasse**
Zulage zu den vorbeschriebenen Aussenwänden für
Erhöhung der Expositionsklasse XA.
Die Zulage wird pro m² Wand vergütet.
Menge: 228,200 m²

**01.04.03.13 Zulage für Musterwand**
Zulage für das Erstellen einer Musterwand in SB 3.
Zu Beginn der Betonierabschnitte wird eine SB 2 Wand in
SB 3 ausgeführt, und auch als solche vergütet.
Nach Erstellung der Wand wird diese im Rahmen eines
Jour-fixe Termin vom Bauherrnvertreter begutachtet und
vom Bauherrn als Musterwand freigegeben.
Sollte die Beschaffenheit der Wand nicht von
Beuherrnseite freigegeben werden ist die Leistung der
"Musterwand" zu wiederholen und wird erneut vergütet.
Mögliche Verzögerungen und Behinderungen des Bauablauf
welche im Zug der Musterwand entstehen sind im
Einheitspreis enthalten.
Menge: 3,000 Stüc

*Hinweis*
Erdgeschoss

**01.04.03.14 StB-Aussenwände Ortbeton, Wanddicke 25,0 cm**
Herstellen von StB-Aussenwand aus Ortbeton, gerade
verlaufend im Bereich des Erweiterungsbau C1 als
Aussenwand in Sichtbeton zweiseitig geschalt, nach DIN
1045-1 und DIN 1045-2. Ausführung nach Plan und Angabe
des Statikers.
Sämtliche Abstandhalter und Mauerstärken sind
ausschließlich aus Faserbeton zulässig. Verschlusskonen
sind aus Faserbeton sind, Zulassungskonform, exakt 10
mm vertieft einzubauen.

Ausführungsbereich: StB-Aussenwand

StB-Wandicke: ca. 25,0 cm
Wandhöhen:  ca. 3,36 m
Beton:  C 25/30
Expositionsklasse: XC1, W0
Größtkorn:  16 mm
Feuerwiderstand: feuerbeständig
Oberfläche:  glatt, einseitig Sichtbeton 2

Erstellen der Wände auf der Bodenplatte. Das Fugenbild,
die Betonierabschnitte sowie deren Abschlüsse sind mit
der Bauleitung/Architekturbüro im Vorfeld abzustimmen.
Das Anlegen von erforderlichen Wandausparungen, die
Bewehrung und Schalung werden in einer gesonderter
Position vergütet.

Einschließlich sämtlicher Nebenleistungen sowie der
notwendigen Gerüststellung.
Menge: 188,200 m²

**01.04.03.15 Zulage zu den StB-Aussenwänden Witterungseinflüsse 0°C - +5°C**
Zulage zu den StB-Aussenwänden im Bereich des
Erweiterungsbau der Schule für die notwendigen
Maßnahmen bei Witterungseinflüssen von 0°C bis +5°C.

Im Einheitspreis enthalten sind sämtlich notwendige
Maßnahmen wie:
- Anpassung der Betonrezeptur
- Sicherstellen der Frischbetontemperatur
- Anpassung der Nachbehandlung

Die Position wird ausschließlich nach schriftlicher
Freigabe der Bauleitung vergütet.
Menge: 188,200 m²

**01.04.03.16 Zulage zu den StB-Aussenwänden Witterungseinflüsse 0°C - -5°C**
Zulage zu den StB-Aussenwänden im Bereich des
Erweiterungsbau der Schule für die notwendigen
Maßnahmen bei Witterungseinflüssen von 0°C bis -5°C.

Im Einheitspreis enthalten sind sämtlich notwendige
Maßnahmen wie:
- Anpassung der Betonrezeptur
- Sicherstellen der Frischbetontemperatur
- Anpassung der Nachbehandlung

Die Position wird ausschließlich nach schriftlicher
Freigabe der Bauleitung vergütet.
Menge: 188,200 m²

**01.04.03.17 2-seitige Schalung für StB-Aussenwände in Ortbeton, Wanddicke 25,0 cm**
Liefern und fachgerechtes Herstellen einer glatten,
2-seitigen Schalung aus nichtsaugenden Schalungsplatten
für Stahlbeton-Aussenwände in verschiedenen
Abmessungen. Schalung absatzfrei, als Schalelemente
sind soweit als möglich nur großflächige Elemente
zulässig. Schalungsstöße, Spannstellen, Fugenbild etc.
sind vorab mit der Bauleitung/Architekturbüro zu
klären. Waagrechte Schalungsstöße sind nur im Bereich
der Decke zulässig, Elementhöhe mindestens 3,30 m.
Sämtliche sichtbaren waagrechten und senkrechten
Betonierfugen sind mittels Trapezleisten auszuführen.
Die Trapezleisten werden in gesonderter Position
vergütet

Ausführungsbereich: StB-Aussenwand Erweiterung
Schulgebäude C1 EG

StB-Wandicke: ca. 25,0 cm
Wandhöhen:  ca. 3,36 m
Oberfläche:  glatt, einseitig Sichtbeton 2

Im Einheitspreis enthalten ist das Abfasen der Kanten
mit Dreikantleisten, einschließlich aller
erforderlichen Nebenarbeiten.
Das Fugenbild, die Betonierabschnitte sowie deren
Abschlüsse sind mit der Bauleitung/Architekturbüro im
Vorfeld abzustimmen.

Die Schalungsfläche wird gemäß der tatsächlich
eingebaute Schalung, entsprechend der ermittelten
beidseitigen Fläche der StB-Wände, abgerechnet.

Einschließlich sämtlicher Nebenleistungen sowie der
notwendigen Gerüststellung.
Menge: 401,400 m²

**01.04.03.18 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 188,200 m²

**01.04.03.19 Zulage für Stahlbetonwände, Größtkorn 16 mm**
Zulage zu den StB-Wänden aus Ortbeton für das
Herstellen und Einbauen von Beton mit Größtkorn 16 mm
bei hochbewehrten StB-Bauteilen.

Abrechnung nach m³ Beton-Verbrauch im Bauteil.
Menge: 47,300 m³

**01.04.03.20 Arbeitsfugenabstellung senkrecht**
Ausbilden von senkrechten, statisch bedingten,
Arbeitsfugen der Stahlbetonwand.
Die Arbeitsfugen sind bei durchlaufender Bewehrung, mit
beidseitiger Dreikantleiste über die volle Geschoßhöhe
mit rauher Fuge auszubilden.
Im Einheitspreis enthalten sind sämtliche Aufwendungen
und Materialien der Schal- und Betonierarbeiten.

Wandstärke:  ca. 25,0 cm

Die Arbeiten sind in SB 2 auszuführen.
Menge: 13,400 lfdm

**01.04.03.21 Fensteröffnung anlegen, innen 1,635 x 2,95 m**
Zulage zu der vorbeschriebenen Ortbetonwand für das
Ausbilden von Türen. Die Zulage beschreibt die
Ausführung aller notwendigen Leistung zum Erstellen
einer Fensteröffnung, insbsondere das Abschalen der
Öffnung in SB 2.

Türgröße: 1,63 x 2,95 m bezogen auf FFB (Bodenaufbau
ca. 16 cm)
Wandstärke:  ca. 25,0 cm
Menge: 15,000 Stüc

**01.04.03.22 Fensteröffnung anlegen, innen 4,76 x 2,95 m**
Zulage zu der vorbeschriebenen Ortbetonwand für das
Ausbilden von Türen. Die Zulage beschreibt die
Ausführung aller notwendigen Leistung zum Erstellen
einer Fensteröffnung, insbsondere das Abschalen der
Öffnung in SB 2.

Türgröße: 4,76 x 2,95 m bezogen auf FFB (Bodenaufbau
ca. 16 cm)
Wandstärke:  ca. 25,0 cm
Menge: 4,000 Stüc

**01.04.03.23 Schalungsmusterplanung**
Der Auftragnehmer hat für bestimmte Bereiche,
Ausführung in SB 3, Schalpläne zu erstellen.
Anhand der Liefermaße der von ihm gewählten Schalhaut
auf Grundlage der Architektenzeichnungen zu jedem
Sichtbetonteil. In diesem Schalungsmusterplan aus dem
die Anordnung der Schalhautelemente, -fugen und der
Ankerpunkte ersichtlich ist. Die Anordnung der
Schalhautelemente soll regelmäßig und in möglichst
großflächiger, ver- und zuschnittsarmer
Elementeinteilung und mit geringstmöglicher Anzahl
horizontaler Schalhautstöße erfolgen. Die
Schalungsmusterpläne sind jeweils in enger Abstimmung
mit den Auftraggeber zu entwerfen und werden für jedes
Bauteil durch diesen vor der Ausführung genehmigt. Die
Schalmusterplanung beinhaltet die notwendige
bauteilbezogene Planung der Rüttelgassen in Abstimmung
mit dem Auftraggeber.
Es sind mindestens 2- Prüfläufe einzukalkulieren. Je
Wand wird die Planung einfach vergütet, die
gegenüberliegende baugleiche Wand wird nicht zusätzlich
vergütet.
Die Unterlagen sind jeweils nur digital an Architekten
zur Abstimmung und Freigabe zu übermitteln.
Menge: 188,200 m²

**01.04.03.24 Zulage Passplatten - Sonderelemente**
Zulage zu den Positionen Schalungen für Außenwändewände
für den Einbau von Passplatten und Sonderelementen in
den
Randbereichen und Anschlüssen zu flankieren Bauteilen
gemäß Schalmusterplanung des Architekten.
Abgerechnet werden die Flächen mit
Sichtbetonanforderung SB 3 (Sichtseite) welche nicht
mit den Regel- Schalelementen erstellt werden können.
Passplatten nicht schmaler als 50 cm
Menge: 10,000 m²

**01.04.03.26 Zulage 2-seitige Schalung, Sichtbetonklasse 3, einseitig**
Zulage zu der vorbeschriebenen Ortbetonschalung im
Bereich der Sporthalle für die Ausbildung einseitig in
Sichtbetonklasse 3
Menge: 176,700 m²

**01.04.03.27 Bituminierte Weichfaserplatte, d = 20 mm**
Liefern und Einbauen von bituminierten
Weichfaserplatten als Dehnfugentrennungen.
Einschließlich der notwendigen Befestigung und allen
erforderlichen Nebenarbeiten.
Der Einbau erfolgt in stärke der Wandplatte am
bestehenden Gebäude.

Plattenstärke: 20 mm
Menge: 3,400 m²

*Hinweis*
1.Obergeschoss

**01.04.03.28 StB-Aussenwände Ortbeton, Wanddicke 25,0 cm**
Herstellen von StB-Aussenwand aus Ortbeton, gerade
verlaufend im Bereich des Erweiterungsbau C1 als
Aussenwand in Sichtbeton zweiseitig geschalt, nach DIN
1045-1 und DIN 1045-2. Ausführung nach Plan und Angabe
des Statikers.
Sämtliche Abstandhalter und Mauerstärken sind
ausschließlich aus Faserbeton zulässig. Verschlusskonen
sind aus Faserbeton sind, Zulassungskonform, exakt 10
mm vertieft einzubauen.

Ausführungsbereich: StB-Aussenwand

StB-Wandicke: ca. 25,0 cm
Wandhöhen:  ca. 3,36 m
Beton:  C 25/30
Expositionsklasse: XC1, W0
Feuerwiderstand: feuerbeständig
Oberfläche:  glatt, einseitig Sichtbeton 2

Erstellen der Wände auf der Bodenplatte. Das Fugenbild,
die Betonierabschnitte sowie deren Abschlüsse sind mit
der Bauleitung/Architekturbüro im Vorfeld abzustimmen.
Das Anlegen von erforderlichen Wandausparungen, die
Bewehrung und Schalung werden in einer gesonderter
Position vergütet.

Einschließlich sämtlicher Nebenleistungen sowie der
notwendigen Gerüststellung.
Menge: 206,000 m²

**01.04.03.29 Zulage zu den StB-Aussenwänden Witterungseinflüsse 0°C - +5°C**
Zulage zu den StB-Aussenwänden im Bereich des
Erweiterungsbau der Schule für die notwendigen
Maßnahmen bei Witterungseinflüssen von 0°C bis +5°C.

Im Einheitspreis enthalten sind sämtlich notwendige
Maßnahmen wie:
- Anpassung der Betonrezeptur
- Sicherstellen der Frischbetontemperatur
- Anpassung der Nachbehandlung

Die Position wird ausschließlich nach schriftlicher
Freigabe der Bauleitung vergütet.
Menge: 206,000 m²

**01.04.03.30 Zulage zu den StB-Aussenwänden Witterungseinflüsse 0°C - -5°C**
Zulage zu den StB-Aussenwänden im Bereich des
Erweiterungsbau der Schule für die notwendigen
Maßnahmen bei Witterungseinflüssen von 0°C bis -5°C.

Im Einheitspreis enthalten sind sämtlich notwendige
Maßnahmen wie:
- Anpassung der Betonrezeptur
- Sicherstellen der Frischbetontemperatur
- Anpassung der Nachbehandlung

Die Position wird ausschließlich nach schriftlicher
Freigabe der Bauleitung vergütet.
Menge: 206,000 m²

**01.04.03.31 2-seitige Schalung für StB-Aussenwände in Ortbeton, Wanddicke 25,0 cm**
Liefern und fachgerechtes Herstellen einer glatten,
2-seitigen Schalung aus nichtsaugenden Schalungsplatten
für Stahlbeton-Aussenwände in verschiedenen
Abmessungen. Schalung absatzfrei, als Schalelemente
sind soweit als möglich nur großflächige Elemente
zulässig. Schalungsstöße, Spannstellen, Fugenbild etc.
sind vorab mit der Bauleitung/Architekturbüro zu
klären. Waagrechte Schalungsstöße sind nur im Bereich
der Decke zulässig, Elementhöhe mindestens 3,30 m.
Sämtliche sichtbaren waagrechten und senkrechten
Betonierfugen sind mittels Trapezleisten auszuführen.
Die Trapezleisten werden in gesonderter Position
vergütet

Ausführungsbereich: StB-Aussenwand Erweiterung
Schulgebäude C1 1.OG

StB-Wandicke: ca. 25,0 cm
Wandhöhen:  ca. 3,36 m
Oberfläche:  glatt, einseitig Sichtbeton 2

Im Einheitspreis enthalten ist das Abfasen der Kanten
mit Dreikantleisten, einschließlich aller
erforderlichen Nebenarbeiten.
Das Fugenbild, die Betonierabschnitte sowie deren
Abschlüsse sind mit der Bauleitung/Architekturbüro im
Vorfeld abzustimmen.

Die Schalungsfläche wird gemäß der tatsächlich
eingebaute Schalung, entsprechend der ermittelten
beidseitigen Fläche der StB-Wände, abgerechnet.

Einschließlich sämtlicher Nebenleistungen sowie der
notwendigen Gerüststellung.
Menge: 436,900 m²

**01.04.03.32 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 206,000 m²

**01.04.03.33 Zulage für Stahlbetonwände, Größtkorn 16 mm**
Zulage zu den StB-Wänden aus Ortbeton für das
Herstellen und Einbauen von Beton mit Größtkorn 16 mm
bei hochbewehrten StB-Bauteilen.

Abrechnung nach m³ Beton-Verbrauch im Bauteil.
Menge: 51,500 m³

**01.04.03.34 Fensteröffnung anlegen, innen 1,635 x 2,385 m**
Zulage zu der vorbeschriebenen Ortbetonwand für das
Ausbilden von Türen. Die Zulage beschreibt die
Ausführung aller notwendigen Leistung zum Erstellen
einer Fensteröffnung, insbsondere das Abschalen der
Öffnung in SB 2.

Türgröße: 1,63 x 2,385 m
Wandstärke:  ca. 25,0 cm
Menge: 23,000 Stüc

**01.04.03.35 Schalungsmusterplanung**
Der Auftragnehmer hat für bestimmte Bereiche,
Ausführung in SB 3, Schalpläne zu erstellen.
Anhand der Liefermaße der von ihm gewählten Schalhaut
auf Grundlage der Architektenzeichnungen zu jedem
Sichtbetonteil. In diesem Schalungsmusterplan aus dem
die Anordnung der Schalhautelemente, -fugen und der
Ankerpunkte ersichtlich ist. Die Anordnung der
Schalhautelemente soll regelmäßig und in möglichst
großflächiger, ver- und zuschnittsarmer
Elementeinteilung und mit geringstmöglicher Anzahl
horizontaler Schalhautstöße erfolgen. Die
Schalungsmusterpläne sind jeweils in enger Abstimmung
mit den Auftraggeber zu entwerfen und werden für jedes
Bauteil durch diesen vor der Ausführung genehmigt. Die
Schalmusterplanung beinhaltet die notwendige
bauteilbezogene Planung der Rüttelgassen in Abstimmung
mit dem Auftraggeber.
Es sind mindestens 2- Prüfläufe einzukalkulieren. Je
Wand wird die Planung einfach vergütet, die
gegenüberliegende baugleiche Wand wird nicht zusätzlich
vergütet.
Die Unterlagen sind jeweils nur digital an Architekten
zur Abstimmung und Freigabe zu übermitteln.
Menge: 206,000 m²

**01.04.03.36 Zulage Passplatten - Sonderelemente**
Zulage zu den Positionen Schalungen für Außenwändewände
für den Einbau von Passplatten und Sonderelementen in
den
Randbereichen und Anschlüssen zu flankieren Bauteilen
gemäß Schalmusterplanung des Architekten.
Abgerechnet werden die Flächen mit
Sichtbetonanforderung SB 3 (Sichtseite) welche nicht
mit den Regel- Schalelementen erstellt werden können.
Passplatten nicht schmaler als 50 cm
Menge: 10,000 m²

**01.04.03.37 Arbeitsfugenabstellung senkrecht**
Ausbilden von senkrechten, statisch bedingten,
Arbeitsfugen der Stahlbetonwand.
Die Arbeitsfugen sind bei durchlaufender Bewehrung, mit
beidseitiger Dreikantleiste über die volle Geschoßhöhe
mit rauher Fuge auszubilden.
Im Einheitspreis enthalten sind sämtliche Aufwendungen
und Materialien der Schal- und Betonierarbeiten.

Wandstärke:  ca. 25,0 cm

Die Arbeiten sind in SB 3 auszuführen.
Menge: 12,500 lfdm

**01.04.03.38 Bituminierte Weichfaserplatte, d = 20 mm**
Liefern und Einbauen von bituminierten
Weichfaserplatten als Dehnfugentrennungen.
Einschließlich der notwendigen Befestigung und allen
erforderlichen Nebenarbeiten.
Der Einbau erfolgt in stärke der Wandplatte am
bestehenden Gebäude.

Plattenstärke: 20 mm
Menge: 3,400 m²

*Hinweis*
2. Obergeschoss

**01.04.03.39 StB-Aussenwände Ortbeton, Wanddicke 25,0 cm**
Herstellen von StB-Aussenwand aus Ortbeton, gerade
verlaufend im Bereich des Erweiterungsbau C1 als
Aussenwand in Sichtbeton zweiseitig geschalt, nach DIN
1045-1 und DIN 1045-2. Ausführung nach Plan und Angabe
des Statikers.
Sämtliche Abstandhalter und Mauerstärken sind
ausschließlich aus Faserbeton zulässig. Verschlusskonen
sind aus Faserbeton sind, Zulassungskonform, exakt 10
mm vertieft einzubauen.

Ausführungsbereich: StB-Aussenwand

StB-Wandicke: ca. 25,0 cm
Wandhöhen:  ca. 3,36 m
Beton:  C 25/30
Expositionsklasse: XC1, W0
Feuerwiderstand: feuerbeständig
Oberfläche:  glatt, einseitig Sichtbeton 2

Erstellen der Wände auf der Bodenplatte. Das Fugenbild,
die Betonierabschnitte sowie deren Abschlüsse sind mit
der Bauleitung/Architekturbüro im Vorfeld abzustimmen.
Das Anlegen von erforderlichen Wandausparungen, die
Bewehrung und Schalung werden in einer gesonderter
Position vergütet.

Einschließlich sämtlicher Nebenleistungen sowie der
notwendigen Gerüststellung.
Menge: 206,000 m²

**01.04.03.40 2-seitige Schalung für StB-Aussenwände in Ortbeton, Wanddicke 25,0 cm**
Liefern und fachgerechtes Herstellen einer glatten,
2-seitigen Schalung aus nichtsaugenden Schalungsplatten
für Stahlbeton-Aussenwände in verschiedenen
Abmessungen. Schalung absatzfrei, als Schalelemente
sind soweit als möglich nur großflächige Elemente
zulässig. Schalungsstöße, Spannstellen, Fugenbild etc.
sind vorab mit der Bauleitung/Architekturbüro zu
klären. Waagrechte Schalungsstöße sind nur im Bereich
der Decke zulässig, Elementhöhe mindestens 3,30 m.
Sämtliche sichtbaren waagrechten und senkrechten
Betonierfugen sind mittels Trapezleisten auszuführen.
Die Trapezleisten werden in gesonderter Position
vergütet

Ausführungsbereich: StB-Aussenwand Erweiterung
Schulgebäude C1 1.OG

StB-Wandicke: ca. 25,0 cm
Wandhöhen:  ca. 3,36 m
Oberfläche:  glatt, einseitig Sichtbeton 2

Im Einheitspreis enthalten ist das Abfasen der Kanten
mit Dreikantleisten, einschließlich aller
erforderlichen Nebenarbeiten.
Das Fugenbild, die Betonierabschnitte sowie deren
Abschlüsse sind mit der Bauleitung/Architekturbüro im
Vorfeld abzustimmen.

Die Schalungsfläche wird gemäß der tatsächlich
eingebaute Schalung, entsprechend der ermittelten
beidseitigen Fläche der StB-Wände, abgerechnet.

Einschließlich sämtlicher Nebenleistungen sowie der
notwendigen Gerüststellung.
Menge: 436,900 m²

**01.04.03.41 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 206,000 m²

**01.04.03.42 Zulage Witterungseinflüsse 0°C - +5°C**
Zulage zu der vorbeschriebenen Ortbeton-Wand im Bereich
des Erweiterungsbau der Schule für die notwendigen
Maßnahmen bei Witterungseinflüssen von 0°C und +5°C.

Im Einheitspreis enthalten sind sämtlich notwendige
Maßnahmen wie:
- Anpassung der Betonrezeptur
- Sicherstellen der Frischbetontemperatur
- Anpassung der Nachbehandlung

Die Position wird ausschließlich nach schriftlicher
Freigabe der Bauleitung vergütet.
Menge: 206,000 m²

**01.04.03.43 Zulage für Stahlbetonwände, Größtkorn 16 mm**
Zulage zu den StB-Wänden aus Ortbeton für das
Herstellen und Einbauen von Beton mit Größtkorn 16 mm
bei hochbewehrten StB-Bauteilen.

Abrechnung nach m³ Beton-Verbrauch im Bauteil.
Menge: 51,500 m³

**01.04.03.44 Fensteröffnung anlegen, innen 1,635 x 2,385 m**
Zulage zu der vorbeschriebenen Ortbetonwand für das
Ausbilden von Türen. Die Zulage beschreibt die
Ausführung aller notwendigen Leistung zum Erstellen
einer Fensteröffnung, insbsondere das Abschalen der
Öffnung in SB 2.

Türgröße: 1,63 x 2,95 m bezogen auf FFB (Bodenaufbau
ca. 16 cm)
Wandstärke:  ca. 25,0 cm
Menge: 23,000 Stüc

**01.04.03.45 Schalungsmusterplanung**
Der Auftragnehmer hat für bestimmte Bereiche,
Ausführung in SB 3, Schalpläne zu erstellen.
Anhand der Liefermaße der von ihm gewählten Schalhaut
auf Grundlage der Architektenzeichnungen zu jedem
Sichtbetonteil. In diesem Schalungsmusterplan aus dem
die Anordnung der Schalhautelemente, -fugen und der
Ankerpunkte ersichtlich ist. Die Anordnung der
Schalhautelemente soll regelmäßig und in möglichst
großflächiger, ver- und zuschnittsarmer
Elementeinteilung und mit geringstmöglicher Anzahl
horizontaler Schalhautstöße erfolgen. Die
Schalungsmusterpläne sind jeweils in enger Abstimmung
mit den Auftraggeber zu entwerfen und werden für jedes
Bauteil durch diesen vor der Ausführung genehmigt. Die
Schalmusterplanung beinhaltet die notwendige
bauteilbezogene Planung der Rüttelgassen in Abstimmung
mit dem Auftraggeber.
Es sind mindestens 2- Prüfläufe einzukalkulieren. Je
Wand wird die Planung einfach vergütet, die
gegenüberliegende baugleiche Wand wird nicht zusätzlich
vergütet.
Die Unterlagen sind jeweils nur digital an Architekten
zur Abstimmung und Freigabe zu übermitteln.
Menge: 206,000 m²

**01.04.03.46 Zulage Passplatten - Sonderelemente**
Zulage zu den Positionen Schalungen für Außenwändewände
für den Einbau von Passplatten und Sonderelementen in
den
Randbereichen und Anschlüssen zu flankieren Bauteilen
gemäß Schalmusterplanung des Architekten.
Abgerechnet werden die Flächen mit
Sichtbetonanforderung SB 3 (Sichtseite) welche nicht
mit den Regel- Schalelementen erstellt werden können.
Passplatten nicht schmaler als 50 cm
Menge: 10,000 m²

**01.04.03.47 Arbeitsfugenabstellung senkrecht**
Ausbilden von senkrechten, statisch bedingten,
Arbeitsfugen der Stahlbetonwand.
Die Arbeitsfugen sind bei durchlaufender Bewehrung, mit
beidseitiger Dreikantleiste über die volle Geschoßhöhe
mit rauher Fuge auszubilden.
Im Einheitspreis enthalten sind sämtliche Aufwendungen
und Materialien der Schal- und Betonierarbeiten.

Wandstärke:  ca. 25,0 cm

Die Arbeiten sind in SB 3 auszuführen.
Menge: 12,500 lfdm

**01.04.03.48 Bituminierte Weichfaserplatte, d = 20 mm**
Liefern und Einbauen von bituminierten
Weichfaserplatten als Dehnfugentrennungen.
Einschließlich der notwendigen Befestigung und allen
erforderlichen Nebenarbeiten.
Der Einbau erfolgt in stärke der Wandplatte am
bestehenden Gebäude.

Plattenstärke: 20 mm
Menge: 3,400 m²

*Hinweis*
3. Obergeschoss

**01.04.03.49 StB-Aussenwände Ortbeton, Wanddicke 25,0 cm**
Herstellen von StB-Aussenwand aus Ortbeton, gerade
verlaufend im Bereich des Erweiterungsbau C1 als
Aussenwand in Sichtbeton zweiseitig geschalt, nach DIN
1045-1 und DIN 1045-2. Ausführung nach Plan und Angabe
des Statikers.
Sämtliche Abstandhalter und Mauerstärken sind
ausschließlich aus Faserbeton zulässig. Verschlusskonen
sind aus Faserbeton sind, Zulassungskonform, exakt 10
mm vertieft einzubauen.

Ausführungsbereich: StB-Aussenwand

StB-Wandicke: ca. 25,0 cm
Wandhöhen:  ca. 3,36 m
Beton:  C 25/30
Expositionsklasse: XC1, W0
Feuerwiderstand: feuerbeständig
Oberfläche:  glatt, einseitig Sichtbeton 2

Erstellen der Wände auf der Bodenplatte. Das Fugenbild,
die Betonierabschnitte sowie deren Abschlüsse sind mit
der Bauleitung/Architekturbüro im Vorfeld abzustimmen.
Das Anlegen von erforderlichen Wandausparungen, die
Bewehrung und Schalung werden in einer gesonderter
Position vergütet.

Einschließlich sämtlicher Nebenleistungen sowie der
notwendigen Gerüststellung.
Menge: 193,800 m²

**01.04.03.50 2-seitige Schalung für StB-Aussenwände in Ortbeton, Wanddicke 25,0 cm**
Liefern und fachgerechtes Herstellen einer glatten,
2-seitigen Schalung aus nichtsaugenden Schalungsplatten
für Stahlbeton-Aussenwände in verschiedenen
Abmessungen. Schalung absatzfrei, als Schalelemente
sind soweit als möglich nur großflächige Elemente
zulässig. Schalungsstöße, Spannstellen, Fugenbild etc.
sind vorab mit der Bauleitung/Architekturbüro zu
klären. Waagrechte Schalungsstöße sind nur im Bereich
der Decke zulässig, Elementhöhe mindestens 3,30 m.
Sämtliche sichtbaren waagrechten und senkrechten
Betonierfugen sind mittels Trapezleisten auszuführen.
Die Trapezleisten werden in gesonderter Position
vergütet

Ausführungsbereich: StB-Aussenwand Erweiterung
Schulgebäude C1 1.OG

StB-Wandicke: ca. 25,0 cm
Wandhöhen:  ca. 3,36 m
Oberfläche:  glatt, einseitig Sichtbeton 2

Im Einheitspreis enthalten ist das Abfasen der Kanten
mit Dreikantleisten, einschließlich aller
erforderlichen Nebenarbeiten.
Das Fugenbild, die Betonierabschnitte sowie deren
Abschlüsse sind mit der Bauleitung/Architekturbüro im
Vorfeld abzustimmen.

Die Schalungsfläche wird gemäß der tatsächlich
eingebaute Schalung, entsprechend der ermittelten
beidseitigen Fläche der StB-Wände, abgerechnet.

Einschließlich sämtlicher Nebenleistungen sowie der
notwendigen Gerüststellung.
Menge: 412,600 m²

**01.04.03.51 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 193,800 m²

**01.04.03.52 Zulage Witterungseinflüsse 0°C bis -5°C**
Zulage zu der vorbeschriebenen Ortbeton-Wand im Bereich
des Erweiterungsbau der Schule für die notwendigen
Maßnahmen bei Witterungseinflüssen von 0° bis -5°C.

Im Einheitspreis enthalten sind sämtlich notwendige
Maßnahmen wie:
- Anpassung der Betonrezeptur
- Sicherstellen der Frischbetontemperatur
- Anpassung der Nachbehandlung

Die Position wird ausschließlich nach schriftlicher
Freigabe der Bauleitung vergütet.
Menge: 193,800 m²

**01.04.03.53 Zulage für Stahlbetonwände, Größtkorn 16 mm**
Zulage zu den StB-Wänden aus Ortbeton für das
Herstellen und Einbauen von Beton mit Größtkorn 16 mm
bei hochbewehrten StB-Bauteilen.

Abrechnung nach m³ Beton-Verbrauch im Bauteil.
Menge: 48,800 m³

**01.04.03.54 Fensteröffnung anlegen, innen 1,635 x 2,385 m**
Zulage zu der vorbeschriebenen Ortbetonwand für das
Ausbilden von Türen. Die Zulage beschreibt die
Ausführung aller notwendigen Leistung zum Erstellen
einer Fensteröffnung, insbsondere das Abschalen der
Öffnung in SB 2.

Türgröße: 1,63 x 2,385
Wandstärke:  ca. 25,0 cm
Menge: 18,000 Stüc

**01.04.03.55 Fensteröffnung anlegen, innen 4,26 x 2,385 m**
Zulage zu der vorbeschriebenen Ortbetonwand für das
Ausbilden von Türen. Die Zulage beschreibt die
Ausführung aller notwendigen Leistung zum Erstellen
einer Fensteröffnung, insbsondere das Abschalen der
Öffnung in SB 2.

Türgröße: 4,26 x 2,385 m
Wandstärke:  ca. 25,0 cm
Menge: 2,000 Stüc

**01.04.03.56 Fensteröffnung anlegen, innen 4,76 x 2,385 m**
Zulage zu der vorbeschriebenen Ortbetonwand für das
Ausbilden von Türen. Die Zulage beschreibt die
Ausführung aller notwendigen Leistung zum Erstellen
einer Fensteröffnung, insbsondere das Abschalen der
Öffnung in SB 2.

Türgröße: 4,76 x 2,385 m
Wandstärke:  ca. 25,0 cm
Menge: 1,000 Stüc

**01.04.03.57 Schalungsmusterplanung**
Der Auftragnehmer hat für bestimmte Bereiche,
Ausführung in SB 3, Schalpläne zu erstellen.
Anhand der Liefermaße der von ihm gewählten Schalhaut
auf Grundlage der Architektenzeichnungen zu jedem
Sichtbetonteil. In diesem Schalungsmusterplan aus dem
die Anordnung der Schalhautelemente, -fugen und der
Ankerpunkte ersichtlich ist. Die Anordnung der
Schalhautelemente soll regelmäßig und in möglichst
großflächiger, ver- und zuschnittsarmer
Elementeinteilung und mit geringstmöglicher Anzahl
horizontaler Schalhautstöße erfolgen. Die
Schalungsmusterpläne sind jeweils in enger Abstimmung
mit den Auftraggeber zu entwerfen und werden für jedes
Bauteil durch diesen vor der Ausführung genehmigt. Die
Schalmusterplanung beinhaltet die notwendige
bauteilbezogene Planung der Rüttelgassen in Abstimmung
mit dem Auftraggeber.
Es sind mindestens 2- Prüfläufe einzukalkulieren. Je
Wand wird die Planung einfach vergütet, die
gegenüberliegende baugleiche Wand wird nicht zusätzlich
vergütet.
Die Unterlagen sind jeweils nur digital an Architekten
zur Abstimmung und Freigabe zu übermitteln.
Menge: 206,000 m²

**01.04.03.58 Passplatten - Sonderelemente**
Zulage zu den Positionen Schalungen für Außenwändewände
für den Einbau von Passplatten und Sonderelementen in
den Randbereichen und Anschlüssen zu flankieren
Bauteilen gemäß Schalmusterplanung des Architekten.
Abgerechnet werden die Flächen mit
Sichtbetonanforderung SB 3 (Sichtseite) welche nicht
mit den Regel- Schalelementen erstellt werden können.
Passplatten nicht schmaler als 50 cm
Menge: 10,000 m²

**01.04.03.59 Arbeitsfugenabstellung senkrecht**
Ausbilden von senkrechten, statisch bedingten,
Arbeitsfugen der Stahlbetonwand.
Die Arbeitsfugen sind bei durchlaufender Bewehrung, mit
beidseitiger Dreikantleiste über die volle Geschoßhöhe
mit rauher Fuge auszubilden.
Im Einheitspreis enthalten sind sämtliche Aufwendungen
und Materialien der Schal- und Betonierarbeiten.

Wandstärke:  ca. 25,0 cm

Die Arbeiten sind in SB 3 auszuführen.
Menge: 12,500 lfdm

**01.04.03.60 Bituminierte Weichfaserplatte, d = 20 mm**
Liefern und Einbauen von bituminierten
Weichfaserplatten als Dehnfugentrennungen.
Einschließlich der notwendigen Befestigung und allen
erforderlichen Nebenarbeiten.
Der Einbau erfolgt in stärke der Wandplatte am
bestehenden Gebäude.

Plattenstärke: 20 mm
Menge: 3,400 m²

*Hinweis*
Schutzabdeckungen Sichtbetonwand

**01.04.03.61 Vollflächiger Witterungsschutz SB 3 Wände**
Vollflächiger Schutz von jungen Sichtbeton-Wänden gegen
Witterungseinflüsse mit PE-Folie, mit trockenen
Jutetuch unterlegt, lose, luftig verlegt, einschl.
ggfs. erforderlicher Beschwerungen.
(oberseitig, am unteren Ende bzw. punktuell an Flächen)
mit Kantholz / Holzleisten als  Windsicherung,
an Wänden mit Wandhöhen bis ca. 4,00 m.
einschl. 4 Wochen Grundvorhaltung und späterer
Beseitung.
Ausführung erfolgt nur nach schriftlicher Anweisung der
Bauleitung.
Menge: 200,000 m²

**01.04.03.62 Witterungsschutz SB3 Wände, vorhalten und unterhalten**
Vorhalten und Unterhalten der vor beschriebenen Schutzabdeckung an SB3 Wänden.
Menge: 1600,000 m²Wo

**01.04.03.63 Schutzabdeckung vor SB3 Wänden**
Schutzabdeckung vor SB3 Wänden
als besonderer Schutz der Sichtbetonwandlfächen vor
Beschädigungen in besonders schützenswerten Bereichen
einschl. 4 Wochen Grundvorhaltung und späterer
Beseitung, bestehend aus:

Höhe Schutzabdeckung ca. 2,00 m
Abdeckung aus Kunststoff-Folie 0,3 mm
15 mm starke Holzplatten einschl. sichern gegen
verrutschen, freistehend, eine Befestigung an der Wand
ist nicht möglich. Ausführung nur Auf Anweisung der OÜ.
Menge: 200,000 m²

**01.04.03.64 Schutzabdeckungen SB3 Wände, vorhalten und unterhalten**
Vorhalten und Unterhalten der vor beschriebenen Schutzabdeckung an SB3 Wänden.
Menge: 3200,000 m²Wo

**01.04.03.65 Verlege-/Fertigungspläne Wandfertigteile/Doppelwand-Fertigteile**
Erstellen von Verlege-/Fertigungsplänen für die im
Titel "StB.-Wände" beschriebenen Doppelwand-
Fertigteil-Elemente bzw. StB-Fertigteile,
einschließlich den erforderlichen statischen
Berechnungen für Montage-, Transport-, und Bauzustand
incl. der notwendigen Transport-Bewehrung und
Montagehilfen.
Ausführungszeichnungen und -details, Fugenaufteilungen
auf CAD-Basis zur Vorlage beim Architekten bzw.
Statiker und Prüfingenieur incl. Einarbeitung der
Korrekturen.

Verlege-/Fertigungspläne für: StB-Innen- und
Aussenwände mit Fertigteilen, Halbfertigteile
  bzw. Doppelwand-Fertigteil-Elementen

Die Pläne sind rechtzeitig vor Beginn der
Verlegearbeiten zur Prüfung und Freigabe vorzulegen,
einschließlich allen erforderlichen Nebenarbeiten.
Menge: 1,000 psch

##### Abschnitt 01.04.04 StB.-Innenwände

*Hinweis*
Untergeschoss

**01.04.04.1 StB-Innenwände Ortbeton, Wanddicke 25,0 cm**
Herstellen von StB-Innenwand aus Ortbeton, gerade
verlaufend im Bereich des Erweiterungsbau C1 als
Innenwand in Sichtbeton zweiseitig geschalt, nach DIN
1045-1 und DIN 1045-2. Ausführung nach Plan und Angabe
des Statikers.
Sämtliche Abstandhalter und Mauerstärken sind
ausschließlich aus Faserbeton zulässig. Verschlusskonen
sind aus Faserbeton sind, Zulassungskonform, exakt 10
mm vertieft einzubauen.

Ausführungsbereich: StB-Innenwand

StB-Wandicke: ca. 25,0 cm
Wandhöhen:  ca. 3,36 m
Beton:  C 30/37
Expositionsklasse: XC1, W0
Größtkorn:  16 mm
Feuerwiderstand: feuerbeständig
Oberfläche:  glatt, einseitig Sichtbeton 2

Erstellen der Wände auf der Bodenplatte des UG. Das
Fugenbild, die Betonierabschnitte sowie deren
Abschlüsse sind mit der Bauleitung/Architekturbüro im
Vorfeld abzustimmen. Das Anlegen von erforderlichen
Wandausparungen, die Bewehrung und Schalung werden in
einer gesonderter Position vergütet.

Einschließlich sämtlicher Nebenleistungen sowie der
notwendigen Gerüststellung.
Menge: 211,900 m²

**01.04.04.2 2-seitige Schalung für StB-Aussenwände in Ortbeton, Wanddicke 25,0m**
Liefern und fachgerechtes Herstellen einer glatten,
2-seitigen Schalung aus nichtsaugenden Schalungsplatten
für Stahlbeton-Aussenwände in verschiedenen
Abmessungen. Schalung absatzfrei, als Schalelemente
sind soweit als möglich nur großflächige Elemente
zulässig. Schalungsstöße, Spannstellen, Fugenbild etc.
sind vorab mit der Bauleitung/Architekturbüro zu
klären. Waagrechte Schalungsstöße sind nur im Bereich
der Decke zulässig, Elementhöhe mindestens 3,30 m.
Sämtliche sichtbaren waagrechten und senkrechten
Betonierfugen sind mittels Trapezleisten auszuführen.
Die Trapezleisten werden in gesonderter Position
vergütet.
Im Einheitspreis enthalten ist das Abfasen der Kanten
mit Dreikantleisten 10/10, einschließlich aller
erforderlichen Nebenarbeiten.

Ausführungsbereich: StB-Innenwand Erweiterung
Schulgebäude C1 UG

StB-Wandicke: ca. 25,0 cm
Wandhöhen:  ca. 3,16 m
Oberfläche:  glatt, einseitig Sichtbeton 2

Die Schalungsfläche wird gemäß der tatsächlich
eingebaute Schalung, entsprechend der ermittelten
beidseitigen Fläche der StB-Wände, abgerechnet.

Einschließlich sämtlicher Nebenleistungen sowie der
notwendigen Gerüststellung.
Menge: 443,600 m²

**01.04.04.3 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 325,600 m²

**01.04.04.4 Zulage zur Wandschalung, Schalelemente 1,20 m**
Zulage zu der vorbeschriebenen Ortbeton-Wandschalung.
An der aufgeheneden Wand im Treppenhaus sind
ausschließlich 1,20 Merter breite Schalelemente
zulässig, waagrechte Stöße sind nicht zulässig.
Senkrechte Fugen der Schalhaut im Treppenhaus verlaufen
linear, geschossübergreifend, vom UG bis zum 3.OG und
sind durch die waagrechten Scheinflugenleisten der
Decke unterbrochen.
Die Schalungsfläche wird gemäß der tatsächlich
eingebaute Schalung, entsprechend der ermittelten
beidseitigen Fläche der StB-Wände (SB2 und SB3),
abgerechnet.
Menge: 261,000 m²

**01.04.04.5 Türöffnung anlegen, innen 0,885 x 2,26 m**
Zulage zu der vorbeschriebenen Ortbetonwand für das
Ausbilden von Türen. Die Zulage beschreibt die
Ausführung aller notwendigen Leistung zum Erstellen
einer Türöffnung, insbsondere das Abschalen der Öffnung
in SB 2.

Türgröße: 0,885 x 2,26 m bezogen auf FFB (Bodenaufbau
ca. 16 cm)
Wandstärke:  ca. 25,0 cm
Menge: 1,000 Stüc

**01.04.04.6 Türöffnung anlegen, innen 1,01 x 2,26 m**
Zulage zu der vorbeschriebenen Ortbetonwand für das
Ausbilden von Türen. Die Zulage beschreibt die
Ausführung aller notwendigen Leistung zum Erstellen
einer Türöffnung, insbsondere das Abschalen der Öffnung
in SB 2.

Türgröße: 1,01 x 2,26 m bezogen auf FFB (Bodenaufbau
ca. 16 cm)
Wandstärke:  ca. 25,0 cm
Menge: 8,000 Stüc

**01.04.04.7 Türöffnung anlegen, innen 1,135 x 2,26 m**
Zulage zu der vorbeschriebenen Ortbetonwand für das
Ausbilden von Türen. Die Zulage beschreibt die
Ausführung aller notwendigen Leistung zum Erstellen
einer Türöffnung, insbsondere das Abschalen der Öffnung
in SB 2.

Türgröße: 1,135 x 2,26 m bezogen auf FFB (Bodenaufbau
ca. 16 cm)
Wandstärke:  ca. 25,0 cm
Menge: 1,000 Stüc

**01.04.04.8 Türöffnung anlegen, innen 1,20 x 2,26 m**
Zulage zu der vorbeschriebenen Ortbetonwand für das
Ausbilden von Türen. Die Zulage beschreibt die
Ausführung aller notwendigen Leistung zum Erstellen
einer Türöffnung, insbsondere das Abschalen der Öffnung
in SB 3.

Türgröße: 1,20 x 2,26 m bezogen auf FFB (Bodenaufbau
ca. 16 cm)
Wandstärke:  ca. 25,0 cm
Menge: 1,000 Stüc

**01.04.04.9 Türöffnung anlegen, innen 2,01 x 2,26 m**
Zulage zu der vorbeschriebenen Ortbetonwand für das
Ausbilden von Türen. Die Zulage beschreibt die
Ausführung aller notwendigen Leistung zum Erstellen
einer Türöffnung, insbsondere das Abschalen der Öffnung
in SB 2.

Türgröße: 2,01 x 2,26 m bezogen auf FFB (Bodenaufbau
ca. 16 cm)
Wandstärke:  ca. 25,0 cm
Menge: 1,000 Stüc

**01.04.04.10 Türöffnung anlegen, innen 3,80 x 2,80 m**
Zulage zu der vorbeschriebenen Ortbetonwand für das
Ausbilden von Türen. Die Zulage beschreibt die
Ausführung aller notwendigen Leistung zum Erstellen
einer Türöffnung, insbsondere das Abschalen der Öffnung
in SB 2.

Türgröße: 2,01 x 2,26 m bezogen auf FFB (Bodenaufbau
ca. 16 cm)
Wandstärke:  ca. 25,0 cm
Menge: 1,000 Stüc

**01.04.04.11 Zulage Türöffnung SB 3**
Zulage für das anlegen der vorbeschriebenen Türöffnung
in Sichtbetonklasse 3.
Menge: 1,000 Stüc

**01.04.04.12 Scheinfugenleiste für Betonierfugen**
Ausbilden von waagrecheten Betonierfugen im Bereich der
Treppenhaus wände in Verbindung mit Wandschalung.
Die folgend beschriebene Scheinfugenleiste wird bei den
ablaufbedingten waagrechten Arbeitsfugen auf dem Niveau
UK-Decke eingebaut .

Abmessungen Scheinfugenleiste:

Breite (a):  ca. 36 mm
Breite (b):  ca. 17 mm
Tiefe (c):  ca. 14 mm

Im Betonierabschnitt wird bis mittig der
Scheinfugenleiste betoniert.
Die Scheinfugenleiste wird kraftschlüssig, an der
Treppenhauswand befestigt, ein hinterlaufen der Leisten
ist zwingend zu verhindern. Sämtliche Ecken sind
mittels Gehrungsschnitt auszuführen.
Menge: 46,100 m

**01.04.04.13 Schalungsmusterplanung**
Der Auftragnehmer hat für bestimmte Bereiche,
Ausführung in SB 3, Schalpläne zu erstellen.
Anhand der Liefermaße der von ihm gewählten Schalhaut
auf Grundlage der Architektenzeichnungen zu jedem
Sichtbetonteil. In diesem Schalungsmusterplan aus dem
die Anordnung der Schalhautelemente, -fugen und der
Ankerpunkte ersichtlich ist. Die Anordnung der
Schalhautelemente soll regelmäßig und in möglichst
großflächiger, ver- und zuschnittsarmer
Elementeinteilung und mit geringstmöglicher Anzahl
horizontaler Schalhautstöße erfolgen. Die
Schalungsmusterpläne sind jeweils in enger Abstimmung
mit den Auftraggeber zu entwerfen und werden für jedes
Bauteil durch diesen vor der Ausführung genehmigt. Die
Schalmusterplanung beinhaltet die notwendige
bauteilbezogene Planung der Rüttelgassen in Abstimmung
mit dem Auftraggeber.
Es sind mindestens 2- Prüfläufe einzukalkulieren. Je
Wand wird die Planung einfach vergütet, die
gegenüberliegende baugleiche Wand wird nicht zusätzlich
vergütet.
Die Unterlagen sind jeweils nur digital an Architekten
zur Abstimmung und Freigabe zu übermitteln.
Die Planung der Schalhaut der Sichtbeonklasse 2 wird
nicht vergütet.
Menge: 325,600 m²

**01.04.04.14 Zulage Passplatten - Sonderelemente**
Zulage zu den Positionen Schalungen für Außenwändewände
für den Einbau von Passplatten und Sonderelementen in
den Randbereichen und Anschlüssen zu flankieren
Bauteilen gemäß Schalmusterplanung des Architekten.
Abgerechnet werden die Flächen mit
Sichtbetonanforderung SB 3 (Sichtseite) welche nicht
mit den Regel- Schalelementen erstellt werden können.
Passplatten nicht schmaler als 50 cm
Menge: 15,200 m²

**01.04.04.15 Zulage Schalelemente b=1,20 Treppenhauswand**
Zulage für die Ausführung der Treppenhauswand mit
ausschließlich 1,20 m breiten Schalelementen in
SB 3, waagrechte Stöße sind nicht zulässig.
Menge: 145,700 m²

*Hinweis*
Erdgeschoss

**01.04.04.16 StB-Innenwände Ortbeton, Wanddicke 25,0 cm**
Herstellen von StB-Innenwand aus Ortbeton, gerade
verlaufend im Bereich des Erweiterungsbau C1 als
Innenwand in Sichtbeton zweiseitig geschalt, nach DIN
1045-1 und DIN 1045-2. Ausführung nach Plan und Angabe
des Statikers.
Sämtliche Abstandhalter und Mauerstärken sind
ausschließlich aus Faserbeton zulässig. Verschlusskonen
sind aus Faserbeton sind, Zulassungskonform, exakt 10
mm vertieft einzubauen.

Ausführungsbereich: StB-Innenwand

StB-Wandicke: ca. 25,0 cm
Wandhöhen:  ca. 3,36 m
Beton:  C 30/37
Expositionsklasse: XC1, W0
Größtkorn:  16 mm
Feuerwiderstand: feuerbeständig
Oberfläche:  glatt, einseitig Sichtbeton 2

Erstellen der Wände auf der Bodenplatte oder
Deckenplatten des EG. Das Fugenbild, die
Betonierabschnitte sowie deren Abschlüsse sind mit der
Bauleitung/Architekturbüro im Vorfeld abzustimmen. Das
Anlegen von erforderlichen Wandausparungen, die
Bewehrung und Schalung werden in einer gesonderter
Position vergütet.

Einschließlich sämtlicher Nebenleistungen sowie der
notwendigen Gerüststellung.
Menge: 106,600 m²

**01.04.04.17 Zulage zu den StB-Innenwänden Witterungseinflüsse 0°C - +5°C**
Zulage zu den StB-Innenwänden im Bereich des
Erweiterungsbau der Schule für die notwendigen
Maßnahmen bei Witterungseinflüssen von 0°C bis +5°C.

Im Einheitspreis enthalten sind sämtlich notwendige
Maßnahmen wie:
- Anpassung der Betonrezeptur
- Sicherstellen der Frischbetontemperatur
- Anpassung der Nachbehandlung

Die Position wird ausschließlich nach schriftlicher
Freigabe der Bauleitung vergütet.
Menge: 106,600 m²

**01.04.04.18 Zulage zu den StB-Innenwänden Witterungseinflüsse 0°C - -5°C**
Zulage zu den StB-Innenwänden im Bereich des
Erweiterungsbau der Schule für die notwendigen
Maßnahmen bei Witterungseinflüssen von 0°C bis -5°C.

Im Einheitspreis enthalten sind sämtlich notwendige
Maßnahmen wie:
- Anpassung der Betonrezeptur
- Sicherstellen der Frischbetontemperatur
- Anpassung der Nachbehandlung

Die Position wird ausschließlich nach schriftlicher
Freigabe der Bauleitung vergütet.
Menge: 106,600 m²

**01.04.04.19 2-seitige Schalung für StB-Innenwände in Ortbeton, Wanddicke 25,0 cm**
Liefern und fachgerechtes Herstellen einer glatten,
2-seitigen Schalung aus nichtsaugenden Schalungsplatten
für Stahlbeton-Innenwände in verschiedenen Abmessungen.
Schalung absatzfrei, als Schalelemente sind soweit als
möglich nur großflächige Elemente zulässig.
Schalungsstöße, Spannstellen, Fugenbild etc. sind vorab
mit der Bauleitung/Architekturbüro zu klären.
Waagrechte Schalungsstöße sind nur im Bereich der Decke
zulässig, Elementhöhe mindestens 3,50 m. Sämtliche
sichtbaren waagrechten und senkrechten Betonierfugen
sind mittels Trapezleisten auszuführen. Die
Trapezleisten werden in gesonderter Position vergütet.
Im Einheitspreis enthalten ist das Abfasen der Kanten
mit Dreikantleisten, einschließlich aller
erforderlichen Nebenarbeiten.

Ausführungsbereich: StB-Innenwand Erweiterung
Schulgebäude C1 EG

StB-Wandicke: ca. 25,0 cm
Wandhöhen:  ca. 3,36 m
Oberfläche:  glatt, einseitig Sichtbeton 2

Im Einheitspreis enthalten ist das Abfasen der Kanten
mit Dreikantleisten, einschließlich aller
erforderlichen Nebenarbeiten.

Die Schalungsfläche wird gemäß der tatsächlich
eingebaute Schalung, entsprechend der ermittelten
beidseitigen Fläche der StB-Wände, abgerechnet.

Einschließlich sämtlicher Nebenleistungen sowie der
notwendigen Gerüststellung.
Menge: 238,300 m²

**01.04.04.20 StB-Innenwände Ortbeton, Wanddicke 35,0 cm**
Herstellen von StB-Innenwand aus Ortbeton, gerade
verlaufend im Bereich des Erweiterungsbau C1 als
Innenwand in Sichtbeton zweiseitig geschalt, nach DIN
1045-1 und DIN 1045-2. Ausführung nach Plan und Angabe
des Statikers.
Sämtliche Abstandhalter und Mauerstärken sind
ausschließlich aus Faserbeton zulässig. Verschlusskonen
sind aus Faserbeton sind, Zulassungskonform, exakt 10
mm vertieft einzubauen.

Ausführungsbereich: StB-Innenwand

StB-Wandicke: ca. 35,0 cm
Wandhöhen:  ca. 3,36 m
Beton:  C 30/37
Expositionsklasse: XC1, W0
Größtkorn:  16 mm
Feuerwiderstand: feuerbeständig
Oberfläche:  glatt, einseitig Sichtbeton 2

Erstellen der Wände auf der Bodenplatte. Das Fugenbild,
die Betonierabschnitte sowie deren Abschlüsse sind mit
der Bauleitung/Architekturbüro im Vorfeld abzustimmen.
Das Anlegen von erforderlichen Wandausparungen, die
Bewehrung und Schalung werden in einer gesonderter
Position vergütet.

Einschließlich sämtlicher Nebenleistungen sowie der
notwendigen Gerüststellung.
Menge: 8,700 m²

**01.04.04.21 2-seitige Schalung für StB-Innenwände in Ortbeton, Wanddicke 35,0 cm**
Liefern und fachgerechtes Herstellen einer glatten,
2-seitigen Schalung aus nichtsaugenden Schalungsplatten
für Stahlbeton-Aussenwände in verschiedenen
Abmessungen. Schalung absatzfrei, als Schalelemente
sind soweit als möglich nur großflächige Elemente
zulässig. Schalungsstöße, Spannstellen, Fugenbild etc.
sind vorab mit der Bauleitung/Architekturbüro zu
klären. Waagrechte Schalungsstöße sind nur im Bereich
der Decke zulässig, Elementhöhe mindestens 3,30 m.
Sämtliche sichtbaren waagrechten und senkrechten
Betonierfugen sind mittels Trapezleisten auszuführen.
Die Trapezleisten werden in gesonderter Position
vergütet.
Im Einheitspreis enthalten ist das Abfasen der Kanten
mit Dreikantleisten, einschließlich aller
erforderlichen Nebenarbeiten.

Ausführungsbereich: StB-Innenwand Erweiterung
Schulgebäude C1 UG

StB-Wandicke: ca. 35,0 cm
Wandhöhen:  ca. 3,36 m
Oberfläche:  glatt, einseitig Sichtbeton 2

Im Einheitspreis enthalten ist das Abfasen der Kanten
mit Dreikantleisten, einschließlich aller
erforderlichen Nebenarbeiten.

Die Schalungsfläche wird gemäß der tatsächlich
eingebaute Schalung, entsprechend der ermittelten
beidseitigen Fläche der StB-Wände, abgerechnet.

Einschließlich sämtlicher Nebenleistungen sowie der
notwendigen Gerüststellung.
Menge: 17,300 m²

**01.04.04.22 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 224,100 m²

**01.04.04.23 Zulage zur Wandschalung, Schalelemente 1,20 m**
Zulage zu der vorbeschriebenen Ortbeton-Wandschalung.
An der aufgeheneden Wand im Treppenhaus sind
ausschließlich 1,20 Merter breite Schalelemente
zulässig, waagrechte Stöße sind nicht zulässig.
Senkrechte Fugen der Schalhaut im Treppenhaus verlaufen
linear, geschossübergreifend, vom UG bis zum 3.OG und
sind durch die waagrechten Scheinflugenleisten der
Decke unterbrochen.
Die Schalungsfläche wird gemäß der tatsächlich
eingebaute Schalung, entsprechend der ermittelten
beidseitigen Fläche der StB-Wände (SB2 und SB3),
abgerechnet.
Menge: 133,700 m²

**01.04.04.24 Arbeitsfugenabstellung senkrecht**
Ausbilden von senkrechten, statisch bedingten,
Arbeitsfugen.
Die Arbeitsfugen sind bei durchlaufender Bewehrung, mit
beidseitiger Dreikantleiste über die volle Geschoßhöhe
mit rauher Fuge auszubilden.

Wandstärke:  ca. 25,0 cm

Die Arbeiten sind in SB 3 auszuführen.
Menge: 13,400 lfdm

**01.04.04.25 Türöffnung anlegen, innen 1,20 x 2,26 m**
Zulage zu der vorbeschriebenen Ortbetonwand für das
Ausbilden von Türen. Die Zulage beschreibt die
Ausführung aller notwendigen Leistung zum Erstellen
einer Türöffnung, insbsondere das Abschalen der Öffnung
in SB 3.

Türgröße: 1,20 x 2,26 m bezogen auf FFB (Bodenaufbau
ca. 16 cm)
Wandstärke:  ca. 25,0 cm
Menge: 1,000 Stüc

**01.04.04.26 Türöffnung anlegen, innen 1,135 x 2,26 m**
Zulage zu der vorbeschriebenen Ortbetonwand für das
Ausbilden von Türen. Die Zulage beschreibt die
Ausführung aller notwendigen Leistung zum Erstellen
einer Türöffnung, insbsondere das Abschalen der Öffnung
in SB 2.

Türgröße: 1,135 x 2,26 m bezogen auf FFB (Bodenaufbau
ca. 16 cm)
Wandstärke:  ca. 25,0 cm
Menge: 1,000 Stüc

**01.04.04.27 Türöffnung anlegen, innen 2,29 x 3,00 m**
Zulage zu der vorbeschriebenen Ortbetonwand für das
Ausbilden von Türen. Die Zulage beschreibt die
Ausführung aller notwendigen Leistung zum Erstellen
einer Türöffnung, insbsondere das Abschalen der Öffnung
in SB 3.

Türgröße: 2,29 x 3,00 m bezogen auf FFB (Bodenaufbau
ca. 16 cm)
Wandstärke:  ca. 25,0 cm
Menge: 1,000 Stüc

*Hinweis*
1. Obergeschoss

**01.04.04.28 StB-Innenwände Ortbeton, Wanddicke 25,0 cm**
Herstellen von StB-Innenwand aus Ortbeton, gerade
verlaufend im Bereich des Erweiterungsbau C1 als
Innenwand in Sichtbeton zweiseitig geschalt, nach DIN
1045-1 und DIN 1045-2. Ausführung nach Plan und Angabe
des Statikers.
Sämtliche Abstandhalter und Mauerstärken sind
ausschließlich aus Faserbeton zulässig. Verschlusskonen
sind aus Faserbeton sind, Zulassungskonform, exakt 10
mm vertieft einzubauen.

Ausführungsbereich: StB-Innenwand

StB-Wandicke: ca. 25,0 cm
Wandhöhen:  ca. 3,36 m
Beton:  C 30/37
Expositionsklasse: XC1, W0
Größtkorn:  16 mm
Feuerwiderstand: feuerbeständig
Oberfläche:  glatt, einseitig Sichtbeton 2

Erstellen der Wände auf der Deckenplatte des 1. OG. Das
Fugenbild, die Betonierabschnitte sowie deren
Abschlüsse sind mit der Bauleitung/Architekturbüro im
Vorfeld abzustimmen. Das Anlegen von erforderlichen
Wandausparungen, die Bewehrung und Schalung werden in
einer gesonderter Position vergütet.

Einschließlich sämtlicher Nebenleistungen sowie der
notwendigen Gerüststellung.
Menge: 178,400 m²

**01.04.04.29 Zulage zu den StB-Innenwänden Witterungseinflüsse 0°C - +5°C**
Zulage zu den StB-Aussenwänden im Bereich des
Erweiterungsbau der Schule für die notwendigen
Maßnahmen bei Witterungseinflüssen von 0°C bis +5°C.

Im Einheitspreis enthalten sind sämtlich notwendige
Maßnahmen wie:
- Anpassung der Betonrezeptur
- Sicherstellen der Frischbetontemperatur
- Anpassung der Nachbehandlung

Die Position wird ausschließlich nach schriftlicher
Freigabe der Bauleitung vergütet.
Menge: 178,400 m²

**01.04.04.30 Zulage zu den StB-Innenwänden Witterungseinflüsse 0°C - -5°C**
Zulage zu den StB-Innenwänden im Bereich des
Erweiterungsbau der Schule für die notwendigen
Maßnahmen bei Witterungseinflüssen von 0°C bis -5°C.

Im Einheitspreis enthalten sind sämtlich notwendige
Maßnahmen wie:
- Anpassung der Betonrezeptur
- Sicherstellen der Frischbetontemperatur
- Anpassung der Nachbehandlung

Die Position wird ausschließlich nach schriftlicher
Freigabe der Bauleitung vergütet.
Menge: 178,400 m²

**01.04.04.31 2-seitige Schalung für StB-Innenwände in Ortbeton, Wanddicke 25,0 cm**
Liefern und fachgerechtes Herstellen einer glatten,
2-seitigen Schalung aus nichtsaugenden Schalungsplatten
für Stahlbeton-Aussenwände in verschiedenen
Abmessungen. Schalung absatzfrei, als Schalelemente
sind soweit als möglich nur großflächige Elemente
zulässig. Schalungsstöße, Spannstellen, Fugenbild etc.
sind vorab mit der Bauleitung/Architekturbüro zu
klären. Waagrechte Schalungsstöße sind nur im Bereich
der Decke zulässig, Elementhöhe mindestens 3,50 m.
Sämtliche sichtbaren waagrechten und senkrechten
Betonierfugen sind mittels Trapezleisten auszuführen.
Die Trapezleisten werden in gesonderter Position
vergütet.
Im Einheitspreis enthalten ist das Abfasen der Kanten
mit Dreikantleisten, einschließlich aller
erforderlichen Nebenarbeiten.

Ausführungsbereich: StB-Innenwand Erweiterung
Schulgebäude C1 1.OG

StB-Wandicke: ca. 25,0 cm
Wandhöhen:  ca. 3,36 m
Oberfläche:  glatt, einseitig Sichtbeton 2

Im Einheitspreis enthalten ist das Abfasen der Kanten
mit Dreikantleisten, einschließlich aller
erforderlichen Nebenarbeiten.

Die Schalungsfläche wird gemäß der tatsächlich
eingebaute Schalung, entsprechend der ermittelten
beidseitigen Fläche der StB-Wände, abgerechnet.

Einschließlich sämtlicher Nebenleistungen sowie der
notwendigen Gerüststellung.
Menge: 381,700 m²

**01.04.04.32 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 381,700 m²

**01.04.04.33 Zulage zur Wandschalung, Schalelemente 1,20 m**
Zulage zu der vorbeschriebenen Ortbeton-Wandschalung.
An der aufgeheneden Wand im Treppenhaus sind
ausschließlich 1,20 Merter breite Schalelemente
zulässig, waagrechte Stöße sind nicht zulässig.
Senkrechte Fugen der Schalhaut im Treppenhaus verlaufen
linear, geschossübergreifend, vom UG bis zum 3.OG und
sind durch die waagrechten Scheinflugenleisten der
Decke unterbrochen.
Die Schalungsfläche wird gemäß der tatsächlich
eingebaute Schalung, entsprechend der ermittelten
beidseitigen Fläche der StB-Wände (SB2 und SB3),
abgerechnet.
Menge: 133,700 m²

**01.04.04.34 Arbeitsfugenabstellung senkrecht**
Ausbilden von senkrechten, statisch bedingten,
Arbeitsfugen.
Die Arbeitsfugen sind bei durchlaufender Bewehrung, mit
beidseitiger Dreikantleiste über die volle Geschoßhöhe
mit rauher Fuge auszubilden.

Wandstärke:  ca. 25,0 cm

Die Arbeiten sind in SB 3 auszuführen.
Menge: 10,100 lfdm

**01.04.04.35 Türöffnung anlegen, innen 1,01 x 2,26 m**
Zulage zu der vorbeschriebenen Ortbetonwand für das
Ausbilden von Türen. Die Zulage beschreibt die
Ausführung aller notwendigen Leistung zum Erstellen
einer Türöffnung, insbsondere das Abschalen der Öffnung
in SB 3.

Türgröße: 1,01 x 2,26 m bezogen auf FFB (Bodenaufbau
ca. 16 cm)
Wandstärke:  ca. 25,0 cm
Menge: 8,000 Stüc

**01.04.04.36 Türöffnung anlegen, innen 1,135 x 2,26 m**
Zulage zu der vorbeschriebenen Ortbetonwand für das
Ausbilden von Türen. Die Zulage beschreibt die
Ausführung aller notwendigen Leistung zum Erstellen
einer Türöffnung, insbsondere das Abschalen der Öffnung
in SB 2.

Türgröße: 1,135 x 2,26 m bezogen auf FFB (Bodenaufbau
ca. 16 cm)
Wandstärke:  ca. 25,0 cm
Menge: 1,000 Stüc

*Hinweis*
2. Obergeschoss

**01.04.04.37 StB-Innenwände Ortbeton, Wanddicke 25,0 cm**
Herstellen von StB-Innenwand aus Ortbeton, gerade
verlaufend im Bereich des Erweiterungsbau C1 als
Innenwand in Sichtbeton zweiseitig geschalt, nach DIN
1045-1 und DIN 1045-2. Ausführung nach Plan und Angabe
des Statikers.
Sämtliche Abstandhalter und Mauerstärken sind
ausschließlich aus Faserbeton zulässig. Verschlusskonen
sind aus Faserbeton sind, Zulassungskonform, exakt 10
mm vertieft einzubauen.

Ausführungsbereich: StB-Innenwand

StB-Wandicke: ca. 25,0 cm
Wandhöhen:  ca. 3,36 m
Beton:  C 30/37
Expositionsklasse: XC1, W0
Größtkorn:  16 mm
Feuerwiderstand: feuerbeständig
Oberfläche:  glatt, einseitig Sichtbeton 2

Erstellen der Wände auf der Deckenplatte des 1. OG. Das
Fugenbild, die Betonierabschnitte sowie deren
Abschlüsse sind mit der Bauleitung/Architekturbüro im
Vorfeld abzustimmen. Das Anlegen von erforderlichen
Wandausparungen, die Bewehrung und Schalung werden in
einer gesonderter Position vergütet.

Einschließlich sämtlicher Nebenleistungen sowie der
notwendigen Gerüststellung.
Menge: 178,400 m²

**01.04.04.38 2-seitige Schalung für StB-Innenwände in Ortbeton, Wanddicke 25,0 cm**
Liefern und fachgerechtes Herstellen einer glatten,
2-seitigen Schalung aus nichtsaugenden Schalungsplatten
für Stahlbeton-Innenwände in verschiedenen Abmessungen.
Schalung absatzfrei, als Schalelemente sind soweit als
möglich nur großflächige Elemente zulässig.
Schalungsstöße, Spannstellen, Fugenbild etc. sind vorab
mit der Bauleitung/Architekturbüro zu klären.
Waagrechte Schalungsstöße sind nur im Bereich der Decke
zulässig, Elementhöhe mindestens 3,50 m. Sämtliche
sichtbaren waagrechten und senkrechten Betonierfugen
sind mittels Trapezleisten auszuführen. Die
Trapezleisten werden in gesonderter Position vergütet.
Im Einheitspreis enthalten ist das Abfasen der Kanten
mit Dreikantleisten, einschließlich aller
erforderlichen Nebenarbeiten.

Ausführungsbereich: StB-Innenwand Erweiterung
Schulgebäude C1 2.OG

StB-Wandicke: ca. 25,0 cm
Wandhöhen:  ca. 3,36 m
Oberfläche:  glatt, einseitig Sichtbeton 2

Im Einheitspreis enthalten ist das Abfasen der Kanten
mit Dreikantleisten, einschließlich aller
erforderlichen Nebenarbeiten.

Die Schalungsfläche wird gemäß der tatsächlich
eingebaute Schalung, entsprechend der ermittelten
beidseitigen Fläche der StB-Wände, abgerechnet.

Einschließlich sämtlicher Nebenleistungen sowie der
notwendigen Gerüststellung.
Menge: 381,700 m²

**01.04.04.39 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 381,700 m²

**01.04.04.40 Zulage Witterungseinflüsse 0°C - +5°C**
Zulage zu der vorbeschriebenen Ortbeton-Wand im Bereich
des Erweiterungsbau der Schule für die notwendigen
Maßnahmen bei Witterungseinflüssen von 0°C und +5°C.

Im Einheitspreis enthalten sind sämtlich notwendige
Maßnahmen wie:
- Anpassung der Betonrezeptur
- Sicherstellen der Frischbetontemperatur
- Anpassung der Nachbehandlung

Die Position wird ausschließlich nach schriftlicher
Freigabe der Bauleitung vergütet.
Menge: 178,400 m²

**01.04.04.41 Zulage zur Wandschalung, Schalelemente 1,20 m**
Zulage zu der vorbeschriebenen Ortbeton-Wandschalung.
An der aufgeheneden Wand im Treppenhaus sind
ausschließlich 1,20 Merter breite Schalelemente
zulässig, waagrechte Stöße sind nicht zulässig.
Senkrechte Fugen der Schalhaut im Treppenhaus verlaufen
linear, geschossübergreifend, vom UG bis zum 3.OG und
sind durch die waagrechten Scheinflugenleisten der
Decke unterbrochen.
Die Schalungsfläche wird gemäß der tatsächlich
eingebaute Schalung, entsprechend der ermittelten
beidseitigen Fläche der StB-Wände (SB2 und SB3),
abgerechnet.
Menge: 133,700 m²

**01.04.04.42 Arbeitsfugenabstellung senkrecht**
Ausbilden von senkrechten, statisch bedingten,
Arbeitsfugen.
Die Arbeitsfugen sind bei durchlaufender Bewehrung, mit
beidseitiger Dreikantleiste über die volle Geschoßhöhe
mit rauher Fuge auszubilden.

Wandstärke:  ca. 25,0 cm

Die Arbeiten sind in SB 3 auszuführen.
Menge: 10,100 lfdm

**01.04.04.43 Türöffnung anlegen, innen 1,01 x 2,26 m**
Zulage zu der vorbeschriebenen Ortbetonwand für das
Ausbilden von Türen. Die Zulage beschreibt die
Ausführung aller notwendigen Leistung zum Erstellen
einer Türöffnung, insbsondere das Abschalen der Öffnung
in SB 3.

Türgröße: 1,01 x 2,26 m bezogen auf FFB (Bodenaufbau
ca. 16 cm)
Wandstärke:  ca. 25,0 cm
Menge: 9,000 Stüc

**01.04.04.44 Türöffnung anlegen, innen 1,135 x 2,26 m**
Zulage zu der vorbeschriebenen Ortbetonwand für das
Ausbilden von Türen. Die Zulage beschreibt die
Ausführung aller notwendigen Leistung zum Erstellen
einer Türöffnung, insbsondere das Abschalen der Öffnung
in SB 2.

Türgröße: 1,135 x 2,26 m bezogen auf FFB (Bodenaufbau
ca. 16 cm)
Wandstärke:  ca. 25,0 cm
Menge: 1,000 Stüc

*Hinweis*
3. Obergeschoss

**01.04.04.45 StB-Innenwände Ortbeton, Wanddicke 25,0 cm**
Herstellen von StB-Innenwand aus Ortbeton, gerade
verlaufend im Bereich des Erweiterungsbau C1 als
Innenwand in Sichtbeton zweiseitig geschalt, nach DIN
1045-1 und DIN 1045-2. Ausführung nach Plan und Angabe
des Statikers.
Sämtliche Abstandhalter und Mauerstärken sind
ausschließlich aus Faserbeton zulässig. Verschlusskonen
sind aus Faserbeton sind, Zulassungskonform, exakt 10
mm vertieft einzubauen.

Ausführungsbereich: StB-Innenwand

StB-Wandicke: ca. 25,0 cm
Wandhöhen:  ca. 3,36 m
Beton:  C 30/37
Expositionsklasse: XC1, W0
Größtkorn:  16 mm
Feuerwiderstand: feuerbeständig
Oberfläche:  glatt, einseitig Sichtbeton 2

Erstellen der Wände auf der Deckenplatte des 1. OG. Das
Fugenbild, die Betonierabschnitte sowie deren
Abschlüsse sind mit der Bauleitung/Architekturbüro im
Vorfeld abzustimmen. Das Anlegen von erforderlichen
Wandausparungen, die Bewehrung und Schalung werden in
einer gesonderter Position vergütet.

Einschließlich sämtlicher Nebenleistungen sowie der
notwendigen Gerüststellung.
Menge: 180,900 m²

**01.04.04.46 2-seitige Schalung für StB-Innenwände in Ortbeton, Wanddicke 25,0 cm**
Liefern und fachgerechtes Herstellen einer glatten,
2-seitigen Schalung aus nichtsaugenden Schalungsplatten
für Stahlbeton-Innenenwände in verschiedenen
Abmessungen. Schalung absatzfrei, als Schalelemente
sind soweit als möglich nur großflächige Elemente
zulässig. Schalungsstöße, Spannstellen, Fugenbild etc.
sind vorab mit der Bauleitung/Architekturbüro zu
klären. Waagrechte Schalungsstöße sind nur im Bereich
der Decke zulässig, Elementhöhe mindestens 3,50 m.
Sämtliche sichtbaren waagrechten und senkrechten
Betonierfugen sind mittels Trapezleisten auszuführen.
Die Trapezleisten werden in gesonderter Position
vergütet.
Im Einheitspreis enthalten ist das Abfasen der Kanten
mit Dreikantleisten, einschließlich aller
erforderlichen Nebenarbeiten.

Ausführungsbereich: StB-Innenwand Erweiterung
Schulgebäude C1 3.OG

StB-Wandicke: ca. 25,0 cm
Wandhöhen:  ca. 3,36 m
Oberfläche:  glatt, einseitig Sichtbeton 2

Im Einheitspreis enthalten ist das Abfasen der Kanten
mit Dreikantleisten, einschließlich aller
erforderlichen Nebenarbeiten.

Die Schalungsfläche wird gemäß der tatsächlich
eingebaute Schalung, entsprechend der ermittelten
beidseitigen Fläche der StB-Wände, abgerechnet.

Einschließlich sämtlicher Nebenleistungen sowie der
notwendigen Gerüststellung.
Menge: 386,900 m²

**01.04.04.47 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 386,900 m²

**01.04.04.48 Zulage zur Wandschalung, Schalelemente 1,20 m**
Zulage zu der vorbeschriebenen Ortbeton-Wandschalung.
An der aufgeheneden Wand im Treppenhaus sind
ausschließlich 1,20 Merter breite Schalelemente
zulässig, waagrechte Stöße sind nicht zulässig.
Senkrechte Fugen der Schalhaut im Treppenhaus verlaufen
linear, geschossübergreifend, vom UG bis zum 3.OG und
sind durch die waagrechten Scheinflugenleisten der
Decke unterbrochen.
Die Schalungsfläche wird gemäß der tatsächlich
eingebaute Schalung, entsprechend der ermittelten
beidseitigen Fläche der StB-Wände (SB2 und SB3),
abgerechnet.
Menge: 133,700 m²

**01.04.04.49 Zulage Witterungseinflüsse 0°C bis -5°C**
Zulage zu der vorbeschriebenen Ortbeton-Wand im Bereich
des Erweiterungsbau der Schule für die notwendigen
Maßnahmen bei Witterungseinflüssen von 0° bis -5°C.

Im Einheitspreis enthalten sind sämtlich notwendige
Maßnahmen wie:
- Anpassung der Betonrezeptur
- Sicherstellen der Frischbetontemperatur
- Anpassung der Nachbehandlung

Die Position wird ausschließlich nach schriftlicher
Freigabe der Bauleitung vergütet.
Menge: 180,900 m²

**01.04.04.50 Arbeitsfugenabstellung senkrecht**
Ausbilden von senkrechten, statisch bedingten,
Arbeitsfugen.
Die Arbeitsfugen sind bei durchlaufender Bewehrung, mit
beidseitiger Dreikantleiste über die volle Geschoßhöhe
mit rauher Fuge auszubilden.

Wandstärke:  ca. 25,0 cm

Die Arbeiten sind in SB 3 auszuführen.
Menge: 10,100 lfdm

**01.04.04.51 Türöffnung anlegen, innen 1,01 x 2,26 m**
Zulage zu der vorbeschriebenen Ortbetonwand für das
Ausbilden von Türen. Die Zulage beschreibt die
Ausführung aller notwendigen Leistung zum Erstellen
einer Türöffnung, insbsondere das Abschalen der Öffnung
in SB 3.

Türgröße: 1,01 x 2,26 m bezogen auf FFB (Bodenaufbau
ca. 16 cm)
Wandstärke:  ca. 25,0 cm
Menge: 9,000 Stüc

**01.04.04.52 Türöffnung anlegen, innen 1,135 x 2,26 m**
Zulage zu der vorbeschriebenen Ortbetonwand für das
Ausbilden von Türen. Die Zulage beschreibt die
Ausführung aller notwendigen Leistung zum Erstellen
einer Türöffnung, insbsondere das Abschalen der Öffnung
in SB 2.

Türgröße: 1,135 x 2,26 m bezogen auf FFB (Bodenaufbau
ca. 16 cm)
Wandstärke:  ca. 25,0 cm
Menge: 1,000 Stüc

##### Abschnitt 01.04.05 StB-Stützen, Unterzüge, Stürze

*Hinweis*
Untergeschoss

**01.04.05.1 StB-Unterzüge, rechteckige Querschnitte 35/50 cm**
Herstellen von Unterzügen aus Stahlbeton im Bereich von
Stahlbetondecken, Querschnitt nach Plan und Angabe des
Statikers, Oberseite (=OK Decke) des Unterzug eben
abgescheibt, Schalung seitlich und unterseitig
senkrecht bzw. waagrecht erstellen.
Schalung, Schalelemente und die Bewehrung wird in einer
gesonderten Positionen vergütet.

statischer Querschnitt:  35,0 x 50,0 cm,
deckenintegriert
Deckenstärke:  30,0 cm
sichtbarer Querschnitt (Abrechnungsquerschnitt): 35,0 x
20,0 cm
Schalhöhe:  bis ca. 3,20 m ü. RFB
Betongüte:  C 30/37, XC1, W0
Oberfläche:  glatt, Sichtbeton 3

Abgerechnet wird das über die Decke hinausgehende Maß
in m³ Stahlbeton einschließlich aller notwendigen
Rüstarbeiten und den erforderlichen Nebenarbeiten.
Menge: 0,800 m³

**01.04.05.2 3-seitige Schalung für StB-Stürze/Unterzüge, ca. 35/50 cm**
Liefern und fachgerechtes Herstellen einer glatten,
3-seitigen Schalung aus nichtsaugenden Schalungsplatten
für gerade StB-Unterzüge und -Stürze mit rechteckigem
Querschnitt im Bereich der StB-Decken.

Deckenstärke:  30,0 cm
Schalmaße (Abrechnungsmaße): 30 x 50 cm
Schalhöhe:  bis ca. 3,20 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 6,000 m²

**01.04.05.3 StB-Unterzüge, rechteckige Querschnitte 25/50 cm**
Herstellen von Unterzügen aus Stahlbeton im Bereich von
Stahlbetondecken, Querschnitt nach Plan und Angabe des
Statikers, Oberseite (=OK Decke) des Unterzug eben
abgescheibt, Schalung seitlich und unterseitig
senkrecht bzw. waagrecht erstellen.
Schalung, Schalelemente und die Bewehrung wird in einer
gesonderten Positionen vergütet.

statischer Querschnitt:  25,0 x 50,0 cm,
deckenintegriert
Deckenstärke:  30,0 cm
sichtbarer Querschnitt (Abrechnungsquerschnitt): 25,0 x
20,0 cm
Schalhöhe:  bis ca. 3,20 m ü. RFB
Betongüte:  C 30/37, XC1, W0
Oberfläche:  glatt, Sichtbeton 3

Abgerechnet wird das über die Decke hinausgehende Maß
in m³ Stahlbeton einschließlich aller notwendigen
Rüstarbeiten und den erforderlichen Nebenarbeiten.
Menge: 0,500 m³

**01.04.05.4 3-seitige Schalung für StB-Stürze/Unterzüge, ca. 25/50 cm**
Liefern und fachgerechtes Herstellen einer glatten,
3-seitigen Schalung aus nichtsaugenden Schalungsplatten
für gerade StB-Unterzüge und -Stürze mit rechteckigem
Querschnitt im Bereich der StB-Decken.

Deckenstärke:  30,0 cm
Schalmaße (Abrechnungsmaße): 25 x 50 cm
Schalhöhe:  bis ca. 3,20 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 4,800 m²

*Hinweis*
Erdgeschoss

**01.04.05.5 StB-Stützen, C 30/37, 44/90cm, freistehend**
Herstellen von Betonstützen aus Stahlbeton als
Aussteifungsstützen mit quadratisch bzw. rechteckigem
Querschnitt nach Plan und Angabe des Statikers.
Die Stützen sind freistehend, mit einer 4-seitigen
vorgesetzten Schalung usw. zu erstellen. Oberfläche
glatt mit gefasten Kanten, Betonwarzen und Grate
abgeschliffen. Dämmung, Schalung sowie die Bewehrung
werden in einer gesonderten Positionen vergütet.

Querschnitte (reiner Betonquerschnitt):  ca. 44 x 90 cm
Stützenhöhe:  bis ca. 3,36 m
Betongüte:  C 30/37, XC1, WO
Oberfläche:  glatt, Sichtbeton 3

Einschließlich aller notwendige Rüstarbeiten und den
erforderlichen Nebenarbeiten.
Menge: 2,700 m³

**01.04.05.6 4-seitige Schalung für StB-Stützen 44/90 cm**
Liefern und einbauen einer 4-seitigen, glatten Schalung
aus nichtsaugenden Schalungsplatten für StB-Stützen mit
regelmäßigen Stößen und Nagelstellen. Stützen mit
quadratischen und rechteckigen Querschnitten.

Querschnitt (reiner Betonquerschnitt): ca. 44/90 cm
Stützenhöhe:  ca. 3,36 m
Oberfläche:  glatt, Sichtbeton 3

Abgerechnet werden die tatsächlich eingebauten
Schalungsflächen entsprechend der Abmessungen des
StB-Bauteiles. Einschließlich aller notwendigen
Gerüstarbeiten und den erforderlichen Nebenarbeiten.
Menge: 18,000 m²

**01.04.05.7 StB-Stützen, C 30/37, 35/35cm, freistehend**
Herstellen von Betonstützen aus Stahlbeton als
Aussteifungsstützen mit quadratisch bzw. rechteckigem
Querschnitt nach Plan und Angabe des Statikers.
Die Stützen sind freistehend, mit einer 4-seitigen
vorgesetzten Schalung usw. zu erstellen. Oberfläche
glatt mit gefasten Kanten, Betonwarzen und Grate
abgeschliffen. Dämmung, Schalung sowie die Bewehrung
werden in einer gesonderten Positionen vergütet.

Querschnitte (reiner Betonquerschnitt):  ca. 35 x 35 cm
Stützenhöhe:  bis ca. 3,36 m
Betongüte:  C 30/37, XC1, WO
Oberfläche:  glatt, Sichtbeton 3

Einschließlich aller notwendige Rüstarbeiten und den
erforderlichen Nebenarbeiten.
Menge: 2,100 m³

**01.04.05.8 4-seitige Schalung für StB-Stützen 35/35 cm**
Liefern und einbauen einer 4-seitigen, glatten Schalung
aus nichtsaugenden Schalungsplatten für StB-Stützen mit
regelmäßigen Stößen und Nagelstellen. Stützen mit
quadratischen und rechteckigen Querschnitten.

Querschnitt (reiner Betonquerschnitt): ca. 35/35 cm
Stützenhöhe:  ca. 3,36 m
Oberfläche:  glatt, Sichtbeton 3

Abgerechnet werden die tatsächlich eingebauten
Schalungsflächen entsprechend der Abmessungen des
StB-Bauteiles. Einschließlich aller notwendigen
Gerüstarbeiten und den erforderlichen Nebenarbeiten.
Menge: 23,500 m²

**01.04.05.9 StB-Stützen, C 30/37, 35/85cm, freistehend**
Herstellen von Betonstützen aus Stahlbeton als
Aussteifungsstützen mit quadratisch bzw. rechteckigem
Querschnitt nach Plan und Angabe des Statikers.
Die Stützen sind freistehend, mit einer 4-seitigen
vorgesetzten Schalung usw. zu erstellen. Oberfläche
glatt mit gefasten Kanten, Betonwarzen und Grate
abgeschliffen. Dämmung, Schalung sowie die Bewehrung
werden in einer gesonderten Positionen vergütet.

Querschnitte (reiner Betonquerschnitt):  ca. 35 x 85 cm
Stützenhöhe:  bis ca. 3,36 m
Betongüte:  C 30/37, XC1, WO
Oberfläche:  glatt, Sichtbeton 3

Einschließlich aller notwendige Rüstarbeiten und den
erforderlichen Nebenarbeiten.
Menge: 2,000 m³

**01.04.05.10 4-seitige Schalung für StB-Stützen 35/85 cm**
Liefern und einbauen einer 4-seitigen, glatten Schalung
aus nichtsaugenden Schalungsplatten für StB-Stützen mit
regelmäßigen Stößen und Nagelstellen. Stützen mit
quadratischen und rechteckigen Querschnitten.

Querschnitt (reiner Betonquerschnitt): ca. 35/85 cm
Stützenhöhe:  ca. 3,36 m
Oberfläche:  glatt, Sichtbeton 3

Abgerechnet werden die tatsächlich eingebauten
Schalungsflächen entsprechend der Abmessungen des
StB-Bauteiles. Einschließlich aller notwendigen
Gerüstarbeiten und den erforderlichen Nebenarbeiten.
Menge: 16,100 m²

**01.04.05.11 StB-Unterzüge, rechteckige Querschnitte 44/50 cm**
Herstellen von Unterzügen aus Stahlbeton im Bereich von
Stahlbetondecken, Querschnitt nach Plan und Angabe des
Statikers, Oberseite (=OK Decke) des Unterzug eben
abgescheibt, Schalung seitlich und unterseitig
senkrecht bzw. waagrecht erstellen.
Schalung, Schalelemente und die Bewehrung wird in einer
gesonderten Positionen vergütet.

statischer Querschnitt:  44,0 x 50,0 cm,
deckenintegriert
Deckenstärke:  30,0 cm
sichtbarer Querschnitt (Abrechnungsquerschnitt): 44,0 x
20,0 cm
Schalhöhe:  bis ca. 3,36 m ü. RFB
Betongüte:  C 30/37, XC1, W0
Oberfläche:  glatt, Sichtbeton 3

Abgerechnet wird das über die Decke hinausgehende Maß
in m³ Stahlbeton einschließlich aller notwendigen
Rüstarbeiten und den erforderlichen Nebenarbeiten.
Menge: 1,600 m³

**01.04.05.12 3-seitige Schalung für StB-Stürze/Unterzüge, ca. 44/50 cm**
Liefern und fachgerechtes Herstellen einer glatten,
3-seitigen Schalung aus nichtsaugenden Schalungsplatten
für gerade StB-Unterzüge und -Stürze mit rechteckigem
Querschnitt im Bereich der StB-Decken.

Deckenstärke:  30,0 cm
Schalmaße (Abrechnungsmaße): 44 x 20 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 6,000 m²

**01.04.05.13 StB-Unterzüge, rechteckige Querschnitte 35/45 cm**
Herstellen von Unterzügen aus Stahlbeton im Bereich von
Stahlbetondecken, Querschnitt nach Plan und Angabe des
Statikers, Oberseite (=OK Decke) des Unterzug eben
abgescheibt, Schalung seitlich und unterseitig
senkrecht bzw. waagrecht erstellen.
Schalung, Schalelemente und die Bewehrung wird in einer
gesonderten Positionen vergütet.

statischer Querschnitt:  35,0 x 45,0 cm,
deckenintegriert
Deckenstärke:  30,0 cm
sichtbarer Querschnitt (Abrechnungsquerschnitt): 35,0 x
15,0 cm
Schalhöhe:  bis ca. 3,36 m ü. RFB
Betongüte:  C 30/37, XC1, W0
Oberfläche:  glatt, Sichtbeton 3

Abgerechnet wird das über die Decke hinausgehende Maß
in m³ Stahlbeton einschließlich aller notwendigen
Rüstarbeiten und den erforderlichen Nebenarbeiten.
Menge: 2,300 m³

**01.04.05.14 3-seitige Schalung für StB-Stürze/Unterzüge, ca. 35/45 cm**
Liefern und fachgerechtes Herstellen einer glatten,
3-seitigen Schalung aus nichtsaugenden Schalungsplatten
für gerade StB-Unterzüge und -Stürze mit rechteckigem
Querschnitt im Bereich der StB-Decken.

Deckenstärke:  30,0 cm
Schalmaße (Abrechnungsmaße): 35 x 15 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 26,300 m²

**01.04.05.15 StB-Unterzüge, rechteckige Querschnitte 25/50 cm**
Herstellen von Unterzügen aus Stahlbeton im Bereich von
Stahlbetondecken, Querschnitt nach Plan und Angabe des
Statikers, Oberseite (=OK Decke) des Unterzug eben
abgescheibt, Schalung seitlich und unterseitig
senkrecht bzw. waagrecht erstellen.
Schalung, Schalelemente und die Bewehrung wird in einer
gesonderten Positionen vergütet.

statischer Querschnitt:  25,0 x 50,0 cm,
deckenintegriert
Deckenstärke:  30,0 cm
sichtbarer Querschnitt (Abrechnungsquerschnitt): 25,0 x
20,0 cm
Schalhöhe:  bis ca. 3,36 m ü. RFB
Betongüte:  C 30/37, XC1, W0
Oberfläche:  glatt, Sichtbeton 3

Abgerechnet wird das über die Decke hinausgehende Maß
in m³ Stahlbeton einschließlich aller notwendigen
Rüstarbeiten und den erforderlichen Nebenarbeiten.
Menge: 0,200 m³

**01.04.05.16 3-seitige Schalung für StB-Stürze/Unterzüge, ca. 25/50 cm**
Liefern und fachgerechtes Herstellen einer glatten,
3-seitigen Schalung aus nichtsaugenden Schalungsplatten
für gerade StB-Unterzüge und -Stürze mit rechteckigem
Querschnitt im Bereich der StB-Decken.

Deckenstärke:  30,0 cm
Schalmaße (Abrechnungsmaße): 25 x 20 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 3,100 m²

**01.04.05.17 Zulage StB-Stützen und Unterzügen Witterungseinflüsse 0°C - +5°C**
Zulage zu den vorbeschriebenen Stützen und Unterzügen
im Bereich des Erweiterungsbau der Schule für die
notwendigen Maßnahmen bei Witterungseinflüssen von 0°C
bis +5°C.

Im Einheitspreis enthalten sind sämtlich notwendige
Maßnahmen wie:
- Anpassung der Betonrezeptur
- Sicherstellen der Frischbetontemperatur
- Anpassung der Nachbehandlung

Die Position wird ausschließlich nach schriftlicher
Freigabe der Bauleitung vergütet.
Menge: 10,000 m³

**01.04.05.18 Zulage StB-Stützen und Unterzügen Witterungseinflüsse 0°C - -5°C**
Zulage StB-Stützen und Unterzügen im Bereich des
Erweiterungsbau der Schule für die notwendigen
Maßnahmen bei Witterungseinflüssen von 0°C bis -5°C.

Im Einheitspreis enthalten sind sämtlich notwendige
Maßnahmen wie:
- Anpassung der Betonrezeptur
- Sicherstellen der Frischbetontemperatur
- Anpassung der Nachbehandlung

Die Position wird ausschließlich nach schriftlicher
Freigabe der Bauleitung vergütet.
Menge: 10,000 m³

*Hinweis*
1. Obergeschoss

**01.04.05.19 StB-Stützen, C 30/37, 35/80cm**
Herstellen von Betonstützen aus Stahlbeton als
Aussteifungsstützen mit quadratisch bzw. rechteckigem
Querschnitt nach Plan und Angabe des Statikers.
Die Stützen sind an der flankierenden Wand, dreiseitig,
mit einer 3-seitigen vorgesetzten Schalung usw. zu
erstellen. Oberfläche glatt mit gefasten Kanten,
Betonwarzen und Grate abgeschliffen. Dämmung, Schalung
sowie die Bewehrung werden in einer gesonderten
Positionen vergütet.

Querschnitte (reiner Betonquerschnitt):  ca. 35 x 80 cm
Stützenhöhe:  bis ca. 3,36 m
Betongüte:  C 30/37, XC1, WO
Oberfläche:  glatt, Sichtbeton 3

Einschließlich aller notwendige Rüstarbeiten und den
erforderlichen Nebenarbeiten.
Menge: 1,900 m³

**01.04.05.20 3-seitige Schalung für StB-Stützen 35/80 cm**
Liefern und einbauen einer 3-seitigen, glatten Schalung
aus nichtsaugenden Schalungsplatten für StB-Stützen mit
regelmäßigen Stößen und Nagelstellen. Stützen mit
quadratischen und rechteckigen Querschnitten.

Querschnitt (reiner Betonquerschnitt): ca. 35/80 cm
Stützenhöhe:  ca. 3,36 m
Oberfläche:  glatt, Sichtbeton 3

Abgerechnet werden die tatsächlich eingebauten
Schalungsflächen entsprechend der Abmessungen des
StB-Bauteiles. Der wasserdichte Anschluss an die
Flankierende Wand ist im Einheitspreis enthalten
Einschließlich aller notwendigen Gerüstarbeiten und den
erforderlichen Nebenarbeiten.
Menge: 15,500 m²

**01.04.05.21 StB-Stützen, C 30/37, 35/35cm, freistehend**
Herstellen von Betonstützen aus Stahlbeton als
Aussteifungsstützen mit quadratisch bzw. rechteckigem
Querschnitt nach Plan und Angabe des Statikers.
Die Stützen sind freistehend, mit einer 4-seitigen
vorgesetzten Schalung usw. zu erstellen. Oberfläche
glatt mit gefasten Kanten, Betonwarzen und Grate
abgeschliffen. Dämmung, Schalung sowie die Bewehrung
werden in einer gesonderten Positionen vergütet.

Querschnitte (reiner Betonquerschnitt):  ca. 35 x 35 cm
Stützenhöhe:  bis ca. 3,36 m
Betongüte:  C 30/37, XC1, WO
Oberfläche:  glatt, Sichtbeton 3

Einschließlich aller notwendige Rüstarbeiten und den
erforderlichen Nebenarbeiten.
Menge: 2,100 m³

**01.04.05.22 4-seitige Schalung für StB-Stützen 35/35 cm**
Liefern und einbauen einer 4-seitigen, glatten Schalung
aus nichtsaugenden Schalungsplatten für StB-Stützen mit
regelmäßigen Stößen und Nagelstellen. Stützen mit
quadratischen und rechteckigen Querschnitten.

Querschnitt (reiner Betonquerschnitt): ca. 35/35 cm
Stützenhöhe:  ca. 3,36 m
Oberfläche:  glatt, Sichtbeton 3

Abgerechnet werden die tatsächlich eingebauten
Schalungsflächen entsprechend der Abmessungen des
StB-Bauteiles. Einschließlich aller notwendigen
Gerüstarbeiten und den erforderlichen Nebenarbeiten.
Menge: 23,500 m²

**01.04.05.23 StB-Unterzüge, rechteckige Querschnitte 35/50 cm**
Herstellen von Unterzügen aus Stahlbeton im Bereich von
Stahlbetondecken, Querschnitt nach Plan und Angabe des
Statikers, Oberseite (=OK Decke) des Unterzug eben
abgescheibt, Schalung seitlich und unterseitig
senkrecht bzw. waagrecht erstellen.
Schalung, Schalelemente und die Bewehrung wird in einer
gesonderten Positionen vergütet.

statischer Querschnitt:  35,0 x 50,0 cm,
deckenintegriert
Deckenstärke:  30,0 cm
sichtbarer Querschnitt (Abrechnungsquerschnitt): 20,0 x
20,0 cm
Schalhöhe:  bis ca. 3,36 m ü. RFB
Betongüte:  C 30/37, XC1, W0
Oberfläche:  glatt, Sichtbeton 3

Abgerechnet wird das über die Decke hinausgehende Maß
in m³ Stahlbeton einschließlich aller notwendigen
Rüstarbeiten und den erforderlichen Nebenarbeiten.
Menge: 2,200 m³

**01.04.05.24 3-seitige Schalung für StB-Stürze/Unterzüge, ca. 35/50 cm**
Liefern und fachgerechtes Herstellen einer glatten,
3-seitigen Schalung aus nichtsaugenden Schalungsplatten
für gerade StB-Unterzüge und -Stürze mit rechteckigem
Querschnitt im Bereich der StB-Decken.

Deckenstärke:  30,0 cm
Schalmaße (Abrechnungsmaße): 35 x 20 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 24,100 m²

**01.04.05.25 StB-Unterzüge, rechteckige Querschnitte 25/50 cm**
Herstellen von Unterzügen aus Stahlbeton im Bereich von
Stahlbetondecken, Querschnitt nach Plan und Angabe des
Statikers, Oberseite (=OK Decke) des Unterzug eben
abgescheibt, Schalung seitlich und unterseitig
senkrecht bzw. waagrecht erstellen.
Schalung, Schalelemente und die Bewehrung wird in einer
gesonderten Positionen vergütet.

statischer Querschnitt:  25,0 x 50,0 cm,
deckenintegriert
Deckenstärke:  30,0 cm
sichtbarer Querschnitt (Abrechnungsquerschnitt): 25,0 x
20,0 cm
Schalhöhe:  bis ca. 3,36 m ü. RFB
Betongüte:  C 30/37, XC1, W0
Oberfläche:  glatt, Sichtbeton 3

Abgerechnet wird das über die Decke hinausgehende Maß
in m³ Stahlbeton einschließlich aller notwendigen
Rüstarbeiten und den erforderlichen Nebenarbeiten.
Menge: 0,200 m³

**01.04.05.26 3-seitige Schalung für StB-Stürze/Unterzüge, ca. 25/50 cm**
Liefern und fachgerechtes Herstellen einer glatten,
3-seitigen Schalung aus nichtsaugenden Schalungsplatten
für gerade StB-Unterzüge und -Stürze mit rechteckigem
Querschnitt im Bereich der StB-Decken.

Deckenstärke:  30,0 cm
Schalmaße (Abrechnungsmaße): 25 x 20 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 3,100 m²

*Hinweis*
2. Obergeschoss

**01.04.05.27 StB-Stützen, C 30/37, 35/70cm**
Herstellen von Betonstützen aus Stahlbeton als
Aussteifungsstützen mit quadratisch bzw. rechteckigem
Querschnitt nach Plan und Angabe des Statikers.
Die Stützen sind an der flankierenden Wand, dreiseitig,
mit einer 3-seitigen vorgesetzten Schalung usw. zu
erstellen. Oberfläche glatt mit gefasten Kanten,
Betonwarzen und Grate abgeschliffen. Dämmung, Schalung
sowie die Bewehrung werden in einer gesonderten
Positionen vergütet.

Querschnitte (reiner Betonquerschnitt):  ca. 35 x 70 cm
Stützenhöhe:  bis ca. 3,36 m
Betongüte:  C 30/37, XC1, WO
Oberfläche:  glatt, Sichtbeton 3

Einschließlich aller notwendige Rüstarbeiten und den
erforderlichen Nebenarbeiten.
Menge: 1,600 m³

**01.04.05.28 3-seitige Schalung für StB-Stützen 35/80 cm**
Liefern und einbauen einer 3-seitigen, glatten Schalung
aus nichtsaugenden Schalungsplatten für StB-Stützen mit
regelmäßigen Stößen und Nagelstellen. Stützen mit
quadratischen und rechteckigen Querschnitten.

Querschnitt (reiner Betonquerschnitt): ca. 35/70 cm
Stützenhöhe:  ca. 3,36 m
Oberfläche:  glatt, Sichtbeton 3

Abgerechnet werden die tatsächlich eingebauten
Schalungsflächen entsprechend der Abmessungen des
StB-Bauteiles. Der wasserdichte Anschluss an die
Flankierende Wand ist im Einheitspreis enthalten
Einschließlich aller notwendigen Gerüstarbeiten und den
erforderlichen Nebenarbeiten.
Menge: 14,100 m²

**01.04.05.29 StB-Stützen, C 30/37, 35/35cm, freistehend**
Herstellen von Betonstützen aus Stahlbeton als
Aussteifungsstützen mit quadratisch bzw. rechteckigem
Querschnitt nach Plan und Angabe des Statikers.
Die Stützen sind freistehend, mit einer 4-seitigen
vorgesetzten Schalung usw. zu erstellen. Oberfläche
glatt mit gefasten Kanten, Betonwarzen und Grate
abgeschliffen. Dämmung, Schalung sowie die Bewehrung
werden in einer gesonderten Positionen vergütet.

Querschnitte (reiner Betonquerschnitt):  ca. 35 x 35 cm
Stützenhöhe:  bis ca. 3,36 m
Betongüte:  C 30/37, XC1, WO
Oberfläche:  glatt, Sichtbeton 3

Einschließlich aller notwendige Rüstarbeiten und den
erforderlichen Nebenarbeiten.
Menge: 2,100 m³

**01.04.05.30 4-seitige Schalung für StB-Stützen 35/35 cm**
Liefern und einbauen einer 4-seitigen, glatten Schalung
aus nichtsaugenden Schalungsplatten für StB-Stützen mit
regelmäßigen Stößen und Nagelstellen. Stützen mit
quadratischen und rechteckigen Querschnitten.

Querschnitt (reiner Betonquerschnitt): ca. 35/35 cm
Stützenhöhe:  ca. 3,36 m
Oberfläche:  glatt, Sichtbeton 3

Abgerechnet werden die tatsächlich eingebauten
Schalungsflächen entsprechend der Abmessungen des
StB-Bauteiles. Einschließlich aller notwendigen
Gerüstarbeiten und den erforderlichen Nebenarbeiten.
Menge: 23,500 m²

**01.04.05.31 StB-Unterzüge, rechteckige Querschnitte 35/50 cm**
Herstellen von Unterzügen aus Stahlbeton im Bereich von
Stahlbetondecken, Querschnitt nach Plan und Angabe des
Statikers, Oberseite (=OK Decke) des Unterzug eben
abgescheibt, Schalung seitlich und unterseitig
senkrecht bzw. waagrecht erstellen.
Schalung, Schalelemente und die Bewehrung wird in einer
gesonderten Positionen vergütet.

statischer Querschnitt:  35,0 x 50,0 cm,
deckenintegriert
Deckenstärke:  30,0 cm
sichtbarer Querschnitt (Abrechnungsquerschnitt): 20,0 x
20,0 cm
Schalhöhe:  bis ca. 3,36 m ü. RFB
Betongüte:  C 30/37, XC1, W0
Oberfläche:  glatt, Sichtbeton 3

Abgerechnet wird das über die Decke hinausgehende Maß
in m³ Stahlbeton einschließlich aller notwendigen
Rüstarbeiten und den erforderlichen Nebenarbeiten.
Menge: 2,900 m³

**01.04.05.32 3-seitige Schalung für StB-Stürze/Unterzüge, ca. 35/50 cm**
Liefern und fachgerechtes Herstellen einer glatten,
3-seitigen Schalung aus nichtsaugenden Schalungsplatten
für gerade StB-Unterzüge und -Stürze mit rechteckigem
Querschnitt im Bereich der StB-Decken.

Deckenstärke:  30,0 cm
Schalmaße (Abrechnungsmaße): 35 x 20 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 46,300 m²

**01.04.05.33 StB-Unterzüge, rechteckige Querschnitte 25/50 cm**
Herstellen von Unterzügen aus Stahlbeton im Bereich von
Stahlbetondecken, Querschnitt nach Plan und Angabe des
Statikers, Oberseite (=OK Decke) des Unterzug eben
abgescheibt, Schalung seitlich und unterseitig
senkrecht bzw. waagrecht erstellen.
Schalung, Schalelemente und die Bewehrung wird in einer
gesonderten Positionen vergütet.

statischer Querschnitt:  25,0 x 50,0 cm,
deckenintegriert
Deckenstärke:  30,0 cm
sichtbarer Querschnitt (Abrechnungsquerschnitt): 25,0 x
20,0 cm
Schalhöhe:  bis ca. 3,36 m ü. RFB
Betongüte:  C 30/37, XC1, W0
Oberfläche:  glatt, Sichtbeton 3

Abgerechnet wird das über die Decke hinausgehende Maß
in m³ Stahlbeton einschließlich aller notwendigen
Rüstarbeiten und den erforderlichen Nebenarbeiten.
Menge: 0,200 m³

**01.04.05.34 3-seitige Schalung für StB-Stürze/Unterzüge, ca. 25/50 cm**
Liefern und fachgerechtes Herstellen einer glatten,
3-seitigen Schalung aus nichtsaugenden Schalungsplatten
für gerade StB-Unterzüge und -Stürze mit rechteckigem
Querschnitt im Bereich der StB-Decken.

Deckenstärke:  30,0 cm
Schalmaße (Abrechnungsmaße): 25 x 20 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 3,100 m²

*Hinweis*
3. Obergeschoss

**01.04.05.35 StB-Stützen, C 30/37, 35/70cm**
Herstellen von Betonstützen aus Stahlbeton als
Aussteifungsstützen mit quadratisch bzw. rechteckigem
Querschnitt nach Plan und Angabe des Statikers.
Die Stützen sind an der flankierenden Wand, dreiseitig,
mit einer 3-seitigen vorgesetzten Schalung usw. zu
erstellen. Oberfläche glatt mit gefasten Kanten,
Betonwarzen und Grate abgeschliffen. Dämmung, Schalung
sowie die Bewehrung werden in einer gesonderten
Positionen vergütet.

Querschnitte (reiner Betonquerschnitt):  ca. 35 x 95 cm
Stützenhöhe:  bis ca. 3,36 m
Betongüte:  C 30/37, XC1, WO
Oberfläche:  glatt, Sichtbeton 3

Einschließlich aller notwendige Rüstarbeiten und den
erforderlichen Nebenarbeiten.
Menge: 2,200 m³

**01.04.05.36 3-seitige Schalung für StB-Stützen 35/80 cm**
Liefern und einbauen einer 3-seitigen, glatten Schalung
aus nichtsaugenden Schalungsplatten für StB-Stützen mit
regelmäßigen Stößen und Nagelstellen. Stützen mit
quadratischen und rechteckigen Querschnitten.

Querschnitt (reiner Betonquerschnitt): ca. 35/70 cm
Stützenhöhe:  ca. 3,36 m
Oberfläche:  glatt, Sichtbeton 3

Abgerechnet werden die tatsächlich eingebauten
Schalungsflächen entsprechend der Abmessungen des
StB-Bauteiles. Der wasserdichte Anschluss an die
Flankierende Wand ist im Einheitspreis enthalten
Einschließlich aller notwendigen Gerüstarbeiten und den
erforderlichen Nebenarbeiten.
Menge: 17,500 m²

**01.04.05.37 StB-Stützen, C 30/37, 35/35cm, freistehend**
Herstellen von Betonstützen aus Stahlbeton als
Aussteifungsstützen mit quadratisch bzw. rechteckigem
Querschnitt nach Plan und Angabe des Statikers.
Die Stützen sind freistehend, mit einer 4-seitigen
vorgesetzten Schalung usw. zu erstellen. Oberfläche
glatt mit gefasten Kanten, Betonwarzen und Grate
abgeschliffen. Dämmung, Schalung sowie die Bewehrung
werden in einer gesonderten Positionen vergütet.

Querschnitte (reiner Betonquerschnitt):  ca. 35 x 35 cm
Stützenhöhe:  bis ca. 3,36 m
Betongüte:  C 30/37, XC1, WO
Oberfläche:  glatt, Sichtbeton 3

Einschließlich aller notwendige Rüstarbeiten und den
erforderlichen Nebenarbeiten.
Menge: 2,100 m³

**01.04.05.38 4-seitige Schalung für StB-Stützen 35/35 cm**
Liefern und einbauen einer 4-seitigen, glatten Schalung
aus nichtsaugenden Schalungsplatten für StB-Stützen mit
regelmäßigen Stößen und Nagelstellen. Stützen mit
quadratischen und rechteckigen Querschnitten.

Querschnitt (reiner Betonquerschnitt): ca. 35/35 cm
Stützenhöhe:  ca. 3,36 m
Oberfläche:  glatt, Sichtbeton 3

Abgerechnet werden die tatsächlich eingebauten
Schalungsflächen entsprechend der Abmessungen des
StB-Bauteiles. Einschließlich aller notwendigen
Gerüstarbeiten und den erforderlichen Nebenarbeiten.
Menge: 23,500 m²

**01.04.05.39 StB-Unterzüge, rechteckige Querschnitte 35/50 cm**
Herstellen von Unterzügen aus Stahlbeton im Bereich von
Stahlbetondecken, Querschnitt nach Plan und Angabe des
Statikers, Oberseite (=OK Decke) des Unterzug eben
abgescheibt, Schalung seitlich und unterseitig
senkrecht bzw. waagrecht erstellen.
Schalung, Schalelemente und die Bewehrung wird in einer
gesonderten Positionen vergütet.

statischer Querschnitt:  35,0 x 50,0 cm,
deckenintegriert
Deckenstärke:  30,0 cm
sichtbarer Querschnitt (Abrechnungsquerschnitt): 20,0 x
20,0 cm
Schalhöhe:  bis ca. 3,36 m ü. RFB
Betongüte:  C 30/37, XC1, W0
Oberfläche:  glatt, Sichtbeton 3

Abgerechnet wird das über die Decke hinausgehende Maß
in m³ Stahlbeton einschließlich aller notwendigen
Rüstarbeiten und den erforderlichen Nebenarbeiten.
Menge: 2,200 m³

**01.04.05.40 3-seitige Schalung für StB-Stürze/Unterzüge, ca. 35/50 cm**
Liefern und fachgerechtes Herstellen einer glatten,
3-seitigen Schalung aus nichtsaugenden Schalungsplatten
für gerade StB-Unterzüge und -Stürze mit rechteckigem
Querschnitt im Bereich der StB-Decken.

Deckenstärke:  30,0 cm
Schalmaße (Abrechnungsmaße): 35 x 20 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 24,100 m²

**01.04.05.41 StB-Unterzüge, rechteckige Querschnitte 25/50 cm**
Herstellen von Unterzügen aus Stahlbeton im Bereich von
Stahlbetondecken, Querschnitt nach Plan und Angabe des
Statikers, Oberseite (=OK Decke) des Unterzug eben
abgescheibt, Schalung seitlich und unterseitig
senkrecht bzw. waagrecht erstellen.
Schalung, Schalelemente und die Bewehrung wird in einer
gesonderten Positionen vergütet.

statischer Querschnitt:  25,0 x 50,0 cm,
deckenintegriert
Deckenstärke:  30,0 cm
sichtbarer Querschnitt (Abrechnungsquerschnitt): 25,0 x
20,0 cm
Schalhöhe:  bis ca. 3,36 m ü. RFB
Betongüte:  C 30/37, XC1, W0
Oberfläche:  glatt, Sichtbeton 3

Abgerechnet wird das über die Decke hinausgehende Maß
in m³ Stahlbeton einschließlich aller notwendigen
Rüstarbeiten und den erforderlichen Nebenarbeiten.
Menge: 0,600 m³

**01.04.05.42 3-seitige Schalung für StB-Stürze/Unterzüge, ca. 25/50 cm**
Liefern und fachgerechtes Herstellen einer glatten,
3-seitigen Schalung aus nichtsaugenden Schalungsplatten
für gerade StB-Unterzüge und -Stürze mit rechteckigem
Querschnitt im Bereich der StB-Decken.

Deckenstärke:  30,0 cm
Schalmaße (Abrechnungsmaße): 25 x 20 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 3,100 m²

**01.04.05.43 StB-Unterzüge, rechteckige Querschnitte 25/65 cm**
Herstellen von Unterzügen aus Stahlbeton im Bereich von
Stahlbetondecken, Querschnitt nach Plan und Angabe des
Statikers, Oberseite (=OK Decke) des Unterzug eben
abgescheibt, Schalung seitlich und unterseitig
senkrecht bzw. waagrecht erstellen.
Schalung, Schalelemente und die Bewehrung wird in einer
gesonderten Positionen vergütet.

statischer Querschnitt:  25,0 x 65,0 cm,
deckenintegriert
Deckenstärke:  30,0 cm
sichtbarer Querschnitt (Abrechnungsquerschnitt): 25,0 x
35,0 cm
Schalhöhe:  bis ca. 3,36 m ü. RFB
Betongüte:  C 30/37, XC1, W0
Oberfläche:  glatt, Sichtbeton 3

Abgerechnet wird das über die Decke hinausgehende Maß
in m³ Stahlbeton einschließlich aller notwendigen
Rüstarbeiten und den erforderlichen Nebenarbeiten.
Menge: 2,400 m³

**01.04.05.44 3-seitige Schalung für StB-Stürze/Unterzüge, ca. 25/65 cm**
Liefern und fachgerechtes Herstellen einer glatten,
3-seitigen Schalung aus nichtsaugenden Schalungsplatten
für gerade StB-Unterzüge und -Stürze mit rechteckigem
Querschnitt im Bereich der StB-Decken.

Deckenstärke:  30,0 cm
Schalmaße (Abrechnungsmaße): 25 x 35 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 22,800 m²

**01.04.05.45 StB-Unterzüge, rechteckige Querschnitte 35/120 cm**
Herstellen von Unterzügen aus Stahlbeton im Bereich von
Stahlbetondecken, Querschnitt nach Plan und Angabe des
Statikers, Oberseite (=OK Decke) des Unterzug eben
abgescheibt, Schalung seitlich und unterseitig
senkrecht bzw. waagrecht erstellen.
Schalung, Schalelemente und die Bewehrung wird in einer
gesonderten Positionen vergütet.

statischer Querschnitt:  35,0 x 120,0 cm,
deckenintegriert
Deckenstärke:  90,0 cm
sichtbarer Querschnitt (Abrechnungsquerschnitt): 35,0 x
90,0 cm
Schalhöhe:  bis ca. 3,36 m ü. RFB
Betongüte:  C 30/37, XC1, W0
Oberfläche:  glatt, Sichtbeton 3

Abgerechnet wird das über die Decke hinausgehende Maß
in m³ Stahlbeton einschließlich aller notwendigen
Rüstarbeiten und den erforderlichen Nebenarbeiten.
Menge: 2,000 m³

**01.04.05.46 3-seitige Schalung für StB-Stürze/Unterzüge, ca. 35/120 cm**
Liefern und fachgerechtes Herstellen einer glatten,
3-seitigen Schalung aus nichtsaugenden Schalungsplatten
für gerade StB-Unterzüge und -Stürze mit rechteckigem
Querschnitt im Bereich der StB-Decken.

Deckenstärke:  30,0 cm
Schalmaße (Abrechnungsmaße): 35 x 90 cm
Schalhöhe:  bis ca. 3,40 m ü. RFB
Oberfläche:  glatt, Sichtbeton 3

Im Einheitspreis enthalten ist das Abfasen der Kanten
mit Dreikantleisten, einschließlich der notwendigen
Gerüststellung und allen erforderlichen Nebenarbeiten.

Die Schalungsfläche wird gemäß der tatsächlich
eingebaute Schalung, der 3-seitigen Abwicklung des
Sturzes abgerechnet. Die Deckenabstellung bei
Randstürzen ist in gesonderter Position erfasst.

Einschließlich aller notwendigen Rüstarbeiten und den
erforderlichen Nebenarbeiten.
Menge: 13,000 m²

##### Abschnitt 01.04.06 StB-Treppe

*Hinweis*
Untergeschoss - Erdgeschoss

**01.04.06.1 StB-Treppenlauf UG - EG, C 25/30, 21 Steigungen**
Liefern und fachgerechtes Herstellen einer einläufigen
Podesttreppe aus Stahlbeton vom UG ins EG des
Erweiterungsbau C 1. Nach DIN 1992-1

Beton:  C 35 / 45, XC1, W0
Stufenanzahl:  21 Steigungen
Steigungsverhältnis: 16,5 / 30,0 cm
Treppenlaufbreite: ca. 200,0 cm
Plattendicke:  ca. 38,0 cm
Podestlänge:  ca. 200,0 cm
Sichtbeton:  SB 2

Die Stahlbetontreppe ist im Gesamten samt Auflager für
An- und Austritt sowie dem Podest herzustellen.
Stahlbetontreppen mit aufbetonierten Keilstufen für
Aufnahme eines geklebten Natursteinbelag auf Tritt- und
Setzstufen. Die Laufuntersicht mit glatter Oberfläche
und mit gefasten Kanten, Betonwarzen und Grate
abgeschliffen.
In der Position der Treppe ist die notwendige Schalung
enthalten, die Bewehrung wird in einer gesonderter
Position vergütet. Einschließlich aller erforderlichen
Nebenarbeiten.
Die Treppe ist, an An- und Austritt, auf
Schallentkoppelnden Elastomerlager, VRd 115 kN/m, zu
lagern. Die Elastomerlager sind im Einheitspreis
enthalten.
Seitlich schließt der Treppenlauf an die aufgehende
Sichtbetonwand in SB 3 an. In der gesamten
Treppenkontur ist eine Schallentkopplung mittels
Elastometrstreifen herzustellen. Anpasung und Montage
der Elastomerstreifen sind im Einheitspreis enthalten.

- Grundriss -

- Schnitt -
Menge: 1,000 Stüc

**01.04.06.2 Zulage Treppenuntersicht, Sichtbetonklasse 3**
Zulage zu der vorbeschriebenen Stahlbetontreppe im
Bereich des Erweiterungsbau der Schule für die
Ausbildung der Treppenuntersicht in Sichtbetonklasse 3.
Das Schalöl ist sparsam aufzutragen und mit sauberen
Jutewischern gleichmäsig auf der Schalhaut zu
verteilen.
Die Schalhaut ist absolut Wasserdicht zu erstellen um
mögliche Austritte von Feinteilen zu vermeiden, bei
Bedarf sind die Stöße mit eienm Dichtband abzukleben.
Menge: 1,000 psch

**01.04.06.3 Zulage StB-Treppe Witterungseinflüsse 0°C - +5°C**
Zulage zu den vorbeschriebenen Stützen und Unterzügen
im Bereich des Erweiterungsbau der Schule für die
notwendigen Maßnahmen bei Witterungseinflüssen von 0°C
bis +5°C.

Im Einheitspreis enthalten sind sämtlich notwendige
Maßnahmen wie:
- Anpassung der Betonrezeptur
- Sicherstellen der Frischbetontemperatur
- Anpassung der Nachbehandlung

Die Position wird ausschließlich nach schriftlicher
Freigabe der Bauleitung vergütet.
Menge: 1,000 Stüc

**01.04.06.4 Zulage StB-Treppe Witterungseinflüsse 0°C - -5°C**
Zulage StB-Treppe im Bereich des Erweiterungsbau der
Schule für die notwendigen Maßnahmen bei
Witterungseinflüssen von 0°C bis -5°C.

Im Einheitspreis enthalten sind sämtlich notwendige
Maßnahmen wie:
- Anpassung der Betonrezeptur
- Sicherstellen der Frischbetontemperatur
- Anpassung der Nachbehandlung

Die Position wird ausschließlich nach schriftlicher
Freigabe der Bauleitung vergütet.
Menge: 1,000 Stüc

*Hinweis*
Erdgeschoss - 1. Obergeschoss

**01.04.06.5 StB-Treppenlauf EG - 1.OG, C 25/30, 22 Steigungen**
Liefern und fachgerechtes Herstellen einer einläufigen
Podesttreppe aus Stahlbeton vom EG ins 1.OG des
Erweiterungsbau C 1. Nach DIN 1992-1

Beton:  C 35 / 45, XC1, W0
Stufenanzahl:  22 Steigungen
Steigungsverhältnis: 16,6 / 30,0 cm
Treppenlaufbreite: ca. 200,0 cm
Plattendicke:  ca. 38,0 cm
Podestlänge:  ca. 200,0 cm
Sichtbeton:  SB 2

Die Stahlbetontreppe ist im Gesamten samt Auflager für
An- und Austritt sowie dem Podest herzustellen.
Stahlbetontreppen mit aufbetonierten Keilstufen für
Aufnahme eines geklebten Natursteinbelag auf Tritt- und
Setzstufen. Die Laufuntersicht mit glatter Oberfläche
und mit gefasten Kanten, Betonwarzen und Grate
abgeschliffen.
In der Position der Treppe ist die notwendige Schalung
enthalten, die Bewehrung wird in einer gesonderter
Position vergütet. Einschließlich aller erforderlichen
Nebenarbeiten.
Die Treppe ist, an An- und Austritt, auf
Schallentkoppelnden Elastomerlager, VRd 115 kN/m, zu
lagern. Die Elastomerlager sind im Einheitspreis
enthalten.
Seitlich schließt der Treppenlauf an die aufgehende
Sichtbetonwand in SB 3 an. In der gesamten
Treppenkontur ist eine Schallentkopplung mittels
Elastometrstreifen herzustellen. Anpasung und Montage
der Elastomerstreifen sind im Einheitspreis enthalten.

- Grundriss -

- Schnitt -
Menge: 1,000 Stüc

**01.04.06.6 Zulage Treppenuntersicht, Sichtbetonklasse 3**
Zulage zu der vorbeschriebenen Stahlbetontreppe im
Bereich des Erweiterungsbau der Schule für die
Ausbildung der Treppenuntersicht in Sichtbetonklasse 3.
Das Schalöl ist sparsam aufzutragen und mit sauberen
Jutewischern gleichmäsig auf der Schalhaut zu
verteilen.
Die Schalhaut ist absolut Wasserdicht zu erstellen um
mögliche Austritte von Feinteilen zu vermeiden, bei
Bedarf sind die Stöße mit eienm Dichtband abzukleben.
Menge: 1,000 psch

*Hinweis*
1. Obergeschoss - 2. Obergeschoss

**01.04.06.7 StB-Treppenlauf 1.OG - 2.OG, C 25/30, 22 Steigungen**
Liefern und fachgerechtes Herstellen einer einläufigen
Podesttreppe aus Stahlbeton vom 1.OG ins 2.OG des
Erweiterungsbau C 1. Nach DIN 1992-1

Beton:  C 35 / 45, XC1, W0
Stufenanzahl:  22 Steigungen
Steigungsverhältnis: 16,6 / 30,0 cm
Treppenlaufbreite: ca. 200,0 cm
Plattendicke:  ca. 38,0 cm
Podestlänge:  ca. 200,0 cm
Sichtbeton:  SB 2

Die Stahlbetontreppe ist im Gesamten samt Auflager für
An- und Austritt sowie dem Podest herzustellen.
Stahlbetontreppen mit aufbetonierten Keilstufen für
Aufnahme eines geklebten Natursteinbelag auf Tritt- und
Setzstufen. Die Laufuntersicht mit glatter Oberfläche
und mit gefasten Kanten, Betonwarzen und Grate
abgeschliffen.
In der Position der Treppe ist die notwendige Schalung
enthalten, die Bewehrung wird in einer gesonderter
Position vergütet. Einschließlich aller erforderlichen
Nebenarbeiten.
Die Treppe ist, an An- und Austritt, auf
Schallentkoppelnden Elastomerlager, VRd 115 kN/m, zu
lagern. Die Elastomerlager sind im Einheitspreis
enthalten.
Seitlich schließt der Treppenlauf an die aufgehende
Sichtbetonwand in SB 3 an. In der gesamten
Treppenkontur ist eine Schallentkopplung mittels
Elastometrstreifen herzustellen. Anpasung und Montage
der Elastomerstreifen sind im Einheitspreis enthalten.

- Grundriss -

- Schnitt -
Menge: 1,000 Stüc

**01.04.06.8 Zulage Treppenuntersicht, Sichtbetonklasse 3**
Zulage zu der vorbeschriebenen Stahlbetontreppe im
Bereich des Erweiterungsbau der Schule für die
Ausbildung der Treppenuntersicht in Sichtbetonklasse 3.
Das Schalöl ist sparsam aufzutragen und mit sauberen
Jutewischern gleichmäsig auf der Schalhaut zu
verteilen.
Die Schalhaut ist absolut Wasserdicht zu erstellen um
mögliche Austritte von Feinteilen zu vermeiden, bei
Bedarf sind die Stöße mit eienm Dichtband abzukleben.
Menge: 1,000 psch

*Hinweis*
2.Obergeschoss - 3.Obergeschoss

**01.04.06.9 StB-Treppenlauf 2.OG - 3.OG, C 25/30, 22 Steigungen**
Liefern und fachgerechtes Herstellen einer einläufigen
Podesttreppe aus Stahlbeton vom 2.OG ins 3.OG des
Erweiterungsbau C 1. Nach DIN 1992-1

Beton:  C 35 / 45, XC1, W0
Stufenanzahl:  22 Steigungen
Steigungsverhältnis: 16,6 / 30,0 cm
Treppenlaufbreite: ca. 200,0 cm
Plattendicke:  ca. 38,0 cm
Podestlänge:  ca. 200,0 cm
Sichtbeton:  SB 2

Die Stahlbetontreppe ist im Gesamten samt Auflager für
An- und Austritt sowie dem Podest herzustellen.
Stahlbetontreppen mit aufbetonierten Keilstufen für
Aufnahme eines geklebten Natursteinbelag auf Tritt- und
Setzstufen. Die Laufuntersicht mit glatter Oberfläche
und mit gefasten Kanten, Betonwarzen und Grate
abgeschliffen.
In der Position der Treppe ist die notwendige Schalung
enthalten, die Bewehrung wird in einer gesonderter
Position vergütet. Einschließlich aller erforderlichen
Nebenarbeiten.
Die Treppe ist, an An- und Austritt, auf
Schallentkoppelnden Elastomerlager, VRd 115 kN/m, zu
lagern. Die Elastomerlager sind im Einheitspreis
enthalten.
Seitlich schließt der Treppenlauf an die aufgehende
Sichtbetonwand in SB 3 an. In der gesamten
Treppenkontur ist eine Schallentkopplung mittels
Elastometrstreifen herzustellen. Anpasung und Montage
der Elastomerstreifen sind im Einheitspreis enthalten.

- Grundriss -

- Schnitt -
Menge: 1,000 Stüc

**01.04.06.10 Zulage Treppenuntersicht, Sichtbetonklasse 3**
Zulage zu der vorbeschriebenen Stahlbetontreppe im
Bereich des Erweiterungsbau der Schule für die
Ausbildung der Treppenuntersicht in Sichtbetonklasse 3.
Das Schalöl ist sparsam aufzutragen und mit sauberen
Jutewischern gleichmäsig auf der Schalhaut zu
verteilen.
Die Schalhaut ist absolut Wasserdicht zu erstellen um
mögliche Austritte von Feinteilen zu vermeiden, bei
Bedarf sind die Stöße mit eienm Dichtband abzukleben.
Menge: 1,000 psch

##### Abschnitt 01.04.07 Bewehrung

**01.04.07.1 Betonstahlmatten IV M (500/550)**
Liefern und einbauen von Betonstabstahl IV M (500 /
550) nach DIN 488 in verschiedenen Längen für die
Bewehrung der Betonbauteile in allen Bereichen.

Betonstahlmatten liefern und fachgerecht einbringen.
Nach Bewehrungsplänen bzw. Anweisung des Statikers
biegen, schneiden und verlegen, einschließlich den
Bügelkörben und Abstandhaltern (APSTA-Körbe) für die
obere Bewehrung. Verschnitt und Toleranzgewicht sind in
den EP miteinzurechnen.
Verrechnet wird die nach den Ausführungszeichnungen und
der Stahlliste vorgegebene, einzubauende Stahlmenge
ohne Verschnitt.
Menge: 47218,700 kg

**01.04.07.2 Betonstabstahl IV S (500/550), 6 - 28 mm**
Liefern und einbauen von Betonstabstahl IV S (500 /
550) nach DIN 488 in verschiedenen Längen für die
Bewehrung der Betonbauteile in allen Bereichen.

Stabstahl-Durchmesser: 6 - 28 mm

Betonstabstahl liefern und fachgerecht einbringen. Nach
Bewehrungsplänen bzw. Anweisung des Statikers biegen,
schneiden und verlegen. Verschnitt und Toleranzgewicht
sind in den EP miteinzurechnen.
Verrechnet wird die nach den Ausführungszeichnungen und
der Stahlliste vorgegebene, einzubauende Stahlmenge
ohne Verschnitt. Einschließlich aller erforderlichen
Nebenarbeiten.
Menge: 233863,500 kg

**01.04.07.3 Zulage Betonstahl**
Zulage für den Einbau von Bewehrungszulagen nach
abgeschlossener Leistung für Leistungen welche nicht im
Bewehrungsplan enthalten sind und nachträglich, z. B.
im Zuge der bewehrungsabnahme festgelegt werden.
Menge: 200,000 kg

**01.04.07.4 Abstandhalter (APSTA-Körbe) liefern / einbauen**
Liefern und einbauen von Abstandhaltern (APSTA-Körbe)
nach Bewehrungsplan und Angabe des Statikers.

Ausführungsbereich: StB-Bodenplatte und StB-Decke

Abstandhalter liefern und fachgerecht einbauen nach
Bewehrungsplänen bzw. Anweisung des Statikers.
Verrechnet wird die nach den Ausführungszeichnungen und
der Stahlliste des Statikers vorgegebene Anzahl,
einschließlich aller erforderlichen Nebenarbeiten.
Menge: 3500,000 kg

##### Abschnitt 01.04.08 Sonstiges/Einbauteile

**01.04.08.1 Stahlstützen mit Kopfplatten, verschieden Querschnitte, einbauen (Statik)**
Stahlrohrstützen in verschiedenen Größen und Längen
liefern und fachgerecht einbauen. Kopfplatten
kraftschlüssig mit den Deckenteilen verbinden bzw.
eingiessen. Der Einbau erfolgt Geschoßweise nach
Abschluss der Baumeisterarbeiten.

 Einbau unten auf Mörtelbett ca. 1,5 cm, incl. der
notwendigen Fuß - und Kopfplatten. Kopfplatte versteckt
mit ca. 5,0 cm Betonüberdeckung. Einschließlich
notwendiger Abstützmaßnahmen. Alle Stahlteile mit
Grundierung als Korrosionsschutz.

Stützengröße:  z. B. QRO 120,0 - 8,0
Ausführunganzahl: 5 Stück
Länge:  bis ca. 3,36 m
Menge: 500,000 kg

*Hinweis*
Brandschutzanstrich auf Metallteile

Das hier eingetragene System gilt bindend für alle
nachfolgenden Positionen und ist in allen Komponenten
als herstellerdefinierte Systemlösung anzubieten. Die
Kombination verschiedener Fabrikate ist aus Gründen der
Gewährleistung und Qualitätsicherung nicht zulässig.

Der Anstrich ist auf Metallteilen ohne vorhandenen
Rostschutz aufzubringen.

Bereich:  Stahlträger, Kopfplatten, Stahlstützen etc.

**01.04.08.2 Stahlträger/Stützen entrosten**
Stahlbauteile strahlen nach DIN EN 12 944-4,
Vorbereitungsgrad Sa 2 1/2, alternativ von Hand P St 2
als vorbereitung für nachfolgenden Brandschutzanstrich.

Bauteil:  Quadratrohr, QRo 120x5,0 mm o.ä.

Verunreinigungen ganzflächig entfernen, einschließlich
aller Nebenarbeiten.
Menge: 21,000 m²

**01.04.08.3 Stahlträger/Stützen, Korrosionsschutzgrundierung**
Stahlbauteile, entrostete Flächen mit geeigneter
Korrosionschutzgrundierung beschichten, als
Vorbereitung für nachfolgenden Brandschutzanstrich.

Bauteil:  Quadratrohr, QRo 120x5,0 mm o.ä.

Ausführung entsprechend Herstellervorschrift,
einschließlich aller Nebenarbeiten.
Menge: 21,000 m²

**01.04.08.4 Brandschutzbeschichtung Stahl-Stützen, geschlossenen Profile**
Liefern und anbringen eines Brandschutzanstriches F 30
auf Innenflächen aus Stahl. Neue Oberfläche
unbeschichtet.

Bauteil:  Stahlrohr-Stützen QRo 120x5,0 mm,
geschlossenen Profile

Brandschutzbeschichtung aufbringen 2 x Kreuzspritzgang
oder 3 x streichen.

Materialverbrauch: ca. 1400 g/m²
Trockenschichtdicke: ca. 700 µm

Verunreinigungen ganzflächig entfernen. Beschichtung
als dämmschichtbildendes
Brandschutz-Beschichtungssystem für Stahl F 30 nach DIN
4102.

Ausführung entsprechend Herstellervorschrift,
einschließlich aller Nebenarbeiten.
Menge: 21,000 m²

**01.04.08.5 Brandschutzbeschichtung, Überzugslack**
Liefern und anbringen einer Schlußbeschichtung aus
Überzugslack für vorgenannten Brandschutzanstrich F 30.

Bauteil:  Quadratrohr, QRo 120x5,0 mm o.ä.

Überzugslack aufbringen spritzen, streichen oder
rollen.

Materialverbrauch: 2 x 130 g/m²
Trockenschichtdicke: 2 x 60 µm

Ausführung entsprechend Herstellervorschrift,
einschließlich aller Nebenarbeiten.
Menge: 21,000 m²

**01.04.08.6 Rückbiegeanschluß in StB-Wand, Ortbeton, HBT 200**
Liefern und einbauen von Rückbiegeanschlüssen, z.B.
HALFEN Rückbiegeanschluss, Typ HBT 190-10/15-5-ca.1250
mit zweilagiger Rückbiegebewehrung in einem verzinkten
Stahlblechverwahrkasten zur Herstellung von
Bewehrungsanschlüssen für die StB-Wände in Ortbeton,
mit Allgemeiner bauaufsichtlicher Zulassung, versehen
mit dem RAL Gütezeichen RAL-GZ 658/2 der
Gütegemeinschaft Verankerungs- und Bewehrungstechnik
e.V.

Ausführungsbereich: T-Verbindungen StB-Wände

Typ:  Typ HBT 200-10/15-5- ca.1250 oder gleichwertig

Rückbiegeanschluss liefern und gemäß Montageanleitung
des Herstellers nach Plan bzw. Angabe der Statikers in
den StB-Bauteilen einbauen, einschließlich aller
erforderlichen Nebenarbeiten.
Menge: 60,000 lfdm

**01.04.08.7 Rückbiegeanschluß in StB-Wand, Ortbeton, HBT 240**
Liefern und einbauen von Rückbiegeanschlüssen, z.B.
HALFEN Rückbiegeanschluss, Typ HBT 220-10/15-5-ca.1250
mit zweilagiger Rückbiegebewehrung in einem verzinkten
Stahlblechverwahrkasten zur Herstellung von
Bewehrungsanschlüssen für die StB-Wände in Ortbeton,
mit Allgemeiner bauaufsichtlicher Zulassung, versehen
mit dem RAL Gütezeichen RAL-GZ 658/2 der
Gütegemeinschaft Verankerungs- und Bewehrungstechnik
e.V.

Ausführungsbereich: T-Verbindungen StB-Wände

Typ:  Typ HBT 240-10/15-5- ca.1250 oder gleichwertig

Rückbiegeanschluss liefern und gemäß Montageanleitung
des Herstellers nach Plan bzw. Angabe der Statikers in
den StB-Bauteilen einbauen, einschließlich aller
erforderlichen Nebenarbeiten.
Menge: 40,000 lfdm

**01.04.08.8 Durchstanzbewehrungen, DN 14, 4 Anker**
Liefern und Einbauen von Durchstanzbewehrungen in
Stahlbetondecken nach Plan und Angaben Statiker.

Dübelleisten DN 14mm, 4 Anker, Höhe ca. 25 cm, Länge ca
80 cm
Bewehrungselement gegen Durchstanzen bei Flachdecken
oder Fundamentplatten. Für den Einbau in Fertigteilen
ist dies eigenverantwortlich unter Berücksichtigung der
max. Querkraft zu bemessen. Lieferung und Einbau eines
Bewehrungselements gemäß Europäisch technischer
Zulassung ETA 13/0076 nach EC2 sowie nach Angaben des
Architekten bzw. des Tragwerksplaners. Die technischen
Unterlagen des Herstellers sind zu beachten.
Menge: 15,000 Stk

**01.04.08.9 Durchstanzbewehrungen, DN 12, 3 Anker**
Liefern und Einbauen von Durchstanzbewehrungen in
Stahlbetondecken nach Plan und Angaben Statiker.

Dübelleisten DN 12mm, 3 Anker, Höhe ca. 25 cm, Länge ca
60 cm
Bewehrungselement gegen Durchstanzen bei Flachdecken
oder Fundamentplatten. Für den Einbau in Fertigteilen
ist dies eigenverantwortlich unter Berücksichtigung der
max. Querkraft zu bemessen. Lieferung und Einbau eines
Bewehrungselements gemäß Europäisch technischer
Zulassung ETA 13/0076 nach EC2 sowie nach Angaben des
Architekten bzw. des Tragwerksplaners. Die technischen
Unterlagen des Herstellers sind zu beachten.
Menge: 20,000 Stk

**01.04.08.10 Durchstanzbewehrungen, DN 12, 4 Anker**
Liefern und Einbauen von Durchstanzbewehrungen in
Stahlbetondecken nach Plan und Angaben Statiker.

Dübelleisten DN 12mm, 4 Anker, Höhe ca. 25 cm, Länge ca
80 cm
Bewehrungselement gegen Durchstanzen bei Flachdecken
oder Fundamentplatten. Für den Einbau in Fertigteilen
ist dies eigenverantwortlich unter Berücksichtigung der
max. Querkraft zu bemessen. Lieferung und Einbau eines
Bewehrungselements gemäß Europäisch technischer
Zulassung ETA 13/0076 nach EC2 sowie nach Angaben des
Architekten bzw. des Tragwerksplaners. Die technischen
Unterlagen des Herstellers sind zu beachten.
Menge: 10,000 Stk

**01.04.08.11 Durchstanzbewehrungen, DN 20, 4 Anker**
Liefern und Einbauen von Durchstanzbewehrungen in
Stahlbetondecken nach Plan und Angaben Statiker.

Dübelleisten DN 12mm, 4 Anker, Höhe ca. 45 cm, Länge ca
100 cm
Bewehrungselement gegen Durchstanzen bei Flachdecken
oder Fundamentplatten. Für den Einbau in Fertigteilen
ist dies eigenverantwortlich unter Berücksichtigung der
max. Querkraft zu bemessen. Lieferung und Einbau eines
Bewehrungselements gemäß Europäisch technischer
Zulassung ETA 13/0076 nach EC2 sowie nach Angaben des
Architekten bzw. des Tragwerksplaners. Die technischen
Unterlagen des Herstellers sind zu beachten.
Menge: 15,000 Stk

**01.04.08.12 Halfenschienen 28/15 liefern/einbauen, Ortbeton**
Liefern und Einbauen von Halfenschienen  nach Plan bzw.
Angabe in den Ortbeton

Fabrikat/Typ:  Typ HTA 28/15 verz. oder gleichwertig

Schienen in verzinkter Ausführung, einschließlich
Vollschaumfüllung und mit Heftkrampen gemäß
Werksvorschrift im Fertigungsprozess gemäß Plan und
Angabe fixieren und einbetonieren. Unterschiedliche
Längen nach Plan bzw. Angabe einbauen. Einschl.
Entfernen der Schaumfüllung nach dem Ausschalen.
Menge: 20,000 lfdm

**01.04.08.13 Halfenschienen 38/17 liefern/einbauen, Ortbeton**
Liefern und Einbauen von Halfenschienen  nach Plan bzw.
Angabe in den Ortbeton

Fabrikat/Typ:  Typ HTA 38/17 verz. oder gleichwertig

Schienen in verzinkter Ausführung, einschließlich
Vollschaumfüllung und mit Heftkrampen gemäß
Werksvorschrift im Fertigungsprozess gemäß Plan und
Angabe fixieren und einbetonieren. Unterschiedliche
Längen nach Plan bzw. Angabe einbauen. Einschl.
Entfernen der Schaumfüllung nach dem Ausschalen.
Menge: 20,000 lfdm

**01.04.08.14 Abschalement für Arbeitsfuge Bodenplatte**
Liefern, Einbauen und Befestigen eines Abschalelementes
aus beidseitig konstruktiv verstärktem Streckmetall
nach Plan und nach Angaben des Statikers für
Arbeitsfuge mit Verzahnung nach DIN EN 1992-1. Einbau
als verlorene Schalung zwischen den Bewehrungslagen und
Fixieren durch Einschweißen der Bewehrung.
Abschalung der Betondeckung mit
Faserbeton-Flächenabstandhalter oder Holzleiste.

Bereich:  StB.- Bodenplatte
Elementbreite: 300 mm

Einschließlich aller erforderlichen Nebenarbeiten.
Menge: 25,000 lfdm

#### Bereich 01.05 Mauerarbeiten

##### Abschnitt 01.05.01 Mauerarbeiten

*Hinweis*

**01.05.01.1 HLz-Innenmauerwerk herstellen, Dünnbettmörtel, WD 24,0 cm**
Hochlochziegel-Mauerwerk für gerade Innenwände nach DIN
105, Teil 1 und 2 nach Plan und Angabe des Statikers in
allen Geschoßen für das Ausmauern der Fensteröffnungen
im bestehenden Schulgebäude. Die Arbeiten sind zu
Beginn der Rohbauarbeiten vom EG bis zum 3. OG
auszuführen

Fensterbreite:  88,5 cm - 151,0 cm
Fensterhöhe:  88,5 cm - 251,0 cm

Innenmauerwerk aus plangeschliffenen Hochlochziegeln,
mit Dünnbettmörtel, lot- und fluchtgerecht nach
Zeichnung und Angabe herstellen. Das Mauerwerk mit
mörtelfreier Stoßfugenverzahnung ist mit einem
Dünnbettmörtel entsprechend dem Zulassungsbescheid des
Instituts für Bautechnik Berlin Nr. Z 17.1-868 und der
DIN 1053 zu vermauern, einschließlich erforderlicher
Ergänzungs- und Ausgleichsziegel. Das
Übereinstimmungszertifikat und der Nachweis der
laufenden Güteüberwachung ist für alle verwendeten
Baustoffe, wie nach der Bayerischen Bauordnung (BayBO)
vorgeschrieben, auf der Baustelle bereitzuhalten.

Rohdichteklasse: 0,9 kg/dm³
Feuerwiderstandsklasse: F 90 - A nach DIN 4102-2
Ziegelformat (Dünnformat): 12 DF - 372 x 240 x 249 mm

Wanddicke: 24,0 cm

Im Einheitspreis enthalten sind das Anlegen von
Pfeilern usw. im Verband und die Stellung der
erforderlichen Gerüste und Geräte. Ausgleichziegel oder
Passsteine sind ausschließlich durch maschinelles
Zuschneiden herzustellen, einschließlich aller
erforderlichen Nebenarbeiten.

Die Nebenleistungen nach VOB Teil C DIN 18330 für die
Schutzmaßnahmen des Ziegelmauerwerkes vor Regen und
Schnee ist zu beachten und wird nicht gesondert
vergütet.

Das Herstellen und Schließen der Schlitze und
Durchbrüche erfolgt in einer gesonderten Position,
ebenso wie der Einbau von Ziegel- bzw. Tonstürzen. Bei
der Abrechnung werden sowohl Schlitze als auch Stürze
übermessen und als Zuschlag vergütet.
Menge: 53,000 m²

**01.05.01.2 Abgleichen der Wände 24,0 cm) an den Sturz**
Abgleichen des vorbeschriebenen an den waagrechten
Sturz der Fensteröffnung, samt Zuschneiden und Anpassen
der Ziegel und Aufbringen eines Mörtelbettes als Zulage
zum Innenmauerwerk bei übermessener Fläche.

Mauerwerkdicke: 24,0 cm
Mörtelbettdicke: ca. 3,0 cm
Feuerwiderstandsklasse: F 90 - A nach DIN 4102-2

Einschließlich aller erforderlichen Nebenarbeiten.
Menge: 25,600 lfdm

**01.05.01.3 HLz-Innenmauerwerk herstellen, WD 74,0 cm**
Hochlochziegel-Mauerwerk für gerade Innenwände nach DIN
105, Teil 1 und 2 nach Plan und Angabe des Statikers in
allen Geschoßen für das Ergänzen der bestehenden
Außenwand des Schulgebäude.

Innenmauerwerk aus Hochlochziegeln, Mit Mörtel der MGII
, lot- und fluchtgerecht nach Zeichnung und Angabe
herstellen. Das Mauerwerk ist mit einem
Kalk-Zement-Mörtel entsprechend dem Zulassungsbescheid
des Instituts für Bautechnik Berlin Nr. Z 17.1-868 und
der DIN 1053 zu vermauern, einschließlich
erforderlicher Ergänzungs- und Ausgleichsziegel. Das
Übereinstimmungszertifikat und der Nachweis der
laufenden Güteüberwachung ist für alle verwendeten
Baustoffe, wie nach der Bayerischen Bauordnung (BayBO)
vorgeschrieben, auf der Baustelle bereitzuhalten.

Rohdichteklasse: 0,9 kg/dm³
Feuerwiderstandsklasse: F 90 - A nach DIN 4102-2
Ziegelformat (Dünnformat): 12 DF - 372 x 240 x 238 mm

Wanddicke: 74,0 cm

Im Einheitspreis enthalten sind das Anlegen von
Pfeilern usw. im Verband und die Stellung der
erforderlichen Gerüste und Geräte. Ausgleichziegel oder
Passsteine sind ausschließlich durch maschinelles
Zuschneiden herzustellen, einschließlich aller
erforderlichen Nebenarbeiten.

Die Nebenleistungen nach VOB Teil C DIN 18330 für die
Schutzmaßnahmen des Ziegelmauerwerkes vor Regen und
Schnee ist zu beachten und wird nicht gesondert
vergütet.

Das Herstellen und Schließen der Schlitze und
Durchbrüche erfolgt in einer gesonderten Position,
ebenso wie der Einbau von Ziegel- bzw. Tonstürzen. Bei
der Abrechnung werden sowohl Schlitze als auch Stürze
übermessen und als Zuschlag vergütet.
Menge: 5,300 m²

**01.05.01.4 Zulage zum vorbeschriebenen Mauerwerk, schräge Leibung**
Zulage zum vorbeschriebenen Mauerwerk für das Anlegen
von schrägen, ca. 80°, Leibungen.
Sämtliche Anpassungen des Mauerziegel sind im
Einheitspreis enthalten.
Die Vergütung erfolgt pro laufnmeter schräge Leibung.
Menge: 2,600 m

**01.05.01.5 Profilstahlträger HE-A 100, Länge ca. 2,50 m**
Anfertigen, liefern und einbauen eines
Profilstahlträgers nach DIN 1025-2, mit parallelen
Flanschflächen als Ersatz für die abgebrochene
Türöffnung im Anschluß an das Schulgebäude
Stockwerksweise im Zuge des Erweiterungsbau.
Einbau nach Plan und Angabe des Statiker.

Material: S 235
Trägerart: HE-A 100 - 1 Stück

Stahlträgerlänge: ca. 2,50 m
Einbauhöhe: bis ca. 3,00 m über der jeweiligen
Geschoßdecke

Profilstahlträger mit eingeschweißten Auflagersteifen,
t = 10 mm, als Abfangträger für best. StB-Geschoßdecke.
Endauflager auf Auflagerpolster bzw. best.
Vollziegelmauerwerk aufsetzen und ausrichten.
Auflagertiefe mind. 25,0 cm. Das Ausmauern, die
Auflagerpolster bzw. das Ummanteln der Stahlträger wird
gesondert vergütet.
Mit einzukalkulieren ist das Einschweißen der
Auflagersteifen und der Kopfplatte sowie die
notwendigen Bohrungen an der Kopfplatte nach Angabe des
Statikers.

Die Stahlträger sind mit einem geeigneten
Rostschutzanstrich zu versehen. Nach der Montage
beschädigte Stellen sind nachzustreichen und
auszubessern. Im Einheitspreis enthalten sind das
Einbringen des Stahlträger in das Gebäude, Gerüste, die
notwendigen Abstützungen der Stahlträger,
einschließlich aller erforderlichen Materalien und
Nebenarbeiten.
Menge: 1032,400 kg

**01.05.01.6 Kraftschlüssiges ausmauern der Stahlträger, WD 74,0 cm**
Ausmauern des vorbeschriebenen Profilstahlträger in der
gesamten Wanddicke mittels Hochlochziegel der MG IIa.
Der Ziegelsturz ist kraftschlüssig, statisch wirksam
mit dem darüberliegenden Mauerwerk auszumauern.

Höhe: 10,0 - 20,0 cm
Wanddicke: 74,0 m
Menge: 2,600 m

**01.05.01.7 Kraftschlüssiges ausmauern der Stahlträger, WD 62,5 cm**
Ausmauern des vorbeschriebenen Profilstahlträger in der
gesamten Wanddicke mittels Hochlochziegel der MG IIa.
Der Ziegelsturz ist kraftschlüssig, statisch wirksam
mit dem darüberliegenden Mauerwerk auszumauern.

Höhe: 10,0 - 20,0 cm
Wanddicke: 62,5 m
Menge: 5,300 m

**01.05.01.8 Kraftschlüssiges ausmauern der Stahlträger, WD 49,0 cm**
Ausmauern des vorbeschriebenen Profilstahlträger in der
gesamten Wanddicke mittels Hochlochziegel der MG IIa.
Der Ziegelsturz ist kraftschlüssig, statisch wirksam
mit dem darüberliegenden Mauerwerk auszumauern.

Höhe: 10,0 - 20,0 cm
Wanddicke: 49,0 m
Menge: 5,300 m

**01.05.01.9 Ausmauern des vorbeschriebenen Stahlträger**
Ausmauern des vorbeschriebenen Stahlträgern mit
Hochlochziegeln mit MG II aumauern, für Putzauftrag
geeignet.

Größe: bis ca. 0,50 m²
Fehlstellentiefe: ca. 0,05 bis ca. 0,15 m
Sockelhöhe: ca. 0,60 m
Menge: 42,000 m

**01.05.01.10 Ziegelstürze (11,5 cm) einbauen, Öffnung 1,26 m**
Liefern und einbauen von Ziegel-Flachstürzen zur
Überdeckung von Öffnungen (Türen, Fenster, usw.) im
bestehenden Ziegelmauerwerk. Die Ziegelstürze werden im
Zuge des Türdurch in die bestehende Ziegelwand
eingesetzt. Das Kraftschlüssige eusmneauern wird in
gesonderter Position vergütet. Abrechnung entsprechend
der einfachen Breite des Ziegelsturz (RBL) als 1 Stück.

Rohbaulichte (RBL): 126,0 cm
Sturzbreite: 11,5 cm
Breite Wand: ca. 49,0 cm
Menge: 4,200 Stüc

**01.05.01.11 Kraftschlüssiges ausmauern des Ziegelsturz, WD 49,0 cm**
Ausmauern des vorbeschriebenen Ziegelsturz in der
gesamten Wanddicke mittels Hochlochziegel der MG IIa.
Der Ziegelsturz ist kraftschlüssig, statisch wirksam
mit dem darüberliegenden Mauerwerk auszumauern.

Höhe: 10,0 - 20,0 cm
Wanddicke: 49,0 m
Menge: 1,600 m

**01.05.01.12 HLz-Traufabmauerung herstellen, WD 24,0 cm**
Hochlochziegel-Mauerwerk für gerade Traufabmauerung
nach DIN 105, Teil 1 und 2 nach Plan und Angabe des
Statikers in allen Geschoßen für das Abmauern der
Traufe.

Mauerwerk aus Hochlochziegeln, lot- und fluchtgerecht
nach Zeichnung und Angabe herstellen. Das Mauerwerk mit
mörtelfreier Stoßfugenverzahnung ist mit einem
Dünnbettmörtel entsprechend dem Zulassungsbescheid des
Instituts für Bautechnik Berlin Nr. Z 17.1-868 und der
DIN 1053 zu vermauern, einschließlich erforderlicher
Ergänzungs- und Ausgleichsziegel. Das
Übereinstimmungszertifikat und der Nachweis der
laufenden Güteüberwachung ist für alle verwendeten
Baustoffe, wie nach der Bayerischen Bauordnung (BayBO)
vorgeschrieben, auf der Baustelle bereitzuhalten.

Rohdichteklasse: 0,9 kg/dm³
Feuerwiderstandsklasse: F 90 - A nach DIN 4102-2
Ziegelformat (Dünnformat): 12 DF - 372 x 240 x 249 mm

Wanddicke: 24,0 cm
Wandhöhe: ca 29,0 / 48,0 cm

Im Einheitspreis enthalten ist das oberseitige
abgleichen des Mauerwerk entsprechend der Dachschräge
von ca. 40°.
Ebenso sind die bauseitigen Sparren fachgerecht im
Mauerwerk zu intergrieren.
Die Arbeiten sind in enger Abstimmung mit den
Zimmerarbeiten auszuführen.

Die Nebenleistungen nach VOB Teil C DIN 18330 für die
Schutzmaßnahmen des Ziegelmauerwerkes vor Regen und
Schnee ist zu beachten und wird nicht gesondert
vergütet.
Menge: 37,500 lfdm

**01.05.01.13 Vertikalabdichtung, Bitumenbahn m. Alu-Einlage, d = 50,0 cm**
Liefern und einbauen einer Vertikalalabdichtung gegen
aufsteigende Feuchtigkeit bei ITraufabmauerung,
einlagig, mit einer unbesandeten 500-er Bitumenbahn mit
Alu-Einlage, lose im Mörtelbett verlegt, mit 20,0 cm
Stoßüberdeckung. Im Einheitspreis enthalten ist das
evtl. nötige Abgleichen der Bitumenbahn an OK Sparren.

Wandhöhe :  ca. 50,0 cm
Menge: 37,500 lfdm

**01.05.01.14 Mineralfaserabdeckung auf Traufmauer**
Liefern und einbauen einer Mineralfaserabdeckung auf
vorbeschriebener Traufabmauerung.

Dicke:  ca. 20 mm
Schmelzpunkt: mind. 1000°C
Breite: ca. 40,0 cm

Die Arbeiten sin in Verbindung mit den Zimmerarbeiten
auszuführen.
Menge: 37,500 lfdm

**01.05.01.15 Lüftungsschacht auf Aufzugdecke herstellen**
Liefern und fachgerechtes Herstellen eines
Lüftungsschacht mittels Ziegelkleinformat 1,5 NF auf
der Aufzugdecke über Dach. Der Lüftungsschacht  mit den
Abmessungen ca. 50,0 x 50,0 cm, ist beidseitig
verputzt, ca 50 ,0 cm über Dach zu führen. Die
Gesamthöhe des Lüftungsschacht beträgt ca. 4,50 m und
ist in Verbindung mit der flankierenden Mauer zu
erstellen. Innenseitig sind die Verputzarbeiten im Zuge
der Mauerarbeiten auszuführen. Die beidseitigen
Verputzarbeiten sind im Einheitspreis enthalten.

Ziegelart:  HLz
Festigkeitsklasse:  12
Rohdichteklasse:  1,0 kg/dm³
Mörtelgruppe:  MG II
Vormauerdicke:  11,5 cm

Auf eine kraftschlüssige Verbindung mit dem
begleitenden Mauerwerk ist zu achten. Zu Installationen
sind die herstellerkonformen Anschlüsse herzustellen
(z.B. Trennfolien einlegen usw.), einschließlich aller
erforderlichen Nebenarbeiten sowie der notwendigen
Gerüststellung.
Menge: 10,500 m²

#### Bereich 01.06 Putzarbeiten

##### Abschnitt 01.06.01 Putzarbeiten

*Hinweis*

**01.06.01.1 Vorhandene Nägel, Haken, Schrauben ausbauen / entsorgen**
Ausbauen (z.B. durch herausziehen, abstemmen) und
entsorgen von alten Nägeln, Haken, Schrauben, Dübeln
und sonstigen ehemaligen Befestigungsmitteln (z.B.
Kabelschellen). Die Teile sind über die gesamten
Wandflächen verstreut. Der Ausbau hat erst nach
Absprache mit der Bauleitung zu erfolgen, falls diese
für die Putzarbeiten (z. B. verputzen der Schlitze)
hinderlich sind.

Ausführungsbereich: EG - 3.OG

Raumhöhen: bis ca. 3,,50 m

Anzahl der Nägel, etc.: ca. 30 Stück

Einschließlich aller erforderlichen Nebenarbeiten.
Anfallende Entsorgungsgebühren und die Geüstarbeiten
sind in den Einheitspreis mit einzukalkulieren.
Menge: 1,000 Psch

**01.06.01.2 Innenwandflächen aus best. Ziegelmauerwerk säubern**
Säubern, nachreinigen und vorbereiten von
Innenwandflächen aus bestehendem Ziegelmauerwerk mit
geeigneten Arbeitsgeräten (z. B. Stahlbesen) zum
Auftragen eines Innenputzes.

Ausführungsbereich: EG - 3. OG

Raumhöhen: bis ca. 3,50 m

Haftungshindernde Trennschichten wie Staub, etc. sind
in einem geeigneten Verfahren zu entfernen.

Standzeit bis Putzauftrag: 1 Tag

Anfallendes Material/Schutt ist aus dem Gebäude zu
schaffen, zu laden und vorschriftsmäßig zu entsorgen.
Die notwendige Gerüststellung und die anfallenden
Entsorgungsgebühren sind mit einzukalkulieren.
Menge: 187,500 m²

**01.06.01.3 Zuschlag für Innenwandflächen (Teilflächen) säubern**
Zuschlag zur vorbeschriebenen Position für das Säubern,
nachreinigen und vorbereiten von Innenwandflächen aus
bestehendem Vollziegelmauerwerk wie in Position vor
beschreiben, jedoch Ausführung in Kleinflächen
(Putzausbesserungen).

Teilflächen: von 0,50 m² bis 2,5 m²

Ausführungsbereich: gesamter Schulbereich

Abrechnung nach Stück.
Menge: 15,000 Stüc

**01.06.01.4 Innenwandflächen mit einem geeignetem Mittel verfestigen (Fixativ)**
Gesäuberte Flächen des alten Ziegelmauerwerk mit einem
geeigneten Mittel verfestigen (Fixativ).

Ausführungsbereich: EG - 3.OG

Raumhöhen: bis ca. 3,50 m

Die notwendige Gerüststellung ist mit einzukalkulieren.
Menge: 187,500 m²

**01.06.01.5 Liefern / anbringen von Eckschutzprofilen**
Liefern, sowie eben und fluchtrechtes (waagrecht bzw.
senkrecht) Anbringen mit geeigneten Ansetzmörtel von
Eckschienen-Kantenprofilen, auf Putzstärke versetzt.
Kantenprofil nach DIN EN 13658-1 für den Innenputz aus
Stahl verzinkt, in verschiedenen Einzellängen.
Verarbeitung entsprechend Herstellerempfehlung.

Ausführungsbereich: EG - 3.OG

Einzellängen: bis ca. 3,00 m

Untergrund: Mauerwerk bzw. Stahlbeton

Hinweis: Der Ansetzmörtel muss für den geplanten
Kalkzementputz zulässig sein, um spätere Schäden zu
vermeiden. Die notwendige Gerüststellung ist mit
einzukalkulieren.
Menge: 104,000 lfdm

**01.06.01.6 Liefern / anbringen von Putzanschlussprofilen**
Liefern und einbauen von Putzanschlussprofilen aus PVC
im Innenbereich an den Rahmenprofilen von Türzargen,
Profilelementen, Fensterelementen, Anschlüssen und
ähnlicher Bauteile. Anputzleisten fluchtgerecht und
abstandsgleich zum Rahmenprofil und auf Putzstärke
versetzen. Die Leiste sichert gleichzeitig den dichten
Anschluss der Fensterabdeckfolie.

Ausführungsbereich: EG - 3.OG

Raumhöhen: bis ca. 3,50 m.

Die Leisten sind nach Angabe Bauleitung an den
Bauteilen anzubringen, einschließlich aller
erforderlichen Nebenarbeiten und der notwendigen
Gerüststellung.

Die benötigten Material (HASIT Putzanschlussleiste UNI
15 mm) wird bauseits gestellt.

In den Einheitspreis ist die notwendige Gerüststellung
mit einzukalkulieren.
Menge: 20,000 lfdm

**01.06.01.7 Putzarmierungsgewebe (Hochreißfest) liefern / anbringen**
Liefern und Anbringen eines schiebe- und alkalifestem
Putzarmierungsgewebe. Armierungsgewebe im oberen
Drittel der Putzschicht in die Nassmörtelschicht,
planeben und faltenfrei einspachteln und an den Stößen
mind. 12,0 cm überlappen lassen, einschließlich aller
erforderlichen Nebenarbeiten.

Ausführungsbereich: EG - 3. OG

Raumhöhen:  bis ca. 3,50 m

Ausführung nach Herstellervorschrift. Die notwendige
Gerüststellung ist in den Positionen des Putzes
enthalten.
Menge: 25,000 m²

**01.06.01.8 Putzträger, Rippenstreckmetall an Innenwände**
Putzträger aus verzinktem Rippenstreckmetall an geraden
Innenwänden liefern und fachgerecht aufbringen,
einschließlich aller erforderlichen Nebenarbeiten.
Menge: 5,000 m²

**01.06.01.9 Zuschlag für Innenwandflächen (Teilflächen) verfestigen (Fixativ)**
Zuschlag zur vorbeschriebenen Position für das
verfestigen des alten Ziegelmauerwerk (Fixativ) wie in
Position vor beschreiben, jedoch Ausführung in
Kleinflächen (Putzausbesserungen).

Ausführungsbereich: gesamter Schulbereich

Teilflächen: von 0,50 m² bis 2,5 m²

Abrechnung nach Stück.
Menge: 15,000 Stüc

**01.06.01.10 Egalisieren von Untergrundvertiefungen mit Zementmörtel**
Egalisieren von Untergrundvertiefungen mit Hand.
Auswerfen von Fehlstellen, Vertiefungen, etc. mit
Kalkzementmörtel, kapillarsaugend, entsprechend MG P
III.

Ausführungsbereich: EG - 3. OG

Raumhöhen: bis ca. 3,50 m

Arbeitsgang:  Kalkzementmörtelauftrag frisch-in-feucht
auf Grundierung, Kellenanwurf.

Kalkzementmörtel nach erfolgter oberflächlicher
Ansteifung mit einem Besen auf ca. 5 mm unter Steinkopf
abarbeiten und aufrauhen.

Körnung:  6 mm

Max. Schichtstärke: 25 mm

Standzeit:  5 - 7 Tage, je nach Witterung

Die notwendige Gerüststellung ist mit einzukalkulieren.
Menge: 25,000 m²

**01.06.01.11 Zuschlag zum Egalisieren von Wandflächen in Teilbereichen**
Zuschlag zur vorbeschriebenen Position für das
Egalisieren von Untergrundvertiefungen mit Hand.
Ausführung wie in Position vor beschreiben, jedoch
Ausführung in Kleinflächen (Putzausbesserungen).

Teilflächen: von 0,50 m² bis 2,50 m²

Abrechnung nach Stück.

Das benötigte Material und die notwendige
Gerüststellung ist mit einzukalkulieren.
Menge: 15,000 Stüc

**01.06.01.12 Egalisieren von großen E - Schlitzen von Hand mit Kalkzementmörtel**
Egalisieren/herausputzen von neuen E - Schlitzen im
bestehenden, verputztem Mauerwerk mit Hand in mehreren
Arbeitsgängen. Auswerfen der E - Schlitze mit
Kalkmörtel, kapillarsaugend, entsprechend MG P III.

Ausführungsbereich: EG - 3. OG

Raumhöhen: bis ca. 3,50 m

Schlitzgrößen: ca. 15,0 x 12,0 cm

Kalkmörtel nach erfolgter oberflächlicher Ansteifung
mit geeignetem Gerät abarbeiten und aufrauhen.

Körnung:  6 mm

Max. Schichtstärke: 25 mm

Standzeit:  5 - 7 Tage, je nach Witterung

Die notwendige Gerüststellung ist mit einzukalkulieren.
Menge: 15,000 lfdm

**01.06.01.13 Egalisieren von E - Schlitzen von Hand mit Kalkzementmörtel**
Egalisieren/herausputzen von neuen E - Schlitzen im
bestehenden, verputztem Mauerwerk mit Hand in mehreren
Arbeitsgängen. Auswerfen der E - Schlitze mit
Kalkzementmörtel, kapillarsaugend, entsprechend MG P
III.

Ausführungsbereich: EG - 3. OG

Raumhöhen: bis ca. 3,50 m

Schlitzgrößen: ca. 5,0 x 5,0 cm

Kalkmörtel nach erfolgter oberflächlicher Ansteifung
mit geeignetem Gerät abarbeiten und aufrauhen.

Körnung:  6 mm

Max. Schichtstärke: 25 mm

Standzeit:  5 - 7 Tage, je nach Witterung

Die notwendige Gerüststellung ist mit einzukalkulieren.
Menge: 30,000 lfdm

**01.06.01.14 Kalkzemnt-Putz herstellen, eben- und fluchtrecht abziehen**
Innenwandputz nach DIN EN-998-118550 liefern und
zweilagig oder nass in nass als Kalkzement-Putz in zwei
Arbeitsgängen nach Herstelleranweisung herstellen,
eben- und fluchtrecht abziehen und abfilzen. Mit
einzukalkulieren sind das Absetzen von Türumrahmungen,
Elektroanschlussdosen, Fußbodenleisten etc.

Untergrund:  Altes Ziegelmauerwerk
Qualität:  Druckfestigkeit: P II (nach DIN 18550)
Körnung:  0 - 1,4 mm
Oberfläche:  Q3 - gefilzt
Dicke:  15 mm

Ausführungsbereich: EG - 3.OG

Raumhöhen: bis ca. 3,50 m

Einschließlich aller erforderlichen Nebenarbeiten und
der erforderlichen Gerüststellung gemäß VOB.
Türleibungen sind umlaufend mit Abstellbrettern
abzustellen.
Menge: 187,500 m²

**01.06.01.15 Zulage für Mehrputzstärke Kalkzementputz**
Zulage für die Mehrputzstärke von 5 mm / m² zu
vorbeschriebenen Putzsystem.
Vergütet wird die Mehrputzstärke pro m² nach Freigabe
durch die Bauleitung vor Beginn der Putzarbeiten.
Menge: 187,500 m²

**01.06.01.16 Kellenschnitte an beweglichen Bauteilen herstellen**
Kellenschnitte in Stoßbereichen verschiedener
Bauteilen, an Decken, Wänden und Holzbauteilen sowie an
beweglichen Bauteilen (z.B. Fensterbänke,
Gipskartonwände, udgl.) herstellen.

Ausführungsbereich: EG - 3.OG

Raumhöhe: bis ca. 3,50 m

Die notwendige Gerüststellung ist in den Putzposition
vergütet.
Menge: 40,000 lfdm

**01.06.01.17 Putzabschlußprofil, verzinkt, für Innenputz liefern / anbringen**
Liefern und anbringen von Putzabschlußprofilen aus
verzinktem Stahlblech. Profil zur völligen Einbettung
in Spachtelmasse im Innenbereich. Nach dem Einbau von
vertiefen Wandhandläufen durch den Schreiner, sind die
Profile exakt einzubauen. Einbau der Profile waagrecht
bzw. schrägverlaufend in unterschiedlichen Längen.
Längen von ca. 0,30 m bis ca. 2,40 m. Einschl. der
notwendigen Schräg- bzw. Gehrungsschnitte.

Ausführungsbereich: EG - 3.OG

Kantenprofile eben und fluchtgerecht anbringen, mit
Spachtelmasse versetzt, einschließlich aller
erforderlichen Nebenarbeiten.
Menge: 25,000 lfdm

**01.06.01.18 Ein - bzw. Beiputzarbeiten Innenputz**
Ein-, Zu- und Beiputzarbeiten. Ausführung nach Position
"Innenputz", wenn die Arbeiten nicht im Zuge der
Putzarbeiten durchgeführt werden können.
Als Zulage zur übermessenen Gesamtfläche
Menge: 5,000 m²

*Hinweis*

**01.06.01.19 Wandflächen aus best. Ziegelmauerwerk säubern**
Säubern, nachreinigen und vorbereiten von
Fassadenwandflächen aus bestehendem Ziegelmauerwerk mit
geeigneten Arbeitsgeräten (z. B. Stahlbesen) zum
Auftragen des Fassadenputzes.

Ausführungsbereich: UG Bestand

Arbeitshöhe: bis ca. 2,50 m

Haftungshindernde Trennschichten wie Staub, etc. sind
in einem geeigneten Verfahren zu entfernen.

Standzeit bis Putzauftrag: 1 Tag

Anfallendes Material/Schutt ist aus dem Gebäude zu
schaffen, zu laden und vorschriftsmäßig zu entsorgen.
Die notwendige Gerüststellung und die anfallenden
Entsorgungsgebühren sind mit einzukalkulieren.
Menge: 20,500 m²

**01.06.01.20 Egalisieren von Untergrundvertiefungen mit Zementmörtel**
Egalisieren von Untergrundvertiefungen mit Hand.
Auswerfen von Fehlstellen, Vertiefungen, etc. mit
Kalkzementmörtel, kapillarsaugend, entsprechend MG P
III.

Ausführungsbereich: EG - 3. OG

Raumhöhen: bis ca. 3,50 m

Arbeitsgang:  Kalkzementmörtelauftrag frisch-in-feucht
auf Grundierung, Kellenanwurf.

Kalkzementmörtel nach erfolgter oberflächlicher
Ansteifung mit einem Besen auf ca. 5 mm unter Steinkopf
abarbeiten und aufrauhen.

Körnung:  6 mm

Max. Schichtstärke: 25 mm

Standzeit:  5 - 7 Tage, je nach Witterung

Die notwendige Gerüststellung ist mit einzukalkulieren.
Menge: 20,500 m²

**01.06.01.21 Zement-Putz herstellen, eben- und fluchtrecht abziehen**
Sockelputz im Einbindebereich als Sperrputz nach DIN
EN-998-118550 liefern und zweilagig oder nass in nass
als Zement-Putz in zwei Arbeitsgängen nach
Herstelleranweisung herstellen, eben- und fluchtrecht
abziehen und abfilzen. Putz für folgenden Auftrag der
Abdichtung geeignet.

Untergrund:  Altes Ziegelmauerwerk
Qualität:  Druckfestigkeit: P II (nach DIN 18550)
Körnung:  0 - 1,4 mm
Oberfläche:  Q3 - gefilzt
Dicke:  15 mm

Ausführungsbereich: EG - 3.OG

Raumhöhen: bis ca. 3,50 m

Einschließlich aller erforderlichen Nebenarbeiten und
der erforderlichen Gerüststellung gemäß VOB.
Türleibungen sind umlaufend mit Abstellbrettern
abzustellen.
Menge: 20,500 m²

**01.06.01.22 Zulage für Mehrputzstärke Zementputz**
Zulage für die Mehrputzstärke von 5 mm / m² zu
vorbeschriebenen Putzsystem.
Vergütet wird die Mehrputzstärke pro m² nach Freigabe
durch die Bauleitung vor Beginn der Putzarbeiten.
Menge: 20,500 m²

#### Bereich 01.07 Abdichtungs- / Isolierarbeiten

##### Abschnitt 01.07.01 Abdichtung Bodenfeuchtigkeit

*Hinweis*

**01.07.01.1 Bodenflächen bei Anschußbewehrung reinigen**
Bodenflächen für die Horizontalabdichtung bei
Anschlussbewehrung von Mörtelresten und
Zementleimschichten befreien, incl. Schuttbeseitigung.
Menge: 25,000 m²

**01.07.01.2 Abdichtung bei Anschlußbewehrung aufbringen**
Liefern und herstellen einer Horizontalabdichtung bei
den Wandaufstands- bzw. Stützenaufstandsflächen in
verschiedenen Größen.

Fabrikat:  2-komp. flexible, zementgebundene
Dichtungsschlämme
  gegen Grund- und Stauwasser
Verbrauch:  ca. 3,5 kg/m²
Die Verarbeitung hat in 2 Arbeitsgängen zu erfolgen. In
die Abdichtung sind die Stirnseiten der
StB-Bodenplatte, der Sohlenüberstand und raumseitig ein
ca. 10,0 cm breiter Sohlenstreifen einzubeziehen.
Einschließlich aller erforderlichen Nebenarbeiten.
Menge: 25,000 m²

*Hinweis*

**01.07.01.3 Fundament-/Wandflächen, reinigen des Untergrundes**
Reinigen der vertikalen Flächen der aufgehenden
StB-Frostschürzen, Fundamente und StB-Umfassungwände
von grober Verschmutzung nach besonderer Anordnung des
AG. Anfallender Schutt wird Eigentum des AN und ist zu
beseitigen. Gerüststellung ist mit einzukalkulieren
soweit erforderlich.

Höhe StB-Frostschürzen: ca. 0,80 m  -  1,25 m
Höhe StB-Fundamente: ca. 0.80 m  -  1,25 m
Höhe StB-Umfassungswände: ca. 4,00 m

Einschließlich aller erforderlichen Nebenleistungen
sowie der notwendigen Gerüststellung.
Menge: 335,700 m²

**01.07.01.4 Hohlkehle mit wasserdichtem Schnell-Zement-Mörtel R3 profilieren**
Hohlkehle aus schnellabbindendem, standfestem,
sulfatwiderstandsfähigem und wasserdichtem
Reparaturmörtel klassifiziert nach DIN EN 1504-3 R3 auf
vorbereiteten mattfeuchten Untergrund im Radius ca.
40-60 mm profilieren.
Menge: 94,200 m

**01.07.01.5 Flächenausgleich für Abdichtung**
Flächenausgleich für Abdichtung durch Ausstemmen von
Kiesnestern und anderen Fehlstellen. Entfernen aller
losen Teile sowie Ausgleich mit Zement-Haftmörtel.
Menge: 25,000 m²

**01.07.01.6 Voranstrich für vertikale Abdichtung an StB-Bauteilen**
Liefern und aufbringen eines Voranstriches für die
vertikale Abdichtung auf den aufgehenden StB-Bauteilen.

Ausführungsbereich:  StB-Frostschürzen, Fundamente,
StB-Umfassungswände

Höhe StB-Frostschutzschürze: ca. 0,80 m  -  1,25 m
Höhe StB-Fundamente.  ca. 0,80 m  -  1,25 m
Höhe StB-Umfassungswände: ca. 4,00 m

Voranstrichmittel aus Bitumenlösung, einschließlich
aller erforderlichen Nebenarbeiten
sowie der notwendigen Gerüststellung.
Menge: 335,700 m²

**01.07.01.7 Vertikale Abdichtung, Bodenfeuchtigkeit und nicht drückendes Wasser**
Liefern und herstellen einer vertikalen Abdichtung an
den gesäuberten Flächen der aufgehenden StB-Bauteile
gegen Bodenfeuchtigkeit und nicht drückendes Wasser
gemäß
DIN 18533 im Spachtelverfahren bzw. Spritzverfahren.
Gerüststellung ist mit einzukalkulieren.

Ausführungsbereich:  StB-Frostschürzen, Fundamente,
StB-Umfassungswände

Höhe StB-Frostschürze:  ca. 0,80 m  -  1,25 m
Höhe StB-Fundamente:  ca. 0.80 m  -  1,25 m
Höhe StB-Umfassungswände: ca. 4,00 m
Wassereinwirkungsklasse:  W 1.2-E

Abdichtung der Kelleraußenwände gegen Bodenfeuchtigkeit
und nicht drückendes Wasser mit einer bauaufsichtlich
Zugelassenen, 2-K-Bitumen-Dickbeschichtung (PMBC),
2-komponentig, kationisch, kunststoffvergütet,
lösungsmittelfrei. In zwei Arbeitsgängen, frisch in
frisch aufbringen. Die Flächenabdichtung über die
Stirnseite der Bodenplatte herunterführen. Die
Abdichtung ist Systemkonform mit dem Voranstrich
auszuführen.

Erforderliche Naßschichtdicke:  3,5 mm
Mindestrockenschichtdicke:  3,0 mm
Materialbedarf:  mind. 4 kg/m²

Die vertikale Abdichtung, z.B. Schomburg, Combiflex-C2,
ist nach den Hersteller- und Verarbeitungsrichtlinien
zu verarbeiten, einschließlich aller erforderlichen
Nebenleistungen
sowie der notwendigen Gerüststellung.
Menge: 335,700 m²

**01.07.01.8 Zuschlag, mäßige Einwirkung von drückendem Wasser**
Zuschlag zur Vorposition "Vertikale Abdichtung" für
Abdichtung gegen mäßige Einwirkung von drückendem
Wasser nach DIN 18533 an bestehenden Fundamenten und
Kelleraußenwänden aus Beton.
Abdichtung der Kelleraußenwände  in zwei Arbeitsgängen
aufbringen. Auf den ersten frischen Arbeitsgang
ASO-Verstärkungseinlage und auf die flächig aufgezogene
zweite noch frische Beschichtung ASO-Systemvlies-02
aufbringen und mit einem Glätter leicht andrücken.
Abrechnung der Verstärkungseinlage und Systemflies in
ges. Pos.
Vor dem Auftrag der zweiten Abdichtungsschicht muss die
erste Abdichtungsschicht soweit getrocknet sein, dass
sie durch den darauffolgenden Auftrag nicht beschädigt
wird.

Ausführungsbereich:  Bodenkanal und Nordseite
Erforderliche Nassschichtdicke:  5,0 mm
Mindesttrockenschichtdicke: 4,0 mm
Wassereinwirkungsklasse:  W 2.1-E

Die Wandabdichtung überlappend  über die Stirnseite der
Bodenplatte herunterführen an waagerechte Abdichtung
anschließen.

Materialbedarf:  mind. 5,0 kg/m²
Menge: 335,700 m²

**01.07.01.9 Schutzschicht für Abdichtungen (Drainagevlies)**
Liefern und einbauen eines Schutz- und Gleitvlieses auf
die vorbeschriebene flächig aufgezogene noch frische
Beschichtung im Bereich der StB-Frostschürzen und
StB-Umfassungwände.

Schutz- und Gleitvlies, z.B. Schomburg,
Aso-Systemvlies-02, aufziehen und mit einem Glätter
leicht andrücken.

Materialverbrauch: 1,1 m²/m².

Die Hersteller- und Verarbeitungsrichtlinien sind zu
beachten, einschließlich aller erforderlichen
Nebenleistungen sowie der notwendigen Gerüststellung.
Menge: 335,700 m²

**01.07.01.10 Verstärkungseinlage für Abdichtung**
Liefern und einbauen einer Verstärkungseinlage in den
ersten Arbeitsgang der Abdichung wie vor beschrieben.
Ausführung bei Wassereinwirkungsklasse W 2.1-E, mäßige
Einwirkung von drückendem Wasser gemäß DIN 18533 an
bestehenden Fundamenten und Kelleraußenwänden aus
Beton,

Auf den ersten frischen Arbeitsgang
ASO-Verstärkungseinlage und auf die flächig aufgezogene
zweite noch frische Beschichtung dann
ASO-Systemvlies-02 (ges. Pos.) aufbringen und mit einem
Glätter leicht andrücken.
Vor dem Auftrag der zweiten Abdichtungsschicht muss die
erste Abdichtungsschicht soweit getrocknet sein, dass
sie durch den darauffolgenden Auftrag nicht beschädigt
wird.

Materialbedarf:  ca. 1,1 m² Verstärkungseinlage

Die Hersteller- und Verarbeitungsrichtlinien sind zu
beachten, einschließlich aller erforderlichen
Nebenleistungen sowie der notwendigen Gerüststellung.
Menge: 75,000 m²

**01.07.01.11 Abdichtung im Bereich Innenecken, Wand-/Bodenanschlüsse**
Verstärkung der Abdichtung im Bereich Innenecken,
Wand-/Bodenanschlüsse. Dichtband mit Abdichtungsmasse
verkleben und seitlich einarbeiten.

Materialbedarf: 1,1 m/m Dichtband
  ca. 1,0 kg/m Abdichtung

Dichtband  z. B. ASO-Dichtband-2000-S mit AQUAFIN-2K
oder gleichwertig  mit der Hälfte der Dispersion
anmischen und verkleben. Die erforderliche,
spachtelbare Konsistenz durch Wasserzugabe einstellen.
Dichtungsmasse mit einer 4er Zahnung auftragen, das
Dichtband eindrücken und überspachteln.
Menge: 110,200 lfdm

**01.07.01.12 Abdichtung im Bereich des Anschluss an die Frischbetonverbundfolie**
Anschluss der Abdichtung an die Frischbetonverbundfolie
 im Bereich der Bodenplatte. Dichtband mit
Abdichtungsmasse verkleben und anarbeiten.

Materialbedarf: 1,1 m/m Dichtband
  ca. 1,0 kg/m Abdichtung

Dichtband  z. B. ASO-Dichtband-2000-S mit AQUAFIN-2K
oder gleichwertig  mit der Hälfte der Dispersion
anmischen und verkleben. Die erforderliche,
spachtelbare Konsistenz durch Wasserzugabe einstellen.
Dichtungsmasse mit einer 4er Zahnung auftragen, das
Dichtband eindrücken und überspachteln.
Menge: 94,200 lfdm

**01.07.01.13 Beschichtung des Spritzwassersockelbereiches**
Spritzwassersockel bis 30 cm über OK Gelände in mind.
zwei Arbeitsgängen im Streichverfahren mit AQUAFIN-2K
oder gleichwertig, wasserabweisend beschichten. Die
Spritzwassersockelbeschichtung bis mind. 10 cm
unterhalb der noch aufzubringenden übrigen
2-K-Bitumen-Dickbeschichtung herunterführen.

Materialbedarf: Mind. 3,5 kg/m²
Menge: 47,100 m²

**01.07.01.14 Abdichtung Gebäudetrennfugen**
Abdichtung von Gebäudetrennfugen mit Klemmfugenband
gemäß DIN 7865 aus Elastomer im Anschlussbereich zu den
Bestandswänden.

Bereich: StB-Wände Neubau - StB-Wände Bestand

Typ: SK H20 protec Typ FK oder gleichwertig

Vorgefertigtes Klemmfugenband einbauen, befestigen und
verankern. An den Bestandswänden bzw. neuen StB-Wänden
mittels Klemmflanschkonstruktion in feuerverzinkter
Ausführung einschließlich aller notwendigen
Verbindungen entsprechend Herstellervorschrift
befestigen.

Abgerechnet wird nach dem tatsächlichen Massen auf
Nachweis in lfdm.

Stärke: ca. 4 mm
Breiten:  ca. 500 mm.

Fachgerecht einbauen einschließlich aller
erforderlichen Nebenleistungen sowie der notwendigen
Gerüststellung.
Menge: 15,000 lfdm

**01.07.01.15 Eindichten von Rohrdurchführungen, 50 - 100 mm**
Eindichten von Rohrdurchführungen. Rohrdurchführung,
bestehend aus Kunststoff bzw.
rostfreiem Metall wie folgt an die Flächenabdichtung
anschließen:

Durchführung:  Ø 50 - 100 mm
Hohlkehle aus zementgebundenem Reparatur- und
Ausbesserungsmörtel z. Beispiel ASOCRET-RN oder
gleichwertig mit einer Schenkellänge von 4 cm
ausbilden.
Über die getrocknete Hohlkehle mit Abdichtungsmasse den
Anschluß der Rohrdurchführung an die Flächenabdichtung
herstellen.

Materialbedarf/Mörtel: ca. 2,5 kg/Stck
Menge: 10,000 Stk

**01.07.01.16 Eindichten von Rohrdurchführungen, 100 - 150 mm**
Eindichten von Rohrdurchführungen. Rohrdurchführung,
bestehend aus Kunststoff bzw.
rostfreiem Metall wie folgt an die Flächenabdichtung
anschließen:

Durchführung:  Ø 50 - 100 mm
Hohlkehle aus zementgebundenem Reparatur- und
Ausbesserungsmörtel z. Beispiel ASOCRET-RN oder
gleichwertig mit einer Schenkellänge von 4 cm
ausbilden.
Über die getrocknete Hohlkehle mit Abdichtungsmasse den
Anschluß der Rohrdurchführung an die Flächenabdichtung
herstellen.

Materialbedarf/Mörtel: ca. 3,0 kg/Stck
Menge: 10,000 Stk

##### Abschnitt 01.07.02 Abdichtungsarbeiten / Perimeterdämmungen

**01.07.02.1 Vertikale Perimeterdämmung 120 mm, StB-Bodenplatte**
Liefern und einbauen einer vertikalen Perimeterdämmung
aus extrudierten Polystyrol- Hartschaumplatten mit
umlaufendem Stufenfalz an den geraden Aussenflächen der
aufgehenden StB-Bodenplatte.

Plattendicke: 120 mm
Einbauhöhe: bis ca. 0,74 m

Perimeterdämmung, z.B. Styrodur 3035 CS, schwer
entflammbar, Baustoffklasse B 1 nach DIN 4102,
Wärmeleitfähigkeitsgruppe 035 nach DIN 18 164 sowie DIN
4108, Anwendungstyp WD-WS, liefern und im Verband mit
punktweise aufgebrachten lösungsmittelfreiem Kleber, z.
B. Kleber UNIFIX nach Verarbeitungsanleitung des
Klebstoffherstellers an den Wänden einlagig und dicht
gestoßen, verkleben.

Einschließlich aller erforderlichen Einpass- und
Zuschneidearbeiten sowie der notwendigen Gerüststellung
und alle Nebenleistungen.

Abgerechnet wird die tatsächlich verlegte
Dämmplattenfläche nach örtlichem Aufmaß in m².
Menge: 91,100 m²

**01.07.02.2 Zulage Perimeterdämmung Voutenausbildung**
Zulage zu vorbeschriebenen Perimeterdämmung für die
Ausbildung von Vouten.
Die Vouten werden beim Pumpensumpf und der
Aufzugunterfahrt benötigt, und sind im Winkel von ca.
45° auszuführen. Die Perimeterdämmung exakt auf der
Sauberkeitsschicht anzupassen. Sämtliche Kanten sind
mit exakten Gehrungsschnitt, für folgenden
Frischbetonverbundfolie, auszuführen. Vergütet wird die
tatsächliche Fläche der Voutenausbildung. Eventueller
Mehrverbrauch durch die Schräge Ausführung ist im
Einheitspreis enthalten.
Menge: 24,000 m²

**01.07.02.3 Vertikale Perimeterdämmung 200 mm, StB-Umfassungswände**
Liefern und einbauen einer vertikalen Perimeterdämmung
aus extrudierten Polystyrol- Hartschaumplatten mit
umlaufendem Stufenfalz an den geraden Aussenflächen der
aufgehenden StB-Umfassungswände im erdhinterfüllten
Bereich.

Plattendicke: 200 mm
Einbauhöhe: bis max. 4,00 m

Perimeterdämmung, z.B. Styrodur 3035 CS, schwer
entflammbar, Baustoffklasse B 1 nach DIN 4102,
Wärmeleitfähigkeitsgruppe 035 nach DIN 18 164 sowie DIN
4108, Anwendungstyp WD-WS, liefern und im Verband mit
punktweise aufgebrachten lösungsmittelfreiem Kleber, z.
B. Kleber UNIFIX nach Verarbeitungsanleitung des
Klebstoffherstellers an den Wänden einlagig und dicht
gestoßen, verkleben.

Einschließlich aller erforderlichen Einpass- und
Zuschneidearbeiten sowie der notwendigen Gerüststellung
und allen Nebenleistungen.

Abgerechnet wird die tatsächlich verlegte
Dämmplattenfläche nach örtlichem Aufmaß in m².
Menge: 269,800 m²

**01.07.02.4 Noppenbahnen liefern / einbauen**
Liefern und einbauen einer Noppenbahn als Anfüllschutz
für die vertikale Perimeterdämmung entlang den
hinterfüllten StB-Umfassungswänden und
-Frostschürzenrändern.

Noppenbahn aus PVC mit aufgeschweißten Filterstabilen
Geotextil mit rückseitiger Gleitfolie, unverrottbar, im
Zuge der Hinterfüllarbeiten dicht an der
Perimeterdämmung anliegend, verlegen. Es ist darauf zu
achten, dass die Feuchtigkeitsisolierung und die
Perimeterdämmung nicht beschädigt wird, einschließlich
aller Einpass- und erforderlichen Nebenarbeiten sowie
der notwendigen Gerüststellung.
Menge: 361,000 m²

**01.07.02.5 Bituminierte Weichfaserplatte, d = 20 mm**
Liefern und Einbauen von bituminierten
Weichfaserplatten als Dehnfugentrennungen,
einschließlich der notwendigen Befestigung und allen
erforderlichen Nebenarbeiten.

Plattenstärke: 20 mm
Menge: 39,800 m²

**01.07.02.6 Perimeterdämmung unter StB-Bodenplatte, 120 mm**
Liefern und einbauen einer Perimeterdämmung unter der
StB-Bodenplatte aus extrudierten
Polystyrol-Hartschaumplatten mit umlaufendem
Stufenfalz. Geschlossenzelliger, grün eingefärbter
Dämmstoff mit verdichteteter Oberfläche,  unverrottbar,
ist frei von FCKW, HFCKW und HFKW sowie sonstigen
klimaschädigenden Treibgasen.

Styrodur 3000 CS/SQ - Hartschaum-Platte, oder
gleichwertig

geeignet für alle Anwendungen im Hoch- und Tiefbau, mit
 geschlossenzelliger Struktur und glatte Schäumhaut für
geringe Wasseraufnahme.

Druckfestigkeit: 300 kPa, DIN EN 826, Euroklasse E, DIN
EN 13 501-1
Nutzmaß:  1250 x 600 mm

Perimeterdämmung schwer entflammbar,  Baustoffklasse B
1 nach DIN 4102, Wärme- leitfähigkeitsgruppe 035 nach
DIN 18 164 sowie DIN 4108 liefern und im Verband lose
auf hergerichteter Sauberkeitsschicht verlegen und
gegen seitliches Verschieben sichern. Geeignet für den
folgenden Aufbau der Frischbetonverbundfolie.

Plattendicke:  120 mm

Einschließlich aller erforderlichen Einpass- und
Zuschneidearbeiten, sowie aller notwendigen
Nebenleistungen. Hinweis zur Massenangabe: Bezeichnet
die zu belegende Fläche.
Menge: 662,000 m²

**01.07.02.7 PE-Folie als Trennlage auf Perimeterdämmung einbauen, 0,5 mm**
Liefern und einbauen einer Trennlage auf das
vorbeschriebenen Perimeterdämmung, Folienstöße mind.
10,0 cm überlappt, unter der Perimeterdämmung.

Material:  PE - Folie
Foliendicke:  0,5 mm

Einschließlich aller erforderlichen Nebenarbeiten.
Menge: 662,000 m²

##### Abschnitt 01.07.03 Dränarbeiten

**01.07.03.1 Rohrgraben für Drainageableitung, Grabentiefe bis 1,50 m**
Rohrgraben- und Schachtaushub für Drainageleitungen mit
Wiederverfüllung, Aushub seitlich lagern,
Wiederverfüllung schichtweise verdichtet.

Abrechnung nach Grabenbreite: Rohrleitung  DN + 70 cm

Bodenklasse alt (DIN 18300:2012): 3 - 5

Homogenbereich: (DIN18300:2015) B1, B2
Bodengruppen (DIN 18196):
Bodenschicht 1  A (GU/GT/GU*/GT*/SU/ST/SU*/ST*)
Bodenschicht 2  hier nicht vorhanden
Bodenschicht 3  GU/GT/GU*/GT*/SU/ST/SU*/ST*

In den Einheitspreis sind alle Nebenarbeiten wie
zusätzliche Vertiefungen, Planie der Grabensohle, der
Mehraushub im Bereich der Schächte und der Arbeitsräume
für Rohrverbindungen sowie erforderliche
Grabensicherungsmaßnahmen einzurechnen.
Menge: 20,000 m³

**01.07.03.2 Untergrund verdichten Rohrgraben BK 3 - 5**
Untergrund verdichten Rohrgraben BK 3 - 5, 0,98 %
Nachträgliches verdichten im Rohr- und Schachtgraben

Bodenklasse 3 -  5 DIN 18300

Verdichtungsgrad mind. DPr 0,98,
Menge: 25,000 m²

**01.07.03.12 Dränagerohr für Ringdrainage, DN 100**
Liefern und fachgerechtes Einbringen einer
geschlossenen Ringdrainage mit PVC-Sickerrohren.
PVC (U)-Stangendränrohre DN 100 (Wand), Einzellänge
2,50 m

Größe: DN 100

PVC (U)-Stangendränrohre nach DIN 4095,
Mindestwassereintrittsfläche 80 cm²/m flexibel und
gütegesichert, Farbe orange, Einzellänge 2,50 m mit
einseitig aufgesteckter Muffe, liefern und höhen- und
fluchtgerecht im Arbeitsraum von Baugruben verlegen
(Mindestgefälle 0,5 %). Die Wasseraufnahme und
Abflussleistung des Rohres nach DIN 4095 ist
nachzuweisen.

Einschließlich aller erforderlichen Verbindungsmuffen
und aller Nebenarbeiten.
Menge: 25,000 lfdm

**01.07.03.13 Dränagerohr für Ringdrainage, DN 125**
Liefern und fachgerechtes Einbringen einer
geschlossenen Ringdrainage mit PVC-Sickerrohren.
PVC (U)-Stangendränrohre DN 125 (Wand), Einzellänge
2,50 m

Größe: DN 125

PVC (U)-Stangendränrohre nach DIN 4095,
Mindestwassereintrittsfläche 80 cm²/m flexibel und
gütegesichert, Farbe orange, Einzellänge 2,50 m mit
einseitig aufgesteckter Muffe, liefern und höhen- und
fluchtgerecht im Arbeitsraum von Baugruben verlegen
(Mindestgefälle 0,5 %). Die Wasseraufnahme und
Abflussleistung des Rohres nach DIN 4095 ist
nachzuweisen.

Einschließlich aller erforderlichen Verbindungsmuffen
und aller Nebenarbeiten.
Menge: 25,000 lfdm

**01.07.03.17 Drainage-Formstücke, 90° Grad, als Zulage, DN 100**
Drainage-Formstücke für abknickende
PVC-Dränageleitungen als Zulage für die vor
beschriebene Drainageleitung.

Grad:  90°
Durchmesser:  DN 100

Einschließlich aller erforderlichen Nebenarbeiten.
Menge: 5,000 Stüc

**01.07.03.18 Drainage-Formstücke, 90° Grad, als Zulage, DN 125**
Drainage-Formstücke für abknickende
PVC-Dränageleitungen als Zulage für die vor
beschriebene Drainageleitung.

Grad:  90°
Durchmesser:  DN 125

Einschließlich aller erforderlichen Nebenarbeiten.
Menge: 5,000 Stüc

**01.07.03.20 Drainage-T-Verbindungsstücke als Zulage, DN 100**
Drainage-T-Verbindungsstücke für vor beschriebene
PVC-Drainageleitungen als Zulage, einschließlich aller
erforderlichen Nebenarbeiten.

Durchmesser:  DN 100
Menge: 5,000 Stüc

**01.07.03.21 Drainage-T-Verbindungsstücke als Zulage, DN 125**
Drainage-T-Verbindungsstücke für vor beschriebene
PVC-Drainageleitungen als Zulage, einschließlich aller
erforderlichen Nebenarbeiten.

Durchmesser:  DN 125
Menge: 5,000 Stüc

**01.07.03.23 Reduktionsmuffe DN 125/DN 100 aus PVC-U**
Reduktionsmuffe DN 125/DN 100 aus PVC-U,
Reduktionsmuffe liefern und fachgerecht einbauen.
Menge: 4,000 Stk

**01.07.03.25 Drän-Kontrollschacht o. Sandfang, D = 315 mm**
Liefern und fachgerechtes Einbringen von
Fertigkontrollschächten für die Ringdrainage.
Kontrollschächte ohne Sandfang mit Schachtdeckel und 1
Blindstopfen.

Nutzhöhe:  65,0 cm
Durchmesser: 315 mm

Kontrollschächte, z.B. Opti-Drän Kontrollschacht, am
Hochpunkt, an den Ecken und an Stellen nach Plan bzw.
Angabe der Bauleitung versetzen. Die vorbeschriebenen
Drainageleitungen sind an diese Schächte anzuschließen,
einschließlich aller erforderlichen Nebenarbeiten.
Menge: 4,000 Stüc

**01.07.03.26 Drän-Kontrollschacht-Aufsetzrohre**
Kontrollschacht-Aufsetzrohre zur Verlängerung der
Kontrollschächte, ohne Sandfang bis Geländeoberfläche.

Nutzhöhe: 110 cm
Menge: 12,000 Stüc

**01.07.03.27 Profildichtung für Kontrollschachtdeckel als Zulage**
Profildichtung für wasser- und gasdichten Verschluss
der Schachtdeckel als Zulage für vorbeschriebene
Kontrollschächte, einschließlich aller erforderlichen
Nebenarbeiten.
Menge: 4,000 Stüc

**01.07.03.28 Filtervlies für Drainagepackung**
Liefern und einbauen eines hochreißfesten
Filtervlieses, ca. 135-140 g/m², für die
vorbeschriebene Drainage-Sickerpackung. Das Vlies ist
zwischen Erdreich und Kiesfilter der Drainagerohre bzw.
der Fundamentaussenseiten einzubauen.
Im Bereich der Bodenplatte ist das Vlies gegen
Abrutschen zu sichern.
Menge: 37,500 m²

**01.07.03.29 Dränage-Sickerpackung für Drainagerohre**
Drainage-Sickerpackung aus Filtermaterial, Sieblinie B
32 im günstigen Bereich, für Drainagerohre, DN 100 - DN
160, DIN 1045.

Körnung: 32 - 63 mm
Höhe über Rohrscheitel: ca. 25,0 cm
Grabenbreite:  ca. 50,0  -  75,0 cm
Menge: 6,300 m³

##### Abschnitt 01.07.04 Provisorische Entwässerung Flachdach

*Hinweis*
Um ungehindertes Eindringen von Regen in das Gebäude
während der Wintermonate zu unterbinden werden alle
Durchbrüche der obersten Deckenebene mit einer
Elastomerbitumen- Dampfsperrschweißbahn notdürftig
verschlossen. Die Ableitung des Regenwassers erfolgt
mit Notabläufen mit provisorischer Ableitung wie
nachfolgend beschrieben.

Die Entwässerungseinrichtung ist über die Dauer der
Baumeisterarbeiten hinaus vorzuhalten incl. eventuell
erforderlicher Wartungs- und Nachbesserungsarbeiten.
Vor Beginn der Flachdacharbeiten (Frühjahr 2023) ist
die Anlage komplett wieder rückzubauen und fachgerecht
zu entsorgen. Dies ist in den einzelnen Positionen
jeweils einzukalkulieren. Einschließlich aller
erforderlichen Nebenarbeiten.

Einzelgrössen: ca. 1,00 - 3,00 m²
Höhe Dachebene: ca. 4,00 m
Vorhaltung:  ca. 6 Monate

**01.07.04.1 Abdeckung Deckenöffnungen mit Holzwerkstoffplatte**
Montieren von horizontalen Platten aus
verwindungsfreien Mehrschichtholz als Abdeckung der
bauseitigen Deckenöffnungen.
Fichtensperrholz BFU-100 wasserfest verleimt, Stärke
mind. 24 mm, mit geeignetem Befestigungsmaterial auf
der Stahlbetondecke als Untergrund für die
nachfolgenden Schweissbahnen fixieren. Mindestübergriff
über die Durchbruch-Abmessungen mind. allseits ca.
30-40 cm.

Bereich: Umgriff im Bereich der Deckendurchbrüche,
Einzelgrössen: Kleinflächen 1,00 - 3,00 m²
Menge: 25,000 m²

**01.07.04.2 Reinigung des Untergrundes aus neuen StB-Flächen**
*** Grundposition ZZ 001.0
Deckunterlage aus neuen StB-Flächen (StB-Decke) und
Holzwerkstoff durch scharfes Abfegen mit dem Stahlbesen
oder anderen geeigneten Maßnahmen reinigen, so dass mit
dem Aufbringen des Voranstriches eine kraftschlüssige
Verbindung der nachfolgenden Schichten gewährleistet
ist. Anfallender Schutt wird Eigentum des AN und ist
ordnungsgemäß zu entsorgen.

Bereich: Umgriff im Bereich der Deckendurchbrüche,
Einzelgrössen: Kleinflächen 1,50 - 5,00 m²
Menge: 30,000 m²

**01.07.04.3 Kaltbitumenvoranstrich auf neue StB-Oberflächen (Decke, Aufkantungen)**
Liefern und auftragen eines Voranstriches auf die Holz-
und StB-Oberflächen der provisorischen
Deckenverschlüsse mit einem kaltverarbeitbaren
Bitumenvoranstrich aus Lösungsmittelbasis.

Untergrund: flach geneigte StB-Deckenflächen bzw.
Holzwerkstoffplatten
Verbrauch: ca. 0,3 kg/m²

Voranstrich, z.B. VEDAG, EMALITT BV, auf den
gereinigten Untergrund gut deckend aufbringen und
durchtrocknen lassen, einschließlich aller
erforderlichen Nebenarbeiten.

Bereich: Umgriff im Bereich der Deckendurchbrüche,
Einzelgrössen: Kleinflächen 1,50 - 5,00 m²
Menge: 30,000 m²

**01.07.04.4 Elastomerbitumen-Dampfsperrschweißbahn als Notabdichtung einbauen**
Liefern und einbauen einer schweißbaren
Elastomerbitumen-Dampfsperre als Notabdichtung gemäß
DIN EN 13970 vollflächig aufschweißen.
Verlegen im Bereich der Deckenaussparungen über die
Holzwerkstoffplatten hinaus und sauberes Verschweissen
auf der Oberfläche der StBn-Deckenelemente.

Untergrund:  flach geneigte StB-Deckenflächen bzw.
Holzwerkstoffplatten
Verlegeausführung: vollflächig aufgeflämmt und verklebt
Dicke:  ca. 3,5 mm
Trägereinlage:  Aluminiumpolyester-Kombiträger +
Glasvlies 60 g/m²
sd-Wert:  >= 1500 m - nach  DIN EN 1931

Bereich: Umgriff im Bereich der Deckendurchbrüche,
Einzelgrössen: Kleinflächen 1,50 - 5,00 m²

Elastomerbitumen-Dampfsperrschweißbahn, z.B. VEDAGARD
AL-E, gemäß Herstellervorgaben fachgerecht auf den
Untergrund verlegen, vollflächig aufgeflämmt und
verklebt. Die Bahnen sind mind. 10,0 cm zu überlappen
und wasserdicht zu verschweißen, Stöße versetzt
anzuordnen. Auf eine blasen- und faltenfreie Verlegung
der Bahnen ist zu achten, um eine ebene Oberfläche zu
gewährleisten. Die Überlappung wird nicht gesondert
vergütet, einschließlich aller erforderlichen
Nebenarbeiten.
Menge: 30,000 m²

**01.07.04.5 Provisorischer Notablauf montieren, vorhalten**
Liefern und Einbauen eines handwerklich gefertigten
Einlaufkasten für die provisorischen Dachentwässerung
für die Dauer von 5 bis 8 Monaten.
Die Monatge erfolgt im Bereich der freien
Stahlbetondeckenfläche in Verbindung mit der
vorbeschrieben Elastomerbitumenschweißbahn welche um
ca. 30 cm über das freie Ende der Stahlbetondecke
hinausragt. Seitlich flankieren den freien Deckenrand
beidseits Stahlbtonwände im Abstand von ca. 3,75 m.
Am Einlaufkasten ist ein Ablaufstutzen DN 100 zu
intergrieren. Die provisorische Dachentwässerung wird
in folgender Position beschrieben.
Menge: 1,000 Stüc

**01.07.04.6 Provisorische Dachentwässerung aus KG-Rohren**
Liefern und montieren und unterhalten der
provisorischen Dachabläufen als Übergangslösung
zwischen der Montage des Flachdaches und der
endgültigen Montage der Fallrohre nach Abschluß der
Fassadenarbeiten.

Provisorische Dachabläufe aus KG-Rohren (waagrecht) und
geschlossenen flexiblen Dränrohren (senkrecht),  incl.
aller Formteile.
Menge: 15,000 lfdm

**01.07.04.7 Abtrocknen des Betonuntergrundes**
Abtrocknen des Betonuntergrundes mit Bunsenbrenner nach
Erfordernis für die spätere Verlegung der Elastomerbitumen-Dampfsperre nach tatsächlichen Aufwand.
Ausführung der Arbeiten erst nach ausdrücklicher
Anordnung durch die Bauleitung.

Der Gasverbrauch wird in einer gesonderten Position
vergütet.
Menge: 10,000 Std

**01.07.04.8 Gasverbrauch für Abtrocknung des Betonuntergrundes**
Erforderlicher Gasverbrauch für das Abtrocknen des
Betonuntergrundes nach tatsächlichen Verbrauch und
Nachweis.
Menge: 25,000 kg

#### Bereich 01.08 Abdichtung Frischbetonverbundfolie

##### Abschnitt 01.08.01 Betontechnologie

**01.08.01.1 Erstellen einer Werkplanung für die Ausführung der Frischbetonverbundfolie**
Erstellen einer Werkplanung für die Ausführung der
Frischbetonverbundfolie

Werkplanung ist zur Prüfung und Freigabe vorzulegen.
Menge: 1,000 psch

**01.08.01.2 Verlängerte Nachbehandlungsdauer von wasserbelasteten Stahlbetonbauteilen**
Aufwendungen zu den Betonpositionen von
wasserbelasteten Bauteilen für eine um 2 Tage
verlängerte Nachbehandlungsdauer im Bereich der
Stirnrandschalung der Bodenplatte die mit einem
Frischbetonverbundsystem belegt sind.

Diese Position beinhaltet die besondere Ausführung der
WU-Bauteile. Die Herstellung der Bodenplatte selbst ist
in einer gesonderten Position beschrieben.
Menge: 585,000 m2

**01.08.01.3 Zwischennachbehandlung der horizontalen Betonoberflächen**
Aufwendungen für die Ausführung einer
Zwischennachbehandlung der horizontalen Oberflächen von
Wasser belasteten Bauteilen zum Schutz vor schnellem
Austrockenen mit einem geeigneten Curingmittel welches
während der Betonage auf die abgezogene Oberfläche
aufgesprüht wird und die Verdunstung der Feuchtigkeit
vermindert.
Eine Überbeschichtbarkeit der Flächen muss
gewährleistet bleiben.
Der Einsatz des Curingmittels ersetzt die notwendige
Nachbehandlung des Betons nicht.

Diese Position beinhaltet die besondere Ausführung der
WU-Bauteile. Die Herstellung der Bodenplatte selbst ist
in einer gesonderten Position beschrieben.
Menge: 530,000 m2

##### Abschnitt 01.08.02 Einbauteile

*Hinweis*
Die Einbauteile müssen folgende Anforderungen erfüllen.
- Prüfbericht über 2 bar Wasserdruck

Wasserreaktive Dichtkragen aus Bentonit oder Quellgummi
sind nicht zugelassen.

**01.08.02.1 Wasserdichte Schalungsspannstellen Wand d= 30 cm**
Wasserdichte Schalungsspannstellen für wasserbelastete,
 zweihäuptig geschalte Betonwände.

Wanddicke: ca. 30 cm.

Liefern, einbauen und wasserdicht verschliessen nach
Herstellerrichtlinien einschl. aller Montage- und
Hilfsmittel sowie Erschwernisse aus Schalung und
Bewehrung.
Menge: 50,000 St

**01.08.02.2 Wandurchführung Lüftung - zusätzlicher Dichtungskragen**
Zusätzlich zum werkseitig appliziertern Mauerkragen
wird beideseitig des Kragens umlaufend ein
Butylstreifen b= mindestens 38 mm montiert.
Menge: 10,000 St

##### Abschnitt 01.08.03 Arbeitsfugen

*Hinweis*
Die Fugenbleche für die Arbeitsfugenabdichtung müssen
folgende Anforderungen erfüllen.

Arbeitsfuge Boden/ Boden, Boden/Wand und Wand/ Wand
Mindesthöhe: 150 mm.

- Prüfbericht über 5 bar Wasserdruck
- allgemeine bauaufsichtliches Prüfzeugnis über 2 bar
  Wasserdruck
- Europäsche Technische Bewertung (ETA)
- zulässige Fugenöffnungsweite w= 1,00 mm

Die Fugenabstellung der Arbeitsfugen der Bodenplatte
muss eine Profilierung entsprechend den geometrischen
Vorgaben der DIN EN1992-1-1; EC2, Kategorie verzahnt,
verzahnte Fuge, haben.

Arbeitsfuge Wand/Decke
Mindesthöhe: 80 mm

- Prüfbericht über 2,5 bar Wasserdruck
- allgemeines bauaufsichtliches Prüfzeugnis über 1 bar
  Wasserdruck

Das Fugenblechsystem muss umlaufend vollflächig
beschichtet sein und einen bituminös- adhäsiven
Frischbetonverbund haben.

Mindesteinbindetiefe in den jeweiligen
Betonierabschnitt 3 cm.

**01.08.03.1 Abstandhalter für die äußere Bewehrungslage**
Liefern und einbauen Bewehrungsabtandshalter aus
Faserbetonvierkant, inkl. Streckgitterstreifen für die
äußere Bewehrungslage horizontal und vertikal,
ergänzend zu mittigen Abschalelementen.

Die Streckgitterstreifen sind werkseitig an die
Bewehrungsführung anzupassen.

Der Faserbetonvierkant ist mit der
Frischebtonverbundfolie gem. Herstellervorgabe zu
verkleben.
Menge: 50,000 m

**01.08.03.2 Arbeitsfugen Gründungsplatte und Wände**
Herstellen und druckwasserdichtes Abdichten von
Arbeitsfugen mit einem Verwendbarkeitsnachweis bis 2
bar Wasserdruck zwischen wasserbelasteten Bauteilen.

Mindesthöhe der Fugenelemente h mind. 150 mm.

Liefern und einbauen nach Herstellerrichtlinien
einschl. aller Stoßverbindungen, Montage- und
Hilfsmittel sowie Erschwernisse aus Bewehrung.
Menge: 51,000 m

**01.08.03.3 Übergang Fugenblech auf Dehnfugenbänder**
Geprüfte Klemmvorrichtung zur Verbindung der
Fugenbleche mit Fugenbändern aller Art, gegen
drückendes und nicht drückendes Wasser, sowie gegen
Bodenfeuchte liefern und unter Beachtung der
Herstellerangaben einbauen.
Menge: 20,000 St

**01.08.03.4 Arbeitsfugen Bodenplatte Abschalung verzahnt D bis 50 cm**
Herstellen und druckwasserdichtes Abdichten von
Arbeitsfugen der Bodenplatten mit einem Abschalsystem
für verzahnte Arbeitsfugen, verzahnt/ profiliert nach
DIN EN 1992-1-1 /NA.
Das Abschalsystem ist auf das Fugenblechsystem
abzustimmen.

Mindesthöhe der Fugenabdichtungselement h: mind. 150
mm.

Die Fugenbleche sind nach dem montieren der
Abschalelemente einzubauen und in Ihrer Lage zu
sichern.

Bauteildicke: bis ca. 50 cm.

Liefern und einbauen nach Herstellerrichtlinien
einschl. aller Stoßverbindungen, Kreuzungspunkte, Ecken
und Übergänge zur Boden- / Wandfuge bzw. Wand-/
Deckenfuge, Montage- und Hilfsmittel sowie
Erschwernisse aus Bewehrung.

Das Fugenblech wird in gesonderter Position vergütet.
Menge: 50,000 m

**01.08.03.5 Zulage zu Fugenabstellung der Bodenplatte**
Zulage zu Fugenabstellung der Bodenplatte für
Umlenkelemente der Fugenabdichtung.
Menge: 10,000 St

**01.08.03.6 Arbeitsfugen Wände Abschalung D = 30 cm**
Herstellen und druckwasserdichtes Abdichten von
Arbeitsfugen der Wände mit einem Abschalsystem für
Arbeitsfugen.
Das Abschalsystem ist auf das Fugenblechsystem
abzustimmen.

Mindesthöhe der Fugenabdichtungselement h mind. 150 mm.

Die Fugenbleche werden in die Abschalelemente montiert.

Wanddicke: ca. 30 cm.

Liefern und einbauen nach Herstellerrichtlinien
einschl. aller Stoßverbindungen, Kreuzungspunkte, Ecken
und Übergänge zur Boden- / Wandfuge bzw. Wand-/
Deckenfuge, Montage- und Hilfsmittel sowie
Erschwernisse aus Bewehrung.
Menge: 20,000 m

##### Abschnitt 01.08.04 Dehnfugen

**01.08.04.1 Untergrundvorbereitung**
Vorhandenen Untergrund schleifen um Betonschlämpe und
Haftungstrennende Teile zu entfernen.

Arbeitsbreite: b= 25 cm.
Menge: 20,000 m

**01.08.04.2 Dichtstreifen für senkrechte Dehnfugen an angehängten Bauteilen**
Dichtstreifen aus einem thermoplastischen Elastomer
(TPE) mit Dicke 2 mm und und Systemkleber liefern und
gemäß den Verarbeitungsvorgaben des Herstellers als
streifenförmige Abklebung applizieren. Der Dehnteil ist
vor mechanischer Beschädigung zu schützen.

Dichtstreifen:
Sikadur-Combiflex TF Dichtstreifen
Dicke des Dichtstreifens: 2 mm
Breite des Dichtstreifens: 500 mm
Farbe: betongrau
thermisch schweißbar, kein Primer erforderlich.

Systemkleber:
2-komponentiger epoxidharzbasierender Systemkleber
Farbe: grau.

Die technischen Vorbemerkungen und
Verarbeitungsvorgaben des Herstellers sind zu beachten.
Baustellenschweißungen einschl. der erforderlichen
Hilfsstoffe für den Einbau sind in den EP einzurechnen.
Erforderliche Maßnahmen zur Untergrundvorbereitung
sowie Hilfsmittel zum Einbau sind mit dem EP
abgegolten.
Dichtungsbänder werden nach ihrer größten Länge
(Schrägschnitt, Gehrungen) abgerechnet, Formstücke
werden dabei übermessen.

Als Funktions- und Verwendbarkeitsnachweis sind
folgende Nachweise zu erbringen:

allgemein bauaufsichtliches Prüfzeugnis als
streifenförmige Fugenabdichtung für Dehnfugen in
WU-Betonkonstruktionen gemäß VwV TB Teil C, lfd. Nr.
3.30. mit dreidimensionaler resultierender Verformung
bis 20mm, Zulassung bis 0,7 bar
Funktionsprüfung für den Einsatz bei positivem
Wasserdruck (Prüfdruck 3,5 bar, resultierende
Verformung 20 mm).

In den Einheitspreis eingerechnet sind:
Anschleifen und Reinigen der Klebeflächen im
Betonbereich
Aufbringen des Grundauftrages mit Systemkleber -
Einarbeiten des TPE-Dichtstreifens in den Grundauftrag
Aufbringen des Deckauftrages mit Systemkleber
Ausbilden eines kleberfreien Dehnteiles entsprechend
Bemessungsvorgaben
alle notwendigen Schweißungen und thermischen
Verformungen.
Menge: 10,000 m

**01.08.04.3 Klebekonstruktion Fugenbandprofil DFT 330/3 KI**
Fugenbandprofil aus thermoplastischem Elastomer (TPE),
einseitig aufklebbar und einseitig einbetonierbar in
Form KI mit Systemkleber liefern und gemäß den
Verarbeitungsvorgaben des Herstellers montieren.

Fugenbandprofil:
Fugenbandprofil DFT mit einem Klebeschenkel und einem
Einbetonierschenkel und ausgebildetem Dehnschlauch,
Typ: DFT 330/3 KI
Farbe: betongrau
thermisch schweißbar, kein Primer erforderlich

Systemkleber:
2-komponentiger epoxidharzbasierender Systemkleber
Farbe: grau.

Die technischen Vorbemerkungen und
Verarbeitungsvorgaben des Herstellers sind zu beachten.
Erforderlichen Hilfsstoffe für den Einbau sind in den
EP einzurechnen.
Erforderliche Maßnahmen zur Untergrundvorbereitung
sowie Hilfsmittel zum Einbau sind mit dem EP
abgegolten.

Alle Verbindungen sind dicht zu verschweißen und mit
Hilfe eines Funkenprüfgerätes auf Dichtigkeit zu
überprüfen.

Sämtliche Formteile sind werksseitig herzustellen.
Bauseitig dürfen ausschließlich stumpfe Verbindungen
mit Hilfe geeigneter Schweißgeräte mit Schweißspiegel
und Einspannvorrichtung hergestellt werden. Formteile
und Stumpfverbindungen werden in einer separaten
Position ausgewiesen.

In den Einheitspreis eingerechnet sind:
Liefern und verlegen des Profiles DFT 330/3 KI
Anschleifen der Klebeflächen im Betonbereich
Aufbringen des Grundauftrages aus Systemkleber
Einarbeiten des Profiles in den Grundauftrag
Montieren einer Lochblechschiene als
Fixierung/Hilfskonstruktion, um ein Herauslösen des
Profiles aufgrund von Rückstellkräften aus dem frischen
Kleberbett zu unterbinden
Aufbringen des Deckauftrages aus Systemkleber.
Menge: 10,000 m

**01.08.04.4 Zulage für Baustellenstumpfverbindungen DFT 330/3 Ki**
Baustellenstumpfverbindung als Schweißung mit
geeignetem Automat und passenden Klemmschienen,
entsprechend der Herstellervorschrift.

Profil-Typ: DFT 330/3 Ki.
Menge: 5,000 St

**01.08.04.5 Werkseitige Formteile Fugenbandprofil DFT 330/3 Ki**
Werkseitige Fugenbandformteile liefern.

Profil-Typ: DFT 330/3 Ki
Formteilbezeichnung: Winkel- / Spiegelecke.
Menge: 5,000 St

**01.08.04.6 PVC-Dehnfugenband, innenliegend**
PVC-Dehnfugenband
innenliegend, nach DIN 18541, Typ D 320, (BV)
bitumenverträglich

liefern und einbauen.

Die technischen Vorbemerkungen und die Anforderungen
der DIN 18197 sind zu beachten.
Baustellen-Stumpfverbindungen sind homogen und
wasserdicht nach Schweißanleitung des
Fugenbandherstellers zu fügen.
Werkseitige Formteile werden als Zulage gesondert
vergütet. Befestigungsmittel für das Fugenband werden
nicht gesondert vergütet.
Dichter Schalungsanschluss und evtl. Erschwernisse aus
Behinderung durch Schalung und Bewehrung sind mit dem
EP abgegolten.
Menge: 10,000 m

**01.08.04.7 Zulage für werkseitiges Fugenbandformstück Tricomer**
Werkseitig hergestelltes Fugenbandformstück liefern und
einbauen.

Formstück: senkrechte Ecke.
Menge: 5,000 St

**01.08.04.8 Schutzmaßnahmen innenliegendes Dehnfugenband**
Schutzkonstruktion für das innenliegende Dehnfugenband
zwischen Verbindungsgang und Bauteil Don Bosco
erstellen um das Fugenband während der Abbrucharbeiten
vor Beschädigungen zu schützen.

Die Schutzkonstruktion ist aus Kanthölzern und Brettern
zuerstellen. Der Fugenbandschenkel ist mit
Weichfaserplatten zu umhüllen.
Menge: 10,000 m

##### Abschnitt 01.08.05 Frischbetonverbundsystem (FBVS)

*Hinweis*
Die Frischbetonverbundfolie muss folgende Anforderungen
erfüllen:

- Frischbetonverbundfolie auf Basis flexibler
Polyolefine (FPO) nach DIN 13697
- mechanisch-adhäsiver Frischbetonverbund
- max. Prüfdruck 5 bar Wasserdruck der Hinterläufigkeit
- Fugenaufweitung 1 mm
- Verwendbarkeitsnacheis über 2 bar Wasserdruck
- geprüfte Ausführungsdetails wie Rohrdurchführungen,
Spannstellen, etc.
- geprüfter Übergang auf Systemkomponenten
- Mindestdeicke der Dichtungsmembran (FPO) 1,20 mm

Die Frischbetonverbundabdichtung muss über einen
Verwendbarkeitsnachweis (allgemeines bauaufsichtliches
Prüfzeugnis) gem. den Prüfgrundsätzen des DIBt für
Fugenabdichtungen von Bauteilen aus Beton mit hohem
Wassereindringwiderstand im erdberührten Bereich
verfügen.

Angebotenes Fabrikat/Typ:

......................................................
......................................................
..............................

Zusatzanforderung: Prüfbericht als Radonbremse muss
vorliegen.

**01.08.05.1 FPO-Frischbetonverbundsystem (FBVS) Bodenplatten, horizontal**
Liefern und Verlegen einer Frischbetonverbundabdichtung
aus einer hochflexiblen Kunststoffdichtungsbahn nach
DIN 13967 auf Basis von flexiblen Polyolefinen mit
einem mechanisch-adhäsivem Frischbetonverbund unter
Bodenplatten.

Einbau:
- Horizontale unter Gründungsplatten,
- Schräge und vertikale Bereiche an Versprüngen,
Fundamentvertiefungen und Plattenrändern,
  Abdichtungsuntergrund Sauberkeitsschicht aus Beton
oder lastabtragende Dämmung.

Die Verarbeitung hat auf einer den Herstellerangaben
entsprechenden Trägerschicht sach- und fachgerecht nach
den Verarbeitungsrichtlinien des Herstellers zu
erfolgen.

Ausführung laut Vorbemerkungen.

Mindestdicke Dichtungsmembran (FPO): 1,20 mm.

In die Einheitspreise einzurechnen sind:

- die mechanische Fixierung der Verbundbahnen auf dem
Untergrund
- die notwendige Überlappung im Stoßbereich
- evtl. anfallender Verschnitt
- Aufwand für das Verkleben der Längs- und Querstöße
der Abdichtungsbahnen mit systemzugehörigen
  Verbindungsmitteln
- Eckausbildungen
- Schutz der überstehenden Verbundbahnteile vor
Verschmutzung bei der Betonage angrenzender
  Bauteile.

Abgerechnet wird nach längster Abwicklung der bedeckten
Fläche.
Menge: 530,000 m2

**01.08.05.2 FPO-Frischbetonverbundsystem (FBVS) Bodenplatten, vertikal**
Liefern und Verlegen einer Frischbetonverbundabdichtung
aus einer hochflexiblen Kunststoffdichtungsbahn nach
DIN 13967 auf Basis von flexiblen Polyolefinen mit
einem mechanisch-adhäsivem Frischbetonverbund unter
Bodenplatten.

Einbau:
- senkrechte und gevoutete Bereiche unter
Gründungsplatten,
- Schräge und vertikale Bereiche an Versprüngen,
Fundamentvertiefungen und Plattenrändern,
  Abdichtungsuntergrund Sauberkeitsschicht aus Beton
oder lastabtragende Dämmung, bzw.
  Stirnrandschalung.

Die Verarbeitung hat auf einer den Herstellerangaben
entsprechenden Trägerschicht sach- und fachgerecht nach
den Verarbeitungsrichtlinien des Herstellers zu
erfolgen.

Ausführung laut Vorbemerkungen.

Mindestdicke Dichtungsmembran (FPO): 1,20 mm.

In die Einheitspreise einzurechnen sind:

- die mechanische Fixierung der Verbundbahnen auf dem
Untergrund
- die notwendige Überlappung im Stoßbereich
- evtl. anfallender Verschnitt
- Aufwand für das Verkleben der Längs- und Querstöße
der Abdichtungsbahnen mit systemzugehörigen
  Verbindungsmitteln
- Eckausbildungen
- Schutz der überstehenden Verbundbahnteile vor
Verschmutzung bei der Betonage angrenzender
  Bauteile.

Abgerechnet wird nach längster Abwicklung der bedeckten
Fläche.
Menge: 51,000 m2

**01.08.05.3 Anschluß Durchdringungen der Frischbetonverbundsystem bis DN 150**
Andichten von Durchdringungen in der
Frischbetonverbundfolie wie Rohrdurchführungen bis DN
150 durch Liefern und Aufbringen von FBVS-Manschetten
nach Herstellervorschrift.

In den Einheitspreis einzurechnen sind:
- Aufwand für das Verkleben der Längs- und Querstöße
der Abdichtungsbahnen mit Hotmelt und/oder
  systemzugehörigen Tape
- alle notwendigen Schweißungen und thermischen
Verformungen.

Abrechnung je Durchdringung.
Menge: 30,000 St

**01.08.05.4 Verbinden Dehnfugenbänder mit der FBV-Bahn**
Verbinden der Dehnfugenbänder mit der Verbundseite der
FBV-Bahn gemäß Herstellervorgabe.
Menge: 25,000 m

**01.08.05.5 Anschluss FBVS der EG Bodenplatte an die Wände KG**
Herstellen Übergang FBVS der EG Bodenplatten an das
FBVS der KG Wände am Wandkopf gem. Herstellervorgabe.
Menge: 25,000 m

**01.08.05.6 Nachträgliches Abdichten der Wandschalungsspannstellen**
Nachträgliches Verschließen der Spannankerlöcher im
Frischbetonverbundsystem mit systemkompatiblen und
geprüften Komponenten.

Abgerechnet wird nach tatsächlich abgedichteter Anzahl
auf Nachweis.
Menge: 50,000 St

**01.08.05.7 Nachträglicher Anschluß Durchdringungen der Frischbetonverbundfolie bis DN 50**
nachträgliches Andichten von Durchdringungen in der
Frischbetonverbundfolie wie Rohrdurchdringungen,
Fundamenterder, Schraubbewehrung oder
Rohrdurchführungen bis DN 50 durch Liefern und
Aufbringen Dichtmanschetten nach Herstellervorschrift
inkl. Prüfbericht.

In den Einheitspreis eingerechnet sind:
- Anschleifen der Flächen im Betonbereich nach
Erfordernis
- Vorbehandlung der Rückseite des FBVS im Klebebereich
für Verbund zum Klebesystem nach Erfordernis
- Aufbringen des Abdichtungsstreifens nach
Herstellervorgabe
- alle notwendigen Formstücke und Anschlüsse.

Abrechnung je Durchdringung.
Menge: 5,000 St

**01.08.05.8 Nachträglicher Anschluß Durchdringungen der Frischbetonverbundsystem bis DN 150**
nachträgliches Andichten von Durchdringungen in der
Frischbetonverbundfolie wie Rohrdurchdringungen,
Fundamenterder, Schraubbewehrung oder
Rohrdurchführungen bis DN 150 durch Liefern und
Aufbringen Dichtmanschetten nach Herstellervorschrift
inkl. Prüfbericht.

In den Einheitspreis eingerechnet sind:
- Anschleifen der Flächen im Betonbereich nach
Erfordernis
- Vorbehandlung der Rückseite des FBVS im Klebebereich
für Verbund zum Klebesystem nach Erfordernis
- Aufbringen des Abdichtungsstreifens nach
Herstellervorgabe
- alle notwendigen Formstücke und Anschlüsse.

Abrechnung je Durchdringung.
Menge: 5,000 St

**01.08.05.9 Nachträglicher Anschluß Durchdringungen der Frischbetonverbundsystem Kabeldurchführungen bis DN 150**
Andichten von Durchdringungen in der
Frischbetonverbundfolie wie Dichtpackungen für
Kabeldurchführungen durch Aufbringen einer
Flüssigkunststoffabdichtung im Übergang Dichtpackung zu
Frischbetonverbundsystem

In den Einheitspreis einzurechnen sind:
- Vorbehandlung der Rückseite des FBVS im Klebebereich
für Verbund zum Klebesystem nach Erfordernis
- Vorbehnadlung des Randbereichs der Dichtpackung
- Aufbringen des Abdichtungsstreifens nach
Herstellervorgabe
- alle notwendigen Formstücke und Anschlüsse
- alle notwendigen Schweißungen und thermischen
Verformungen.

Abrechnung je Kabeldurchführung (Dichtpackung).
Menge: 5,000 St

**01.08.05.10 Flüssigkunststofffolie als Abdichtungsübergang, Randverwahrung und Sockelanschluss**
Systemkompatibler Abdichtungsübergang, Randverwahrung
und Sockelanschluss des
Frischbetonverbundabdichtungssystems mit
Verwendbarkeitsnachweis für 2 bar zulässigen
Wasserdruck und Prüfbericht als Systemkomponente
(geprüfter Wasserdruck jeweils 5 bar).

In den Einheitspreis eingerechnet sind:
- Vorbehandlung der Flächen im oberen Bereich mit
Bitumenabdichtung nach Erfordernis,
- Vorbehandlung der Rückseite des FBVS im Klebebereich
für Verbund zum Klebesystem nach Erfordernis,
- Aufbringen des Abdichtungsstreifens nach
Herstellervorgabe,
- alle notwendigen Formstücke und Anschlüsse.

- Abstreuen mit Quarzsand im Sockelbereich.

Abrechnung nach überdeckter Fläche inkl.
Übergreifungsbereiche auf die Frischbetonverbundfolie
gem. Herstellervorgabe (i.d.R. 10 cm).
Menge: 102,000 m

##### Abschnitt 01.08.06 Nachträgliche Abdichtungsarbeiten

**01.08.06.1 Rissbeobachtung und -analyse**
Regelmäßige Begehung mit Inspizierung der abgedichteten
Stahlbetonoberflächen hinsichtlich eventuell
auftretender Rissbildungen, Analyse der Risslagen und
Rissweiten, Dokumentation der Feststellungen.

Zeitpunkt: Laufend während der Ausführungsphase bis zur
planmäßigen Überdeckung der abgedichteten
Stahlbetonbauteile.
Menge: 1,000 psch

**01.08.06.2 Rissinjektionen Gründungsplatten**
Nachträgliches Abdichten von wasserdurchgängigen
Trennrissen in Stahlbeton-Gründungsbauteilen,
gemäß Instandsetzungsrichtline des DAfStb. dehnbar
dichtend mittels Packerinjektion von
Kunstharzmaterialien auf Polyurethanbasis oder
kraftschlüssig dichtend auf Epoxidharzbasis.

Einschließlich Feststellung / Dokumentation der
Rissverläufe und der Abdichtungsarbeiten gemäß
Instandsetzungsrichtlinie. Gemeinsame Festlegung des
Umfangs vor Ort durch Auftraggebervertreter und
Auftragnehmer.

Abrechnung nach abgedichteter Risslänge (erster bis
letzter Packer).
Menge: 25,000 m

**01.08.06.3 Rissinjektionen Wände**
Nachträgliches Abdichten von wasserdurchgängigen
Trennrissen in Stahlbeton-Wänden,
gemäß Instandsetzungsrichtline des DAfStb. dehnbar
dichtend mittels Packerinjektion von
Kunstharzmaterialien auf Polyurethanbasis oder
kraftschlüssig dichtend auf Epoxidharzbasis.

Einschließlich Feststellung / Dokumentation der
Rissverläufe und der Abdichtungsarbeiten gemäß
Instandsetzungsrichtlinie. Gemeinsame Festlegung des
Umfangs vor Ort durch Auftraggebervertreter und
Auftragnehmer.

Abrechnung nach abgedichteter Risslänge (erster bis
letzter Packer).
Menge: 25,000 m

#### Bereich 01.09 Stundenlohnarbeiten

**01.09.1 Stundensatz Werkpolier - LG 6**
Regiearbeiten für unvorhergesehene Arbeiten nach
besonderer Anweisung durch die Bauleitung. Nachweise
sind mindestens wöchentlich der Bauleitung zur
Unterschrift vorzulegen, andernfalls erfolgt die
Stundenfestsetzung nach billigem ermessen. Die
Verrechnungssätze für die nachstehenden Lohn- und
Berufsgruppen sind unaufgegliedert anzubieten.

In ihnen sind enthalten:

 - Lohn- und Gehaltskosten
 - Lohn- und Gehaltsnebenkosten
 - Sozialkosten einschließlich Sozialkassenbeiträge
 - Gemeinkostenanteile
 - Gewinn

Zuschläge zu den Verrechnungssätzen für vom
Auftraggeber angeordnete oder zu vertretende Nacht-,
Sonntags- und Feiertags- und Mehrarbeit (Überstunden)
sind gesondert nachzuweisen; sie werden in Höhe der
tariflichen Vereinbarung vergütet. Für Nacht-,
Sonntags- und Feiertagsarbeit wird als Zuschlag nur der
Beitrag zur gesetzlichen Unfallversicherung vergütet.
Für Mehrarbeit werden zusätzlich die Sozialkosten
vergütet. Beschäftigt der Bieter bei einer der
nachstehenden Lohn-/Berufsgruppen keine Arbeitskräfte,
hat er dies anzugeben und stattdessen den Einsatz
möglichst gleichwertiger Arbeitsplätze anzubieten.

Evtl. vorkommende Arbeiten, die nicht im
Leistungsverzeichnis erfaßt sind und gegen Nachweis zur
Ausführung kommen, werden berechnet für:

Werkpolier - Lohngruppe 6
Menge: 5,000 Std

**01.09.2 Stundensatz Vorarbeiter - LG 5**
Regiearbeiten für unvorhergesehene Arbeiten nach
besonderer Anweisung durch die Bauleitung wie in
Position vor beschrieben, jedoch Stundensatz für

Vorarbeiter - Lohngruppe 5
Menge: 5,000 Std

**01.09.3 Stundensatz Spezialfacharbeiter - LG 4**
Regiearbeiten für unvorhergesehene Arbeiten nach
besonderer Anweisung durch die Bauleitung wie in
Position vor beschrieben, jedoch Stundensatz für

Spezialfacharbeiter - Lohngruppe 4
Menge: 10,000 Std

**01.09.4 Stundensatz Facharbeiter - LG 3**
Regiearbeiten für unvorhergesehene Arbeiten nach
besonderer Anweisung durch die Bauleitung wie in
Position vor beschrieben, jedoch Stundensatz für

Facharbeiter -Lohngruppe 3
Menge: 10,000 Std

**01.09.5 Stundensatz Fachwerker - LG 2**
Regiearbeiten für unvorhergesehene Arbeiten nach
besonderer Anweisung durch die Bauleitung wie in
position vor beschrieben, jedoch Stundensatz für

Fachwerker - Lohngruppe 2
Menge: 10,000 Std

#### Bereich 01.10 Verrechnungssätze Geräte

*Hinweis*
Verrechnungssätze für Geräte, Gerätestunden
einschließlich aller Zuschläge, jedoch ohne
Umsatzsteuer. Abrechnung nach tatsächlicher
Einsatzzeit.

Verfügt der Bieter nur über einen
Gerät-/Maschinen-/Kraftfahrzeug-Typ anderer Leistung
als gefordert, hat er dies anzugeben und statt des
ausgeschriebenen Typs den Einsatz eines möglichst
gleichwertigen Geräte-/Maschinen-/ Kraftfahrzeug-Typs
anzubieten.

**01.10.1 Kettenbagger mit Löffel für archäologische Schürfen**
Verrechnungssatz für Kettenbagger mit
baustellenangepasster Leistung mit Tieflöffel oder
Grabenlöffel, einschließlich Fahrer (Bedienung). Der
Bagger wird für archäologische Schürfen /
Untersuchungen benötigt.
Menge: 10,000 Std.

**01.10.2 Minibagger mit Bedienung**
Verrechnungssatz für Minibagger einschließlich Fahrer
(Bedienung). Der Bagger wird für archäologische
Schürfen / Untersuchungen bzw. Sondierungen benötigt.
Menge: 5,000 Std.

**01.10.3 Lader mit Bedienung**
Verrechnungssatz für Radlader (45 kW), einschließlich
Fahrer (Bedienung).
Menge: 5,000 Std.

**01.10.4 Abbruchhammer Elektro**
Verrechnungssatz für einen ca 10 kg schweren
Elektro-Abbruchhammer mit ca. 1700W.
Menge: 5,000 Std.

#### Bereich 01.11 Elektro

##### Abschnitt 01.11.1 Zugschachtanlage

*Hinweis*
Kabelschächte

**01.11.1.1 Kabelschacht 140x70x150 cm Typ B**
Kabelschacht 140 x 80 x 150 cm im Lichten
Aus Stahlbetonfertigteilen C 35/45 DIN 1045
Bemessen nach DIN Fachbericht 101 für Einwirkungen aus:
- Straßenverkehr (max. 100 kN Achslast)
DIN 4085 "Berechnung des Erddrucks".
Schachtabdeckung nach DIN EN 124 und DIN 1229 Klasse D
400

Bestehend aus:
1 Schachtabdeckung 140/70 cm i.L., Klasse D 400,
Vollguss Rahmen,
incl. 2 Deckeln ohne Entlüftung (432 kg)
1 Ausgleichsrahmen 140/70/20 cm i.L., ohne Aussparungen
(267 kg)
1 Unterteil 140/70/105 cm i.L., mit 12x Schachtfutter
MSFDN 160 (1866kg)

Schachtabmessungen außen max.:
Breite ca. 97 cm
Länge ca.167 cm
Gesamte Einbautiefe ca. 147 cm

Schachtabmessung und Position der Muffen siehe Detail
Z2
Diese befinden sich einmal auf der Längsseite und der
entsprechenden links angrenzenden Stirnseite

Kabelschacht inkl. Erdaushub und Abtransport
überschüssiger Erde.

Die Fugen zwischen den Bauteilen sind mit bauamtlich
zugelassenen Schachtbaumörtel oder mit Zementmörtel (MG
III) nach DIN 1045 Abschnitt 6.7.1 auszubilden.

Lieferung und fachgerechte Montage sowie Zubehör zum
Anschluss der Leerrohre
Menge: 1,000 St

**01.11.1.2 Kabelschacht 140x70x150 cm Typ C**
Kabelschacht 140 x 80 x 150 cm im Lichten
Aus Stahlbetonfertigteilen C 35/45 DIN 1045
Bemessen nach DIN Fachbericht 101 für Einwirkungen aus:
- Straßenverkehr (max. 100 kN Achslast)
DIN 4085 "Berechnung des Erddrucks".
Schachtabdeckung nach DIN EN 124 und DIN 1229 Klasse D
400

Bestehend aus:
1 Schachtabdeckung 140/70 cm i.L., Klasse D 400,
Vollguss Rahmen,
incl. 2 Deckeln ohne Entlüftung (432 kg)
1 Ausgleichsrahmen 140/70/20 cm i.L., ohne Aussparungen
(267 kg)
1 Unterteil 140/70/105 cm i.L., mit 12x Schachtfutter
MSF DN 160 (1866kg)

Schachtabmessungen außen max.:
Breite ca. 97 cm
Länge ca.167 cm
Gesamte Einbautiefe ca. 147 cm

Schachtabmessung und Position der Muffen siehe Detail
Z3
Diese befinden sich auf den gegenüberliegenden
Stirnseiten

Kabelschacht inkl. Erdaushub und Abtransport
überschüssiger Erde.

Die Fugen zwischen den Bauteilen sind mit bauamtlich
zugelassenen Schachtbaumörtel oder mit Zementmörtel (MG
III) nach DIN 1045 Abschnitt 6.7.1 auszubilden.

Lieferung und fachgerechte Montage sowie Zubehör zum
Anschluss der Leerrohre
Menge: 1,000 St

**01.11.1.3 Kabelschacht 140x70x150 cm Typ D**
Kabelschacht 140 x 80 x 150 cm im Lichten
Aus Stahlbetonfertigteilen C 35/45 DIN 1045
Bemessen nach DIN Fachbericht 101 für Einwirkungen aus:
- Straßenverkehr (max. 100 kN Achslast)
DIN 4085 "Berechnung des Erddrucks".
Schachtabdeckung nach DIN EN 124 und DIN 1229 Klasse D
400

Bestehend aus:
1 Schachtabdeckung 140/70 cm i.L., Klasse D 400,
Vollguss Rahmen, incl. 2 Deckeln ohne Entlüftung
(432 kg)
1 Ausgleichsrahmen 140/70/20 cm i.L., ohne Aussparungen
(267 kg)
1 Unterteil 140/70/105 cm i.L., mit 12x Schachtfutter
MSF DN 160 (1866kg)

Schachtabmessungen außen max.:
Breite ca. 97 cm
Länge ca.167 cm
Gesamte Einbautiefe ca. 147 cm

Schachtabmessung und Position der Muffen siehe Detail
Z4
Diese befinden sich einmal auf der Längsseite und den
beiden  angrenzenden Stirnseiten

Kabelschacht inkl. Erdaushub und Abtransport
überschüssiger Erde.

Die Fugen zwischen den Bauteilen sind mit bauamtlich
zugelassenen Schachtbaumörtel oder mit Zementmörtel (MG
III) nach DIN 1045 Abschnitt 6.7.1 auszubilden.

Lieferung und fachgerechte Montage sowie Zubehör zum
Anschluss der Leerrohre
Menge: 1,000 St

*Hinweis*
Leerrohre

*Hinweis*
Hinweis:
Im Außenanlagenbereich wird eine
Zugschachtanlagentrasse erstellt. Die Abstandshalter
für die Leerrohre hierzu müssen in die
Kabelschutzrohrpreise mit eingerechnet werden (ca. Alle
2 m ein Halter).
Sämtliche Rohre müssen mit einem Zugdraht versehen
werden.

**01.11.1.4 Kabelschutzrohr DN90**
Kabelschutzrohr DN90, flexibel, innen glatt, aus PE-HD,
UV-stabilisiert, geeignet zum Verlegen im Erdreich,
unter Bodenplatten und im Beton.
Maße: Ø:90 mm
Dichtheit: gas- und wasserdicht bis 2,5 bar
Inkl. Einzugschnur und Muffen sowie Zubehör zum
Anschluss an vorgenannte Kabelzugschächte
Lieferung und fachgerechte Montage
Menge: 100,000 m

**01.11.1.5 Kabelschutzrohr DN110**
Kabelschutzrohr DN110, flexibel, innen glatt, aus
PE-HD, UV-stabilisiert, geeignet zum Verlegen im
Erdreich, unter Bodenplatten und im Beton.
Maße: Ø:110 mm
Dichtheit: gas- und wasserdicht bis 2,5 bar
Inkl. Einzugschnur und Muffen sowie Zubehör zum
Anschluss an vorgenannte Kabelzugschächte
Lieferung und fachgerechte Montage
Menge: 100,000 m

**01.11.1.6 Kabelschutzrohr DN160**
Kabelschutzrohr DN160, flexibel, innen glatt, aus
PE-HD, UV-stabilisiert, geeignet zum Verlegen im
Erdreich, unter Bodenplatten und im Beton.
Maße: Ø:160 mm
Dichtheit: gas- und wasserdicht bis 2,5 bar
Inkl. Einzugschnur und Muffen sowie Zubehör zum
Anschluss an vorgenannte Kabelzugschächte
Lieferung und fachgerechte Montage
Menge: 850,000 m

**01.11.1.7 Endkappe für DN90 Rohr, wasserdichter Verschluss**
Endkappe für DN90 Rohr, wasserdichter Verschluss

Endkappe für DN90 Rohr aus PP, inklusive
Profildichtring für einen wasserdichten Verschluss von
Kabelschutzrohren, wasserdicht bis 0,5 bar, liefern und
fachgerecht einbauen
Menge: 6,000 St

**01.11.1.8 Endkappe für DN110 Rohr, wasserdichter Verschluss**
Endkappe für DN110 Rohr, wasserdichter Verschluss

Endkappe für DN110 Rohr aus PP, inklusive
Profildichtring für einen wasserdichten Verschluss von
Kabelschutzrohren, wasserdicht bis 0,5 bar, liefern und
fachgerecht einbauen
Menge: 6,000 St

**01.11.1.9 Endkappe für DN160 Rohr, wasserdichter Verschluss**
Endkappe für DN160 Rohr, wasserdichter Verschluss

Endkappe für DN160 Rohr aus PP, inklusive
Profildichtring für einen wasserdichten Verschluss von
Kabelschutzrohren, wasserdicht bis 0,5 bar, liefern und
fachgerecht einbauen
Menge: 25,000 St

**01.11.1.10 Bestandsplan- und Fotodokumentation der gesamten Zugschachtanlagen**
Menge: 1,000 St

*Hinweis*
Kabelgraben

*Hinweis*
Allgemeine Technische Vorbemerkungen

Die Abrechnungsbreite des Rohrgrabens entspricht der
Mindestgrabenbreite entsprechend DIN EN 1610. Die
Baustelleneinrichtung ist vom AN so zu wählen, dass
eine Abböschung möglich und kein Verbau erforderlich
wird.

Wenn eine Böschung erforderlich ist (Grabentiefe)
beträgt der Böschungswinkel 60°

Die Abrechnungslängen für die Rohrgräben gehen von
Schachtmitte bis Schachtmitte bzw. bis Gullymitte. Für
Schächte, Abläufe und Sonderbauwerke wird ein
entsprechender Zuschlag gemäß Aufmaß gewährt.

Die exakte Höhenlage von Schachtdeckeln und
Einlaufrosten ist vom Auftragnehmer mit der
ausführenden Firma für die Oberflächenbefestigung
abzustimmen.

Ein evtl. erforderlich werdender Bodenaustausch ist bei
der Bauleitung zu beantragen. Nicht beantragter
Bodenaustausch kann nicht in Rechnung gestellt werden.

Der Verdrängungsaushub (für Rohrleitungen und
Sandbett), ist geht in das Eigentum des AN über und ist
gegen Nachweis zu entsorgen. Diese Leistung ist bei der
Berechnung der EP für den Aushub zu berücksichtigen.

Tritt beim Aushub Fels auf, ist die Objektüberwachung
sofort zu unterrichten, damit eine gemeinsame
Klassifizierung erfolgen kann.

Der Auftragnehmer übernimmt die statische Verantwortung
für die Rohrleitung. Wird eine Betonsohle, Teil- oder
Vollummantelung erforderlich, so hat er unaufgefordert
vor Beginn der Arbeiten anhand einer prüfbaren
statischen Berechnung diese Erfordernis nachzuweisen.

Eine Vergütung für eine evtl. erforderliche statische
Berechnung erfolgt gegen Nachweis.

Die Abrechnung der Entwässerungsanlagen im Außenbereich
erfolgt nach tatsächlichen Aufwand. Maximal wird der
Aushub für Gräben nach den Vorgaben der DIN EN 4124
vergütet.
Bei Einzelleitungen (max. DN200) ist somit max. eine
Rohrsohlenbreite von 0,90m abzurechnen
Werden zwei Leitungen (max. DN200) in einem Graben
geführt, kann max. eine Rohrsohlenbreite von 1,0m
abgerechnet werden.

Die Grabenoberkante (Unterkante Bodenplatte) ist vor
Ausführung gemeinsam mit der Objektüberwachung
festzulegen und zu dokumentieren. Gräben werden bis zur
vorherigen Grabenoberkante aufgefüllt. Aufbauten
oberhalb der ursprünglichen Grabenoberkante sind nicht
im Leistungsumfang der Grundleitungen enthalten.

**01.11.1.11 Kabelgraben ausheben, Tiefe 150cm Breite 80cm**
Kabelgraben ausheben, Tiefe 150cm Breite 80cm
Kabelgraben profilgerecht ausheben, Aushub seitlich
lagern,
Inkl. Erstellung der Bodenschicht bestehend aus 20cm
Sand mit einlegen des Trassenwarnbandes und wieder
auffüllen mit verdichten des Erdreichs. Benötigte
Sicherungen (Verbau) zum Schutz vor Einsturz des
Grabens ist in den EP einzukalkulieren.
Abtransport und Entsorgung des überschüssigen
Aushubmaterials, mit Vorlage des Entsorgungsnachweises
mittels geeigneten Fahrzeugen ist in die Einheitspreise
mit einzukalkulieren.
Menge: 160,000 m

**01.11.1.12 Kabelschachtgraben BxHxL 110x180x160**
Kabelschachtgraben BxHxT 110x180x160cm inkl.
Erstellung, Aushub, Verfüllung und Verdichtung sowie
Abtransport.
Menge: 3,000 St

##### Abschnitt 01.11.2 Fundamenterder/Potentialausgleichsleiter

*Hinweis*
Fundamente

*Hinweis*
Die Arbeiten sind durch eine zertifizierte
Blitzschutzfachkraft durchzuführen, bzw. zu überwachen.
Diese ist der Bauleitung namentlich, vor Ausführung, zu
nennen. Das Zertifikat ist vorzulegen.

Die gesamte Erdungsanlage ist zu prüfen, alle
erforderlichen Messungen sind durch zu führen. Die
entsprechenden Protokolle sind der Bauleitung Elektro
unaufgefordert vorzulegen.

Die Ring- und Fundamenterder sind mit der
Baustahlalarmierung, gem. DIN 18014, leitend zu
verbinden (Klemmverbindung).

Die Richtlinien für das Einbetten von Fundamenterdern
in Gebäudefundamente sind grundsätzlich zu beachten.

**01.11.2.1 Runddraht Edelstahldraht 10mm / 78qmm NIRO (V4A)**
Runddrähte nach DIN EN 50164-2 (VDE 0185 Teil 202),
Für den Einsatz bei Blitzschutz- und Erdungsanlagen

Durchmesser D. Leiter:  10mm
Querschnitt:  78mm 2
Werkstoff:  NIRO (V4A
Werkstoff-Nr.:  1.4571 / 1.4404
ASTM / AISI::  316Ti / 316L
Normenbezug:  DIN EN 62561-2

Liefern und in Graben bzw. Sauberkeitsschicht verlegen
Menge: 275,000 m

**01.11.2.2 Runddraht Stahldraht 10mm / 78qmm St/tZn**
Runddrähte nach DIN EN 50164-2 (VDE 0185 Teil 202), für
 den Einsatz bei Blitzschutz- oder Erdungsanlagen

Durchmesser D. Leiter:  10mm
Querschnitt:  78mm 2
Werkstoff:  St/tZn
Normenbezug:  DIN EN 62561-2

Liefern und in Beton horizontal bzw. vertikal verlegen
Menge: 260,000 m

**01.11.2.3 Anschlussfahne Stahl niro Rd10 L 2m**
STLB-Bau 2018-04 050
Anschlussfahne einschl. Anschluss an den Erder, DIN EN
62561-2 (VDE 0185-561-2), aus nichtrostendem Stahl, Rd
10, Werkstoff-Nr 1.4571, Einzellänge 2 m, Ausführung
gemäß Zeichnung.
Menge: 19,000 St

**01.11.2.4 Erdungsfestpunkt verpresst mit Wassersperre**
NIRO (V4A) M10/M12
Erdungsfestpunkte als korrosionsfreien Anschluss z.B.
Der Ableitung an die Bewehrung von Gebäuden
oder an die Erdungsanlage für den
Schutzpotentialausgleich und/oder den
Funktionspotentialausgleich mit verpresster
Anschlussachse und zusätzlicher Wassersperre gegen das
weitere Eindringen von Wasser entlang der Achse in die
Wand (geprüft mit Druckluft 5 bar nach FprEN 50164-5
(Stand 06 2008

Anschlussgewinde:  M10 / M12
Werkstoff Platte:  NIRO (V4A
Werkstoff-Nr.:  1.4571 / 1.4404 / 1.4401
ASTM / AISI::  316Ti / 316L / 316
Werkstoff Achse:  St/tZn
Kurzschlussstrom  (50 Hz): 3,7 kA
Werkstoff Wassersperre:  PVC
Normenbezug:  DIN EN 62561-1

Liefern und montieren
Menge: 10,000 St

**01.11.2.5 Erdungsfestpunkt**
NIRO (V4A) M10/M12
Erdungsfestpunkte als korrosionsfreien Anschluss z.B.
Der Ableitung an die Bewehrung von Gebäuden
oder an die Erdungsanlage für den
Schutzpotentialausgleich und/oder den
Funktionspotentialausgleich

Anschlussgewinde:  M10 / M12
Werkstoff Platte:  NIRO (V4A
Werkstoff-Nr.:  1.4571 / 1.4404 / 1.4401
ASTM / AISI::  316Ti / 316L / 316
Werkstoff Achse:  St/tZn
Kurzschlussstrom  (50 Hz): 3,9 kA - 6,5 kA
Normenbezug:  DIN EN 62561-1

liefern und montieren
Menge: 15,000 St

**01.11.2.6 Verbindungsklemmen für Bewehrungen St/tZn**
Verbindungsklemmen, für Bewehrungen zum Verbinden von
Betonstahl-Matten oder Bewehrungen mit Rundleitern
sowie für T-, Kreuz- und Parallelverbindungen

Werkstoff:  St/tZn
Klemmbereich Rd / Rd:  (+) 6-10 / 6-10mm
Klemmbereich Rd / Fl:  (+) 6-10 / 30mm
Klemmbereich Fl / Fl:  (II) 30 / 30mm
Kurzschlussstrom (50 Hz):  9kA
Normenbezug:  DIN EN 62561-1

Liefern und montieren
Menge: 95,000 St

**01.11.2.7 Verbindungsklemmen für Fundamenterder NIRO**
Verbindungsklemmen, für Fundamenterder zum Verbinden
von Rund- und Flachleitern im Erdreich und
Betonfundament für T-, Kreuz- und Parallelverbindungen
ohne die Leiter einfädeln zu müssen

Werkstoff:  NIRO
Klemmbereich Rd / Fl:  (+) 10 / 30mm
Klemmbereich Fl / Fl:  (+/II) 30 / 30mm
Normenbezug:  DIN EN 62561-1

Liefern und montieren, schützen
Der Verbindungsstelle mit einer Korrosionsschutzbinde
Menge: 75,000 St

**01.11.2.8 Messung Erdungsfestpunkte/ Anschlußfahnen**
Messung des Erdungsableitwiderstandes an den
Erdungsfestpunkten sowie an Anschlussfahnen inkl.
Erstellung eines Messprotokolls
Menge: 45,000 St

**01.11.2.9 Dehnungsband**
Dehnungsband
Dehnungsband nach DIN EN 62561-2, zum Durchführen des
Fundamenterders in ausgedehnten Fundamenten (mehrere
Abschnitte) durch die Bewegungsfugen, ohne notwendiges
Herausführen des Erders aus der Bodenplatte. Das
Dehnungsband wird in die Bodenplatte so einbetoniert,
dass sich der Styroporblock in einem Abschnitt befindet
und das andere Ende lose im nächsten Abschnitt
weitergeführt werden kann. Ausführung mit Bändern aus
NIRO im Styroporblock.
Menge: 35,000 St

**01.11.2.10 Wanddurchführung D400mm**
Wanddurchführung
Wasserdicht, durch Stahlbeton, Öffnung vorh., Wanddicke
bis 400mm
Menge: 50,000 St

**01.11.2.11 Messung gesamte Erdungsanlage Schule**
Messung gesamte Erdungsanlage
Messung der gesamten Erdungsanlage inklusive aller
Verbindungen
Menge: 1,000 St

**01.11.2.12 Fotodokumentation und Dokumentation für Fundamenterder und Potentialausgleichsleiter Schule**
Fotodokumentation aller Trennstellen, Verbindungen,
Kreuzstücke etc., Übergabe der Unterlagen in digitaler
Form als Jpg auf  (CD und USB Stick) sowie planerische
Darstellung ( Zugeordnete Fotonummer  im Grundriss/
Bestandspläne eingetragen)
Menge: 1,000 St

**01.11.2.13 Bestandspläne und Bestandsdokumentation anfertigen Schule**
Anfertigen von Bestandsplänen und Bestandsdokumentation
die den endgültigen Zustand der erbrachten Leistungen
darstellen.

Bauliche Angaben, die nicht unmittelbar das
dargestellte Gewerk betreffen, dürfen nicht eingetragen
werden.

Die Bestandsdokumentation hat insbesondere folgende
Punkte zu enthalten:

- farbige Pläne im Maßstab 1:50 mit Vermaßung der
verlegten Leitungen, Erdungsfestpunkten,
  Anschlussfahnen in Bezug zum Baukörper. Eintragungen
zur Zuweisung der Fotodokumentation.

- Produktdatenblätter/ Zulassungen nur der tatsächlich
verwendeten Bauteile

- Messprotokolle

- Fotodokumentation

Die Unterlagen sind 3-fach in Papier als auch digital
(Pläne in pdf und dwg Datei) auf CD und USB Stick in
Ordner strukturiert, nach Vorgabe des AG zu erstellen.

Liegt die Bestandsdokumentation nicht vor, bzw. ist
diese lückenhaft/ unvollständig, gilt die erbrachte
Leistung als nicht abgenommen.
Menge: 1,000 St

##### Abschnitt 01.11.3 Kabeldurchführungen

*Hinweis*
Kabeldurchführungen

*Hinweis*
Hinweis:
Die nachstehend aufgeführten Kabeldurchführungen sind
komplett zu liefern. Die Dichtpackungen sind in
Verbindung mit den Rohbauarbeiten an den gewünschten
Stellen bündig in der
Verschallung einzubetonieren und mittels zuverlässiger
Verdichtung des Betons und der Packung zu sorgen. Für
die Dichteinheit haftet der Auftragnehmer. Leerrohre
und Einführungen müssen herstellerseitig
zusammenpassen.

**01.11.3.1 Doppeldichtpackung 150**
Doppeldichtpackung 150, System mit Bajonettaufnahme.
3-Stegdichtungen zur Abdichtung zum Beton, inkl.
druckdichtem Verschlussdeckel und Qualitätssiegel, nach
dem Betonieren bis 2,5 bar gas- und wasserdicht.
Geeignet für beidseitigen Anschluss von System-Deckeln,
Dichteinsätzen, Brandschutzzulassung S90 nach DIN
4102-9. Mit Anarbeitungsflansch zur Anarbeitung von
kunststoffmodifizierten Bitumendickbeschichtungen.
Stufenlose Anpassung auf die gewünschte Wandstärke. Zum
bündigen Einbetonieren in Wände oder Decken. 2,5 bar
druckdicht nach dem Betonieren. Paketbildung 1x1 oder
1x4 möglich, für Wandstärken ab 140mm, inkl. Lieferung
und fachgerechte Montage
Menge: 8,000 St

**01.11.3.2 Dichtpackung 150**
Dichtpackung 150 für Kernbohrungen in quadratischer
Ausführung aus Alu-Legierung
Lieferung: Flansch nachträglich zum Andübeln
Komplett mit Dichtung und Befestigungselementen
Flansch 235 x 235 mm
Notwendiger Achsabstand 235 mm
Flanschstärke 57 mm
Kernbohrung max. D. 150 mm
inkl. Lieferung und fachgerechte Montage
Menge: 2,000 St

##### Abschnitt 01.11.4 Baustrom und Baubeleuchtung im Außenbereich

*Hinweis*
Baustrom:
Der Hauptanschlusskasten/Zählerschrank für den Baustrom
soll entsprechend aufgebaut und von dort auf die
Gruppenverteiler verkabelt werden.
Die genaue Positionierung und Verkabelung, sowie die
Baustromerschließung erfolgt durch AN, ebenso das
Errichten des Baustromhauptverteilers ist durch den
Auftragnehmer mit dem EVU bei der
Baustromantragsstellung zu klären.
Die Baustromanlage ist für den kompletten Zeitraum des
Bauvorhabens aufzubauen und zur Verfügung zu stellen.
Der AN plant und baut seine, sowie für die
Baueinrichtungscontainer nötige Strominfrastruktur
durch eine
Elektrofachkraft selbst auf und stimmt diese mit der
Hochbauleitung und evtl. Weiteren Gewerken ab. Dazu
gehören unter anderem Anzahl und Dimensionierung von
Baustromverteilern, Zuleitungen und Kabelwegen
(Kabelbrücken,Kabelrohre, Kabelgräben), auch für
Baustelleneinrichtungscontainer. Die Baustromanlage ist
für den gesamten Zeitraum der Baustellen zur Verfügung
zu stellen und zu prüfen.

Der AN stellt die Zählerschränke für die Baustromzähler
und erledigt entsprechende An- und Abmeldungen beim
EVU.
Der AN prüft und wartet die Baustromanlage nach DIN VDE
0100-Teil7-704 und führt täglich einen Funktionstest
der FI´s mittels Testtaste durch.
Mängel werden durch den AN sofort behoben und sind mit
einzukalkulieren. Der AN führt ein Prüfbuch und
protokolliert alle Prüfungen. Das Prüfbuch ist
monatlich der Bauüberwachung Elektro vorzulegen.

*Hinweis*
Kompl. Baustrom/Baubeleuchtung gemäß DIN-VDE 0100-704
errichten.

Bauseits wird die übergeordnete Baustromversorgung
errichtet und für die gesamte Bauzeit instand gehalten.
Die übergeordnete Baustromversorgung besteht aus einem
Hauptverteiler sowie erforderlicher
Gruppen- und Endverteiler.

Alle von den Baustromverteilern der übergeordneten
Baustromversorgung abgehenden Einrichtungen (Kabel,
Leitungen, Baustellenbeleuchtung usw.) sind vom
jeweiligen Auftragnehmer zu erbringen, ordnungsgemäß
instand zu halten und zu betreiben.

*Hinweis*
Baustromverteiler

**01.11.4.1 Haupt-Anschlusskasten/Zählerschrank**
Haupt-Anschlusskasten/Zählerschrank
Anschlussleistung: 246 kVA
Gemäß TAB des zuständigen EVU (mit
Wandleraufnahmevorrichtung  mit CU-Schienen und
ISO-Stützen vorverdrahtet für Einzelwandler
Nach IEC/EN 60439-4/A1+A2 (DIN/VDE 0660 T501/A1+A2) und
DIN/VDE 43868/1-4
Gehäuse (E40) aus elektrolytisch-verzinktem Stahlblech
mit schwermetallfreier Kunststoff-Lackierung
Farbe: RAL 2004 -reinorange- mit Kranösen mit Doppeltür
und 3-Punkt Stangenschloss, mit Drehknauf und
Vorrichtung für Vorhängeschloss inkl. feuerverzinktem
Untergestell mit Ösen für Erdnägel, Bereitstellung und
Einbau des Zählers für den  Baustromzähler durch den AN

Bestückung:  -6 NH-Abgängen
  -RCD TypB
  -RCD TypA
  -2 CEE-Abgängen
  -1 Schuko Steckdose

Einbauten schutzisoliert
Schutzart : IP 44
Messeinrichtung Schutzart : IP 54
Größe ca.: 1040 x 1970 x 390 mm / H-B-T
+ Untergestell-Höhe ca.: 470 mm

Mit Schloss und drei Schlüssel liefern, montieren,
vorhalten und abbauen.
Hauptverteiler auf Mietbasis für den Zeitraum der
Baustelle, inkl. Erstellung eines Potentialausgleiches.
Für die Kalkulation des Potentialausgleichs sind 20 m
Leitungen (16 qmm) inkl. Klemmen und der Anschluss an
der Potentialausgleichsschiene zu kalkulieren.
Menge: 1,000 St

**01.11.4.2 Miete Haupt-Anschlusskasten/Zählerschrank**
Miete Baustrom-Hauptanschlusskasten/Zählerkasten  je
weiteres Monat pro Verteiler
Menge: 1,000 St

**01.11.4.3 Grupppenverteiler**
Gruppenverteiler
Anschlussleistung: 173 kVA
Bestückt mit mind.:
1 NH1-Sicherungslasttrennschalter 250 A mit
Bolzenanschluss M10
6 NH00-Sicherungslasttrennschalter 100 A mit
Bügelklemmen 10-50 qmm
Nach IEC/EN 60439-4/A1+A2 (DIN/VDE 0660 T501/A1+A2)
Gehäuse (E04) aus elektrolytisch-verzinktem Stahlblech
mit schwermetallfreier Kunststoff-Lackierung
Farbe RAL 2004 (reinorange) mit Kranösen und
Wandbefestigungslasche mit Einfachtür und Fallriegel
für Vorhängeschloss inkl. feuerverzinktem Untergestell
Schutzart:  IP 44
Größe ca.: 730x1050x390 mm (HxBxT)
Untergestell: Höhe ca. 470 mm

Mit Schloss und drei Schlüssel liefern, montieren,
vorhalten und abbauen.
Hauptverteiler auf Mietbasis für den Zeitraum von 15
Monaten, inkl. Erstellung eines Potentialausgleiches.
Für die Kalkulation des Potentialausgleichs sind 20 m
Leitungen (16 qmm) inkl. Klemmen und der Anschluss an
der Potentialausgleichsschiene zu kalkulieren
Menge: 3,000 St

**01.11.4.4 Miete Gruppenverteiler**
Baustrom-Gruppenverteiler für Miete je weiteres Monat
pro Verteiler
Menge: 1,000 St

**01.11.4.5 Kranverteiler mit allstromsensitivem FI-Schalter**
Kranverteiler mit allstromsensitivem FI-Schalter
Anschlussleistung: 55 kVA
Bestückung:
1 NH1-Sicherungslasttrennschalter 125 A mit
Bolzenanschluss M10
1 FI-Schutzschalter 4-pol. 125 A / 500 mA -
allstromsensitiv -
1 CEE-Steckdose 5/125 A 400 V/6 h
1 CEE-Steckdose 5/63 A 400 V/6 h
mit Sicherungselementen 3/63 A (E33)
1 Schutzkontaktsteckdose 2/16 A 230 V ohne Vorsicherung
- direkt ab FI -

Nach IEC/EN 60439-4/A1+A2 (DIN/VDE 0660 T501/A1+A2)
Gehäuse (E08) aus elektrolytisch-verzinktem Stahlblech
mit schwermetallfreier Kunststoff-Lackierung
Farbe: RAL 2004 -reinorange- mit Kranösen und
Wandbefestigungslasche mit Einfachtür und Fallriegel
für Vorhängeschloss inkl. Feuerverzinktem Untergestell
mit Ösen für Erdnägel

Einbauten bis einschließlich FI-Schutzschalter
schutzisoliert
Schutzart : IP 44
Größe ca.: 1010 x 670 x 480 mm (HxBxT)
Untergestell-Höhe: ca. 320 mm

Mit Schloss und drei Schlüssel.
Hauptverteiler, inkl. Erstellung eines
Potentialausgleiches. Für die Kalkulation des
Potentialausgleichs sind 20 m Leitungen (25 qmm) inkl.
Klemmen und der Anschluss an der
Potentialausgleichsschiene zu kalkulieren.
Menge: 1,000 St

**01.11.4.6 Kranverteiler mit allstromsensitivem FI-Schalter**
Kranverteiler mit allstromsensitivem FI-Schalter
Anschlussleistung: 87 kVA
Bestückung:
1 NH1-Sicherungslasttrennschalter 125 A mit
Bolzen-Anschluss M10
1 FI-Schutzschalter 4-pol. 125 A / 500 mA -
allstromsensitiv -
1 CEE-Steckdose 5/125 A 400 V/6 h
 Ohne Vorsicherung direkt ab FI
1 CEE-Steckdose 5/63 A 400 V/6 h
 Mit Sicherungselementen 3/63 A (E33)
1 FI-Schutzschalter 2-pol. 25 A / 30 mA mit
 Sicherungselementen 1/16 A (E27)
1 Schutzkontaktsteckdose 2/16 A 230 V ohne
Vorsicherung - direkt ab FI -

Nach IEC/EN 60439-4/A1+A2 (DIN/VDE 0660 T501/A1+A2)
Gehäuse (E08) aus elektrolytisch-verzinktem Stahlblech
mit schwermetallfreier Kunststoff-Lackierung
Farbe: RAL 2004 -reinorange- mit Kranösen und
Wandbefestigungslasche mit Einfachtür und Fallriegel
für Vorhängeschloss inkl. feuerverzinktem Untergestell
mit Ösen für Erdnägel

Einbauten bis einschließlich FI-Schutzschalter
schutzisoliert
Schutzart :  IP 65
Größe ca.:  1010 x 670 x 480 mm (HxBxT)
Untergestell-Höhe: ca. 320 mm

Mit Schloss und drei  Schlüssel liefern, montieren,
vorhalten und abbauen.
Hauptverteiler auf Mietbasis für den Zeitraum der
Bauzeit von 15 Monaten, inkl. Erstellung eines
Potentialausgleiches.
Menge: 1,000 St

**01.11.4.7 Kranverteiler mit allstromsensitivem FI-Schalter**
Kranverteiler mit allstromsensitivem FI-Schalter
Anschlussleistung: 111 kVA
Bestückung:
1 NH1-Sicherungslasttrennschalter 160 A mit
Bolzen-Anschluss M10
1 FI-Schutzschalter 4-pol. 160 A / 500 mA -
allstromsensitiv -
1 CEE-Steckdose 5/63 A 400 V/6 h
 Mit Sicherungselementen 3/63 A (E33)
1 Stromkreisklemme 5x16-70 qmm ohne
 Vorsicherungen
 - direkt ab FI -
1 FI-Schutzschalter 2-pol. 25 A / 30 mA mit
 Sicherungselementen 1/16 A (E27)
1 Schutzkontaktsteckdose 2/16 A 230 V ohne
 Vorsicherung
 - direkt ab FI -

Nach IEC/EN 60439-4/A1+A2 (DIN/VDE 0660 T501/A1+A2)
Gehäuse (E08) aus elektrolytisch-verzinktem Stahlblech
mit schwermetallfreier Kunststoff-Lackierung
Farbe: RAL 2004 -reinorange- mit Kranösen und
Wandbefestigungslasche mit Einfachtür und Fallriegel
für Vorhängeschloss inkl. feuerverzinktem Untergestell
mit Ösen für Erdnägel

Einbauten bis einschließlich FI-Schutzschalter
schutzisoliert
Schutzart :  IP 65
Größe ca.:  1010 x 670 x 390 mm (HxBxT)
Untergestell-Höhe: ca. 320 mm

Mit Schloss und drei  Schlüssel liefern, montieren,
vorhalten und abbauen.
Hauptverteiler auf Mietbasis für den Zeitraum der
Bauzeit von 15 Monaten, inkl. Erstellung eines
Potentialausgleiches.
Menge: 1,000 St

**01.11.4.8 Miete Kranverteiler**
Miete Baustrom Kranverteiler je weiteres Monat pro
Verteiler
Menge: 1,000 St

**01.11.4.9 Containerverteiler**
Bestückung:
2 Kabeleinführungen M 63 mit Zugentlastungen
1 Hauptsicherung als NH 00-Lasttrennschalter mit
Sicherung 3-pol. (abgesichert mit 100 A), absperrbar
Zuleitung L1, L2, L3, N + PE/PEN mit Bolzenanschluss M8
2 Vorsicherungen Neozed E 18, 3/63/63 A
2 FI-Schalter 63/4/0,03 B, Typ B für CEE-Steckdosen
6 CEE-Steckdosen 5/32 A, 400 V, 6 Automaten C 32 A,
3-pol.
1 FI-Schalter 40/4/0,03 B, Typ A für Schukosteckdosen
6 Schukosteckdosen 3/16 A, 230 V, 6 Automaten C 16 A,
1-pol.
Leistung: 69 kVA
Gewicht: ca. 44 kg
Menge: 1,000 St

**01.11.4.10 Endverteiler**
Baustrom-Endverteiler
Anschlussleistung: 22 kVA
bestückt mit mind:
1 CEE-Gerätestecker 5/32 A 400 V/6 h mit Phasenwender
1 CEE-Steckdose 5/32 A 400 V/6 h mit
Leitungsschutzschalter 3/32A -C-,
2 CEE-Steckdosen 5/16 A 400 V/6 h mit je 1
Leitungsschutzschalter 3/16A -C-,
1 FI-Schutzschalter allstromsensitiv 4pol. 40 A/30 mA,
6 Schutzkontaktsteckdosen 2/16 A 230 V mit je 1
Leitungsschutzschalter 1/16 A -C

Nach IEC/EN 60439-4/A1+A2 (DIN/VDE 0660 T501/A1+A2)
Gehäuse (E04) aus elektrolytisch-verzinktem Stahlblech
mit schwermetallfreier Kunststoff-Lackierung
Farbe: RAL 2004 -reinorange- mit Kranösen und
Wandbefestigungslasche mit Einfachtür und Fallriegel
für Vorhängeschloss inkl. Feuerverzinktem Untergestell

Einbauten bis einschließlich FI-Schutzschalter
schutzisoliert
Schutzart : IP 44
Größe ca.: 740 x 670 x 360 mm / H-B-T
Untergestell-Höhe: ca. 320 mm

Mit Schloss und drei Schlüssel.
Endverteiler auf Mietbasis für den Zeitraum von 15
Monaten, inkl. Erstellung eines Potentialausgleiches.
Für die Kalkulation des Potentialausgleichs sind 20 m
Leitungen (25 qmm) inkl. Klemmen und der Anschluss an
der Potentialausgleichsschiene zu kalkulieren.
Menge: 5,000 St

**01.11.4.11 Miete Endverteiler**
Miete Baustrom-Endverteiler je weiteres Monat pro
Verteiler
Menge: 5,000 St

**01.11.4.12 Vorhandener Baustrom-Endverteiler umversetzen**
Vorhandener Baustrom-Endverteiler umversetzen, in
Abstimmung mit der Bauleitung einschl. Aller
Nebenarbeiten, wie freischalten, abklemmen, versetzen,
sichern, Erdung und wieder anschließen, Messung,
Prüfung und Protokollierung
Menge: 15,000 St

**01.11.4.13 Prüfung aller Verteiler bei Inbetriebnahme**
Prüfung aller Verteiler bei Inbetriebnahme gemäß BGV-A3
bzw. Betriebssicherheitsverordnung der vorgenannten
Baustromanlage. Anbringung der Prüfplakette sowie
Erstellen eines Prüfprotokolls gemäß VDE 0100 Teil 610
einschl. An- und Abfahrt
Menge: 1,000 St

**01.11.4.14 Prüfen aller Baustromverteiler monatlich**
Prüfen aller Baustromverteiler auf Funktion für den
Nutzer nach den geltenden Vorschriften.
Aufgemessen wird jede Prüfung der gesamten
Baustromversorgung
Prüfung im monatlichen Zyklus, einschl. Dokumentation
und Eintrag in das vom AN zu beschaffende Betriebsbuch
im Baubüro für die Bauzeit.
Menge: 12,000 St

**01.11.4.15 Bereitstellung des Zählers**
Bereitstellung des Zählers für den Baustromzähler durch
den AN
Menge: 1,000 psch

**01.11.4.16 An- u. Abmelden des Baustromanschlusses**
An- u. Abmelden des Baustromanschlusses bei dem
zuständigen EVU
Menge: 1,000 psch

*Hinweis*
Gummischlauchleitungen

**01.11.4.17 H07-RNF 5x10 mm² Gummischlauchleitung**
Schwere Gummischlauchleitung H07-RNF 5x10 qmm auf
Mietbasis für die Bauzeit in Teillängen verlegen inkl.
beidseitigem Anschluss an Verteiler
Menge: 150,000 m

**01.11.4.18 H07-RNF 5x16 mm² Gummischlauchleitung**
Schwere Gummischlauchleitung H07-RNF 5x16 qmm auf
Mietbasis für die Bauzeit in Teillängen verlegen inkl.
beidseitigem Anschluss an Verteiler
Menge: 200,000 m

**01.11.4.19 H07-RNF 5x25 mm² Gummischlauchleitung**
Schwere Gummischlauchleitung H07-RNF 5x25 qmm auf
Mietbasis für die Bauzeit in Teillängen verlegen inkl.
beidseitigem Anschluss an Verteiler
Menge: 200,000 m

**01.11.4.20 H07-RNF 5x35 mm² Gummischlauchleitung**
Schwere Gummischlauchleitung H07-RNF 5x35 qmm auf
Mietbasis für die Bauzeit in Teillängen verlegen inkl.
beidseitigem Anschluss an Verteiler
Menge: 200,000 m

**01.11.4.21 H07-RNF 5x50 mm² Gummischlauchleitung**
Schwere Gummischlauchleitung H07-RNF 5x50 qmm auf
Mietbasis für die Bauzeit in Teillängen verlegen inkl.
beidseitigem Anschluss an Verteiler
Menge: 200,000 m

**01.11.4.22 H07-RNF 5x95 mm² Gummischlauchleitung**
Schwere Gummischlauchleitung H07-RNF 5x95 qmm auf
Mietbasis für die Bauzeit in Teillängen verlegen inkl.
beidseitigem Anschluss an Verteiler
Menge: 100,000 m

**01.11.4.23 Miete je weiteres Monat für den gesamten Kabelanteil**
Menge: 1,000 St

**01.11.4.24 Vorhandene Kabel oder Leitungen umverlegen**
Gummikabel oder Leitungen 5x10-95qmm zurückziehen  und
an neuen Verteilerstandorte umverlegen
Menge: 200,000 m

*Hinweis*

**01.11.4.25 Beleuchtungskleinverteiler a.P.**
Beleuchtungskleinverteiler a.P. Mit Abgangsklemmen auf
Mietbasis für den Zeitraum der Bauzeit bestehend aus:
Stahlblechgehäuse IP54
2 x FI-Schutzschalter 40/0,03 A
2 x Leitungsschutzschalter, 16 A, 3-polig, Typ C
2 x Leitungsschutzschalter, 10 A, 3-polig, Typ C
1 x Zeitschaltuhr
1 x Schütz, 3-polig, 25 A
(Miete)
Menge: 3,000 St

**01.11.4.26 HO7RN-F 3 G 2,5 mm² Gummischlauchleitung**
Gummischlauchleitung HO7RN-F 3 G 2,5 qmm auf Mietbasis
für die Bauzeit, für mittlere mech. Beanspruchungen,
Aufbau entsprechend VDE 0282, Außenmantel ölbeständig
und flammwidrig nach VDE 0472, Nennspannung UO/ U =
450/750 V, in Teillängen liefern und betriebsfertig
montieren
Menge: 150,000 m

**01.11.4.27 HO7RN-F 3 G 4 mm² Gummischlauchleitung**
Gummischlauchleitung HO7RN-F 3 G 4 qmm auf Mietbasis
für die Bauzeit, für mittlere mech. Beanspruchungen,
Aufbau entsprechend VDE 0282, Außenmantel ölbeständig
und flammwidrig nach VDE 0472, Nennspannung UO/ U =
450/750 V, in Teillängen liefern und betriebsfertig
montieren
Menge: 100,000 m

**01.11.4.28 HO7RN-F 5 G 2,5 mm² Gummischlauchleitung**
Gummischlauchleitung HO7RN-F 5 G 2,5 qmm auf Mietbasis
für die Bauzeit, für mittlere mech. Beanspruchungen,
Aufbau entsprechend VDE 0282, Außenmantel ölbeständig
und flammwidrig nach VDE 0472, Nennspannung UO/ U =
450/750 V, in Teillängen liefern und betriebsfertig
montieren
Menge: 150,000 m

**01.11.4.29 HO7RN-F 5 G 4 mm² Gummischlauchleitung**
Gummischlauchleitung HO7RN-F 5 G 4 qmm auf Mietbasis
für die Bauzeit, für mittlere mech. Beanspruchungen,
Aufbau entsprechend VDE 0282, Außenmantel ölbeständig
und flammwidrig nach VDE 0472, Nennspannung UO/ U =
450/750 V, in Teillängen liefern und betriebsfertig
montieren
Menge: 100,000 m

**01.11.4.30 Baustrahler auf Holzbrett montiert**
Baustrahler auf Holzbrett montiert liefern inkl.
Anschluss und Überwachung auf Funktion während der
Bauphase zur Montage an Gebäuden, Kränen oder Bauzäunen
zur Ausleuchtung der Außenanlagen
Menge: 15,000 St

**01.11.4.31 Versetzen von vorhandenen Baustrahlern**
Versetzen von vorhandenen Baustrahlern einschl. Klemm-
und Befestigungsmaterial

Zu kalkulieren sind:
- Strahler demontieren (inkl. Holzbrett)
- abklemmen
- am neuem Standort wieder befestigen
- anklemmen
- auf Funktion prüfen
Menge: 10,000 St

**01.11.4.32 Versetzen von vorhandenen Beleuchtungverteiler**
Versetzen von vorhandenen Beleuchtungsverteilern
einschl. Klemm- und Befestigungsmaterial

Zu kalkulieren sind:
- Verteiler demontieren
- Verteiler abklemmen
- am neuem Standort wieder befestigen
- anklemmen
- auf Funktion prüfen
Menge: 5,000 St

**01.11.4.33 Feuchtraumabzweigdose a. P.**
Feuchtraumabzweigdose a. P., IP 55, selbstdichtend ca.
100 x 100 mm mit Deckel, liefern und montieren
Menge: 20,000 St

**01.11.4.34 Verbindungsdose als Abzweigkasten**
Verbindungsdose als Abzweigkasten nach DIN EN 60670-1
aus halogenfreiem Kunststoff, Grundfläche mind. 150 mm
x 150 mm, Tiefe mind. 65 mm, mit Deckel mit
Schraubbefestigung, Schutzart: IP 44 DIN EN 60529 auf
Beton liefern und montieren.
Menge: 15,000 St

**01.11.4.35 Anschließen von Kabel oder Leitungen**
Anschließen von Kabel oder Leitungen 3 x 1,5 bis
4x16mm2
An Baustromhauptverteiler, Baubeleuchtung
Menge: 20,000 St

**01.11.4.36 Steckdosen Zeitschaltuhr**
Steckdosen Zeitschaltuhr
Anzeige:  digital
Schaltzyklus:  Wochenprogramm
Einsatzort:  Außenbereich
Schutzart:  IP66
Schaltleistung: max. 3500 W
Betriebsspannung: 230 V
Menge: 3,000 St

**01.11.4.37 Inbetriebnahme Baubeleuchtung**
Prüfung der Baubeleuchtung bei Inbetriebnahme gemäß
BGV-A3 bzw. Betriebssicherheitsverordnung inkl.
Anbringung der Prüfplakette sowie Erstellen eines
Prüfprotokolls gemäß VDE 0100 Teil 610
Menge: 1,000 psch

**01.11.4.38 Überwachung und Wartung pro Monat**
Überwachung und Wartung
Die angebotenen Baustrombeleuchtung sind während der
Nutzung über die Bauzeit  durch den AN elektrisch zu
überprüfen. Das Prüfergebnis ist festzuhalten und zu
protokollieren.
Festgestellte Mängel sind umgehend der Bauleitung
mitzuteilen und auf Weisung der Bauleitung zu beheben.
Das Auswechseln defekter Leuchtmittel und dergleichen
sind in die Position einzukalkulieren.
Menge: 12,000 Mon

**01.11.4.39 Demontage und Rückbau**
Demontage und Rückbau der Baubeleuchtung einschl.
Entsorgung nicht mehr nötiger Materialien
Menge: 1,000 St

##### Abschnitt 01.11.05 UP-Installation Lerrohrarbeiten

*Hinweis*
Leerrohre + Betoneinbaudosen

*Hinweis*
Hinweis:
Sämtliche Leerrohre und Dosen sind nach den
Betonierarbeiten zu Reinigen. Überstehende Rohrenden in
den Dosen sind zu kürzen. Alle Rohre müssen mit einem
Zugdraht versehen werden. Nachfolgende, aufgeführte
Arbeiten sind von einer Elektrofachfirma auszuführen.

**01.11.05.1 Gerätedose 53 mm, Ortbeton**
Gerätedose 53 mm, Ortbeton nach DIN VDE 0606-1 und DIN
49073, aus Kunststoff, Ø 60 mm,
Tiefe 40 mm, Schutzart IP 3X DIN EN 60529, auf
Schalung, 2-teilig, Einbauhöhe 53 mm für Kabel und
Rohre bis Ø 25 mm waagerecht und senkrecht
verdrehungssicher anreihbar im Normkombinationsabstand
von 71 mm vollisolierter Leitungsübergang bei
Kombinationen
Menge: 30,000 St

**01.11.05.2 Geräte- Verbindungsdose 60 mm, Ortbeton**
Geräte-Verbindungsdose 60 mm, Ortbeton nach DIN VDE
VDE0606-1 und DIN 49073, aus Kunststoff, Ø 60 mm, Tiefe
ca. 70mm, mit Schrauben, Schutzart IP 3X DIN EN 60529,
auf Schalung, 2-teilig, für Kabel und Rohre bis Ø 25
mm.
Menge: 144,000 St

**01.11.05.3 Gerätedose 70mm, Ortbeton, CEE 16A**
Gerätedose 70mm, Ortbeton nach DIN VDE 0606-1 und
DIN49073, aus Kunststoff, Ø70mm, Tiefe ca. 70mm, mit
Schrauben, Schutzart IP 34, DIN EN 60529, auf Schalung,
2-teilig, Einbauhöhe 70mm für Kabel und Rohre bis Ø 25
mm für CEE-Geräteeinsätze 16A.
Menge: 3,000 St

**01.11.05.4 Geräte-Verbindungsdose, als Electronic-Dose, Ortbeton**
Geräte-Verbindungsdose, als Electronic-Dose, für
Ortbeton Geräteverbindungsdose, als Electronic-Dose,
DIN EN 60670 /VDE 0606-1 und DIN 49073 für Ortbeton,
aus Kunststoff,Einbauöffnung Ø 60 mm, Länge 160 mm,
Breite 75 mm, Tiefe 91 mm, mit seitlichem Klemmraum,
Schutzart IP 3X, DIN EN 60529, auf Schalung, 2-teilig,
für Leitungen und Kabel bis Durchmesser 16 mm für Rohre
Ø20/Ø25 mm und Ø32/40 mm Electronic-Dose als
Tunnel-Zweikammerdose, für Geräteeinsätze und
elektronische Komponenten
Menge: 45,000 St

**01.11.05.5 Verbindungskasten 75 mm, Ortbeton**
Verbindungskasten 75 mm, Ortbeton, 128 x 128 mm
Verbindungsdose DIN VDE 0606-1 als Abzweigkasten,
plombierbar, aus Kunststoff,
Grundfläche mind. 100 mm x 100 mm, Tiefe mind. 50 mm,
Schutzart IP 3X DIN EN 60529, auf Schalung, 2-teilig,
Einbauhöhe 75 mm für Kabel und Rohre bis Ø 40 mm für
Klemmen bis 6 mm²
Menge: 3,000 St

**01.11.05.6 Verbindungskasten 79 mm, Ortbeton**
Verbindungskasten 79 mm, Ortbeton, 180 x 180 mm
Verbindungsdose DIN VDE 0606-1 als Abzweigkasten,
plombierbar, aus Kunststoff,
Grundfläche mind. 150 mm x 150 mm, Tiefe mind. 65 mm,
Schutzart IP 3X DIN EN 60529, auf Schalung, 2-teilig,
Einbauhöhe 79 mm für Kabel und Rohre bis Ø 40 mm für
Klemmen bis 16 mm² für 2 Stromkreise
Menge: 3,000 St

**01.11.05.7 Deckenleuchten-Verbindungsdose 79 mm**
Deckenleuchten-Verbindungsdose 79 mm, Ortbeton, DA Ø 60
mm nach DIN VDE 0606-1,
Schutzart IP 3X nach DIN EN 60529, auf Schalung, mit
Metallmutter M5 für Leuchtenhakenbefestigung, 2-teilig,
Einbauhöhe 79 mm Markierungen für Kabel und Rohre bis Ø
32 mm
Auslassöffnung Ø 60 mm
Menge: 15,000 St

**01.11.05.8 Wandleuchten-Anschlussdose 53 mm**
Wandleuchten-Anschlussdose 53 mm, Ortbeton nach
DIN VDE 0606-1, Schutzart IP 3X DIN EN 60529, auf
Schalung,
2-teilig, Auslassöffnung Ø 35 mm, Einbauhöhe 53 mm für
Kabel und Rohre bis Ø 25 mm
Menge: 20,000 St

*Hinweis*
Hinweis:
Sämtliche Leerrohre sind mit einem Zugdraht zu versehen
und auf Durchgängigkeit zu prüfen und schriftlich
nachzuweisen.

**01.11.05.9 Elektroinstallationsrohr halogenfrei Kunststoff 25 mm**
Elektroinstallationsrohr halogenfrei Kunststoff 25 mm,
DIN EN 61386-22, Maße DIN EN 60423, nicht
flammenausbreitend, aus Kunststoff mit
Kunststoffmantel,
halogenfrei nach DIN EN 50642, rauchgasarm DIN EN
61034-2, korrosiv nach DIN EN 60754-2, mit
hochgleitfähiger Innenschicht, mit durchgehenden weißen
Farbstreifen, doppelwandig, innen gewellt, außen glatt,
biegsam, mit Zugdraht, Außendurchmesser 25 mm,
Klassifizierungscode 33532, Druckfestigkeit mittel,
Schlagfestigkeit mittel, Dauergebrauchs- und
Installationstemperatur min. -25°C max. +105°C,
verlegen in Beton.
Menge: 2100,000 m

**01.11.05.10 Elektroinstallationsrohr halogenfrei Kunststoff 32 mm**
Elektroinstallationsrohr halogenfrei Kunststoff 32 mm,
DIN EN 61386-22, Maße DIN EN 60423, nicht
flammenausbreitend, aus Kunststoff mit
Kunststoffmantel,
halogenfrei nach DIN EN 50642, rauchgasarm DIN EN
61034-2, korrosiv nach DIN EN 60754-2, mit
durchgehenden weißen Farbstreifen, doppelwandig, innen
gewellt, außen glatt, biegsam, mit Zugdraht,
Außendurchmesser 32 mm, Klassifizierungscode 33532,
Druckfestigkeit mittel, Schlagfestigkeit mittel,
Dauergebrauchs- und Installationstemperatur min. -25°C
max. +105°C, verlegen in Beton.
Menge: 600,000 m

**01.11.05.11 Elektroinstallationsrohr halogenfrei Kunststoff 63 mm**
Elektroinstallationsrohr halogenfrei Kunststoff 63 mm,
DIN EN 61386-22, Maße DIN EN 60423, nicht
flammenausbreitend, aus Kunststoff mitKunststoffmantel,
halogenfrei nach DIN EN 50642, rauchgasarm DIN EN
61034-2, korrosiv nach DIN EN 60754-2, mit
durchgehenden weißen Farbstreifen, doppelwandig, innen
gewellt, außen glatt, biegsam, mit Zugdraht,
Außendurchmesser 63 mm, Klassifizierungscode 33532,
Druckfestigkeit mittel, Schlagfestigkeit mittel,
Dauergebrauchs- und Installationstemperatur min. -25°C
max. +105°C, verlegen in Beton.
Menge: 50,000 m

**01.11.05.12 Beton-, Wand und Deckenkrümmer Ø 25 mm**
Beton-, Wand und Deckenkrümmer Ø 25 mm
30 Grad komplett mit End- und Übergangstülle, 3-teilig,
zum Verbinden von Rohren oder als Decken- und
Wandauslass, zur Schalungsseite mit Putzhaut
verschlossen für Rohr-Außen, 25 mm Ø
Menge: 1200,000 St

**01.11.05.13 Beton-, Wand und Deckenkrümmer Ø 32 mm**
Beton-, Wand und Deckenkrümmer Ø 32 mm
30 Grad komplett mit End- und Übergangstülle, 3-teilig,
zum Verbinden von Rohren oder als Decken- und
Wandauslass, zur Schalungsseite mit Putzhaut
verschlossen für Rohr-Außen, 32 mm Ø
Menge: 300,000 St

**01.11.05.14 Beton-, Wand und Deckenkrümmer Ø 63 mm**
Beton-, Wand und Deckenkrümmer Ø 63 mm
30 Grad komplett mit End- und Übergangstülle, 3-teilig,
zum Verbinden von Rohren oder als Decken- und
Wandauslass, zur Schalungsseite mit Putzhaut
verschlossen für Rohr-Außen, 63 mm Ø
Menge: 12,000 St

**01.11.05.15 Putzausgleich-Ring**
Putzausgleich-Ring zum Aufrasten auf die
Geräte-Verbindungsdosen, Höhe 12 mm, mit angespritzter
Putzhaut
Menge: 105,000 St

**01.11.05.16 Bestandspläne und Bestandsdokumentation für Verrohrung**
Bestandspläne und Bestandsdokumentation für Verrohrung
Anfertigen von Bestandsplänen und Bestandsdokumentation
die den endgültigen Zustand der erbrachten Leistung
darstellen.

Bauliche Angaben, die nicht unmittelbar das
dargestellte Gewerk betreffen, dürfen nicht eingetragen
werden.

Die Bestandsdokumentation hat insbesondere folgende
Punkte zu enthalten:

- farbige Pläne im Maßstab 1:50 mit Vermaßung der
verlegten Rohre und Dosen in Bezug zum Baukörper.

- Produktdatenblätter/ Zulassungen nur der tatsächlich
verwendeten Bauteile

Die Unterlagen sind 3-fach in Papier als auch digital
(Pläne in pdf und dwg Datei) auf CD und USB-Stick in
Ordner strukturiert, nach Vorgabe des AG zu erstellen.
Menge: 1,000 psch

*Hinweis*
Aufzug

**01.11.05.17 Ankerschienen für Aufzugswände**
Ankerschienen für Aufzugswände, bauseits geliefert in
Teillängen in die Schalung einbringen und nach den
Betonarbeiten reinigen. Die Montageanleitung des
Herstellers ist zu beachten.
Menge: 20,000 m

**01.11.05.18 Gerüstschuhe mit Kunststoffhülse**
Gerüstschuhe mit Kunststoffhülse bauseits geliefert In
Aufzugswände. Kunststoffhülse in die Schalung
Einbringen und nach den Betonierarbeiten reinigen. Die
Montageanleitung des Herstellers ist zu beachten.
Menge: 8,000 St

**01.11.05.19 Lasthaken für Aufzugswände**
Lasthaken bauseits geliefert in Aufzugswände in die
Schaltung Einbringen und nach den Betonierarbeiten
reinigen. Die Montageanleitung des Herstellers ist zu
beachten.
Menge: 5,000 St

**01.11.05.20 Schachtsicherung für Aufzugsschacht**
Schachtsicherung für Aufzugsschacht
Es ist eine normgerechte Schachtsicherung für den
Aufzugsschacht je Etage zu erstellen.
Menge: 5,000 St

*Hinweis*
Schlüsselsafe

**01.11.05.21 Schlüsselsafe**
Schlüsselsafe vorgerichtet für Profilhalbzylinder
Geeignet für den Außenbereich
Montageort: Betoneinbau
Abmessungen: 50 x 150 mm / Innen 40 x 80 mm
Menge: 1,000 St

##### Abschnitt 01.11.06 DURCHBRÜCHE E

*Hinweis*
==Erstellen Durchbrüche, Schlitze und Kernbohrungen==

**01.11.06.1 Durchbruch Wand bis 650cm² - Erstellen**
Durchbruch Wand bis 650cm², Ortbeton - Erstellen

herstellen eines Durchbruches in einer Betonwand
inklusive Schalung für Betonarbeiten, Entfernung der
Schalung einschließlich möglicher Überstände (Nägel,
etc.) und Entsorgung des Schalungsmaterials.
Wanddicke ca. 250 mm
Menge: 8,000 St

**01.11.06.2 Durchbruch Wand bis 1000cm² - Erstellen**
Durchbruch Wand bis 1000cm², Ortbeton - Erstellen

wie vor, jedoch bis 1000cm²
Menge: 20,000 St

**01.11.06.3 Durchbruch Wand bis 2000cm² - Erstellen**
Durchbruch Wand bis 2000cm², Ortbeton - Erstellen

wie vor, jedoch bis 2000cm²
Menge: 24,000 St

**01.11.06.4 Durchbruch Decke bis 650cm² - Erstellen**
Durchbruch Decke bis 650cm², Halbfertigteil - Erstellen

herstellen eines Durchbruches in einer Betondecke
inklusive Schalung für Betonarbeiten, Entfernung der
Schalung einschließlich möglicher Überstände (Nägel,
etc.) und Entsorgung des Schalungsmaterials.
Dicke der Stahlbetondecke ca. 250 mm
Menge: 6,000 St

**01.11.06.5 Durchbruch Decke bis 1000cm² - Erstellen**
Durchbruch Decke bis 1000cm², Halbfertigteil -
Erstellen

wie vor, jedoch bis 1000cm²
Menge: 5,000 St

**01.11.06.6 Durchbruch Decke bis 2000cm² - Erstellen**
Durchbruch Decke bis 2000cm², Halbfertigteil -
Erstellen

wie vor, jedoch bis 2000cm²
Menge: 4,000 St

**01.11.06.7 Kernbohrung Stahlbeton bis 25cm, bis 100mm**
Kernbohrung Stahlbeton bis 25cm, bis 100mm

Kernbohrung durch Stahlbeton, Bohrdurchmesser bis D200
mm, Bohrtiefe bis 25 cm,
einschl. Lösen des Bohrkerns aus dem Gefüge und
Entsorgung

bis D 100
Menge: 8,000 St

**01.11.06.8 Zulage Kernbohrung DN100 in Sichtbetonwand**
Zulage zur vorbeschriebenen Kernbohrung DN 100 für die
Ausführung an einer Sichtbetonwand.
Befestigungen sind beschädigungslos und absolut
rückstandsfrei auszuführen. Verschmutzung am Sichtbeon
sind nicht zulässig.
Menge: 8,000 St

**01.11.06.9 Kernbohrung Stahlbeton bis 25cm, bis 200mm**
Kernbohrung Stahlbeton bis 25cm, bis 200mm

Kernbohrung durch Stahlbeton, Bohrdurchmesser bis D200
mm, Bohrtiefe bis 25 cm,
einschl. Lösen des Bohrkerns aus dem Gefüge und
Entsorgung

bis D 200
Menge: 5,000 St

**01.11.06.10 Zulage Kernbohrung DN200 in Sichtbetonwand**
Zulage zur vorbeschriebenen Kernbohrung DN 200 für die
Ausführung an einer Sichtbetonwand.
Befestigungen sind beschädigungslos und absolut
rückstandsfrei auszuführen. Verschmutzung am Sichtbeon
sind nicht zulässig.
Menge: 5,000 St

**01.11.06.11 Kernbohrung Stahlbeton bis 25cm, bis 450mm**
Bohrungen Stahlbeton bis 25cm, bis 450mm

wie vor, jedoch bis 450mm
Menge: 1,000 St

**01.11.06.12 Zulage Kernbohrung DN450 in Sichtbetonwand**
Zulage zur vorbeschriebenen Kernbohrung DN 450 für die
Ausführung an einer Sichtbetonwand.
Befestigungen sind beschädigungslos und absolut
rückstandsfrei auszuführen. Verschmutzung am Sichtbeon
sind nicht zulässig.
Menge: 1,000 St

*Hinweis*
==Schließen Durchbrüche und Schlitze==

**01.11.06.13 Durchbruch Wand bis 650cm² - Schließen**
Durchbruch Wand bis 650cm², Ortbeton - Schließen

Durchbruch in Bauteil inkl. Rohrbelegung nach Freigabe
durch Objektüberwachung verschließen. Ein- und Ausbau
von Schalungen mit Befestigung, Anarbeiten an die
Leibungen, Sichtseite der Sichtschalung angleichen
(Sichtbetonstufe 2), Oberfläche für den Farbauftrag
vorbereitet.

Bauteilstärke: 25,0 cm
Menge: 8,000 St

**01.11.06.14 Durchbruch Wand bis 1000cm² - Schließen**
Durchbruch Wand bis 1000cm², Ortbeton - Schließen

wie vor, jedoch bis 1000cm²
Menge: 20,000 St

**01.11.06.15 Durchbruch Wand bis 2000cm² - Schließen**
Durchbruch Wand bis 2000cm², Ortbeton - Schließen

wie vor, jedoch bis 2000cm²
Menge: 24,000 St

**01.11.06.16 Durchbruch Decke bis 650cm² - Schließen**
Durchbruch Decke bis 650cm², Halbfertigteil - Schließen

Durchbruch in Bauteil inkl. Rohrbelegung nach Freigabe
durch Objektüberwachung verschließen. Ein- und Ausbau
von Schalungen mit Befestigung, Anarbeiten an die
Leibungen

Bauteilstärke:  25,0 cm
Menge: 6,000 St

**01.11.06.17 Durchbruch Decke bis 1000cm² - Schließen**
Durchbruch Decke bis 1000cm², Halbfertigteil -
Schließen

wie vor, jedoch bis 1000cm²
Menge: 5,000 St

**01.11.06.18 Durchbruch Decke bis 2000cm² - Schließen**
Durchbruch Decke bis 2000cm², Halbfertigteil -
Schließen

wie vor, jedoch bis 2000cm²
Menge: 4,000 St

#### Bereich 01.12 Entwässerung

*Hinweis*
Entwässerungsarbeiten

##### Abschnitt 01.12.01 Grundleitungen innerhalb Gebäude

**01.12.01.1 PE-Abwasserleitung DN 100,**
PE-Abwasserleitung DN 100,

PE-Rohr nach DIN EN 1519-1 und DIN 19535-10,
heißwasserbeständig, Rohrverbindung mit Heizelement-
Stumpfschweißen, für Abwasser und Regenwasser,
Verlegung DIN EN 1610, im Gebäude, unter der
Bodenplatte
Form- und Verbindungsstücke werden gesondert vergütet,

Nennweite:  DN 100, d 110 mm
Menge: 200,000 m

**01.12.01.2 PE-Abwasserleitung DN 125,**
PE-Abwasserleitung DN 125,
Ausführung wie vor beschrieben

PE-Abwasserleitung DN 125,
DN 125 d 125 mm
Menge: 21,000 m

**01.12.01.3 PE-Abwasserleitung DN 150,**
PE-Abwasserleitung DN 150,
Ausführung wie vor beschrieben

PE-Abwasserleitung DN 150
DN 150 d 160 mm
Menge: 19,000 m

**01.12.01.4 Bogen 15 - 88,5°, PE-Rohr DN 100**
Bogen 15 - 88,5°, PE-Rohr DN 100

Verwendungszwecke
- Zur Gebäudeentwässerung

Eigenschaften
- Beidseitig mit Elektroschweißmuffe schweißbar

Technische Eigenschaften
- Farbe: schwarz
- Werkstoff: PE-HD
- Form: Bogen
- Winkel 15 - 88,5 °
Menge: 110,000 St

**01.12.01.5 Bogen 15 - 88,5°, PE-Rohr DN125,**
Bogen 15 - 88,5°, PE-Rohr DN125,
Ausführung wie vor beschrieben
Menge: 12,000 St

**01.12.01.6 Bogen 15 - 88,5°, PE-Rohr DN 150,**
Bogen 15 - 88,5°, PE-Rohr DN 150,
Ausführung wie vor beschrieben

Bogen für PE-Rohr DN 150
Winkel: 15 Grad - 90 Grad
DN 150 d 160 mm
Menge: 10,000 St

**01.12.01.7 Abzweig für PE-Rohr DN 100**
Abzweig für PE-Rohr DN 100

PE Abgang mit 15 Grad - 90 Grad mit langem Schenkel
oder normal für Abwasserleitung aus PE-Rohr DIN EN
1519-1 und DIN 19535-10, heißwasserbeständig DN 100 d
110 mm

Die Abrechnung erfolgt nach der größeren Dimension
Menge: 19,000 St

**01.12.01.8 Abzweig für PE-Rohr DN 125,**
Abzweig für PE-Rohr DN 125,

PE Abgang DN 125 od. reduziert mit 15 Grad - 90 Grad
Ausführung wie vor beschrieben
Menge: 7,000 St

**01.12.01.9 Abzweig für PE-Rohr DN 150**
Abzweig für PE-Rohr DN 150

PE Abgang DN 150 od. reduziert mit 15 Grad - 90 Grad
Ausführung wie vor beschrieben
Menge: 6,000 St

**01.12.01.10 PE Reduktion exzentrisch, lang d 125**
PE Reduktion exzentrisch, lang d 125

Verwendungszwecke
- Zur Gebäudeentwässerung

Technische Eigenschaften
- Farbe: schwarz
- Werkstoff: PE-HD
- Form: Reduktion
- d, D / Außendurchmesser (mm): 125 mm

Abrechung erfolgt nach der größeren Dimension
Menge: 4,000 St

**01.12.01.11 PE Reduktion exzentrisch, kurz d 160**
PE Reduktion exzentrisch, kurz d 160
Ausführung wie vor beschrieben
Menge: 4,000 St

**01.12.01.12 EIektro-Schweißmuffe für PE-Rohr DN 100,**
EIektro-Schweißmuffe für PE-Rohr DN 100,

PE-HD Elektro-Schweißmuffe DN 100
Technische Eigenschaften Montagetemperatur (Grad C):
-10  +40 Grad C
Werkstoff: PE-HD
DN / Nennweite: 100
Menge: 268,000 St

**01.12.01.13 EIektro-Schweißmuffe für PE-Rohr DN 125,**
EIektro-Schweißmuffe für PE-Rohr DN 125,
Ausführung wie vor beschrieben

PE-HD EIektro-Schweißmuffe DN 125
DN 125 d 125 mm
Menge: 55,000 St

**01.12.01.14 EIektro-Schweißmuffe für PE-Rohr DN 150,**
EIektro-Schweißmuffe für PE-Rohr DN 150,
Ausführung wie vor beschrieben

PE-HD EIektro-Schweißmuffe DN 150
DN 150 d 160 mm
Menge: 48,000 St

**01.12.01.15 Verschließen der Anschlusspunkte DN 100 - 200**
Verschließen der Anschlusspunkte DN 100 - 200

Verschließen der Anschlusspunkte DN 100 - 200 zum
Schutz vor Verschmutzung, einschl. Iiefern und
montieren einer Verschlusskappe, -stopfen oder
Enddeckel
Menge: 25,000 St

**01.12.01.16 Kennzeichnung Rohranschlüsse DN 100 bis DN 300**
Kennzeichnung Rohranschlüsse DN 100 bis DN 200
Leitungsenden der Rohranschlüsse an den
Übergangspunkten zu Fremdgewerken (z. B. Regenrinnen,
Gebäudeanschluss) mit einer Holzlatte kennzeichnen.
Inkl. provisorischen Verschluss und Planeintrag.
Menge: 25,000 St

*Hinweis*
Bodenplatten-/ Wanddurchführungen

*Hinweis*
Mauerkragen aus EPDM

dienen zur Abdichtung von Rohren, die durch Betonwände
und Bodenplatten geführt werden. Der ringförmige, mit
profilierten Stegen versehende Mauerkragen wird unter
Vorspannung auf das Rohr aufgezogen und mit einem
Stahlbandspannsystem
auf dem Rohr befestigt. Spannband aus Edelstahl.
Die Dichtfunktion des Mauerkragens ist durch einen
Prüfbericht eines unabhängigen Prüfinstituts nachzuweisen.

Ausführung dicht gegen drückendes Wasser.
Die Verlegerichtlinie des Herstellers ist zu beachten.

**01.12.01.17 Mauerkragen aus EPDM d 110 mm**
Mauerkragen aus EPDM d 110 mm,

Mauerkragen aus EPDM, für Rohraußendurchmesser d 110 mm
liefern, auf das einzubetonierende Rohr
aufziehen, mit Spannband befestigen und in die Schalung
positionieren.
Abdichtwirkung bis 60 m WS, mit Nachweis der
Dichtigkeit.
Die Fixierung des EPDM-Mauerkragens am Rohr erfolgt
mittels Edelstahlspannbändern
Menge: 5,000 St

**01.12.01.18 Mauerkragen aus EPDM d 125 mm**
Mauerkragen aus EPDM d 125 mm

Mauerkragen aus EPDM d 125 mm
Menge: 5,000 St

**01.12.01.19 Überschiebeflansch mit Folienflansch d 110 mm**
Überschiebeflansch mit Folienflansch d 110 mm

Überschiebeflansch zur Abdichtung vorbeschriebener
Rohre, mittels Folienflansch
umlaufend ca. 15 cm, Einbindung an der
Bitumendickbeschichtung z. B. KMB,
Menge: 5,000 St

**01.12.01.20 Überschiebeflansch mit Folienflansch d 130 mm**
Überschiebeflansch mit Folienflansch d 130 mm

Überschiebeflansch mit Folienflansch d 130 mm
Menge: 5,000 St

**01.12.01.21 Bodendurchführung DN 100 mit Folienflansch**
Bodendurchführung DN 100 mit Folienflansch

Bodendurchführung mit einseitig angeformter Steckmuffe,
für Rohr Kunststoff Vollwandabwasserrohre aus
Polypropylen (PP-MD) gemäß DIN EN 14758 / 1 - mit
werksseitig eingelegter Lippendichtung wie vorher
beschrieben. Mit druckwasserdichter, umlaufender
Vierstegdichtung, Folienflansch umlaufend
ca. 15 cm, bitumenbeständig.
Menge: 22,000 St

**01.12.01.22 Bodendurchführung DN 125 mit Folienflansch,**
Bodendurchführung DN 125 mit Folienflansch,

Bodendurchführung DN 125 mit Folienflansch
Menge: 4,000 St

**01.12.01.23 Futterrohr DN 150**
*** Bezugsbeschreibung
Futterrohr DN 150
Futterrohr aus Faserzement als Aussparung für
Durchdringungen. Dicht gegen drückendes und
nichtdrückendes Wasser. Einsatz in noch zu erstellende
Bauwerke. Geeignet für WU-Betonkonstruktionen (Weiße
Wanne).
Zur Aufnahme von Dichtungseinsätzen, spezielle Rillung
der äußeren Oberfläche für eine homogene Verbindung zum
Beton, Dichtigkeit gegen drückendes und nichtdrückendes
Wasser, gasdicht gegen Bodengase, geprüft nach FHRK
Prüfgrundlage GE 102,mit FHRK-Qualitätssiegel
ausgezeichnet,
Futterrohrinnendurchmesser DN 150,
Einzellänge bis 500 mm,
einschl. Schalungshilfen
einschl. Verschlussstopfen
Menge: 2,000 St

**01.12.01.24 Futterrohr DN 200**
*** wie Position 01.12.01.23
Menge: 1,000 St

**01.12.01.25 Futterrohr DN 250**
*** wie Position 01.12.01.23
Menge: 3,000 St

**01.12.01.26 Futterrohr DN 400**
*** wie Position 01.12.01.23
Menge: 1,000 St

**01.12.01.27 Ringraumdichtung für Medienleitung 25 mm**
*** Bezugsbeschreibung
Ringraumdichtung für Medienleitung 25 mm
Dichtungseinsatz mit DPS zur Abdichtung von
Durchdringungen mit Rohren und Kabeln. Dicht gegen
drückendes Wasser. Einsatz in bauseitiges Futterrohr
oder Kernbohrung (Weiße Wanne).
Dichtungseinsatz mit DPS als nichtgeteilte Dichtung,
mit asymmetrisch profilierten Stahlringen (DPS bis
KB/DN 350) in Stahl mit Korrosionsschutzbeschichtung
oder Edelstahl 1.4301 (V2A) oder Edelstahl
1.4571/1.4404 (V4A), mit wasserdicht verschweißten
Bolzen, mit Elastomer-Dichtung,
Dichtbreite 2 x 27 mm, aus EPDM oder EPDM-TW
(Trinkwasser) oder NBR (kraftstoff- / ölbeständig),
Silikon (hochtemperaturbeständig), FPM
(chemikalienbeständig), mit 3 mm Mittelring aus EPDM
(bis KB/DN 350), Dichtigkeit gegen drückendes Wasser,
gasdicht, mit geprüfter Radondichtigkeit,
erfüllt Anforderungen nach FHRK-Standard 40,geprüft
nach FHRK Prüfgrundlage GE 101, wartungsfreie
Ausführung (kein Nachspannen erforderlich), einschl.
Kernbohrungsversiegelung bei Einsatz in Kernbohrungen,

Außendurchmesser der Medienleitung 25 mm
Futterrohrinnendurchmesser  150 mm
Menge: 1,000 St

**01.12.01.28 Ringraumdichtung für Medienleitung 40 mm**
*** wie Position 01.12.01.27
Ringraumdichtung für Medienleitung 40 mm

Außendurchmesser der Medienleitung  40 mm
Futterrohrinnendurchmesser  150 mm
Menge: 1,000 St

**01.12.01.29 Ringraumdichtung für Medienleitung 50 mm**
*** wie Position 01.12.01.27
Ringraumdichtung für Medienleitung 50 mm

Außendurchmesser der Medienleitung 50 mm
Futterrohrinnendurchmesser 150 mm
Menge: 1,000 St

**01.12.01.30 Ringraumdichtung für Medienleitung 110 mm**
*** wie Position 01.12.01.27
Ringraumdichtung für Medienleitung 110 mm

Außendurchmesser der Medienleitung
  110 mm
Futterrohrinnendurchmesser
  200 mm
Menge: 1,000 St

**01.12.01.31 Ringraumdichtung für Medienleitung 125 mm**
*** wie Position 01.12.01.27
Ringraumdichtung für Medienleitung 125 mm

Außendurchmesser der Medienleitung
  125 mm
Futterrohrinnendurchmesser
  200 mm
Menge: 1,000 St

**01.12.01.32 Ringraumdichtung für Medienleitung 160 mm**
*** wie Position 01.12.01.27
Ringraumdichtung für Medienleitung 160 mm

Außendurchmesser der Medienleitung
  160 mm
Futterrohrinnendurchmesser
  250 mm
Menge: 3,000 St

**01.12.01.33 Ringraumdichtung für Medienleitung 315 mm**
*** wie Position 01.12.01.27
Ringraumdichtung für Medienleitung 315 mm

Außendurchmesser der Medienleitung
  315 mm
Futterrohrinnendurchmesser
  150 mm
Menge: 1,000 St

##### Abschnitt 01.12.02 Erdarbeiten für Grundleitungen innerhalb Gebäude

*Hinweis*
Erdarbeiten für Rohrtrassen

im Außenanlagenbereich für Schmutzwasser und
Lüftungsleitungen.
Vor Beginn der Erdarbeiten hat der AN Einsicht in die
Spartenpläne vorzunehmen. Kosten für die Beschaffung
der genehmigten Spartenpläne sind in die Einheitspreise
mit einzukalkulieren.

*Hinweis*
Erdaushub für nicht belasteten Bodens einschließlich
aller Entsorgungsgebühren.

Belasteter Boden ist fachgerecht zum Lagerplatz auf der
Baustelle zu transportieren und auf Schutzfolie
abzuladen bzw. mit Schutzfolie abzudecken.

*Hinweis*
Die Grabarbeiten sind ab Rohplanum vorzunehmen.

**01.12.02.1 Aushub Gerät Abw./Regenw. BK 3/4 bis 1,25 m**
*** Bezugsbeschreibung
Aushub Gerät Abw./Regenw. BK 3/4 bis 1,25 m

Aushub bis zum Boden der Gräben für Abwasserkanäle und
Regenwasserkanäle, profilgerecht ausheben. Verbau nur
nach Notwendigkeit (Verbau wird gesondert abgerechnet),
Aushub profilgerecht lösen, seitlich lagern, verfüllen
und verdichten.
Verdichtungsgrad mind. DPr 0,98.
Bodenverdrängung über 30 bis 40 %, verdrängten Boden
laden, Abfuhr zur Deponie.
Arbeiten mit Gerät.

Aushubtiefe bis 1,25 m,
Bodenklasse 3 und 4 DIN 18300.
Sohlenbreite nach DIN EN 1610 der Gräben über 0,8 bis
1,0 m.
Menge: 135,000 m3

**01.12.02.2 Aushub Gerät Abw./Regenw. BK 3/4 bis 1,50 m**
*** wie Position 01.12.02.1
Aushub Gerät Abw./Regenw. BK 3/4 bis 1,50 m

Aushubtiefe bis 1,50 m,
Bodenklasse 3 und 4 DIN 18300.
Sohlenbreite nach DIN EN 1610 der Gräben über 0,8 bis
1,0 m.
Menge: 10,000 m3

**01.12.02.3 Stahlplatte Maße ca. 2,5 m x 3,5 m**
Stahlplatte Maße ca. 2,5 m x 3,5 m,

Stahlplatte Maße ca. 2,5 m x 3,5 m als provisorische
Rohrgrabenabdeckung, Belastbarkeit für LKW-Verkehr,
Lagerung während der Bauzeit vor Ort, der Rohrgraben
ist auf Forderung des Bauherrns mehrfach am Tag mit der
Platte abzudecken. Mit dieser Position ist die
Bereitstellung der Platte vor Ort, das mehrfache
Versetzen der Platte und nach Abschluss der Arbeiten
der Abtransport abgegolten. Die Unfallvorschriften sind
zu beachten.
Menge: 1,000 St

**01.12.02.4 Handaushub BK 3/4 100 % bis 1,50 m**
Handaushub BK 3/4 100 % bis 1,50 m

Aushub bis zum Boden der Gräben für Abwasserkanäle,
Regenwasserkanäle, Trinkwasserleitung und
Heizungstrasse, nach Abtrag des Oberbodens,
profilgerecht ausheben. Verbau nur nach Notwendigkeit
(Verbau wird gesondert abgerechnet), mit Behinderung
durch Versorgungs- und Entsorgungsleitungen ist zu
rechnen. Gräben, profilgerecht lösen, seitlich lagern,
verfüllen und verdichten, Bodenverdrängung über 90 bis
100 %, verdrängten Boden laden, Abfuhr zur Deponie.
Arbeiten von Hand.

Aushubtiefe bis 1,50 m,
Aushubbreite 0,70 bis 0,80 m
Bodenklasse 3 und 4 DIN 18300.
Bodenverdrängung über 90 bis 100 %
Menge: 2,000 m3

**01.12.02.5 Mehrpreis für Mehraufwand für vorbeschriebene Arbeiten bei Bodenklasse 6 bis 7.**
Menge: 1,000 m3

**01.12.02.6 Transport von schadstoffbelastetem Aushubmaterial**
Transport von schadstoffbelastetem Aushubmaterial

Bau- und Abbruchabfälle, Boden, Steine und Baggergut,
nicht gefährlich, Abfallschlüssel nach AVV
(Abfallverzeichnis-Verordnung) 170504 Boden/Stein,
schadstoffbelastet, Zuordnung Z 1.2
auf Fahrzeug laden, mit LKW des AN transportieren zum
Abladeplatz auf der Baustelle, bis 500 m Transportweg,
max. Gesamtgewicht bis 7,5 t,
inkl. abladen auf Schutzfolie bzw. mit Schutzfolie
abzudecken.
Menge: 1,000 m3

**01.12.02.7 Schutzfolie für schadstoffbelastetem Aushubmaterial**
Schutzfolie für schadstoffbelastetem Aushubmaterial

Schutzfolie für schadstoffbelastetem Aushubmaterial,
zum Unterlegen bzw. Abdecken. Material der Schutzfolie
PE, Kältesprödigkeit bis -30 Grad C, Reißfestigkeit
mind. 20 N/mm²,
Reißdehnung mind. 1.000 %, Witterungs- und
Chemikalienbeständig. inkl. fachgerechter Entsorgung
nach Verwendung.
Menge: 50,000 m2

**01.12.02.8 Untergrund verdichten Rohrgraben BK 3/4**
Untergrund verdichten Rohrgraben BK 3/4

Nachträgliches verdichten im Rohrgraben und
Schachtgraben für Rohrgraben.

Bodenklasse 3 und 4 DIN 18300
Verdichtungsgrad mind. DPr 0,98,
Menge: 165,000 m2

**01.12.02.9 Bodenaustausch im Grabenbereich**
Bodenaustausch im Grabenbereich

Bodenaustausch im Grabenbereich, bei nicht verwendbarem
Erdmaterial.
Einschließlich Anlieferung und Einbringung, sowie
Abtranport des nicht verwendbaren Materials.
Ausführung der Leistung nach schriftlicher Angabe der
örtlichen Bauleitung.
Menge: 10,000 m3

**01.12.02.10 Einbetten und Überschütten von Rohrleitungen**
Einbetten und Überschütten von Rohrleitungen

Einbetten und Überschütten von Rohrleitungen, Kanäle
und Medientrassen, mit vom AN zu liefernden
Stoffen, Material Kiessand 0/4, nach DIN 4033
verdichten, Schichtdicke: 10 cm unter UK-Rohr und 10 cm
über OK-Rohr.
Menge: 60,000 m3

**01.12.02.11 Unterlags- und Stützbeton**
Unterlags- und Stützbeton

Unterlags- und Stützbeton für Schachtfundamente.
Mindestgüte B10.
Herstellen und Einbringen in Kleinmengen, einschl.
aller Materialien und Nebenarbeiten zur Befestigung von
Rohranschlüssen, Festpunkten, Straßenkappe und
Stabilisierung der Schächte sowie als Unterlage
Menge: 4,000 m3

**01.12.02.12 Grabenverbau bis 1,25 m**
Grabenverbau bis 1,25 m

Herstellen, Vorhalten und Beseitigen eines teilweisen
Grabenverbaus nach DIN 18303.
Bodenklassen 3 bis 5 nach DIN 18300
Ausführung des Grabenverbaues nach Wahl des AN,
einschließlich Verbau wieder beseitigen.

Verbautiefe bis 1,25 m
Sohlenbreite bis 1,00 m
Menge: 75,000 m2

**01.12.02.13 Schachtverbau bis 1,50 m**
Schachtverbau bis 1,50 m

Herstellen, Vorhalten und Beseitigen eines
Schachtverbaues nach DIN 18303.
Bodenklassen 3 bis 5 nach DIN 18300. Ausführung nach
Wahl des AN, einschließlich Verbau wieder beseitigen.

Verbautiefe bis 1,50 m
Sohlenbreite bis 2,50 m
Menge: 25,000 m2

##### Abschnitt 01.12.03 Abwasseranlagen im Gebäude

*Hinweis*
Hinweis Bodenablauf
Montage der Bodenabläufe in den Bereichen von
Sanitärzellen und Technikräumen.

*Hinweis*
Einbau Bodenablauf in Beton Anschluss an PP Rohr

Der Bodenablauf wird nach den gültigen Normen bzw. nach
den a.a.R.d.T in die Rohbetongrundplatte
eingegossen.
Der Anschluss der Rohrleitungen aus PP erfolgt durch
die Rohbetonplatte.
Die Position / Lage der Einbauteile wie Bodenabläufe,
etc. ist anhand der Ausführungspläne vor und nach
dem Einbau entsprechend zu prüfen.

**01.12.03.1 Bodenablauf Gusseisen DN 100 mit Aufsatzstück**
Bodenablauf Gusseisen DN 100 mit Aufsatzstück

Boden-/Deckenablauf DIN EN 1253-1 aus Gusseisen weiß
epoxiert Stutzenneigung 90 Grad, DN 100,
mit Bauzeitschutzdeckel, mit herausnehmbarem
Glockengeruchverschluss, mit Pressdichtungsflansch,
2teilig, Abgang senkrecht, Gehäuse epoxiert, mit
Aufsatzstück aus Gusseisen, epoxiert,
Aufsatzstück aus Kunststoff, mit angespritztem
Kunststoffvlies für die Dünnbettanbindung, Rahmen aus
Edelstahl 148 x 148 mm mit Verschieberahmen aus
Kunststoff, Schlitzrost aus Edelstahl, verriegelbar
rutschhemmend, Klasse C gemäß DIN 51097 für
Barfußbereich geeignet Belastungsklasse K3,
mit Abdichtring stufenlos höhenverstellbar
Inkl. passenden Zwischenstück Höhenverstellbar
aus Kunststoff. Höhe FFB OK bis 210 mm ab Rohfußboden.
Inkl. Übergang auf Rohrleitung aus PP Rohr DN 100,
Befestigungs- und Anschlussmaterial für Einbau.
Einbau dicht gegen drückendes Wasser in der
Betonplatte.
Menge: 3,000 St

**01.12.03.2 Reinigungsverschluss DN 100**
Reinigungsverschluss DN 100

Reinigungsverschluss DN 100
nach DIN EN 1253 aus Gusseisen, DN 100. Deckel mit
wählbarer Oberfläche (Füllung bauseits). Geruchs- und
Wasserdicht bis 0,5 bar. Anschluss an PP- oder PE-HD-
Kunststoffrohr DN 100.
Einschließlich Abdichtung zur OK FFB.
Inkl. aller benötigten Abdichtungs- u.
Befestigungsmaterialien und Nebenarbeiten.
Menge: 1,000 St

##### Abschnitt 01.12.04 Bauhilfsleistungen

**01.12.04.1 Abwasserleitungen durchspülen**
Abwasser- und Regenwasserleitungen durchspülen, für den
gesamten Außenanlagenbereich, in mehreren
Teilabschnitten (bis zu 4 Teilabschnitte a` 40 m).
Rohrdurchmesser: DN 100 bis DN 250.
Das anfallende Schwemmmaterial ist vom AN zu entsorgen.
Menge: 2,000 St

**01.12.04.2 Dichtheitsprüfung Abwasserleitungen**
bis 50 m, bis 4 Anschlüsse
Dichtheitsprüfung DWA-A 139 mit Wasser des
Abwasserkanales aus  Werkstoff 'PP- und PEHD-Rohre',
DN 100 - DN 250, Prüfung haltungsweise, einschl. aller
erforderlichen Anlagen,
Abdichtungen, Verankerungen und Rohrverschlüsse,
Verfahren W, Wasser wird auf der Baustelle beigestellt
und ist nach Gebrauch schadlos zu beseitigen.
Menge: 6,000 St

**01.12.04.3 Verschluss für Druck- und Dichtheitsprüfung Abwasser**
einschl. Entfernen nach Prüfung, für Rohrleitungen aus
Kunststoff, an Grundleitungen, bis DN 250
Menge: 4,000 St

**01.12.04.4 An- und Abfahrt Optische Untersuchungseinheit**
Zur Einsatzstelle für die Dauer des Einsatzes
einschließlich zugehörigem Bedienungspersonal
einschließlich herstellen der Betriebsbereitschaft und
Abbau nach Beendigung des Einsatzes einschließlich
aller notwendigen Funktionsprüfungen der Anlage
Menge: 1,000 St

**01.12.04.5 Abwasserkanal prüfen**
Optische Inspektion des Abwasserkanales DIN EN 13508-2,
DWA-M 149-2, DWA-M 149-5, Schmutzwasserkanal, aus
Werkstoff 'PP- und PEHD-Rohre', Kreisquerschnitt, mit
TV-Kamera auf
Fahrwagen, mit Drehschwenkkopf und Zoom, mit aufrechtem
und seitenrichtigem Bild, Inspektion mit
Abschwenken aller Rohrverbindungen, Stutzen, Abzweige,
Ergebnisse dokumentieren, Dokumentation wird gesondert
vergütet, über DN 100 bis DN 250, Haltungslänge bis 5.
Es handelt sich hier um die neu verlegten Rohre.
Menge: 250,000 m

**01.12.04.6 Haltungsgraphiken**
Erstellung von maßstabsgerechten, farbigen Graphiken
der untersuchten Haltungen, mit Eintragung aller
erkannten Schadstellen, Rohrverbindungen und
Einmündungen
Menge: 15,000 St

**01.12.04.7 Einzelbildaufnahmen**
Erstellen von Einzelbildern in den jeweiligen Haltungen
als Farbbild
Menge: 25,000 St

**01.12.04.8 Dokumentation der Kanäle**
als Information auf Datenträger, einschl. Liefern der
Datenträger, Digital Versatile Disc - DVD, mit Angaben
zu den Bearbeitungsstrecken (Nummer des Anfangs-,
Zwischen-, Endschachtes), Haltungslängen.
Menge: 2,000 St

**01.12.04.9 Erschwerniszulagen für Ausführungsunterbrechungen**
Erschwerniszulagen für Ausführungs- unterbrechungen
d.h.
- die Arbeiten könnten nur in einzelnen Bauabschnitten
/ Bauphasen abgewickelt werden.
Nach Terminplan.
Menge: 1,000 psch

##### Abschnitt 01.12.05 Abnahme/Dokumentation

**01.12.05.1 Einmessung und Ausrichten vor dem Einbetonieren**
Einmessung und Ausrichten vor dem Einbetonieren

Abschließendes Einmessen,
Nivellierung und Ausrichten aller
Grundleitungsdurchführungen durch die Bodenplatte bzw.
in der Bodenplatte vor dem vergießen der Bodenplatte.
Je nach Baufortschritt in mehreren Abschnitten (4
Teilabschnitte)
Inkl. Protokoll und vermaßten Plan.
Übergabe an AG und Bauleitung in dreifacher
Ausfertigung
Menge: 20,000 St

**01.12.05.2 Werk- und Montageplanung Außenanlagen**
Werk- und Montageplanung Außenanlagen

Diese Positon beschreibt die geforderten Leistungen zur
Erstellung einer Werk- und
Montageplanung, welche Detailierungen und Ergänzungen
in Bezug auf die Beschreibungen der
VOB/C darstellen.

Die Werk- und Montagepläne sind spätestens 2
Kalenderwochen nach Übergabe der Ausführungspläne an
die Objektüberwachung des Fachplanders zu übergeben.

Folgende Leistungen der Werk- und Montageplanung sind
gefordert und zu kalkulieren:

Die Übersichtspläne für Grundrisse bzw. Schemata und
Berechnungen sind flächendeckend für das komplette
Leistungspaket zu erzeugen, der notwendige Umfang für
ergänzende Detaillierungen und Teilschnitte muss es der
Fachobjektüberwachung ermöglichen, alle räumlich und
technisch kritischen Bereiche umfänglich nachvollziehen
und auf Übereinstimmung mit der AFU-Planung prüfen zu
können.

Darüber hinaus erhält der AN zur Anfertigung der Werk-
und Montageplanung die Projektpläne des Objektplaners
(Außenanlagenplanung) und die Ausführungsplanung der
Fachplaner nur in digitaler Form in gängigen Formaten
(*.dwg, *.dxf; *.doc, *.xls,*.pdf) zur Verfügung
gestellt. Diese sind vom AN seiner W+M-Planung zugrunde
zu legen.

Auf eine Koordination mit dem Gewerk der anderweitigen,
versorgungstechnischen Medien wird nochmals explizit
hingewiesen.

Kreuzungspunkte sind nach Möglichkeit generell zu
vermeiden (außer Trassen im Bestand).

Abstände der Trassen von Gebäude- und Fundamentkanten
und Installationen anderer Gewerke sowie Höhensprünge
sind darzustellen.

Der AN hat im Rahmen der W+M-Planung auf der Baustelle
alle Aussparungen, Schlitze und
Durchbrüche für seine Anlagen auf Vollständigkeit und
korrekter Lage zu prüfen. Abweichungen der
vorgefundenen Ausführung von der Werkplanung des
Architekten sind der Objektüberwachung in
schriftlicher Form rechtzeitig anzuzeigen.

Abweichungen zur Ausführungsplanung.
Sollten aus Sicht des Auftragnehmers entgegen den
Erwartungen im Rahmen der W+M Planung
Abweichungen zur Ausführungsplanung unabdingbar sein,
so hat der Auftragnehmer dies
unmittelbar mit dem zuständigen Fachplaner abzustimmen.
Jede Ergänzung oder Änderung der
Ausführungsplanung im Rahmen der Werk- und
Montageplanung ist einzeln eindeutig vom AN zu
kennzeichnen und der Grund der Ergänzung oder Änderung
nachvollziehbar zu vermerken. Ohne
diese Kennzeichnungen kann eine Werk- und
Montageplanung nicht als erstellt anerkannt
werden.

Plancodierung
Alle Planunterlagen wurden im Rahmen der
Ausführungsplanung nach einem festgelegten
Schlüssel bezeichnet. Dieser Schlüssel ist im Rahmen
der Werk- und Montageplanung zu
übernehmen und fortzuführen.
Die CAD-Ausführungsplanung erfolgte analog der Vorgaben
der CAD-Stelle Bayern. Diese Vorgaben
sind ebenfalls im Rahmen der W+M Planung einzuhalten.

Abstimmung der Montagereihenfolgen:
Der AN hat eine ggf. erforderliche Montagereihenfolge,
die sich aus dem Zusammenspiel mit den vorbeschriebenen
Gewerken insbesondere in den Montageschwerpunkten und
Gewerkekreuzungen
ergibt, der Objektüberwachung rechtzeitig anzuzeigen.
Der firmenspezifische Terminplan ist nach Rücksprache
mit der Objektüberwachung fortzuschreiben und dieser
nach Einarbeitung der
Änderungen erneut vorzulegen.

Die Grundrisspläne sind im Maßstab 1:100 hinsichtlich
Trassenführung, Materialien und
Dimensionierung vollständig ausgearbeitet.
Aufgrund des äußerst beengten Platzverhältnisse sind
bei der Bearbeitung folgende
Bearbeitungsschritte notwendig:
- Kontrolle aller Bauteile, ob die vorgesehenen
Fabrikate mit dem konkret vorgesehenen Typ
  hinsichtlich der Platzvorgabe möglich ist.
- Die Überprüfung muss selbstverständlich im
Zusammenhang mit den übergebenen
  Übersichtsplänen und in Zusammenarbeit mit den
anderen Gewerken erfolgen.

Übergabe der W+M-Planung:
Die Unterlagen sind vom AN dem Bauherrn 3-fach auf
Papier vorzulegen. Alle Zeichnungen sind in
digitaler Form in gängigen Formaten (*.dwg, *.dxf;
*.doc, *.xls,*.pdf)  zu erstellen und als Datenträger
in zweifacher Ausfertigung zu übermitteln.

Die zuvor beschriebenen,gewerkebezogenen Leistungen
sind als Ergänzung zu den allgemeinen
Nebenleistungen sowie den Nebenleistungen gemäß VOB/C
zu verstehen. Daraus resultierende
Mehraufwendungen, die über die Leistungen der VOB/C
hinausgehen, sind in nachfolgende
LV-Position einzukalkulieren.

- Werk- und Montageplanung
Im Rahmen der Erstellen von fabrikationsspezifischen
Montagezeichnungen bzw.
Werkszeichnungen sind vom AN vor Beginn der
Montagearbeiten alle Angaben zu machen, die für
den ungehinderten Einbau und ordnungsgemäßen Betrieb
der Anlage erforderlich sind.
Menge: 0,250 St

**01.12.05.3 Bestandspläne fortschreiben**
Bestandspläne fortschreiben

Bestandsplan fortschreiben, mit CAD-Programm, anhand
von Montageplänen des AN in vom AG auf
Datenträger/Schnittstelle zur Verfügung gestellten
Baupläne des Architekten, Übergabe vor der Abnahme,
min. 7 Werktage, als Papierzeichnung / Plotterausdruck
und Datenträger/Schnittstelle zur CAD-Verarbeitung,
CAD-System Schnittstelle DXF, Betriebssystem MS Windows
NT, Datenträger CD-ROM, Organisation und Verwaltung des
Datenaustausches, Layerstrukturen und Zeichnungsebenen
gemäß Vorgabe AG.

Umfang
Für die Baubestandsdokumentation sind alle für den
späteren Betrieb und die Nutzung, sowie für Umbauten,
Instandsetzungen und Instandhaltungen erforderlichen
Einzeldokumente (inkl. Planunterlagen) zu erbringen.

Alle Einzeldokumente (Papierdokumente und
Einzeldateien) sind in Verzeichnissen in der
vorgegebenen Gliederungsstruktur zu erfassen.

Form
Die gesamte Papierdokumentation ist in Aktenordnern zu
übergeben. Die Anzahl der Ausfertigungen wird vom AG
vorgeben, i. d. Regel zweifach.
Die einzelnen Papierdokumente sind in der vorgegebenen
Struktur in die Ordner einzuordnen und mit
Trennblättern zu unterteilen.
Der Inhalt der Ordner ist jeweils in einem
vorangestellten Verzeichnis zu dokumentieren.
Zusätzlich sind alle Einzeldokumente jeweils in
digitaler Form als PDF-Datei und ggf. zusätzlich als
bearbeitbares Dateiformat auf Datenträger gesammelt zu
übergeben.

Übergabe an AG
Die Papier-und digitale Dokumentation ist einzeln im
Bauablauf und als Gesamtpaket zusammengefasst der
Objektüberwachung des AG zu übergeben.
Das Gesamtpaket der Dokumentation muss vor der Abnahme
so rechtzeitig übergeben werden, dass eine Überprüfung
durch die Objektüberwachung vor dem Abnahmetermin
möglich ist.
Können aus technischen oder ablaufbedingten Gründen
einzelne Dokumente nicht vor der Abnahme
fertiggestellt werden, so ist dies rechtzeitig der
Objektüberwachung schriftlich mitzuteilen und die
Übergabe dieser Dokumente abzustimmen.
Menge: 0,250 St

**01.12.05.4 Abnahmedokumentation**
Abnahmedokumentation
- Lageplan bzw. Vermessungsplan wie vorher beschrieben,
Längs- und Profilschnitte, Einbauskizzen und
  Detaildarstellungen
- Abnahmeprotokolle
- Liefernachweise und Werksatteste des Rohrmaterials,
der Formstücke und sonstiger Anlagenteile sowie
  zusätzlich verbauter Materialien.
  Bedienungs-, Wartungs- und Reparaturanleitungen
(Einbauvorschriften) für Abscheider-, Schlammfänge
  u.ä.

- Verarbeitungs- und Prüfprotokolle (z. B. Schweiß- und
Verdichtungsnachweise)
- Druckprüfungs- und Spülprotokolle einschließlich
Druckschreiberstreifen
Menge: 0,250 St

##### Abschnitt 01.12.06 Durchbrüche - Schlitze

*Hinweis*
==Erstellen Durchbrüche, Schlitze und Kernbohrungen==

**01.12.06.1 Durchbruch Bodenplatte bis 650cm² - Erstellen**
Durchbruch Bodenplatte bis 650cm² - Erstellen

herstellen eines Durchbruches der Bodenplatte im
Gründungsbereich inklusive Schalung für Betonarbeiten,
Entfernung der Schalung einschließlich möglicher
Überstände (Nägel, etc.) und Entsorgung des
Schalungsmaterials.
Dicke der Bodenplatte ca. 500 mm
Menge: 18,000 St

**01.12.06.2 Durchbruch Bodenplatte bis 1000cm² - Erstellen**
Durchbruch Bodenplatte bis 1000cm² - Erstellen

wie vor, jedoch bis 1000cm²
Menge: 4,000 St

**01.12.06.3 Durchbruch Wand bis 650cm² - Erstellen**
Durchbruch Wand bis 650cm², Ortbeton - Erstellen

herstellen eines Durchbruches in einer Betonwand
inklusive Schalung für Betonarbeiten, Entfernung der
Schalung einschließlich möglicher Überstände (Nägel,
etc.) und Entsorgung des Schalungsmaterials.
Wanddicke ca. 250 mm
Menge: 11,000 St

**01.12.06.4 Durchbruch Wand bis 1000cm² - Erstellen**
Durchbruch Wand bis 1000cm², Ortbeton - Erstellen

wie vor, jedoch bis 1000cm²
Menge: 3,000 St

**01.12.06.5 Durchbruch Wand bis 3000cm² - Erstellen**
Durchbruch Wand bis 3000cm², Ortbeton - Erstellen

wie vor, jedoch bis 3000cm²
Menge: 7,000 St

**01.12.06.6 Durchbruch Wand bis 5000cm² - Erstellen**
Durchbruch Wand bis 5000cm², Ortbeton - Erstellen

wie vor, jedoch bis 5000cm²
Menge: 3,000 St

**01.12.06.7 Durchbruch Decke bis 650cm² - Erstellen**
Durchbruch Decke bis 650cm², Halbfertigteil - Erstellen

herstellen eines Durchbruches in einer Betondecke
inklusive Schalung für Betonarbeiten, Entfernung der
Schalung einschließlich möglicher Überstände (Nägel,
etc.) und Entsorgung des Schalungsmaterials.
Dicke der Stahlbetondecke ca. 250 mm
Menge: 52,000 St

**01.12.06.8 Durchbruch Decke bis 1000cm² - Erstellen**
Durchbruch Decke bis 1000cm², Halbfertigteil -
Erstellen

wie vor, jedoch bis 1000cm²
Menge: 4,000 St

**01.12.06.9 Durchbruch Decke bis 5000cm² - Erstellen**
Durchbruch Decke bis 5000cm², Halbfertigteil -
Erstellen

wie vor, jedoch bis 5000cm²
Menge: 6,000 St

**01.12.06.10 Durchbruch Decke bis 10000cm² - Erstellen**
Durchbruch Decke bis 10000cm², Halbfertigteil -
Erstellen

wie vor, jedoch bis 10000cm²
Menge: 3,000 St

**01.12.06.11 Durchbruch Decke bis 20000cm² - Erstellen**
Durchbruch Decke bis 20000cm², Halbfertigteil -
Erstellen

wie vor, jedoch bis 20000cm²
Menge: 5,000 St

**01.12.06.12 Durchbruch Decke bis 30000cm² - Erstellen**
Durchbruch Decke bis 30000cm², Halbfertigteil -
Erstellen

wie vor, jedoch bis 30000cm²
Menge: 2,000 St

**01.12.06.13 Wandschlitz bis 25x15cm - Erstellen**
Wandschlitz bis 25x15cm, Ortbeton - Erstellen

Herstellen eines Wandschlitzes in Betonwänden mit
Abmessungen von bis zu 25x15cm, einschließlich
Schalungsmaterial, Betonarbeiten, Entfernung und
Entsorgung des Schalungsmaterials.
Menge: 3,000 m

**01.12.06.14 Kernbohrung Stahlbeton bis 25cm, bis 200mm**
Kernbohrung Stahlbeton bis 25cm, bis 200mm

Kernbohrung durch Stahlbeton, Bohrdurchmesser bis D200
mm, Bohrtiefe bis 25 cm,
einschl. Lösen des Bohrkerns aus dem Gefüge und
Entsorgung

bis D 200
Menge: 8,000 St

**01.12.06.15 Zulage Kernbohrung DN200 in Sichtbetonwand**
Zulage zur vorbeschriebenen Kernbohrung DN 200 für die
Ausführung an einer Sichtbetonwand.
Befestigungen sind beschädigungslos und absolut
rückstandsfrei auszuführen. Verschmutzung am Sichtbeon
sind nicht zulässig.
Menge: 8,000 St

**01.12.06.16 Kernbohrung Stahlbeton bis 25cm, bis 450mm**
Bohrungen Stahlbeton bis 25cm, bis 450mm

wie vor, jedoch bis 450mm
Menge: 1,000 St

**01.12.06.17 Zulage Kernbohrung DN450 in Sichtbetonwand**
Zulage zur vorbeschriebenen Kernbohrung DN 450 für die
Ausführung an einer Sichtbetonwand.
Befestigungen sind beschädigungslos und absolut
rückstandsfrei auszuführen. Verschmutzung am Sichtbeon
sind nicht zulässig.
Menge: 1,000 St

*Hinweis*
==Schließen Durchbrüche und Schlitze==

**01.12.06.18 Durchbruch Bodenplatte bis 650cm² - Schließen**
Durchbruch Bodenplatte bis 650cm² - Schließen

Durchbruch in Bauteil inkl. Rohrbelegung nach Freigabe
durch Objektüberwachung verschließen. Ein- und Ausbau
von Schalungen mit Befestigung, Anarbeiten an die
Leibungen

Bauteilstärke:  25,0 cm
Menge: 18,000 St

**01.12.06.19 Durchbruch Bodenplatte bis 1000cm² - Schließen**
Durchbruch Bodenplatte bis 1000cm² - Schließen

wie vor, jedoch bis 1000cm²
Menge: 4,000 St

**01.12.06.20 Durchbruch Wand bis 650cm² - Schließen**
Durchbruch Wand bis 650cm², Ortbeton - Schließen

Durchbruch in Bauteil inkl. Rohrbelegung nach Freigabe
durch Objektüberwachung verschließen. Ein- und Ausbau
von Schalungen mit Befestigung, Anarbeiten an die
Leibungen, Sichtseite der Sichtschalung angleichen
(Sichtbetonstufe 2), Oberfläche für den Farbauftrag
vorbereitet.

Bauteilstärke: 25,0 cm
Menge: 11,000 St

**01.12.06.21 Durchbruch Wand bis 1000cm² - Schließen**
Durchbruch Wand bis 1000cm², Ortbeton - Schließen

wie vor, jedoch bis 1000cm²
Menge: 3,000 St

**01.12.06.22 Durchbruch Wand bis 3000cm² - Schließen**
Durchbruch Wand bis 3000cm², Ortbeton - Schließen

wie vor, jedoch bis 3000cm²
Menge: 7,000 St

**01.12.06.23 Durchbruch Wand bis 5000cm² - Schließen**
Durchbruch Wand bis 5000cm², Ortbeton - Schließen

wie vor, jedoch bis 5000cm²
Menge: 3,000 St

**01.12.06.24 Durchbruch Decke bis 650cm² - Schließen**
Durchbruch Decke bis 650cm², Halbfertigteil - Schließen

Durchbruch in Bauteil inkl. Rohrbelegung nach Freigabe
durch Objektüberwachung verschließen. Ein- und Ausbau
von Schalungen mit Befestigung, Anarbeiten an die
Leibungen

Bauteilstärke:  25,0 cm
Menge: 52,000 St

**01.12.06.25 Durchbruch Decke bis 1000cm² - Schließen**
Durchbruch Decke bis 1000cm², Halbfertigteil -
Schließen

wie vor, jedoch bis 1000cm²
Menge: 4,000 St

**01.12.06.26 Durchbruch Decke bis 5000cm² - Schließen**
Durchbruch Decke bis 5000cm², Halbfertigteil -
Schließen

wie vor, jedoch bis 5000cm²
Menge: 6,000 St

**01.12.06.27 Durchbruch Decke bis 10000cm² - Schließen**
Durchbruch Decke bis 10000cm², Halbfertigteil -
Schließen

wie vor, jedoch bis 10000cm²
Menge: 3,000 St

**01.12.06.28 Durchbruch Decke bis 20000cm² - Schließen**
Durchbruch Decke bis 20000cm², Halbfertigteil -
Schließen

wie vor, jedoch bis 20000cm²
Menge: 5,000 St

**01.12.06.29 Durchbruch Decke bis 30000cm² - Schließen**
Durchbruch Decke bis 30000cm², Halbfertigteil -
Schließen

wie vor, jedoch bis 30000cm²
Menge: 2,000 St

**01.12.06.30 Wandschlitz bis 25x15cm - Schließen**
Wandschlitz bis 25x15cm, Ortbeton - Schließen

Schlitz in Bauteil inkl. Rohrbelegung nach Freigabe
durch Objektüberwachung verschließen. Ein- und Ausbau
von Schalungen mit Befestigung, Anarbeiten an die
Leibungen, Sichtseite der Sichtschalung angleichen
(Sichtbetonstufe 2), Oberfläche für den Farbauftrag
vorbereitet.
Menge: 3,000 m

### Titel 02 BA 1 - Bauteil C2 Neubau Sporthalle

*Hinweis*
BA I

BAUMEISTERARBEITEN

SPORTHALLE C 2 -
NEUBAU

#### Bereich 02.01 Baustelleneinrichtung Neubau

##### Abschnitt 02.01.01 Baustelleneinrichtung allgemein

*Hinweis*
Das Einrichten, Vorhalten und Räumen der
Baustelleneinrichtung für die Leitungen des AN über die
Leistungszeit der Baustelle und Wiederherstellung des
Geländes einschließlich Entfernung von Fundamenten,
Verunreinigungen, ist vom AN in die EPs
einzukalkulieren und wird, soweit nichts anderes
angegeben ist, nicht gesondert vergütet.

Leistungen:

Erstellen und Unterhalten von,

Baustellenbeleuchtung für eigene Leistungen gemäß DGUV
215-210
Lager- und Arbeitsplätzen
Verkehrsicherungseinrichtungen einschl. Leistungen zur
Verkehrssicherung
Lagerräume, Werkstätte, Magazine,
Aufenthaltseinrichtungen für die Mitarbeiter des AN
aufstellen und unterhalten
Maschinen und Geräte für den Baubetrieb des
Rohbauunternehmers sind nach Wahl des AN zu stellen,
ein reibungsloser und termingerechter Bauablauf ist zu
gewährleisten.
Schutz- und Sicherungsmaßnahmen nach den
Unfallverhütungsvorschriften und den sonstigen
behördlichen Vorschriften für die eigenen Leistungen
Winterdienst für sämtliche Bewegungs- Schutz- und
Sicherungsmaßnahmen nach den
Unfallverhütungsvorschriften und den sonstigen
behördlichen Vorschriften für die eigenen Leistungen

Säuberung der Baustelle, Bauschutt entfernen und
grobreinigen, während der gesamten Bauzeit für die
vertraglichen Leistungen.
Kosten für die Säuberung der Zufahrtsstraßen die durch
Baufahrzeuge verschmutzt wurden, sind einzurechnen.

Die Baustelleneinrichtung ist mit der Objektüberwachung
des Auftraggebers abzustimmen. Ein Vorschlag zur
BE-Einrichtung ist den Vergabeunterlagen beigelegt und
ist entsprechend zu berücksichtigen.

Der Titel der Baustelleneinrichtung wird einmal
ausgeführt.
Die Einheitspreise sind prozentuell je Bauabteil wie
folgt zu berwerten.

C 1 Erweiterungsbau Schule  60 %
C2 Neubau Sporthalle  32 %
E Energiezentrale  8 %

**02.01.01.1 Baustelleneinrichtung anfahren / aufstellen**
Komplette Baustelleneinrichtung zusammenstellen,
anfahren, abladen, aufstellen und betriebsfertig
einrichten. Hierzu gehören u.a. die Maschinen, Geräte,
Werkzeuge und Rüstungen, Baukräne, Silos für Zement und
alle Zuschlagsstoffe (frostsicher für die
Wintermonate), die Stellung des gesamten erforderlichen
Kraftfahrzeugparks, der Transportgeräte und
Aufzugsvorrichtung. Die Anzahl und der Standort eines
oder mehrerer Kräne obliegt der Wahl des
Auftragnehmers. Die statische Gründung ist auf die
Bodenverhältnisse abzustimmen, siehe beiliegendes
Baugrundgutachten. Die Leistungen der Gründung für
notwendige Kräne sind im Einheitspreis der
Baustelleneinrichtung enthalten.

Die Baustelleneinrichtung dieser Position umfasst den
gesamten Titel 1; Bauteil C1, C 2 und E.

Bauzeit Baumeister:  sh. beil. Bauzeitenplan

Ferner insbesondere die Unterkünfte, Material- und
Geräteschuppen, sowie die sanitären Einrichtungen gemäß
den Vorschriften der Berufsgenossenschaft bzw. des
Gewerbeaufsichtsamtes. Der Unternehmer hat die
eventuell erforderlichen Genehmigungen für die
Errichtung etwaiger Baracken selbst einzuholen und alle
Anordnungen der zuständigen Behörden, insbesondere
hinsichtlich des Feuerschutzes und des
Grundwasserschutzes genau einzuhalten.

Die Baustelleneinrichtung ist so anzulegen, dass ein
ordnungsgemäßer Ablauf für alle am Bau beteiligten
Firmen möglich ist bzw. der Zugang zu den bewohnten
Anliegerbereichen/Nachbarn nicht
eingeschränkt/behindert wird. Die Baustelleneinrichtung
umfasst alle Absperrungen jeglicher Art, die die
unfallsichere Durchführung der Arbeiten auf der
Baustelle und den Zufahrtswegen gewährleisten.

Das Entfernen auch nur einzelner Abschnitte der
Baustelleneinrichtung ist nur mit schriftlicher
Einwilligung der Bauleitung gestattet.

Vom Auftragnehmer ist zwei Wochen nach
Auftragserteilung ein endgültiger
Baustelleneinrichtungsplan vorzulegen. Dieser ist
zwingend mit der Bauleitung im Vorfeld abzustimmen.
Die Zufahrt zum Haupteingang der bestehenden Schule
kann nicht genutzt werden. Die Zufahrt ist
ausschließlich über den sodöstlichen Bereich möglich.
Der Schulbetrieb darf zu keiner Zeit gestört werden.

Mit in den Pauschalpreis einzurechnen sind unter
anderem:

 - Herrichten der erforderlichen Lager- und
Arbeitsplätze
 - notwendige Geräte, Werkzeuge und Hilfsmittel
 - alle sonstigen Kosten, die der Auftragnehmer zur
ordnungsgemäßen Durchführung der Bauaufgabe zu
erbringen hat
 - Sicherungsmaßnahmen, insbesondere der Verkehrswege
auf und vor dem Grundstück, auf Zufahrten,
Bürgersteigen einschließlich Säuberung, im Gebäude, auf
Schneeräumung im Baustellenbereich, usw.
 - Stellen des Sicherheitsingenieurs
 - Schützen der Grenzen zu Nachbargrundstücken absolut
zuverlässig und unfallsicher für die gesamte Bauzeit
bis zur Übergabe
  Vorhalten einer kranbaren Trage
 - insbesondere Schnurgerüste und Einmessarbeiten

Maßgeblich sind die Forderungen des Amtes für
öffentliche Ordnung, der Bauberufsgenossenschaften und
sonst mitwirkender Behörden, Amtsstellen und
Körperschaften sowie des Arbeitsschutzgesetzes.
Leistungen, die der Auftraggeber über die oben
definierten Bereiche hinaus fordert, sind in den
nachfolgenden Positionen beschrieben und werden
gesondert vergütet.

Die Baustelleneinrichtung ist für die Abwicklung der
Baumeisterarbeiten einzurichten. Die Vorhaltung, das
evtl. teilweise Abbauen und das Abräumen der
Baustelleneinrichtung wird in den einzelnen Positionen
vergütet.
Menge: 0,300 Stk

**02.01.01.2 Vorhaltung der Baustelleneinrichtung**
Vorhalten der Baustelleneinrichtung für den Bereich C1
Erweiterungsbau der Schule einschließlich Unterhalt.
Die Vorhaltezeit beginnt bei Baubeginn und endet nach
Fertigstellung der Baumeisterarbeiten im Hinblick auf
die Rohbaufertigstellung.

Die Vorhaltezeit der Baustelleneinrichtung für das
Bauteil C1 wird über die gesamte Bauzeit der
Baumeisterarbeiten der Gebäudeteile C1, C2 und E
vergütet, und ist entsprechend zu bewerten.
Menge: 56,000 Wo

**02.01.01.3 Büro-Container für Projektleitung BBH**
Einrichten eines Baubüros mit Elektroheizung für AG.
Aufstellen eines ca. 30 m² großen doppelwandigen und
winterfesten Raumes mit Windfang,Kleinküche.
Container ggf. in gekoppelter Ausführung.
Für die Wärmedämmung sind folgende Werte einzuhalten
und nachzuweisen.
Boden: 0,36 W/m²K
Wände: 0,38 W/m²K
Dach: 0,36 W/m²K
In die Vorder- und Rückwände sind jeweils 2 Fenster
Dreh / Kipp, mit den Abmessungen B x H = mind. 0,90 x
1,10 m vorzusehen mit Rolladen. 1 Eingangstüren B x H =
mind. 0,85 x 2,00 m ist in der Containerseite
vorzusehen, abschließbar mit PZ- Schloss,
Zylinder und 3 Schlüssel. Als Bodenbelag ist ein
Linoleumbelag vorzusehen; die Decke ist mit Holzplatten
zu verkleiden.
Innenausstattung Bauüberwachungsbüro:
- Heizung mit Heizleistung für v.g. 2-fach Container
(elektrisch),
- Klimagerät ausreichend für v.g. 2-fach Container,
- 2 Arbeitstische ca. 1,00 x 2,00 m
- 2 Bürostühle, höhenverstellbar, Sitzfläche und
Rückenlehne gepolstert und verstellbar
- 10 m Magnetstreifen mit ausreichenden Magneten
- 1 Beistelltisch für kleinere Besprechungen bei 4
Personen
- 1 Planablage
- 1 Regenschirmablage, bzw. ständer
- 4 Stühle
- 5 Steckdosen
- mind. 2 Lichtschalter an den Zugängen
- 4 lfdm Regale mit jeweils 4 Böden für Leitz-Ordner
- 2 elektr. Wandkonvektoren mit mind. 2,5 kW, incl.
Steckdosen und separaten Sicherungen
- 6 Garderobenhaken mit 8 Kleiderbügel und Helmablage
- 2 Papierkörbe
- 2 Schränke, verschließbar, Abmessungen ca. 1,00 x
2,00 x 0,40m, mit Zwischenböden
- 1 Internetanschluß für Telefon, Fax und Internet
inkl. Router)
- 1 Fussabstreifmatte im Windfangbereich
- 1 Handfeger, Handschaufel und Staubbesen.
Die Lieferung und Montage des Bürocontainers beinhaltet
neben den erforderlichen Montage-, Befestigungs- und
Ausrüstungsmaterialien ebenso die notwendigen Strom-,
Trinkwsseranschlüsse
(Verbrauchskosten trägt der AG).
Wasseranschluss frostsicher

Weitere in die Position eingeschlossene Leistungen
sind:
- wöchentliche Reinigung des Containers incl.
Fußabstreifer außen
- wöchentliche Abfallbeseitigung
- wöchentliche Reinigung der Fußabstreifermatte im
Windfangbereich

Grundvorhaltezeit: 28 Monate
Menge: 0,300 Stk

**02.01.01.4 Vorhalten Büro-Container (nach Leistungsende)**
Vorhalten Besprechungscontainer für AG über die
vereinbarte Vorhaltezeit hinaus inkl. der wöchentlichen
Reinigung.
Außer den vollen Monaten werden Teilvorhaltezeiten nach
Tagen zu 1/30 des Einheitspreises abgerechnet.
Menge: 28,000 Mt

**02.01.01.5 Räumen des Büro-Container**
Räumen, aufladen und abfahren des Büro-Container.
Eventuelle Befestigungen und Rückstände sind zu
beseitigen.
Menge: 0,300 psch

**02.01.01.6 Besprechungscontainer für den AG**
Aufstellen eines ca. 30 m² großen doppelwandigen und
winterfesten Raumes mit Zugangstüre an der
Containerseite. Container ggf. In gekoppelter
Ausführung.
Für die Wärmedämmung sind folgende Werte einzuhalten
und nachzuweisen.
Boden: 0,36 W/m²K
Wände: 0,380 W/m²K
Dach: 0,36 W/m²K
In die Vorder- und Rückwände sind jeweils 2 Fenster
Dreh / Kipp, mit den Abmessungen B x H = mind. 0,90 x
1,10 m vorzusehen mit Rolladen.
1 Eingangstüre B x H = mind. 0,85 x 2,00 m ist in der
Seitenwand als Zugang zum Windfang vorzusehen,
abschließbar mit PZ-Schloss, Zylinder und 3 Schlüssel.
Als Bodenbelag ist ein Linoleumbelag vorzusehen; die Im
Außenbereich, vor der Eingangstüre ist eine
Fußabstreifermatte ca. 1,00 x1, 20 m vorzusehen.
Innenausstattung Besprechungsraum :
1 LED TV 85 Zoll, ULED, UHD 4K,
HDR Typ HDR10, HDR10+, Dolby Vision,
  Internetfähigkeit über Netzwerk, WLAN, mit Bluetooth,
  mind. 4 HDMI und 2 USB Anschlüsse
- TV-Standfuß für Monitor Bildschirm bis mind. 85 Zoll
mobil höhenverstellbar und schwenkbar,
- 1 Multifunktionseinheit bestehend aus Webcam,
Lautsprecher und Mikrofon, mit Stromversorgung und
  Ansteuerung über USB, Kompatibel mit den gängigen
Windows und IOS  Betriebssystemen,
- 1 Internetanschluß für Telefon, Fax und Internet
inkl. Router)
- Heizung mit Heizleistung für v.g. 2-fach Container
(elektrisch),
- Klimagerät ausreichend für v.g. 2-fach Container,
- 4 Arbeitstische ca. 1,00 x 2,00 m
- 1 Fußabstreifermatte im Windfangbereich
- 10 m Magnetstreifen mit ausreichenden Magneten
- 15 Stühle gepolstert
- 2 elektr. Wandkonvektoren mit mind. 2,5 kW, incl.
Steckdosen und separaten Sicherungen
- 15 Garderobenhaken mit 15 Kleiderbügel und Helmablage
für 15 Helme
- 2 Papierkörbe
- 1 Regenschirmablage, bzw. ständer
- 1 Schrank, verschließbar, Abmessungen ca. 1,00 x 2,00
x 0,40 m, mit Zwischenböden
- 1 Handfeger, Handschaufel und Staubbesen.
Die Lieferung und Montage des Bürocontainers beinhaltet
neben den erforderlichen Montage-, Befestigungs- und
Ausrüstungsmaterialien ebenso die notwendigen
Stromanschlüsse, incl. der Anschlussgebühren
(Verbrauchskosten trägt der AG).
- wöchentliche Reinigung des Containers
- wöchentliche Abfallbeseitigung
- wöchentliche Reinigung der Fußabstreifermatte im
Windfangbereich

Grundvorhaltezeit: 28 Monate
Menge: 0,300 Stk

**02.01.01.7 Vorhalten Besprechungscontainer (nach Leistungsende)**
Vorhalten Besprechungscontainer für AG über die
vereinbarte Vorhaltezeit hinaus inkl. der wöchentlichen
Reinigung.
Außer den vollen Monaten werden Teilvorhaltezeiten nach
Tagen zu 1/30 des Einheitspreises abgerechnet.
Menge: 28,000 Mt

**02.01.01.8 Räumen des Besprechungs-Container**
Räumen, aufladen und abfahren des
Besprechungs-Container. Eventuelle Befestigungen und
Rückstände sind zu beseitigen.
Menge: 0,300 psch

**02.01.01.9 WC-Personenkabine D/H aufstellen / abbauen**
WC-Personenkabine anfahren, aufstellen und regelmäßige
Ver- und Entsorgung nach Erfordernis. Ausgestattet mit
Innenleuchte, Spiegel, WC-Anlage mit Zubehör, Pissoirs
sowie Handwaschbecken mit Zubehör lt. nachfolgender
Bestückungsliste.
Sämtliche Ver- und Entsorgungsleitungen sind im
Einheitspreis enthalten.

Technische Daten:

Länge: 2.438 mm
Breite: 2.990 mm
Höhe:  2.850 mm
Strom:  400 V / 32 A
Frischwasser:  3/4" GEKA-Kupplung
Abwasser: HT-Rohr NW 100

Ausstattung
Damen: 2 Toiletten
 1 Waschbecken
 Seifenspender
 Papierhandtuchspender
 1 Heizung 2 kW

Herren: 1 Toilette
 1 Urinal
 1 Waschbecken
 Seifenspender
 Papierhandtuchspender
 1 Heizung 2 kW

WC-Personen-Kabine für alle Handwerker/-innen
zugänglich. Nach Rücksprache mit der Bauleitung wieder
abbauen.
Menge: 0,300 Stüc

**02.01.01.10 WC-Personenkabine vorhalten**
Vorhalten und regelmäßiges reinigen, 2mal pro Woche,
der vorgenannten mobilen WC - Personenkabine für die
Nutzung der am Bau beteiligten Ausbaufirmen. Die
angegebene Zeit betrifft eine WC-Einrichtungen incl.
Reinigung.

Außer den vollen Monaten werden Teilvorhaltezeiten nach
Tagen zu 1/30 des Einheitspreises abgerechnet.
Menge: 28,000 Mt

**02.01.01.11 Umsetzen der WC-Personenkabine**
Abbauen, umsetzen und wieder aufbauen der
vorbeschriebenen WC-Personenkabine bei Umorganisation
der Baustelleneinrichtung nach Erfordernis während der
Bauarbeiten. Ausführung der Arbeiten innerhalb der
Baustelle auf ausdrückliche Anweisung durch die
Bauleitung.

Enthalten in dieser Position sind auch die Abtrennung
und Wiederherstellung der Versorgungsleitungen für
einen funktionsfähigen Weiterbetrieb, einschließlich
aller erforderlichen Nebenarbeiten incl. der
notwendigen Anfahrt.
Menge: 0,300 Stüc

**02.01.01.12 Dusch-/WC-Kontainer-Kombination aufstellen / abbauen**
Dusch-/WC-Kontainer anfahren, aufstellen und
regelmäßige Ver- und Entsorgung nach Erfordernis.
Sämtliche Ver- und Entsorgungsleitungen sind im
Einheitspreis enthalten.

Ausgestattet mit Innenleuchte, Spiegel, Duschen,
WC-Anlage mit Zubehör, Pissoirs sowie Handwaschbecken
mit Zubehör lt. nachfolgender Bestückungsliste.

Technische Daten:

Länge:  6.058 mm
Breite:  2.438 mm
Höhe:  2.850 mm
Strom:  400 V / 32 A
Frischwasser: 3/4" GEKA-Kupplung
Abwasser:  HT-Rohr NW 100

Ausstattung:

3 Duschen inkl. Duschvorhang
5 Waschbecken
2 Toiletten
2 Urinale
1 Elektro-Standspeicher 200-300 Liter
2 Heizungen à 2 kW

Dusch-/WC-Kontainer Kombination für alle
Handwerker/-innen zugänglich. Nach Rücksprache mit der
Bauleitung wieder abbauen.
Menge: 0,300 Stüc

**02.01.01.13 Dusch-/WC-Kontainer-Kombination vorhalten**
Vorhalten und wöchentliches reinigen der vorgenannten
Dusch-/WC-Kontainer-Kombination für die Nutzung der am
Bau beteiligten Ausbaufirmen. Die angegebene Zeit
betrifft eine Einrichtungen incl. Reinigung.

Die Frist endet spätestens 1 Arbeitswoche nach
schriftlicher Anzeige bei der Bauleitung.
Menge: 28,000 Mt

**02.01.01.14 Umsetzen Dusch-/WC-Kontainer**
Abbauen, umsetzen und wieder aufbauen des
vorbeschriebenen Dusch-/WC-Kontainers
bei Umorganisation der Baustelleneinrichtung nach
Erfordernis während der Bauarbeiten. Ausführung der
Arbeiten innerhalb der Baustelle auf ausdrückliche
Anweisung durch die Bauleitung.

Enthalten in dieser Position sind auch die Abtrennung
und Wiederherstellung der Versorgungsleitungen für
einen funktionsfähigen Weiterbetrieb, einschließlich
aller erforderlichen Nebenarbeiten incl. der
notwendigen Anfahrt.
Menge: 0,300 Stk

**02.01.01.15 Zusätzlich Anfahrten Sanitärcontainer**
Zusätzlich erforderliche Anfahrten für Reparatur und
Instandhalten der Sanitär-Container bei
ausserordentlichen Schadensereignissen, Verstopfungen
über die in Vorposition beschriebenen Vorhaltungspflege
hinaus.
Über diese Position abgerechnet werden die Aufwendungen
für die Anfahrt und die Reparatur- bzw.
Reinigungsarbeiten bei aussenordentlichen
Schadensereignissen.

Evtl. erforderliche Materialien werden nach Aufwand
vergütet.
Menge: 6,000 Std

**02.01.01.16 Chemie-Toilette einzeln, aufstellen**
Toilettenkabine, chemisch, mobil, ohne Kanalanschluss;
mit lichtdurchlässigem Dach und Kranhaken. incl. Auf-
und Abbau. Anlieferung nach Rücksprache Bauleitung im
oder außerhalb des Gebäudes aufstellen und unterhalten.
Ausstattung
- Closet
- Urinal
- Toilettenpapierhalterung
- Spiegel
- Kleiderhaken
- integriertes Schloss
- rutschfester Bodenbelag
- Damen/Herren-Kennzeichnung
Geplante Mietdauer: ca. 24 Monate.
Tankvolumen: 250l
Grundfläche: 1,25 / 1,25 m
Höhe: ca. 2,20 m
Menge: 1,000 Stck

**02.01.01.17 Chemie-Toilette unterhalten**
Chemie-Toilette vorhalten und unterhalten. Im Unterhalt
ist das Entleeren bei Bedarf bzw. der Austausch
enthalten. Die Kosten für die wöchentliche Reinigung
inkl. Chemikalien, Toilettenpaper sind im Preis
enthalten.
Menge: 75,000 Wo

**02.01.01.18 Schnurgerüst**
Schnurgerüst für den Bauabschnitt C2 den gegebenen
Anforderungen entsprechend, fachgerecht aufstellen,
vorhalten während der erforderlichen Benutzungsdauer
und auf Anweisung wieder entfernen.
Der AN hat den Vermesser rechtzeitig zu bestellen.
Die behördliche Abnahme hat der AN zu veranlassen,
notwendige Gebühren sind im Einheitspreis enthalten.

Das Einmessen der Hauptachsen erfolgt durch den AN.
Die Gebäudeeinmessung wird in einer gesonderten
Position vergütet.
Die Arbeiten sind rechtzeitig mit der OÜ abzustimmen.
Menge: 1,000 Psch

**02.01.01.19 Meterriß herstellen**
Herstellen eines verbindlichen Meterrisses in
ausreichender Anzahl je Geschoss. (ca. 2 Stück /
Geschoss)
Der Meterriß ist an Tür- und Fensteraussparung
anzubringen.
ohne Anschlag - Aufschlagseite / mit Anschlag -
beidseitig.
Der Meterriß ist durch eindeutige Markierung zu
kennzeichnen und während der gesamten Bauzeit zu
sichern.
Pro Stockwerk und Bauteil ist mindestens ein
verbindlicher Meterriß mit Höhenangabe bezogen auf
±0.00 durch einen verdübelten Gewindestift oder
ähnliches zu sichern. Der Meterriß ist mit Datum und
Höhenangabe (+ 1,00 m über FOK) zu beschriften.
Die Genauigkeit des Meterrisses muss für sämtliche
Leistungen des AN und der Ausbaufirmen ausreichen.
Meterriß = 1 m über FOK

Achtung:
Meterrißkennzeichnungen sind nur in Bereichen ohne
Sichtbetonanforderung anzubringen. Die Ausführung ist
mit der OÜ abzustimmen.
Menge: 1,000 Psch

**02.01.01.20 Räumen der Baustelleneinrichtung**
Räumen, aufladen und abfahren der gesamten
Baustelleneinrichtung für den Titel 01 den Bereich des
Erweiterungsbau der Schule C1, C2 und E evtl. auch
Teilräumung ist im Einheitspreis enthalten.
Befestigungen für Baracken, Lager- und Arbeitsplätze
sind zu beseitigen.
Menge: 0,300 psch

**02.01.01.21 Wartung der Baustelleneinrichtung**
Wartung und Prüfung (nach DGUV V3) der vorgenannten
Baustellen-/provisorischen Einrichtung während der
gesamten Bauzeit einschl. Prüfplaketten.
Menge: 0,300 psch

**02.01.01.22 Bauzaun, Stahlrahmen (mobil), aufstellen / abbauen**
Liefern und aufstellen eines Bauzaunes aus mobilen
Stahlrahmen-Elementen mit Rundstahlfüllstäben,
Stützenfüßen aus Beton, einschließlich sämtlicher
Verbindungen, verschraubten Kupplungen etc. für die
Dauer der gesamten Baumaßnahme und der vertraglichen
Ausführungsfristen aller beteiligten Firmen.

Nach Abschluss aller Bauarbeiten beseitigen. Unbefugten
ist das Betreten des Bauplatzes durch Anschlag zu
verbieten.

Zaunhöhe: 2,00 m

Einschließlich aller erforderlichen Nebenarbeiten.
Menge: 160,000 lfdm

**02.01.01.23 Bauzaun (Stahlrahmen) teilweise abbauen**
Bauzaun aus mobilen Stahlrahmenelementen in
Teilbereichen abbauen und wieder aufbauen, falls dies
durch den Baustellenablauf erforderlich ist.
Einschließlich aller erforderlichen Nebenarbeiten.
Menge: 50,000 lfdm

**02.01.01.24 Bauzaun, Stahlrahmen (mobil) vorhalten**
Vorbeschriebenen Bauzaun aus mobilen
Stahlrahmenelementen mit Rundstahlfüllstäben,
Stützenfüßen aus Beton, einschl. sämtlicher
Verbindungen, Kupplungen etc., vorhalten und
unterhalten.

Zaunhöhe: 2,00 m
Zaunlänge: ca. 160,00 lfdm
Vorhaltezeit: ca. 112,0 Wochen

Berechnung á lfdm / Woche:

160,0 lfdm x 112 Wochen = 17.920,00 lfdm/Wo
Menge: 17920,000 lfdm

**02.01.01.25 Zugang als Zulage für Bauzaun (Stahlrahmenelemente)**
Einbauen eines Zuganges in Form einer Tür, vorhalten,
verschließbar, passend zum Bauzaun aus
Stahlrahmenelementen als Zulage, mit Sicherheitsschloss
und 6 Schlüsseln. Das Auf- und Abschließen ist Sache
des AN während seiner Ausführungszeit.

Lichte Durchgangsweite: ca. 1,20 m
Menge: 1,000 Stüc

**02.01.01.26 Baustellenzufahrt als Zulage für Bauzaun**
Einbauen einer Baustellenzufahrt in Form eines Tores
vorhalten. Verschließbar, passend zum Bauzaun aus
Stahlrahmenelementen als Zulage, mit Sicherheitsschloss
und 6 Schlüsseln. Das Auf- und Abschließen ist Sache
des AN während seiner Ausführungszeit.

Lichte Durchgangsweite: ca. 4,00 m
Menge: 1,000 Stüc

**02.01.01.27 Bauzaun, Sichtschutz, h = 2,00 m**
Bauzaun mit einem geeigneten Sichtschutz versehen,
komplett Fläche des mobilen Bauzaunes, Sichtschutz so
ausführen, dass einzelne Teile des Bauzaunes entfernt
werden bzw. geöffnet werden können.
Menge: 75,000 lfdm

**02.01.01.28 Verkehrszeichen aller Art aufstellen / vorhalten**
Verkehrszeichen aller Art aufstellen, für die Dauer der
vertraglichen Leistung vorhalten und beseitigen.
Menge: 8,000 Stüc

**02.01.01.29 Warnleuchtenanlage (elektrisch)**
Elektrische Warnleuchtenanlage einschließlich der
Installation, bestehend aus gelben Dauerleuchten mit 5
Lichtquellen, zur Verfügung stellen, nach Bedarf
aufstellen und betreiben für die Dauer der
vertraglichen Leistung vorhalten und beseitigen.
Menge: 8,000 Stüc

**02.01.01.30 Grobreinigung der Baustelle nach Aufforderung durchführen**
Die gesamte Baustelle nach Aufforderung der Bauleitung
durch Bauhelfer reinigen.
Diese Position ersetzt nicht die Nebenleistungen gem.
VOB.
Der aus den Baumeisterarbeiten bzw. von den
Ausbauhandwerkern anfallende Schutt und dergleichen ist
auf eine vom Unternehmer zu bestimmende Kippe
abzufahren.

Bauabschnittt: 2a und 2b, Sporthalle Neubau und
Sporthalle Altbau, Bestandsanpassungen

Anwendung dieser Position nur insoweit dieser nicht
schon von den Ausbauhandwerkern im Rahmen ihrer
Leistungen selbst zu beseitigen war. Ausführung nur
nach Anweisung durch die Bauleitung.

Anfallende Entsorgungskosten werden auf Nachweis
gesondert vergütet.
Menge: 32,000 Std.

**02.01.01.31 Absturzsicherung Deckenränder und Öffnungen**
Liefern, Herstellen und Abbauen einer Absturzsicherung
in allen Ebenen. Ausführung im Bereich der  Fassaden,
Deckenränder etc. waagrecht verlaufend.

Bereiche:  - offene Fassadenbereiche
  - offene Deckenränder

Die Deckenränder sind mit einer geeigneten 3-zügigen
Geländerkonstruktion - Geländerholm / Zwischenholm /
Bordbrett - behelfsmäßig zu umwehren, durch Herstellen
von Trag- und Unterkonstruktionen, einschließlich der
erforderlichen Aussteifungen, incl. Vorhalten und
Beseitigen. Die Befestigung ist aufgrund der
Sichtbetonoberfläche mit der örtlichen Bauleitung
abzustimmen.

Brüstungshöhe: 1,00 m

Montagearbeiten als waagrechtes Brüstungsgeländer nach
den Vorschriften der BG und UVV-Richtlinien zu
erstellen, Ausführung in Absprache mit der Bauleitung.

Abgerechnet wird nur die Absturzsicherung die über die
eigene Nutzung hinausgeht. Die Vorhaltung wird
gesondert vergütet
Während der eigenen Nutzungsdauer können die
Einrichtungen auch durch andere Unternehmer mitbenutzt
werden.
Gebrauchsüberlassung, Wartung und Kontrolle über die
Dauer der eigenen Nutzung hinaus sowie späterer Abbau
ist mit einzukalkulieren.
Menge: 46,000 lfdm

**02.01.01.32 Seitenschutz/-system vorhalten u. unterhalten**
Vorhalten des vor beschriebenen Seitenschutz/-system.
Vorhalten pro lfm und Vorhaltewoche.
Die Abrechnung der Position beginnt nach Fertigstellung
der eigenen Leistung.
Menge: 2392,000 mWo

**02.01.01.33 Absturzsicherung Treppenläufen**
Liefern, Herstellen und Abbauen einer Absturzsicherung
an den Treppenläufen.

Bereiche:  - Treppenläufe

Die Treppenränder sind mit einer geeigneten 3-zügigen
Geländerkonstruktion - Geländerholm / Zwischenholm /
Bordbrett - behelfsmäßig zu umwehren, durch Herstellen
von Trag- und Unterkonstruktionen, einschließlich der
erforderlichen Aussteifungen, incl. Vorhalten und
Beseitigen. Die Befestigung ist aufgrund der
Sichtbetonoberfläche mit der örtlichen Bauleitung
abzustimmen.

Brüstungshöhe: 1,00 m

Montagearbeiten als Brüstungsgeländer nach den
Vorschriften der BG und UVV-Richtlinien zu erstellen,
Ausführung in Absprache mit der Bauleitung.

Abgerechnet wird nur die Absturzsicherung die über die
eigene Nutzung hinausgeht. Die Vorhaltung wird
gesondert vergütet
Während der eigenen Nutzungsdauer können die
Einrichtungen auch durch andere Unternehmer mitbenutzt
werden.
Gebrauchsüberlassung, Wartung und Kontrolle über die
Dauer der eigenen Nutzung hinaus sowie späterer Abbau
ist mit einzukalkulieren.
Menge: 7,000 lfdm

**02.01.01.34 Absturzsicherung für Treppen und Podeste vorhalten und unterhalten (nach Leistungsende)**
Vorhalten und Unterhaltender vor beschriebenen
Absturzsicherung über die Grundvorhaltedauer hinaus.
Vorhalten pro m und Vorhaltewoche.
Die Abrechnung der Position beginnt nach Beendigung der
eigenen Leistung.
Menge: 364,000 mWo

**02.01.01.35 Öffnungen (Fenster/Türen/Tore) behelfsmäßig schließen**
Öffnungen in der Fassade (Fenster, Türen, Tore) in
verschiedenen Größen als Witterungsschutz behelfsmäßig
schließen. Herstellen einer Holzunterkonstruktion und
mit einer 0,5 mm starken PE-Gitterfolie bespannt und
vorhalten. Ausbau nach Aufforderung durch die
Bauleitung. Einschließlich aller erforderlichen
Nebenarbeiten.
Menge: 30,000 m²

**02.01.01.36 Stammschutz für best. Bäume herstellen / vorhalten / abbauen**
Stammschutz durch Ummantelung mit Polsterung und Bohlen
bei zu erhaltenden Großgehölzen. Stammschutz für die
Dauer der Bauzeit vorhalten und abschließend wieder
abbauen.

Großgehölz:  Laubbäume
Höhe des Stammschutzes 2,0 m
Stammdurchmesser: 0,3 - 0,60 m

Bäume während der Bauzeit durch die Erstellung einer
senkrechten, ca. 2,00 m hohen Bretterschalung mit einer
ca. 10,0 cm dicken Polsterung zwischen Baum und
Schalung aus geeignetem Material (gepresstem Stroh,
Matratzen o.ä.) gegen mechanische Beschädigungen
schützen.
Menge: 7,000 Stk

#### Bereich 02.02 Wasserhaltung, Grundwasser absenken

##### Abschnitt 02.02.01 Wasserhaltung

**02.02.01.1 Baustelleneinrichtung**
An-/Abtransport sämtlicher Geräte, Maschinen, Werkzeuge
und Materialien, die für die Ausführung der
Wasserhaltungsarbeiten benötigt werden, einschließlich
Vorhalte- und Personalkosten
Menge: 1,000 psch

**02.02.01.2 Auf- und Abbau Bohrmaschine**
Auf- und Abbau der Bohrmaschine über einem Bohrpunkt
Menge: 6,000 St

**02.02.01.3 Umsetzen zwischen zwei Bohrpunkten**
Umsetzen zwischen zwei Bohrpunkten, Transportentfernung
bis 50 m
Menge: 5,000 St

**02.02.01.4 Ausführung einer Bohrung zur Herstellung eines Brunnens**
Ausführung einer Bohrung zur Herstellung eines
Brunnens, Durchmesser der Schutzverrohrung mindestens
320 mm, Bohrtiefe 10 m, Bohrverfahren nach Wahl des
Auftragnehmers
Tiefe 0 bis 10 m
Menge: 60,000 m

**02.02.01.6 Entsorgung des Bohrguts**
Entsorgung des Bohrguts
Die Entsorgung des Bohrguts erfolgt durch den
Auftraggeber.
Entsorgung des Bohrguts durch den Auftragnehmer,
einschließlich Zwischenlagerung, Beprobung, chemische
Untersuchung und Entsorgungsnachweis
Menge: 1,000 psch

**02.02.01.7 Lotrechter und zentrierter Einbau von Filterrohren**
Lotrechter und zentrierter Einbau von Filterrohren,
PVC-U, DN175, Schlitzweite 2 mm
Menge: 42,000 m

**02.02.01.8 Lotrechter und zentrierter Einbau von Vollrohren**
Lotrechter und zentrierter Einbau von Vollrohren,
PVC-U, DN175
Menge: 18,000 m

**02.02.01.9 Bodenkappe**
Bodenkappe, PVC-U, DN175
Menge: 6,000 St

**02.02.01.10 Zentrierung, PVC schwere Ausführung**
Zentrierung, PVC schwere Ausführung passend zu
Bohrloch- und Ausbaudurchmesser
Menge: 30,000 St

**02.02.01.11 Verfüllen des Ringraumes mit Quarzfilterkies für den Brunnenbau**
Verfüllen des Ringraumes mit Quarzfilterkies für den
Brunnenbau gemäß DIN 4924 und EN 12904, Körnung
3,15  5,60 mm
Menge: 42,000 m

**02.02.01.12 Verfüllen des Ringraumes mit Quarzfiltersand für den Brunnenbau**
Verfüllen des Ringraumes mit Quarzfiltersand für den
Brunnenbau gemäß DIN 4924 und EN 12904, Körnung
1,00  2,00 mm
Menge: 6,000 m

**02.02.01.13 Verfüllen des Ringraumes mit Tondichtung**
Menge: 12,000 m

**02.02.01.14 Pegelbrunnen DN 50 liefern, einspülen, herstellen**
Pegelbrunnen DN 50 liefern, einspülen, herstellen,
Brunnenrohre Kunststoff DN 50, Pegeltiefe 8 m, Lage
Baugrubenmitte, Pegel rückbauen und verpressen nach
Erreichen des Absenkziels
Menge: 1,000 St

**02.02.01.15 Entsanden**
Entsanden
Abschnittweises Schocken und Klarpumpen (Setzungs- und
Entsandungskolben) der gesamten eingebauten
Filterstrecke mit bis zu 5 l/s bis zum Erreichen der
techn. Feststofffreiheit von 0,1 mg Trübstoff/l Wasser,
inkl. Ein- und Ausbau sowie Umsetzen der Pumpe von
Abschnitt zu Abschnitt, Packerabschnitte je 3 m;
Uberschneidungsbereich jeweils 1 m; Messung und
Aufzeichnung der Fördermenge und Sandführung pro
Packerabschnitt
Menge: 18,000 St

**02.02.01.16 Absetzcontainer,**
Absetzcontainer, Füllvolumen mindestens 7 m³,
vorhalten, auf- und abbauen sowie umsetzen zwischen den
Brunnen
Menge: 1,000 St

**02.02.01.17 Ein- und Ausbau einer Unterwasserpumpe mit Steigleitung**
Ein- und Ausbau einer Unterwasserpumpe mit
Steigleitung, Förderleistung 2,5 l/s
Menge: 6,000 St

**02.02.01.18 Auf- und Abbau einer Ringleitung sowie Anschluss der Steigleitungen**
Auf- und Abbau einer Ringleitung sowie Anschluss der
Steigleitungen, Ableitung zur Vorflut, Entfernung zur
Vorflut bis zu 50 m
Menge: 1,000 St

**02.02.01.19 Frostschutz-Begleitheizung für Rohrleitungen**
Eventualposition:
Frostschutz-Begleitheizung für Rohrleitungen der
Sammel- und Ablaufleitung aus der
Grundwasserabsenkungsanlage bis DN 200, mit
korrosionsschützendem Außenmantel, einschl. Heizdraht,
Dämmung und UV-Schutzfolie. Nennhaltetemperatur 5 Grad
C, Heizleitung mit sich deutlich vermindernder Leistung
bei steigender Temperatur, mit Schutzgeflecht,
einschließlich der Pass- und Formstücke.
Menge: 200,000 m

**02.02.01.20 Betreiben der Wasserhaltung**
Betreiben der Wasserhaltung, einschließlich
Wartungsarbeiten, der erforderliche Baustrom wird vom
AG gestellt
Menge: 210,000 Tage

**02.02.01.21 Messeinrichtung und Pumpeneinstellung**
Messeinrichtung und Pumpeneinstellung
Lieferung, Einbau, Inbetriebnahme und Rückbau der
Messeinrichtung mit Datenlogger zur Pegelstandsmessung,
inkl. Verschlussklappe, einschl. Einstellung der Pumpen
zur Einhaltung des Absenkzieles 426,3 mNN
Menge: 1,000 psch

**02.02.01.22 Rückbau der Voll- und Filterrohre**
Menge: 1,000 psch

**02.02.01.23 Verfüllen der Bohrungen mit Kies**
Menge: 40,000 m

**02.02.01.24 Verpressen der Bohrungen mit Dämmer**
Menge: 20,000 m

#### Bereich 02.03 Baugrube / Erdbau

*Hinweis*
Für die Ausführung der Erdarbeiten gilt die DIN 4124 in
der neuesten Fassung. Im Bereich benachbarter,
baulicher Anlagen ist der Aushub unter Beachtung der
DIN 4123 vorzunehmen.

Die im LV vorgegebenen Aushubmassen sind für die
Ermittlung der Aushubmassen, unter Beachtung der
vorstehend genannten Norm, maßgebend.

Dem Auftragnehmer (AN) ist die Verbauart überlassen
soweit sie nicht in den entsprechenden Positionen
gesondert beschrieben ist.
Die Standsicherheit ist durch diesen zu gewährleisten.
Bei nicht verbautem Aushub sind die notwendigen
Sicherheitsböschungen vorzusehen. Die Massen für die
Böschung werden nicht anerkannt, wenn diese zum Zwecke
der Einsparung des Verbaues ausgeführt wird
und teurer ist als der angebotene Verbau. Nicht
ausgeführter Verbau ist Risiko des AN und kann nicht
abgerechnet werden.

Der Einsatz von Gerätschaften für den Aushub ist dem AN
überlassen. Aushub im Handschacht ist dann auszuführen,
wenn die Umstände dies erfordern und dies mit der
Bauleitung abgestimmt ist.

Der Abtransport von Aushubmaterial von der Baustelle
zur Beseitigung oder Zwischenlagerung ist zu begründen
und mit der Bauleitung zu vereinbaren. Material für
notwendigen Bodenaustausch muss den Anforderungen
entsprechen und von der Bauleitung genehmigt sein.

Im Bereich der Gründungsbauteile ist frühzeitig in
Abstimmung mit der Bauleitung und dem Bodengutachter
die detaillierte Ausführung vor Ort festzulegen. Dies
ist beim Bauablauf zu berücksichtigen, damit es zu
keinen Standzeiten auf der Baustelle kommt.

Bei der Einbettung von Leitungen ist geeignetes
Material zu verwenden. Die Ausführung ist
sachverständig und nach den anerkanten Regeln der
Technik vorzunehmen.

Alle Massennachweise für die Abrechnung sind mit
Aufmaßzeichnungen und prüfbaren Massenberechnungen zu belegen.

##### Abschnitt 02.03.01 Geländeoberfläche, Bewuchs

**02.03.01.1 Oberboden im Baustellenumgriff des Gebäudes abheben, seitlich lagern**
Oberboden (Humus) nach DIN 18 300 Klasse 1 im
Baustellenumgriff des neu zu errichtenden Gebäudes der
Energiezentrale, einschließlich Bewuchs (Rasen, usw.)
in der vorhandenen Dicke lösen und laden. Der Oberboden
ist nach Angabe der Bauleitung auf dem Baugelände
abzutransportieren und bis zum Wiederandecken in Mieten
aufzusetzen und zwischenzulagern.

Abtragsdicke: ca. 10,0 - 25,0 cm

Der Humus ist auf Anweisung der Bauleitung abzudecken,
einschließlich aller erforderlichen Nebenarbeiten. Der
Unternehmer hat sich über die Lage von möglichen Ver-
und Entsorgungsleitungen zu erkundigen, um
Beschädigungen zu vermeiden.

Mengenermittlung nach Aufmaß an der Entnahmestelle im
m².
Menge: 2300,000 m²

**02.03.01.2 Zwischenbegrünung Erdmieten**
Zwischenbegrünung Bodenmieten
Ansaat von Bodenmieten zur Zwischenbegrünung liefern
und fachgerecht ausbringen, leicht einarbeiten

Phacelia tanacetifolia - Bienenfreund 4g/m²

Ansaat sofort nach dem aufschütten der Mieten
Menge: 10,000 kg

**02.03.01.3 Wurzelstock roden und entsorgen, bis 20 cm**
Wurzelstocke von bauseits gefällten Bäumen roden und
laden. Das unbrauchbare Material zur zugelassenen
Deponie/ Entsorgungsstelle transportieren. Anfallende
Gebühren für Entsorgung sind im Einheitspreis
enthalten.

Stammdurchmesser: bis 20 cm
Menge: 5,000 Stüc

**02.03.01.4 Wurzelstock roden und entsorgen, 20 - 40 cm**
Wurzelstocke von bauseits gefällten Bäumen roden und
laden. Das unbrauchbare Material zur zugelassenen
Deponie/ Entsorgungsstelle transportieren. Anfallende
Gebühren für Entsorgung sind im Einheitspreis
enthalten.

Stammdurchmesser: 20 - 40 cm
Menge: 10,000 Stüc

**02.03.01.5 Wurzelstock roden und entsorgen, 40 - 60 cm**
Wurzelstocke von bauseits gefällten Bäumen roden und
laden. Das unbrauchbare Material zur zugelassenen
Deponie/ Entsorgungsstelle transportieren. Anfallende
Gebühren für Entsorgung sind im Einheitspreis
enthalten.

Stammdurchmesser: 40 - 60 cm
Menge: 10,000 Stüc

**02.03.01.6 Sträucher, Büsche, kleine Bäume roden**
Sträucher, Büsche und kleine Bäume im Bereich von
geschlossenen Bewuchsflächen auf dem Baugrundstück,
einschl. Wurzelwerk, roden und abtransportieren. Das
unbrauchbare Material  laden, abfahren und entsorgen.
Anfallende Kippgebühren sind im Einheitspreis
enthalten.

Stammdurchmesser: bis 10 cm
Ausführung:  im Bereich des gesamten Baugrundstücks

Ausführung nach Rücksprache mit Bauleitung und
Bauherrn.

Rodung und Entsorgung komplett einschließlich aller
Nebenleistungen.
Menge: 50,000 m²

##### Abschnitt 02.03.02 Erdaushub

**02.03.02.1 Bestehende Leitungen suchen, freilegen**
Boden für Suchgraben ausheben zum Aufsuchen und
freilegen von Kanälen, Leitungen, Hindernissen usw. ab
Geländeoberfläche, einschl. Verbau nach DIN 18 303,
Aushub seitlich lagern, wiederverfüllen und verdichten.

Verdrängter Boden wird Eigentum des AN und ist zu
beseitigen.

Bodenklasse (alt): 3 - 5
Aushubtiefe: bis ca. 1,50 m

Aushubtiefe:  bezogen auf Geländeoberkante
Lage: im Freien
Menge: 10,000 m³

**02.03.02.2 Ver- und Entsorgungsleitungen freilegen und sichern**
Erdaushub zum Freilegen der vorhandenen
Anschlussleitungen - Wasserleitung, Schmutzwasserkanal, Strom- und Telefonkabel - ab
Geländeoberfläche, einschließlich dem Verbau nach DIN
18 303, Aushub seitlich lagern, wiederverfüllen und
verdichten.

Bodenklasse: 3 - 5
Aushubtiefe: bis 1,50 m

Aushubtiefe: Bezogen auf Geländeoberkante
Lage: Im Freien

Verdrängter Boden wird Eigentum des AN und ist zu
beseitigen. Suchgräben jeden Umfangs zum Auffinden von
Versorgungsleistungen werden bei Einweisung durch die
Versorgungsträger nicht vergütet.
Menge: 20,000 lfdm

**02.03.02.3 Erdabtrag für Baugrube BK 3 - 5, lösen/lagern**
Boden nach DIN 18 300, Bodenklasse 3 - 5 nach ZTVE-Stb
in Abtragungsquerschnitten profilgemäß als
Flächenabtrag für das Grobplanum im Bereich der
Baugrube Sporthalle C2 lösen, laden und im Bereich des
Baugeländes in Mieten bis zu 500 m³ zwischenlagen.
Die Abrechnung erfolgt nach Querprofilen im Abtrag.
Mengenermittlung nach Aufmaß an der Entnahmestelle.
Die Analyse des Haufwerks wird bauseits ausgeführt,
Entsorgung wird gesondert vergütet.

Flächenabtrag:  von ca. 1,80 m bis 4,00 m
Bodenklasse alt (DIN 18300:2012): 3 - 5
Homogenbereich: (DIN18300:2015) B1, B2
Bodengruppen (DIN 18196):

Lage:  Baugrube Sporthalle C2 im Freien
Transportweg:  bis ca. 200 m
Abrechnung:  nach Querprofilen im Abtrag.
Böschung:  nicht steiler als 45°
Baugrubensicherung:  nach DIN 4124

Die Arbeitsraumvergütung erfolgt nach VOB. Mehraushub
geht zu Lasten des Unternehmers. Einzukalkulieren ist
das Anlegen von Bermen, Verbau und Sicherung der
Baugrubenwände und Ränder gem. DIN 18 303 nach Wahl des
AN.

Auf den Punkt 3.5 der ZTVE (Schutzmaßnahmen gegen
Niederschlagswasser) wird wegen der wasserempfindlichen
Böden besonders hingewiesen. Das Abdecken der
Böschungen wird in einer gesonderten Position vergütet.
Menge: 4987,500 m³

**02.03.02.4 Einzelfundament Stahlbeton abbrechen**
Abbruch des Einzelfundaments aus Stahlbeton,
Normalbeton, im Rahmen einer Totalabbruchmaßnahme,
Abfall ist nicht gefährlich, Werte gemäß
Ersatzbaustoffverordnung 2023 sind eingehalten,
Charakterisierung gemischter Bauschutt Klasse RC-1 nach
EBV 2023, Anlage 1, Tabelle 1,
Wichte des Abbruchstoffes DIN EN 1991-1-1 24 kN/m3,
Ausführung im Freien, Geräteeinsatz ist möglich, max.
Gesamtgewicht der Geräte ohne Beschränkung, Ausführung
staubarm TRGS 559,
zerkleinern, aufgenommene Stoffe zur Wiederverwendung
sortieren, sammeln,
max. Kantenlänge bis 100 cm,
wiederverwendbare Stoffe seitlich lagern, nicht
wiederverwendbare Stoffe sammeln, und auf der Baustelle
 lagern.
Abrechnung nach Aufmaß
Menge: 5,000 m³

##### Abschnitt 02.03.03 Baugrube, Fundamente, Planum

**02.03.03.1 Fundamentsohle planieren**
Fundamentsohle nach dem Aushub planieren. Ausführung
unmittelbar vor dem Einbringen der Sauberkeitsschicht
als planebene Fläche mit höchstens +/- 2 cm
Höhendifferenz auf eine Länge von 5,0 m, einschließlich
des Abrüttelns mit geeignetem Gerät.

Überschüssiges Material ist nach Wahl des
Auftragnehmers zu beseitigen, einschließlich aller
erforderlichen Nebenarbeiten.
Menge: 1400,000 m²

**02.03.03.2 Erdaushub für Bodenkanal, seitlich lagern**
Boden der Bodenklasse 3 - 5 (Homogenbereich B) für
StB-Bodenkanal ab Baugrubensohle mit Arbeitsraum
profilgerecht ausheben. Das Aushubmaterial ist im
Bereich des Baugeländes zu verfahren und seitlich zu
lagern.

Bauteile: Profilierung UK StB-Bodenplatte
Aushubtiefe:  bis 1,00 m

Arbeitsraumvergütung erfolgt nach VOB 18 300/5.1.3.4,
Mehraushub geht zu Lasten des Unternehmers, Verbau und
Sicherung der Baugrubenwände und Ränder gemäß DIN 18
303 nach Wahl des AN, einschließlich aller
erforderlichen Nebenarbeiten.
Menge: 100,000 m³

**02.03.03.3 Zulage für Erdaushub, Handschachtung**
Zulage zu den vorbeschriebenen Positionen Erdaushub
Fundamente für erhöhtem Aufwand bei Handschachtungen in
den Bodenklassen 3 - 5 (Homogenbereich B). Ausführung
nur nach Anweisung durch die Bauleitung.
Menge: 10,000 m³

**02.03.03.4 Geogitter mit Vliesstoff auf Grobschotterschicht liefern / einbauen**
Liefern und einbauen eines last- und zugverteilendes
Kombinationsprodukt aus Geogitter und Vliesstoff auf
die Ausgleichsschicht.. Das Geogitter,
Geotextilrobustheitsklasse, GRK 3 mit einem
knotendteifen Geogitter der Steinzugfestigkeit 30kN/m,
ist zwischen Planum und der Schottertragschicht unter
der StB-Fundamentplatte einzubauen.

Die Überlappung des Gitters von ca. 20,0 cm ist im
Einheitspreis enthalten, einschließlich aller
erforderlichen Nebenarbeiten.
Menge: 1400,000 m²

**02.03.03.5 Verdichtungsfähiges Schotterauffüllmaterial liefern**
Liefern von verdichtungsfähigem frostsicherem
Schotterauffüllmaterial, Körnung 0/56 mm, für die
Auffüllung der entstandenen Baugrube im Bereich des
Bodenaustausch einschließlich aller Nebenarbeiten.

Der Einbau des gelieferten Auffüllmateriales wird in
einer gesonderten Position vergütet.
Menge: 800,000 m³

**02.03.03.6 Verdichtungsfähiges Material (z. B. Bergkies) liefern**
Liefern von verdichtungsfähigem Auffüllmaterial (z. B.
Bergkies) für das Verfüllen von Teilbereichen im
Gebäude bis zum neuen Niveau für den Einbau einer neuen
StB-Bodenplatte. Auffüllmaterial liefern als
Kiestragschicht mit Frostschutzmaterial 0/56. Der
Nachweis der Eignung ist vom AN zu führen. Das Material
muss den Anforderungen an Wasserdurchlässigkeit,
Verdichtung und Standfestigkeit voll entsprechen. Die
angebebene Masse entspricht dem verdichten Zustand. Der
Einbau wird in den gesonderten Positionen vergütet.
Menge: 1080,000 m³

**02.03.03.7 Baugrubenauffüllung mit seitl. gelagerten Material im Baustellenbereich**
Einbauen des seitlich gelagerten verdichtungsfähigen
Auffüllmateriales als Kiessand, gebrochenem
Schottermaterial der Körnung 0 - 56 mm oder bauseitigen
Recyclingmaterial, zur Baugrubenauffüllung im
Abbruchbereich des ehemaligen Gebäudes.

Einbauhöhe:  bis max. 3,00 m (verdichteter Zustand)

Die Verdichtung hat maschinell, mit zeitgemäßem Gerät
zu erfolgen: Die einzelnen Schüttlagen dürfen im
verdichtetem Zustand eine Stärke von 25,0 cm nicht
überschreiten.
In der Aufschüttung ist durch begleitende
Verdichtungskontrollen ein Verdichtungsgrad von 100 %
nachzuweisen. Der Nachweis kann direkt durch
Dichtebestimmungen nach DIN 18125 in Verbindung mit
Proctorversuchen nach DIN 18127 oder indirekt durch
Plattendruckversuche nach DIN 18134 erfolgen. Bei einer
Kontrolle durch Plattendruckversuche ist ein
Verformungsmodul von Ev2 > 100 MN/m² und ein
Verhältniswert Ev2/Ev1 < 2,3 erforderlich.

Die Nachweise der Versuche im Bereich der Baugrube, und
die Ergebnisse sind vorschriftsgemäß festzuhalten und
dem Bodengutachter bzw. dem Statikbüro zu übergeben,
einschließlich allen erforderlichen Nebenarbeiten.

Der Einbau hat in Absprache mit dem Statiker und dem
Bodengutachter zu erfolgen. Die Oberfläche der
Erdauffüllung ist nach Angabe der Bauleitung planeben
herzustellen, einschließlich aller erforderlichen
Nebenarbeiten.
Menge: 1780,000 m³

**02.03.03.8 Zulage zur Baugrubenauffüllung im Arbeitsraumhinterfüllung**
Zulage zur Baugrubenauffüllung im Bereich des
Arbeitsraum der Baugrube.
Die Zulage wird als Zulage für den erscherten Einbau im
Arbeitsraum bis zu einer breite von 2,0 m vergütet.
Menge: 300,000 m³

**02.03.03.9 Seitlich gelagertes verdichtungsfähiges Erdreich, Bkl 3 - 5, wiedereinbauen**
Seitlich gelagertes, verdichtungsfähiges Erdreich
aufnehmen, im Bereich des Baufeldes, einbauen,
verfüllen. Das eingebaute Erdreich ist in Lagen
vorschriftskonform zu verdichten (Protektordichte 103).

Bodenklasse alt (DIN 18300:2012): 3 - 5
Homogenbereich: (DIN18300:2015) A
Bodenklassifikation (DIN 18196): UL, TM, SU, SU* und UM

Einstufung:  Z 0 - nach Eckpunktepapier

Die Abrechnung erfolgt nach der Differenz Abtrag -
Auftrag bzw. nach Aufmaß auf LKW abzüglich 20 %
Auflockerung bzw. nach örtlichem Aufmaß.
Menge: 100,000 m³

**02.03.03.10 Verdichtungsfähiges Erdreich für Auffüllung liefern**
Liefern von verdichtungsfähigem Erdreich zum Auffüllen
der Arbeitsräume entlang dem Gebäude im Bereich der
Baugrube, einschließlich aller Nebenarbeiten.

Das Einbauen des Auffüllmaterials wird mit der Position
"Arbeitsraumhinterfüllung" abgerechnet.
Menge: 50,000 m³

**02.03.03.11 Statischen Lastplattendruckversuch durchführen**
Statischen Lastplattendruckversuch durchführen
einschließlich der Stellung des Prüfgerätes, des erf.
Fahrzeuges und der Erstellung des Protokolles.
Ausführung nach Anweisung der Objektüberwachung
Menge: 3,000 St

##### Abschnitt 02.03.04 Verwertung / Entsorgung

*Hinweis*
Hinweise zu Verwertung/Entsorgung
Sämtliches Material wird nach dem
Begleitscheinverfahren und der Nachweisverordnung
abtransportiert. Die Erstellung  der Begleitscheine und
der Entsorgungsnachweise ist jeweils in die
Einheitspreise mit einzurechnen. Die Überwachung des
Begleitscheinverfahrens erfolgt durch die
Fachbauleitung (vom AG zu stellen).
Alle Kosten wie z.B. Mautgebühren in die einschlägigen
Pos. mit einzukalkulieren.
Der AN haftet für alle Folgen, die durch eine nicht
vertragsgemäße Entsorgung entstehen.
Der AN übernimmt die Pflichten als Erzeuger,
Transporteur und Entsorger bis zur Übernahme durch den
Betreiber der Entsorgungsanlage.
Die Entsorgungsstellen sind durch den Auftragnehmer
vorzuschlagen und sind bis spätestens 3 Wochen vor
Beginn in Form eines Entsorgungskonzeptes vorzulegen.
Andienungspflichten sind einzuhalten
Für die Bestimmung des endgültigen Entsorgungswege ist
eine entsprechende Beprobung gem. LAGA PN98 des
Materials und ggf. eine Analytik bzw.
entsorgungsrelevanter Parameter vorgesehen (EBV 2023
bzw. LVGBT Bayern).
Diese kann bis zu 5 Wochen dauern. Die benötigten
Haufwerksprobenahme werden bauseits gestellt.
Bauschutt, der zur Verwertung / als Ersatzbaustoff
geeignet ist (EBV-RC), kann AGseits orientierend
untersucht und bewertet werden.

**02.03.04.1 Bodenmaterial Z0 laden, abfahren, verwerten**
Laden, abfahren und ordnungsgemäß entsorgen/verwerten
von unbelastetem Erdreich (humosem Oberbodenmaterial
durchmischt mit Pflanzenmaterial, Wurzeln, Steinen und
geringen Bauschuttanteilen (Massenanteil Bauschutt <
10%). Einbau uneingeschränkt möglich.

Materialeinstufung: Z 0  -  gemäß LAGA- Boden Tab.
11.1.2-2/-3

Erdreich, seitlich auf Baustelle in Haufwerken lagernd,
laden, mit LKW des AN transportieren, verwerten, max.
Gesamtgewicht bis 40t, zum Lager/zur Anlage nach Wahl
des AN, die Verwertungsgebühren werden vom AN
übernommen.
Menge: 5729,000 t

**02.03.04.2 Bodenmaterial Z1.1 laden, abfahren, verwerten**
Laden, abfahren und ordnungsgemäß entsorgen/verwerten
von, nur zum Einbau eingeschränktem Erdreich,
durchmischt mit Wurzeln, Steinen und geringen
Bauschuttanteilen (Massenanteil Bauschutt < 10%).

Materialeinstufung: Z1.1 gemäß LAGA M20 - Boden Tab.
11.1.2-2/-3

Erdreich auf Baustelle lagernd, laden, mit LKW des AN
transportieren, verwerten, max. Gesamtgewicht bis 40t,
zum Lager/zur Anlage nach Wahl des AN, die
Verwertungsgebühren werden vom AN übernommen.
Menge: 1411,000 t

**02.03.04.3 Bodenmaterial Z1.2 laden, abfahren, verwerten**
Laden, abfahren und ordnungsgemäß entsorgen/verwerten
von, nur zum Einbau eingeschränktem Erdreich,
durchmischt mit Wurzeln, Steinen und geringen
Bauschuttanteilen (Massenanteil Bauschutt < 10%).

Materialeinstufung: Z1.2 gemäß LAGA M20 - Boden Tab.
11.1.2-2/-3

Erdreich auf Baustelle lagernd, laden, mit LKW des AN
transportieren, verwerten, max. Gesamtgewicht bis 40t,
zum Lager/zur Anlage nach Wahl des AN, die
Verwertungsgebühren werden vom AN übernommen.
Menge: 846,000 t

**02.03.04.4 Bodenmaterial Z2 laden, abfahren, verwerten**
Laden, abfahren und ordnungsgemäß entsorgen/verwerten
von, nur zum Einbau sehr eingeschränktem Erdreich,
durchmischt mit Wurzeln, Steinen und geringen
Bauschuttanteilen (Massenanteil Bauschutt < 10%).

Materialeinstufung: Z2 gemäß LAGA M20 - Boden Tab.
11.1.2-2/-3

Erdreich auf Baustelle lagernd, laden, mit LKW des AN
transportieren, verwerten, max. Gesamtgewicht bis 40t,
zum Lager/zur Anlage nach Wahl des AN, die
Verwertungsgebühren werden vom AN übernommen.
Menge: 564,000 t

##### Abschnitt 02.03.05 Sonstiges, Erdarbeiten

**02.03.05.1 Böschungen der Baugrube mit Folie abdecken**
Böschungen der Baugrube zur Sicherung gegen Tagwasser
mit PE-Folie, 0,5 mm stark, abdecken, einschließlich
der windsicheren Befestigung und späteren Beseitigung.
Der laufende Unterhalt wird gesondert vergütet.

Böschungshöhe: ca. 1,50 m bis max. 6,50 m
Menge: 540,000 m²

**02.03.05.2 Böschungsabdeckung der Baugrube unterhalten**
Mit Folien abgedeckte Böschungen der Baugrube zur
Sicherung gegen Tagwasser unterhalten. Der Unterhalt
hat bis zum Verfüllen der Baugrube / Arbeitsräume zu
erfolgen.

Zeit der Unterhaltung ca. 16 Wochen.

Im Zuge der Verfüllarbeiten ist die Folie
(Polyäthylenfolie, 0,5 mm stark) abzubauen
vorschriftsmäßig zu entsorgen.

Die Folienfläche beträgt ca. 540,00 m².

Berechnung:
540,00 m²  x  12 Wochen  =  6.480,00 m²
Menge: 6480,000 m²/W

**02.03.05.3 Entwässerungsgraben anlegen**
Entwässerungsgraben an der Hangoberseite/Böschungskrone
anlegen um anfallendes Oberflächenwasser abzuleiten.
Verdrängter Boden ist auf dem Baugrundstück zu lagern.
Der Entwässerungsgraben ist mit einer Breite von 70 cm
und einer Tiefe von 40 cm entlang der Böschungskrone
auszubilden.
Menge: 25,000 lfdm

#### Bereich 02.04 Tiefgründungen

##### Abschnitt 02.04.01 CSV-Verfahren

**02.04.01.1 Baustelleneinrichtung CSV-Verfahren**
Geräteeinheit, Anlagen, Werkzeuge und sonstige
Bertriebsmittel für die Erstellung der CSV-Säulen
Anfahren, Aufstellen und Unterhalten, sowie Abbauenund
Abfahren. Geräteeinsatrzim angegebenen Bereich ohne
Zwischentransporte.
1x Geräteeinheit, Ausführung in Abstimmung mit den
Baumeisterarbeiten.
Arbeitsplanum wird im Zuge der Erdarbeiten ausgeführt.
Menge: 1,000 psch

**02.04.01.2 Einmessen der Säulenansatzpunkte**
Einmessen und Abstecken sämtlicher Säulenpunkte
bezüglich Lage und Höhe gemäß des CSV-Ausführungsplans.
Menge: 1,000 Psch

**02.04.01.3 CSV-Bodenstabilisierung**
Herstellen von CSV-Stabilisierungssäulendurch negatives
Bohren sowie Drücken inkl. Verfüllen mit Trockenbeton,
bestehend aus hydraulisechem Bindemittel und Granulat,
CSV-Beton C25/30 .
Die Tiefe richtet sich nach der jeweiligen Anpresskraft
während des Herstellvorgangs.
Die Oberfläche des Planum wird in der Position
Baugrubensohle verdichten vergütet. Die Entsorgung von
überschüssigen Material am Säulenkopf ist im
Einheitspreis enthalten.

Säulendurchmesser: 13 - 17 cm
Anpresskraft:  80 - 90 kN
Tragfähigkeit:  80 kN / Säule
Herstellungstiefe: von 0 bis 6 m
Mindestabrechnungslänge: 4 m

Herstellung in BK 3 bis 5, siehe Bodengutachten
Menge: 5061,000 lfdm

**02.04.01.4 Probebelastungen**
Überprüfung der Tragfähigkeit durch Probebelastung
(Abnahmeprüfung), einschließlich Dokumentation und
Berichterstellung.
Die Erdbautechnische Überwachung erfolgt in Eigenregie
des Bieters.
Die Herstellung der Probesäulen erfolgt nach
Vorpsosition.
Herrichten der Probesäulen wird nicht gesondert
vergütet.
Menge: 5,000 Stüc

**02.04.01.5 Ausführungsplanung**
Erstellen der Ausfhrungsunterlagen für die
CSV-Bodenstabilisierung nach statischen und
konstruktiven Unterlagen des AG. Statische Berechnung
und Ausführungsplan für die Säulenanordnung. Einmalige
Ausführung incl der Abstimmung mit dem Statiker.
Menge: 1,000 psch

**02.04.01.6 Baugrubensohle herrichten**
Nach der Fertigstellung der Säulen muss umgehend das
Arbeitsplanum angeglichen und wieder verdichtet werden.
 Dies geschieht noch am gleichen Tag der Herstellung
mit Vibrationsplatten oder walzen ehe das
Stabilisierungsmaterial beginnt abzubinden. Ein
unmittelbares Befahren fertiggestellter Flächen durch
Baumaschinen oder LKW > 3,5 t ist nicht zulässig.
Die durch den Verdrängungsvorgang entstehenden Hebungen
sind bei der Festlegung der Höhe des Arbeitsplanums zu
berücksichtigen die Arbeiten erfolgen in Verrbindung
mit den Mikropfähelen und werden einmal vergütet.
Die Übergabe des nachverdichteten Arbeitsplanums
erfolgt mit einer Genauigkeit von +/- 3 cm.
Menge: 1,000 Psch

##### Abschnitt 02.04.02 Mikropfähle

**02.04.02.1 Baustelleneinrichtung Mikropfähle**
Einmalige Baustelleneinrichtung und -räumung aller
Geräte für das Herstellen von Mikropfählen nach
Unterlagen des AG und den nachfolgend aufgeführten
Positionen.
Einzurechnen sind alle Transporte, An- und Abreise des
Personals, sowie Personal- und Vorhaltekosten während
der Einrichtungs- und Räumzeit.
Mehrmaliges Umsetzen und Einbringen an verschiedenen
Stellen im Bereich des Bauwerks wird nicht gesondert
vergütet.
Menge: 1,000 psch

**02.04.02.2 Einmessen der Säulenansatzpunkte**
Einmessen und Abstecken sämtlicher Säulenpunkte
bezüglich Lage und Höhe gemäß des Ausführungsplans der
Mikropfähle.
Menge: 1,000 Psch

**02.04.02.3 Mikropfähle**
Mikropfahl nach DIN EN 14199 / DIN SPEC 18539 mit
allgemeiner bauaufsichtlicher Zulassung.
Belastung dauerhaft (> 2 Jahre)
Beanspruchung auf Zug
Bemessungswert der Tragfähigkeit Rd = 392 kN

Tragglied ist ein Stahlrohr mit 40 mm Außen und 20 mm
Innendurchmesser, mit durchgehendem Betonstahlgewinde
DIN 488, Ausgangsmaterial Feinkornbaustahl S 460 NH
nach DIN EN 10210, inkl. Kopplungsmuffen und
Abstandhalter im Abstand < 3m, sowie verlorener
Bohrkrone.

Pfahllänge:  8,5 m
(Die Pfahllänge wird angerechnet vom erseitigen
Pfahlende bis Oberkante Pfahlkopf.)

Pfahlneigung zum Vertikalen:  0°

Pfahldurchmesser:  135 mm

Herstellung erfolgt im Bereich der Sporthalle, siehe
Bodengutachten.

Zementverbrauch und Zementgüte sind entsprechend den
geotechnischen Erfordernissen und der Zulassung zu
ermitteln. Herstellung gemäß Zulassung, Spülmedium und
Bohrlochstabilisierung angepasst an
Baugrundverhältisse, dynamisches Verpressen vom
Bohrlochtiefsten mit Zement W/Z = 0,4 - 0,5, fck, cyl >
35 N/mm², gemäß Zulassung. Führung eines
Herstellungsprotokolls für jeden Pfahl.

Der Mikropfahl z.B. Ischebeck Titan 40/20 ist nach
Zulassung Z-34.14-209 oder gleichwertig auszufhren.
Das Durchbohren von Hindernissen wird gesondert
vergütet.
Menge: 25,000 St

**02.04.02.4 Pfahlköpfe**
Kopfkonstruktion gemäß zulassung bestehend aus
Kopfplatte 115x115x20 mm, eingespannt zwischen
Kugelbundmutter, sowie Übergangsrohr aus Kunststoff
PE-HD (Abmessungen gemäß Zulassung) L > 460 mm.

Mikropfahl nach DIN EN 14199 / DIN SPEC 18539 mit
allgemeiner bauaufsichtlicher Zulassung.
Belastung dauerhaft (> 2 Jahre)
Beanspruchung auf Zug
Bemessungswert der Tragfähigkeit Rd = 150 kN

Tragglied ist ein Stahlrohr mit 40 mm Außen und 20 mm
Innendurchmesser, mit durchgehendem Betonstahlgewinde
DIN 488, Ausgangsmaterial Feinkornbaustahl S 460 NH
nach DIN EN 10210, inkl. Kopplungsmuffen und
Abstandhalter im Abstand < 3m, sowie verlorener
Bohrkrone.

Pfahllänge:  8,5 m
(Die Pfahllänge wird angerechnet vom erseitigen
Pfahlende bis Oberkante Pfahlkopf.)

Pfahlneigung zum Vertikalen:  0°

Pfahldurchmesser:  135 mm

Herstellung erfolgt im Bereich der Sporthalle, siehe
Bodengutachten

Zementverbrauch und Zementgüte sind entsprechend den
geotechnischen Erfordernissen und der Zulassung zu
ermitteln. Herstellung gemäß Zulassung, Spülmedium und
Bohrlochstabilisierung angepasst an
Baugrundverhältisse, dynamisches Verpressen vom
Bohrlochtiefsten mit Zement W/Z = 0,4 - 0,5, fck, cyl >
35 N/mm², gemäß Zulassung. Führung eines
Herstellungsprotokolls für jeden Pfahl.

Der Mikropfahl z.B. Ischebeck Titan 40/20 ist nach
Zulassung Z-34.14-209 oder gleichwertig auszufhren.
Das Durchbohren von Hindernissen wird gesondert
vergütet.
Menge: 25,000 St

**02.04.02.5 Probebelastungen**
Probebelastungen nach DIN EN 1997-1, DIN 1054 und
EA-Pfähle

Einschließlich liefern der Spanneinrichtung und
Durchführung aller Nebenarbeiten. Sämtliche
Aufwendungen hierfür sind im Einheitspreis enthalten.
Das Protokollieren der Messergebnisse, inklusive
Prüfbericht, wird nicht gesondert vergütet und ist
einzurechnen.
Menge: 2,000 Stüc

**02.04.02.6 Zementmehrverbrauch**
Mehrverbrauch von Zement ist der Bauleitung sofort
schriftlich anzukündigen.
Differenz des benötigten Zementverbrauchs als Zuschlag
zur Mikropfalposition bei nachweislicher Abweichung des
Baugrunds zwischen dem IST- und Soll-Zustand.
Abbrechnung erfolgt nach VOB, entsprefchend dem
Nachweis nach Lieferschein.
Menge: 500,000 kg

**02.04.02.7 Mehrlängen Mikropfahl**
Mehr- bzw. Minderlängen gegenüber der
Mikropfahl-Position bei nachgewiesener Abweichung des
Baugrunds vom Baugrundgutachten liefern und herstellen.
Die Position umfasst sämtlich notwendige Positionen des
Mikropfahl.
Menge: 15,000 m

**02.04.02.8 Ausführungsstatik**
Erstellen der Ausfhrungsstatik für die Mikropfähle.
Grundlagen der Ausführungsstatik sind die
Positionspläne der statischen Berechnung die statische
Berechnung sowie die Werkplanung des Architekturbüro.
Die Ausführungsstatik ist mit allen Beteiligten, dem
Statiker, Prüfer sowie dem Architekturbüro abzustimmen.
Menge: 1,000 psch

#### Bereich 02.05 Beton- / Stahlbetonarbeiten

*Hinweis*
Sämtliche Fertigteile sind einschließlich der
Anlieferung auf die Baustelle und der kompletten
Montage anzubieten. Der Einbau ist in Absprache mit der
Bauleitung bzw. dem Statiker vorzunehmen.

Sichtbetonflächen müssen, wenn in der
Leistungsbeschreibung nicht anders vorgeschrieben,
folgende Beschaffenheit haben.

- fluchtgerechte, einheitliche, geschlossene und glatte
Oberfläche, möglichst ohne Poren
- gleiche Farbtönung aller Sichtbetonflächen
- genaue Maßhaltigkeit und fehlerfreie Kanten der
Bauwerksteile
- zweckmäßige, möglichst unauffällige Anordnung und
einwandfreie Ausführung von Arbeitsfugen.

Sämtliche Stahleinlagen, Baustabstahl B500A /B500B und
Baustahlmatten B500A /B500B, werden gesondert vergütet.
Bewehrungsabnahmen sind der örtlichen Bauleitung
frühzeitig anzumelden und beim Betoniertakt zu
berücksichtigen.

Alle Kosten und Aufwendungen für
Betonfestigkeitsklassen ab C30/37, im Hinblick auf eine
Fremdüberwachung (Überwachungsklasse 2) sind in den
Einheitspreisen einzukalkulieren.

Alle Kleineisenteile wie Ankerwinkel, Ankerbolzen,
Anschlusseisen etc., sind in die Einheitspreise
einzurechnen soweit nicht als eigener Position erfasst.
Stahlteile, die nicht einbetoniert werden, müssen aus
rostfreiem Material sein. Einzukalkulieren sind die
erforderlichen Schweiß-, Schraub- und alle
Vergussarbeiten.

Ein besonderer Zuschlag für das Schaffen von Konsolen,
Aussparungen und Ausklinkungen wird nicht gewährt.

Die erforderlichen Kunststoffauflager, soweit nicht
eine eigene Position ausgeschrieben ist, sind in die
Einheitspreise einzurechnen.

Dem Bieter steht es frei, sich anstelle von Ortbeton,
die Leistungen als Stahlbetonfertigteil auszuführen.
Als Grundlage dienen die Werkpläne des Architekturbüro
und die Ortbetonstatik. Vergütet werden die
entsprechenden Positionen des Ortbeton. Zusätzliche
Leistungen wie Ausführungspläne der Fertigteile oder
Einbauteile oder ähnliches werden nicht vergütet.
Sollte eine Ausführung mit Fertigteilen, abweichend zum
Leistungsverzeichnis gewählt werden, ist dies mit einem
Begleitschreiben dem Leistungsverzeichnis beizulegen.

Sämtliche Maße sind auf der Baustelle zu überprüfen.

##### Abschnitt 02.05.01 Stb-Bodenplatte

**02.05.01.1 Sauberkeitsschicht, d = 10,0 cm, - 4,81 m liefern/einbringen**
Liefern und einbauen einer Sauberkeitsschicht aus
unbewehrtem Beton unter Gründungsbauteilen. Beton C
12/15 als Normalbeton DIN 1045. Die Sauberkeitsschicht
ist unter dem Pumpensumpf auf einem Niveau von ca.
-4,81 m unter 0,00 von C2 auszuführen.
Die Oberfläche ist eben abgezogen, für folgende
Frischbetonverbundfolie geeignet, herzustellen.

Dicke:  ca. 10,0 cm
Beton:  C12/15

Einschließlich aller erforderlichen Nebenarbeiten.
Menge: 18,400 m²

**02.05.01.2 Sauberkeitsschicht, d = 10,0 cm, - 4,06 m liefern/einbringen**
Liefern und einbauen einer Sauberkeitsschicht aus
unbewehrtem Beton unter Gründungsbauteilen. Beton C
12/15 als Normalbeton DIN 1045. Die Sauberkeitsschicht
ist unter dem Lift auf einem Niveau von ca.-4,06 m
unter 0,00 von C2 auszuführen.
Die Oberfläche ist eben abgezogen, für folgende
Frischbetonverbundfolie geeignet, herzustellen.

Dicke:  ca. 10,0 cm
Beton:  C12/15

Einschließlich aller erforderlichen Nebenarbeiten.
Menge: 10,000 m²

**02.05.01.3 Sauberkeitsschicht, d = 10,0 cm, - 3,88 m liefern/einbringen**
Liefern und einbauen einer Sauberkeitsschicht aus
unbewehrtem Beton unter Gründungsbauteilen. Beton C
12/15 als Normalbeton DIN 1045. Die Sauberkeitsschicht
ist unter den Vouten auf einem Niveau von ca. -3,88 m
unter 0,00 von C2 auszuführen.
Die Oberfläche ist eben abgezogen, für folgende
Frischbetonverbundfolie geeignet, herzustellen.

Dicke:  ca. 10,0 cm
Beton:  C12/15
Einzelfläche:  3,50 x 9,65 m

Einschließlich aller erforderlichen Nebenarbeiten.
Menge: 70,000 m²

**02.05.01.4 Sauberkeitsschicht, d = 10,0 cm, - 3,68 m liefern/einbringen**
Liefern und einbauen einer Sauberkeitsschicht aus
unbewehrtem Beton unter Gründungsbauteilen. Beton C
12/15 als Normalbeton DIN 1045. Die Sauberkeitsschicht
ist unter den Vouten auf einem Niveau von ca. -3,68 m
unter 0,00 von C2 auszuführen.
Die Oberfläche ist eben abgezogen, für folgende
Frischbetonverbundfolie geeignet, herzustellen.

Dicke:  ca. 10,0 cm
Beton:  C12/15
Einzelfläche:  1,20 x 1,20 - 1,20 x 5,41m (11
Einzelflächen)

Einschließlich aller erforderlichen Nebenarbeiten.
Menge: 28,100 m²

**02.05.01.5 Zulage Sauberkeitsschicht Voutenausbildung**
Zulage zu vorbeschriebenen Sauberkeitsschicht  für die
Ausbildung von Vouten.
Die Vouten werden beim Pumpensumpf und der
Aufzugunterfahrt benötigt, und sind im Winkel von ca.
45° auszuführen. Die Sauberkeitsschicht ist in der
vorbeschriebenen Dicke und Qualität, für folgende
Frischbetonverbundfolie, auszuführen. Vergütet wird die
tatsächliche Fläche der Voutenausbildung. Eventueller
Mehrverbrauch durch die Schräge Ausführung ist im
Einheitspreis enthalten.
Menge: 73,300 m²

**02.05.01.6 Sauberkeitsschicht, d = 10,0 cm, - 3,58 m liefern/einbringen**
Liefern und einbauen einer Sauberkeitsschicht aus
unbewehrtem Beton unter Gründungsbauteilen (Einzel- und
Streifenfundamente, Frostschürzen udgl.). Beton C 12/15
als Normalbeton DIN 1045. Die Sauberkeitsschicht ist
unter der Bodenplatte auf einem Niveau von ca. -3,58 m
unter 0,00 von C2 auszuführen. Die Sauberkeitsschicht
wir mit 10,0 cm überstand zum aufgehenden Bauteil
vergütet.
Die Oberfläche ist eben abgezogen, für folgende
Perimeterdämmung geeignet, herzustellen.

Dicke:  ca. 10,0 cm
Beton:  C12/15

Einschließlich aller erforderlichen Nebenarbeiten.
Menge: 1300,000 m²

**02.05.01.7 Bodenplatte Pumpensumpf, C 30/37, Plattendicke 50,0 cm**
Liefern und einbauen einer StB-Bodenplatte aus
bewehrten Beton, auf vorhandener Sauberkeitsschicht mit
Perimeterdämmung und  Frischbetonverbundfolie verlegt.
Die Oberfläche ist eben (nach DIN 18 202) und sauber
abzuziehen.
Das Anlegen und Verschließen von Aussparungen und
Durchbrüchen nach Plan und Angabe bzw. das Einbauen
einer Perimeterdämmung wird in gesonderter Position
vergütet. Seitlich schließt die Bodenplatte an die mit
Frischbetonverbundfolie belegten Vouten an.
Die Bodenplatte ist als wasserundurchlässiges
Stahlbetonbauteil der Beanspruchungsklasse 1
auszuführen.
Sämtliche Betonabstandhalter sind mittels
halbmondförmigen Drunterleisten auszuführen.

Ausführungsbereich: Bodenplatte Pumpensumpf

Beton:  C30/37
Expositionsklasse:  XC 2, WF
Plattendicke:  50,0 cm

Der Pumpensumpf ist in Verbindung der Bodenplatte der
Sporthalle herzustellen. Die Massen des Pumpensupf
werden bis OK Bodenplatte des Pumpensumpf vergütet.
Die Arbeiten sind so auszuführen, dass die
Frischbetonverbundfolie in ihren Eigenschaften nicht
beeinträchtigt wird.

Besondere betontechnologische Maßnahmen (einschließlich
einer verlängerten Nachbehandlung) zur Erzielung eines
schwindarmen Betons mit langsamer
Festigkeitsentwicklung und möglichst geringem
Wasserzementwert als Beton mit hohem
Wassereindringwiderstand. Es werden
Frischbetontemperaturen zwischen + 10°C und + 22°C
angestrebt.

Einschließlich aller erforderlichen Nebenarbeiten.
Menge: 9,200 m²

**02.05.01.8 Bodenplatte Aufzugunterfahrt, C 30/37, Plattendicke 50,0 cm**
Liefern und einbauen einer StB-Bodenplatte aus
bewehrten Beton, auf vorhandener Sauberkeitsschicht mit
Perimeterdämmung und  Frischbetonverbundfolie verlegt.
Die Oberfläche ist eben (nach DIN 18 202) und sauber
abzuziehen.
Das Anlegen und Verschließen von Aussparungen und
Durchbrüchen nach Plan und Angabe bzw. das Einbauen
einer Perimeterdämmung wird in gesonderter Position
vergütet. Seitlich schließt die Bodenplatte an die mit
Frischbetonverbundfolie belegten Vouten an.
Die Bodenplatte ist als wasserundurchlässiges
Stahlbetonbauteil der Beanspruchungsklasse 1
auszuführen.
Sämtliche Betonabstandhalter sind mittels
halbmondförmigen Drunterleisten auszuführen.

Ausführungsbereich: Bodenplatte Pumpensumpf

Beton:  C30/37
Expositionsklasse:  XC 2, WF
Plattendicke:  50,0 cm

Die Aufzugunterfahrt ist in Verbindung der Bodenplatte
der Sporthalle herzustellen. Die Massen des Pumpensupf
werden bis OK Bodenplatte der Aufzugunterfahrt
vergütet.
Die Arbeiten sind so auszuführen, dass die
Frischbetonverbundfolie in ihren Eigenschaften nicht
beeinträchtigt wird.

Besondere betontechnologische Maßnahmen (einschließlich
einer verlängerten Nachbe-handlung) zur Erzielung eines
schwindarmen Betons mit langsamer
Festigkeitsentwicklung und möglichst geringem
Wasserzementwert als Beton mit hohem
Wassereindringwiderstand. Es werden
Frischbetontemperaturen zwischen + 10°C und + 22°C
angestrebt.

Einschließlich aller erforderlichen Nebenarbeiten.
Menge: 5,000 m²

**02.05.01.9 Bodenplatte Vouten, C 30/37, Plattendicke 50,0 cm**
Liefern und einbauen einer StB-Bodenplatte aus
bewehrten Beton, auf vorhandener Sauberkeitsschicht mit
Perimeterdämmung und  Frischbetonverbundfolie verlegt.
Die Oberfläche ist eben (nach DIN 18 202) und sauber
abzuziehen.
Das Anlegen und Verschließen von Aussparungen und
Durchbrüchen nach Plan und Angabe bzw. das Einbauen
einer Perimeterdämmung wird in gesonderter Position
vergütet. Seitlich schließt die Bodenplatte an die mit
Frischbetonverbundfolie belegten Vouten an.
Die Bodenplatte ist als wasserundurchlässiges
Stahlbetonbauteil der Beanspruchungsklasse 1
auszuführen.
Sämtliche Betonabstandhalter sind mittels
halbmondförmigen Drunterleisten auszuführen.

Ausführungsbereich: Bodenplatte Pumpensumpf

Beton:  C30/37
Expositionsklasse:  XC 2, WF
Plattendicke:  50,0 cm

Die Aufzugunterfahrt ist in Verbindung der Bodenplatte
des Erweiterungsbau der Sporthalle herzustellen.
Die Arbeiten sind so auszuführen, dass die
Frischbetonverbundfolie in ihren Eigenschaften nicht
beeinträchtigt wird.

Besondere betontechnologische Maßnahmen (einschließlich
einer verlängerten Nachbe-handlung) zur Erzielung eines
schwindarmen Betons mit langsamer
Festigkeitsentwicklung und möglichst geringem
Wasserzementwert als Beton mit hohem
Wassereindringwiderstand. Es werden
Frischbetontemperaturen zwischen + 10°C und + 22°C
angestrebt.

Einschließlich aller erforderlichen Nebenarbeiten.
Menge: 49,000 m³

**02.05.01.10 Bodenplatte, C 30/37, Plattendicke 45,0 cm**
Liefern und einbauen einer StB-Bodenplatte aus
bewehrten WU-Beton, auf der Perimeterdämmung mit
Frischbetonverbundfolie verlegt. Die Oberfläche ist
eben (nach DIN 18 202) und sauber abzuziehen.
Das Anlegen und Verschließen von Aussparungen und
Durchbrüchen nach Plan und Angabe bzw. das Einbauen der
Perimeterdämmung wird in gesonderter Position vergütet.

Beton:  C30/37
Expositionsklasse:  XC 2, WF
Plattendicke:  45,0 cm

Einschließlich aller erforderlichen Nebenarbeiten.
Menge: 565,100 m³

**02.05.01.11 Zulage zur Bodenplatte erhöhung der Expositionsklasse**
Zulage zur vorbeschriebenen Bodenplatte für Erhöhung
der Expositionsklasse XA.
Die Zulage wird pro m³ Bodenplatte vergütet.
Menge: 627,800 m³

**02.05.01.12 Zulage für Betonabstandhalter aus Faserbeton**
Zulage zur die Ausführung der Betonabstandhalter aus
halbmondförmigen Drunterleisten.
Die Zulage wird pro m² Bodenplatte vergütet.
Menge: 1255,700 m²

**02.05.01.13 1-seitige Schalung für Randabstellung der StB-Bodenplatte**
Liefern und einbauen einer Schalung, einhäuptig, für
die Randeinfassungen von geraden StB-Bodenplatten,
einschließlich aller erforderlichen Nebenarbeiten.

Schalungshöhe: ca. 45,0 cm

Die Schalungsfläche wird entsprechend der tatsächlich
eingebauten Schalung nach lfdm abgerechnet und in
Verbindung mit den Arbeiten der Frischbetonverbundfolie
und den Wärmedämmarbeiten ausgeführt.
Menge: 157,900 lfdm

**02.05.01.14 Arbeitsfugenabstellung in der Bodenplatte**
Abstellelement in Bodenplatte mit Fugenblech
beschichtet und Verzahnung mehrfach
Abstellelement aus konstruktiv verstärktem Streckmetall
für Arbeitsfuge in Bodenplatten.

Flachmaterial erfüllt die Werte der Fugenkategorie
"verzahnte Fuge" nach DIN EN 1992-1-1, nachgewiesen
durch Gutachtliche Stellungnahme vom 18.04.2016.
Mit Verzahnungsfuge mehrfach.
Mit eingeschweißtem Fugenblech 1,5 mm dick, 150 mm
breit, oder nach Vorgabe.
Fugenblechbeschichtung einseitig (abP Nr.:
P-51-07-0084/004).
Beidseitig um 15° aufgekantet
Einbau als verlorene Schalung zwischen den
Bewehrungslagen (= Einbaumaß).
Fixierung der Elemente durch Einschweißen oder
Einbinden in die Bewehrung.

Bauteilstärke (d):
45,0 cm

Einbaumaß (zwischen der Bewehrung):
ca. 35,0 cm

Fugenblechdicke:
1,5 mm

Einheit : m
Menge: 70,000 lfdm

**02.05.01.15 Zulage zur Randabstellung Aufzug**
Zulage zur vorbeschriebenen Randabstellung für die
Kleinflächen des Bodenabstellung des Lift und des
Pumpensumpf.
Die Zulage wird pro Stück Aussparrung zur
Randabstellung der Bodenplatte vergütet.
Abmessungen Pumpensumpf: Ca. 0,80 x 1,60 m
Abmessungen Lift : Ca. 2,00 x 1,60 m
 Bodenplatte vergütet.
Menge: 2,000 St

##### Abschnitt 02.05.02 Stb-Deckenplatte

*Hinweis*
Untergeschoss Bodenplatte

**02.05.02.1 Halbfertigteil-Decke über Ebene UG, Deckenstärke 30,0 cm**
Liefern und fachgerechtes Herstellen von
Stahlbeton-Massivdecken. Oberfläche eben abgescheibt
(nach DIN 18202), Unterseite glatt und ohne Grate, als
Halbfertigteil. Das Anlegen und nachträgliche
Verschließen der Aussparungen, Schlitze usw. sowie die
zusätzliche Bewehrung werden in einer gesonderten
Position vergütet. Einbau waagrecht. Das Schließen der
Plattenfugen wird gesondert beschrieben und vergütet.
Nach dem Verlegen der Halbfertigteile ist die
Leerrohrarbeiten, sihe Titel Elektro, auszuführen.
Vor Einbringen des Aufbeton ist die Bewehrungsabnahme
mit dem Statiker auszuführen, mögliche ablaufbedingte
Behinderungen sind zu berücksichtigen.
Terminabstimmung hat frühzeitig zu erfolgen.

Deckenstärke:  30,0 cm
Einbau:  Decke über UG
Beton:  C 30/37, XC1, WO
Einbauhöhe:  ca. 3,16 m über RFB
Untersichten:  glatt SB 2

Einschließlich aller erforderlichen Nebenarbeiten incl.
der notwendigen Abstützungen zum Einbau der
Halbfertigteile bzw. als Stütze für die
Betonierarbeiten bis zu dessen Aushärtung.
Menge: 370,000 m²

**02.05.02.2 1-seitige Schalung für Randabstellung der StB-Deckenplatte**
Liefern und einbauen einer Schalung, einhäuptig, für
die Randeinfassungen von geraden StB-Deckenplatten,
einschließlich aller erforderlichen Nebenarbeiten.

Schalungshöhe: ca. 25,0 cm

Die Schalungsfläche wird entsprechend der tatsächlich
eingebauten Schalung nach lfdm abgerechnet.
Menge: 115,500 lfdm

**02.05.02.3 Zulage Randabstellung, Sichtbetonklasse 3, einseitig**
Zulage zu der vorbeschriebenen Randabstellung der
Stahlbetondecken im Bereich des Erweiterungsbau der
Schule für die Ausbildung einseitig in Sichtbetonklasse
3.
Das Schalöl ist sparsam aufzutragen und mit sauberen
Jutewischern gleichmäsig auf der Schalhaut zu
verteilen.
Senkrechte Fugen der Schalhaut im Treppenhaus verlaufen
linear, geschossübergreifend, vom UG bis zum 3.OG und
sind durch die waagrechten Scheinflugenleisten der
Decke unterbrochen. Die senkrechten Fugen der
Schalhautn aus dem UG sind exakt in der Randabstellung
zu übernehmen.  Waagrechte Fugen sind nicht zulässig.
Die Schalhaut ist absolut Wasserdicht zu erstellen um
mögliche Austritte von Feinteilen zu vermeiden, bei
Bedarf sind die Stöße mit eienm Dichtband abzukleben.
Menge: 27,000 lfdm

**02.05.02.5 Scheinfugenleiste für Betonierfugen**
Ausbilden von waagrecheten Betonierfugen im Bereich der
Treppenhaus wände in Verbindung mit der Randabstellung
der Stahlbetondecke.
Die folgend beschriebene Scheinfugenleiste wird bei den
ablaufbedingten waagrechten Arbeitsfugen auf dem Niveau
OK-Decke eingebaut .

Abmessungen Scheinfugenleiste:

Breite (a):  ca. 36 mm
Breite (b):  ca. 17 mm
Tiefe (c):  ca. 14 mm

Im Betonierabschnitt wird bis mittig der
Scheinfugenleiste betoniert.
Die Scheinfugenleiste wird kraftschlüssig, an der
Treppenhauswand befestigt, ein hinterlaufen der Leisten
ist zwingend zu verhindern. Sämtliche Ecken sind
mittels Gehrungsschnitt auszuführen.
Menge: 54,000 m

**02.05.02.6 Ausklinkung 15,0 x 15,0 cm, Treppenan-, Treppenaustritt**
Anlegen und herstellen einer Ausklinkung für Auflager
des Antritt/Austritt der Stahlbetontreppe herstellen.

Höhe:  ca. 15,0 cm
Tiefe:  ca. 15,0 cm
Breite (Treppenlauf):  ca. 155,0 cm

Die Ausklinkung wird bei der Abrechnung übermessen und
mit dieser Position als Zulage vergütet. Die notwendige
Schalung ist mit einzukalkulieren.
Menge: 2,000 Stüc

*Hinweis*
Decke über Aufzug

**02.05.02.7 StB-Decke ü. Aufzug mit Beton-Halbfertigteilen, C 30/37, 22,0 cm**
Liefern und fachgerechtes Herstellen einer
StB-Massivdecke mit Beton-Halbfertigteilen, Einbau
waagerecht, nach DIN 1045-1 und DIN 1045-2 nach Plan
und Angabe der Bauleitung.
Nach dem Verlegen der Halbfertigteile ist die
Leerrohrarbeiten, siehe Titel Elektro, auszuführen.
Vor Einbringen des Aufbeton ist die Bewehrungsabnahme
mit dem Statiker auszuführen, mögliche ablaufbedingte
Behinderungen sind zu berücksichtigen.
Terminabstimmung hat frühzeitig zu erfolgen.

Ausführungsbereich: StB-Decke über Aufzugschacht

Beton:  C 30/37
Expositionsklasse:  XC 1, W 0
Deckenstärke:  22,0 cm  =  (6,0 cm Halbfertigteil +
16,0 cm Ortbeton)
Deckenspannweite: max. 2,00 m
Aufzughöhe:  ca. 14,0 m ü. OK RFB
Untersichten: glatt geschalt für Farbauftrag

Verlegen der Decken-Halbfertigteile aus einer
Stahlbetonschale, die Untersicht der Deckenelemente aus
porenarmem Sichtbeton (spachtel- und tapezierfähig).
Stoßfugen aus einer Dreikantleiste.
Nach dem Verlegen der Halbfertigemente ist die
notwendige Bewehrung aufzubringen und vollflächig mit
Ortbeton zu verfüllen. Hinsichtlich der Größe der
Einzelteile, der Lage der Fugen usw. ist vor der
Freigabe ein entsprechender Werkstattplan vom
Auftragnehmer zur Genehmung vorzulegen.

Im Einheitspreis enthalten ist der Transport zur
Einbaustelle, das lot- und fluchtrechte Verlegen der
Deckenhalbfertigteile, einschließlich der
erforderlichen Montageunterstützung und Abstützmaßnahmen, das Einbringen und Verdichten der
Ortbetonergänzung, die Gerüststellung, Geräte und
Abstandsplättchen usw für das Herstellen der StB-Decke,
einschließlich aller notwendigen Nebenarbeiten.

Das Anlegen und nachträgliche Verschließen der
Aussparungen und Schlitze usw. sowie das Schließen der
Plattenfugen und die Bewehrung werden in einer
gesonderten Position vergütet.
Menge: 5,000 m²

**02.05.02.8 Zulage zu den Halbfertigteilen, Deckenöffnung, 0,40 x 0,40 m**
Zulage zu den Halbfertigteilen für das Herstellen von
Deckenöffnungen, Größe ca. 0,40  x 0,40 m
einschließlich sämtlicher Schall - und
Betonierarbeiten.
Menge: 1,000 Stüc

**02.05.02.9 1-seitige Schalung für Deckenabstellungen, gerade, 24,0 cm**
Liefern und einbauen einer Schalung, einhäuptig, für
die Deckenabstellung von geraden StB-Deckenplatten,
einschließlich aller erforderlichen Nebenarbeiten.

Ausführungsbereich: StB-Decke über UG
Einbauhöhe:  ca. 2,85 m ü. OK RFB

Deckenstärke: ca. 24,0 cm

Die Schalungsfläche wird entsprechend der tatsächlich
eingebauten Schalung abgerechnet.
Menge: 9,400 lfdm

**02.05.02.10 Verlege-/Fertigungspläne für StB-Halbfertigteildecken**
Erstellen von Verlege-/Fertigungsplänen für die im
Titel "Stb-Decken/Bodenplatten" beschriebenen
StB-Fertigteil- / Halbfertigteildecken, einschließlich
den erforderlichen statischen Berechnungen für
Montage-, Transport-, und Bauzustand incl. der
notwendigen Transport- Bewehrung und Montagehilfen.
Ausführungszeichnungen und -details, Fugenaufteilungen
auf CAD-Basis zur Vorlage beim Architekten bzw.
Statiker und Prüfingenieur incl. Einarbeitung der
Korrekturen.

Verlege-/Fertigungspläne sowie sämtliche
Bewehrungspläne zur Herstellung der für:
StB-Fertigteil-, Halbfertigteildecken / Filigrandecken

Die Pläne sind rechtzeitig vor Beginn der
Verlegearbeiten zur Prüfung und Freigabe vorzulegen,
einschließlich allen erforderlichen Nebenarbeiten und
sämtlich notwendigen mit dem Statiker und dem
Prüfstatiker.
Menge: 1,000 psch

##### Abschnitt 02.05.03 StB.-Aussenwände

**02.05.03.1 StB-Aussenwände Ortbeton, Wanddicke 30,0 cm**
Herstellen von StB-Aussenwand aus Ortbeton, gerade
verlaufend im Bereich der Sporthalle C2 als Aussenwand
in Sichtbeton zweiseitig geschalt, nach DIN 1045-1 und
DIN 1045-2. Ausführung nach Plan und Angabe des
Statikers.
Die Umfassungswände sind als Stahlbetonbauteil der
Beanspruchungsklasse 1, weiße Wanne (Schwarzabdichtung)
auszuführen. In die Schalhaut ist die
Frischbetonverbundfolie einzulegen. Beiliegendes
WU-Konzept ist zu beachten.
Sämtliche Abstandhalter und Mauerstärken sind
ausschließlich aus Faserbeton zulässig. Verschlusskonen
sind aus Faserbeton sind, Zulassungskonform, exakt 10
mm vertieft einzubauen.

Ausführungsbereich: StB-Aussenwand

StB-Wandicke: ca. 30,0 cm
Wandhöhen:  ca. 3,13 m
Beton:  C 30/37
Expositionsklasse: XC2, WF
Größtkorn:  16 mm
Feuerwiderstand: feuerbeständig
Oberfläche:  glatt, einseitig Sichtbeton 2

Erstellen der Wände auf der Bodenplatte. Das Fugenbild,
die Betonierabschnitte sowie deren Abschlüsse sind mit
der Bauleitung/Architekturbüro im Vorfeld abzustimmen.
Das Anlegen von erforderlichen Wandausparungen, die
Bewehrung und Schalung werden in einer gesonderter
Position vergütet.

Einschließlich sämtlicher Nebenleistungen sowie der
notwendigen Gerüststellung.
Menge: 450,700 m²

**02.05.03.2 Zulage Stahlbetonwand Anschlußbeton**
Zulage zur die vorbeschriebene Wand für die Ausführung
des Wandfuß mit Anschlußbeton.
Der Wandfuß ist in Gleicher Betongüte wie die
Hauptposition zu betonieren jedoch mit eienem Größtkorn
von max 8mm.
Die Ausführung des Anschlußbeton ist in einer Höhe von
30,0 cm auszuführen.
Menge: 43,200 m²

**02.05.03.3 2-seitige Schalung für StB-Aussenwände in Ortbeton, Wanddicke 30,0 cm**
Liefern und fachgerechtes Herstellen einer glatten,
2-seitigen Schalung aus nichtsaugenden Schalungsplatten
für Stahlbeton-Aussenwände in verschiedenen
Abmessungen. Schalung absatzfrei, als Schalelemente
sind soweit als möglich nur großflächige Elemente
zulässig. Schalungsstöße, Spannstellen, Fugenbild etc.
sind vorab mit der Bauleitung/Architekturbüro zu
klären. Waagrechte Schalungsstöße sind nur im Bereich
der Decke zulässig, Elementhöhe mindestens 3,30 m.
Sämtliche sichtbaren waagrechten und senkrechten
Betonierfugen sind mittels Trapezleisten auszuführen.
Die Trapezleisten werden in gesonderter Position
vergütet.
Im Einheitspreis enthalten ist das Abfasen der Kanten
mit Dreikantleisten, einschließlich aller
erforderlichen Nebenarbeiten.

Ausführungsbereich: StB-Aussenwand Erweiterung
Schulgebäude C1 UG

StB-Wandicke: ca. 30,0 cm
Wandhöhen:  ca. 3,16 m
Oberfläche:  glatt, einseitig Sichtbeton 2

Im Einheitspreis enthalten ist das Abfasen der Kanten
mit Dreikantleisten, einschließlich aller
erforderlichen Nebenarbeiten.

Die Schalungsfläche wird gemäß der tatsächlich
eingebaute Schalung, entsprechend der ermittelten
beidseitigen Fläche der StB-Wände, abgerechnet.

Einschließlich sämtlicher Nebenleistungen sowie der
notwendigen Gerüststellung.
Menge: 901,300 m²

**02.05.03.4 Arbeitsfugenabstellung senkrecht**
Ausbilden von senkrechten, statisch bedingten,
Arbeitsfugen.
Die Arbeitsfugen sind bei durchlaufender Bewehrung, mit
beidseitiger Dreikantleiste über die volle Geschoßhöhe
mit rauher Fuge auszubilden.

Wandstärke:  ca. 30,0 cm

Die Arbeiten sind in SB 2 auszuführen.
Menge: 37,600 lfdm

**02.05.03.5 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 170,300 m²

**02.05.03.6 Schalungsmusterplanung**
Der Auftragnehmer hat für bestimmte Bereiche,
Ausführung in SB 3, Schalpläne zu erstellen.
Anhand der Liefermaße der von ihm gewählten Schalhaut
auf Grundlage der Architektenzeichnungen zu jedem
Sichtbetonteil. In diesem Schalungsmusterplan aus dem
die Anordnung der Schalhautelemente, -fugen und der
Ankerpunkte ersichtlich ist. Die Anordnung der
Schalhautelemente soll regelmäßig und in möglichst
großflächiger, ver- und zuschnittsarmer
Elementeinteilung und mit geringstmöglicher Anzahl
horizontaler Schalhautstöße erfolgen. Die
Schalungsmusterpläne sind jeweils in enger Abstimmung
mit den Auftraggeber zu entwerfen und werden für jedes
Bauteil durch diesen vor der Ausführung genehmigt. Die
Schalmusterplanung beinhaltet die notwendige
bauteilbezogene Planung der Rüttelgassen in Abstimmung
mit dem Auftraggeber.
Es sind mindestens 2- Prüfläufe einzukalkulieren. Je
Wand wird die Planung einfach vergütet, die
gegenüberliegende baugleiche Wand wird nicht zusätzlich
vergütet.
Die Unterlagen sind jeweils nur digital an Architekten
zur Abstimmung und Freigabe zu übermitteln.
Menge: 170,300 m²

**02.05.03.7 Zulage Passplatten - Sonderelemente**
Zulage zu den Positionen Schalungen für Außenwändewände
für den Einbau von Passplatten und Sonderelementen in
den
Randbereichen und Anschlüssen zu flankieren Bauteilen
gemäß Schalmusterplanung des Architekten.
Abgerechnet werden die Flächen mit
Sichtbetonanforderung SB 3 (Sichtseite) welche nicht
mit den Regel- Schalelementen erstellt werden können.
Passplatten nicht schmaler als 50 cm
Menge: 12,500 m²

**02.05.03.8 Zulage zu den Außenwänden Erhöhung der Expositionsklasse**
Zulage zu den vorbeschriebenen Aussenwänden für
Erhöhung der Expositionsklasse XA.
Die Zulage wird pro m² Wand vergütet.
Menge: 450,700 m²

**02.05.03.9 Arbeitsfugenabstellung senkrecht**
Ausbilden von senkrechten, statisch bedingten,
Arbeitsfugen.
Die Arbeitsfugen sind bei durchlaufender Bewehrung, mit
beidseitiger Dreikantleiste über die volle Geschoßhöhe
mit rauher Fuge auszubilden.

Wandstärke:  ca. 30,0 cm

Die Arbeiten sind in SB 2 auszuführen.
Menge: 80,000 lfdm

**02.05.03.10 Zulage für Musterwand**
Zulage für das Erstellen einer Musterwand in SB 3.
Zu Beginn der Betonierabschnitte wird eine SB 2 Wand in
SB 3 ausgeführt, und auch als solche vergütet.
Nach Erstellung der Wand wird diese im Rahmen eines
Jour-fixe Termin vom Bauherrnvertreter begutachtet und
vom Bauherrn als Musterwand freigegeben.
Sollte die Beschaffenheit der Wand nicht von
Beuherrnseite freigegeben werden ist die Leistung der
"Musterwand" zu wiederholen und wird erneut vergütet.
Mögliche Verzögerungen und Behinderungen des Bauablauf
welche im Zug der Musterwand entstehen sind im
Einheitspreis enthalten.
Menge: 25,000 m²

**02.05.03.11 StB-Aussenwände Ortbeton, Wanddicke 22,0 cm**
Herstellen von StB-Aussenwand aus Ortbeton, gerade
verlaufend im Bereich der Sporthalle C2 als Aufkantung
zweiseitig geschalt, nach DIN 1045-1 und DIN 1045-2.
Ausführung nach Plan und Angabe des Statikers.
Sämtliche Abstandhalter und Mauerstärken sind
ausschließlich aus Faserbeton zulässig. Verschlusskonen
sind aus Faserbeton sind, Zulassungskonform, exakt 10
mm vertieft einzubauen.

Ausführungsbereich: StB-Aussenwand als Aufkantung

StB-Wandicke: ca. 22,0 cm
Wandhöhen:  ca. 0,50 - 0,90 m
Beton:  C 30/37
Expositionsklasse: XC2, WF
Größtkorn:  16 mm
Feuerwiderstand: feuerbeständig
Oberfläche:  glatt, einseitig Sichtbeton 2

Erstellen der Wände auf der Bodenplatte. Das Fugenbild,
die Betonierabschnitte sowie deren Abschlüsse sind mit
der Bauleitung/Architekturbüro im Vorfeld abzustimmen.
Das Anlegen von erforderlichen Wandausparungen, die
Bewehrung und Schalung werden in einer gesonderter
Position vergütet.

Einschließlich sämtlicher Nebenleistungen sowie der
notwendigen Gerüststellung.
Menge: 17,500 m²

**02.05.03.12 2-seitige Schalung für StB-Aussenwände in Ortbeton, Wanddicke 22,0 cm**
Liefern und fachgerechtes Herstellen einer glatten,
2-seitigen Schalung aus nichtsaugenden Schalungsplatten
für Stahlbeton-Aussenwände in verschiedenen
Abmessungen. Schalung absatzfrei, als Schalelemente
sind soweit als möglich nur großflächige Elemente
zulässig. Schalungsstöße, Spannstellen, Fugenbild etc.
sind vorab mit der Bauleitung/Architekturbüro zu
klären.

Ausführungsbereich: StB-Aussenwand Erweiterung
Schulgebäude C2 EG

StB-Wandicke: ca. 22,0 cm
Wandhöhen:  bis ca. 0,90 m
Oberfläche:  glatt, einseitig Sichtbeton 2

Im Einheitspreis enthalten ist das Abfasen der Kanten
mit Dreikantleisten, einschließlich aller
erforderlichen Nebenarbeiten.

Die Schalungsfläche wird gemäß der tatsächlich
eingebaute Schalung, entsprechend der ermittelten
beidseitigen Fläche der StB-Wände, abgerechnet.

Einschließlich sämtlicher Nebenleistungen sowie der
notwendigen Gerüststellung.
Menge: 35,000 m²

**02.05.03.13 Verlege-/Fertigungspläne Wandfertigteile/Doppelwand-Fertigteile**
Erstellen von Verlege-/Fertigungsplänen für die im
Titel "StB.-Wände" beschriebenen Doppelwand-
Fertigteil-Elemente bzw. StB-Fertigteile,
einschließlich den erforderlichen statischen
Berechnungen für Montage-, Transport-, und Bauzustand
incl. der notwendigen Transport-Bewehrung und
Montagehilfen.
Ausführungszeichnungen und -details, Fugenaufteilungen
auf CAD-Basis zur Vorlage beim Architekten bzw.
Statiker und Prüfingenieur incl. Einarbeitung der
Korrekturen.

Verlege-/Fertigungspläne für: StB-Innen- und
Aussenwände mit Fertigteilen, Halbfertigteile
  bzw. Doppelwand-Fertigteil-Elementen

Die Pläne sind rechtzeitig vor Beginn der
Verlegearbeiten zur Prüfung und Freigabe vorzulegen,
einschließlich allen erforderlichen Nebenarbeiten.
Menge: 1,000 psch

##### Abschnitt 02.05.04 StB.-Innenwände

*Hinweis*
Untergeschoss

**02.05.04.1 StB-Innenwände Ortbeton, Wanddicke 25,0 cm**
Herstellen von StB-Innenwand aus Ortbeton, gerade
verlaufend im Bereich der Sporthalle C2 als Innenwand
in Sichtbeton zweiseitig geschalt, nach DIN 1045-1 und
DIN 1045-2. Ausführung nach Plan und Angabe des
Statikers.
Sämtliche Abstandhalter und Mauerstärken sind
ausschließlich aus Faserbeton zulässig. Verschlusskonen
sind aus Faserbeton sind, Zulassungskonform, exakt 10
mm vertieft einzubauen.

Ausführungsbereich: StB-Innenwand

StB-Wandicke: ca. 25,0 cm
Wandhöhen:  ca. 3,36 m
Beton:  C 30/37
Expositionsklasse: XC1, W0
Größtkorn:  16 mm
Feuerwiderstand: feuerbeständig
Oberfläche:  glatt, einseitig Sichtbeton 2

Erstellen der Wände auf der Bodenplatte des UG. Das
Fugenbild, die Betonierabschnitte sowie deren
Abschlüsse sind mit der Bauleitung/Architekturbüro im
Vorfeld abzustimmen. Das Anlegen von erforderlichen
Wandausparungen, die Bewehrung und Schalung werden in
einer gesonderter Position vergütet.

Einschließlich sämtlicher Nebenleistungen sowie der
notwendigen Gerüststellung.
Menge: 252,600 m²

**02.05.04.2 2-seitige Schalung für StB-Innenwände in Ortbeton, Wanddicke 25,0m**
Liefern und fachgerechtes Herstellen einer glatten,
2-seitigen Schalung aus nichtsaugenden Schalungsplatten
für Stahlbeton-Innenwände in verschiedenen Abmessungen.
Schalung absatzfrei, als Schalelemente sind soweit als
möglich nur großflächige Elemente zulässig.
Schalungsstöße, Spannstellen, Fugenbild etc. sind vorab
mit der Bauleitung/Architekturbüro zu klären.
Waagrechte Schalungsstöße sind nur im Bereich der Decke
zulässig, Elementhöhe mindestens 3,30 m. Sämtliche
sichtbaren waagrechten und senkrechten Betonierfugen
sind mittels Trapezleisten auszuführen. Die
Trapezleisten werden in gesonderter Position vergütet.
Im Einheitspreis enthalten ist das Abfasen der Kanten
mit Dreikantleisten 10/10, einschließlich aller
erforderlichen Nebenarbeiten.

Ausführungsbereich: StB-Innenwand Sporthalle C2 UG

StB-Wandicke: ca. 25,0 cm
Wandhöhen:  ca. 3,16 m
Oberfläche:  glatt, einseitig Sichtbeton 2

Die Schalungsfläche wird gemäß der tatsächlich
eingebaute Schalung, entsprechend der ermittelten
beidseitigen Fläche der StB-Wände, abgerechnet.

Einschließlich sämtlicher Nebenleistungen sowie der
notwendigen Gerüststellung.
Menge: 505,300 m²

**02.05.04.3 Zulage Ortbetonwände, Sichtbetonklasse 3, einseitig**
Zulage zu der vorbeschriebenen Ortbeton-Wand im Bereich
des Sporthalle für die Ausbildung einseitig in
Sichtbetonklasse 3.
Das Schalöl ist sparsam aufzutragen und mit sauberen
Jutewischern gleichmäsig auf der Schalhaut zu
verteilen.
Die Schalhaut ist absolut Wasserdicht zu erstellen um
mögliche Austritte von Feinteilen zu vermeiden, bei
Bedarf sind die Stöße mit eienm Dichtband abzukleben.
Menge: 237,200 m²

**02.05.04.4 Arbeitsfugenabstellung senkrecht**
Ausbilden von senkrechten, statisch bedingten,
Arbeitsfugen.
Die Arbeitsfugen sind bei durchlaufender Bewehrung, mit
beidseitiger Dreikantleiste über die volle Geschoßhöhe
mit rauher Fuge auszubilden.

Wandstärke:  ca. 25,0 cm

Die Arbeiten sind in SB 2 auszuführen.
Menge: 7,500 lfdm

**02.05.04.5 Türöffnung anlegen, innen 0,885 x 2,26 m**
Zulage zu der vorbeschriebenen Ortbetonwand für das
Ausbilden von Türen. Die Zulage beschreibt die
Ausführung aller notwendigen Leistung zum Erstellen
einer Türöffnung, insbsondere das Abschalen der Öffnung
in SB 2.

Türgröße: 0,885 x 2,26 m bezogen auf FFB (Bodenaufbau
ca. 16 cm)
Wandstärke:  ca. 25,0 cm
Menge: 1,000 Stüc

**02.05.04.6 Türöffnung anlegen, innen 1,01 x 2,26 m**
Zulage zu der vorbeschriebenen Ortbetonwand für das
Ausbilden von Türen. Die Zulage beschreibt die
Ausführung aller notwendigen Leistung zum Erstellen
einer Türöffnung, insbsondere das Abschalen der Öffnung
in SB 2.

Türgröße: 1,01 x 2,26 m bezogen auf FFB (Bodenaufbau
ca. 16 cm)
Wandstärke:  ca. 25,0 cm
Menge: 2,000 Stüc

**02.05.04.7 Türöffnung anlegen, innen 1,20 x 2,26 m**
Zulage zu der vorbeschriebenen Ortbetonwand für das
Ausbilden von Türen. Die Zulage beschreibt die
Ausführung aller notwendigen Leistung zum Erstellen
einer Türöffnung, insbsondere das Abschalen der Öffnung
in SB 3.

Türgröße: 1,20 x 2,26 m bezogen auf FFB (Bodenaufbau
ca. 16 cm)
Wandstärke:  ca. 25,0 cm
Menge: 1,000 Stüc

**02.05.04.8 Türöffnung anlegen, innen 2,01 x 2,26 m**
Zulage zu der vorbeschriebenen Ortbetonwand für das
Ausbilden von Türen. Die Zulage beschreibt die
Ausführung aller notwendigen Leistung zum Erstellen
einer Türöffnung, insbsondere das Abschalen der Öffnung
in SB 2.

Türgröße: 2,01 x 2,26 m bezogen auf FFB (Bodenaufbau
ca. 16 cm)
Wandstärke:  ca. 25,0 cm
Menge: 1,000 Stüc

**02.05.04.9 Türöffnung anlegen, innen 1,40 x 2,325 m**
Zulage zu der vorbeschriebenen Ortbetonwand für das
Ausbilden von Türen. Die Zulage beschreibt die
Ausführung aller notwendigen Leistung zum Erstellen
einer Türöffnung, insbsondere das Abschalen der Öffnung
in SB 2.

Türgröße: 1,40 x 2,325 m bezogen auf FFB (Bodenaufbau
ca. 16 cm)
Wandstärke:  ca. 25,0 cm
Menge: 2,000 Stüc

**02.05.04.10 Türöffnung anlegen, innen 1,74 x 2,325 m**
Zulage zu der vorbeschriebenen Ortbetonwand für das
Ausbilden von Türen. Die Zulage beschreibt die
Ausführung aller notwendigen Leistung zum Erstellen
einer Türöffnung, insbsondere das Abschalen der Öffnung
in SB 2.

Türgröße: 1,74 x 2,325 m bezogen auf FFB (Bodenaufbau
ca. 16 cm)
Wandstärke:  ca. 25,0 cm
Menge: 1,000 Stüc

**02.05.04.11 Türöffnung anlegen, innen 3,425 x 2,325 m**
Zulage zu der vorbeschriebenen Ortbetonwand für das
Ausbilden von Türen. Die Zulage beschreibt die
Ausführung aller notwendigen Leistung zum Erstellen
einer Türöffnung, insbsondere das Abschalen der Öffnung
in SB 2.

Türgröße: 2,01 x 2,26 m bezogen auf FFB (Bodenaufbau
ca. 16 cm)
Wandstärke:  ca. 25,0 cm
Menge: 2,000 Stüc

**02.05.04.12 Fensteröffnung anlegen, innen 1,04 x 1,31 m**
Zulage zu der vorbeschriebenen Ortbetonwand für das
Ausbilden von Fensteröffnung

Die Zulage beschreibt die Ausführung aller notwendigen
Leistung zum Erstellen einer Fensteröffnung,
insbsondere das Abschalen der Öffnung in SB 2.

Türgröße: 1,04 x 1,31 m
Wandstärke:  ca. 25,0 cm
Menge: 2,000 Stüc

**02.05.04.13 Zulage Türöffnung SB 3**
Zulage für das anlegen der vorbeschriebenen Türöffnung
in Sichtbetonklasse 3.
Menge: 4,000 Stüc

**02.05.04.14 Scheinfugenleiste für Betonierfugen**
Ausbilden von waagrecheten Betonierfugen im Bereich der
Treppenhaus wände in Verbindung mit Wandschalung.
Die folgend beschriebene Scheinfugenleiste wird bei den
ablaufbedingten waagrechten Arbeitsfugen auf dem Niveau
UK-Decke eingebaut .

Abmessungen Scheinfugenleiste:

Breite (a):  ca. 36 mm
Breite (b):  ca. 17 mm
Tiefe (c):  ca. 14 mm

Im Betonierabschnitt wird bis mittig der
Scheinfugenleiste betoniert.
Die Scheinfugenleiste wird kraftschlüssig, an der
Treppenhauswand befestigt, ein hinterlaufen der Leisten
ist zwingend zu verhindern. Sämtliche Ecken sind
mittels Gehrungsschnitt auszuführen.
Menge: 11,600 m

**02.05.04.15 Schalungsmusterplanung**
Der Auftragnehmer hat für bestimmte Bereiche,
Ausführung in SB 3, Schalpläne zu erstellen.
Anhand der Liefermaße der von ihm gewählten Schalhaut
auf Grundlage der Architektenzeichnungen zu jedem
Sichtbetonteil. In diesem Schalungsmusterplan aus dem
die Anordnung der Schalhautelemente, -fugen und der
Ankerpunkte ersichtlich ist. Die Anordnung der
Schalhautelemente soll regelmäßig und in möglichst
großflächiger, ver- und zuschnittsarmer
Elementeinteilung und mit geringstmöglicher Anzahl
horizontaler Schalhautstöße erfolgen. Die
Schalungsmusterpläne sind jeweils in enger Abstimmung
mit den Auftraggeber zu entwerfen und werden für jedes
Bauteil durch diesen vor der Ausführung genehmigt. Die
Schalmusterplanung beinhaltet die notwendige
bauteilbezogene Planung der Rüttelgassen in Abstimmung
mit dem Auftraggeber.
Es sind mindestens 2- Prüfläufe einzukalkulieren. Je
Wand wird die Planung einfach vergütet, die
gegenüberliegende baugleiche Wand wird nicht zusätzlich
vergütet.
Die Unterlagen sind jeweils nur digital an Architekten
zur Abstimmung und Freigabe zu übermitteln.
Die Planung der Schalhaut der Sichtbeonklasse 2 wird
nicht vergütet.
Menge: 237,200 m²

**02.05.04.16 Zulage Passplatten - Sonderelemente**
Zulage zu den Positionen Schalungen für Außenwändewände
für den Einbau von Passplatten und Sonderelementen in
den
Randbereichen und Anschlüssen zu flankieren Bauteilen
gemäß Schalmusterplanung des Architekten.
Abgerechnet werden die Flächen mit
Sichtbetonanforderung SB 3 (Sichtseite) welche nicht
mit den Regel- Schalelementen erstellt werden können.
Passplatten nicht schmaler als 50 cm
Menge: 10,000 m²

*Hinweis*
Erdgeschoss

**02.05.04.17 StB-Innenwände Ortbeton, Wanddicke 25,0 cm**
Herstellen von StB-Innenwand aus Ortbeton, gerade
verlaufend im Bereich der Sporthalle C2 als Innenwand
in Sichtbeton zweiseitig geschalt, nach DIN 1045-1 und
DIN 1045-2. Ausführung nach Plan und Angabe des
Statikers.
Sämtliche Abstandhalter und Mauerstärken sind
ausschließlich aus Faserbeton zulässig. Verschlusskonen
sind aus Faserbeton sind, Zulassungskonform, exakt 10
mm vertieft einzubauen.

Ausführungsbereich: StB-Innenwand

StB-Wandicke: ca. 25,0 cm
Wandhöhen:  ca. 3,36 m
Beton:  C 30/37
Expositionsklasse: XC1, W0
Größtkorn:  16 mm
Feuerwiderstand: feuerbeständig
Oberfläche:  glatt, einseitig Sichtbeton 2

Erstellen der Wände auf der Bodenplatte oder
Deckenplatten des EG. Das Fugenbild, die
Betonierabschnitte sowie deren Abschlüsse sind mit der
Bauleitung/Architekturbüro im Vorfeld abzustimmen. Das
Anlegen von erforderlichen Wandausparungen, die
Bewehrung und Schalung werden in einer gesonderter
Position vergütet.

Einschließlich sämtlicher Nebenleistungen sowie der
notwendigen Gerüststellung.
Menge: 80,500 m²

**02.05.04.18 2-seitige Schalung für StB-Aussenwände in Ortbeton, Wanddicke 25,0 cm**
Liefern und fachgerechtes Herstellen einer glatten,
2-seitigen Schalung aus nichtsaugenden Schalungsplatten
für Stahlbeton-Aussenwände in verschiedenen
Abmessungen. Schalung absatzfrei, als Schalelemente
sind soweit als möglich nur großflächige Elemente
zulässig. Schalungsstöße, Spannstellen, Fugenbild etc.
sind vorab mit der Bauleitung/Architekturbüro zu
klären. Waagrechte Schalungsstöße sind nur im Bereich
der Decke zulässig, Elementhöhe mindestens 3,50 m.
Sämtliche sichtbaren waagrechten und senkrechten
Betonierfugen sind mittels Trapezleisten auszuführen.
Die Trapezleisten werden in gesonderter Position
vergütet.
Im Einheitspreis enthalten ist das Abfasen der Kanten
mit Dreikantleisten, einschließlich aller
erforderlichen Nebenarbeiten.

Ausführungsbereich: StB-Innenwand Erweiterung
Schulgebäude C1 EG

StB-Wandicke: ca. 25,0 cm
Wandhöhen:  ca. 3,36 m
Oberfläche:  glatt, einseitig Sichtbeton 2

Im Einheitspreis enthalten ist das Abfasen der Kanten
mit Dreikantleisten, einschließlich aller
erforderlichen Nebenarbeiten.

Die Schalungsfläche wird gemäß der tatsächlich
eingebaute Schalung, entsprechend der ermittelten
beidseitigen Fläche der StB-Wände, abgerechnet.

Einschließlich sämtlicher Nebenleistungen sowie der
notwendigen Gerüststellung.
Menge: 161,000 m²

**02.05.04.19 Zulage Ortbetonwände, Sichtbetonklasse 3, einseitig**
Zulage zu der vorbeschriebenen Ortbeton-Wand im Bereich
des Erweiterungsbau der Schule für die Ausbildung
einseitig in Sichtbetonklasse 3.
Das Schalöl ist sparsam aufzutragen und mit sauberen
Jutewischern gleichmäsig auf der Schalhaut zu
verteilen.
Die Schalhaut ist absolut Wasserdicht zu erstellen um
mögliche Austritte von Feinteilen zu vermeiden, bei
Bedarf sind die Stöße mit eienm Dichtband abzukleben.
Menge: 131,900 m²

**02.05.04.20 Türöffnung anlegen, innen 1,20 x 2,26 m**
Zulage zu der vorbeschriebenen Ortbetonwand für das
Ausbilden von Türen. Die Zulage beschreibt die
Ausführung aller notwendigen Leistung zum Erstellen
einer Türöffnung, insbsondere das Abschalen der Öffnung
in SB 3.

Türgröße: 1,20 x 2,26 m bezogen auf FFB (Bodenaufbau
ca. 16 cm)
Wandstärke:  ca. 25,0 cm
Menge: 1,000 Stüc

##### Abschnitt 02.05.05 StB-Treppe

*Hinweis*
Untergeschoss - Erdgeschoss

**02.05.05.1 StB-Treppenlauf UG - EG, C 25/30, 18 Steigungen**
Liefern und fachgerechtes Herstellen einer einläufigen
Podesttreppe aus Stahlbeton vom UG ins EG des
Erweiterungsbau C 2. Nach DIN 1992-1

Beton:  C 30 / 37, XC1, W0
Stufenanzahl:  18 Steigungen
Steigungsverhältnis: 16,2 / 29,0 cm
Treppenlaufbreite: ca. 140,0 cm
Plattendicke:  ca. 25,0 cm
Sichtbeton:  SB 2

Die Stahlbetontreppe ist im Gesamten samt Auflager für
An- und Austritt herzustellen. Stahlbetontreppen mit
aufbetonierten Keilstufen für Aufnahme eines geklebten
Natursteinbelag auf Tritt- und Setzstufen. Die
Laufuntersicht mit glatter Oberfläche und mit gefasten
Kanten, Betonwarzen und Grate abgeschliffen.
In der Position der Treppe ist die notwendige Schalung
enthalten, die Bewehrung wird in einer gesonderter
Position vergütet. Einschließlich aller erforderlichen
Nebenarbeiten.
Die Treppe ist, an An- und Austritt, auf
Schallentkoppelnden Elastomerlager, VRd 115 kN/m, zu
lagern. Die Elastomerlager sind im Einheitspreis
enthalten.
Seitlich schließt der Treppenlauf einseitig an die
aufgehende Sichtbetonwand in SB 3 an. In der gesamten
Treppenkontur ist eine Schallentkopplung mittels
Elastometrstreifen herzustellen. Anpasung und Montage
der Elastomerstreifen sind im Einheitspreis enthalten.

- Grundriss -

- Schnitt -
Menge: 1,000 Stüc

**02.05.05.2 Zulage Treppenuntersicht, Sichtbetonklasse 3**
Zulage zu der vorbeschriebenen Stahlbetontreppe im
Bereich des Erweiterungsbau der Schule für die
Ausbildung der Treppenuntersicht in Sichtbetonklasse 3.
Das Schalöl ist sparsam aufzutragen und mit sauberen
Jutewischern gleichmäsig auf der Schalhaut zu
verteilen.
Die Schalhaut ist absolut Wasserdicht zu erstellen um
mögliche Austritte von Feinteilen zu vermeiden, bei
Bedarf sind die Stöße mit eienm Dichtband abzukleben.
Menge: 1,000 psch

**02.05.05.3 StB-Treppenlauf UG - EG, C 25/30, 18 Steigungen**
Liefern und fachgerechtes Herstellen einer einläufigen
Podesttreppe aus Stahlbeton vom UG ins EG des
Erweiterungsbau C 2. Nach DIN 1992-1

Beton:  C 30 / 37, XC1, W0
Stufenanzahl:  18 Steigungen
Steigungsverhältnis: 16,2 / 29,0 cm
Treppenlaufbreite: ca. 155,0 cm
Plattendicke:  ca. 25,0 cm
Sichtbeton:  SB 2

Die Stahlbetontreppe ist im Gesamten samt Auflager für
An- und Austritt herzustellen. Stahlbetontreppen mit
aufbetonierten Keilstufen für Aufnahme eines geklebten
Natursteinbelag auf Tritt- und Setzstufen. Die
Laufuntersicht mit glatter Oberfläche und mit gefasten
Kanten, Betonwarzen und Grate abgeschliffen.
In der Position der Treppe ist die notwendige Schalung
enthalten, die Bewehrung wird in einer gesonderter
Position vergütet. Einschließlich aller erforderlichen
Nebenarbeiten.
Die Treppe ist, an An- und Austritt, auf
Schallentkoppelnden Elastomerlager, VRd 115 kN/m, zu
lagern. Die Elastomerlager sind im Einheitspreis
enthalten.
Seitlich schließt der Treppenlauf beidseits
an die aufgehende Sichtbetonwand in SB 3 an. In der
gesamten Treppenkontur ist eine Schallentkopplung
mittels Elastometrstreifen herzustellen. Anpasung und
Montage der Elastomerstreifen sind im Einheitspreis
enthalten.

- Grundriss -

- Schnitt -
Menge: 1,000 Stüc

**02.05.05.4 Zulage Treppenuntersicht, Sichtbetonklasse 3**
Zulage zu der vorbeschriebenen Stahlbetontreppe im
Bereich der Sporthalle für die Ausbildung der
Treppenuntersicht in Sichtbetonklasse 3.
Das Schalöl ist sparsam aufzutragen und mit sauberen
Jutewischern gleichmäsig auf der Schalhaut zu
verteilen.
Die Schalhaut ist absolut Wasserdicht zu erstellen um
mögliche Austritte von Feinteilen zu vermeiden, bei
Bedarf sind die Stöße mit eienm Dichtband abzukleben.
Menge: 1,000 psch

##### Abschnitt 02.05.06 Bewehrung

**02.05.06.1 Betonstahlmatten IV M (500/550)**
Liefern und einbauen von Betonstabstahl IV M (500 /
550) nach DIN 488 in verschiedenen Längen für die
Bewehrung der Betonbauteile in allen Bereichen.

Betonstahlmatten liefern und fachgerecht einbringen.
Nach Bewehrungsplänen bzw. Anweisung des Statikers
biegen, schneiden und verlegen, einschließlich den
Bügelkörben und Abstandhaltern (APSTA-Körbe) für die
obere Bewehrung. Verschnitt und Toleranzgewicht sind in
den EP miteinzurechnen.
Verrechnet wird die nach den Ausführungszeichnungen und
der Stahlliste vorgegebene, einzubauende Stahlmenge
ohne Verschnitt.
Menge: 15226,400 kg

**02.05.06.2 Betonstabstahl IV S (500/550), 6 - 28 mm**
Liefern und einbauen von Betonstabstahl IV S (500 /
550) nach DIN 488 in verschiedenen Längen für die
Bewehrung der Betonbauteile in allen Bereichen.

Stabstahl-Durchmesser: 6 - 28 mm

Betonstabstahl liefern und fachgerecht einbringen. Nach
Bewehrungsplänen bzw. Anweisung des Statikers biegen,
schneiden und verlegen. Verschnitt und Toleranzgewicht
sind in den EP miteinzurechnen.
Verrechnet wird die nach den Ausführungszeichnungen und
der Stahlliste vorgegebene, einzubauende Stahlmenge
ohne Verschnitt. Einschließlich aller erforderlichen
Nebenarbeiten.
Menge: 128190,200 kg

**02.05.06.3 Abstandhalter (APSTA-Körbe) liefern / einbauen**
Liefern und einbauen von Abstandhaltern (APSTA-Körbe)
nach Bewehrungsplan und Angabe des Statikers.

Ausführungsbereich: StB-Bodenplatte und StB-Decke

Abstandhalter liefern und fachgerecht einbauen nach
Bewehrungsplänen bzw. Anweisung des Statikers.
Verrechnet wird die nach den Ausführungszeichnungen und
der Stahlliste des Statikers vorgegebene Anzahl,
einschließlich aller erforderlichen Nebenarbeiten.
Menge: 2500,000 kg

**02.05.06.4 Zulage Betonstahl**
Zulage für den Einbau von Bewehrungszulagen nach
abgeschlossener Leistung für Leistungen welche nicht im
Bewehrungsplan enthalten sind und nachträglich, z. B.
im Zuge der bewehrungsabnahme festgelegt werden.
Menge: 200,000 kg

##### Abschnitt 02.05.07 Sonstiges/Einbauteile

**02.05.07.2 Rückbiegeanschluß in StB-Wand, Ortbeton, HBT 190**
Liefern und einbauen von Rückbiegeanschlüssen, z.B.
HALFEN Rückbiegeanschluss, Typ HBT 200-10/15-5-ca.1250
mit zweilagiger Rückbiegebewehrung in einem verzinkten
Stahlblechverwahrkasten zur Herstellung von
Bewehrungsanschlüssen für die StB-Wände in Ortbeton,
mit Allgemeiner bauaufsichtlicher Zulassung, versehen
mit dem RAL Gütezeichen RAL-GZ 658/2 der
Gütegemeinschaft Verankerungs- und Bewehrungstechnik
e.V.

Ausführungsbereich: T-Verbindungen StB-Wände

Typ:  Typ HBT 200-10/15-5- ca.1250 oder gleichwertig

Rückbiegeanschluss liefern und gemäß Montageanleitung
des Herstellers nach Plan bzw. Angabe der Statikers in
den StB-Bauteilen einbauen, einschließlich aller
erforderlichen Nebenarbeiten.
Menge: 50,000 lfdm

**02.05.07.1 Stahlteile (verzinkt) liefern/einbauen**
Liefern und einbauen von verschiedenen, feuerverzinkten
Stahlteilen, Stahlsorten DIN 10027-1 S235JR (St 37-2).
Die Stahleinbauteile werden im oberen freien Bereich
der Stahlbatonwand eingebaut. Für den Einbau ist eine
erhöhte Maßtoleranz von max 5 mm notwendig.
Es werden ca. 18 Stahleinbauteile eingebaut.
Blechstärken  10 - 20 mm, feuerverzinkt nach DIN
1052-2, Tabelle 1, Zinkauflage 275 g/m², Abrechnung
nach DIN 18360, Winkel, Schlitzbleche,
Befestigungswinkel, Stahlplatten usw. nach Plan und
Angabe für besondere Befestigungen und Verbindungen die
nicht in den vorgenannten Positionen erfasst sind.

Ausbildung lt. Tabelle für Stahlteile /
Schwierigkeitsgrade im Vorbeschrieb, einschl. aller
erforderlichen Nebenarbeiten.
Sämtliche Stahlbauteile müssen nach DIN EN 1090
gefertigt werden.

Schwierigkeitsgrad:  VE 1 - VE 3
Menge: 688,600 kg

#### Bereich 02.06 Abdichtungs- / Isolierarbeiten

##### Abschnitt 02.06.01 Abdichtung Bodenfeuchtigkeit

*Hinweis*

**02.06.01.1 Fundament-/Wandflächen, reinigen des Untergrundes**
Reinigen der vertikalen Flächen der aufgehenden
StB-Frostschürzen, Fundamente und StB-Umfassungwände
von grober Verschmutzung nach besonderer Anordnung des
AG. Anfallender Schutt wird Eigentum des AN und ist zu
beseitigen. Gerüststellung ist mit einzukalkulieren
soweit erforderlich.

Höhe StB-Frostschürzen: ca. 0,80 m  -  1,25 m
Höhe StB-Fundamente: ca. 0.80 m  -  1,25 m
Höhe StB-Umfassungswände: ca. 4,00 m

Einschließlich aller erforderlichen Nebenleistungen
sowie der notwendigen Gerüststellung.
Menge: 217,400 m²

**02.06.01.2 Hohlkehle mit wasserdichtem Schnell-Zement-Mörtel R3 profilieren**
Hohlkehle aus schnellabbindendem, standfestem,
sulfatwiderstandsfähigem und wasserdichtem
Reparaturmörtel klassifiziert nach DIN EN 1504-3 R3 auf
vorbereiteten mattfeuchten Untergrund im Radius ca.
40-60 mm profilieren.
Menge: 15,000 m

**02.06.01.3 Flächenausgleich für Abdichtung**
Flächenausgleich für Abdichtung durch Ausstemmen von
Kiesnestern und anderen Fehlstellen. Entfernen aller
losen Teile sowie Ausgleich mit Zement-Haftmörtel.
Menge: 10,000 m²

**02.06.01.4 Voranstrich für vertikale Abdichtung an StB-Bauteilen**
Liefern und aufbringen eines Voranstriches für die
vertikale Abdichtung auf den aufgehenden StB-Bauteilen
im Sockelbereich.

Ausführungsbereich:  StB-Umfassungswände

Höhe StB-Umfassungswände: bis zu 1,50 m

Voranstrichmittel aus Bitumenlösung, einschließlich
aller erforderlichen Nebenarbeiten
sowie der notwendigen Gerüststellung.
Menge: 217,400 m²

**02.06.01.5 Vertikale Abdichtung, Bodenfeuchtigkeit und nicht drückendes Wasser**
Liefern und herstellen einer vertikalen Abdichtung an
den gesäuberten Flächen der aufgehenden StB-Bauteile
gegen Bodenfeuchtigkeit und nicht drückendes Wasser
gemäß
DIN 18533 im Spachtelverfahren bzw. Spritzverfahren.
Gerüststellung ist mit einzukalkulieren.

Ausführungsbereich:  StB-Frostschürzen, Fundamente,
StB-Umfassungswände

Höhe StB-Frostschürze:  ca. 0,80 m  -  1,25 m
Höhe StB-Fundamente:  ca. 0.80 m  -  1,25 m
Höhe StB-Umfassungswände: ca. 4,00 m
Wassereinwirkungsklasse:  W 1.2-E

Abdichtung der Kelleraußenwände gegen Bodenfeuchtigkeit
und nicht drückendes Wasser mit einer bauaufsichtlich
Zugelassenen, 2-K-Bitumen-Dickbeschichtung (PMBC),
2-komponentig, kationisch, kunststoffvergütet,
lösungsmittelfrei. In zwei Arbeitsgängen, frisch in
frisch aufbringen. Die Flächenabdichtung über die
Stirnseite der Bodenplatte herunterführen. Die
Abdichtung ist Systemkonform mit dem Voranstrich
auszuführen.

Erforderliche Naßschichtdicke:  3,5 mm
Mindestrockenschichtdicke:  3,0 mm
Materialbedarf:  mind. 4 kg/m²

Die vertikale Abdichtung, z.B. Schomburg, Combiflex-C2,
ist nach den Hersteller- und Verarbeitungsrichtlinien
zu verarbeiten, einschließlich aller erforderlichen
Nebenleistungen sowie der notwendigen Gerüststellung.
Menge: 217,400 m²

**02.06.01.6 Zuschlag, mäßige Einwirkung von drückendem Wasser**
Zuschlag zur Vorposition "Vertikale Abdichtung" für
Abdichtung gegen mäßige Einwirkung von drückendem
Wasser nach DIN 18533 an bestehenden Fundamenten und
Kelleraußenwänden aus Beton.
Abdichtung der Kelleraußenwände  in zwei Arbeitsgängen
aufbringen. Auf den ersten frischen Arbeitsgang
ASO-Verstärkungseinlage und auf die flächig aufgezogene
zweite noch frische Beschichtung ASO-Systemvlies-02
aufbringen und mit einem Glätter leicht andrücken.
Abrechnung der Verstärkungseinlage und Systemflies in
ges. Pos.
Vor dem Auftrag der zweiten Abdichtungsschicht muss die
erste Abdichtungsschicht soweit getrocknet sein, dass
sie durch den darauffolgenden Auftrag nicht beschädigt
wird.

Erforderliche Nassschichtdicke:  5,0 mm
Mindesttrockenschichtdicke: 4,0 mm
Wassereinwirkungsklasse:  W 2.1-E

Die Wandabdichtung überlappend  über die Stirnseite der
Bodenplatte herunterführen an waagerechte Abdichtung
anschließen.

Materialbedarf:  mind. 5,0 kg/m²
Menge: 217,400 m²

**02.06.01.7 Schutzschicht für Abdichtungen (Drainagevlies)**
Liefern und einbauen eines Schutz- und Gleitvlieses auf
die vorbeschriebene flächig aufgezogene noch frische
Beschichtung im Bereich der StB-Frostschürzen und
StB-Umfassungwände.

Schutz- und Gleitvlies, z.B. Schomburg,
Aso-Systemvlies-02, aufziehen und mit einem Glätter
leicht andrücken.

Materialverbrauch: 1,1 m²/m².

Die Hersteller- und Verarbeitungsrichtlinien sind zu
beachten, einschließlich aller erforderlichen
Nebenleistungen sowie der notwendigen Gerüststellung.
Menge: 217,400 m²

**02.06.01.8 Verstärkungseinlage für Abdichtung**
Liefern und einbauen einer Verstärkungseinlage in den
ersten Arbeitsgang der Abdichung wie vor beschrieben.
Ausführung bei Wassereinwirkungsklasse W 2.1-E, mäßige
Einwirkung von drückendem Wasser gemäß DIN 18533 an
bestehenden Fundamenten und Kelleraußenwänden aus
Beton,

Auf den ersten frischen Arbeitsgang
ASO-Verstärkungseinlage und auf die flächig aufgezogene
zweite noch frische Beschichtung dann
ASO-Systemvlies-02 (ges. Pos.) aufbringen und mit einem
Glätter leicht andrücken.
Vor dem Auftrag der zweiten Abdichtungsschicht muss die
erste Abdichtungsschicht soweit getrocknet sein, dass
sie durch den darauffolgenden Auftrag nicht beschädigt
wird.

Materialbedarf:  ca. 1,1 m² Verstärkungseinlage

Die Hersteller- und Verarbeitungsrichtlinien sind zu
beachten, einschließlich aller erforderlichen
Nebenleistungen sowie der notwendigen Gerüststellung.
Menge: 217,400 m²

**02.06.01.9 Zuschlag Abdichtung im Gebäudeversatz**
Zuschlag für die Abdichtung im Bereich des
Gebäudeversatz im Sockelbereich der auskragenden
Stahlbetondecke. Auskragung der Decke ca 8,0 cm.
Dichtband mit Abdichtungsmasse verkleben und seitlich
einarbeiten.

Materialbedarf: 1,1 m/m Dichtband
  ca. 1,0 kg/m Abdichtung

Dichtband  z. B. ASO-Dichtband-2000-S mit AQUAFIN-2K
oder gleichwertig  mit der Hälfte der Dispersion
anmischen und verkleben. Die erforderliche,
spachtelbare Konsistenz durch Wasserzugabe einstellen.
Dichtungsmasse mit einer 4er Zahnung auftragen, das
Dichtband eindrücken und überspachteln.
Menge: 72,500 lfdm

**02.06.01.10 Abdichtung im Bereich des Anschluss an die Frischbetonverbundfolie**
Anschluss der Abdichtung an die Frischbetonverbundfolie
 im Bereich der Bodenplatte. Dichtband mit
Abdichtungsmasse verkleben und anarbeiten.

Materialbedarf: 1,1 m/m Dichtband
  ca. 1,0 kg/m Abdichtung

Dichtband  z. B. ASO-Dichtband-2000-S mit AQUAFIN-2K
oder gleichwertig  mit der Hälfte der Dispersion
anmischen und verkleben. Die erforderliche,
spachtelbare Konsistenz durch Wasserzugabe einstellen.
Dichtungsmasse mit einer 4er Zahnung auftragen, das
Dichtband eindrücken und überspachteln.
Menge: 144,900 lfdm

**02.06.01.11 Beschichtung des Spritzwassersockelbereiches**
Spritzwassersockel bis 30 cm über OK Gelände in mind.
zwei Arbeitsgängen im Streichverfahren mit AQUAFIN-2K
oder gleichwertig, wasserabweisend beschichten. Die
Spritzwassersockelbeschichtung bis mind. 10 cm
unterhalb der noch aufzubringenden übrigen
2-K-Bitumen-Dickbeschichtung herunterführen.

Materialbedarf: Mind. 3,5 kg/m²
Menge: 75,000 m²

**02.06.01.13 Eindichten von Rohrdurchführungen, 50 - 100 mm**
Eindichten von Rohrdurchführungen. Rohrdurchführung,
bestehend aus Kunststoff bzw.
rostfreiem Metall wie folgt an die Flächenabdichtung
anschließen:

Durchführung:  Ø 50 - 100 mm
Hohlkehle aus zementgebundenem Reparatur- und
Ausbesserungsmörtel z. Beispiel ASOCRET-RN oder
gleichwertig mit einer Schenkellänge von 4 cm
ausbilden.
Über die getrocknete Hohlkehle mit Abdichtungsmasse den
Anschluß der Rohrdurchführung an die Flächenabdichtung
herstellen.

Materialbedarf/Mörtel: ca. 2,5 kg/Stck
Menge: 4,000 Stk

**02.06.01.14 Eindichten von Rohrdurchführungen, 100 - 150 mm**
Eindichten von Rohrdurchführungen. Rohrdurchführung,
bestehend aus Kunststoff bzw.
rostfreiem Metall wie folgt an die Flächenabdichtung
anschließen:

Durchführung:  Ø 50 - 100 mm
Hohlkehle aus zementgebundenem Reparatur- und
Ausbesserungsmörtel z. Beispiel ASOCRET-RN oder
gleichwertig mit einer Schenkellänge von 4 cm
ausbilden.
Über die getrocknete Hohlkehle mit Abdichtungsmasse den
Anschluß der Rohrdurchführung an die Flächenabdichtung
herstellen.

Materialbedarf/Mörtel: ca. 3,0 kg/Stck
Menge: 4,000 Stk

##### Abschnitt 02.06.02 Abdichtungsarbeiten / Perimeterdämmungen

**02.06.02.1 Vertikale Perimeterdämmung 80 mm, StB-Bodenplatte**
Liefern und einbauen einer vertikalen Perimeterdämmung
aus extrudierten Polystyrol- Hartschaumplatten mit
umlaufendem Stufenfalz an den geraden Aussenflächen der
aufgehenden StB-Umfassungswände.

Plattendicke: 80 mm
Einbauhöhe: bis ca. 0,40 - 0,45 m

Perimeterdämmung, z.B. Styrodur 3035 CS, schwer
entflammbar, Baustoffklasse B 1 nach DIN 4102,
Wärmeleitfähigkeitsgruppe 035 nach DIN 18 164 sowie DIN
4108, Anwendungstyp WD-WS, liefern und im Verband mit
punktweise aufgebrachten lösungsmittelfreiem Kleber, z.
B. Kleber UNIFIX nach Verarbeitungsanleitung des
Klebstoffherstellers an den Wänden einlagig und dicht
gestoßen, verkleben.
Der Einbau der Perimeterdämmung erfolgt zeitlich
versetzt nach dem Einbau der Fenster.
Einschließlich aller erforderlichen Einpass- und
Zuschneidearbeiten sowie der notwendigen Gerüststellung
und alle Nebenleistungen.

Abgerechnet wird die tatsächlich verlegte
Dämmplattenfläche nach örtlichem Aufmaß in m².
Menge: 36,200 m²

**02.06.02.2 Zulage für schräge Anpassung der Perimeterdämmung**
Zulage für die 45° Anpassung des oberseitigen Abschluß
der  80 mm Perimeterdämmung.
Menge: 72,500 m

**02.06.02.3 Vertikale Perimeterdämmung 160 mm, StB-Umfassungswände**
Liefern und einbauen einer vertikalen Perimeterdämmung
aus extrudierten Polystyrol- Hartschaumplatten mit
umlaufendem Stufenfalz an den geraden Aussenflächen der
aufgehenden StB-Umfassungswände im erdhinterfüllten
Bereich.

Plattendicke: 160 mm
Einbauhöhe: bis max. 4,00 m

Perimeterdämmung, z.B. Styrodur 3035 CS, schwer
entflammbar, Baustoffklasse B 1 nach DIN 4102,
Wärmeleitfähigkeitsgruppe 035 nach DIN 18 164 sowie DIN
4108, Anwendungstyp WD-WS, liefern und im Verband mit
punktweise aufgebrachten lösungsmittelfreiem Kleber, z.
B. Kleber UNIFIX nach Verarbeitungsanleitung des
Klebstoffherstellers an den Stahlbetonwänden mit
vorbeschriebener Bauwerksabdichtung einlagig und dicht
gestoßen, verkleben.

Einschließlich aller erforderlichen Einpass- und
Zuschneidearbeiten sowie der notwendigen Gerüststellung
und allen Nebenleistungen.

Abgerechnet wird die tatsächlich verlegte
Dämmplattenfläche nach örtlichem Aufmaß in m².
Menge: 367,000 m²

**02.06.02.4 Noppenbahnen liefern / einbauen**
Liefern und einbauen einer Noppenbahn als Anfüllschutz
für die vertikale Perimeterdämmung entlang den
hinterfüllten StB-Umfassungswänden und
-Frostschürzenrändern.

Noppenbahn aus PVC mit aufgeschweißten Filterstabilen
Geotextil mit rückseitiger Gleitfolie, unverrottbar, im
Zuge der Hinterfüllarbeiten dicht an der
Perimeterdämmung anliegend, verlegen. Es ist darauf zu
achten, dass die Feuchtigkeitsisolierung und die
Perimeterdämmung nicht beschädigt wird, einschließlich
aller Einpass- und erforderlichen Nebenarbeiten sowie
der notwendigen Gerüststellung.
Menge: 367,000 m²

#### Bereich 02.07 Abdichtung Frischbetonverbundfolie

##### Abschnitt 02.07.01 Betontechnologie

**02.07.01.1 Erstellen einer Werkplanung für die Ausführung der Frischbetonverbundfolie**
Erstellen einer Werkplanung für die Ausführung der
Frischbetonverbundfolie

Werkplanung ist zur Prüfung und Freigabe vorzulegen.
Menge: 1,000 psch

**02.07.01.2 Verlängerte Nachbehandlungsdauer von wasserbelasteten Stahlbetonbauteilen**
Aufwendungen zu den Betonpositionen von
wasserbelasteten Bauteilen für eine um 2 Tage
verlängerte Nachbehandlungsdauer im Bereich der
Stirnrandschalung der Bodenplatte die mit einem
Frischbetonverbundsystem belegt sind.

Diese Position beinhaltet die besondere Ausführung der
WU-Bauteile. Die Herstellung der Bodenplatte selbst ist
in einer gesonderten Position beschrieben.
Menge: 1368,000 m2

**02.07.01.3 Zwischennachbehandlung der horizontalen Betonoberflächen**
Aufwendungen für die Ausführung einer
Zwischennachbehandlung der horizontalen Oberflächen von
Wasser belasteten Bauteilen zum Schutz vor schnellem
Austrockenen mit einem geeigneten Curingmittel welches
während der Betonage auf die abgezogene Oberfläche
aufgesprüht wird und die Verdunstung der Feuchtigkeit
vermindert.
Eine Überbeschichtbarkeit der Flächen muss
gewährleistet bleiben.
Der Einsatz des Curingmittels ersetzt die notwendige
Nachbehandlung des Betons nicht.

Diese Position beinhaltet die besondere Ausführung der
WU-Bauteile. Die Herstellung der Bodenplatte selbst ist
in einer gesonderten Position beschrieben.
Menge: 1300,000 m2

##### Abschnitt 02.07.02 Einbauteile

*Hinweis*
Die Einbauteile müssen folgende Anforderungen erfüllen.
- Prüfbericht über 2 bar Wasserdruck

Wasserreaktive Dichtkragen aus Bentonit oder Quellgummi
sind nicht zugelassen.

**02.07.02.1 Wasserdichte Schalungsspannstellen Wand d= 30 cm**
Wasserdichte Schalungsspannstellen für wasserbelastete,
 zweihäuptig geschalte Betonwände.

Wanddicke: ca. 30 cm.

Liefern, einbauen und wasserdicht verschliessen nach
Herstellerrichtlinien einschl. aller Montage- und
Hilfsmittel sowie Erschwernisse aus Schalung und
Bewehrung.
Menge: 500,000 St

**02.07.02.2 Wandurchführung Lüftung - zusätzlicher Dichtungskragen**
Zusätzlich zum werkseitig appliziertern Mauerkragen
wird beideseitig des Kragens umlaufend ein
Butylstreifen b= mindestens 38 mm montiert.
Menge: 10,000 St

##### Abschnitt 02.07.03 Arbeitsfugen

*Hinweis*
Die Fugenbleche für die Arbeitsfugenabdichtung müssen
folgende Anforderungen erfüllen.

Arbeitsfuge Boden/ Boden, Boden/Wand und Wand/ Wand
Mindesthöhe: 150 mm.

- Prüfbericht über 5 bar Wasserdruck
- allgemeine bauaufsichtliches Prüfzeugnis über 2 bar
  Wasserdruck
- Europäsche Technische Bewertung (ETA)
- zulässige Fugenöffnungsweite w= 1,00 mm

Die Fugenabstellung der Arbeitsfugen der Bodenplatte
muss eine Profilierung entsprechend den geometrischen
Vorgaben der DIN EN1992-1-1; EC2, Kategorie verzahnt,
verzahnte Fuge, haben.

Arbeitsfuge Wand/Decke
Mindesthöhe: 80 mm

- Prüfbericht über 2,5 bar Wasserdruck
- allgemeines bauaufsichtliches Prüfzeugnis über 1 bar
  Wasserdruck

Das Fugenblechsystem muss umlaufend vollflächig
beschichtet sein und einen bituminös- adhäsiven
Frischbetonverbund haben.

Mindesteinbindetiefe in den jeweiligen
Betonierabschnitt 3 cm.

**02.07.03.1 Abstandhalter für die äußere Bewehrungslage**
Liefern und einbauen Bewehrungsabtandshalter aus
Faserbetonvierkant, inkl. Streckgitterstreifen für die
äußere Bewehrungslage horizontal und vertikal,
ergänzend zu mittigen Abschalelementen.

Die Streckgitterstreifen sind werkseitig an die
Bewehrungsführung anzupassen.

Der Faserbetonvierkant ist mit der
Frischebtonverbundfolie gem. Herstellervorgabe zu
verkleben.
Menge: 100,000 m

**02.07.03.2 Arbeitsfugen Gründungsplatte und Wände**
Herstellen und druckwasserdichtes Abdichten von
Arbeitsfugen mit einem Verwendbarkeitsnachweis bis 2
bar Wasserdruck zwischen wasserbelasteten Bauteilen.

Mindesthöhe der Fugenelemente h mind. 150 mm.

Liefern und einbauen nach Herstellerrichtlinien
einschl. aller Stoßverbindungen, Montage- und
Hilfsmittel sowie Erschwernisse aus Bewehrung.
Menge: 206,000 m

**02.07.03.3 Übergang Fugenblech auf Dehnfugenbänder**
Geprüfte Klemmvorrichtung zur Verbindung der
Fugenbleche mit Fugenbändern aller Art, gegen
drückendes und nicht drückendes Wasser, sowie gegen
Bodenfeuchte liefern und unter Beachtung der
Herstellerangaben einbauen.
Menge: 30,000 St

**02.07.03.4 Arbeitsfugen Bodenplatte Abschalung verzahnt D bis 50 cm**
Herstellen und druckwasserdichtes Abdichten von
Arbeitsfugen der Bodenplatten mit einem Abschalsystem
für verzahnte Arbeitsfugen, verzahnt/ profiliert nach
DIN EN 1992-1-1 /NA.
Das Abschalsystem ist auf das Fugenblechsystem
abzustimmen.

Mindesthöhe der Fugenabdichtungselement h: mind. 150
mm.

Die Fugenbleche sind nach dem montieren der
Abschalelemente einzubauen und in Ihrer Lage zu
sichern.

Bauteildicke: bis ca. 50 cm.

Liefern und einbauen nach Herstellerrichtlinien
einschl. aller Stoßverbindungen, Kreuzungspunkte, Ecken
und Übergänge zur Boden- / Wandfuge bzw. Wand-/
Deckenfuge, Montage- und Hilfsmittel sowie
Erschwernisse aus Bewehrung.

Das Fugenblech wird in gesonderter Position vergütet.
Menge: 210,000 m

**02.07.03.5 Zulage zu Fugenabstellung der Bodenplatte**
Zulage zu Fugenabstellung der Bodenplatte für
Umlenkelemente der Fugenabdichtung.
Menge: 20,000 St

**02.07.03.6 Arbeitsfugen Wände Abschalung D = 30 cm**
Herstellen und druckwasserdichtes Abdichten von
Arbeitsfugen der Wände mit einem Abschalsystem für
Arbeitsfugen.
Das Abschalsystem ist auf das Fugenblechsystem
abzustimmen.

Mindesthöhe der Fugenabdichtungselement h mind. 150 mm.

Die Fugenbleche werden in die Abschalelemente montiert.

Wanddicke: ca. 30 cm.

Liefern und einbauen nach Herstellerrichtlinien
einschl. aller Stoßverbindungen, Kreuzungspunkte, Ecken
und Übergänge zur Boden- / Wandfuge bzw. Wand-/
Deckenfuge, Montage- und Hilfsmittel sowie
Erschwernisse aus Bewehrung.
Menge: 80,000 m

##### Abschnitt 02.07.04 Dehnfugen

**02.07.04.1 Untergrundvorbereitung**
Vorhandenen Untergrund schleifen um Betonschlämpe und
Haftungstrennende Teile zu entfernen.

Arbeitsbreite: b= 25 cm.
Menge: 206,000 m

**02.07.04.2 Dichtstreifen für senkrechte Dehnfugen an angehängten Bauteilen**
Dichtstreifen aus einem thermoplastischen Elastomer
(TPE) mit Dicke 2 mm und und Systemkleber liefern und
gemäß den Verarbeitungsvorgaben des Herstellers als
streifenförmige Abklebung applizieren. Der Dehnteil ist
vor mechanischer Beschädigung zu schützen.

Dichtstreifen:
Sikadur-Combiflex TF Dichtstreifen
Dicke des Dichtstreifens: 2 mm
Breite des Dichtstreifens: 500 mm
Farbe: betongrau
thermisch schweißbar, kein Primer erforderlich.

Systemkleber:
2-komponentiger epoxidharzbasierender Systemkleber
Farbe: grau.

Die technischen Vorbemerkungen und
Verarbeitungsvorgaben des Herstellers sind zu beachten.
Baustellenschweißungen einschl. der erforderlichen
Hilfsstoffe für den Einbau sind in den EP einzurechnen.
Erforderliche Maßnahmen zur Untergrundvorbereitung
sowie Hilfsmittel zum Einbau sind mit dem EP
abgegolten.
Dichtungsbänder werden nach ihrer größten Länge
(Schrägschnitt, Gehrungen) abgerechnet, Formstücke
werden dabei übermessen.

Als Funktions- und Verwendbarkeitsnachweis sind
folgende Nachweise zu erbringen:

allgemein bauaufsichtliches Prüfzeugnis als
streifenförmige Fugenabdichtung für Dehnfugen in
WU-Betonkonstruktionen gemäß VwV TB Teil C, lfd. Nr.
3.30. mit dreidimensionaler resultierender Verformung
bis 20mm, Zulassung bis 0,7 bar
Funktionsprüfung für den Einsatz bei positivem
Wasserdruck (Prüfdruck 3,5 bar, resultierende
Verformung 20 mm).

In den Einheitspreis eingerechnet sind:
Anschleifen und Reinigen der Klebeflächen im
Betonbereich
Aufbringen des Grundauftrages mit Systemkleber -
Einarbeiten des TPE-Dichtstreifens in den Grundauftrag
Aufbringen des Deckauftrages mit Systemkleber
Ausbilden eines kleberfreien Dehnteiles entsprechend
Bemessungsvorgaben
alle notwendigen Schweißungen und thermischen
Verformungen.
Menge: 40,000 m

**02.07.04.3 Klebekonstruktion Fugenbandprofil DFT 330/3 KI**
Fugenbandprofil aus thermoplastischem Elastomer (TPE),
einseitig aufklebbar und einseitig einbetonierbar in
Form KI mit Systemkleber liefern und gemäß den
Verarbeitungsvorgaben des Herstellers montieren.

Fugenbandprofil:
Fugenbandprofil DFT mit einem Klebeschenkel und einem
Einbetonierschenkel und ausgebildetem Dehnschlauch,
Typ: DFT 330/3 KI
Farbe: betongrau
thermisch schweißbar, kein Primer erforderlich

Systemkleber:
2-komponentiger epoxidharzbasierender Systemkleber
Farbe: grau.

Die technischen Vorbemerkungen und
Verarbeitungsvorgaben des Herstellers sind zu beachten.
Erforderlichen Hilfsstoffe für den Einbau sind in den
EP einzurechnen.
Erforderliche Maßnahmen zur Untergrundvorbereitung
sowie Hilfsmittel zum Einbau sind mit dem EP
abgegolten.

Alle Verbindungen sind dicht zu verschweißen und mit
Hilfe eines Funkenprüfgerätes auf Dichtigkeit zu
überprüfen.

Sämtliche Formteile sind werksseitig herzustellen.
Bauseitig dürfen ausschließlich stumpfe Verbindungen
mit Hilfe geeigneter Schweißgeräte mit Schweißspiegel
und Einspannvorrichtung hergestellt werden. Formteile
und Stumpfverbindungen werden in einer separaten
Position ausgewiesen.

In den Einheitspreis eingerechnet sind:
Liefern und verlegen des Profiles DFT 330/3 KI
Anschleifen der Klebeflächen im Betonbereich
Aufbringen des Grundauftrages aus Systemkleber
Einarbeiten des Profiles in den Grundauftrag
Montieren einer Lochblechschiene als
Fixierung/Hilfskonstruktion, um ein Herauslösen des
Profiles aufgrund von Rückstellkräften aus dem frischen
Kleberbett zu unterbinden
Aufbringen des Deckauftrages aus Systemkleber.
Menge: 40,000 m

**02.07.04.4 Zulage für Baustellenstumpfverbindungen DFT 330/3 Ki**
Baustellenstumpfverbindung als Schweißung mit
geeignetem Automat und passenden Klemmschienen,
entsprechend der Herstellervorschrift.

Profil-Typ: DFT 330/3 Ki.
Menge: 10,000 St

**02.07.04.5 Werkseitige Formteile Fugenbandprofil DFT 330/3 Ki**
Werkseitige Fugenbandformteile liefern.

Profil-Typ: DFT 330/3 Ki
Formteilbezeichnung: Winkel- / Spiegelecke.
Menge: 15,000 St

**02.07.04.6 PVC-Dehnfugenband, innenliegend**
PVC-Dehnfugenband
innenliegend,
nach DIN 18541, Typ D 320,
(BV) bitumenverträglich

liefern und einbauen.

Die technischen Vorbemerkungen und die Anforderungen
der DIN 18197 sind zu beachten.
Baustellen-Stumpfverbindungen sind homogen und
wasserdicht nach Schweißanleitung des
Fugenbandherstellers zu fügen.
Werkseitige Formteile werden als Zulage gesondert
vergütet. Befestigungsmittel für das Fugenband werden
nicht gesondert vergütet.
Dichter Schalungsanschluss und evtl. Erschwernisse aus
Behinderung durch Schalung und Bewehrung sind mit dem
EP abgegolten.
Menge: 20,000 m

**02.07.04.7 Zulage für werkseitiges Fugenbandformstück Tricomer**
Werkseitig hergestelltes Fugenbandformstück liefern und
einbauen.

Formstück: senkrechte Ecke.
Menge: 5,000 St

**02.07.04.8 Schutzmaßnahmen innenliegendes Dehnfugenband**
Schutzkonstruktion für das innenliegende Dehnfugenband
zwischen Verbindungsgang und Bauteil Don Bosco
erstellen um das Fugenband während der Abbrucharbeiten
vor Beschädigungen zu schützen.

Die Schutzkonstruktion ist aus Kanthölzern und Brettern
zuerstellen. Der Fugenbandschenkel ist mit
Weichfaserplatten zu umhüllen.
Menge: 20,000 m

##### Abschnitt 02.07.05 Frischbetonverbundsystem (FBVS)

*Hinweis*
Die Frischbetonverbundfolie muss folgende Anforderungen
erfüllen:

- Frischbetonverbundfolie auf Basis flexibler
Polyolefine (FPO) nach DIN 13697
- mechanisch-adhäsiver Frischbetonverbund
- max. Prüfdruck 5 bar Wasserdruck der Hinterläufigkeit
- Fugenaufweitung 1 mm
- Verwendbarkeitsnacheis über 2 bar Wasserdruck
- geprüfte Ausführungsdetails wie Rohrdurchführungen,
Spannstellen, etc.
- geprüfter Übergang auf Systemkomponenten
- Mindestdeicke der Dichtungsmembran (FPO) 1,20 mm

Die Frischbetonverbundabdichtung muss über einen
Verwendbarkeitsnachweis (allgemeines bauaufsichtliches
Prüfzeugnis) gem. den Prüfgrundsätzen des DIBt für
Fugenabdichtungen von Bauteilen aus Beton mit hohem
Wassereindringwiderstand im erdberührten Bereich
verfügen.

Zusatzanforderung:
Prüfbericht als Radonbremse muss vorliegen.

**02.07.05.1 FPO-Frischbetonverbundsystem (FBVS) Bodenplatten, horizontal**
Liefern und Verlegen einer Frischbetonverbundabdichtung
aus einer hochflexiblen Kunststoffdichtungsbahn nach
DIN 13967 auf Basis von flexiblen Polyolefinen mit
einem mechanisch-adhäsivem Frischbetonverbund unter
Bodenplatten.

Einbau:
- Horizontale unter Gründungsplatten,
- Schräge und vertikale Bereiche an Versprüngen,
Fundamentvertiefungen und Plattenrändern,
  Abdichtungsuntergrund Sauberkeitsschicht aus Beton
oder lastabtragende Dämmung.

Die Verarbeitung hat auf einer den Herstellerangaben
entsprechenden Trägerschicht sach-  und fachgerecht
nach den Verarbeitungsrichtlinien des Herstellers zu
erfolgen.

Ausführung laut Vorbemerkungen.

Mindestdicke Dichtungsmembran (FPO): 1,20 mm.

In die Einheitspreise einzurechnen sind:
- die mechanische Fixierung der Verbundbahnen auf dem
Untergrund
- die notwendige Überlappung im Stoßbereich
- evtl. anfallender Verschnitt
- Aufwand für das Verkleben der Längs- und Querstöße
der Abdichtungsbahnen mit systemzugehörigen
  Verbindungsmitteln
- Eckausbildungen
- Schutz der überstehenden Verbundbahnteile vor
Verschmutzung bei der Betonage angrenzender
  Bauteile.

Abgerechnet wird nach längster Abwicklung der bedeckten
Fläche.
Menge: 1300,000 m2

**02.07.05.2 FPO-Frischbetonverbundsystem (FBVS) Bodenplatten, vertikal**
Liefern und Verlegen einer Frischbetonverbundabdichtung
aus einer hochflexiblen Kunststoffdichtungsbahn nach
DIN 13967 auf Basis von flexiblen Polyolefinen mit
einem mechanisch-adhäsivem Frischbetonverbund unter
Bodenplatten.

Einbau:
- senkrechte und gevoutete Bereiche unter
Gründungsplatten,
- Schräge und vertikale Bereiche an Versprüngen,
Fundamentvertiefungen und Plattenrändern,
  Abdichtungsuntergrund Sauberkeitsschicht aus Beton
oder lastabtragende Dämmung, bzw.
  Stirnrandschalung.

Die Verarbeitung hat auf einer den Herstellerangaben
entsprechenden Trägerschicht sach-  und fachgerecht
nach den Verarbeitungsrichtlinien des Herstellers zu
erfolgen.

Ausführung laut Vorbemerkungen.

Mindestdicke Dichtungsmembran (FPO): 1,20 mm.

In die Einheitspreise einzurechnen sind:
- die mechanische Fixierung der Verbundbahnen auf dem
Untergrund
- die notwendige Überlappung im Stoßbereich
- evtl. anfallender Verschnitt
- Aufwand für das Verkleben der Längs- und Querstöße
der Abdichtungsbahnen mit systemzugehörigen
  Verbindungsmitteln
- Eckausbildungen
- Schutz der überstehenden Verbundbahnteile vor
Verschmutzung bei der Betonage angrenzender
  Bauteile.

Abgerechnet wird nach längster Abwicklung der bedeckten
Fläche.
Menge: 66,000 m2

**02.07.05.3 Anschluß Durchdringungen der Frischbetonverbundfolie bis DN 50**
Andichten von Durchdringungen in der
Frischbetonverbundfolie  wie Rohrdurchdringungen,
Fundamenterder, Schraubbewehrung oder
Rohrdurchführungen bis DN 50 durch Liefern und
Aufbringen FBVS-Manschetten nach Herstellervorschrift.

In den Einheitspreis einzurechnen sind:
- Aufwand für das Verkleben der Längs- und Querstöße
der Abdichtungsbahnen mit Hotmelt und/oder
  systemzugehörigen Tape
- alle notwendigen Schweißungen und thermischen
Verformungen.

Abrechnung je Durchdringung.
Menge: 25,000 St

**02.07.05.4 Anschluß Durchdringungen der Frischbetonverbundsystem bis DN 150**
Andichten von Durchdringungen in der
Frischbetonverbundfolie wie Rohrdurchführungen bis DN
150 durch Liefern und Aufbringen von FBVS-Manschetten
nach Herstellervorschrift.

In den Einheitspreis einzurechnen sind:
- Aufwand für das Verkleben der Längs- und Querstöße
der Abdichtungsbahnen mit Hotmelt und/oder
  systemzugehörigen Tape
- alle notwendigen Schweißungen und thermischen
Verformungen.

Abrechnung je Durchdringung.
Menge: 25,000 St

**02.07.05.5 FPO-Frischbetonverbundsystem (FBVS) Wände- Schalung**
Liefern und Verlegen einer Frischbetonverbundabdichtung
aus einer hochflexiblen Kunststoffdichtungsbahn nach
DIN 13967 auf Basis von flexiblen Polyolefinen mit
einem mechanisch-adhäsivem Frischbetonverbund an
Wandflächen.

Einbau:
- Schalung.

Die Verarbeitung hat auf einer den Herstellerangaben
entsprechenden Trägerschicht sach- und fachgerecht nach
den Verarbeitungsrichtlinien des Herstellers zu
erfolgen.

Ausführung laut Vorbemerkungen.

Mindestdicke Dichtungsmembran (FPO): 1,20 mm.

In die Einheitspreise einzurechnen sind:
- die mechanische Fixierung der Verbundbahnen auf dem
Untergrund
- die notwendige Überlappung im Stoßbereich
- evtl. anfallender Verschnitt
- Aufwand für das Verkleben der Längs- und Querstöße
der Abdichtungsbahnen mit systemzugehörigen
  Verbindungsmitteln
- Eckausbildungen
- Schutz der überstehenden Verbundbahnteile vor
Verschmutzung bei der Betonage angrenzender
  Bauteile.

Abgerechnet wird nach längster Abwicklung der bedeckten
Fläche.
Menge: 435,000 m2

**02.07.05.6 Verbinden Dehnfugenbänder mit der FBV-Bahn**
Verbinden der Dehnfugenbänder mit der Verbundseite der
FBV-Bahn gemäß Herstellervorgabe.
Menge: 140,000 m

**02.07.05.7 Anschluss FBVS der EG Bodenplatte an die Wände KG**
Herstellen Übergang FBVS der EG Bodenplatten an das
FBVS der KG Wände am Wandkopf gem. Herstellervorgabe.
Menge: 125,000 m

**02.07.05.8 Nachträgliches Abdichten der Wandschalungsspannstellen**
Nachträgliches Verschließen der Spannankerlöcher im
Frischbetonverbundsystem mit systemkompatiblen und
geprüften Komponenten.

Abgerechnet wird nach tatsächlich abgedichteter Anzahl
auf Nachweis.
Menge: 450,000 St

**02.07.05.9 Nachträglicher Anschluß Durchdringungen der Frischbetonverbundfolie bis DN 50**
nachträgliches Andichten von Durchdringungen in der
Frischbetonverbundfolie wie Rohrdurchdringungen,
Fundamenterder, Schraubbewehrung oder
Rohrdurchführungen bis DN 50 durch Liefern und
Aufbringen Dichtmanschetten nach Herstellervorschrift
inkl. Prüfbericht.

In den Einheitspreis eingerechnet sind:
- Anschleifen der Flächen im Betonbereich nach
Erfordernis
- Vorbehandlung der Rückseite des FBVS im Klebebereich
für Verbund zum Klebesystem nach Erfordernis
- Aufbringen des Abdichtungsstreifens nach
Herstellervorgabe
- alle notwendigen Formstücke und Anschlüsse.

Abrechnung je Durchdringung.
Menge: 20,000 St

**02.07.05.10 Nachträglicher Anschluß Durchdringungen der Frischbetonverbundsystem bis DN 150**
nachträgliches Andichten von Durchdringungen in der
Frischbetonverbundfolie wie Rohrdurchdringungen,
Fundamenterder, Schraubbewehrung oder
Rohrdurchführungen bis DN 150 durch Liefern und
Aufbringen Dichtmanschetten nach Herstellervorschrift
inkl. Prüfbericht.

In den Einheitspreis eingerechnet sind:
- Anschleifen der Flächen im Betonbereich nach
Erfordernis
- Vorbehandlung der Rückseite des FBVS im Klebebereich
für Verbund zum Klebesystem nach Erfordernis
- Aufbringen des Abdichtungsstreifens nach
Herstellervorgabe
- alle notwendigen Formstücke und Anschlüsse.

Abrechnung je Durchdringung.
Menge: 50,000 St

**02.07.05.11 Nachträglicher Anschluß Durchdringungen der Frischbetonverbundsystem Kabeldurchführungen bis DN 150**
Andichten von Durchdringungen in der
Frischbetonverbundfolie wie Dichtpackungen für
Kabeldurchführungen durch Aufbringen einer
Flüssigkunststoffabdichtung im Übergang Dichtpackung zu
Frischbetonverbundsystem

In den Einheitspreis einzurechnen sind:
- Vorbehandlung der Rückseite des FBVS im Klebebereich
für Verbund zum Klebesystem nach Erfordernis
- Vorbehnadlung des Randbereichs der Dichtpackung
- Aufbringen des Abdichtungsstreifens nach
Herstellervorgabe
- alle notwendigen Formstücke und Anschlüsse
- alle notwendigen Schweißungen und thermischen
Verformungen.

Abrechnung je Kabeldurchführung (Dichtpackung).
Menge: 20,000 St

**02.07.05.12 Flüssigkunststofffolie als Abdichtungsübergang, Randverwahrung und Sockelanschluss**
Systemkompatibler Abdichtungsübergang, Randverwahrung
und Sockelanschluss des
Frischbetonverbundabdichtungssystems mit
Verwendbarkeitsnachweis für 2 bar zulässigen
Wasserdruck und Prüfbericht als Systemkomponente
(geprüfter Wasserdruck jeweils 5 bar).

In den Einheitspreis eingerechnet sind:
- Vorbehandlung der Flächen im oberen Bereich mit
Bitumenabdichtung nach Erfordernis,
- Vorbehandlung der Rückseite des FBVS im Klebebereich
für Verbund zum Klebesystem nach Erfordernis,
- Aufbringen des Abdichtungsstreifens nach
Herstellervorgabe,
- alle notwendigen Formstücke und Anschlüsse.

- Abstreuen mit Quarzsand im Sockelbereich.

Abrechnung nach überdeckter Fläche inkl.
Übergreifungsbereiche auf die Frischbetonverbundfolie
gem. Herstellervorgabe (i.d.R. 10 cm).
Menge: 150,000 m

##### Abschnitt 02.07.06 Nachträgliche Abdichtungsarbeiten

**02.07.06.1 Rissbeobachtung und -analyse**
Regelmäßige Begehung mit Inspizierung der abgedichteten
Stahlbetonoberflächen hinsichtlich eventuell
auftretender Rissbildungen, Analyse der Risslagen und
Rissweiten, Dokumentation der Feststellungen.

Zeitpunkt: Laufend während der Ausführungsphase bis zur
planmäßigen Überdeckung der abgedichteten
Stahlbetonbauteile.
Menge: 1,000 psch

**02.07.06.2 Rissinjektionen Gründungsplatten**
Nachträgliches Abdichten von wasserdurchgängigen
Trennrissen in Stahlbeton-Gründungsbauteilen,
gemäß Instandsetzungsrichtline des DAfStb.
dehnbar dichtend mittels Packerinjektion von
Kunstharzmaterialien auf Polyurethanbasis oder
kraftschlüssig dichtend auf Epoxidharzbasis.

Einschließlich Feststellung / Dokumentation der
Rissverläufe und der Abdichtungsarbeiten gemäß
Instandsetzungsrichtlinie. Gemeinsame Festlegung des
Umfangs vor Ort durch Auftraggebervertreter und
Auftragnehmer.

Abrechnung nach abgedichteter Risslänge (erster bis
letzter Packer).
Menge: 25,000 m

**02.07.06.3 Rissinjektionen Wände**
Nachträgliches Abdichten von wasserdurchgängigen
Trennrissen in Stahlbeton-Wänden,
gemäß Instandsetzungsrichtline des DAfStb. dehnbar
dichtend mittels Packerinjektion von
Kunstharzmaterialien auf Polyurethanbasis oder
kraftschlüssig dichtend auf Epoxidharzbasis.

Einschließlich Feststellung / Dokumentation der
Rissverläufe und der Abdichtungsarbeiten gemäß
Instandsetzungsrichtlinie. Gemeinsame Festlegung des
Umfangs vor Ort durch Auftraggebervertreter und
Auftragnehmer.

Abrechnung nach abgedichteter Risslänge (erster bis
letzter Packer).
Menge: 25,000 m

#### Bereich 02.08 Stundenlohnarbeiten

**02.08.1 Stundensatz Werkpolier - LG 6**
Regiearbeiten für unvorhergesehene Arbeiten nach
besonderer Anweisung durch die Bauleitung. Nachweise
sind mindestens wöchentlich der Bauleitung zur
Unterschrift vorzulegen, andernfalls erfolgt die
Stundenfestsetzung nach billigem ermessen. Die
Verrechnungssätze für die nachstehenden Lohn- und
Berufsgruppen sind unaufgegliedert anzubieten.

In ihnen sind enthalten:

 - Lohn- und Gehaltskosten
 - Lohn- und Gehaltsnebenkosten
 - Sozialkosten einschließlich Sozialkassenbeiträge
 - Gemeinkostenanteile
 - Gewinn

Zuschläge zu den Verrechnungssätzen für vom
Auftraggeber angeordnete oder zu vertretende Nacht-,
Sonntags- und Feiertags- und Mehrarbeit (Überstunden)
sind gesondert nachzuweisen; sie werden in Höhe der
tariflichen Vereinbarung vergütet. Für Nacht-,
Sonntags- und Feiertagsarbeit wird als Zuschlag nur der
Beitrag zur gesetzlichen Unfallversicherung vergütet.
Für Mehrarbeit werden zusätzlich die Sozialkosten
vergütet. Beschäftigt der Bieter bei einer der
nachstehenden Lohn-/Berufsgruppen keine Arbeitskräfte,
hat er dies anzugeben und stattdessen den Einsatz
möglichst gleichwertiger Arbeitsplätze anzubieten.

Evtl. vorkommende Arbeiten, die nicht im
Leistungsverzeichnis erfaßt sind und gegen Nachweis zur
Ausführung kommen, werden berechnet für:

Werkpolier - Lohngruppe 6
Menge: 5,000 Std

**02.08.2 Stundensatz Vorarbeiter - LG 5**
Regiearbeiten für unvorhergesehene Arbeiten nach
besonderer Anweisung durch die Bauleitung wie in
Position vor beschrieben, jedoch Stundensatz für

Vorarbeiter - Lohngruppe 5
Menge: 5,000 Std

**02.08.3 Stundensatz Spezialfacharbeiter - LG 4**
Regiearbeiten für unvorhergesehene Arbeiten nach
besonderer Anweisung durch die Bauleitung wie in
Position vor beschrieben, jedoch Stundensatz für

Spezialfacharbeiter - Lohngruppe 4
Menge: 10,000 Std

**02.08.4 Stundensatz Facharbeiter - LG 3**
Regiearbeiten für unvorhergesehene Arbeiten nach
besonderer Anweisung durch die Bauleitung wie in
Position vor beschrieben, jedoch Stundensatz für

Facharbeiter -Lohngruppe 3
Menge: 10,000 Std

**02.08.5 Stundensatz Fachwerker - LG 2**
Regiearbeiten für unvorhergesehene Arbeiten nach
besonderer Anweisung durch die Bauleitung wie in
position vor beschrieben, jedoch Stundensatz für

Fachwerker - Lohngruppe 2
Menge: 10,000 Std

#### Bereich 02.09 Verrechnungssätze Geräte

*Hinweis*
Verrechnungssätze für Geräte, Gerätestunden
einschließlich aller Zuschläge, jedoch ohne
Umsatzsteuer. Abrechnung nach tatsächlicher
Einsatzzeit.

Verfügt der Bieter nur über einen
Gerät-/Maschinen-/Kraftfahrzeug-Typ anderer Leistung
als gefordert, hat er dies anzugeben und statt des
ausgeschriebenen Typs den Einsatz eines möglichst
gleichwertigen Geräte-/Maschinen-/ Kraftfahrzeug-Typs
anzubieten.

**02.09.1 Kettenbagger mit Löffel für archäologische Schürfen**
Verrechnungssatz für Kettenbagger mit
baustellenangepasster Leistung mit Tieflöffel oder
Grabenlöffel, einschließlich Fahrer (Bedienung). Der
Bagger wird für archäologische Schürfen /
Untersuchungen benötigt.
Menge: 10,000 Std.

**02.09.2 Minibagger mit Bedienung**
Verrechnungssatz für Minibagger einschließlich Fahrer
(Bedienung). Der Bagger wird für archäologische
Schürfen / Untersuchungen bzw. Sondierungen benötigt.
Menge: 5,000 Std.

**02.09.3 Lader mit Bedienung**
Verrechnungssatz für Radlader (45 kW), einschließlich
Fahrer (Bedienung).
Menge: 5,000 Std.

**02.09.4 Abbruchhammer Elektro**
Verrechnungssatz für einen ca 10 kg schweren
Elektro-Abbruchhammer mit ca. 1700W.
Menge: 5,000 Std.

#### Bereich 02.10 Entwässerung

*Hinweis*
Entwässerungsarbeiten

##### Abschnitt 02.10.01 Grundleitungen innerhalb Gebäude

**02.10.01.1 PE-Abwasserleitung DN 100,**
PE-Abwasserleitung DN 100,

PE-Rohr nach DIN EN 1519-1 und DIN 19535-10,
heißwasserbeständig, Rohrverbindung mit Heizelement-
Stumpfschweißen, für Abwasser und Regenwasser,
Verlegung DIN EN 1610, im Gebäude, unter der
Bodenplatte
Form- und Verbindungsstücke werden gesondert vergütet,

Nennweite:  DN 100, d 110 mm
Menge: 90,000 m

**02.10.01.2 PE-Abwasserleitung DN 125,**
PE-Abwasserleitung DN 125,
Ausführung wie vor beschrieben

PE-Abwasserleitung DN 125,
DN 125 d 125 mm
Menge: 6,000 m

**02.10.01.3 Bogen 15 - 88,5°, PE-Rohr DN 100**
Bogen 15 - 88,5°, PE-Rohr DN 100

Verwendungszwecke
- Zur Gebäudeentwässerung

Eigenschaften
- Beidseitig mit Elektroschweißmuffe schweißbar

Technische Eigenschaften
- Farbe: schwarz
- Werkstoff: PE-HD
- Form: Bogen
- Winkel 15 - 88,5 °
Menge: 80,000 St

**02.10.01.4 Bogen 15 - 88,5°, PE-Rohr DN125,**
Bogen 15 - 88,5°, PE-Rohr DN125,
Ausführung wie vor beschrieben
Menge: 5,000 St

**02.10.01.5 Abzweig für PE-Rohr DN 100**
Abzweig für PE-Rohr DN 100

PE Abgang mit 15 Grad - 90 Grad mit langem Schenkel
oder normal für Abwasserleitung aus PE-Rohr DIN EN
1519-1 und DIN 19535-10, heißwasserbeständig DN 100 d
110 mm

Die Abrechnung erfolgt nach der größeren Dimension
Menge: 15,000 St

**02.10.01.6 Abzweig für PE-Rohr DN 125,**
Abzweig für PE-Rohr DN 125,

PE Abgang DN 125 od. reduziert mit 15 Grad - 90 Grad
Ausführung wie vor beschrieben
Menge: 5,000 St

**02.10.01.7 PE Reduktion exzentrisch, lang d 125**
PE Reduktion exzentrisch, lang d 125

Verwendungszwecke
- Zur Gebäudeentwässerung

Technische Eigenschaften
- Farbe: schwarz
- Werkstoff: PE-HD
- Form: Reduktion
- d, D / Außendurchmesser (mm): 125 mm

Abrechung erfolgt nach der größeren Dimension
Menge: 2,000 St

**02.10.01.8 EIektro-Schweißmuffe für PE-Rohr DN 100,**
EIektro-Schweißmuffe für PE-Rohr DN 100,

PE-HD Elektro-Schweißmuffe DN 100
Technische Eigenschaften
Montagetemperatur (Grad C): -10  +40 Grad C
Werkstoff: PE-HD
DN / Nennweite: 100
Menge: 210,000 St

**02.10.01.9 EIektro-Schweißmuffe für PE-Rohr DN 125,**
EIektro-Schweißmuffe für PE-Rohr DN 125,
Ausführung wie vor beschrieben

PE-HD EIektro-Schweißmuffe DN 125
DN 125 d 125 mm
Menge: 30,000 St

**02.10.01.10 Verschließen der Anschlusspunkte DN 100 - 200**
Verschließen der Anschlusspunkte DN 100 - 200

Verschließen der Anschlusspunkte DN 100 - 200 zum
Schutz
vor Verschmutzung, einschl. Iiefern und montieren einer
Verschlusskappe, -stopfen oder Enddeckel
Menge: 20,000 St

**02.10.01.11 Kennzeichnung Rohranschlüsse DN 100 bis DN 300**
Kennzeichnung Rohranschlüsse DN 100 bis DN 200
Leitungsenden der Rohranschlüsse an den
Übergangspunkten zu Fremdgewerken (z. B. Regenrinnen,
Gebäudeanschluss) mit einer Holzlatte kennzeichnen.
Inkl. provisorischen Verschluss und Planeintrag.
Menge: 20,000 St

*Hinweis*
Bodenplatten-/ Wanddurchführungen

*Hinweis*
Mauerkragen aus EPDM

dienen zur Abdichtung von Rohren, die durch Betonwände
und Bodenplatten geführt werden. Der ringförmige, mit
profilierten Stegen versehende Mauerkragen wird unter
Vorspannung auf das Rohr aufgezogen und mit einem
Stahlbandspannsystem
auf dem Rohr befestigt. Spannband aus Edelstahl.
Die Dichtfunktion des Mauerkragens ist durch einen
Prüfbericht eines unabhängigen Prüfinstituts nachzuweisen.

Ausführung dicht gegen drückendes Wasser.
Die Verlegerichtlinie des Herstellers ist zu beachten.

**02.10.01.12 Mauerkragen aus EPDM d 110 mm**
Mauerkragen aus EPDM d 110 mm,

Mauerkragen aus EPDM, für Rohraußendurchmesser d 110 mm
liefern, auf das einzubetonierende Rohr
aufziehen, mit Spannband befestigen und in die Schalung
positionieren.
Abdichtwirkung bis 60 m WS, mit Nachweis der
Dichtigkeit.
Die Fixierung des EPDM-Mauerkragens am Rohr erfolgt
mittels Edelstahlspannbändern
Menge: 2,000 St

**02.10.01.13 Mauerkragen aus EPDM d 125 mm**
Mauerkragen aus EPDM d 125 mm

Mauerkragen aus EPDM d 125 mm
Menge: 2,000 St

**02.10.01.14 Überschiebeflansch mit Folienflansch d 110 mm**
Überschiebeflansch mit Folienflansch d 110 mm

Überschiebeflansch zur Abdichtung vorbeschriebener
Rohre, mittels Folienflansch
umlaufend ca. 15 cm, Einbindung an der
Frischbetonverbundfolie
Menge: 2,000 St

**02.10.01.15 Überschiebeflansch mit Folienflansch d 130 mm**
Überschiebeflansch mit Folienflansch d 130 mm

Überschiebeflansch mit Folienflansch d 130 mm
Menge: 2,000 St

**02.10.01.16 Bodendurchführung DN 100 mit Folienflansch**
Bodendurchführung DN 100 mit Folienflansch

Bodendurchführung mit einseitig angeformter Steckmuffe,
für Rohr Kunststoff Vollwandabwasserrohre aus
Polypropylen (PP-MD) gemäß DIN EN 14758 / 1 - mit
werksseitig eingelegter Lippendichtung wie vorher
beschrieben. Mit druckwasserdichter, umlaufender
Vierstegdichtung, Folienflansch umlaufend
ca. 15 cm, bitumenbeständig.
Menge: 20,000 St

**02.10.01.17 Bodendurchführung DN 125 mit Folienflansch,**
Bodendurchführung DN 125 mit Folienflansch,

Bodendurchführung DN 125 mit Folienflansch
Menge: 2,000 St

**02.10.01.18 Futterrohr DN 150**
Futterrohr DN 150
Futterrohr aus Faserzement als Aussparung für
Durchdringungen. Dicht gegen drückendes und
nichtdrückendes Wasser. Einsatz in noch zu erstellende
Bauwerke. Geeignet für WU-Betonkonstruktionen (Weiße
Wanne).
Zur Aufnahme von Dichtungseinsätzen, spezielle Rillung
der äußeren Oberfläche für eine homogene Verbindung zum
Beton, Dichtigkeit gegen drückendes und nichtdrückendes
Wasser, gasdicht gegen Bodengase, geprüft nach FHRK
Prüfgrundlage GE 102,mit FHRK-Qualitätssiegel
ausgezeichnet,
Futterrohrinnendurchmesser DN 150,
Einzellänge bis 500 mm,
einschl. Schalungshilfen
einschl. Verschlussstopfen
Menge: 1,000 St

**02.10.01.19 Futterrohr DN 200**
Menge: 2,000 St

**02.10.01.20 Futterrohr DN 250**
Menge: 2,000 St

**02.10.01.21 Ringraumdichtung für Medienleitung 25 mm**
Ringraumdichtung für Medienleitung 25 mm
Dichtungseinsatz mit DPS zur Abdichtung von
Durchdringungen mit Rohren und Kabeln. Dicht gegen
drückendes Wasser. Einsatz in bauseitiges Futterrohr
oder Kernbohrung (Weiße Wanne).
Dichtungseinsatz mit DPS als nichtgeteilte Dichtung,
mit asymmetrisch profilierten Stahlringen (DPS bis
KB/DN 350) in
Stahl mit Korrosionsschutzbeschichtung oder Edelstahl
1.4301 (V2A) oder Edelstahl 1.4571/1.4404 (V4A), mit
wasserdicht verschweißten Bolzen,
mit Elastomer-Dichtung, Dichtbreite 2 x 27 mm, aus EPDM
oder EPDM-TW (Trinkwasser) oder NBR (kraftstoff- /
ölbeständig), Silikon (hochtemperaturbeständig), FPM
(chemikalienbeständig),
mit 3 mm Mittelring aus EPDM (bis KB/DN 350),
Dichtigkeit gegen drückendes Wasser, gasdicht, mit
geprüfter Radondichtigkeit,
erfüllt Anforderungen nach FHRK-Standard 40,geprüft
nach FHRK Prüfgrundlage GE 101, wartungsfreie
Ausführung (kein Nachspannen erforderlich),
einschl. Kernbohrungsversiegelung bei Einsatz in
Kernbohrungen,

Außendurchmesser der Medienleitung
  25 mm
Futterrohrinnendurchmesser
  150 mm
Menge: 1,000 St

**02.10.01.22 Ringraumdichtung für Medienleitung 40 mm**
Ringraumdichtung für Medienleitung 40 mm

Außendurchmesser der Medienleitung
  40 mm
Futterrohrinnendurchmesser
  150 mm
Menge: 1,000 St

**02.10.01.23 Ringraumdichtung für Medienleitung 110 mm**
Ringraumdichtung für Medienleitung 110 mm

Außendurchmesser der Medienleitung
  110 mm
Futterrohrinnendurchmesser
  200 mm
Menge: 1,000 St

**02.10.01.24 Ringraumdichtung für Medienleitung 125 mm**
Ringraumdichtung für Medienleitung 125 mm

Außendurchmesser der Medienleitung
  125 mm
Futterrohrinnendurchmesser
  200 mm
Menge: 1,000 St

**02.10.01.25 Ringraumdichtung für Medienleitung 160 mm**
Ringraumdichtung für Medienleitung 160 mm

Außendurchmesser der Medienleitung
  160 mm
Futterrohrinnendurchmesser
  250 mm
Menge: 1,000 St

##### Abschnitt 02.10.02 Erdarbeiten für Grundleitungen innerhalb Gebäude

*Hinweis*
Erdarbeiten für Rohrtrassen

im Außenanlagenbereich für Schmutzwasser und
Lüftungsleitungen.
Vor Beginn der Erdarbeiten hat der AN Einsicht in die
Spartenpläne vorzunehmen. Kosten für die Beschaffung
der genehmigten Spartenpläne sind in die Einheitspreise
mit einzukalkulieren.

*Hinweis*
Erdaushub für nicht belasteten Bodens einschließlich
aller Entsorgungsgebühren.

Belasteter Boden ist fachgerecht zum Lagerplatz auf der
Baustelle zu transportieren und auf Schutzfolie
abzuladen bzw. mit Schutzfolie abzudecken.

*Hinweis*
Die Grabarbeiten sind ab Rohplanum vorzunehmen.

**02.10.02.1 Aushub Gerät Abw./Regenw. BK 3/4 bis 1,25 m**
Aushub Gerät Abw./Regenw. BK 3/4 bis 1,25 m

Aushub bis zum Boden der Gräben für Abwasserkanäle und
Regenwasserkanäle, profilgerecht ausheben. Verbau nur
nach Notwendigkeit (Verbau wird gesondert abgerechnet),
Aushub profilgerecht lösen, seitlich lagern, verfüllen
und verdichten.
Verdichtungsgrad mind. DPr 0,98.
Bodenverdrängung über 30 bis 40 %, verdrängten Boden
laden, Abfuhr zur Deponie.
Arbeiten mit Gerät.

Aushubtiefe bis 1,25 m,
Bodenklasse 3 und 4 DIN 18300.
Sohlenbreite nach DIN EN 1610
der Gräben über 0,8 bis 1,0 m.
Menge: 68,000 m3

**02.10.02.2 Aushub Gerät Abw./Regenw. BK 3/4 bis 1,50 m**
Aushub Gerät Abw./Regenw. BK 3/4 bis 1,50 m

Aushubtiefe bis 1,50 m,
Bodenklasse 3 und 4 DIN 18300.
Sohlenbreite nach DIN EN 1610
der Gräben über 0,8 bis 1,0 m.
Menge: 5,000 m3

**02.10.02.3 Stahlplatte Maße ca. 2,5 m x 3,5 m**
Stahlplatte Maße ca. 2,5 m x 3,5 m,

Stahlplatte Maße ca. 2,5 m x 3,5 m als provisorische
Rohrgrabenabdeckung, Belastbarkeit für LKW-Verkehr,
Lagerung während der Bauzeit vor Ort, der Rohrgraben
ist auf Forderung des Bauherrns mehrfach am Tag mit der
Platte abzudecken. Mit dieser Position ist die
Bereitstellung der Platte vor Ort, das mehrfache
Versetzen der Platte und nach Abschluss der Arbeiten
der Abtransport abgegolten. Die Unfallvorschriften sind
zu beachten.
Menge: 1,000 St

**02.10.02.4 Handaushub BK 3/4 100 % bis 1,50 m**
Handaushub BK 3/4 100 % bis 1,50 m

Aushub bis zum Boden der Gräben für Abwasserkanäle,
Regenwasserkanäle, Trinkwasserleitung und
Heizungstrasse, nach Abtrag des Oberbodens,
profilgerecht ausheben. Verbau nur nach Notwendigkeit
(Verbau wird gesondert abgerechnet), mit Behinderung
durch Versorgungs- und Entsorgungsleitungen ist zu
rechnen. Gräben, profilgerecht lösen, seitlich lagern,
verfüllen und verdichten, Bodenverdrängung über 90 bis
100 %, verdrängten Boden laden, Abfuhr zur Deponie.
Arbeiten von Hand.

Aushubtiefe bis 1,50 m,
Aushubbreite 0,70 bis 0,80 m
Bodenklasse 3 und 4 DIN 18300.
Bodenverdrängung über 90 bis 100 %
Menge: 3,000 m3

**02.10.02.5 Mehrpreis für Mehraufwand für vorbeschriebene Arbeiten bei Bodenklasse 6 bis 7.**
Menge: 1,000 m3

**02.10.02.6 Transport von schadstoffbelastetem Aushubmaterial**
Transport von schadstoffbelastetem Aushubmaterial

Bau- und Abbruchabfälle, Boden, Steine und Baggergut,
nicht gefährlich, Abfallschlüssel nach AVV
(Abfallverzeichnis-Verordnung) 170504 Boden/Stein,
schadstoffbelastet, Zuordnung Z 1.2
auf Fahrzeug laden, mit LKW des AN transportieren zum
Abladeplatz auf der Baustelle, bis 500 m Transportweg,
max. Gesamtgewicht bis 7,5 t, inkl. abladen auf
Schutzfolie bzw. mit Schutzfolie abzudecken.
Menge: 1,000 m3

**02.10.02.7 Schutzfolie für schadstoffbelastetem Aushubmaterial**
Schutzfolie für schadstoffbelastetem Aushubmaterial

Schutzfolie für schadstoffbelastetem Aushubmaterial,
zum Unterlegen bzw. Abdecken. Material der Schutzfolie
PE, Kältesprödigkeit bis -30 Grad C, Reißfestigkeit
mind. 20 N/mm²,
Reißdehnung mind. 1.000 %, Witterungs- und
Chemikalienbeständig. inkl. fachgerechter Entsorgung
nach Verwendung.
Menge: 50,000 m2

**02.10.02.8 Untergrund verdichten Rohrgraben BK 3/4**
Untergrund verdichten Rohrgraben BK 3/4

Nachträgliches verdichten im Rohrgraben und
Schachtgraben für Rohrgraben.

Bodenklasse 3 und 4 DIN 18300
Verdichtungsgrad mind. DPr 0,98,
Menge: 75,000 m2

**02.10.02.9 Bodenaustausch im Grabenbereich**
Bodenaustausch im Grabenbereich

Bodenaustausch im Grabenbereich, bei nicht verwendbarem
Erdmaterial.
Einschließlich Anlieferung und Einbringung, sowie
Abtranport des nicht verwendbaren Materials.
Ausführung der Leistung nach schriftlicher Angabe der
örtlichen Bauleitung.
Menge: 5,000 m3

**02.10.02.10 Einbetten und Überschütten von Rohrleitungen**
Einbetten und Überschütten von Rohrleitungen

Einbetten und Überschütten von Rohrleitungen, Kanäle
und Medientrassen, mit vom AN zu liefernden
Stoffen, Material Kiessand 0/4, nach DIN 4033
verdichten, Schichtdicke: 10 cm unter UK-Rohr und 10 cm
über OK-Rohr.
Menge: 20,000 m3

**02.10.02.11 Unterlags- und Stützbeton**
Unterlags- und Stützbeton

Unterlags- und Stützbeton für Schachtfundamente.
Mindestgüte B10.
Herstellen und Einbringen in Kleinmengen, einschl.
aller Materialien und Nebenarbeiten zur Befestigung von
Rohranschlüssen, Festpunkten, Straßenkappe und
Stabilisierung der Schächte sowie als Unterlage
Menge: 2,000 m3

**02.10.02.12 Grabenverbau bis 1,25 m**
Grabenverbau bis 1,25 m

Herstellen, Vorhalten und Beseitigen eines teilweisen
Grabenverbaus nach DIN 18303.
Bodenklassen 3 bis 5 nach DIN 18300 Ausführung des
Grabenverbaues nach Wahl des AN,
einschließlich Verbau wieder beseitigen.

Verbautiefe bis 1,25 m
Sohlenbreite bis 1,00 m
Menge: 50,000 m2

**02.10.02.13 Schachtverbau bis 1,50 m**
Schachtverbau bis 1,50 m

Herstellen, Vorhalten und Beseitigen eines
Schachtverbaues nach DIN 18303.
Bodenklassen 3 bis 5 nach DIN 18300. Ausführung nach
Wahl des AN, einschließlich Verbau wieder beseitigen.

Verbautiefe bis 1,50 m
Sohlenbreite bis 2,50 m
Menge: 15,000 m2

##### Abschnitt 02.10.03 Abwasseranlagen im Gebäude

*Hinweis*
Montage der Bodenabläufe in den Bereichen von
Sanitärzellen und Technikräumen.

*Hinweis*
Einbau Bodenablauf in Beton Anschluss an PP Rohr

Der Bodenablauf wird nach den gültigen Normen bzw. nach
den a.a.R.d.T in die Rohbetongrundplatte
eingegossen.
Der Anschluss der Rohrleitungen aus PP erfolgt durch
die Rohbetonplatte.
Die Position / Lage der Einbauteile wie Bodenabläufe,
etc. ist anhand der Ausführungspläne vor und nach
dem Einbau entsprechend zu prüfen.

**02.10.03.1 Bodenablauf Gusseisen DN 100 mit Aufsatzstück**
Bodenablauf Gusseisen DN 100 mit Aufsatzstück

Boden-/Deckenablauf DIN EN 1253-1 aus Gusseisen weiß
epoxiert Stutzenneigung 90 Grad, DN 100,
mit Bauzeitschutzdeckel, mit herausnehmbarem
Glockengeruchverschluss, mit Pressdichtungsflansch,
2teilig, Abgang senkrecht, Gehäuse epoxiert, mit
Aufsatzstück aus Gusseisen, epoxiert,
Aufsatzstück aus Kunststoff, mit angespritztem
Kunststoffvlies für die Dünnbettanbindung, Rahmen aus
Edelstahl 148 x 148 mm mit Verschieberahmen aus
Kunststoff, Schlitzrost aus Edelstahl, verriegelbar
rutschhemmend, Klasse C gemäß DIN 51097 für
Barfußbereich geeignet Belastungsklasse K3,
mit Abdichtring stufenlos höhenverstellbar Inkl.
passenden Zwischenstück Höhenverstellbar
aus Kunststoff. Höhe FFB OK bis 210 mm ab Rohfußboden.
Inkl. Übergang auf Rohrleitung aus PP Rohr DN 100,
Befestigungs- und Anschlussmaterial für Einbau.
Einbau dicht gegen drückendes Wasser in der
Betonplatte.
Menge: 12,000 St

**02.10.03.2 Reinigungsverschluss DN 100**
Reinigungsverschluss DN 100
nach DIN EN 1253 aus Gusseisen, DN 100. Deckel mit
wählbarer Oberfläche (Füllung bauseits). Geruchs- und
Wasserdicht bis 0,5 bar. Anschluss an PP- oder PE-HD-
Kunststoffrohr DN 100.
Einschließlich Abdichtung zur OK FFB.
Inkl. aller benötigten Abdichtungs- u.
Befestigungsmaterialien und Nebenarbeiten.
Menge: 1,000 St

##### Abschnitt 02.10.04 Bauhilfsleistungen

**02.10.04.1 Abwasserleitungen durchspülen**
Abwasser- und Regenwasserleitungen durchspülen, für den
gesamten Außenanlagenbereich, in mehreren
Teilabschnitten (bis zu 4 Teilabschnitte a` 40 m).
Rohrdurchmesser: DN 100 bis DN 250.
Das anfallende Schwemmmaterial ist vom AN zu entsorgen.
Menge: 2,000 St

**02.10.04.2 Dichtheitsprüfung Abwasserleitungen**
Dichtheitsprüfung Abwasserleitungen

bis 50 m, bis 4 Anschlüsse
Dichtheitsprüfung DWA-A 139 mit Wasser des
Abwasserkanales aus  Werkstoff 'PP- und PEHD-Rohre', DN
100 - DN 250, Prüfung
haltungsweise, einschl. aller erforderlichen Anlagen,
Abdichtungen, Verankerungen und Rohrverschlüsse,
Verfahren W, Wasser wird auf der Baustelle beigestellt
und ist nach Gebrauch schadlos zu beseitigen.
Menge: 4,000 St

**02.10.04.3 Verschluss für Druck- und Dichtheitsprüfung Abwasser**
Verschluss für Druck- und Dichtheitsprüfung Abwasser

einschl. Entfernen nach Prüfung, für Rohrleitungen aus
Kunststoff, an Grundleitungen, bis DN 250
Menge: 20,000 St

**02.10.04.4 An- und Abfahrt Optische Untersuchungseinheit**
An- und Abfahrt Optische Untersuchungseinheit
Zur Einsatzstelle für die Dauer des Einsatzes
einschließlich zugehörigem Bedienungspersonal
einschließlich herstellen der Betriebsbereitschaft und
Abbau nach Beendigung des Einsatzes einschließlich
aller notwendigen Funktionsprüfungen der Anlage
Menge: 1,000 St

**02.10.04.5 Abwasserkanal prüfen**
Abwasserkanal prüfen

Optische Inspektion des Abwasserkanales DIN EN 13508-2,
DWA-M 149-2, DWA-M 149-5, Schmutzwasserkanal, aus
Werkstoff 'PP- und PEHD-Rohre', Kreisquerschnitt, mit
TV-Kamera auf
Fahrwagen, mit Drehschwenkkopf und Zoom, mit aufrechtem
und seitenrichtigem Bild, Inspektion mit
Abschwenken aller Rohrverbindungen, Stutzen, Abzweige,
Ergebnisse dokumentieren, Dokumentation wird gesondert
vergütet, über DN 100 bis DN 250, Haltungslänge bis 5.
Es handelt sich hier um die neu verlegten Rohre.
Menge: 100,000 m

**02.10.04.6 Haltungsgraphiken**
Haltungsgraphiken
Erstellung von maßstabsgerechten, farbigen Graphiken
der untersuchten Haltungen, mit Eintragung aller
erkannten Schadstellen, Rohrverbindungen und
Einmündungen
Menge: 15,000 St

**02.10.04.7 Einzelbildaufnahmen**
Einzelbildaufnahmen
Erstellen von Einzelbildern in den jeweiligen Haltungen
als Farbbild
Menge: 30,000 St

**02.10.04.8 Dokumentation der Kanäle**
Dokumentation der Kanäle,
als Information auf Datenträger, einschl. Liefern der
Datenträger, Digital Versatile Disc - DVD, mit Angaben
zu den Bearbeitungsstrecken (Nummer des Anfangs-,
Zwischen-, Endschachtes), Haltungslängen.
Menge: 2,000 St

##### Abschnitt 02.10.05 Abnahme/Dokumentation

**02.10.05.1 Einmessung und Ausrichten vor dem Einbetonieren**
Einmessung und Ausrichten vor dem Einbetonieren

Abschließendes Einmessen, Nivellierung und Ausrichten
aller Grundleitungsdurchführungen
durch die Bodenplatte bzw. in der Bodenplatte vor dem
vergießen der Bodenplatte.
Je nach Baufortschritt in mehreren Abschnitten (4
Teilabschnitte)
Inkl. Protokoll und vermaßten Plan.
Übergabe an AG und Bauleitung in dreifacher
Ausfertigung
Menge: 20,000 St

**02.10.05.2 Werk- und Montageplanung Außenanlagen**
Werk- und Montageplanung Außenanlagen

Diese Positon beschreibt die geforderten Leistungen zur
Erstellung einer Werk- und Montageplanung, welche
Detailierungen und Ergänzungen in Bezug auf die
Beschreibungen der VOB/C darstellen.

Die Werk- und Montagepläne sind spätestens 2
Kalenderwochen nach Übergabe der Ausführungspläne an
die Objektüberwachung des Fachplanders zu übergeben.

Folgende Leistungen der Werk- und Montageplanung sind
gefordert und zu kalkulieren:

Die Übersichtspläne für Grundrisse bzw. Schemata und
Berechnungen sind flächendeckend für das komplette
Leistungspaket zu erzeugen, der notwendige Umfang für
ergänzende Detaillierungen und Teilschnitte muss es der
Fachobjektüberwachung ermöglichen, alle räumlich und
technisch kritischen Bereiche umfänglich nachvollziehen
und auf Übereinstimmung mit der AFU-Planung prüfen zu
können.

Darüber hinaus erhält der AN zur Anfertigung der Werk-
und Montageplanung die Projektpläne des Objektplaners
(Außenanlagenplanung) und die Ausführungsplanung der
Fachplaner nur in digitaler Form in gängigen Formaten
(*.dwg, *.dxf; *.doc, *.xls,*.pdf) zur Verfügung
gestellt. Diese sind vom AN seiner W+M-Planung zugrunde
zu legen.

Auf eine Koordination mit dem Gewerk der anderweitigen,
versorgungstechnischen Medien wird nochmals explizit
hingewiesen.

Kreuzungspunkte sind nach Möglichkeit generell zu
vermeiden (außer Trassen im Bestand).

Abstände der Trassen von Gebäude- und Fundamentkanten
und Installationen anderer Gewerke sowie Höhensprünge
sind darzustellen.

Der AN hat im Rahmen der W+M-Planung auf der Baustelle
alle Aussparungen, Schlitze und
Durchbrüche für seine Anlagen auf Vollständigkeit und
korrekter Lage zu prüfen. Abweichungen der
vorgefundenen Ausführung von der Werkplanung des
Architekten sind der Objektüberwachung in
schriftlicher Form rechtzeitig anzuzeigen.

Abweichungen zur Ausführungsplanung
Sollten aus Sicht des Auftragnehmers entgegen den
Erwartungen im Rahmen der W+M Planung
Abweichungen zur Ausführungsplanung unabdingbar sein,
so hat der Auftragnehmer dies
unmittelbar mit dem zuständigen Fachplaner abzustimmen.
Jede Ergänzung oder Änderung der
Ausführungsplanung im Rahmen der Werk- und
Montageplanung ist einzeln eindeutig vom AN zu
kennzeichnen und der Grund der  Ergänzung oder Änderung
nachvollziehbar zu vermerken. Ohne
diese Kennzeichnungen kann eine Werk- und
Montageplanung nicht als erstellt anerkannt
werden.

Plancodierung
Alle Planunterlagen wurden im Rahmen der
Ausführungsplanung nach einem festgelegten
Schlüssel bezeichnet. Dieser Schlüssel ist im Rahmen
der Werk- und Montageplanung zu
übernehmen und fortzuführen.
Die CAD-Ausführungsplanung erfolgte analog der Vorgaben
der CAD-Stelle Bayern. Diese Vorgaben
sind ebenfalls im Rahmen der W+M Planung einzuhalten.

Abstimmung der Montagereihenfolgen:
Der AN hat eine ggf. erforderliche Montagereihenfolge,
die sich aus dem Zusammenspiel mit den vorbeschriebenen
Gewerken insbesondere in den Montageschwerpunkten und
Gewerkekreuzungen
ergibt, der Objektüberwachung rechtzeitig anzuzeigen.
Der firmenspezifische Terminplan ist nach Rücksprache
mit der Objektüberwachung fortzuschreiben und dieser
nach Einarbeitung der
Änderungen erneut vorzulegen.

Die Grundrisspläne sind im Maßstab 1:100 hinsichtlich
Trassenführung, Materialien und
Dimensionierung vollständig ausgearbeitet.
Aufgrund des äußerst beengten Platzverhältnisse sind
bei der Bearbeitung folgende
Bearbeitungsschritte notwendig:
- Kontrolle aller Bauteile, ob die vorgesehenen
Fabrikate mit dem konkret vorgesehenen Typ
  hinsichtlich der Platzvorgabe möglich ist.
- Die Überprüfung muss selbstverständlich im
Zusammenhang mit den übergebenen
  Übersichtsplänen und in Zusammenarbeit mit den
anderen Gewerken erfolgen.

Übergabe der W+M-Planung:
Die Unterlagen sind vom AN dem Bauherrn 3-fach auf
Papier vorzulegen. Alle Zeichnungen sind in
digitaler Form in gängigen Formaten (*.dwg, *.dxf;
*.doc, *.xls,*.pdf)  zu erstellen und als Datenträger
in zweifacher Ausfertigung zu übermitteln.

Die zuvor beschriebenen,gewerkebezogenen Leistungen
sind als Ergänzung zu den allgemeinen
Nebenleistungen sowie den Nebenleistungen gemäß VOB/C
zu verstehen. Daraus resultierende
Mehraufwendungen, die über die Leistungen der VOB/C
hinausgehen, sind in nachfolgende
LV-Position einzukalkulieren.

- Werk- und Montageplanung
Im Rahmen der Erstellen von fabrikationsspezifischen
Montagezeichnungen bzw. Werkszeichnungen sind vom AN
vor Beginn der Montagearbeiten alle Angaben zu machen,
die für den ungehinderten Einbau und ordnungsgemäßen
Betrieb der Anlage erforderlich sind.
Menge: 0,300 St

**02.10.05.3 Bestandspläne fortschreiben**
Bestandspläne fortschreiben

Bestandsplan fortschreiben, mit CAD-Programm, anhand
von Montageplänen des AN in vom AG auf
Datenträger/Schnittstelle zur Verfügung gestellten
Baupläne des Architekten, Übergabe vor der Abnahme,
min. 7 Werktage, als Papierzeichnung / Plotterausdruck
und Datenträger/Schnittstelle zur CAD-Verarbeitung,
CAD-System Schnittstelle DXF, Betriebssystem MS Windows
NT, Datenträger CD-ROM, Organisation und Verwaltung des
Datenaustausches, Layerstrukturen und Zeichnungsebenen
gemäß Vorgabe AG.

Umfang
Für die Baubestandsdokumentation sind alle für den
späteren Betrieb und die Nutzung, sowie für Umbauten,
Instandsetzungen und Instandhaltungen erforderlichen
Einzeldokumente (inkl. Planunterlagen) zu erbringen.

Alle Einzeldokumente (Papierdokumente und
Einzeldateien) sind in Verzeichnissen in der
vorgegebenen Gliederungsstruktur zu erfassen.

Form
Die gesamte Papierdokumentation ist in Aktenordnern zu
übergeben. Die Anzahl der Ausfertigungen wird vom AG
vorgeben, i. d. Regel zweifach.
Die einzelnen Papierdokumente sind in der vorgegebenen
Struktur in die Ordner einzuordnen und mit
Trennblättern zu unterteilen.
Der Inhalt der Ordner ist jeweils in einem
vorangestellten Verzeichnis zu dokumentieren.
Zusätzlich sind alle Einzeldokumente jeweils in
digitaler Form als PDF-Datei und ggf. zusätzlich als
bearbeitbares Dateiformat auf Datenträger gesammelt zu
übergeben.

Übergabe an AG
Die Papier-und digitale Dokumentation ist einzeln im
Bauablauf und als Gesamtpaket zusammengefasst der
Objektüberwachung des AG zu übergeben.
Das Gesamtpaket der Dokumentation muss vor der Abnahme
so rechtzeitig übergeben werden, dass eine Überprüfung
durch die Objektüberwachung vor dem Abnahmetermin
möglich ist.
Können aus technischen oder ablaufbedingten Gründen
einzelne Dokumente nicht vor der Abnahme
fertiggestellt werden, so ist dies rechtzeitig der
Objektüberwachung schriftlich mitzuteilen und die
Übergabe dieser Dokumente abzustimmen.
Menge: 0,300 St

**02.10.05.4 Abnahmedokumentation**
Abnahmedokumentation
- Lageplan bzw. Vermessungsplan wie vorher beschrieben,
Längs- und Profilschnitte, Einbauskizzen und
  Detaildarstellungen
- Abnahmeprotokolle
- Liefernachweise und Werksatteste des Rohrmaterials,
der Formstücke und sonstiger Anlagenteile sowie
  zusätzlich verbauter Materialien.
  Bedienungs-, Wartungs- und Reparaturanleitungen
(Einbauvorschriften) für Abscheider-, Schlammfänge
  u.ä.

- Verarbeitungs- und Prüfprotokolle (z. B. Schweiß- und
Verdichtungsnachweise)
- Druckprüfungs- und Spülprotokolle einschließlich
Druckschreiberstreifen
Menge: 0,300 St

##### Abschnitt 02.10.06 Durchbrüche - Schlitze

*Hinweis*
==Erstellen Durchbrüche, Schlitze und Kernbohrungen==

**02.10.06.1 Durchbruch Bodenplatte bis 650cm² - Erstellen**
Durchbruch Bodenplatte bis 650cm² - Erstellen

herstellen eines Durchbruches der Bodenplatte im
Gründungsbereich inklusive Schalung für Betonarbeiten,
Entfernung der Schalung einschließlich möglicher
Überstände (Nägel, etc.) und Entsorgung des
Schalungsmaterials.
Dicke der Bodenplatte ca. 500 mm
Menge: 11,000 St

**02.10.06.2 Durchbruch Bodenplatte bis 1000cm² - Erstellen**
Durchbruch Bodenplatte bis 1000cm² - Erstellen

wie vor, jedoch bis 1000cm²
Menge: 7,000 St

**02.10.06.3 Durchbruch Wand bis 650cm² - Erstellen**
Durchbruch Wand bis 650cm², Ortbeton - Erstellen

herstellen eines Durchbruches in einer Betonwand
inklusive Schalung für Betonarbeiten, Entfernung der
Schalung einschließlich möglicher Überstände (Nägel,
etc.) und Entsorgung des Schalungsmaterials.
Wanddicke ca. 250 mm
Menge: 5,000 St

**02.10.06.4 Durchbruch Wand bis 1000cm² - Erstellen**
Durchbruch Wand bis 1000cm², Ortbeton - Erstellen

wie vor, jedoch bis 1000cm²
Menge: 6,000 St

**02.10.06.5 Durchbruch Wand bis 3000cm² - Erstellen**
Durchbruch Wand bis 3000cm², Ortbeton - Erstellen

wie vor, jedoch bis 3000cm²
Menge: 5,000 St

**02.10.06.6 Durchbruch Wand bis 5000cm² - Erstellen**
Durchbruch Wand bis 5000cm², Ortbeton - Erstellen

wie vor, jedoch bis 5000cm²
Menge: 1,000 St

**02.10.06.7 Durchbruch Decke bis 650cm² - Erstellen**
Durchbruch Decke bis 650cm², Halbfertigteil - Erstellen

herstellen eines Durchbruches in einer Betondecke
inklusive Schalung für Betonarbeiten, Entfernung der
Schalung einschließlich möglicher Überstände (Nägel,
etc.) und Entsorgung des Schalungsmaterials.
Dicke der Stahlbetondecke ca. 250 mm
Menge: 36,000 St

**02.10.06.8 Durchbruch Decke bis 1000cm² - Erstellen**
Durchbruch Decke bis 1000cm², Halbfertigteil -
Erstellen

wie vor, jedoch bis 1000cm²
Menge: 14,000 St

**02.10.06.9 Wandschlitz bis 15x15cm - Erstellen**
Wandschlitz bis 15x15cm, Ortbeton - Erstellen

Herstellen eines Wandschlitzes in Betonwänden mit
Abmessungen von bis zu 15x15cm, einschließlich
Schalungsmaterial, Betonarbeiten, Entfernung und
Entsorgung des Schalungsmaterials.
Menge: 3,000 m

**02.10.06.10 Wandschlitz bis 25x15cm - Erstellen**
Wandschlitz bis 25x15cm, Ortbeton - Erstellen

Herstellen eines Wandschlitzes in Betonwänden mit
Abmessungen von bis zu 25x15cm, einschließlich
Schalungsmaterial, Betonarbeiten, Entfernung und
Entsorgung des Schalungsmaterials.
Menge: 3,000 m

**02.10.06.11 Kernbohrung Stahlbeton bis 25cm, bis 200mm**
Kernbohrung Stahlbeton bis 25cm, bis 200mm

Kernbohrung durch Stahlbeton, Bohrdurchmesser bis D200
mm, Bohrtiefe bis 25 cm,
einschl. Lösen des Bohrkerns aus dem Gefüge und
Entsorgung

bis D 200
Menge: 10,000 St

**02.10.06.12 Zulage Kernbohrung DN200 in Sichtbetonwand**
Zulage zur vorbeschriebenen Kernbohrung DN 200 für die
Ausführung an einer Sichtbetonwand.
Befestigungen sind beschädigungslos und absolut
rückstandsfrei auszuführen. Verschmutzung am Sichtbeon
sind nicht zulässig.
Menge: 10,000 St

**02.10.06.13 Kernbohrung Stahlbeton bis 25cm, bis 300mm**
Bohrungen Stahlbeton bis 25cm, bis 300mm

wie vor, jedoch bis 00mm
Menge: 6,000 St

**02.10.06.14 Zulage Kernbohrung DN300 in Sichtbetonwand**
Zulage zur vorbeschriebenen Kernbohrung DN 300 für die
Ausführung an einer Sichtbetonwand.
Befestigungen sind beschädigungslos und absolut
rückstandsfrei auszuführen. Verschmutzung am Sichtbeon
sind nicht zulässig.
Menge: 6,000 St

**02.10.06.15 Kernbohrung Stahlbeton bis 25cm, bis 400mm**
Bohrungen Stahlbeton bis 25cm, bis 400mm

wie vor, jedoch bis 400mm
Menge: 6,000 St

**02.10.06.16 Zulage Kernbohrung DN400 in Sichtbetonwand**
Zulage zur vorbeschriebenen Kernbohrung DN 400 für die
Ausführung an einer Sichtbetonwand.
Befestigungen sind beschädigungslos und absolut
rückstandsfrei auszuführen. Verschmutzung am Sichtbeon
sind nicht zulässig.
Menge: 6,000 St

*Hinweis*
==Schließen Durchbrüche und Schlitze==

**02.10.06.17 Durchbruch Bodenplatte bis 650cm² - Schließen**
Durchbruch Bodenplatte bis 650cm² - Schließen

Durchbruch in Bauteil inkl. Rohrbelegung nach Freigabe
durch Objektüberwachung verschließen. Ein- und Ausbau
von Schalungen mit Befestigung, Anarbeiten an die
Leibungen

Bauteilstärke:  25,0 cm
Menge: 11,000 St

**02.10.06.18 Durchbruch Bodenplatte bis 1000cm² - Schließen**
Durchbruch Bodenplatte bis 1000cm² - Schließen

wie vor, jedoch bis 1000cm²
Menge: 7,000 St

**02.10.06.19 Durchbruch Wand bis 650cm² - Schließen**
Durchbruch Wand bis 650cm², Ortbeton - Schließen

Durchbruch in Bauteil inkl. Rohrbelegung nach Freigabe
durch Objektüberwachung verschließen. Ein- und Ausbau
von Schalungen mit Befestigung, Anarbeiten an die
Leibungen, Sichtseite der Sichtschalung angleichen
(Sichtbetonstufe 2), Oberfläche für den Farbauftrag
vorbereitet.

Bauteilstärke: 25,0 cm
Menge: 5,000 St

**02.10.06.20 Durchbruch Wand bis 1000cm² - Schließen**
Durchbruch Wand bis 1000cm², Ortbeton - Schließen

wie vor, jedoch bis 1000cm²
Menge: 6,000 St

**02.10.06.21 Durchbruch Wand bis 3000cm² - Schließen**
Durchbruch Wand bis 3000cm², Ortbeton - Schließen

wie vor, jedoch bis 3000cm²
Menge: 5,000 St

**02.10.06.22 Durchbruch Wand bis 5000cm² - Schließen**
Durchbruch Wand bis 5000cm², Ortbeton - Schließen

wie vor, jedoch bis 5000cm²
Menge: 1,000 St

**02.10.06.23 Durchbruch Decke bis 650cm² - Schließen**
Durchbruch Decke bis 650cm², Halbfertigteil - Schließen

Durchbruch in Bauteil inkl. Rohrbelegung nach Freigabe
durch Objektüberwachung verschließen. Ein- und Ausbau
von Schalungen mit Befestigung, Anarbeiten an die
Leibungen

Bauteilstärke:  25,0 cm
Menge: 36,000 St

**02.10.06.24 Durchbruch Decke bis 1000cm² - Schließen**
Durchbruch Decke bis 1000cm², Halbfertigteil -
Schließen

wie vor, jedoch bis 1000cm²
Menge: 14,000 St

**02.10.06.25 Wandschlitz bis 15x15cm - Schließen**
Wandschlitz bis 15x15cm, Ortbeton - Schließen

Schlitz in Bauteil inkl. Rohrbelegung nach Freigabe
durch Objektüberwachung verschließen. Ein- und Ausbau
von Schalungen mit Befestigung, Anarbeiten an die
Leibungen, Sichtseite der Sichtschalung angleichen
(Sichtbetonstufe 2), Oberfläche für den Farbauftrag
vorbereitet.
Menge: 3,000 m

**02.10.06.26 Wandschlitz bis 25x15cm - Schließen**
Wandschlitz bis 25x15cm, Ortbeton - Schließen

Schlitz in Bauteil inkl. Rohrbelegung nach Freigabe
durch Objektüberwachung verschließen. Ein- und Ausbau
von Schalungen mit Befestigung, Anarbeiten an die
Leibungen, Sichtseite der Sichtschalung angleichen
(Sichtbetonstufe 2), Oberfläche für den Farbauftrag
vorbereitet.
Menge: 3,000 m

#### Bereich 02.11 Elektro

##### Abschnitt 02.11.1 Zugschachtanlage

*Hinweis*
Kabelschächte

**02.11.1.1 Kabelschacht 140x70x150 cm Typ A**
Kabelschacht 140 x 80 x 150 cm im Lichten
Aus Stahlbetonfertigteilen C 35/45 DIN 1045
Bemessen nach DIN Fachbericht 101 für Einwirkungen aus:
- Straßenverkehr (max. 100 kN Achslast)
DIN 4085 "Berechnung des Erddrucks".
Schachtabdeckung nach DIN EN 124 und DIN 1229 Klasse D
400

Bestehend aus:
1 Schachtabdeckung 140/70 cm i.L., Klasse D 400,
Vollguss Rahmen, incl. 2 Deckeln ohne Entlüftung
(432 kg)
1 Ausgleichsrahmen 140/70/20 cm i.L., ohne Aussparungen
(267 kg)
1 Unterteil 140/70/105 cm i.L., mit 12x Schachtfutter
MSF DN 160 (1866kg)

Schachtabmessungen außen max.:
Breite ca. 97 cm
Länge ca.167 cm
Gesamte Einbautiefe ca. 147 cm

Schachtabmessung und Position der Muffen siehe Detail
Z1
Diese befinden sich einmal auf der Längsseite und der
entsprechenden rechts angrenzenden Stirnseite

Kabelschacht inkl. Erdaushub und Abtransport
überschüssiger Erde.

Die Fugen zwischen den Bauteilen sind mit bauamtlich
zugelassenen Schachtbaumörtel oder mit Zementmörtel (MG
III) nach DIN 1045 Abschnitt 6.7.1 auszubilden.

Lieferung und fachgerechte Montage sowie Zubehör zum
Anschluss der Leerrohre
Menge: 2,000 St

**02.11.1.2 Kabelschacht 140x70x150 cm Typ C**
Kabelschacht 140 x 80 x 150 cm im Lichten
Aus Stahlbetonfertigteilen C 35/45 DIN 1045
Bemessen nach DIN Fachbericht 101 für Einwirkungen aus:
- Straßenverkehr (max. 100 kN Achslast)
DIN 4085 "Berechnung des Erddrucks".
Schachtabdeckung nach DIN EN 124 und DIN 1229 Klasse D
400

Bestehend aus:
1 Schachtabdeckung 140/70 cm i.L., Klasse D 400,
Vollguss Rahmen, incl. 2 Deckeln ohne Entlüftung
(432 kg)
1 Ausgleichsrahmen 140/70/20 cm i.L., ohne Aussparungen
(267 kg)
1 Unterteil 140/70/105 cm i.L., mit 12x Schachtfutter
MSF DN 160 (1866kg)

Schachtabmessungen außen max.:
Breite ca. 97 cm
Länge ca.167 cm
Gesamte Einbautiefe ca. 147 cm

Schachtabmessung und Position der Muffen siehe Detail
Z3
Diese befinden sich auf den gegenüberliegenden
Stirnseiten

Kabelschacht inkl. Erdaushub und Abtransport
überschüssiger Erde.

Die Fugen zwischen den Bauteilen sind mit bauamtlich
zugelassenen Schachtbaumörtel oder mit Zementmörtel (MG
III) nach DIN 1045 Abschnitt 6.7.1 auszubilden.

Lieferung und fachgerechte Montage sowie Zubehör zum
Anschluss der Leerrohre
Menge: 1,000 St

*Hinweis*
Leerrohre

*Hinweis*
Hinweis:
Im Außenanlagenbereich wird eine
Zugschachtanlagentrasse erstellt. Die Abstandshalter
für die Leerrohre hierzu müssen in die
Kabelschutzrohrpreise mit eingerechnet werden (ca. Alle
2 m ein Halter).
Sämtliche Rohre müssen mit einem Zugdraht versehen
werden.

**02.11.1.3 Kabelschutzrohr DN90**
Kabelschutzrohr DN90, flexibel, innen glatt, aus PE-HD,
UV-stabilisiert, geeignet zum Verlegen im Erdreich,
unter Bodenplatten und im Beton.
Maße: Ø:90 mm
Dichtheit: gas- und wasserdicht bis 2,5 bar
Inkl. Einzugschnur und Muffen sowie Zubehör zum
Anschluss an vorgenannte Kabelzugschächte
Lieferung und fachgerechte Montage
Menge: 50,000 m

**02.11.1.4 Kabelschutzrohr DN110**
Kabelschutzrohr DN110, flexibel, innen glatt, aus
PE-HD, UV-stabilisiert, geeignet zum Verlegen im
Erdreich, unter Bodenplatten und im Beton.
Maße: Ø:110 mm
Dichtheit: gas- und wasserdicht bis 2,5 bar
Inkl. Einzugschnur und Muffen sowie Zubehör zum
Anschluss an vorgenannte Kabelzugschächte
Lieferung und fachgerechte Montage
Menge: 50,000 m

**02.11.1.5 Kabelschutzrohr DN160**
Kabelschutzrohr DN160, flexibel, innen glatt, aus
PE-HD, UV-stabilisiert, geeignet zum Verlegen im
Erdreich, unter Bodenplatten und im Beton.
Maße: Ø:160 mm
Dichtheit: gas- und wasserdicht bis 2,5 bar
Inkl. Einzugschnur und Muffen sowie Zubehör zum
Anschluss an vorgenannte Kabelzugschächte
Lieferung und fachgerechte Montage
Menge: 450,000 m

**02.11.1.6 Endkappe für DN90 Rohr, wasserdichter Verschluss**
Endkappe für DN90 Rohr, wasserdichter Verschluss

Endkappe für DN90 Rohr aus PP, inklusive
Profildichtring für einen wasserdichten Verschluss von
Kabelschutzrohren, wasserdicht bis 0,5 bar, liefern und
fachgerecht einbauen
Menge: 2,000 St

**02.11.1.7 Endkappe für DN110 Rohr, wasserdichter Verschluss**
Endkappe für DN110 Rohr, wasserdichter Verschluss

Endkappe für DN110 Rohr aus PP, inklusive
Profildichtring für einen wasserdichten Verschluss von
Kabelschutzrohren, wasserdicht bis 0,5 bar, liefern und
fachgerecht einbauen
Menge: 2,000 St

**02.11.1.8 Endkappe für DN160 Rohr, wasserdichter Verschluss**
Endkappe für DN160 Rohr, wasserdichter Verschluss

Endkappe für DN160 Rohr aus PP, inklusive
Profildichtring für einen wasserdichten Verschluss von
Kabelschutzrohren, wasserdicht bis 0,5 bar, liefern und
fachgerecht einbauen
Menge: 16,000 St

**02.11.1.9 Bestandsplan- und Fotodokumentation der gesamten Zugschachtanlagen**
Menge: 1,000 St

*Hinweis*
Kabelgraben

*Hinweis*
Allgemeine Technische Vorbemerkungen

Die Abrechnungsbreite des Rohrgrabens entspricht der
Mindestgrabenbreite entsprechend DIN EN 1610. Die
Baustelleneinrichtung ist vom AN so zu wählen, dass
eine Abböschung möglich und kein Verbau erforderlich
wird.

Wenn eine Böschung erforderlich ist (Grabentiefe)
beträgt der Böschungswinkel 60°

Die Abrechnungslängen für die Rohrgräben gehen von
Schachtmitte bis Schachtmitte bzw. bis Gullymitte. Für
Schächte, Abläufe und Sonderbauwerke wird ein
entsprechender Zuschlag gemäß Aufmaß gewährt.

Die exakte Höhenlage von Schachtdeckeln und
Einlaufrosten ist vom Auftragnehmer mit der
ausführenden Firma für die Oberflächenbefestigung
abzustimmen.

Ein evtl. erforderlich werdender Bodenaustausch ist bei
der Bauleitung zu beantragen. Nicht beantragter
Bodenaustausch kann nicht in Rechnung gestellt werden.

Der Verdrängungsaushub (für Rohrleitungen und
Sandbett), ist geht in das Eigentum des AN über und ist
gegen Nachweis zu entsorgen. Diese Leistung ist bei der
Berechnung der EP für den Aushub zu berücksichtigen.

Tritt beim Aushub Fels auf, ist die Objektüberwachung
sofort zu unterrichten, damit eine gemeinsame
Klassifizierung erfolgen kann.

Der Auftragnehmer übernimmt die statische Verantwortung
für die Rohrleitung. Wird eine Betonsohle, Teil- oder
Vollummantelung erforderlich, so hat er unaufgefordert
vor Beginn der Arbeiten anhand einer prüfbaren
statischen Berechnung diese Erfordernis nachzuweisen.

Eine Vergütung für eine evtl. erforderliche statische
Berechnung erfolgt gegen Nachweis.

Die Abrechnung der Entwässerungsanlagen im Außenbereich
erfolgt nach tatsächlichen Aufwand. Maximal wird der
Aushub für Gräben nach den Vorgaben der DIN EN 4124
vergütet.
Bei Einzelleitungen (max. DN200) ist somit max. eine
Rohrsohlenbreite von 0,90m abzurechnen
Werden zwei Leitungen (max. DN200) in einem Graben
geführt, kann max. eine Rohrsohlenbreite von 1,0m
abgerechnet werden.

Die Grabenoberkante (Unterkante Bodenplatte) ist vor
Ausführung gemeinsam mit der Objektüberwachung
festzulegen und zu dokumentieren. Gräben werden bis zur
vorherigen Grabenoberkante aufgefüllt. Aufbauten
oberhalb der ursprünglichen Grabenoberkante sind nicht
im Leistungsumfang der Grundleitungen enthalten.

**02.11.1.10 Kabelgraben ausheben, Tiefe 150cm Breite 80cm**
Kabelgraben ausheben, Tiefe 150cm Breite 80cm
Kabelgraben profilgerecht ausheben, Aushub seitlich
lagern,
Inkl. Erstellung der Bodenschicht bestehend aus 20cm
Sand mit einlegen des Trassenwarnbandes und wieder
auffüllen mit verdichten des Erdreichs. Benötigte
Sicherungen (Verbau) zum Schutz vor Einsturz des
Grabens ist in den EP einzukalkulieren.
Abtransport und Entsorgung des überschüssigen
Aushubmaterials, mit Vorlage des Entsorgungsnachweises
mittels geeigneten Fahrzeugen ist in die Einheitspreise
mit einzukalkulieren.
Menge: 60,000 m

**02.11.1.11 Kabelschachtgraben BxHxL 110x180x160**
Kabelschachtgraben BxHxT 110x180x160cm inkl.
Erstellung, Aushub, Verfüllung und Verdichtung sowie
Abtransport.
Menge: 3,000 St

##### Abschnitt 02.11.2 Fundamenterder/Potentialausgleichsleiter

*Hinweis*
Fundamente

*Hinweis*
Die Arbeiten sind durch eine zertifizierte
Blitzschutzfachkraft durchzuführen, bzw. zu überwachen.
Diese ist der Bauleitung namentlich, vor Ausführung, zu
nennen. Das Zertifikat ist vorzulegen.

Die gesamte Erdungsanlage ist zu prüfen, alle
erforderlichen Messungen sind durch zu führen. Die
entsprechenden Protokolle sind der Bauleitung Elektro
unaufgefordert vorzulegen.

Die Ring- und Fundamenterder sind mit der
Baustahlalarmierung, gem. DIN 18014, leitend zu
verbinden (Klemmverbindung).

Die Richtlinien für das Einbetten von Fundamenterdern
in Gebäudefundamente sind grundsätzlich zu beachten.

**02.11.2.1 Runddraht Edelstahldraht 10mm / 78qmm NIRO (V4A)**
Runddrähte nach DIN EN 50164-2 (VDE 0185 Teil 202),
Für den Einsatz bei Blitzschutz- und Erdungsanlagen

Durchmesser D. Leiter:  10mm
Querschnitt:  78mm 2
Werkstoff:  NIRO (V4A
Werkstoff-Nr.:  1.4571 / 1.4404
ASTM / AISI::  316Ti / 316L
Normenbezug: DIN EN 62561-2

Liefern und in Graben bzw. Sauberkeitsschicht verlegen
Menge: 400,000 m

**02.11.2.2 Runddraht Stahldraht 10mm / 78qmm St/tZn**
Runddrähte nach DIN EN 50164-2 (VDE 0185 Teil 202), für
den Einsatz bei Blitzschutz- oder Erdungsanlagen

Durchmesser D. Leiter:  10mm
Querschnitt:  78mm 2
Werkstoff:  St/tZn
Normenbezug:  DIN EN 62561-2

Liefern und in Beton horizontal bzw. vertikal verlegen
Menge: 260,000 m

**02.11.2.3 Anschlussfahne Stahl niro Rd10 L 2m**
STLB-Bau 2018-04 050
Anschlussfahne einschl. Anschluss an den Erder, DIN EN
62561-2 (VDE 0185-561-2), aus nichtrostendem Stahl, Rd
10, Werkstoff-Nr 1.4571, Einzellänge 2 m, Ausführung
gemäß Zeichnung.
Menge: 20,000 St

**02.11.2.4 Erdungsfestpunkt verpresst mit Wassersperre**
NIRO (V4A) M10/M12
Erdungsfestpunkte als korrosionsfreien Anschluss
z.B. Der Ableitung an die Bewehrung von Gebäuden
oder an die Erdungsanlage für den
Schutzpotentialausgleich und/oder den
Funktionspotentialausgleich
mit verpresster Anschlussachse und zusätzlicher
Wassersperre gegen das weitere Eindringen von Wasser
entlang der Achse in die Wand (geprüft mit Druckluft 5
bar nach FprEN 50164-5 (Stand 06 2008

Anschlussgewinde:  M10 / M12
Werkstoff Platte:  NIRO (V4A
Werkstoff-Nr.:  1.4571 / 1.4404 / 1.4401
ASTM / AISI::  316Ti / 316L / 316
Werkstoff Achse:  St/tZn
Kurzschlussstrom  (50 Hz): 3,7 kA
Werkstoff Wassersperre:  PVC
Normenbezug:  DIN EN 62561-1

Liefern und montieren
Menge: 5,000 St

**02.11.2.5 Erdungsfestpunkt**
NIRO (V4A) M10/M12
Erdungsfestpunkte als korrosionsfreien Anschluss
z.B. Der Ableitung an die Bewehrung von Gebäuden
oder an die Erdungsanlage für den
Schutzpotentialausgleich und/oder den
Funktionspotentialausgleich

Anschlussgewinde:  M10 / M12
Werkstoff Platte:  NIRO (V4A
Werkstoff-Nr.:  1.4571 / 1.4404 / 1.4401
ASTM / AISI::  316Ti / 316L / 316
Werkstoff Achse:  St/tZn
Kurzschlussstrom  (50 Hz): 3,9 kA - 6,5 kA
Normenbezug:  DIN EN 62561-1

liefern und montieren
Menge: 5,000 St

**02.11.2.6 Verbindungsklemmen für Bewehrungen St/tZn**
Verbindungsklemmen, für Bewehrungen zum Verbinden von
Betonstahl-Matten oder Bewehrungen mit Rundleitern
sowie
für T-, Kreuz- und Parallelverbindungen

Werkstoff:  St/tZn
Klemmbereich Rd / Rd:  (+) 6-10 / 6-10mm
Klemmbereich Rd / Fl:  (+) 6-10 / 30mm
Klemmbereich Fl / Fl:  (II) 30 / 30mm
Kurzschlussstrom (50 Hz):  9kA
Normenbezug:  DIN EN 62561-1

Liefern und montieren
Menge: 150,000 St

**02.11.2.7 Verbindungsklemmen für Fundamenterder NIRO**
Verbindungsklemmen, für Fundamenterder zum Verbinden
von Rund- und Flachleitern im Erdreich und
Betonfundament für T-, Kreuz- und Parallelverbindungen
ohne die Leiter einfädeln zu müssen

Werkstoff:  NIRO
Klemmbereich Rd / Fl:  (+) 10 / 30mm
Klemmbereich Fl / Fl:  (+/II) 30 / 30mm
Normenbezug:  DIN EN 62561-1

Liefern und montieren, schützen
Der Verbindungsstelle mit einer Korrosionsschutzbinde
Menge: 100,000 St

**02.11.2.8 Messung Erdungsfestpunkte/ Anschlußfahnen**
Messung des Erdungsableitwiderstandes an den
Erdungsfestpunkten sowie an Anschlussfahnen inkl.
Erstellung eines Messprotokolls
Menge: 30,000 St

**02.11.2.9 Dehnungsband**
Dehnungsband
Dehnungsband nach DIN EN 62561-2, zum Durchführen des
Fundamenterders in ausgedehnten Fundamenten (mehrere
Abschnitte) durch die Bewegungsfugen, ohne notwendiges
Herausführen des Erders aus der Bodenplatte. Das
Dehnungsband wird in die Bodenplatte so einbetoniert,
dass sich der Styroporblock in einem Abschnitt befindet
und das andere Ende lose im nächsten Abschnitt
weitergeführt werden kann. Ausführung mit Bändern aus
NIRO im Styroporblock.
Menge: 20,000 St

**02.11.2.10 Gittermatte an Zugängen**
Gittermatte zum Schutz vor Schrittspannung in Anlehnung
an VDE/ABB Merkblatt,
entsprechend normativer Forderung DIN VDE 0151 gebeizt
und passiviert
Werkstoff: NIRO (V4A)
Abmessung (l x b x t): 2000 x 1000 x 4 mm
Maschenweite: 250 mm
Menge: 7,000 St

**02.11.2.11 Wanddurchführung D400mm**
Wanddurchführung
Wasserdicht, durch Stahlbeton,
Öffnung vorh., Wanddicke bis 400mm
Menge: 30,000 St

**02.11.2.12 Messung gesamte Erdungsanlage Sporthalle**
Messung gesamte Erdungsanlage
Messung der gesamten Erdungsanlage inklusive aller
Verbindungen
Menge: 1,000 St

**02.11.2.13 Fotodokumentation und Dokumentation für Fundamenterder und Potentialausgleichsleiter Sporthalle**
Fotodokumentation aller Trennstellen, Verbindungen,
Kreuzstücke etc., Übergabe der Unterlagen in digitaler
Form als Jpg auf  (CD und USB Stick) sowie planerische
Darstellung ( Zugeordnete Fotonummer  im Grundriss/
Bestandspläne eingetragen)
Menge: 1,000 St

**02.11.2.14 Bestandspläne und Bestandsdokumentation anfertigen Sporthalle**
Anfertigen von Bestandsplänen und Bestandsdokumentation
die den endgültigen Zustand der erbrachten Leistungen
darstellen.

Bauliche Angaben, die nicht unmittelbar das
dargestellte Gewerk betreffen, dürfen nicht eingetragen
werden.

Die Bestandsdokumentation hat insbesondere folgende
Punkte zu enthalten:

- farbige Pläne im Maßstab 1:50 mit Vermaßung der
verlegten Leitungen, Erdungsfestpunkten,
  Anschlussfahnen in Bezug zum Baukörper. Eintragungen
zur Zuweisung der Fotodokumentation.

- Produktdatenblätter/ Zulassungen nur der tatsächlich
verwendeten Bauteile

- Messprotokolle

- Fotodokumentation

Die Unterlagen sind 3-fach in Papier als auch digital
(Pläne in pdf und dwg Datei) auf CD und USB Stick in
Ordner strukturiert, nach Vorgabe des AG zu erstellen.

Liegt die Bestandsdokumentation nicht vor, bzw. ist
diese lückenhaft/ unvollständig, gilt die erbrachte
Leistung als nicht abgenommen.
Menge: 1,000 St

##### Abschnitt 02.11.3 Kabeldurchführungen

*Hinweis*
Kabeldurchführungen

*Hinweis*
Hinweis:
Die nachstehend aufgeführten Kabeldurchführungen sind
komplett zu liefern. Die Dichtpackungen sind in
Verbindung mit den Rohbauarbeiten an den gewünschten
Stellen bündig in der
Verschallung einzubetonieren und mittels zuverlässiger
Verdichtung des Betons und der Packung zu sorgen. Für
die Dichteinheit haftet der Auftragnehmer. Leerrohre
und Einführungen müssen herstellerseitig
zusammenpassen.

**02.11.3.1 Doppeldichtpackung 150**
Doppeldichtpackung 150, System mit Bajonettaufnahme.
3-Stegdichtungen zur Abdichtung zum Beton, inkl.
druckdichtem Verschlussdeckel und Qualitätssiegel, nach
dem Betonieren bis 2,5 bar gas- und wasserdicht.
Geeignet für beidseitigen Anschluss von System-Deckeln,
Dichteinsätzen, Brandschutzzulassung S90 nach DIN
4102-9. Mit Anarbeitungsflansch zur Anarbeitung von
kunststoffmodifizierten Bitumendickbeschichtungen.
Stufenlose Anpassung auf die gewünschte Wandstärke. Zum
bündigen Einbetonieren in Wände oder Decken. 2,5 bar
druckdicht nach dem Betonieren. Paketbildung 1x1 oder
1x4 möglich, für Wandstärken ab 140mm, inkl. Lieferung
und fachgerechte Montage
Menge: 7,000 St

**02.11.3.2 Dichtpackung 150**
Dichtpackung 150 für Kernbohrungen in quadratischer
Ausführung aus Alu-Legierung
Lieferung: Flansch nachträglich zum Andübeln
Komplett mit Dichtung und Befestigungselementen Flansch
235 x 235 mm
Notwendiger Achsabstand 235 mm
Flanschstärke 57 mm
Kernbohrung max. D. 150 mm
inkl. Lieferung und fachgerechte Montage
Menge: 2,000 St

##### Abschnitt 02.11.4 UP-Installation Lerrohrarbeiten

*Hinweis*
Leerrohre + Betoneinbaudosen

*Hinweis*
Hinweis:
Sämtliche Leerrohre und Dosen sind nach den
Betonierarbeiten zu Reinigen. Überstehende Rohrenden in
den Dosen sind zu kürzen. Alle Rohre müssen mit einem
Zugdraht versehen werden. Nachfolgende, aufgeführte
Arbeiten sind von einer Elektrofachfirma auszuführen.

**02.11.4.1 Gerätedose 53 mm, Ortbeton**
Gerätedose 53 mm, Ortbeton nach DIN VDE 0606-1 und DIN
49073, aus Kunststoff, Ø 60 mm, Tiefe 40 mm, Schutzart
IP 3X DIN EN 60529, auf Schalung, 2-teilig, Einbauhöhe
53 mm für Kabel und Rohre bis Ø 25 mm waagerecht und
senkrecht verdrehungssicher anreihbar im
Normkombinationsabstand von
71 mm vollisolierter Leitungsübergang bei Kombinationen
Menge: 20,000 St

**02.11.4.2 Geräte- Verbindungsdose 60 mm, Ortbeton**
Geräte-Verbindungsdose 60 mm, Ortbeton nach DIN VDE
VDE0606-1 und DIN 49073, aus Kunststoff, Ø 60 mm, Tiefe
ca. 70mm, mit Schrauben, Schutzart IP 3X DIN EN 60529,
auf Schalung, 2-teilig, für Kabel und Rohre bis Ø 25
mm.
Menge: 96,000 St

**02.11.4.3 Gerätedose 70mm, Ortbeton, CEE 16A**
Gerätedose 70mm, Ortbeton nach DIN VDE 0606-1 und
DIN49073, aus Kunststoff, Ø70mm, Tiefe ca. 70mm, mit
Schrauben, Schutzart IP 34, DIN EN 60529, auf Schalung,
2-teilig, Einbauhöhe 70mm für Kabel und Rohre bis Ø 25
mm für CEE-Geräteeinsätze 16A.
Menge: 2,000 St

**02.11.4.4 Geräte-Verbindungsdose, als Electronic-Dose, Ortbeton**
Geräte-Verbindungsdose, als Electronic-Dose, für
Ortbeton Geräteverbindungsdose, als Electronic-Dose,
DIN EN 60670 /VDE 0606-1 und DIN 49073 für Ortbeton,
aus Kunststoff,Einbauöffnung Ø 60 mm, Länge 160 mm,
Breite 75 mm, Tiefe 91 mm, mit seitlichem Klemmraum,
Schutzart IP 3X, DIN EN 60529, auf Schalung, 2-teilig,
für Leitungen und Kabel bis Durchmesser 16 mm für Rohre
Ø20/Ø25 mm und
Ø32/40 mm Electronic-Dose als Tunnel-Zweikammerdose,
für Geräteeinsätze und elektronische Komponenten
Menge: 30,000 St

**02.11.4.5 Verbindungskasten 75 mm, Ortbeton**
Verbindungskasten 75 mm, Ortbeton, 128 x 128 mm
Verbindungsdose DIN VDE 0606-1 als Abzweigkasten,
plombierbar, aus Kunststoff, Grundfläche mind. 100 mm x
100 mm, Tiefe mind. 50 mm, Schutzart IP 3X DIN EN
60529, auf Schalung, 2-teilig, Einbauhöhe 75 mm für
Kabel und Rohre bis Ø 40 mm für Klemmen bis 6 mm²
Menge: 2,000 St

**02.11.4.6 Verbindungskasten 79 mm, Ortbeton**
Verbindungskasten 79 mm, Ortbeton, 180 x 180 mm
Verbindungsdose DIN VDE 0606-1 als Abzweigkasten,
plombierbar, aus Kunststoff,
Grundfläche mind. 150 mm x 150 mm, Tiefe mind. 65 mm,
Schutzart IP 3X DIN EN 60529, auf Schalung, 2-teilig,
Einbauhöhe 79 mm für Kabel und Rohre bis Ø 40 mm für
Klemmen bis 16 mm² für 2 Stromkreise
Menge: 2,000 St

**02.11.4.7 Deckenleuchten-Verbindungsdose 79 mm**
Deckenleuchten-Verbindungsdose 79 mm, Ortbeton, DA
Ø 60 mm nach DIN VDE 0606-1, Schutzart IP 3X nach DIN
EN 60529, auf Schalung, mit Metallmutter M5 für
Leuchtenhakenbefestigung, 2-teilig, Einbauhöhe 79 mm
Markierungen für Kabel und Rohre bis Ø 32 mm
Auslassöffnung Ø 60 mm
Menge: 10,000 St

**02.11.4.8 Wandleuchten-Anschlussdose 53 mm**
Wandleuchten-Anschlussdose 53 mm, Ortbeton nach
DIN VDE 0606-1, Schutzart IP 3X DIN EN 60529, auf
Schalung,
2-teilig, Auslassöffnung Ø 35 mm, Einbauhöhe 53 mm für
Kabel und Rohre bis Ø 25 mm
Menge: 10,000 St

*Hinweis*
Hinweis:
Sämtliche Leerrohre sind mit einem Zugdraht zu versehen
und auf Durchgängigkeit zu prüfen und schriftlich
nachzuweisen.

**02.11.4.9 Elektroinstallationsrohr halogenfrei Kunststoff 25 mm**
Elektroinstallationsrohr halogenfrei Kunststoff 25 mm,
DIN EN 61386-22, Maße DIN EN 60423, nicht
flammenausbreitend, aus Kunststoff mit
Kunststoffmantel, halogenfrei nach DIN EN 50642,
rauchgasarm DIN EN 61034-2, korrosiv nach DIN EN
60754-2,
mit hochgleitfähiger Innenschicht, mit durchgehenden
weißen Farbstreifen, doppelwandig,
innen gewellt, außen glatt, biegsam, mit Zugdraht,
Außendurchmesser 25 mm, Klassifizierungscode 33532,
Druckfestigkeit mittel, Schlagfestigkeit mittel,
Dauergebrauchs- und Installationstemperatur min. -25°C
max. +105°C, verlegen in Beton.
Menge: 1400,000 m

**02.11.4.10 Elektroinstallationsrohr halogenfrei Kunststoff 32 mm**
Elektroinstallationsrohr halogenfrei Kunststoff 32 mm,
DIN EN 61386-22, Maße DIN EN 60423, nicht
flammenausbreitend, aus Kunststoff mit
Kunststoffmantel, halogenfrei nach DIN EN 50642,
rauchgasarm DIN EN 61034-2, korrosiv nach DIN EN
60754-2, mit durchgehenden weißen Farbstreifen,
doppelwandig, innen gewellt, außen glatt, biegsam, mit
Zugdraht, Außendurchmesser 32 mm, Klassifizierungscode
33532, Druckfestigkeit mittel, Schlagfestigkeit mittel,
Dauergebrauchs- und Installationstemperatur min. -25°C
max. +105°C, verlegen in Beton.
Menge: 400,000 m

**02.11.4.11 Elektroinstallationsrohr halogenfrei Kunststoff 63 mm**
Elektroinstallationsrohr halogenfrei Kunststoff 63 mm,
DIN EN 61386-22, Maße DIN EN 60423, nicht
flammenausbreitend, aus Kunststoff mit
Kunststoffmantel, halogenfrei nach DIN EN 50642,
rauchgasarm DIN EN 61034-2, korrosiv nach DIN EN
60754-2, mit durchgehenden weißen Farbstreifen,
doppelwandig, innen gewellt, außen glatt, biegsam, mit
Zugdraht, Außendurchmesser 63 mm, Klassifizierungscode
33532, Druckfestigkeit mittel, Schlagfestigkeit mittel,
Dauergebrauchs- und Installationstemperatur min. -25°C
max. +105°C, verlegen in Beton.
Menge: 35,000 m

**02.11.4.12 Beton-, Wand und Deckenkrümmer Ø 25 mm**
Beton-, Wand und Deckenkrümmer Ø 25 mm
30 Grad komplett mit End- und Übergangstülle, 3-teilig,
zum Verbinden von Rohren oder als Decken- und
Wandauslass, zur Schalungsseite mit Putzhaut
verschlossen für Rohr-Außen, 25 mm Ø
Menge: 800,000 St

**02.11.4.13 Beton-, Wand und Deckenkrümmer Ø 32 mm**
Beton-, Wand und Deckenkrümmer Ø 32 mm
30 Grad komplett mit End- und Übergangstülle, 3-teilig,
zum Verbinden von Rohren oder als Decken- und
Wandauslass, zur Schalungsseite mit Putzhaut
verschlossen für Rohr-Außen, 32 mm Ø
Menge: 200,000 St

**02.11.4.14 Beton-, Wand und Deckenkrümmer Ø 63 mm**
Beton-, Wand und Deckenkrümmer Ø 63 mm
30 Grad komplett mit End- und Übergangstülle, 3-teilig,
zum Verbinden von Rohren oder als Decken- und
Wandauslass, zur Schalungsseite mit Putzhaut
verschlossen für Rohr-Außen, 63 mm Ø
Menge: 8,000 St

**02.11.4.15 Putzausgleich-Ring**
Putzausgleich-Ring zum Aufrasten auf die
Geräte-Verbindungsdosen, Höhe 12 mm, mit angespritzter
Putzhaut
Menge: 70,000 St

**02.11.4.16 Bestandspläne und Bestandsdokumentation für Verrohrung**
Bestandspläne und Bestandsdokumentation für Verrohrung
Anfertigen von Bestandsplänen und Bestandsdokumentation
die den endgültigen Zustand der erbrachten Leistung
darstellen.

Bauliche Angaben, die nicht unmittelbar das
dargestellte Gewerk betreffen, dürfen nicht eingetragen
werden.

Die Bestandsdokumentation hat insbesondere folgende
Punkte zu enthalten:

- farbige Pläne im Maßstab 1:50 mit Vermaßung der
verlegten Rohre und Dosen in Bezug zum Baukörper.

- Produktdatenblätter/ Zulassungen nur der tatsächlich
verwendeten Bauteile

Die Unterlagen sind 3-fach in Papier als auch digital
(Pläne in pdf und dwg Datei) auf CD und USB-Stick in
Ordner strukturiert, nach Vorgabe des AG zu erstellen.
Menge: 1,000 psch

*Hinweis*
Aufzug

**02.11.4.17 Ankerschienen für Aufzugswände**
Ankerschienen für Aufzugswände, bauseits geliefert in
Teillängen in die Schalung einbringen und nach den
Betonarbeiten reinigen. Die Montageanleitung des
Herstellers ist zu beachten.
Menge: 20,000 m

**02.11.4.18 Gerüstschuhe mit Kunststoffhülse**
Gerüstschuhe mit Kunststoffhülse bauseits geliefert In
Aufzugswände. Kunststoffhülse in die Schalung
Einbringen und nach den Betonierarbeiten reinigen. Die
Montageanleitung des Herstellers ist zu beachten.
Menge: 7,000 St

**02.11.4.19 Lasthaken für Aufzugswände**
Lasthaken bauseits geliefert in Aufzugswände in die
Schaltung Einbringen und nach den Betonierarbeiten
reinigen. Die Montageanleitung des Herstellers ist zu
beachten.
Menge: 5,000 St

**02.11.4.20 Schachtsicherung für Aufzugsschacht**
Schachtsicherung für Aufzugsschacht
Es ist eine normgerechte Schachtsicherung für den
Aufzugsschacht je Etage zu erstellen.
Menge: 5,000 St

*Hinweis*
Schlüsselsafe

**02.11.4.21 Schlüsselsafe**
Schlüsselsafe vorgerichtet für Profilhalbzylinder
Geeignet für den Außenbereich
Montageort: Betoneinbau
Abmessungen: 50 x 150 mm / Innen 40 x 80 mm
Menge: 1,000 St

##### Abschnitt 02.11.06 DURCHBRÜCHE E

*Hinweis*
==Erstellen Durchbrüche, Schlitze und Kernbohrungen==

**02.11.06.1 Durchbruch Wand bis 650cm² - Erstellen**
Durchbruch Wand bis 650cm², Ortbeton - Erstellen

herstellen eines Durchbruches in einer Betonwand
inklusive Schalung für Betonarbeiten, Entfernung der
Schalung einschließlich möglicher Überstände (Nägel,
etc.) und Entsorgung des Schalungsmaterials.
Wanddicke ca. 250 mm
Menge: 27,000 St

**02.11.06.2 Durchbruch Wand bis 1000cm² - Erstellen**
Durchbruch Wand bis 1000cm², Ortbeton - Erstellen

wie vor, jedoch bis 1000cm²
Menge: 5,000 St

**02.11.06.3 Durchbruch Wand bis 2000cm² - Erstellen**
Durchbruch Wand bis 2000cm², Ortbeton - Erstellen

wie vor, jedoch bis 2000cm²
Menge: 7,000 St

**02.11.06.4 Durchbruch Decke bis 650cm² - Erstellen**
Durchbruch Decke bis 650cm², Halbfertigteil - Erstellen

herstellen eines Durchbruches in einer Betondecke
inklusive Schalung für Betonarbeiten, Entfernung der
Schalung einschließlich möglicher Überstände (Nägel,
etc.) und Entsorgung des Schalungsmaterials.
Dicke der Stahlbetondecke ca. 250 mm
Menge: 2,000 St

**02.11.06.5 Durchbruch Decke bis 1000cm² - Erstellen**
Durchbruch Decke bis 1000cm², Halbfertigteil -
Erstellen

wie vor, jedoch bis 1000cm²
Menge: 1,000 St

**02.11.06.6 Durchbruch Decke bis 2000cm² - Erstellen**
Durchbruch Decke bis 2000cm², Halbfertigteil -
Erstellen

wie vor, jedoch bis 2000cm²
Menge: 2,000 St

**02.11.06.7 Kernbohrung Stahlbeton bis 25cm, bis 100mm**
Kernbohrung Stahlbeton bis 25cm, bis 100mm

Kernbohrung durch Stahlbeton, Bohrdurchmesser bis D200
mm, Bohrtiefe bis 25 cm,
einschl. Lösen des Bohrkerns aus dem Gefüge und
Entsorgung

bis D 100
Menge: 8,000 St

**02.11.06.8 Zulage Kernbohrung DN100 in Sichtbetonwand**
Zulage zur vorbeschriebenen Kernbohrung DN 100 für die
Ausführung an einer Sichtbetonwand.
Befestigungen sind beschädigungslos und absolut
rückstandsfrei auszuführen. Verschmutzung am Sichtbeon
sind nicht zulässig.
Menge: 1,000 St

*Hinweis*
==Schließen Durchbrüche und Schlitze==

**02.11.06.9 Durchbruch Wand bis 650cm² - Schließen**
Durchbruch Wand bis 650cm², Ortbeton - Schließen

Durchbruch in Bauteil inkl. Rohrbelegung nach Freigabe
durch Objektüberwachung verschließen. Ein- und Ausbau
von Schalungen mit Befestigung, Anarbeiten an die
Leibungen, Sichtseite der Sichtschalung angleichen
(Sichtbetonstufe 2), Oberfläche für den Farbauftrag
vorbereitet.

Bauteilstärke: 25,0 cm
Menge: 27,000 St

**02.11.06.10 Durchbruch Wand bis 1000cm² - Schließen**
Durchbruch Wand bis 1000cm², Ortbeton - Schließen

wie vor, jedoch bis 1000cm²
Menge: 5,000 St

**02.11.06.11 Durchbruch Wand bis 2000cm² - Schließen**
Durchbruch Wand bis 2000cm², Ortbeton - Schließen

wie vor, jedoch bis 2000cm²
Menge: 7,000 St

**02.11.06.12 Durchbruch Decke bis 650cm² - Schließen**
Durchbruch Decke bis 650cm², Halbfertigteil - Schließen

Durchbruch in Bauteil inkl. Rohrbelegung nach Freigabe
durch Objektüberwachung verschließen. Ein- und Ausbau
von Schalungen mit Befestigung, Anarbeiten an die
Leibungen

Bauteilstärke:  25,0 cm
Menge: 2,000 St

**02.11.06.13 Durchbruch Decke bis 1000cm² - Schließen**
Durchbruch Decke bis 1000cm², Halbfertigteil -
Schließen

wie vor, jedoch bis 1000cm²
Menge: 1,000 St

**02.11.06.14 Durchbruch Decke bis 2000cm² - Schließen**
Durchbruch Decke bis 2000cm², Halbfertigteil -
Schließen

wie vor, jedoch bis 2000cm²
Menge: 2,000 St

### Titel 03 BA 1 - Bauteil E Neubau Energiezentrale

*Hinweis*
BA I

BAUMEISTERARBEITEN

ENERGIEZENTRALE E -
NEUBAU

#### Bereich 03.01 Baustelleneinrichtung Neubau

##### Abschnitt 03.01.01 Baustelleneinrichtung allgemein (C1, C2, E) Bauwasser BHP?

*Hinweis*
Das Einrichten, Vorhalten und Räumen der
Baustelleneinrichtung für die Leitungen des AN über die
Leistungszeit der Baustelle und Wiederherstellung des
Geländes einschließlich Entfernung von Fundamenten,
Verunreinigungen, ist vom AN in die EPs
einzukalkulieren und wird, soweit nichts anderes
angegeben ist, nicht gesondert vergütet.

Leistungen:

Erstellen und Unterhalten von,

Baustellenbeleuchtung für eigene Leistungen gemäß DGUV
215-210
Lager- und Arbeitsplätzen
Verkehrsicherungseinrichtungen einschl. Leistungen zur
Verkehrssicherung
Lagerräume, Werkstätte, Magazine,
Aufenthaltseinrichtungen für die Mitarbeiter des AN
aufstellen und unterhalten
Maschinen und Geräte für den Baubetrieb des
Rohbauunternehmers sind nach Wahl des AN zu stellen,
ein reibungsloser und termingerechter Bauablauf ist zu
gewährleisten.
Schutz- und Sicherungsmaßnahmen nach den
Unfallverhütungsvorschriften und den sonstigen
behördlichen Vorschriften für die eigenen Leistungen
Winterdienst für sämtliche Bewegungs- Schutz- und
Sicherungsmaßnahmen nach den
Unfallverhütungsvorschriften und den sonstigen
behördlichen Vorschriften für die eigenen Leistungen

Säuberung der Baustelle, Bauschutt entfernen und
grobreinigen, während der gesamten Bauzeit für die
vertraglichen Leistungen.
Kosten für die Säuberung der Zufahrtsstraßen die durch
Baufahrzeuge verschmutzt wurden, sind einzurechnen.

Die Baustelleneinrichtung ist mit der Objektüberwachung
des Auftraggebers abzustimmen. Ein Vorschlag zur
BE-Einrichtung ist den Vergabeunterlagen beigelegt und
ist entsprechend zu berücksichtigen.

Der Titel der Baustelleneinrichtung wird einmal
ausgeführt.
Die Einheitspreise sind prozentuell je Bauabteil wie
folgt zu berwerten.

C 1 Erweiterungsbau Schule  60 %
C2 Neubau Sporthalle  32 %
E Energiezentrale  8 %

**03.01.01.1 Baustelleneinrichtung anfahren / aufstellen**
Komplette Baustelleneinrichtung zusammenstellen,
anfahren, abladen, aufstellen und betriebsfertig
einrichten. Hierzu gehören u.a. die Maschinen, Geräte,
Werkzeuge und Rüstungen, Baukräne, Silos für Zement und
alle Zuschlagsstoffe (frostsicher für die
Wintermonate), die Stellung des gesamten erforderlichen
Kraftfahrzeugparks, der Transportgeräte und
Aufzugsvorrichtung. Die Anzahl und der Standort eines
oder mehrerer Kräne obliegt der Wahl des
Auftragnehmers. Die statische Gründung ist auf die
Bodenverhältnisse abzustimmen, siehe beiliegendes
Baugrundgutachten. Die Leistungen der Gründung für
notwendige Kräne sind im Einheitspreis der
Baustelleneinrichtung enthalten.

Die Baustelleneinrichtung dieser Position umfasst den
gesamten Titel 1; Bauteil C1, C 2 und E.

Bauzeit Baumeister:  sh. beil. Bauzeitenplan

Ferner insbesondere die Unterkünfte, Material- und
Geräteschuppen, sowie die sanitären Einrichtungen gemäß
den Vorschriften der Berufsgenossenschaft bzw. des
Gewerbeaufsichtsamtes. Der Unternehmer hat die
eventuell erforderlichen Genehmigungen für die
Errichtung etwaiger Baracken selbst einzuholen und alle
Anordnungen der zuständigen Behörden, insbesondere
hinsichtlich des Feuerschutzes und des
Grundwasserschutzes genau einzuhalten.

Die Baustelleneinrichtung ist so anzulegen, dass ein
ordnungsgemäßer Ablauf für alle am Bau beteiligten
Firmen möglich ist bzw. der Zugang zu den bewohnten
Anliegerbereichen/Nachbarn nicht
eingeschränkt/behindert wird. Die Baustelleneinrichtung
umfasst alle Absperrungen jeglicher Art, die die
unfallsichere Durchführung der Arbeiten auf der
Baustelle und den Zufahrtswegen gewährleisten.

Das Entfernen auch nur einzelner Abschnitte der
Baustelleneinrichtung ist nur mit schriftlicher
Einwilligung der Bauleitung gestattet.

Vom Auftragnehmer ist zwei Wochen nach
Auftragserteilung ein endgültiger
Baustelleneinrichtungsplan vorzulegen. Dieser ist
zwingend mit der Bauleitung im Vorfeld abzustimmen.
Die Zufahrt zum Haupteingang der bestehenden Schule
kann nicht genutzt werden. Die Zufahrt ist
ausschließlich über den sodöstlichen Bereich möglich.
Der Schulbetrieb darf zu keiner Zeit gestört werden.

Mit in den Pauschalpreis einzurechnen sind unter
anderem:

 - Herrichten der erforderlichen Lager- und
Arbeitsplätze
 - notwendige Geräte, Werkzeuge und Hilfsmittel
 - alle sonstigen Kosten, die der Auftragnehmer zur
ordnungsgemäßen Durchführung der Bauaufgabe zu
erbringen hat
 - Sicherungsmaßnahmen, insbesondere der Verkehrswege
auf und vor dem Grundstück, auf Zufahrten,
Bürgersteigen einschließlich Säuberung, im Gebäude, auf
Schneeräumung im Baustellenbereich, usw.
 - Stellen des Sicherheitsingenieurs
 - Schützen der Grenzen zu Nachbargrundstücken absolut
zuverlässig und unfallsicher für die gesamte Bauzeit
bis zur Übergabe
  Vorhalten einer kranbaren Trage
 - insbesondere Schnurgerüste und Einmessarbeiten

Maßgeblich sind die Forderungen des Amtes für
öffentliche Ordnung, der Bauberufsgenossenschaften und
sonst mitwirkender Behörden, Amtsstellen und
Körperschaften sowie des Arbeitsschutzgesetzes.
Leistungen, die der Auftraggeber über die oben
definierten Bereiche hinaus fordert, sind in den
nachfolgenden Positionen beschrieben und werden
gesondert vergütet.

Die Baustelleneinrichtung ist für die Abwicklung der
Baumeisterarbeiten einzurichten. Die Vorhaltung, das
evtl. teilweise Abbauen und das Abräumen der
Baustelleneinrichtung wird in den einzelnen Positionen
vergütet.
Menge: 0,100 Stk

**03.01.01.2 Vorhaltung der Baustelleneinrichtung**
Vorhalten der Baustelleneinrichtung für den Bereich C1
Erweiterungsbau der Schule einschließlich Unterhalt.
Die Vorhaltezeit beginnt bei Baubeginn und endet nach
Fertigstellung der Baumeisterarbeiten im Hinblick auf
die Rohbaufertigstellung.

Die Vorhaltezeit der Baustelleneinrichtung für das
Bauteil C1 wird über die gesamte Bauzeit der
Baumeisterarbeiten der Gebäudeteile C1, C2 und E
vergütet, und ist entsprechend zu bewerten.
Menge: 56,000 Wo

**03.01.01.3 Büro-Container für Projektleitung BBH**
Einrichten eines Baubüros mit Elektroheizung für AG.
Aufstellen eines ca. 30 m² großen doppelwandigen und
winterfesten Raumes mit Windfang,Kleinküche.
Container ggf. in gekoppelter Ausführung.
Für die Wärmedämmung sind folgende Werte einzuhalten
und nachzuweisen.
Boden: 0,36 W/m²K
Wände: 0,38 W/m²K
Dach: 0,36 W/m²K
In die Vorder- und Rückwände sind jeweils 2 Fenster
Dreh / Kipp, mit den Abmessungen B x H = mind. 0,90 x
1,10 m vorzusehen mit Rolladen. 1 Eingangstüren B x H =
mind. 0,85 x 2,00 m ist in der Containerseite
vorzusehen, abschließbar mit PZ- Schloss, Zylinder und
3 Schlüssel. Als Bodenbelag ist ein Linoleumbelag
vorzusehen; die Decke ist mit Holzplatten zu
verkleiden.
Innenausstattung Bauüberwachungsbüro:
- Heizung mit Heizleistung für v.g. 2-fach Container
(elektrisch),
- Klimagerät ausreichend für v.g. 2-fach Container,
- 2 Arbeitstische ca. 1,00 x 2,00 m
- 2 Bürostühle, höhenverstellbar, Sitzfläche und
Rückenlehne gepolstert und verstellbar
- 10 m Magnetstreifen mit ausreichenden Magneten
- 1 Beistelltisch für kleinere Besprechungen bei 4
Personen
- 1 Planablage
- 1 Regenschirmablage, bzw. -Ständer
- 4 Stühle
- 5 Steckdosen
- mind. 2 Lichtschalter an den Zugängen
- 4 lfdm Regale mit jeweils 4 Böden für Leitz-Ordner
- 2 elektr. Wandkonvektoren mit mind. 2,5 kW, incl.
Steckdosen und separaten Sicherungen
- 6 Garderobenhaken mit 8 Kleiderbügel und Helmablage
- 2 Papierkörbe
- 2 Schränke, verschließbar, Abmessungen ca. 1,00 x
2,00 x 0,40m, mit Zwischenböden
- 1 Internetanschluß für Telefon, Fax und Internet
inkl. Router)
- 1 Fussabstreifmatte im Windfangbereich
- 1 Handfeger, Handschaufel und Staubbesen.
Die Lieferung und Montage des Bürocontainers beinhaltet
neben den erforderlichen Montage-, Befestigungs- und
Ausrüstungsmaterialien ebenso die notwendigen Strom-,
Trinkwsseranschlüsse
(Verbrauchskosten trägt der AG).
Wasseranschluss frostsicher

Weitere in die Position eingeschlossene Leistungen
sind:
- wöchentliche Reinigung des Containers incl.
Fußabstreifer außen
- wöchentliche Abfallbeseitigung
- wöchentliche Reinigung der Fußabstreifermatte im
Windfangbereich

Grundvorhaltezeit: 28 Monate
Menge: 0,100 Stk

**03.01.01.4 Vorhalten Büro-Container (nach Leistungsende)**
Vorhalten Besprechungscontainer für AG über die
vereinbarte Vorhaltezeit hinaus inkl. der wöchentlichen
Reinigung.
Außer den vollen Monaten werden Teilvorhaltezeiten nach
Tagen zu 1/30 des Einheitspreises abgerechnet.
Menge: 28,000 Mt

**03.01.01.5 Räumen des Büro-Container**
Räumen, aufladen und abfahren des Büro-Container.
Eventuelle Befestigungen und Rückstände sind zu
beseitigen.
Menge: 0,100 psch

**03.01.01.6 Besprechungscontainer für den AG**
Aufstellen eines ca. 30 m² großen doppelwandigen und
winterfesten Raumes mit Zugangstüre an der
Containerseite. Container ggf. In gekoppelter
Ausführung.
Für die Wärmedämmung sind folgende Werte einzuhalten
und nachzuweisen.
Boden: 0,36 W/m²K
Wände: 0,380 W/m²K
Dach: 0,36 W/m²K
In die Vorder- und Rückwände sind jeweils 2 Fenster
Dreh / Kipp, mit den Abmessungen B x H = mind. 0,90 x
1,10 m vorzusehen mit Rolladen.
1 Eingangstüre B x H = mind. 0,85 x 2,00 m ist in der
Seitenwand als Zugang zum Windfang vorzusehen,
abschließbar mit PZ-Schloss, Zylinder und 3 Schlüssel.
Als Bodenbelag ist ein Linoleumbelag vorzusehen; die Im
Außenbereich, vor der Eingangstüre ist eine
Fußabstreifermatte ca. 1,00 x1, 20 m vorzusehen.
Innenausstattung Besprechungsraum :
1 LED TV 85 Zoll, ULED, UHD 4K,
  HDR Typ HDR10, HDR10+, Dolby Vision,
  Internetfähigkeit über Netzwerk, WLAN, mit Bluetooth,
mind. 4 HDMI und 2 USB Anschlüsse
- TV-Standfuß für Monitor Bildschirm bis mind. 85 Zoll
mobil höhenverstellbar und schwenkbar,
- 1 Multifunktionseinheit bestehend aus Webcam,
Lautsprecher und Mikrofon, mit Stromversorgung und
  Ansteuerung über USB, Kompatibel mit den gängigen
Windows und IOS Betriebssystemen,
- 1 Internetanschluß für Telefon, Fax und Internet
inkl. Router)
- Heizung mit Heizleistung für v.g. 2-fach Container
(elektrisch),
- Klimagerät ausreichend für v.g. 2-fach Container,
- 4 Arbeitstische ca. 1,00 x 2,00 m
- 1 Fußabstreifermatte im Windfangbereich
- 10 m Magnetstreifen mit ausreichenden Magneten
- 15 Stühle gepolstert
- 2 elektr. Wandkonvektoren mit mind. 2,5 kW, incl.
Steckdosen und separaten Sicherungen
- 15 Garderobenhaken mit 15 Kleiderbügel und Helmablage
für 15 Helme
- 2 Papierkörbe
- 1 Regenschirmablage, bzw. ständer
- 1 Schrank, verschließbar, Abmessungen ca. 1,00 x 2,00
x 0,40 m, mit Zwischenböden
- 1 Handfeger, Handschaufel und Staubbesen.
Die Lieferung und Montage des Bürocontainers beinhaltet
neben den erforderlichen Montage-, Befestigungs- und
Ausrüstungsmaterialien ebenso die notwendigen
Stromanschlüsse, incl. der Anschlussgebühren
(Verbrauchskosten trägt der AG).
- wöchentliche Reinigung des Containers
- wöchentliche Abfallbeseitigung
- wöchentliche Reinigung der Fußabstreifermatte im
Windfangbereich

Grundvorhaltezeit: 28 Monate
Menge: 0,100 Stk

**03.01.01.7 Vorhalten Besprechungscontainer (nach Leistungsende)**
Vorhalten Besprechungscontainer für AG über die
vereinbarte Vorhaltezeit hinaus inkl. der wöchentlichen
Reinigung.
Außer den vollen Monaten werden Teilvorhaltezeiten nach
Tagen zu 1/30 des Einheitspreises abgerechnet.
Menge: 28,000 Mt

**03.01.01.8 Räumen des Besprechungs-Container**
Räumen, aufladen und abfahren des
Besprechungs-Container. Eventuelle Befestigungen und
Rückstände sind zu beseitigen.
Menge: 0,100 psch

**03.01.01.9 WC-Personenkabine D/H aufstellen / abbauen**
WC-Personenkabine anfahren, aufstellen und regelmäßige
Ver- und Entsorgung nach Erfordernis. Ausgestattet mit
Innenleuchte, Spiegel, WC-Anlage mit Zubehör, Pissoirs
sowie Handwaschbecken mit Zubehör lt. nachfolgender
Bestückungsliste.
Sämtliche Ver- und Entsorgungsleitungen sind im
Einheitspreis enthalten.

Technische Daten:

Länge: 2.438 mm
Breite: 2.990 mm
Höhe:  2.850 mm
Strom:  400 V / 32 A
Frischwasser:  3/4" GEKA-Kupplung
Abwasser: HT-Rohr NW 100

Ausstattung
Damen: 2 Toiletten
 1 Waschbecken
 Seifenspender
 Papierhandtuchspender
 1 Heizung 2 kW

Herren: 1 Toilette
 1 Urinal
 1 Waschbecken
 Seifenspender
 Papierhandtuchspender
 1 Heizung 2 kW

WC-Personen-Kabine für alle Handwerker/-innen
zugänglich. Nach Rücksprache mit der Bauleitung wieder
abbauen.
Menge: 0,100 Stüc

**03.01.01.10 WC-Personenkabine vorhalten**
Vorhalten und regelmäßiges reinigen, 2mal pro Woche,
der vorgenannten mobilen WC - Personenkabine für die
Nutzung der am Bau beteiligten Ausbaufirmen. Die
angegebene Zeit betrifft eine WC-Einrichtungen incl.
Reinigung.

Außer den vollen Monaten werden Teilvorhaltezeiten nach
Tagen zu 1/30 des Einheitspreises abgerechnet.
Menge: 28,000 Mt

**03.01.01.11 Umsetzen der WC-Personenkabine**
Abbauen, umsetzen und wieder aufbauen der
vorbeschriebenen WC-Personenkabine bei Umorganisation
der Baustelleneinrichtung nach Erfordernis während der
Bauarbeiten. Ausführung der Arbeiten innerhalb der
Baustelle auf ausdrückliche Anweisung durch die
Bauleitung.

Enthalten in dieser Position sind auch die Abtrennung
und Wiederherstellung der Versorgungsleitungen für
einen funktionsfähigen Weiterbetrieb, einschließlich
aller erforderlichen Nebenarbeiten incl. der
notwendigen Anfahrt.
Menge: 0,100 Stüc

**03.01.01.12 Dusch-/WC-Kontainer-Kombination aufstellen / abbauen**
Dusch-/WC-Kontainer anfahren, aufstellen und
regelmäßige Ver- und Entsorgung nach Erfordernis.
Sämtliche Ver- und Entsorgungsleitungen sind im
Einheitspreis enthalten.

Ausgestattet mit Innenleuchte, Spiegel, Duschen,
WC-Anlage mit Zubehör, Pissoirs sowie Handwaschbecken
mit Zubehör lt. nachfolgender Bestückungsliste.

Technische Daten:

Länge:  6.058 mm
Breite:  2.438 mm
Höhe:  2.850 mm
Strom:  400 V / 32 A
Frischwasser: 3/4" GEKA-Kupplung
Abwasser:  HT-Rohr NW 100

Ausstattung:

3 Duschen inkl. Duschvorhang
5 Waschbecken
2 Toiletten
2 Urinale
1 Elektro-Standspeicher 200-300 Liter
2 Heizungen à 2 kW

Dusch-/WC-Kontainer Kombination für alle
Handwerker/-innen zugänglich. Nach Rücksprache mit der
Bauleitung wieder abbauen.
Menge: 0,100 Stüc

**03.01.01.13 Dusch-/WC-Kontainer-Kombination vorhalten**
Vorhalten und wöchentliches reinigen der vorgenannten
Dusch-/WC-Kontainer-Kombination für die Nutzung der am
Bau beteiligten Ausbaufirmen. Die angegebene Zeit
betrifft eine Einrichtungen incl. Reinigung.

Die Frist endet spätestens 1 Arbeitswoche nach
schriftlicher Anzeige bei der Bauleitung.
Menge: 28,000 Mt

**03.01.01.14 Umsetzen Dusch-/WC-Kontainer**
Abbauen, umsetzen und wieder aufbauen des
vorbeschriebenen Dusch-/WC-Kontainers
bei Umorganisation der Baustelleneinrichtung nach
Erfordernis während der Bauarbeiten. Ausführung der
Arbeiten innerhalb der Baustelle auf ausdrückliche
Anweisung durch die Bauleitung.

Enthalten in dieser Position sind auch die Abtrennung
und Wiederherstellung der Versorgungsleitungen für
einen funktionsfähigen Weiterbetrieb, einschließlich
aller erforderlichen Nebenarbeiten incl. der
notwendigen Anfahrt.
Menge: 0,100 Stk

**03.01.01.15 Zusätzlich Anfahrten Sanitärcontainer**
Zusätzlich erforderliche Anfahrten für Reparatur und
Instandhalten der Sanitär-Container bei
ausserordentlichen Schadensereignissen, Verstopfungen
über die in Vorposition beschriebenen Vorhaltungspflege
hinaus.
Über diese Position abgerechnet werden die Aufwendungen
für die Anfahrt und die Reparatur- bzw.
Reinigungsarbeiten bei aussenordentlichen
Schadensereignissen.

Evtl. erforderliche Materialien werden nach Aufwand
vergütet.
Menge: 6,000 Std

**03.01.01.16 Schnurgerüst**
Schnurgerüst für den Bauabschnitt C2 den gegebenen
Anforderungen entsprechend, fachgerecht aufstellen,
vorhalten während der erforderlichen Benutzungsdauer
und auf Anweisung wieder entfernen.
Der AN hat den Vermesser rechtzeitig zu bestellen.
Die behördliche Abnahme hat der AN zu veranlassen,
notwendige Gebühren sind im Einheitspreis enthalten.

Das Einmessen der Hauptachsen erfolgt durch den AN.
Die Gebäudeeinmessung wird in einer gesonderten
Position vergütet.
Die Arbeiten sind rechtzeitig mit der OÜ abzustimmen.
Menge: 1,000 Psch

**03.01.01.17 Meterriß herstellen**
Herstellen eines verbindlichen Meterrisses in
ausreichender Anzahl je Geschoss. (ca. 2 Stück /
Geschoss)
Der Meterriß ist an Tür- und Fensteraussparung
anzubringen.
ohne Anschlag - Aufschlagseite / mit Anschlag -
beidseitig.
Der Meterriß ist durch eindeutige Markierung zu
kennzeichnen und während der gesamten Bauzeit zu
sichern.
Pro Stockwerk und Bauteil ist mindestens ein
verbindlicher Meterriß mit Höhenangabe bezogen auf
±0.00 durch einen verdübelten Gewindestift oder
ähnliches zu sichern. Der Meterriß ist mit Datum und
Höhenangabe (+ 1,00 m über FOK) zu beschriften.
Die Genauigkeit des Meterrisses muss für sämtliche
Leistungen des AN und der Ausbaufirmen ausreichen.
Meterriß = 1 m über FOK

Achtung:
Meterrißkennzeichnungen sind nur in Bereichen ohne
Sichtbetonanforderung anzubringen. Die Ausführung ist
mit der OÜ abzustimmen.
Menge: 1,000 Psch

**03.01.01.18 Räumen der Baustelleneinrichtung**
Räumen, aufladen und abfahren der gesamten
Baustelleneinrichtung für den Titel 01 den Bereich des
Erweiterungsbau der Schule C1, C2 und E evtl. auch
Teilräumung ist im Einheitspreis enthalten.
Befestigungen für Baracken, Lager- und Arbeitsplätze
sind zu beseitigen.
Menge: 0,100 psch

**03.01.01.19 Wartung der Baustelleneinrichtung**
Wartung und Prüfung (nach DGUV V3) der vorgenannten
Baustellen-/provisorischen Einrichtung während der
gesamten Bauzeit einschl. Prüfplaketten.
Menge: 0,100 psch

**03.01.01.20 Bauzaun, Stahlrahmen (mobil), aufstellen / abbauen**
Liefern und aufstellen eines Bauzaunes aus mobilen
Stahlrahmen-Elementen mit Rundstahlfüllstäben,
Stützenfüßen aus Beton, einschließlich sämtlicher
Verbindungen, verschraubten Kupplungen etc. für die
Dauer der gesamten Baumaßnahme und der vertraglichen
Ausführungsfristen aller beteiligten Firmen.

Nach Abschluss aller Bauarbeiten beseitigen. Unbefugten
ist das Betreten des Bauplatzes durch Anschlag zu
verbieten.

Zaunhöhe: 2,00 m

Einschließlich aller erforderlichen Nebenarbeiten.
Menge: 40,000 lfdm

**03.01.01.21 Bauzaun, Stahlrahmen (mobil) vorhalten**
Vorbeschriebenen Bauzaun aus mobilen
Stahlrahmenelementen mit Rundstahlfüllstäben,
Stützenfüßen aus Beton, einschl. sämtlicher
Verbindungen, Kupplungen etc., vorhalten und
unterhalten.

Zaunhöhe: 2,00 m
Zaunlänge: ca. 40,00 lfdm
Vorhaltezeit: ca. 112,0 Wochen

Berechnung á lfdm / Woche:

40,0 lfdm x 112 Wochen = 4.480,00 lfdm/Wo
Menge: 4480,000 lfdm

**03.01.01.22 Grobreinigung der Baustelle nach Aufforderung durchführen**
Die gesamte Baustelle nach Aufforderung der Bauleitung
durch Bauhelfer reinigen.
Diese Position ersetzt nicht die Nebenleistungen gem.
VOB.
Der aus den Baumeisterarbeiten bzw. von den
Ausbauhandwerkern anfallende Schutt und dergleichen ist
auf eine vom Unternehmer zu bestimmende Kippe
abzufahren.

Bauabschnittt: 2a und 2b, Sporthalle Neubau und
Sporthalle Altbau, Bestandsanpassungen

Anwendung dieser Position nur insoweit dieser nicht
schon von den Ausbauhandwerkern im Rahmen ihrer
Leistungen selbst zu beseitigen war. Ausführung nur
nach Anweisung durch die Bauleitung.

Anfallende Entsorgungskosten werden auf Nachweis
gesondert vergütet.
Menge: 8,000 Std.

**03.01.01.23 Öffnungen (Fenster/Türen/Tore) behelfsmäßig schließen**
Öffnungen in der Fassade (Fenster, Türen, Tore) in
verschiedenen Größen als Witterungsschutz behelfsmäßig
schließen. Herstellen einer Holzunterkonstruktion und
mit einer 0,5 mm starken PE-Gitterfolie bespannt und
vorhalten. Ausbau nach Aufforderung durch die
Bauleitung. Einschließlich aller erforderlichen
Nebenarbeiten.
Menge: 25,000 m²

**03.01.01.24 Stammschutz für best. Bäume herstellen / vorhalten / abbauen**
Stammschutz durch Ummantelung mit Polsterung und Bohlen
bei zu erhaltenden Großgehölzen. Stammschutz für die
Dauer der Bauzeit vorhalten und abschließend wieder
abbauen.

Großgehölz:  Laubbäume
Höhe des Stammschutzes 2,0 m
Stammdurchmesser: 0,3 - 0,60 m

Bäume während der Bauzeit durch die Erstellung einer
senkrechten, ca. 2,00 m hohen Bretterschalung mit einer
ca. 10,0 cm dicken Polsterung zwischen Baum und
Schalung aus geeignetem Material (gepresstem Stroh,
Matratzen o.ä.) gegen mechanische Beschädigungen
schützen.
Menge: 3,000 Stk

#### Bereich 03.02 Baugrube / Erdbau

*Hinweis*
Für die Ausführung der Erdarbeiten gilt die DIN 4124 in
der neuesten Fassung. Im Bereich benachbarter,
baulicher Anlagen ist der Aushub unter Beachtung der
DIN 4123 vorzunehmen.

Die im LV vorgegebenen Aushubmassen sind für die
Ermittlung der Aushubmassen, unter Beachtung der
vorstehend genannten Norm, maßgebend.

Dem Auftragnehmer (AN) ist die Verbauart überlassen
soweit sie nicht in den entsprechenden Positionen
gesondert beschrieben ist.
Die Standsicherheit ist durch diesen zu gewährleisten.
Bei nicht verbautem Aushub sind die notwendigen
Sicherheitsböschungen vorzusehen. Die Massen für die
Böschung werden nicht anerkannt, wenn diese zum Zwecke
der Einsparung des Verbaues ausgeführt wird
und teurer ist als der angebotene Verbau. Nicht
ausgeführter Verbau ist Risiko des AN und kann nicht
abgerechnet werden.

Der Einsatz von Gerätschaften für den Aushub ist dem AN
überlassen. Aushub im Handschacht ist dann auszuführen,
wenn die Umstände dies erfordern und dies mit der
Bauleitung abgestimmt ist.

Der Abtransport von Aushubmaterial von der Baustelle
zur Beseitigung oder Zwischenlagerung ist zu begründen
und mit der Bauleitung zu vereinbaren. Material für
notwendigen Bodenaustausch muss den Anforderungen
entsprechen und von der Bauleitung genehmigt sein.

Im Bereich der Gründungsbauteile ist frühzeitig in
Abstimmung mit der Bauleitung und dem Bodengutachter
die detaillierte Ausführung vor Ort festzulegen. Dies
ist beim Bauablauf zu berücksichtigen, damit es zu
keinen Standzeiten auf der Baustelle kommt.

Bei der Einbettung von Leitungen ist geeignetes
Material zu verwenden. Die Ausführung ist
sachverständig und nach den anerkanten Regeln der
Technik vorzunehmen.

Alle Massennachweise für die Abrechnung sind mit
Aufmaßzeichnungen und prüfbaren Massenberechnungen zu belegen.

##### Abschnitt 03.02.01 Geländeoberfläche, Bewuchs

**03.02.01.1 Oberboden im Baustellenumgriff des Gebäudes abheben, seitlich lagern**
Oberboden (Humus) nach DIN 18 300 Klasse 1 im
Baustellenumgriff des neu zu errichtenden Gebäudes der
Energiezentrale, einschließlich Bewuchs (Rasen, usw.)
in der vorhandenen Dicke lösen und laden. Der Oberboden
ist nach Angabe der Bauleitung auf dem Baugelände
abzutransportieren und bis zum Wiederandecken in Mieten
aufzusetzen und zwischenzulagern.

Abtragsdicke: ca. 10,0 - 25,0 cm

Der Humus ist auf Anweisung der Bauleitung abzudecken,
einschließlich aller erforderlichen Nebenarbeiten. Der
Unternehmer hat sich über die Lage von möglichen Ver-
und Entsorgungsleitungen zu erkundigen, um
Beschädigungen zu vermeiden.

Mengenermittlung nach Aufmaß an der Entnahmestelle im
m².
Menge: 659,200 m²

**03.02.01.2 Zwischenbegrünung Erdmieten**
Zwischenbegrünung Bodenmieten
Ansaat von Bodenmieten zur Zwischenbegrünung liefern
und fachgerecht ausbringen, leicht einarbeiten

Phacelia tanacetifolia - Bienenfreund 4g/m²

Ansaat sofort nach dem aufschütten der Mieten
Menge: 5,000 kg

**03.02.01.3 Wurzelstock roden und entsorgen, bis 20 cm**
Wurzelstocke von bauseits gefällten Bäumen roden und
laden. Das unbrauchbare Material zur zugelassenen
Deponie/ Entsorgungsstelle transportieren. Anfallende
Gebühren für Entsorgung sind im Einheitspreis
enthalten.

Stammdurchmesser: bis 20 cm
Menge: 2,000 Stüc

**03.02.01.4 Wurzelstock roden und entsorgen, 20 - 40 cm**
Wurzelstocke von bauseits gefällten Bäumen roden und
laden. Das unbrauchbare Material zur zugelassenen
Deponie/ Entsorgungsstelle transportieren. Anfallende
Gebühren für Entsorgung sind im Einheitspreis
enthalten.

Stammdurchmesser: 20 - 40 cm
Menge: 2,000 Stüc

**03.02.01.5 Wurzelstock roden und entsorgen, 40 - 60 cm**
Wurzelstocke von bauseits gefällten Bäumen roden und
laden. Das unbrauchbare Material zur zugelassenen
Deponie/ Entsorgungsstelle transportieren. Anfallende
Gebühren für Entsorgung sind im Einheitspreis
enthalten.

Stammdurchmesser: 40 - 60 cm
Menge: 2,000 Stüc

**03.02.01.6 Sträucher, Büsche, kleine Bäume roden**
Sträucher, Büsche und kleine Bäume im Bereich von
geschlossenen Bewuchsflächen auf dem Baugrundstück,
einschl. Wurzelwerk, roden und abtransportieren. Das
unbrauchbare Material  laden, abfahren und entsorgen.
Anfallende Kippgebühren sind im Einheitspreis
enthalten.

Stammdurchmesser: bis 10 cm
Ausführung:  im Bereich des gesamten Baugrundstücks

Ausführung nach Rücksprache mit Bauleitung und
Bauherrn.

Rodung und Entsorgung komplett einschließlich aller
Nebenleistungen.
Menge: 50,000 m²

##### Abschnitt 03.02.02 Erdaushub

**03.02.02.1 Bestehende Leitungen suchen, freilegen**
Boden für Suchgraben ausheben zum Aufsuchen und
freilegen von Kanälen, Leitungen, Hindernissen usw. ab
Geländeoberfläche, einschl. Verbau nach DIN 18 303,
Aushub seitlich lagern, wiederverfüllen und verdichten.

Verdrängter Boden wird Eigentum des AN und ist zu
beseitigen.

Bodenklasse (alt): 3 - 5
Aushubtiefe: bis ca. 1,50 m

Aushubtiefe:  bezogen auf Geländeoberkante
Lage: im Freien
Menge: 10,000 m³

**03.02.02.2 Ver- und Entsorgungsleitungen freilegen und sichern**
Erdaushub zum Freilegen der vorhandenen
Anschlussleitungen - Wasserleitung, Schmutzwasserkanal, Strom- und Telefonkabel - ab
Geländeoberfläche, einschließlich dem Verbau nach DIN
18 303, Aushub seitlich lagern, wiederverfüllen und
verdichten.

Bodenklasse: 3 - 5
Aushubtiefe: bis 1,50 m

Aushubtiefe: Bezogen auf Geländeoberkante
Lage: Im Freien

Verdrängter Boden wird Eigentum des AN und ist zu
beseitigen. Suchgräben jeden Umfangs zum Auffinden von
Versorgungsleistungen werden bei Einweisung durch die
Versorgungsträger nicht vergütet.
Menge: 20,000 lfdm

**03.02.02.3 Erdabtrag für Baugrube BK 3-5, lösen/lagern**
Boden nach DIN 18 300, Bodenklasse 3 - 5 nach ZTVE-Stb
in Abtragungsquerschnitten profilgemäß als
Flächenabtrag für das Grobplanum im Bereich der
Baugrube Energiezentrale lösen, laden und im Bereich
des Baugeländes in Mieten bis zu 500 m³ zwischenlagen.
Die Abrechnung erfolgt nach Querprofilen im Abtrag.
Mengenermittlung nach Aufmaß an der Entnahmestelle.
Die Analyse des Haufwerks wird bauseits ausgeführt,
Entsorgung wird gesondert vergütet.

Flächenabtrag:  von ca. 1,80 m bis 4,00 m
Bodenklasse alt (DIN 18300:2012): 3 - 5
Homogenbereich: (DIN18300:2015) B1, B2
Bodengruppen (DIN 18196):

Lage:  Baugrube Energiezentrale im Freien
Transportweg:  bis ca. 200 m
Abrechnung:  nach Querprofilen im Abtrag.
Böschung:  nicht steiler als 45°
Baugrubensicherung:  nach DIN 4124

Die Arbeitsraumvergütung erfolgt nach VOB. Mehraushub
geht zu Lasten des Unternehmers. Einzukalkulieren ist
das Anlegen von Bermen, Verbau und Sicherung der
Baugrubenwände und Ränder gem. DIN 18 303 nach Wahl des
AN.

Auf den Punkt 3.5 der ZTVE (Schutzmaßnahmen gegen
Niederschlagswasser) wird wegen der wasserempfindlichen
Böden besonders hingewiesen. Das Abdecken der
Böschungen wird in einer gesonderten Position vergütet.
Menge: 3600,000 m³

**03.02.02.4 Einzelfundament Stahlbeton abbrechen**
Abbruch des Einzelfundaments aus Stahlbeton,
Normalbeton, im Rahmen einer Totalabbruchmaßnahme,
Abfall ist nicht gefährlich, Werte gemäß
Ersatzbaustoffverordnung 2023 sind eingehalten,
Charakterisierung gemischter Bauschutt Klasse RC-1 nach
EBV 2023, Anlage 1, Tabelle 1,
Wichte des Abbruchstoffes DIN EN 1991-1-1 24 kN/m3,
Ausführung im Freien, Geräteeinsatz ist möglich, max.
Gesamtgewicht der Geräte ohne Beschränkung, Ausführung
staubarm TRGS 559,
zerkleinern, aufgenommene Stoffe zur Wiederverwendung
sortieren, sammeln,
max. Kantenlänge bis 100 cm,
wiederverwendbare Stoffe seitlich lagern, nicht
wiederverwendbare Stoffe sammeln, und auf der Baustelle
 lagern.
Abrechnung nach Aufmaß
Menge: 5,000 m³

##### Abschnitt 03.02.03 Baugrube, Fundamente, Planum

*Hinweis*
Für die Ausführung der Erdarbeiten gilt die DIN 4124 in
der neuesten Fassung. Im Bereich benachbarter,
baulicher Anlagen ist der Aushub unter Beachtung der
DIN 4123 vorzunehmen.

Die im LV vorgegebenen Aushubmassen sind für die
Ermittlung der Aushubmassen, unter Beachtung der
vorstehend genannten Norm, maßgebend.

Dem Auftragnehmer (AN) ist die Verbauart überlassen
soweit sie nicht in den entsprechenden Positionen
gesondert beschrieben ist.
Die Standsicherheit ist durch diesen zu gewährleisten.
Bei nicht verbautem Aushub sind die notwendigen
Sicherheitsböschungen vorzusehen. Die Massen für die
Böschung werden nicht anerkannt, wenn diese zum Zwecke
der Einsparung des Verbaues ausgeführt wird
und teurer ist als der angebotene Verbau. Nicht
ausgeführter Verbau ist Risiko des AN und kann nicht
abgerechnet werden.

Der Einsatz von Gerätschaften für den Aushub ist dem AN
überlassen. Aushub im Handschacht ist dann auszuführen,
wenn die Umstände dies erfordern und dies mit der
Bauleitung abgestimmt ist.

Der Abtransport von Aushubmaterial von der Baustelle
zur Beseitigung oder Zwischenlagerung ist zu begründen
und mit der Bauleitung zu vereinbaren. Material für
notwendigen Bodenaustausch muss den Anforderungen
entsprechen und von der Bauleitung genehmigt sein.

Im Bereich der Gründungsbauteile ist frühzeitig in
Abstimmung mit der Bauleitung und dem Bodengutachter
die detaillierte Ausführung vor Ort festzulegen. Dies
ist beim Bauablauf zu berücksichtigen, damit es zu
keinen Standzeiten auf der Baustelle kommt.

Bei der Einbettung von Leitungen ist geeignetes
Material zu verwenden. Die Ausführung ist
sachverständig und nach den anerkanten Regeln der
Technik vorzunehmen.

Alle Massennachweise für die Abrechnung sind mit
Aufmaßzeichnungen und prüfbaren Massenberechnungen zu belegen.

**03.02.03.1 Fundamentsohle planieren**
Fundamentsohle nach dem Aushub planieren. Ausführung
unmittelbar vor dem Einbringen der Sauberkeitsschicht
als planebene Fläche mit höchstens +/- 2 cm
Höhendifferenz auf eine Länge von 5,0 m, einschließlich
des Abrüttelns mit geeignetem Gerät.

Überschüssiges Material ist nach Wahl des
Auftragnehmers zu beseitigen, einschließlich aller
erforderlichen Nebenarbeiten.
Menge: 685,000 m²

**03.02.03.2 Erdaushub für Bodenkanal, seitlich lagern**
Boden der Bodenklasse 3 - 5 (Homogenbereich B) für
StB-Bodenkanal ab Baugrubensohle mit Arbeitsraum
profilgerecht ausheben. Das Aushubmaterial ist im
Bereich des Baugeländes zu verfahren und seitlich zu
lagern.

Bauteile: Profilierung UK StB-Bodenplatte
Aushubtiefe:  bis 1,00 m

Arbeitsraumvergütung erfolgt nach VOB 18 300/5.1.3.4,
Mehraushub geht zu Lasten des Unternehmers, Verbau und
Sicherung der Baugrubenwände und Ränder gemäß DIN 18
303 nach Wahl des AN, einschließlich aller
erforderlichen Nebenarbeiten.
Menge: 100,000 m³

**03.02.03.3 Zulage für Erdaushub, Handschachtung**
Zulage zu den vorbeschriebenen Positionen Erdaushub
Fundamente für erhöhtem Aufwand bei Handschachtungen in
den Bodenklassen 3 - 5 (Homogenbereich B). Ausführung
nur nach Anweisung durch die Bauleitung.
Menge: 10,000 m³

**03.02.03.4 Schotterauffüllmaterial 32 / 56 liefern**
Liefern von verdichtungsfähigem frostsicherem
Schotterauffüllmaterial, Körnung 32/56 mm, für die
Auffüllung der entstandenen Baugrube im Bereich der
Energiezentrale.

Der Einbau des gelieferten Auffüllmateriales wird in
einer gesonderten Position vergütet.
Menge: 205,500 m³

**03.02.03.5 Baugrubenauffüllung mit Schotter 32 / 56**
Einbauen des seitlich gelagerten, gebrochenem
Schottermaterial der Körnung 32 / 56 mm, zur
Baugrubenauffüllung als Drainschicht.

Der Schotter ist in den weichen Baugrund einzuwalzen
und wird mit Geogitter, für folgenden Bodenaustausch
belegt.
Goegitter wird in gesonderter Position vergütet.

Einbauhöhe: bis ca. 0,30 m
Menge: 205,500 m³

**03.02.03.6 Geogitter mit Vliesstoff auf Grobschotterschicht liefern / einbauen**
Liefern und einbauen eines last- und zugverteilendes
Kombinationsprodukt aus Geogitter und Vliesstoff auf
die Ausgleichsschicht.. Das Geogitter,
Geotextilrobustheitsklasse, GRK 4, ist zwischen
Grobschotter und der Schottertragschicht unter der
StB-Fundamentplatte einzubauen.

Die Überlappung des Gitters von ca. 20,0 cm ist im
Einheitspreis enthalten, einschließlich aller
erforderlichen Nebenarbeiten.
Menge: 685,000 m²

**03.02.03.7 Verdichtungsfähiges Schotterauffüllmaterial liefern**
Liefern von verdichtungsfähigem frostsicherem
Schotterauffüllmaterial, Körnung 0/56 mm, für die
Auffüllung der entstandenen Baugrube im Bereich des
Bodenaustausch einschließlich aller Nebenarbeiten.

Der Einbau des gelieferten Auffüllmateriales wird in
einer gesonderten Position vergütet.
Menge: 532,700 m³

**03.02.03.8 Baugrubenauffüllung mit seitl. gelagerten Material im Baustellenbereich**
Einbauen des seitlich gelagerten verdichtungsfähigen
Auffüllmateriales als Kiessand, gebrochenem
Schottermaterial der Körnung 0 - 56 mm oder bauseitigen
Recyclingmaterial, zur Baugrubenauffüllung im
Abbruchbereich des ehemaligen Gebäudes.

Einbauhöhe:  bis max. 2,00 m (verdichteter Zustand)
Auffüllung: OK Erdplanum Abbruchfläche  bis  UK
Schotterfilterschicht Neubau

Die Verdichtung hat maschinell, mit zeitgemäßem Gerät
zu erfolgen: Die einzelnen Schüttlagen dürfen im
verdichtetem Zustand eine Stärke von 25,0 cm nicht
überschreiten.
In der Aufschüttung ist durch begleitende
Verdichtungskontrollen ein Verdichtungsgrad von 100 %
nachzuweisen. Der Nachweis kann direkt durch
Dichtebestimmungen nach DIN 18125 in Verbindung mit
Proctorversuchen nach DIN 18127 oder indirekt durch
Plattendruckversuche nach DIN 18134 erfolgen. Bei einer
Kontrolle durch Plattendruckversuche ist ein
Verformungsmodul von Ev2 > 100 MN/m² und ein
Verhältniswert Ev2/Ev1 < 2,3 erforderlich.

Die Nachweise der Versuche im Bereich der Baugrube, und
die Ergebnisse sind vorschriftsgemäß festzuhalten und
dem Bodengutachter bzw. dem Statikbüro zu übergeben,
einschließlich allen erforderlichen Nebenarbeiten.

Der Einbau hat in Absprache mit dem Statiker und dem
Bodengutachter zu erfolgen. Die Oberfläche der
Erdauffüllung ist nach Angabe der Bauleitung planeben
herzustellen, einschließlich aller erforderlichen
Nebenarbeiten.
Menge: 532,700 m³

**03.02.03.9 Arbeitsraumhinterfüllung / -auffüllung der Baugrube**
Einbringen von seitlich gelagerten bzw. geliefertem
(ges. Pos.) verdichtungsfähigem Erdmaterial als
Arbeitsraumauffüllung der Baugrube nach Plan bzw.
Angabe der Bauleitung.

Ausführungsbereich: Baugrubenhinterfüllung bzw.
-auffüllung in verschiedenen Niveaus

Einbauhöhe: ca. 0,20 m  -  0,50 m
Bodenklasse: 3 - 5  (Homogenbereich B)
Transportweite: innerhalb des Baugrundstückes ca. 200 m

Erdreich an Einbaustelle transportieren, lagenweise
einbauen und verdichten.

Die Verdichtung hat maschinell, mit zeitgemäßem Gerät
zu erfolgen. Arbeitsraumauffüllung bis OK Planum der
Baugrube. Die Oberfläche der Hinterfüllung ist nach
Angabe der Bauleitung planeben herzustellen.
Angrenzende Bauteile, wie Isolierungen (Dämmung) der
aufgehenden StB-Umfassungswände, udgl. sind vor
Beschädigungen zu schützen, einschließlich aller
erforderlichen Nebenarbeiten.
Menge: 50,000 m³

**03.02.03.10 Seitlich gelagertes verdichtungsfähiges Erdreich, Bkl 3 - 5, wiedereinbauen**
Seitlich gelagertes, verdichtungsfähiges Erdreich
aufnehmen, im Bereich des Baufeldes, einbauen,
verfüllen. Das eingebaute Erdreich ist in Lagen
vorschriftskonform zu verdichten (Protektordichte 103).

Bodenklasse alt (DIN 18300:2012): 3 - 5
Homogenbereich: (DIN18300:2015) A
Bodenklassifikation (DIN 18196): UL, TM, SU, SU* und UM

Einstufung:  Z 0 - nach Eckpunktepapier

Die Abrechnung erfolgt nach der Differenz Abtrag -
Auftrag bzw. nach Aufmaß auf LKW abzüglich 20 %
Auflockerung bzw. nach örtlichem Aufmaß.
Menge: 100,000 m³

**03.02.03.11 Verdichtungsfähiges Erdreich für Auffüllung liefern**
Liefern von verdichtungsfähigem Erdreich zum Auffüllen
der Arbeitsräume entlang dem Gebäude im Bereich der
Baugrube, einschließlich aller Nebenarbeiten.

Das Einbauen des Auffüllmaterials wird mit der Position
"Arbeitsraumhinterfüllung" abgerechnet.
Menge: 50,000 m³

**03.02.03.12 Statischen Lastplattendruckversuch durchführen**
Statischen Lastplattendruckversuch durchführen
einschließlich der Stellung des Prüfgerätes, des erf.
Fahrzeuges und der Erstellung des Protokolles.
Ausführung nach Anweisung der Objektüberwachung
Menge: 3,000 St

##### Abschnitt 03.02.04 Verwertung / Entsorgung

*Hinweis*
Hinweise zu Verwertung/Entsorgung
Sämtliches Material wird nach dem
Begleitscheinverfahren und der Nachweisverordnung
abtransportiert. Die Erstellung  der Begleitscheine und
der Entsorgungsnachweise ist jeweils in die
Einheitspreise mit einzurechnen. Die Überwachung des
Begleitscheinverfahrens erfolgt durch die
Fachbauleitung (vom AG zu stellen).
Alle Kosten wie z.B. Mautgebühren in die einschlägigen
Pos. mit einzukalkulieren.
Der AN haftet für alle Folgen, die durch eine nicht
vertragsgemäße Entsorgung entstehen.
Der AN übernimmt die Pflichten als Erzeuger,
Transporteur und Entsorger bis zur Übernahme durch den
Betreiber der Entsorgungsanlage.
Die Entsorgungsstellen sind durch den Auftragnehmer
vorzuschlagen und sind bis spätestens 3 Wochen vor
Beginn in Form eines Entsorgungskonzeptes vorzulegen.
Andienungspflichten sind einzuhalten
Für die Bestimmung des endgültigen Entsorgungswege ist
eine entsprechende Beprobung gem. LAGA PN98 des
Materials und ggf. eine Analytik bzw.
entsorgungsrelevanter Parameter vorgesehen (EBV 2023
bzw. LVGBT Bayern).
Diese kann bis zu 5 Wochen dauern. Die benötigten
Haufwerksprobenahme werden bauseits gestellt.
Bauschutt, der zur Verwertung / als Ersatzbaustoff
geeignet ist (EBV-RC), kann AGseits orientierend
untersucht und bewertet werden.

**03.02.04.1 Bodenmaterial Z0 laden, abfahren, verwerten**
Laden, abfahren und ordnungsgemäß entsorgen/verwerten
von unbelastetem Erdreich (humosem Oberbodenmaterial
durchmischt mit Pflanzenmaterial, Wurzeln, Steinen und
geringen Bauschuttanteilen (Massenanteil Bauschutt <
10%). Einbau uneingeschränkt möglich.

Materialeinstufung: Z 0  -  gemäß LAGA- Boden Tab.
11.1.2-2/-3

Erdreich, seitlich auf Baustelle in Haufwerken lagernd,
laden, mit LKW des AN transportieren, verwerten, max.
Gesamtgewicht bis 40t, zum Lager/zur Anlage nach Wahl
des AN, die Verwertungsgebühren werden vom AN
übernommen.
Menge: 4341,000 t

**03.02.04.2 Bodenmaterial Z1.1 laden, abfahren, verwerten**
Laden, abfahren und ordnungsgemäß entsorgen/verwerten
von, nur zum Einbau eingeschränktem Erdreich,
durchmischt mit Wurzeln, Steinen und geringen
Bauschuttanteilen (Massenanteil Bauschutt < 10%).

Materialeinstufung: Z1.1 gemäß LAGA M20 - Boden Tab.
11.1.2-2/-3

Erdreich auf Baustelle lagernd, laden, mit LKW des AN
transportieren, verwerten, max. Gesamtgewicht bis 40t,
zum Lager/zur Anlage nach Wahl des AN, die
Verwertungsgebühren werden vom AN übernommen.
Menge: 1069,000 t

**03.02.04.3 Bodenmaterial Z1.2 laden, abfahren, verwerten**
Laden, abfahren und ordnungsgemäß entsorgen/verwerten
von, nur zum Einbau eingeschränktem Erdreich,
durchmischt mit Wurzeln, Steinen und geringen
Bauschuttanteilen (Massenanteil Bauschutt < 10%).

Materialeinstufung: Z1.2 gemäß LAGA M20 - Boden Tab.
11.1.2-2/-3

Erdreich auf Baustelle lagernd, laden, mit LKW des AN
transportieren, verwerten, max. Gesamtgewicht bis 40t,
zum Lager/zur Anlage nach Wahl des AN, die
Verwertungsgebühren werden vom AN übernommen.
Menge: 642,000 t

**03.02.04.4 Bodenmaterial Z2 laden, abfahren, verwerten**
Laden, abfahren und ordnungsgemäß entsorgen/verwerten
von, nur zum Einbau sehr eingeschränktem Erdreich,
durchmischt mit Wurzeln, Steinen und geringen
Bauschuttanteilen (Massenanteil Bauschutt < 10%).

Materialeinstufung: Z2 gemäß LAGA M20 - Boden Tab.
11.1.2-2/-3

Erdreich auf Baustelle lagernd, laden, mit LKW des AN
transportieren, verwerten, max. Gesamtgewicht bis 40t,
zum Lager/zur Anlage nach Wahl des AN, die
Verwertungsgebühren werden vom AN übernommen.
Menge: 428,000 t

##### Abschnitt 03.02.05 Sonstiges, Erdarbeiten

**03.02.05.1 Böschungen der Baugrube mit Folie abdecken**
Böschungen der Baugrube zur Sicherung gegen Tagwasser
mit PE-Folie, 0,5 mm stark, abdecken, einschließlich
der windsicheren Befestigung und späteren Beseitigung.
Der laufende Unterhalt wird gesondert vergütet.

Böschungshöhe: ca. 1,50 m bis max. 6,50 m
Menge: 100,000 m²

**03.02.05.2 Böschungsabdeckung der Baugrube unterhalten**
Mit Folien abgedeckte Böschungen der Baugrube zur
Sicherung gegen Tagwasser unterhalten. Der Unterhalt
hat bis zum Verfüllen der Baugrube / Arbeitsräume zu
erfolgen.

Zeit der Unterhaltung ca. 8 Wochen.

Im Zuge der Verfüllarbeiten ist die Folie
(Polyäthylenfolie, 0,5 mm stark) abzubauen
vorschriftsmäßig zu entsorgen.

Die Folienfläche beträgt ca. 100,00 m².

Berechnung:
100,00 m²  x  8 Wochen  =  800,00 m²
Menge: 800,000 m²/W

**03.02.05.3 Entwässerungsgraben anlegen**
Entwässerungsgraben an der Hangoberseite/Böschungskrone
anlegen um anfallendes Oberflächenwasser abzuleiten.
Verdrängter Boden ist auf dem Baugrundstück zu lagern.
Der Entwässerungsgraben ist mit einer Breite von 70 cm
und einer Tiefe von 40 cm entlang der Böschungskrone
auszubilden.
Menge: 25,000 lfdm

#### Bereich 03.03 Beton- / Stahlbetonarbeiten

*Hinweis*
Sämtliche Fertigteile sind einschließlich der
Anlieferung auf die Baustelle und der kompletten
Montage anzubieten. Der Einbau ist in Absprache mit der
Bauleitung bzw. dem Statiker vorzunehmen.

Sichtbetonflächen müssen, wenn in der
Leistungsbeschreibung nicht anders vorgeschrieben,
folgende Beschaffenheit haben.

- fluchtgerechte, einheitliche, geschlossene und glatte
Oberfläche, möglichst ohne Poren
- gleiche Farbtönung aller Sichtbetonflächen
- genaue Maßhaltigkeit und fehlerfreie Kanten der
Bauwerksteile
- zweckmäßige, möglichst unauffällige Anordnung und
einwandfreie Ausführung von Arbeitsfugen.

Sämtliche Stahleinlagen, Baustabstahl B500A /B500B und
Baustahlmatten B500A /B500B, werden gesondert vergütet.

Alle Kosten und Aufwendungen für
Betonfestigkeitsklassen ab C30/37, im Hinblick auf eine
Fremdüberwachung (Überwachungsklasse 2) sind in den
Einheitspreisen einzukalkulieren.

Alle Kleineisenteile wie Ankerwinkel, Ankerbolzen,
Anschlusseisen etc., sind in die Einheitspreise
einzurechnen soweit nicht als eigener Position erfasst.
Stahlteile, die nicht einbetoniert werden, müssen aus
rostfreiem Material sein. Einzukalkulieren sind die
erforderlichen Schweiß-, Schraub- und alle
Vergussarbeiten.

Ein besonderer Zuschlag für das Schaffen von Konsolen,
Aussparungen und Ausklinkungen wird nicht gewährt.

Die erforderlichen Kunststoffauflager, soweit nicht
eine eigene Position ausgeschrieben ist, sind in die
Einheitspreise einzurechnen.

Dem Bieter steht es frei, sich anstelle von Ortbeton,
die Leistungen als Stahlbetonfertigteil auszuführen.
Als Grundlage dienen die Werkpläne des Architekturbüro
und die Ortbetonstatik. Vergütet werden die
entsprechenden Positionen des Ortbeton. Zusätzliche
Leistungen wie Ausführungspläne der Fertigteile oder
Einbauteile oder ähnliches werden nicht vergütet.
Sollte eine Ausführung mit Fertigteilen, abweichend zum
Leistungsverzeichnis gewählt werden, ist dies mit einem
Begleitschreiben dem Leistungsverzeichnis beizulegen.

Sämtliche Maße sind auf der Baustelle zu überprüfen.

##### Abschnitt 03.03.01 Stb-Decken/Bodenplatten

*Hinweis*

**03.03.01.1 Sauberkeitsschicht, d = 10,0 cm, unter StB-Bodenplatte, C 12/15**
Liefern und einbauen einer Sauberkeitsschicht aus
unbewehrtem Beton unter Gründungsbauteilen aller Art
(Bodenplatte, usw.), einschließlich aller
erforderlichen Nebenarbeiten. Bei der Bodenplatte wird
seitlich ein Überstand von jeweils 15,0 cm vergütet.
Die Sauberkeitsschicht ist auf verschiedenen
Höhenniveaus einzubauen, was bei der Kalkulation zu
berücksichtigen ist.

Einbaubereich: Unter StB-Bodenplatten

Beton:  C 12/15

Dicke:  ca. 10,0 cm

Abgerechnet wird die Sauberkeitsschicht entsprechend
den Abmessungen der StB-Bodenplatte mit beidseitigem
Überstand nach örtlichem Aufmaß in m².
Menge: 308,000 m²

**03.03.01.2 Bodenplatte C 30/37, Plattendicke 30,0 cm, herstellen**
Liefern und einbauen einer StB-Bodenplatte aus
bewehrten Beton, auf der vorhandenen
Sauberkeitsschicht. Die Oberfläche ist eben (nach DIN
18 202) und sauber abzuziehen. Die Bodenplatte ist auf
verschiedenen Höhenniveaus einzubauen, was bei der
Kalkulation zu berücksichtigen ist.

Das Anlegen und Verschließen von Aussparungen und
Durchbrüchen nach Plan und Angabe werden in gesonderten
Positionen vergütet.

Ausführungsbereich: Heizzentrale, Müll, usw.

Beton:  C30/37

Expositionsklasse:  XC 3, XD1, XF1, WF

Plattendicke:  30,0 cm

Besondere betontechnologische Maßnahmen (einschließlich
einer verlängerten Nachbehandlung) zur Erzielung eines
schwindarmen Betons mit langsamer
Festigkeitsentwicklung und möglichst geringem
Wasserzementwert als Beton mit hohem
Wassereindringwiderstand. Es werden
Frischbetontemperaturen zwischen + 10°C und + 22°C
angestrebt.

Die Bodenplatte ist auf verschiedenen Höhenniveaus
einzubauen, was bei der Kalkulation zu berücksichtigen
ist. Einschließlich aller erforderlichen Nebenarbeiten.
Menge: 81,400 m³

**03.03.01.3 Bodenplatte C 30/37, Plattendicke 53,0 cm, herstellen**
Liefern und einbauen einer StB-Bodenplatte aus
bewehrten Beton, auf der vorhandenen Sauberkeitsschicht
wie in Position vor beschrieben, jedoch

Ausführungsbereich: Zufahrt zum Hackschnitzellager

Beton:  C30/37

Expositionsklasse:  XC 3, XD1, XF1, WF

Plattendicke:  53,0 cm
Menge: 6,500 m³

**03.03.01.4 Bodenplatte C 30/37, Plattendicke 50,0 cm, herstellen**
Liefern und einbauen einer StB-Bodenplatte aus
bewehrten Beton, auf der vorhandenen Sauberkeitsschicht
wie in Position vor beschrieben, jedoch

Ausführungsbereich: Zufahrt zum Hackschnitzellager

Beton:  C30/37

Expositionsklasse:  XC 3, XD1, XF1, WF

Plattendicke:  50,0 cm
Menge: 4,500 m³

**03.03.01.5 Bodenplatte C 30/37, Plattendicke 38,5 cm, herstellen**
Liefern und einbauen einer StB-Bodenplatte aus
bewehrten Beton, auf der vorhandenen Sauberkeitsschicht
wie in Position vor beschrieben, jedoch

Ausführungsbereich: Hackschnitzelschubraum

Beton:  C30/37

Expositionsklasse:  XC 3, XD1, XF1, WF

Plattendicke:  38,5 cm
Menge: 5,900 m³

**03.03.01.6 Bodenplatte C 30/37, Plattendicke 25,0 cm, herstellen**
Liefern und einbauen einer StB-Bodenplatte aus
bewehrten Beton, auf der vorhandenen Sauberkeitsschicht
wie in Position vor beschrieben, jedoch

Ausführungsbereich: Schacht in Heizzentrale

Beton:  C30/37

Expositionsklasse:  XC 3, XD1, XF1, WF

Plattendicke:  25,0 cm
Menge: 1,000 m³

**03.03.01.7 Winkelprofile als Kantenschutz einlegen**
Herstellen, liefern und fachgerecht einbauen eines
L-Winkelprofiles als Kantenschutz bei den Toröffnungen
und Höhenvewrsatz der Bodenplatte der
EnergiezentraleFahrzeughalle.

Winkelabmessungen: ca. 80 / 80 x 5 mm
Einzellänge:  ca. 250,0 - 476,0 cm
Abkantungen:  1 x gekantet

Ausführung verzinkt, der Winkel dient als Kantenschutz
bei den Einfahrtstoren und wird im Zuge des betonieren
in die Bodenplatte eingebaut.
Zusätzlich sind zum Einbetonieren der Winkelprofile
Ankerpratzen in einem Abstand von ca. 30,0 cm
anzuschweißen. Länge der Ankerpratzen mind. 35,0 cm, im
letzten Drittel gespreizt.

Die Winkel sind im Zuge der Armierungs- und
Schalarbeiten der StB-Bodenplatte einzulegen und mit
einzubetonieren, einschließlich aller erforderlichen
Nebenarbeiten.
Menge: 14,000 lfdm

**03.03.01.8 1-seitige Schalung, H = 30,0 cm für Bodenplattenränder**
Liefern, einbauen und ausbauen einer Schalung,
einhäuptig, für die Randeinfassungen
(Bodenplattenrändern) der geraden StB-Bodenplatte,
einschließlich aller erforderlichen Nebenarbeiten. Die
Schalung ist auf verschiedenen Höhenniveaus einzubauen,
was bei der Kalkulation zu berücksichtigen ist.

Schalungshöhe: 30,0 cm (ab OK Sauberkeitsschicht)

Die Schalungsfläche wird entsprechend der tatsächlich
eingebauten Schalung nach lfdm abgerechnet.
Menge: 126,000 lfdm

**03.03.01.9 1-seitige Schalung, H = 53,0 cm für Bodenplattenränder**
Liefern, einbauen und ausbauen einer einhäuptigen
Schalung wie in Position vor beschrieben, jedoch

Schalungshöhe: 53,0 cm (ab OK Sauberkeitsschicht)

Die Schalungsfläche wird entsprechend der tatsächlich
eingebauten Schalung nach lfdm abgerechnet.
Menge: 16,200 lfdm

**03.03.01.10 1-seitige Schalung, H = 38,5 cm für Bodenplattenränder**
Liefern, einbauen und ausbauen einer einhäuptigen
Schalung wie in Position vor beschrieben, jedoch

Schalungshöhe: 38,5 cm (ab OK Sauberkeitsschicht)

Die Schalungsfläche wird entsprechend der tatsächlich
eingebauten Schalung nach lfdm abgerechnet.
Menge: 17,200 lfdm

**03.03.01.11 1-seitige Schalung, H = 25,0 cm für Bodenplattenränder**
Liefern, einbauen und ausbauen einer einhäuptigen
Schalung wie in Position vor beschrieben, jedoch

Schalungshöhe: 25,0 cm (ab OK Sauberkeitsschicht)

Die Schalungsfläche wird entsprechend der tatsächlich
eingebauten Schalung nach lfdm abgerechnet.
Menge: 10,200 lfdm

**03.03.01.12 Halbfertigteil-Decke über EG, Deckenstärke 25,0 cm**
Liefern und fachgerechtes Herstellen einer
Stahlbeton-Massivdecke. Oberfläche eben abgescheibt
(nach DIN 18202), Unterseite glatt und ohne Grate, als
Halbfertigteil. Das Anlegen und nachträgliche
Verschließen der Aussparungen, usw. sowie die
zusätzliche Bewehrung werden in einer gesonderten
Position vergütet. Einbau waagrecht. Das Schließen der
Plattenfugen wird gesondert beschrieben und vergütet.

Deckenstärke:  25,0 cm

Einbau:  Decke über EG

Beton:  C 25/30

Expositionsklasse:  XC1, WO

Einbauhöhe:  von ca. 5,00 m bis ca. 5,25 m über RFB
(Bodenplatte)

Untersichten:  glatt SB 2

Einschließlich aller erforderlichen Nebenarbeiten incl.
der notwendigen Abstützungen zum Einbau der
Halbfertigteile bzw. als Stütze für die
Betonierarbeiten bis zu dessen Aushärtung.
Menge: 246,000 m²

**03.03.01.13 Halbfertigteil-Decke über EG, Deckenstärke 20,0 cm**
Liefern und fachgerechtes Herstellen einer
Stahlbeton-Massivdecke wie in Position vor beschrieben,
jedoch

Deckenstärke:  20,0 cm

Einbau:  Decke über EG

Beton:  C 25/30

Expositionsklasse:  XC1, WO

Einbauhöhe:  ca. 2,50 m über RFB (Bodenplatte)

Untersichten:  glatt SB 2

Einschließlich aller erforderlichen Nebenarbeiten incl.
der notwendigen Abstützungen zum Einbau der
Halbfertigteile bzw. als Stütze für die
Betonierarbeiten bis zu dessen Aushärtung.
Menge: 53,000 m²

**03.03.01.14 Zulage StB-Halbfertigteidecken, für Innenfuge verschließen**
Zulage zu den vorbeschriebenen StB-Decken aus
Fertigteilelementen in Sichtbeton für das Verschließen
der Innenfugen gemäß den Herstellerangaben.

Ausführungsbereich: Stoßfugen im Innenbereich

Deckestärke:  ca. 25,0 cm

Fugen im Stoßfugenbereich, bis 20 mm, sind fachgerecht
zu verschließen und mit zugelassenen Baustoffen
elastisch zu versiegeln, einschließlich der
erforderlichen Gerüststellung und allen erforderlichen
Nebenarbeiten.

Abgerechnet wird das Verschließen der Stoßfugen nach
örtlichem Aufmaß entsprechend den tatsächlich
ermittelten Längen in lfdm.
Menge: 133,000 lfdm

**03.03.01.15 1-seitige Schalung, H = 25,0 cm für Ränder der Decken**
Liefern und einbauen einer Schalung, einhäuptig, für
die Randeinfassungen von geraden StB-Deckenplatten,
einschließlich aller erforderlichen Nebenarbeiten.

Schalungshöhe: ca. 25,0 cm

Einbauhöhe:  von ca. 5,00 m bis ca. 5,25 m über RFB
(Bodenplatte)

Die Schalungsfläche wird entsprechend der tatsächlich
eingebauten Schalung nach lfdm abgerechnet.
Menge: 69,200 lfdm

**03.03.01.16 1-seitige Schalung, H = 20,0 cm für Ränder der Decken**
Liefern und einbauen einer Schalung, einhäuptig, für
die Randeinfassungen von geraden StB-Deckenplatten,
einschließlich aller erforderlichen Nebenarbeiten.

Schalungshöhe: ca. 20,0 cm

Einbauhöhe:  ca. 2,50 m über RFB (Bodenplatte)

Die Schalungsfläche wird entsprechend der tatsächlich
eingebauten Schalung nach lfdm abgerechnet.
Menge: 31,000 lfdm

**03.03.01.17 Verlege-/Fertigungspläne für StB-Halbfertigteildecken**
Erstellen von Verlege-/Fertigungsplänen für die im
Titel "Stb-Decken/Bodenplatten" beschriebenen
StB-Fertigteil- / Halbfertigteildecken, einschließlich
den erforderlichen statischen Berechnungen für
Montage-, Transport-, und Bauzustand incl. der
notwendigen Transport- Bewehrung und Montagehilfen.
Ausführungszeichnungen und -details, Fugenaufteilungen
auf CAD-Basis zur Vorlage beim Architekten bzw.
Statiker und Prüfingenieur incl. Einarbeitung der
Korrekturen.

Verlege-/Fertigungspläne für: StB-Fertigteil-,
Halbfertigteildecken / Filigrandecken

Die Pläne sind rechtzeitig vor Beginn der
Verlegearbeiten zur Prüfung und Freigabe vorzulegen,
einschließlich allen erforderlichen Nebenarbeiten.
Menge: 1,000 psch

**03.03.01.18 Fugenblech bei Übergang StB-Bodenplatte /-Wand**
Liefern und fachgerechtes Einbauen von Fugenblechen zur
Abdichtung von Arbeitsfugen zwischen Bodenplatten und
Wänden gemäß WU-Richtlinie "Wasserundurchlässige
Bauwerke aus Beton" bei drückendem und nichtdrückendem
Wasser  inkl. aller erforderlichen Befestigungsittel
(Klemmbügel, Klammern etc.) als einbaufertiges System
im Zuge der Schal- bzw. Betonierarbeiten nach Angabe
des Statikers bzw. nach Plan beim Anschluss der
StB-Umfassungswände an die Fundamentplatte.

Bereich: Bodenplatte - Wände

Material: Metall verzinkt
Stärke: 0,8 mm
Breiten:  300 mm.

Vorgefertigtes Fugenband einbauen, befestigen und
verankern, einschließlich der notwendigen
Baustellen-Verbindungen nach den Herstellerrichtlinen.
Im Einheitspreis enthalten ist der evtl. erschwerte
Einbau durch Behinderungen aus Schalung und Bewehrung,
einschließlich aller erforderlichen Nebenarbeiten.

Abgerechnet wird nach dem tatsächlichen Massen auf
Nachweis in lfdm.
Menge: 79,000 lfdm

**03.03.01.19 Verlege-/Fertigungspläne für StB-Halbfertigteildecken**
Erstellen von Verlege-/Fertigungsplänen für die im
Titel "Stb-Decken/Bodenplatten" beschriebenen
StB-Fertigteil- / Halbfertigteildecken, einschließlich
den erforderlichen statischen Berechnungen für
Montage-, Transport-, und Bauzustand incl. der
notwendigen Transport- Bewehrung und Montagehilfen.
Ausführungszeichnungen und -details, Fugenaufteilungen
auf CAD-Basis zur Vorlage beim Architekten bzw.
Statiker und Prüfingenieur incl. Einarbeitung der
Korrekturen.

Verlege-/Fertigungspläne sowie sämtliche
Bewehrungspläne zur Herstellung der für:
StB-Fertigteil-, Halbfertigteildecken / Filigrandecken

Die Pläne sind rechtzeitig vor Beginn der
Verlegearbeiten zur Prüfung und Freigabe vorzulegen,
einschließlich allen erforderlichen Nebenarbeiten.
Menge: 1,000 Psch

##### Abschnitt 03.03.02 StB.-Aussenwände

**03.03.02.1 StB-Aussenwände Ortbeton, Wanddicke 25,0 cm**
Herstellen von StB-Aussenwände aus Ortbeton, gerade
verlaufend im Bereich der Energiezentrale als
Aussenwand in Sichtbeton zweiseitig geschalt, nach DIN
1045-1 und DIN 1045-2. Ausführung nach Plan und Angabe
des Statikers. Sämtliche Abstandhalter und Wandstärken
sind ausschließlich aus Faserbeton zulässig.
Verschlusskonen sind aus Faserbeton, Zulassungskonform,
exakt 10 mm vertieft einzubauen.

Ausführungsbereich: StB-Aussenwand

StB-Wandicke: 25,0 cm
Wandhöhen:  von ca. 2,50 m bis ca. 5,25 m
Beton:  C 30/37
Expositionsklasse: XC4, XD1, XF1, WF
Feuerwiderstand: feuerbeständig
Größtkorn:  16 mm
Oberfläche:  glatt, einseitig Sichtbeton 2

Erstellen der Wände auf der Bodenplatte. Das Fugenbild,
die Betonierabschnitte sowie deren Abschlüsse sind mit
der Bauleitung/Architekturbüro im Vorfeld abzustimmen.
Das Anlegen von erforderlichen Wandausparungen, die
Bewehrung und Schalung werden in einer gesonderter
Position vergütet.

Einschließlich sämtlicher Nebenleistungen sowie der
notwendigen Gerüststellung.
Menge: 329,100 m³

**03.03.02.2 2-seitige Schalung für StB-Aussenwände in Ortbeton, Wanddicke 25,0 cm**
Liefern und fachgerechtes Herstellen einer glatten,
2-seitigen Schalung aus nichtsaugenden Schalungsplatten
für Stahlbeton-Aussenwände in verschiedenen
Abmessungen. Schalung absatzfrei, als Schalelemente
sind soweit als möglich nur großflächige Elemente
zulässig. Schalungsstöße, Spannstellen, Fugenbild etc.
sind vorab mit der Bauleitung/Architekturbüro zu
klären. Waagrechte Schalungsstöße sind nur im Bereich
der Decke zulässig. Sämtliche sichtbaren waagrechten
und senkrechten Betonierfugen sind mittels
Trapezleisten auszuführen. Die Trapezleisten werden in
gesonderter Position vergütet

Ausführungsbereich: StB-Aussenwände (Energiezentrale)

StB-Wandicke: 25,0 cm

Wandhöhen:  von ca. 2,50 m bis ca. 5,25 m

Oberfläche:  glatt, einseitig Sichtbeton 2

Im Einheitspreis enthalten ist das Abfasen der Kanten
mit Dreikantleisten, einschließlich aller
erforderlichen Nebenarbeiten. Das Fugenbild, die
Betonierabschnitte sowie deren Abschlüsse sind mit der
Bauleitung/Architekturbüro im Vorfeld abzustimmen.

Die Schalungsfläche wird gemäß der tatsächlich
eingebaute Schalung, entsprechend der ermittelten
beidseitigen Fläche der StB-Wände, abgerechnet.

Einschließlich sämtlicher Nebenleistungen sowie der
notwendigen Gerüststellung.
Menge: 656,000 m²

**03.03.02.3 Zulage Passplatten - Sonderelemente**
Zulage zu den Positionen Schalungen für Außenwändewände
für den Einbau von Passplatten und Sonderelementen in
den Randbereichen und Anschlüssen zu flankieren
Bauteilen gemäß Schalmusterplanung des Architekten.

Abgerechnet werden die Flächen mit
Sichtbetonanforderung SB 2 (Sichtseite) welche nicht
mit den Regel- Schalelementen erstellt werden können.

Passplatten nicht schmaler als 50 cm
Menge: 98,000 m²

**03.03.02.5 Türöffnung, 1,135 x 2,26 m, anlegen**
Zulage zu der vorbeschriebenen Ortbeton-Außenwand für
das Ausbilden von Türen. Die Zulage beschreibt die
Ausführung aller notwendigen Leistung zum Erstellen
einer Türöffnung, insbsondere das 4 - seitige Abschalen
der Türöffnung.

Türgröße: 1,135 x 2,26 m

Wandstärke:  25,0 cm

Oberfläche - Leibung: glatt
Menge: 1,000 Stüc

**03.03.02.6 Türöffnungen, 1,385 x 2,26 m, anlegen**
Zulage zu der vorbeschriebenen Ortbeton-Außenwand für
das Ausbilden von Türen. Die Zulage beschreibt die
Ausführung aller notwendigen Leistung zum Erstellen
einer Türöffnung, insbsondere das 3 - seitige Abschalen
der Türöffnung.

Türgröße: 1,385 x 2,26 m bezogen auf OK Bodenplatte
(kein Fußbodenaufbau)

Wandstärke:  25,0 cm

Oberfläche - Leibung: glatt
Menge: 3,000 Stüc

**03.03.02.7 Türöffnungen, 2,01 x 2,26 m, anlegen**
Zulage zu der vorbeschriebenen Ortbeton-Außenwand für
das Ausbilden von Türen. Die Zulage beschreibt die
Ausführung aller notwendigen Leistung zum Erstellen
einer Türöffnung, insbsondere das 3 - seitige Abschalen
der Türöffnung.

Türgröße: 2,01 x 2,26 m bezogen auf OK Bodenplatte
(kein Fußbodenaufbau)

Wandstärke:  25,0 cm

Oberfläche - Leibung: glatt
Menge: 2,000 Stüc

**03.03.02.8 Toröffnung, 4,76 x 4,30 m, anlegen**
Zulage zu der vorbeschriebenen Ortbeton-Außenwand für
das Ausbilden eines Tores. Die Zulage beschreibt die
Ausführung aller notwendigen Leistung zum Erstellen
einer Toröffnung, insbsondere das 3 - seitige Abschalen
der Toröffnung.

Türgröße: 4,76 x 4,30 m bezogen auf OK Bodenplatte
(kein Fußbodenaufbau)

Wandstärke:  25,0 cm

Oberfläche - Leibung: glatt
Menge: 1,000 Stüc

**03.03.02.9 Fensteröffnung, 3,01 x 2,25 m, anlegen**
Zulage zu der vorbeschriebenen Ortbeton-Außenwand für
das Ausbilden von Wandöffnungen für die Belüftung des
Hackschnitzelgutes. Die Zulage beschreibt die
Ausführung aller notwendigen Leistung zum Erstellen von
Wandöffnungen, insbsondere das 4 - seitige Abschalen
der Wandöffnung.

Öffnungsgröße: 3,01 x 2,25 m

Wandstärke:  ca. 25,0 cm

Brüstungshöhe: 2,40 m ab OK - Bodenplatte (kein
Fußbodenaufbau)

Oberfläche - Leibung: glatt
Menge: 3,000 Stüc

**03.03.02.10 Einbringöffnung, 3,01 x 3,01 m, anlegen**
Zulage zu der vorbeschriebenen Ortbeton-Außenwand für
das Ausbilden einer Wandöffnung (Einbringöffnung) für
die Heizkessel, Fördertechnik, usw. in der
Heizzentrale. Die Zulage beschreibt die Ausführung
aller notwendigen Leistung zum Erstellen der
Wandöffnung, insbsondere das 4 - seitige Abschalen der
Wandöffnung.

Öffnungsgröße: 3,01 x 3,01 m bezogen auf OK Bodenplatte
(kein Fußbodenaufbau)

Wandstärke:  ca. 25,0 cm

Oberfläche - Leibung: glatt
Menge: 1,000 Stüc

**03.03.02.11 Wanddurchbruch für Kamine, 35,0 x 35,0 cm**
Herstellen von Wanddurchbrüchen in der StB. - Außenwand
für die spätere Rauchgasrohre (Kamine) nach Plan und
Angabe der Bauleitung, einschließlich der
erforderlichen 4 - seitigen Abschalung und den
Nebenarbeiten.

StB-Wanddicke: 25,0 cm

Abmessungen: ca. 35,0 x 35,0 cm

Oberfläche - Leibung: glatt
Menge: 2,000 Stüc

**03.03.02.12 Erstellen einer Schalungsmusterplanung**
Der Auftragnehmer hat für bestimmte Bereiche,
Ausführung in SB 2, Schalpläne zu erstellen. Anhand der
Liefermaße der von ihm gewählten Schalhaut auf
Grundlage der Architektenzeichnungen zu jedem
Sichtbetonteil. In diesem Schalungsmusterplan aus dem
die Anordnung der Schalhautelemente, -fugen und der
Ankerpunkte ersichtlich ist. Die Anordnung der
Schalhautelemente soll regelmäßig und in möglichst
großflächiger, ver- und zuschnittsarmer
Elementeinteilung und mit geringstmöglicher Anzahl
horizontaler Schalhautstöße erfolgen. Die
Schalungsmusterpläne sind jeweils in enger Abstimmung
mit den Auftraggeber zu entwerfen und werden für jedes
Bauteil durch diesen vor der Ausführung genehmigt. Die
Schalmusterplanung beinhaltet die notwendige
bauteilbezogene Planung der Rüttelgassen in Abstimmung
mit dem Auftraggeber.

Es sind mindestens 2- Prüfläufe einzukalkulieren. Je
Wand wird die Planung einfach vergütet, die
gegenüberliegende baugleiche Wand wird nicht zusätzlich
vergütet.

Die Unterlagen sind jeweils nur digital an Architekten
zur Abstimmung und Freigabe zu übermitteln.
Menge: 328,000 m²

**03.03.02.13 Arbeitsfugenabstellung senkrecht**
Ausbilden von senkrechten, statisch bedingten,
Arbeitsfugen. Die Arbeitsfugen sind bei durchlaufender
Bewehrung, mit beidseitiger Dreikantleiste über die
volle Geschoßhöhe mit rauher Fuge auszubilden.

Wandstärke:  ca. 25,0 cm

Die Arbeiten sind in SB 2 auszuführen.
Menge: 51,000 lfdm

##### Abschnitt 03.03.03 StB.-Innenwände

**03.03.03.1 StB-Innenwände Ortbeton, Wanddicke 25,0 cm**
Herstellen von StB-Innenwänden aus Ortbeton, gerade
verlaufend im Bereich der Energiezentrale als Innenwand
in Sichtbeton zweiseitig geschalt, nach DIN 1045-1 und
DIN 1045-2. Ausführung nach Plan und Angabe des
Statikers. Sämtliche Abstandhalter und Mauerstärken
sind ausschließlich aus Faserbeton zulässig.
Verschlusskonen sind aus Faserbeton sind,
Zulassungskonform, exakt 10 mm vertieft einzubauen.

Ausführungsbereich: StB-Innenwand

StB-Wandicke: 25,0 cm
Wandhöhen:  von ca. 2,50 m bis ca. 5,00 m
Beton:  C 30/37
Expositionsklasse: XC3, WF
Feuerwiderstand: feuerbeständig
Oberfläche:  glatt, zweiseitig Sichtbeton 2

Erstellen der Wände auf der Bodenplatte des EG. Das
Fugenbild, die Betonierabschnitte sowie deren
Abschlüsse sind mit der Bauleitung/Architekturbüro im
Vorfeld abzustimmen. Das Anlegen von erforderlichen
Wandausparungen, die Bewehrung und Schalung werden in
einer gesonderter Position vergütet.

Einschließlich sämtlicher Nebenleistungen sowie der
notwendigen Gerüststellung.
Menge: 203,000 m³

**03.03.03.2 2-seitige Schalung für StB-Innenwände in Ortbeton, Wanddicke 25,0 cm**
Liefern und fachgerechtes Herstellen einer glatten,
2-seitigen Schalung aus nichtsaugenden Schalungsplatten
für Stahlbeton-Aussenwände in verschiedenen
Abmessungen. Schalung absatzfrei, als Schalelemente
sind soweit als möglich nur großflächige Elemente
zulässig. Schalungsstöße, Spannstellen, Fugenbild etc.
sind vorab mit der Bauleitung/Architekturbüro zu
klären.
Im Einheitspreis enthalten ist das Abfasen der Kanten
mit Dreikantleisten, einschließlich aller
erforderlichen Nebenarbeiten.

Ausführungsbereich: StB-Innenwand Energiezentrale E

StB-Wandicke: ca. 25,0 cm
Wandhöhen:  ca. 5,00 m
Oberfläche:  glatt, einseitig Sichtbeton 2

Im Einheitspreis enthalten ist das Abfasen der Kanten
mit Dreikantleisten, einschließlich aller
erforderlichen Nebenarbeiten.

Die Schalungsfläche wird gemäß der tatsächlich
eingebaute Schalung, entsprechend der ermittelten
beidseitigen Fläche der StB-Wände, abgerechnet.

Einschließlich sämtlicher Nebenleistungen sowie der
notwendigen Gerüststellung.
Menge: 405,000 m²

**03.03.03.3 StB-Innenwände Ortbeton, Wanddicke 15,0 cm**
Herstellen von StB-Innenwand aus Ortbeton, gerade
verlaufend im Bereich der Energiezentrale als Innenwand
in Sichtbeton zweiseitig geschalt, nach DIN 1045-1 und
DIN 1045-2. Ausführung nach Plan und Angabe des
Statikers. Sämtliche Abstandhalter und Mauerstärken
sind ausschließlich aus Faserbeton zulässig.
Verschlusskonen sind aus Faserbeton sind,
Zulassungskonform, exakt 10 mm vertieft einzubauen.

Ausführungsbereich: StB-Innenwand

StB-Wandicke: ca. 15,0 cm
Wandhöhen:  ca. 1,36 m
Beton:  C 30/37
Expositionsklasse: XC3, WF
Oberfläche:  glatt, zweiseitig Sichtbeton 2

Erstellen der Wände auf der Bodenplatte. Das Fugenbild,
die Betonierabschnitte sowie deren Abschlüsse sind mit
der Bauleitung/Architekturbüro im Vorfeld abzustimmen.
Das Anlegen von erforderlichen Wandausparungen, die
Bewehrung und Schalung werden in einer gesonderter
Position vergütet.

Einschließlich sämtlicher Nebenleistungen.
Menge: 8,000 m³

**03.03.03.4 2-seitige Schalung für StB-Innenwände in Ortbeton, Wanddicke 15,0 cm**
Liefern und fachgerechtes Herstellen einer glatten,
2-seitigen Schalung aus nichtsaugenden Schalungsplatten
für Stahlbeton-Innenenwände in verschiedenen
Abmessungen. Schalung absatzfrei, als Schalelemente
sind soweit als möglich nur großflächige Elemente
zulässig. Schalungsstöße, Spannstellen, Fugenbild etc.
sind vorab mit der Bauleitung/Architekturbüro zu
klären. Waagrechte Schalungsstöße sind nur im Bereich
der Decke zulässig, Elementhöhe mindestens 3,30 m.
Sämtliche sichtbaren waagrechten und senkrechten
Betonierfugen sind mittels Trapezleisten auszuführen.
Die Trapezleisten werden in gesonderter Position
vergütet.
Im Einheitspreis enthalten ist das Abfasen der Kanten
mit Dreikantleisten, einschließlich aller
erforderlichen Nebenarbeiten.

Ausführungsbereich: StB-Innenwand Energiezentrale E

StB-Wandicke: ca. 35,0 cm
Wandhöhen:  ca. 3,36 m
Oberfläche:  glatt, einseitig Sichtbeton 2

Im Einheitspreis enthalten ist das Abfasen der Kanten
mit Dreikantleisten, einschließlich aller
erforderlichen Nebenarbeiten.

Die Schalungsfläche wird gemäß der tatsächlich
eingebaute Schalung, entsprechend der ermittelten
beidseitigen Fläche der StB-Wände, abgerechnet.

Einschließlich sämtlicher Nebenleistungen sowie der
notwendigen Gerüststellung.
Menge: 16,000 m²

**03.03.03.5 Wanddurchbruch für Fördertechnik, 45,0 x 45,0 cm, WD 15,0 cm**
Herstellen von Wanddurchbrüchen in der StB. - Innenwand
für die spätere Fördertechnik nach Plan und Angabe der
Bauleitung, einschließlich der erforderlichen 4 -
seitigen Abschalung und den Nebenarbeiten.

StB-Wanddicke: 15,0 cm

Abmessungen: ca. 45,0 x 45,0 cm

Oberfläche - Leibung: glatt
Menge: 2,000 Stüc

**03.03.03.6 Wanddurchbruch für Fördertechnik, 45,0 x 45,0 cm, WD 25,0 cm**
Herstellen von Wanddurchbrüchen in der StB. - Innenwand
für die spätere Fördertechnik nach Plan und Angabe der
Bauleitung, einschließlich der erforderlichen 4 -
seitigen Abschalung und den Nebenarbeiten.

StB-Wanddicke: 25,0 cm

Abmessungen: ca. 45,0 x 45,0 cm

Oberfläche - Leibung: glatt
Menge: 1,000 Stüc

**03.03.03.7 Wanddurchbruch für E-Trassen, 40,0 x 10,0 cm, WD 25,0 cm**
Herstellen von Wanddurchbrüchen in der StB. - Innenwand
für die E-Trassen nach Plan und Angabe der
Bauleitung/Fachbauleitung, einschließlich der
erforderlichen 4 - seitigen Abschalung und den
Nebenarbeiten.

StB-Wanddicke: 25,0 cm

Abmessungen: ca. 40,0 x 10,0 cm

Oberfläche - Leibung: glatt
Menge: 2,000 Stüc

**03.03.03.8 Wanddurchbruch für E-Trassen, 60,0 x 15,0 cm, WD 25,0 cm**
Herstellen von Wanddurchbrüchen in der StB. - Innenwand
für die E-Trassen nach Plan und Angabe der
Bauleitung/Fachbauleitung, einschließlich der
erforderlichen 4 - seitigen Abschalung und den
Nebenarbeiten.

StB-Wanddicke: 25,0 cm

Abmessungen: ca. 60,0 x 15,0 cm

Oberfläche - Leibung: glatt
Menge: 1,000 Stüc

**03.03.03.9 Wandöffnung, innen, 5,615 x 1,23 m, WD 25,0 cm, anlegen**
Zulage zu der vorbeschriebenen Ortbeton-Innenwand für
das Ausbilden einer raumbreiten Öffnung zwischen
Hackschnitzellager und Schubraum. Die Zulage beschreibt
die Ausführung aller notwendigen Leistung zum Erstellen
einer Wandöffnung, insbsondere das 3-seitige Abschalen
der Öffnung.

Öffnungsgröße: 5,615 x 1,23 m bezogen auf OK
Bodenplatte (kein Fußbodenaufbau)

Wandstärke:  25,0 cm

Oberfläche - Leibung: glatt
Menge: 1,000 Stüc

##### Abschnitt 03.03.04 StB-Unterzüge, Stürze, Attika

**03.03.04.1 StB-Unterzug um EG, 25,0 x 80,0 cm, glatt, C25/30, XC1, W0**
Herstellen eines bewehrten Unterzuges aus Stahlbeton
mit rechteckigem Querschnitt im Erdgeschoss. Unterseite
waagrecht in Verbindung mit der StB-Decke
(deckenintegriert), Oberseite (= OK Decke), dreiseitig
geschalt nach DIN 1045-1 und DIN 1045-2. Ausführung
nach Plan und Angabe des Statikers im Erdgeschoss.

Ausführungsbereich: Erdgeschoss (Heizzentrale)

Beton:  C25/30

Expositionklasse: XC1, W0

Querschnitt:  25,0 x 55,0 cm - reiner Betonquerschnitt
ab UK Erdgeschossdecke

Gesamtquerschnitt: 25,0 x 80,0 cm (OK Erdgeschossdecke
bis UK Unterzug)

Einbauhöhe:  ca. 4,45 m ab OK StB-Bodenplatte

Oberfläche glatt, mit gefasten Kanten, Betonwarzen und
Grate abgeschliffen, einschließlich der erforderlichen
Gerüststellung und den erforderlichen Nebenarbeiten.

Abgerechnet wird das über die Decke hinausgehende Maß
in m³ Stahlbeton, einschließlich aller notwendigen
Rüstarbeiten und den erforderlichen Nebenarbeiten. Die
3-seitige Schalung und die Bewehrung werden in einer
gesonderter Position vergütet.
Menge: 1,300 m³

**03.03.04.2 3-seitige Schalung für StB-Unterzug herstellen**
Liefern, fachgerechtes Herstellen und ausbauen einer
glatten, 3-seitigen Schalung aus nichtsaugenden
Schalungsplatten (Sichtbeton) für den gerade
StB-Unterzüge mit rechteckigem Querschnitt im
Erdgeschoss.

Querschnitt:  25,0 x 55,0 cm - reiner Betonquerschnitt
ab UK Erdgeschossdecke

Schalungshöhe: ca. 4,45 m ab OK StB-Bodenplatte

Schalungsabwicklung: 0,55 + 0,25 + 0,55 m

Ansichten:  glatt (3-seitig)

Im Einheitspreis enthalten ist das Abfasen der Kanten
mit Dreikantleisten, einschließlich der notwendigen
Gerüststellung und allen erforderlichen Nebenarbeiten.

Die Schalungsfläche wird gemäß der tatsächlich
eingebauten Schalung abgerechnet.
Menge: 13,000 m²

**03.03.04.3 StB - Torsturz im EG, 25,0 x 95,0 cm, glatt, C25/30, XC1, W0**
Herstellen eines bewehrten Fenstersturzes aus
Stahlbeton mit rechteckigem Querschnitt im Erdgeschoß.
Unterseite waagrecht in Verbindung mit den StB-Stützen
und der Stahlbetondecke, dreiseitig geschalt nach DIN
1045-1 und DIN 1045-2. Ausführung nach Plan und Angabe
des Statikers im Erdgeschoss.

Ausführungsbereich: Erdgeschoss (Hackschnitzellager)

Beton:  C25/30

Expositionklasse: XC1, W0

Querschnitt:  25,0 x 70,0 cm - reiner Betonquerschnitt
ab UK Erdgeschossdecke

Gesamtquerschnitt: 25,0 x 95,0 cm (OK Erdgeschossdecke
bis UK Torsturz)

Schalungshöhe: ca. 4,30 m über OK StB-Bodenplatte (EG)

Oberfläche glatt, mit gefasten Kanten, Betonwarzen und
Grate abgeschliffen, einschließlich der erforderlichen
Gerüststellung und den erforderlichen Nebenarbeiten.

Die 3-seitige Schalung und die Bewehrung werden in
einer gesonderter Position vergütet, einschließlich
aller erforderlichen Nebenarbeiten.
Menge: 1,000 m³

**03.03.04.4 3-seitige Schalung für StB - Torsturz herstellen**
Liefern, fachgerechtes Herstellen und ausbauen einer
glatten, 3-seitigen Schalung aus nichtsaugenden
Schalungsplatten für einen geraden StB-Türsturz mit
rechteckigem Querschnitt im Erdgeschoss.

Unterzugquerschnitt: 25,0 x 28,0 cm

Schalungshöhe: ca. 4,30 m ab OK StB-Bodenplatte

Sichtseite:  glatt (3-seitig)

Schalungsabwicklung: 0,70 + 0,25 + 0,70 m

Im Einheitspreis enthalten ist das Abfasen der Kanten
mit Dreikantleisten, einschließlich der notwendigen
Gerüststellung und allen erforderlichen Nebenarbeiten.

Die Schalungsfläche wird gemäß der tatsächlich
eingebauten Schalung abgerechnet.
Menge: 8,000 m²

**03.03.04.5 Aufkantung für Attika auf Ortbetondecke, 25,0 x 51,0 cm, glatt, C 30/37**
Herstellen einer bewehrten Attika aus Stahlbeton mit
rechteckigem Querschnitt auf der Decke über dem
Erdgeschoß. Oberseite waagrecht in Verbindung mit der
Erdgeschoßdecke, zweiseitig geschalt nach DIN 1045-1
und DIN 1045-2. Ausführung nach Plan und Angabe des
Statikers.

Ausführungsbereich: Auf Erdgeschoßdecke

Beton:  C30/37

Expositionklasse: XC4, XD1, XF1, WF

Querschnitt:  25,0 x 51,0 cm - reiner Betonquerschnitt
ab OK Erdgeschoßdecke

Schalungshöhe: ca. 2,75 m bzw. 5,25 m über RFB
(Bodenplatte)
  bzw. 0,51 m ab OK Erdgeschoßdecke

Oberfläche glatt, mit gefasten Kanten, Betonwarzen und
Grate abgeschliffen, einschließlich der erforderlichen
Gerüststellung und den erforderlichen Nebenarbeiten.

Die benötigte 2-seitige Schalung und die Bewehrung
werden in einer gesonderter Position vergütet,
einschließlich aller erforderlichen Nebenarbeiten.
Menge: 11,400 m³

**03.03.04.6 2-seitige Schalung, H = 51,0 cm, für Attika (Bereich über Fenstersturz)**
Liefern und fachgerechtes Herstellen einer glatten,
2-seitigen Schalung aus nichtsaugenden Schalungsplatten
für die Attika im.

Ausführungsbereich: Attika auf Erdgeschossdecke

Attikadicke:  25,0 cm

Attikahöhe:  51,0 cm

Schalungshöhe: 51,0 cm

Im Einheitspreis enthalten ist das Abfasen der Kanten
mit Dreikantleisten, Betonoberfläche glatt,
einschließlich aller erforderlichen Nebenarbeiten.

Die Schalungsfläche wird gemäß der tatsächlich
eingebaute Schalung, entsprechend der ermittelten
beidseitigen Fläche abgerechnet.
Menge: 91,000 m²

**03.03.04.7 Zulage für Stahlbeton - Unterzüge, Attika, Größtkorn 16 mm**
Zulage zu den StB-Unterzügen, StB-Torstürze und
StB-Attika aus Ortbeton für das Herstellen und Einbauen
von Beton mit Größtkorn 16 mm bei hochbewehrten
StB-Bauteilen.

Abrechnung nach m³ Beton-Verbrauch im Bauteil.
Menge: 14,000 m³

**03.03.04.8 Attikadurchbrüche für Flachdachentwässerung, 15,0 x 15,0 cm**
Herstellen von Wanddurchbrüchen in der vor
beschriebenen StB.-Attika für die spätere
Flachdachentwässerung (Abläufe, Notabläufe) nach Plan
und Angabe der Bauleitung, einschließlich der
erforderlichen 4 - seitigen Abschalung und den
Nebenarbeiten.

Attika - StB-Wanddicke: 25,0 cm

Abmessungen: ca. 15,0 x 15,0 cm
Menge: 9,000 Stüc

##### Abschnitt 03.03.05 Bewehrung

**03.03.05.1 Betonstahlmatten B 500A / B 500B**
Liefern und einbauen von Betonstahlmatten nach DIN 488
in verschiedenen Abmessungen für die Bewehrung der
Betonbauteile nach Bewehrungsplan und Angabe des
Statikers.

Ausführungsbereich: StB-Bodenplatte, StB-Decke,
StB-Wände, usw.

Betonstahlmatten B 500A / B 500B liefern und
fachgerecht einbringen. Nach Bewehrungsplänen bzw.
Anweisung des Statikers biegen, schneiden und verlegen.
Verschnitt und Toleranzgewicht sind in den EP
miteinzurechnen.

Verrechnet wird die nach den Ausführungszeichnungen und
der Stahlliste vorgegebene, einzubauende Stahlmenge
ohne Verschnitt, einschließlich aller erforderlichen
Nebenarbeiten.
Menge: 18229,000 kg

**03.03.05.2 Betonstabstahl B 500A / B 500B, 6 - 32 mm**
Liefern und einbauen von Betonstabstahl B500A/B500B (IV
S 500/550) nach DIN 488 in verschiedenen Längen für die
Bewehrung der Betonbauteile in allen Geschoßen nach
Bewehrungsplan und Angabe des Statikers.

Ausführungsbereich: StB-Bodenplatte, StB-Fundamente,
StB-Decke, StB-Wände, usw.

Stabstahl-Durchmesser: 6 - 32 mm

Betonstabstahl B500A / B500B liefern und fachgerecht
einbringen. Nach Bewehrungsplänen bzw. Anweisung des
Statikers biegen, schneiden und verlegen. Verschnitt
und Toleranzgewicht sind in den EP miteinzurechnen.

Verrechnet wird die nach den Ausführungszeichnungen und
der Stahllisten vorgegebene, einzubauende Stahlmenge
ohne Verschnitt, einschließlich aller erforderlichen
Nebenarbeiten.
Menge: 24553,000 kg

**03.03.05.3 Abstandhalter (APSTA-Körbe) liefern / einbauen**
Liefern und einbauen von Abstandhaltern (APSTA-Körbe)
nach Bewehrungsplan und Angabe des Statikers.

Ausführungsbereich: StB-Bodenplatte und StB-Decke

Abstandhalter liefern und fachgerecht einbauen nach
Bewehrungsplänen bzw. Anweisung des Statikers.
Verrechnet wird die nach den Ausführungszeichnungen und
der Stahlliste des Statikers vorgegebene Anzahl,
einschließlich aller erforderlichen Nebenarbeiten.
Menge: 1000,000 kg

**03.03.05.4 Stahlteile (verzinkt) einbauen**
Einbauen von verschiedenen, feuerverzinkten
Stahlteilen, Stahlsorten DIN 10027-1 S235JR (St 37-2).
Die Stahleinbauteile werden im oberen
Bodenplattenbereich der Energiezentrale in Abstimmung
mit dem Technikgewerk eingebaut.

Schwierigkeitsgrad:  VE 3
Menge: 4,000 St

##### Abschnitt 03.03.06 Sonstiges/Einbauteile

**03.03.06.1 Halfenschienen liefern/einbauen, Ortbetonschalung**
Liefern und einbauen von Halfenschienen, Typ HTA 25/15,
in die Ortbetonschalungen. Einbau senkrecht und
waagrecht nach Plan bzw. Angabe der Bauleitung.

Bauteil:  Öffnung in StBn-Wand, senkrecht

Schienen in verzinkter Ausführung, einschließlich
Vollschaumfüllung und mit Heftkrampen gemäß
Werksvorschrift im Fertigungsprozess gemäß Plan und
Angabe fixieren und einbetonieren. Unterschiedliche
Längen nach Plan bzw. Angabe einbauen. Entfernen der
Schaumfüllung nach dem Ausschalen, einschließlich allen
erforderlichen Nebenarbeiten.
Menge: 6,000 lfdm

**03.03.06.2 Rückbiegeanschlüsse liefrn / einbauen**
Menge: 50,000 lfdm

**03.03.06.3 Arbeitsfugenabstellung, Bodenplatte, Fuge verzahnt**
Abstellelement in Bodenplatte mit Fugenblech
beschichtet und Verzahnung mehrfach. Abstellelement aus
konstruktiv verstärktem Streckmetall für Arbeitsfuge in
Bodenplatten.

Flachmaterial erfüllt die Werte der Fugenkategorie
"verzahnte Fuge" nach DIN EN 1992-1-1, nachgewiesen
durch Gutachtliche Stellungnahme vom 18.04.2016. Mit
Verzahnungsfuge mehrfach. Mit eingeschweißtem
Fugenblech 1,5 mm dick, 150 mm breit, oder nach
Vorgabe. Fugenblechbeschichtung einseitig (abP Nr.:
P-51-07-0084/004). Beidseitig um 15° aufgekantet.

Bauteilstärke (d):  50,0 cm

Einbaumaß (zwischen der Bewehrung): ca. 40,0 cm

Fugenblechdicke:  1,5 mm

Einbau als verlorene Schalung zwischen den
Bewehrungslagen (= Einbaumaß). Fixierung der Elemente
durch Einschweißen oder Einbinden in die Bewehrung.
Menge: 20,000 lfdm

**03.03.06.4 Arbeitsfugenabstellung, Bodenplatte, Fuge rau**
Menge: 25,000 lfdm

**03.03.06.5 Spartenhauseinführung liefern / einbauen**
Liefern und einbauen von Spartenhauseinführungen (z. B.
Fa. KRASO) für E-Kabel nach Plan bzw. Angabe
Bauleitung/Fachbauleitung.

Einschl. aller erforderlichen Nebenarbeiten.
Menge: 2,000 Stüc

#### Bereich 03.04 Putzarbeiten

**03.04.1 Abdecken von Fenstern, Türen, Tore u.ä.**
*** Grundposition ZZ 001.0
Liefern von geeigneten Mitteln (PE-Folie) und Abdecken
von nicht zu putzenden Bauteilen, wie z. B. Fenster mit
Fensterbänke, Türen und Tore. Nach den Putzarbeiten
wieder entfernen der Folie, einschließlich aller
erforderlichen Nebenarbeiten und dem notwendigem
Material. Ausführung auf ausdrückliche Anweisung durch
die Bauleitung, über die in der VOB als Nebenleistung
beschriebenen Schutzmaßnahmen hinaus.
Menge: 50,000 m²

**03.04.2 Abdecken von angrenzenden Bauteilen**
Schutzabdeckung von Dächern, Verblechungen,
Holzfassadeo.ä, herstellen, incl. Unterhalt und spätere
Beseitigung. Ausführung mit Folie.
Menge: 50,000 m²

**03.04.3 Putzhaftbrücke/-spachtel auf glatte StB-Flächen**
Putzgrundvorbereitung bei glatten Untergründen an
glatten und nichtsaugenden StB-Wandflächen
(StB-Stützen, -unterzüge, udgl.) an der Aussenfassade
durch Aufbringen einer Zementhaftbrücke.

Fassadenputzhöhe:  ca. 3,00  -  5,80 m

Aufbringen der Putzhaftbrücke, mittels Kammspachtel zur
Aufnahme eines Zement- bzw. Kalkzementputzes,
einschließlich aller erforderlichen Nebenarbeiten.
Menge: 173,000 m²

**03.04.4 Unterputz auftragen**
Leichtputz der MG P II, (nicht wasserabweisend) ca. 10
- 15 mm dick auftragen.

Die Oberfläche ist lot- und fluchtrecht herzustellen.
Grate und Bindemittelanreicherungen sind zu entfernen.
Der Leichtputz muß zur Aufnahme des Oberputzes
gleichmäßig abgetrocknet (weiß-trocken) und mindestens
1 Woche alt  sein. Zur Aufnahme des Oberputzes ist die
Oberfläche kräftig aufzurauhen.

Mineralischer Leichtputz MLP nwa (nicht
wasserabweisend), Leichtzuschlag: mineralisch,
Verbrauch: ca. 15 kg/m² bei 15 mm Auftragsdicke

Die konkrete Wahl des Putzes liegt in der Hand des
Auftragnehmers in Abhängigkeit von dessen Wahl des
Außenmauerwerkes und ist bei Abgabe des
Leistungsverzeichnis nachzuweisen.
Menge: 173,000 m²

**03.04.5 Vollflächige Gewebespachtelung auf Grundputz**
Aufbringen einer vollflächigen Gewebespachtelung auf
den vorbeschriebenen Grundputz. Flex-Fassadenspachtel
ca. 5 mm auftragen, einbetten eines zement- und
alkalibeständigen Glasgittergewebes mittig in die
Spachtelung. Oberfläche herrichten für mineralischen
Oberputz, Auftragsdicke 7 mm nicht überschreiten.

Gewebespachtelung nach Werksvorschrift herzustellen,
einschließlich aller erforderlichen Nebenarbeiten.
Menge: 173,000 m²

**03.04.6 Eckwinkel für Gewebespachtelung auf Grundputz**
Liefern und einspachteln eines Eckwinkel mit
Gewebeanschluß aus Kunsststoff auf den vorbeschriebenen
Grundputz, in Verbindung mit der Gewebespachtelung.
Flex-Fassadenspachtel ca. 5 mm auftragen, einbetten
eines zement- und alkalibeständigen Glasgittergewebes
mittig in die Spachtelung. Oberfläche herrichten für
mineralischen Oberputz, Auftragsdicke 7 mm nicht
überschreiten.

Gewebespachtelung nach Werksvorschrift herzustellen,
einschließlich aller erforderlichen Nebenarbeiten.

Abschlussprofil mit integriertem Glasfasergewebe

Anwendung
- außen
- zur Ausbildung eines Übergangs an Blechverwahrungen
(z. B. Flachdach, Terrasse) bei
  Fassadendämmsystemen

Eigenschaften
- aus Kunststoff, mit integriertem Glasfasergewebe
- mit Kunststoffdübeln zur optionalen Befestigung im
Dämmstoff

Format/Größe
- Länge: 250 cm
- Farbton: Weiß
Menge: 111,000 lfdm

**03.04.7 Mineralischer Edel-Oberputz als Scheibenputz, Außenfassade**
Liefern, aufziehen und strukturieren einer
mineralischen, wetterbeständigen, wasserdampfdurchlässigen Schlussbeschichtung als Oberputz im
Fassadenbereich. Der Oberputz, MG P Ic nach DIN 18 550,
ist nach Werksvorschrift mit der Traufel oder
geeigneter Putzmaschine aufzutragen.

Putzgrund: Unterputz
Struktur: Scheibenputz
Körnung: 0 - 3 mm
Farbton: weiß
Mörtelgruppe: P I c
Oberflächengestaltung: nach Wahl des AG

Im Einheitspreis enthalten ist das Ansetzen von 3
Putzmustern für die Oberflächenstruktur nach Angabe der
Bauleitung vor Ausführung der Arbeiten, einschließlich
aller erforderlichen Nebenarbeiten.
Menge: 173,000 m²

**03.04.8 Zulage für Edel-Oberputz für Ausführung mit hellem Farbton**
Zulage zum vorbeschriebenen mineralischen Edel-Oberputz
für die Ausführung in einem hellen Farbton nach Wahl
des AG.
Menge: 173,000 m²

**03.04.9 Zuschlag für Leibungen**
Zulage zu den vorgenannten Aussenputzpositionen für die
Ausführung des Außenputzes in Laibungen,

Oberfläche: abgerieben und gefilzt
Putzdicke: ca. 15 mm
Leibungstiefe: 15,0 cm bis 20,0 cm

Lot- und fluchtgerecht abziehen und zeitgemäß
fertigfilzen, einschließlich aller erforderlichen
Nebenarbeiten.
Menge: 14,500 m²

**03.04.10 Kantenprofil, verzinkt, für Außenputz**
Liefern und einbauen von Kantenprofilen aus verzinktem
Stahlblech zur völligen Einbettung im Putz im
Außenbereich. Kantenprofile eben und fluchtgerecht
anbringen, mit Ansetzmörtel auf Putzstärke versetzt,
einschließlich aller erforderlichen Nebenarbeiten.
Menge: 111,000 lfdm

**03.04.11 Putzanschlussleisten, winddicht**
Putzanschluss aussen für die Wasser-, Dampf- und
Luftdichtigkeit, nach DIN V 4108-7 und den Richtlinien
der RAL Gütegemeinschaft an Rahmenprofilen von Fenstern
und Türen 1/99 bzw. nach der neuen
Energieschutzverordnung, in Bezug auf den
Luftdichtigkeitstest. Die Aufbaufolge ist unbedingt
einzuhalten.

Putzanschlussleisten, winddicht einschließlich
integriertem, selbstklebendem Schaumstoffdichtungsband
3 mm dick, fluchtgerecht und abstandsgleich zum
Rahmenprofil schlagregendicht herstellen,
einschließlich aller erforderlichen Nebenarbeiten.
Menge: 111,000 lfm

**03.04.12 Putzabschlußprofil für Fassadenputz**
Liefern sowie eben und fluchtgerechtes Anbringen von
Putzabschlußprofilen aus verzinktem Stahlblech an
geraden Putzabschlüssen zur völligen Einbettung in den
Grundputz im Außenbereich.

Die Putzabschlußprofile müssen mit mineralischem
Oberputz überzogen werden, einschließlich aller
erforderlichen Nebenarbeiten.
Menge: 20,000 lfdm

**03.04.13 Blechanschlußprofil einbauen**
Liefern und einbauen eines Kunststoffprofils für
Blechanschlüsse in dem die temperaturbedingte
Längenänderung der bauseitigen Anschlußbleche
aufgenommen werden kann. Anschlußprofile werden auf die
bauseitigen Bleche aufgespachtelt und mittels
Anschlugewebe im Putz integriert. Einschließlich den
notwendigen Zuschneide- und Einpaßarbeiten sowie allen
Nebenarbeiten.
Menge: 15,000 lfdm

*Hinweis*

**03.04.14 Putzgrundvorbehandlung-Sockelbereich**
Vorspritzmörtel aus dem vorgenannten Putzsystem, jedoch
für die Ausführung im spritzwassergefährdeten
Sockelbereich, Untergrund: Mauerwerk, gedämmte
Betonteile
Menge: 28,000 m²

**03.04.15 Unterputz im Sockelbereich**
Unterputz aus dem vorgenannten Putzsystem, jedoch für
die Ausführung im spritzwassergefährdeten
Sockelbereich, Untergrund: Mauerwerk, gedämmte
Betonteile
Menge: 28,000 m²

**03.04.16 Vollflächige Gewebespachtelung auf Sockelputz**
Aufbringen einer vollflächigen Gewebespachtelung auf
den vorbeschriebenen Grundputz. Flex-Fassadenspachtel
ca. 5 mm auftragen, einbetten eines zement- und
alkalibeständigen Glasgittergewebes mittig in die
Spachtelung. Oberfläche herrichten für mineralischen
Oberputz, Auftragsdicke 7 mm nicht überschreiten.

Gewebespachtelung nach Werksvorschrift herzustellen,
einschließlich aller erforderlichen Nebenarbeiten.
Menge: 28,000 m²

**03.04.17 Oberputz im Sockelbereich**
Oberputz aus dem vorgenannten Putzsystem, jedoch für
die Ausführung im spritzwassergefährdeten
Sockelbereich, Untergrund: Mauerwerk, gedämmte
Betonteile
Menge: 28,000 m²

**03.04.18 Sockelabdichtung im erdberührten Bereich**
Abdichtung des Sockelputzes im erberührten Bereich mit
einer organisch gebundenen Spachtelmasse gegen
Druckwasser. Einzukalkulieren ist das Einlegen einer
Noppenfolie, einschließlich aller erforderlichen
Nebenarbeiten.

Fabrikat:  systemkonform
Menge: 28,000 m²

#### Bereich 03.05 Abdichtungs- / Isolierarbeiten

##### Abschnitt 03.05.01 Abdichtung Bodenfeuchtigkeit

*Hinweis*

**03.05.01.1 Fundament-/Wandflächen, reinigen des Untergrundes**
Reinigen der vertikalen Flächen der aufgehenden
StB-Bauteile, Fundamente und StB-Umfassungwände von
grober Verschmutzung nach besonderer Anordnung des AG.
Anfallender Schutt wird Eigentum des AN und ist zu
beseitigen. Gerüststellung ist mit einzukalkulieren
soweit erforderlich.

Höhe StB-Fundamente: ca. 0.30 m  -  0,80 m

Einschließlich aller erforderlichen Nebenleistungen
sowie der notwendigen Gerüststellung.
Menge: 28,000 m²

**03.05.01.3 Flächenausgleich für Abdichtung**
Flächenausgleich für Abdichtung durch Ausstemmen von
Kiesnestern und anderen Fehlstellen. Entfernen aller
losen Teile sowie Ausgleich mit Zement-Haftmörtel.
Menge: 5,000 m²

**03.05.01.4 Voranstrich für vertikale Abdichtung an StB-Bauteilen**
Liefern und aufbringen eines Voranstriches für die
vertikale Abdichtung auf den aufgehenden StB-Bauteilen
im Sockelbereich.

Ausführungsbereich:  StB-Umfassungswände

Höhe StB-Umfassungswände: bis zu 0,80 m

Voranstrichmittel aus Bitumenlösung, einschließlich
aller erforderlichen Nebenarbeiten
sowie der notwendigen Gerüststellung.
Menge: 28,000 m²

**03.05.01.5 Vertikale Abdichtung, Bodenfeuchtigkeit und nicht drückendes Wasser**
Liefern und herstellen einer vertikalen Abdichtung an
den gesäuberten Flächen der aufgehenden StB-Bauteile
gegen Bodenfeuchtigkeit und nicht drückendes Wasser
gemäß
DIN 18533 im Spachtelverfahren bzw. Spritzverfahren.
Gerüststellung ist mit einzukalkulieren.

Ausführungsbereich:  StB-Frostschürzen, Fundamente,
StB-Umfassungswände

Höhe StB-Fundamente: ca. 0.30 m  -  0,80 m
Wassereinwirkungsklasse:  W 1.2-E

Abdichtung der Gründungsbauteile gegen
Bodenfeuchtigkeit und nicht drückendes Wasser mit einer
2-K-Bitumen-Dickbeschichtung (PMBC), 2-komponentig,
kationisch, kunststoffvergütet, lösungsmittelfrei. In
zwei Arbeitsgängen, frisch in frisch aufbringen. Die
Flächenabdichtung über die Stirnseite der Bodenplatte
herunterführen.

Erforderliche Naßschichtdicke:  3,5 mm
Mindestrockenschichtdicke:  3,0 mm
Materialbedarf:  mind. 4 kg/m²

Die vertikale Abdichtung, z.B. Schomburg, Combiflex-C2,
ist nach den Hersteller- und Verarbeitungsrichtlinien
zu verarbeiten, einschließlich aller erforderlichen
Nebenleistungen sowie der notwendigen Gerüststellung.
Menge: 28,000 m²

**03.05.01.6 Schutzschicht für Abdichtungen (Drainagevlies)**
Liefern und einbauen eines Schutz- und Gleitvlieses auf
die vorbeschriebene flächig aufgezogene noch frische
Beschichtung im Bereich der StB-Frostschürzen und
StB-Umfassungwände.

Schutz- und Gleitvlies, z.B. Schomburg,
Aso-Systemvlies-02, aufziehen und mit einem Glätter
leicht andrücken.

Materialverbrauch: 1,1 m²/m².

Die Hersteller- und Verarbeitungsrichtlinien sind zu
beachten, einschließlich aller erforderlichen
Nebenleistungen sowie der notwendigen Gerüststellung.
Menge: 28,000 m²

**03.05.01.7 Noppenbahnen liefern / einbauen**
Liefern und einbauen einer Noppenbahn als Anfüllschutz
für die vertikale Perimeterdämmung entlang den
hinterfüllten StB-Umfassungswänden und
-Frostschürzenrändern.

Noppenbahn aus PVC mit aufgeschweißten Filterstabilen
Geotextil mit rückseitiger Gleitfolie, unverrottbar, im
Zuge der Hinterfüllarbeiten dicht an der
Perimeterdämmung anliegend, verlegen. Es ist darauf zu
achten, dass die Feuchtigkeitsisolierung und die
Perimeterdämmung nicht beschädigt wird, einschließlich
aller Einpass- und erforderlichen Nebenarbeiten sowie
der notwendigen Gerüststellung.
Menge: 28,000 m²

**03.05.01.8 Verstärkungseinlage für Abdichtung**
Liefern und einbauen einer Verstärkungseinlage in den
ersten Arbeitsgang der Abdichung wie vor beschrieben.
Ausführung bei Wassereinwirkungsklasse W 2.1-E, mäßige
Einwirkung von drückendem Wasser gemäß DIN 18533 an
bestehenden Fundamenten und Kelleraußenwänden aus
Beton,

Auf den ersten frischen Arbeitsgang
ASO-Verstärkungseinlage und auf die flächig aufgezogene
zweite noch frische Beschichtung dann
ASO-Systemvlies-02 (ges. Pos.) aufbringen und mit einem
Glätter leicht andrücken.
Vor dem Auftrag der zweiten Abdichtungsschicht muss die
erste Abdichtungsschicht soweit getrocknet sein, dass
sie durch den darauffolgenden Auftrag nicht beschädigt
wird.

Materialbedarf:  ca. 1,1 m² Verstärkungseinlage

Die Hersteller- und Verarbeitungsrichtlinien sind zu
beachten, einschließlich aller erforderlichen
Nebenleistungen sowie der notwendigen Gerüststellung.
Menge: 28,000 m²

**03.05.01.9 Beschichtung des Spritzwassersockelbereiches**
Spritzwassersockel bis 30 cm über OK Gelände in mind.
zwei Arbeitsgängen im Streichverfahren mit AQUAFIN-2K
oder gleichwertig, wasserabweisend beschichten. Die
Spritzwassersockelbeschichtung bis mind. 10 cm
unterhalb der noch aufzubringenden übrigen
2-K-Bitumen-Dickbeschichtung herunterführen.

Materialbedarf: Mind. 3,5 kg/m²
Menge: 14,000 m²

#### Bereich 03.06 Stundenlohnarbeiten

**03.06.1 Stundensatz Werkpolier - LG 6**
Regiearbeiten für unvorhergesehene Arbeiten nach
besonderer Anweisung durch die Bauleitung. Nachweise
sind mindestens wöchentlich der Bauleitung zur
Unterschrift vorzulegen, andernfalls erfolgt die
Stundenfestsetzung nach billigem ermessen. Die
Verrechnungssätze für die nachstehenden Lohn- und
Berufsgruppen sind unaufgegliedert anzubieten.

In ihnen sind enthalten:

 - Lohn- und Gehaltskosten
 - Lohn- und Gehaltsnebenkosten
 - Sozialkosten einschließlich Sozialkassenbeiträge
 - Gemeinkostenanteile
 - Gewinn

Zuschläge zu den Verrechnungssätzen für vom
Auftraggeber angeordnete oder zu vertretende Nacht-,
Sonntags- und Feiertags- und Mehrarbeit (Überstunden)
sind gesondert nachzuweisen; sie werden in Höhe der
tariflichen Vereinbarung vergütet. Für Nacht-,
Sonntags- und Feiertagsarbeit wird als Zuschlag nur der
Beitrag zur gesetzlichen Unfallversicherung vergütet.
Für Mehrarbeit werden zusätzlich die Sozialkosten
vergütet. Beschäftigt der Bieter bei einer der
nachstehenden Lohn-/Berufsgruppen keine Arbeitskräfte,
hat er dies anzugeben und stattdessen den Einsatz
möglichst gleichwertiger Arbeitsplätze anzubieten.

Evtl. vorkommende Arbeiten, die nicht im
Leistungsverzeichnis erfaßt sind und gegen Nachweis zur
Ausführung kommen, werden berechnet für:

Werkpolier - Lohngruppe 6
Menge: 5,000 Std

**03.06.2 Stundensatz Vorarbeiter - LG 5**
Regiearbeiten für unvorhergesehene Arbeiten nach
besonderer Anweisung durch die Bauleitung wie in
Position vor beschrieben, jedoch Stundensatz für

Vorarbeiter - Lohngruppe 5
Menge: 5,000 Std

**03.06.3 Stundensatz Spezialfacharbeiter - LG 4**
Regiearbeiten für unvorhergesehene Arbeiten nach
besonderer Anweisung durch die Bauleitung wie in
Position vor beschrieben, jedoch Stundensatz für

Spezialfacharbeiter - Lohngruppe 4
Menge: 10,000 Std

**03.06.4 Stundensatz Facharbeiter - LG 3**
Regiearbeiten für unvorhergesehene Arbeiten nach
besonderer Anweisung durch die Bauleitung wie in
Position vor beschrieben, jedoch Stundensatz für

Facharbeiter -Lohngruppe 3
Menge: 10,000 Std

**03.06.5 Stundensatz Fachwerker - LG 2**
Regiearbeiten für unvorhergesehene Arbeiten nach
besonderer Anweisung durch die Bauleitung wie in
position vor beschrieben, jedoch Stundensatz für

Fachwerker - Lohngruppe 2
Menge: 10,000 Std

#### Bereich 03.07 Verrechnungssätze Geräte

*Hinweis*
Verrechnungssätze für Geräte, Gerätestunden
einschließlich aller Zuschläge, jedoch ohne
Umsatzsteuer. Abrechnung nach tatsächlicher
Einsatzzeit.

Verfügt der Bieter nur über einen
Gerät-/Maschinen-/Kraftfahrzeug-Typ anderer Leistung
als gefordert, hat er dies anzugeben und statt des
ausgeschriebenen Typs den Einsatz eines möglichst
gleichwertigen Geräte-/Maschinen-/ Kraftfahrzeug-Typs
anzubieten.

**03.07.1 Kettenbagger mit Löffel für archäologische Schürfen**
Verrechnungssatz für Kettenbagger mit
baustellenangepasster Leistung mit Tieflöffel oder
Grabenlöffel, einschließlich Fahrer (Bedienung). Der
Bagger wird für archäologische Schürfen /
Untersuchungen benötigt.
Menge: 10,000 Std.

**03.07.2 Minibagger mit Bedienung**
Verrechnungssatz für Minibagger einschließlich Fahrer
(Bedienung). Der Bagger wird für archäologische
Schürfen / Untersuchungen bzw. Sondierungen benötigt.
Menge: 5,000 Std.

**03.07.3 Lader mit Bedienung**
Verrechnungssatz für Radlader (45 kW), einschließlich
Fahrer (Bedienung).
Menge: 5,000 Std.

**03.07.4 Abbruchhammer Elektro**
Verrechnungssatz für einen ca 10 kg schweren
Elektro-Abbruchhammer mit ca. 1700W.
Menge: 5,000 Std.

#### Bereich 03.08 Entwässerung

##### Abschnitt 03.08.01 Grundleitungen innerhalb Gebäude

**03.08.01.1 PE-Abwasserleitung DN 100,**
PE-Rohr nach DIN EN 1519-1 und DIN 19535-10,
heißwasserbeständig, Rohrverbindung mit Heizelement-
Stumpfschweißen, für Abwasser und Regenwasser,
Verlegung DIN EN 1610, im Gebäude, unter der
Bodenplatte
Form- und Verbindungsstücke werden gesondert vergütet,

Nennweite:  DN 100, d 110 mm
Menge: 35,000 m

**03.08.01.2 Bogen 15 - 88,5°, PE-Rohr DN 100**
Bogen 15 - 88,5°, PE-Rohr DN 100

Verwendungszwecke
- Zur Gebäudeentwässerung

Eigenschaften
- Beidseitig mit Elektroschweißmuffe schweißbar

Technische Eigenschaften
- Farbe: schwarz
- Werkstoff: PE-HD
- Form: Bogen
- Winkel 15 - 88,5 °
Menge: 25,000 St

**03.08.01.3 Abzweig für PE-Rohr DN 100**
PE Abgang mit 15 Grad - 90 Grad mit langem Schenkel
oder normal für Abwasserleitung aus PE-Rohr DIN EN
1519-1 und DIN 19535-10, heißwasserbeständig DN 100 d
110 mm

Die Abrechnung erfolgt nach der größeren Dimension
Menge: 4,000 St

**03.08.01.4 EIektro-Schweißmuffe für PE-Rohr DN 100,**
EIektro-Schweißmuffe für PE-Rohr DN 100,

PE-HD Elektro-Schweißmuffe DN 100
Technische Eigenschaften
Montagetemperatur (Grad C): -10  +40 Grad C
Werkstoff: PE-HD
DN / Nennweite: 100
Menge: 65,000 St

**03.08.01.5 Verschließen der Anschlusspunkte DN 100 - 200**
Verschließen der Anschlusspunkte DN 100 - 200 zum
Schutz vor Verschmutzung, einschl. Iiefern und
montieren einer Verschlusskappe, -stopfen oder
Enddeckel
Menge: 7,000 St

**03.08.01.6 Kennzeichnung Rohranschlüsse DN 100 bis DN 300**
Kennzeichnung Rohranschlüsse DN 100 bis DN 200
Leitungsenden der Rohranschlüsse an den
Übergangspunkten zu Fremdgewerken (z. B. Regenrinnen,
Gebäudeanschluss) mit einer Holzlatte kennzeichnen.
Inkl. provisorischen Verschluss und Planeintrag.
Menge: 7,000 St

*Hinweis*
Bodenplatten-/ Wanddurchführungen

*Hinweis*
Mauerkragen aus EPDM

dienen zur Abdichtung von Rohren, die durch Betonwände
und Bodenplatten geführt werden. Der ringförmige, mit
profilierten Stegen versehende Mauerkragen wird unter
Vorspannung auf das Rohr aufgezogen und mit einem
Stahlbandspannsystem auf dem Rohr befestigt. Spannband
aus Edelstahl.
Die Dichtfunktion des Mauerkragens ist durch einen
Prüfbericht eines unabhängigen Prüfinstituts nachzuweisen.

Ausführung dicht gegen drückendes Wasser.
Die Verlegerichtlinie des Herstellers ist zu beachten.

**03.08.01.7 Mauerkragen aus EPDM d 110 mm**
Mauerkragen aus EPDM d 110 mm,

Mauerkragen aus EPDM, für Rohraußendurchmesser d 110 mm
liefern, auf das einzubetonierende Rohr
aufziehen, mit Spannband befestigen und in die Schalung
positionieren.
Abdichtwirkung bis 60 m WS, mit Nachweis der
Dichtigkeit.
Die Fixierung des EPDM-Mauerkragens am Rohr erfolgt
mittels Edelstahlspannbändern
Menge: 1,000 St

**03.08.01.8 Mauerkragen aus EPDM d 125 mm**
Menge: 2,000 St

**03.08.01.9 Überschiebeflansch mit Folienflansch d 110 mm**
Überschiebeflansch mit Folienflansch d 110 mm

Überschiebeflansch zur Abdichtung vorbeschriebener
Rohre, mittels Folienflansch
umlaufend ca. 15 cm, Einbindung an der
Bitumendickbeschichtung z. B. KMB,
Menge: 1,000 St

**03.08.01.10 Überschiebeflansch mit Folienflansch d 130 mm**
Menge: 1,000 St

**03.08.01.11 Bodendurchführung DN 100 mit Folienflansch**
Bodendurchführung DN 100 mit Folienflansch

Bodendurchführung mit einseitig angeformter Steckmuffe,
für Rohr Kunststoff Vollwandabwasserrohre aus
Polypropylen (PP-MD) gemäß DIN EN 14758 / 1 - mit
werksseitig eingelegter Lippendichtung wie vorher
beschrieben. Mit druckwasserdichter, umlaufender
Vierstegdichtung, Folienflansch umlaufend
ca. 15 cm, bitumenbeständig.
Menge: 7,000 St

**03.08.01.12 Bodendurchführung DN 125 mit Folienflansch,**
Menge: 7,000 St

**03.08.01.13 Futterrohr DN 150**
Futterrohr DN 150
Futterrohr aus Faserzement als Aussparung für
Durchdringungen. Dicht gegen drückendes und
nichtdrückendes Wasser. Einsatz in noch zu erstellende
Bauwerke. Geeignet für WU-Betonkonstruktionen (Weiße
Wanne).
Zur Aufnahme von Dichtungseinsätzen, spezielle Rillung
der äußeren Oberfläche für eine homogene Verbindung zum
Beton, Dichtigkeit gegen drückendes und nichtdrückendes
Wasser, gasdicht gegen Bodengase, geprüft nach FHRK
Prüfgrundlage GE 102,mit FHRK-Qualitätssiegel
ausgezeichnet,
Futterrohrinnendurchmesser DN 150,
Einzellänge bis 500 mm,
einschl. Schalungshilfen
einschl. Verschlussstopfen
Menge: 1,000 St

**03.08.01.14 Futterrohr DN 200**
Menge: 1,000 St

**03.08.01.15 Futterrohr DN 250**
Menge: 2,000 St

**03.08.01.16 Ringraumdichtung für Medienleitung 25 mm**
Ringraumdichtung für Medienleitung 25 mm
Dichtungseinsatz mit DPS zur Abdichtung von
Durchdringungen mit Rohren und Kabeln. Dicht gegen
drückendes Wasser. Einsatz in bauseitiges Futterrohr
oder Kernbohrung (Weiße Wanne).
Dichtungseinsatz mit DPS als nichtgeteilte Dichtung,
mit asymmetrisch profilierten Stahlringen (DPS bis
KB/DN 350) in
Stahl mit Korrosionsschutzbeschichtung oder Edelstahl
1.4301 (V2A) oder Edelstahl 1.4571/1.4404 (V4A), mit
wasserdicht verschweißten Bolzen,
mit Elastomer-Dichtung, Dichtbreite 2 x 27 mm, aus EPDM
oder EPDM-TW (Trinkwasser) oder NBR (kraftstoff- /
ölbeständig), Silikon (hochtemperaturbeständig), FPM
(chemikalienbeständig),
mit 3 mm Mittelring aus EPDM (bis KB/DN 350),
Dichtigkeit gegen drückendes Wasser, gasdicht, mit
geprüfter Radondichtigkeit,
erfüllt Anforderungen nach FHRK-Standard 40,geprüft
nach FHRK Prüfgrundlage GE 101, wartungsfreie
Ausführung (kein Nachspannen erforderlich),
einschl. Kernbohrungsversiegelung bei Einsatz in
Kernbohrungen,

Außendurchmesser der Medienleitung
  25 mm
Futterrohrinnendurchmesser
  150 mm
Menge: 1,000 St

**03.08.01.17 Ringraumdichtung für Medienleitung 40 mm**
Ringraumdichtung für Medienleitung 40 mm

Außendurchmesser der Medienleitung
  40 mm
Futterrohrinnendurchmesser
  150 mm
Menge: 1,000 St

**03.08.01.18 Ringraumdichtung für Medienleitung 110 mm**
Ringraumdichtung für Medienleitung 110 mm

Außendurchmesser der Medienleitung
  110 mm
Futterrohrinnendurchmesser
  200 mm
Menge: 1,000 St

**03.08.01.19 Ringraumdichtung für Medienleitung 125 mm**
Ringraumdichtung für Medienleitung 125 mm

Außendurchmesser der Medienleitung
  125 mm
Futterrohrinnendurchmesser
  200 mm
Menge: 1,000 St

**03.08.01.20 Ringraumdichtung für Medienleitung 160 mm**
Ringraumdichtung für Medienleitung 160 mm

Außendurchmesser der Medienleitung
  160 mm
Futterrohrinnendurchmesser
  250 mm
Menge: 2,000 St

##### Abschnitt 03.08.02 Erdarbeiten für Grundleitungen innerhalb Gebäude

*Hinweis*
Erdarbeiten für Rohrtrassen

im Außenanlagenbereich für Schmutzwasser und
Lüftungsleitungen.
Vor Beginn der Erdarbeiten hat der AN Einsicht in die
Spartenpläne vorzunehmen. Kosten für die Beschaffung
der genehmigten Spartenpläne sind in die Einheitspreise
mit einzukalkulieren.

*Hinweis*
Erdaushub für nicht belasteten Bodens einschließlich
aller Entsorgungsgebühren.

Belasteter Boden ist fachgerecht zum Lagerplatz auf der
Baustelle zu transportieren und auf Schutzfolie
abzuladen bzw. mit Schutzfolie abzudecken.

*Hinweis*

**03.08.02.1 Aushub Gerät Abw./Regenw. BK 3/4 bis 1,25 m**
Aushub Gerät Abw./Regenw. BK 3/4 bis 1,25 m

Aushub bis zum Boden der Gräben für Abwasserkanäle und
Regenwasserkanäle, profilgerecht ausheben. Verbau nur
nach Notwendigkeit (Verbau wird gesondert abgerechnet),
Aushub profilgerecht lösen, seitlich lagern, verfüllen
und verdichten.
Verdichtungsgrad mind. DPr 0,98.
Bodenverdrängung über 30 bis 40 %, verdrängten Boden
laden, Abfuhr zur Deponie.
Arbeiten mit Gerät.

Aushubtiefe bis 1,25 m,
Bodenklasse 3 und 4 DIN 18300.
Sohlenbreite nach DIN EN 1610
der Gräben über 0,8 bis 1,0 m.
Menge: 25,000 m3

**03.08.02.2 Aushub Gerät Abw./Regenw. BK 3/4 bis 1,50 m**
Aushub Gerät Abw./Regenw. BK 3/4 bis 1,50 m

Aushubtiefe bis 1,50 m,
Bodenklasse 3 und 4 DIN 18300.
Sohlenbreite nach DIN EN 1610
der Gräben über 0,8 bis 1,0 m.
Menge: 2,000 m3

**03.08.02.3 Stahlplatte Maße ca. 2,5 m x 3,5 m**
Stahlplatte Maße ca. 2,5 m x 3,5 m,

Stahlplatte Maße ca. 2,5 m x 3,5 m als provisorische
Rohrgrabenabdeckung, Belastbarkeit für LKW-Verkehr,
Lagerung während der Bauzeit vor Ort, der Rohrgraben
ist auf Forderung des Bauherrns mehrfach am Tag mit der
Platte abzudecken. Mit dieser Position ist die
Bereitstellung der Platte vor Ort, das mehrfache
Versetzen der Platte und nach Abschluss der Arbeiten
der Abtransport abgegolten. Die Unfallvorschriften sind
zu beachten.
Menge: 1,000 St

**03.08.02.4 Handaushub BK 3/4 100 % bis 1,50 m**
Handaushub BK 3/4 100 % bis 1,50 m

Aushub bis zum Boden der Gräben für Abwasserkanäle,
Regenwasserkanäle, Trinkwasserleitung und
Heizungstrasse, nach Abtrag des Oberbodens,
profilgerecht ausheben. Verbau nur nach Notwendigkeit
(Verbau wird gesondert abgerechnet), mit Behinderung
durch Versorgungs- und Entsorgungsleitungen ist zu
rechnen. Gräben, profilgerecht lösen, seitlich lagern,
verfüllen und verdichten, Bodenverdrängung über 90 bis
100 %, verdrängten Boden laden, Abfuhr zur Deponie.
Arbeiten von Hand.

Aushubtiefe bis 1,50 m,
Aushubbreite 0,70 bis 0,80 m
Bodenklasse 3 und 4 DIN 18300.
Bodenverdrängung über 90 bis 100 %
Menge: 2,000 m3

**03.08.02.5 Mehrpreis für Mehraufwand für vorbeschriebene Arbeiten bei Bodenklasse 6 bis 7.**
Menge: 1,000 m3

**03.08.02.6 Transport von schadstoffbelastetem Aushubmaterial**
Transport von schadstoffbelastetem Aushubmaterial

Bau- und Abbruchabfälle, Boden, Steine und Baggergut,
nicht gefährlich, Abfallschlüssel nach AVV
(Abfallverzeichnis-Verordnung) 170504 Boden/Stein,
schadstoffbelastet, Zuordnung Z 1.2
auf Fahrzeug laden, mit LKW des AN transportieren zum
Abladeplatz auf der Baustelle, bis 500 m Transportweg,
max. Gesamtgewicht bis 7,5 t,
inkl. abladen auf Schutzfolie bzw. mit Schutzfolie
abzudecken.
Menge: 1,000 m3

**03.08.02.7 Schutzfolie für schadstoffbelastetem Aushubmaterial**
Schutzfolie für schadstoffbelastetem Aushubmaterial

Schutzfolie für schadstoffbelastetem Aushubmaterial,
zum Unterlegen bzw. Abdecken. Material der Schutzfolie
PE, Kältesprödigkeit bis -30 Grad C, Reißfestigkeit
mind. 20 N/mm²,
Reißdehnung mind. 1.000 %, Witterungs- und
Chemikalienbeständig. inkl. fachgerechter Entsorgung
nach Verwendung.
Menge: 50,000 m2

**03.08.02.8 Untergrund verdichten Rohrgraben BK 3/4**
Untergrund verdichten Rohrgraben BK 3/4

Nachträgliches verdichten im Rohrgraben und
Schachtgraben für Rohrgraben.

Bodenklasse 3 und 4 DIN 18300
Verdichtungsgrad mind. DPr 0,98,
Menge: 30,000 m2

**03.08.02.9 Bodenaustausch im Grabenbereich**
Bodenaustausch im Grabenbereich, bei nicht verwendbarem
Erdmaterial.
Einschließlich Anlieferung und Einbringung, sowie
Abtranport des nicht verwendbaren Materials.
Ausführung der Leistung nach schriftlicher Angabe der
örtlichen Bauleitung.
Menge: 5,000 m3

**03.08.02.10 Einbetten und Überschütten von Rohrleitungen**
Einbetten und Überschütten von Rohrleitungen, Kanäle
und Medientrassen, mit vom AN zu liefernden
Stoffen, Material Kiessand 0/4, nach DIN 4033
verdichten, Schichtdicke: 10 cm unter UK-Rohr und 10 cm
über OK-Rohr.
Menge: 8,000 m3

**03.08.02.11 Unterlags- und Stützbeton**
Unterlags- und Stützbeton für Schachtfundamente.
Mindestgüte B10.
Herstellen und Einbringen in Kleinmengen, einschl.
aller Materialien und Nebenarbeiten zur Befestigung von
Rohranschlüssen, Festpunkten, Straßenkappe und
Stabilisierung der Schächte sowie als Unterlage
Menge: 2,000 m3

**03.08.02.12 Grabenverbau bis 1,25 m**
Grabenverbau bis 1,25 m

Herstellen, Vorhalten und Beseitigen eines teilweisen
Grabenverbaus nach DIN 18303.
Bodenklassen 3 bis 5 nach DIN 18300 Ausführung des
Grabenverbaues nach Wahl des AN,
einschließlich Verbau wieder beseitigen.
Verbautiefe bis 1,25 m
Sohlenbreite bis 1,00 m
Menge: 15,000 m2

**03.08.02.13 Schachtverbau bis 1,50 m**
Schachtverbau bis 1,50 m

Herstellen, Vorhalten und Beseitigen eines
Schachtverbaues nach DIN 18303.
Bodenklassen 3 bis 5 nach DIN 18300. Ausführung nach
Wahl des AN, einschließlich Verbau wieder beseitigen.

Verbautiefe bis 1,50 m
Sohlenbreite bis 2,50 m
Menge: 5,000 m2

##### Abschnitt 03.08.03 Abwasseranlagen im Gebäude

*Hinweis*
Hinweis Bodenablauf
Montage der Bodenabläufe in den Bereichen von
Sanitärzellen und Technikräumen.

*Hinweis*
Einbau Bodenablauf in Beton Anschluss an PP Rohr

Der Bodenablauf wird nach den gültigen Normen bzw. nach
den a.a.R.d.T in die Rohbetongrundplatte
eingegossen.
Der Anschluss der Rohrleitungen aus PP erfolgt durch
die Rohbetonplatte.
Die Position / Lage der Einbauteile wie Bodenabläufe,
etc. ist anhand der Ausführungspläne vor und nach
dem Einbau entsprechend zu prüfen.

**03.08.03.1 Bodenablauf Gusseisen DN 100 mit Aufsatzstück**
Bodenablauf Gusseisen DN 100 mit Aufsatzstück

Boden-/Deckenablauf DIN EN 1253-1 aus Gusseisen weiß
epoxiert Stutzenneigung 90 Grad, DN 100,
mit Bauzeitschutzdeckel, mit herausnehmbarem
Glockengeruchverschluss, mit Pressdichtungsflansch,
2teilig, Abgang senkrecht, Gehäuse epoxiert, mit
Aufsatzstück aus Gusseisen, epoxiert,
Aufsatzstück aus Kunststoff, mit angespritztem
Kunststoffvlies für die Dünnbettanbindung, Rahmen aus
Edelstahl 148 x 148 mm mit Verschieberahmen aus
Kunststoff, Schlitzrost aus Edelstahl, verriegelbar
rutschhemmend, Klasse C gemäß DIN 51097 für
Barfußbereich geeignet Belastungsklasse K3,
mit Abdichtring stufenlos höhenverstellbar
Inkl. passenden Zwischenstück Höhenverstellbar aus
Kunststoff. Höhe FFB OK bis 210 mm ab Rohfußboden.
Inkl. Übergang auf Rohrleitung aus PP Rohr DN 100,
Befestigungs- und Anschlussmaterial für Einbau.
Einbau dicht gegen drückendes Wasser in der
Betonplatte.
Menge: 4,000 St

**03.08.03.2 Reinigungsverschluss DN 100**
Reinigungsverschluss DN 100

Reinigungsverschluss DN 100
nach DIN EN 1253 aus Gusseisen, DN 100. Deckel mit
wählbarer Oberfläche (Füllung bauseits). Geruchs- und
Wasserdicht bis 0,5 bar. Anschluss an PP- oder PE-HD-
Kunststoffrohr DN 100.
Einschließlich Abdichtung zur OK FFB.
Inkl. aller benötigten Abdichtungs- u.
Befestigungsmaterialien und Nebenarbeiten.
Menge: 1,000 St

##### Abschnitt 03.08.04 Bauhilfsleistungen

**03.08.04.1 Abwasserleitungen durchspülen**
Abwasserleitungen durchspülen

Abwasser- und Regenwasserleitungen durchspülen, für den
gesamten Außenanlagenbereich, in mehreren
Teilabschnitten (bis zu 4 Teilabschnitte a` 40 m).
Rohrdurchmesser: DN 100 bis DN 250.
Das anfallende Schwemmmaterial ist vom AN zu entsorgen.
Menge: 1,000 St

**03.08.04.2 Dichtheitsprüfung Abwasserleitungen**
Dichtheitsprüfung Abwasserleitungen

bis 50 m, bis 4 Anschlüsse
Dichtheitsprüfung DWA-A 139 mit Wasser des
Abwasserkanales aus  Werkstoff 'PP- und PEHD-Rohre',
DN 100 - DN 250, Prüfung haltungsweise, einschl. aller
erforderlichen Anlagen, Abdichtungen, Verankerungen und
Rohrverschlüsse, Verfahren W, Wasser wird auf der
Baustelle beigestellt und ist nach Gebrauch schadlos zu
beseitigen.
Menge: 1,000 St

**03.08.04.3 Verschluss für Druck- und Dichtheitsprüfung Abwasser**
Verschluss für Druck- und Dichtheitsprüfung Abwasser
einschl. Entfernen nach Prüfung, für Rohrleitungen aus
Kunststoff, an Grundleitungen, bis DN 250
Menge: 7,000 St

**03.08.04.4 An- und Abfahrt Optische Untersuchungseinheit**
An- und Abfahrt Optische Untersuchungseinheit
Zur Einsatzstelle für die Dauer des Einsatzes
einschließlich zugehörigem Bedienungspersonal
einschließlich herstellen der Betriebsbereitschaft und
Abbau nach Beendigung des Einsatzes einschließlich
aller notwendigen Funktionsprüfungen der Anlage
Menge: 1,000 St

**03.08.04.5 Abwasserkanal prüfen**
Abwasserkanal prüfen

Optische Inspektion des Abwasserkanales DIN EN 13508-2,
DWA-M 149-2, DWA-M 149-5, Schmutzwasserkanal, aus
Werkstoff 'PP- und PEHD-Rohre', Kreisquerschnitt, mit
TV-Kamera auf Fahrwagen, mit Drehschwenkkopf und Zoom,
mit aufrechtem und seitenrichtigem Bild, Inspektion mit
Abschwenken aller Rohrverbindungen, Stutzen, Abzweige,
Ergebnisse dokumentieren, Dokumentation wird gesondert
vergütet, über DN 100 bis DN 250, Haltungslänge bis 5.
Es handelt sich hier um die neu verlegten Rohre.
Menge: 35,000 m

**03.08.04.6 Haltungsgraphiken**
Haltungsgraphiken
Erstellung von maßstabsgerechten, farbigen Graphiken
der untersuchten Haltungen, mit Eintragung aller
erkannten Schadstellen, Rohrverbindungen und
Einmündungen
Menge: 10,000 St

**03.08.04.7 Einzelbildaufnahmen**
Einzelbildaufnahmen
Erstellen von Einzelbildern in den jeweiligen Haltungen
als Farbbild
Menge: 15,000 St

**03.08.04.8 Dokumentation der Kanäle**
Dokumentation der Kanäle,
als Information auf Datenträger, einschl. Liefern der
Datenträger, Digital Versatile Disc - DVD, mit Angaben
zu den Bearbeitungsstrecken (Nummer des Anfangs-,
Zwischen-, Endschachtes), Haltungslängen.
Menge: 1,000 St

##### Abschnitt 03.08.05 Abnahme/Dokumentation

**03.08.05.1 Einmessung und Ausrichten vor dem Einbetonieren**
Abschließendes Einmessen, Nivellierung und Ausrichten
aller Grundleitungsdurchführungen durch die Bodenplatte
bzw. in der Bodenplatte vor dem vergießen der
Bodenplatte.
Je nach Baufortschritt in mehreren Abschnitten (4
Teilabschnitte)
Inkl. Protokoll und vermaßten Plan.
Übergabe an AG und Bauleitung in dreifacher
Ausfertigung
Menge: 20,000 St

**03.08.05.2 Werk- und Montageplanung Außenanlagen**
Werk- und Montageplanung Außenanlagen

Diese Positon beschreibt die geforderten Leistungen zur
Erstellung einer Werk- und Montageplanung, welche
Detailierungen und Ergänzungen in Bezug auf die
Beschreibungen der VOB/C darstellen.

Die Werk- und Montagepläne sind spätestens 2
Kalenderwochen nach Übergabe der Ausführungspläne an
die Objektüberwachung des Fachplanders zu übergeben.

Folgende Leistungen der Werk- und Montageplanung sind
gefordert und zu kalkulieren:

Die Übersichtspläne für Grundrisse bzw. Schemata und
Berechnungen sind flächendeckend für das komplette
Leistungspaket zu erzeugen, der notwendige Umfang für
ergänzende Detaillierungen und Teilschnitte muss es der
Fachobjektüberwachung ermöglichen, alle räumlich und
technisch kritischen Bereiche umfänglich nachvollziehen
und auf Übereinstimmung mit der AFU-Planung prüfen zu
können.

Darüber hinaus erhält der AN zur Anfertigung der Werk-
und Montageplanung die Projektpläne des Objektplaners
(Außenanlagenplanung) und die Ausführungsplanung der
Fachplaner nur in digitaler Form in gängigen Formaten
(*.dwg, *.dxf; *.doc, *.xls,*.pdf) zur Verfügung
gestellt. Diese sind vom AN seiner W+M-Planung zugrunde
zu legen.

Auf eine Koordination mit dem Gewerk der anderweitigen,
versorgungstechnischen Medien wird nochmals explizit
hingewiesen.

Kreuzungspunkte sind nach Möglichkeit generell zu
vermeiden (außer Trassen im Bestand).

Abstände der Trassen von Gebäude- und Fundamentkanten
und Installationen anderer Gewerke sowie Höhensprünge
sind darzustellen.

Der AN hat im Rahmen der W+M-Planung auf der Baustelle
alle Aussparungen, Schlitze und Durchbrüche für seine
Anlagen auf Vollständigkeit und korrekter Lage zu
prüfen. Abweichungen der vorgefundenen Ausführung von
der Werkplanung des Architekten sind der
Objektüberwachung in schriftlicher Form rechtzeitig
anzuzeigen.

Abweichungen zur Ausführungsplanung
Sollten aus Sicht des Auftragnehmers entgegen den
Erwartungen im Rahmen der W+M Planung
Abweichungen zur Ausführungsplanung unabdingbar sein,
so hat der Auftragnehmer dies unmittelbar mit dem
zuständigen Fachplaner abzustimmen. Jede Ergänzung oder
Änderung der Ausführungsplanung im Rahmen der Werk- und
Montageplanung ist einzeln eindeutig vom AN zu
kennzeichnen und der Grund der  Ergänzung oder Änderung
nachvollziehbar zu vermerken. Ohne diese
Kennzeichnungen kann eine Werk- und Montageplanung
nicht als erstellt anerkannt werden.

Plancodierung
Alle Planunterlagen wurden im Rahmen der
Ausführungsplanung nach einem festgelegten
Schlüssel bezeichnet. Dieser Schlüssel ist im Rahmen
der Werk- und Montageplanung zu
übernehmen und fortzuführen.
Die CAD-Ausführungsplanung erfolgte analog der Vorgaben
der CAD-Stelle Bayern. Diese Vorgaben
sind ebenfalls im Rahmen der W+M Planung einzuhalten.

Abstimmung der Montagereihenfolgen:
Der AN hat eine ggf. erforderliche Montagereihenfolge,
die sich aus dem Zusammenspiel mit den vorbeschriebenen
Gewerken insbesondere in den Montageschwerpunkten und
Gewerkekreuzungen
ergibt, der Objektüberwachung rechtzeitig anzuzeigen.
Der firmenspezifische Terminplan ist nach Rücksprache
mit der Objektüberwachung fortzuschreiben und dieser
nach Einarbeitung der Änderungen erneut vorzulegen.

Die Grundrisspläne sind im Maßstab 1:100 hinsichtlich
Trassenführung, Materialien und Dimensionierung
vollständig ausgearbeitet.
Aufgrund des äußerst beengten Platzverhältnisse sind
bei der Bearbeitung folgende Bearbeitungsschritte
notwendig:
- Kontrolle aller Bauteile, ob die vorgesehenen
Fabrikate mit dem konkret vorgesehenen Typ hinsichtlich
  der Platzvorgabe möglich ist.
- Die Überprüfung muss selbstverständlich im
Zusammenhang mit den übergebenen Übersichtsplänen
  und in Zusammenarbeit mit den anderen Gewerken
erfolgen.

Übergabe der W+M-Planung:
Die Unterlagen sind vom AN dem Bauherrn 3-fach auf
Papier vorzulegen. Alle Zeichnungen sind in
digitaler Form in gängigen Formaten (*.dwg, *.dxf;
*.doc, *.xls,*.pdf)  zu erstellen und als Datenträger
in zweifacher Ausfertigung zu übermitteln.

Die zuvor beschriebenen,gewerkebezogenen Leistungen
sind als Ergänzung zu den allgemeinen
Nebenleistungen sowie den Nebenleistungen gemäß VOB/C
zu verstehen. Daraus resultierende
Mehraufwendungen, die über die Leistungen der VOB/C
hinausgehen, sind in nachfolgende
LV-Position einzukalkulieren.

- Werk- und Montageplanung
Im Rahmen der Erstellen von fabrikationsspezifischen
Montagezeichnungen bzw. Werkszeichnungen sind vom AN
vor Beginn der Montagearbeiten alle Angaben zu machen,
die für den ungehinderten Einbau und ordnungsgemäßen
Betrieb der Anlage erforderlich sind.
Menge: 0,300 St

**03.08.05.3 Bestandspläne fortschreiben**
Bestandspläne fortschreiben

Bestandsplan fortschreiben, mit CAD-Programm, anhand
von Montageplänen des AN in vom AG auf
Datenträger/Schnittstelle zur Verfügung gestellten
Baupläne des Architekten, Übergabe vor der Abnahme,
min. 7 Werktage, als Papierzeichnung / Plotterausdruck
und Datenträger/Schnittstelle zur CAD-Verarbeitung,
CAD-System Schnittstelle DXF, Betriebssystem MS Windows
NT, Datenträger CD-ROM, Organisation und Verwaltung des
Datenaustausches, Layerstrukturen und Zeichnungsebenen
gemäß Vorgabe AG.

Umfang
Für die Baubestandsdokumentation sind alle für den
späteren Betrieb und die Nutzung, sowie für Umbauten,
Instandsetzungen und Instandhaltungen erforderlichen
Einzeldokumente (inkl. Planunterlagen) zu erbringen.

Alle Einzeldokumente (Papierdokumente und
Einzeldateien) sind in Verzeichnissen in der
vorgegebenen Gliederungsstruktur zu erfassen.

Form
Die gesamte Papierdokumentation ist in Aktenordnern zu
übergeben. Die Anzahl der Ausfertigungen wird vom AG
vorgeben, i. d. Regel zweifach.
Die einzelnen Papierdokumente sind in der vorgegebenen
Struktur in die Ordner einzuordnen und mit
Trennblättern zu unterteilen.
Der Inhalt der Ordner ist jeweils in einem
vorangestellten Verzeichnis zu dokumentieren.
Zusätzlich sind alle Einzeldokumente jeweils in
digitaler Form als PDF-Datei und ggf. zusätzlich als
bearbeitbares Dateiformat auf Datenträger gesammelt zu
übergeben.

Übergabe an AG
Die Papier-und digitale Dokumentation ist einzeln im
Bauablauf und als Gesamtpaket zusammengefasst der
Objektüberwachung des AG zu übergeben.
Das Gesamtpaket der Dokumentation muss vor der Abnahme
so rechtzeitig übergeben werden, dass eine Überprüfung
durch die Objektüberwachung vor dem Abnahmetermin
möglich ist.
Können aus technischen oder ablaufbedingten Gründen
einzelne Dokumente nicht vor der Abnahme
fertiggestellt werden, so ist dies rechtzeitig der
Objektüberwachung schriftlich mitzuteilen und die
Übergabe dieser Dokumente abzustimmen.
Menge: 0,300 St

**03.08.05.4 Abnahmedokumentation**
Abnahmedokumentation

Abnahmedokumentation
- Lageplan bzw. Vermessungsplan wie vorher beschrieben,
Längs- und Profilschnitte, Einbauskizzen und
  Detaildarstellungen
- Abnahmeprotokolle
- Liefernachweise und Werksatteste des Rohrmaterials,
der Formstücke und sonstiger Anlagenteile sowie
  zusätzlich verbauter Materialien.
  Bedienungs-, Wartungs- und Reparaturanleitungen
  (Einbauvorschriften) für Abscheider-, Schlammfänge
u.ä.

- Verarbeitungs- und Prüfprotokolle (z. B. Schweiß- und
Verdichtungsnachweise)
- Druckprüfungs- und Spülprotokolle einschließlich
Druckschreiberstreifen
Menge: 0,300 St

##### Abschnitt 03.08.06 Durchbrüche - Schlitze

*Hinweis*
==Erstellen Durchbrüche, Schlitze und Kernbohrungen==

**03.08.06.1 Durchbruch Bodenplatte bis 1000cm² - Erstellen**
Durchbruch Bodenplatte bis 1000cm² - Erstellen

herstellen eines Durchbruches der Bodenplatte im
Gründungsbereich inklusive Schalung für Betonarbeiten,
Entfernung der Schalung einschließlich möglicher
Überstände (Nägel, etc.) und Entsorgung des
Schalungsmaterials.
Dicke der Bodenplatte ca. 500 mm
Menge: 8,000 St

**03.08.06.2 Durchbruch Bodenplatte bis 6500cm² - Erstellen**
Durchbruch Bodenplatte bis 6500cm² - Erstellen
wie vor, jedoch bis 6500cm²
Menge: 2,000 St

**03.08.06.3 Durchbruch Wand bis 3000cm² - Erstellen**
Durchbruch Wand bis 3000cm², Ortbeton - Erstellen
wie vor, jedoch bis 3000cm²
Menge: 5,000 St

**03.08.06.4 Kernbohrung Stahlbeton bis 25cm, bis 200mm**
Kernbohrung Stahlbeton bis 25cm, bis 200mm
Kernbohrung durch Stahlbeton, Bohrdurchmesser bis D200
mm, Bohrtiefe bis 25 cm,
einschl. Lösen des Bohrkerns aus dem Gefüge und
Entsorgung

bis D 200
Menge: 10,000 St

**03.08.06.5 Kernbohrung Stahlbeton bis 25cm, bis 300mm**
Bohrungen Stahlbeton bis 25cm, bis 300mm
wie vor, jedoch bis 300mm
Menge: 6,000 St

**03.08.06.6 Kernbohrung Stahlbeton bis 25cm, bis 400mm**
Bohrungen Stahlbeton bis 25cm, bis 400mm
wie vor, jedoch bis 400mm
Menge: 6,000 St

*Hinweis*
==Schließen Durchbrüche und Schlitze==

**03.08.06.7 Durchbruch Bodenplatte bis 1000cm² - Schließen**
Durchbruch Bodenplatte bis 1000cm² - Schließen

Durchbruch in Bauteil inkl. Rohrbelegung nach Freigabe
durch Objektüberwachung verschließen. Ein- und Ausbau
von Schalungen mit Befestigung, Anarbeiten an die
Leibungen

Bauteilstärke:  25,0 cm
Menge: 8,000 St

**03.08.06.8 Durchbruch Bodenplatte bis 6500cm² - Schließen**
Durchbruch Bodenplatte bis 6500cm² - Schließen
wie vor, jedoch bis 6500cm²
Menge: 2,000 St

**03.08.06.9 Durchbruch Wand bis 3000cm² - Schließen**
Durchbruch Wand bis 3000cm², Ortbeton - Schließen
wie vor, jedoch bis 3000cm²
Menge: 5,000 St

#### Bereich 03.09 Elektro

##### Abschnitt 03.09.1 Zugschachtanlage

*Hinweis*
Kabelschächte

**03.09.1.1 Kabelschacht 140x70x150 cm Typ A**
Kabelschacht 140 x 80 x 150 cm im Lichten
Aus Stahlbetonfertigteilen C 35/45 DIN 1045
Bemessen nach DIN Fachbericht 101 für Einwirkungen aus:
- Straßenverkehr (max. 100 kN Achslast)
DIN 4085 "Berechnung des Erddrucks".
Schachtabdeckung nach DIN EN 124 und DIN 1229 Klasse D
400

Bestehend aus:
1 Schachtabdeckung 140/70 cm i.L., Klasse D 400,
Vollguss Rahmen, incl. 2 Deckeln ohne Entlüftung
(432 kg)
1 Ausgleichsrahmen 140/70/20 cm i.L., ohne Aussparungen
(267 kg)
1 Unterteil 140/70/105 cm i.L., mit 12x Schachtfutter
MSF DN 160 (1866kg)

Schachtabmessungen außen max.:
Breite ca. 97 cm
Länge ca.167 cm
Gesamte Einbautiefe ca. 147 cm

Schachtabmessung und Position der Muffen siehe Detail
Z1
Diese befinden sich einmal auf der Längsseite und der
entsprechenden rechts angrenzenden Stirnseite

Kabelschacht inkl. Erdaushub und Abtransport
überschüssiger Erde.

Die Fugen zwischen den Bauteilen sind mit bauamtlich
zugelassenen Schachtbaumörtel oder mit Zementmörtel (MG
III) nach DIN 1045 Abschnitt 6.7.1 auszubilden.

Lieferung und fachgerechte Montage sowie Zubehör zum
Anschluss der Leerrohr
Menge: 2,000 St

*Hinweis*
Leerrohre

*Hinweis*
Hinweis:
Im Außenanlagenbereich wird eine
Zugschachtanlagentrasse erstellt. Die Abstandshalter
für die Leerrohre hierzu müssen in die
Kabelschutzrohrpreise mit eingerechnet werden (ca. Alle
2 m ein Halter).
Sämtliche Rohre müssen mit einem Zugdraht versehen
werden.

**03.09.1.2 Kabelschutzrohr DN90**
Kabelschutzrohr DN90, flexibel, innen glatt, aus PE-HD,
UV-stabilisiert, geeignet zum Verlegen im Erdreich,
unter Bodenplatten und im Beton.
Maße: Ø:90 mm
Dichtheit: gas- und wasserdicht bis 2,5 bar
Inkl. Einzugschnur und Muffen sowie Zubehör zum
Anschluss an vorgenannte Kabelzugschächte
Lieferung und fachgerechte Montage
Menge: 50,000 m

**03.09.1.3 Kabelschutzrohr DN110**
Kabelschutzrohr DN110, flexibel, innen glatt, aus
PE-HD, UV-stabilisiert, geeignet zum Verlegen im
Erdreich, unter Bodenplatten und im Beton.
Maße: Ø:110 mm
Dichtheit: gas- und wasserdicht bis 2,5 bar
Inkl. Einzugschnur und Muffen sowie Zubehör zum
Anschluss an vorgenannte Kabelzugschächte
Lieferung und fachgerechte Montage
Menge: 50,000 m

**03.09.1.4 Kabelschutzrohr DN160**
Kabelschutzrohr DN160, flexibel, innen glatt, aus
PE-HD, UV-stabilisiert, geeignet zum Verlegen im
Erdreich, unter Bodenplatten und im Beton.
Maße: Ø:160 mm
Dichtheit: gas- und wasserdicht bis 2,5 bar
Inkl. Einzugschnur und Muffen sowie Zubehör zum
Anschluss an vorgenannte Kabelzugschächte
Lieferung und fachgerechte Montage
Menge: 200,000 m

**03.09.1.5 Endkappe für DN90 Rohr, wasserdichter Verschluss**
Endkappe für DN90 Rohr, wasserdichter Verschluss

Endkappe für DN90 Rohr aus PP, inklusive
Profildichtring für einen wasserdichten Verschluss von
Kabelschutzrohren, wasserdicht bis 0,5 bar, liefern und
fachgerecht einbauen
Menge: 2,000 St

**03.09.1.6 Endkappe für DN110 Rohr, wasserdichter Verschluss**
Endkappe für DN110 Rohr, wasserdichter Verschluss

Endkappe für DN110 Rohr aus PP, inklusive
Profildichtring für einen wasserdichten Verschluss von
Kabelschutzrohren, wasserdicht bis 0,5 bar, liefern und
fachgerecht einbauen
Menge: 2,000 St

**03.09.1.7 Endkappe für DN160 Rohr, wasserdichter Verschluss**
Endkappe für DN160 Rohr, wasserdichter Verschluss

Endkappe für DN160 Rohr aus PP, inklusive
Profildichtring für einen wasserdichten Verschluss von
Kabelschutzrohren, wasserdicht bis 0,5 bar, liefern und
fachgerecht einbauen
Menge: 9,000 St

*Hinweis*
Kabelgraben

*Hinweis*
Allgemeine Technische Vorbemerkungen

Die Abrechnungsbreite des Rohrgrabens entspricht der
Mindestgrabenbreite entsprechend DIN EN 1610. Die
Baustelleneinrichtung ist vom AN so zu wählen, dass
eine Abböschung möglich und kein Verbau erforderlich
wird.

Wenn eine Böschung erforderlich ist (Grabentiefe)
beträgt der Böschungswinkel 60°

Die Abrechnungslängen für die Rohrgräben gehen von
Schachtmitte bis Schachtmitte bzw. bis Gullymitte. Für
Schächte, Abläufe und Sonderbauwerke wird ein
entsprechender Zuschlag gemäß Aufmaß gewährt.

Die exakte Höhenlage von Schachtdeckeln und
Einlaufrosten ist vom Auftragnehmer mit der
ausführenden Firma für die Oberflächenbefestigung
abzustimmen.

Ein evtl. erforderlich werdender Bodenaustausch ist bei
der Bauleitung zu beantragen. Nicht beantragter
Bodenaustausch kann nicht in Rechnung gestellt werden.

Der Verdrängungsaushub (für Rohrleitungen und
Sandbett), ist geht in das Eigentum des AN über und ist
gegen Nachweis zu entsorgen. Diese Leistung ist bei der
Berechnung der EP für den Aushub zu berücksichtigen.

Tritt beim Aushub Fels auf, ist die Objektüberwachung
sofort zu unterrichten, damit eine gemeinsame
Klassifizierung erfolgen kann.

Der Auftragnehmer übernimmt die statische Verantwortung
für die Rohrleitung. Wird eine Betonsohle, Teil- oder
Vollummantelung erforderlich, so hat er unaufgefordert
vor Beginn der Arbeiten anhand einer prüfbaren
statischen Berechnung diese Erfordernis nachzuweisen.

Eine Vergütung für eine evtl. erforderliche statische
Berechnung erfolgt gegen Nachweis.

Die Abrechnung der Entwässerungsanlagen im Außenbereich
erfolgt nach tatsächlichen Aufwand. Maximal wird der
Aushub für Gräben nach den Vorgaben der DIN EN 4124
vergütet.
Bei Einzelleitungen (max. DN200) ist somit max. eine
Rohrsohlenbreite von 0,90m abzurechnen
Werden zwei Leitungen (max. DN200) in einem Graben
geführt, kann max. eine Rohrsohlenbreite von 1,0m
abgerechnet werden.

Die Grabenoberkante (Unterkante Bodenplatte) ist vor
Ausführung gemeinsam mit der Objektüberwachung
festzulegen und zu dokumentieren. Gräben werden bis zur
vorherigen Grabenoberkante aufgefüllt. Aufbauten
oberhalb der ursprünglichen Grabenoberkante sind nicht
im Leistungsumfang der Grundleitungen enthalten.

**03.09.1.8 Kabelgraben ausheben, Tiefe 150cm Breite 80cm**
Kabelgraben ausheben, Tiefe 150cm Breite 80cm
Kabelgraben profilgerecht ausheben, Aushub seitlich
lagern,
Inkl. Erstellung der Bodenschicht bestehend aus 20cm
Sand mit einlegen des Trassenwarnbandes und wieder
auffüllen mit verdichten des Erdreichs. Benötigte
Sicherungen (Verbau) zum Schutz vor Einsturz des
Grabens ist in den EP einzukalkulieren.
Abtransport und Entsorgung des überschüssigen
Aushubmaterials, mit Vorlage des Entsorgungsnachweises
mittels geeigneten Fahrzeugen ist in die Einheitspreise
mit einzukalkulieren.
Menge: 30,000 m

**03.09.1.9 Kabelschachtgraben BxHxL 110x180x160**
Kabelschachtgraben BxHxT 110x180x160cm inkl.
Erstellung, Aushub, Verfüllung und Verdichtung sowie
Abtransport.
Menge: 2,000 St

##### Abschnitt 03.09.2 Fundamenterder/Potentialausgleichsleiter

*Hinweis*
Fundamente

*Hinweis*
Die Arbeiten sind durch eine zertifizierte
Blitzschutzfachkraft durchzuführen, bzw. zu überwachen.
Diese ist der Bauleitung namentlich, vor Ausführung, zu
nennen. Das Zertifikat ist vorzulegen.

Die gesamte Erdungsanlage ist zu prüfen, alle
erforderlichen Messungen sind durch zu führen. Die
entsprechenden Protokolle sind der Bauleitung Elektro
unaufgefordert vorzulegen.

Die Ring- und Fundamenterder sind mit der
Baustahlalarmierung, gem. DIN 18014, leitend zu
verbinden (Klemmverbindung).

Die Richtlinien für das Einbetten von Fundamenterdern
in Gebäudefundamente sind grundsätzlich zu beachten.

**03.09.2.1 Runddraht Edelstahldraht 10mm / 78qmm NIRO (V4A)**
Runddrähte nach DIN EN 50164-2 (VDE 0185 Teil 202), für
den Einsatz bei Blitzschutz- und Erdungsanlagen

Durchmesser D. Leiter:  10mm
Querschnitt:  78mm 2
Werkstoff:  NIRO (V4A
Werkstoff-Nr.:  1.4571 / 1.4404
ASTM / AISI::  316Ti / 316L
Normenbezug: DIN EN 62561-2

Liefern und in Graben bzw. Sauberkeitsschicht verlegen
Menge: 100,000 m

**03.09.2.2 Runddraht Stahldraht 10mm / 78qmm St/tZn**
Runddrähte nach DIN EN 50164-2 (VDE 0185 Teil 202), für
den Einsatz bei Blitzschutz- oder Erdungsanlagen

Durchmesser D. Leiter:  10mm
Querschnitt:  78mm 2
Werkstoff:  St/tZn
Normenbezug:  DIN EN 62561-2

Liefern und in Beton horizontal bzw. vertikal verlegen
Menge: 90,000 m

**03.09.2.3 Anschlussfahne Stahl niro Rd10 L 2m**
STLB-Bau 2018-04 050
Anschlussfahne einschl. Anschluss an den Erder, DIN EN
62561-2 (VDE 0185-561-2), aus nichtrostendem Stahl, Rd
10, Werkstoff-Nr 1.4571, Einzellänge 2 m, Ausführung
gemäß Zeichnung.
Menge: 6,000 St

**03.09.2.4 Erdungsfestpunkt**
NIRO (V4A) M10/M12
Erdungsfestpunkte als korrosionsfreien Anschluss
z.B. Der Ableitung an die Bewehrung von Gebäuden
oder an die Erdungsanlage für den
Schutzpotentialausgleich und/oder den
Funktionspotentialausgleich

Anschlussgewinde:  M10 / M12
Werkstoff Platte:  NIRO (V4A
Werkstoff-Nr.:  1.4571 / 1.4404 / 1.4401
ASTM / AISI::  316Ti / 316L / 316
Werkstoff Achse:  St/tZn
Kurzschlussstrom  (50 Hz): 3,9 kA - 6,5 kA
Normenbezug:  DIN EN 62561-1

liefern und montieren
Menge: 5,000 St

**03.09.2.5 Verbindungsklemmen für Bewehrungen St/tZn**
Verbindungsklemmen, für Bewehrungen zum Verbinden von
Betonstahl-Matten oder Bewehrungen mit Rundleitern
sowie für T-, Kreuz- und Parallelverbindungen

Werkstoff:  St/tZn
Klemmbereich Rd / Rd:  (+) 6-10 / 6-10mm
Klemmbereich Rd / Fl:  (+) 6-10 / 30mm
Klemmbereich Fl / Fl:  (II) 30 / 30mm
Kurzschlussstrom (50 Hz):  9kA
Normenbezug:  DIN EN 62561-1

Liefern und montieren
Menge: 30,000 St

**03.09.2.6 Verbindungsklemmen für Fundamenterder NIRO**
Verbindungsklemmen, für Fundamenterder zum Verbinden
von Rund- und Flachleitern im Erdreich und
Betonfundament für T-, Kreuz- und Parallelverbindungen
ohne die Leiter einfädeln zu müssen

Werkstoff:  NIRO
Klemmbereich Rd / Fl:  (+) 10 / 30mm
Klemmbereich Fl / Fl:  (+/II) 30 / 30mm
Normenbezug:  DIN EN 62561-1

Liefern und montieren, schützen
Der Verbindungsstelle mit einer Korrosionsschutzbinde
Menge: 25,000 St

**03.09.2.7 Messung Erdungsfestpunkte/ Anschlußfahnen**
Messung des Erdungsableitwiderstandes an den
Erdungsfestpunkten sowie an Anschlussfahnen inkl.
Erstellung eines Messprotokolls
Menge: 11,000 St

**03.09.2.8 Dehnungsband**
Dehnungsband nach DIN EN 62561-2, zum Durchführen des
Fundamenterders in ausgedehnten Fundamenten (mehrere
Abschnitte) durch die Bewegungsfugen, ohne notwendiges
Herausführen des Erders aus der Bodenplatte. Das
Dehnungsband wird in die Bodenplatte so einbetoniert,
dass sich der Styroporblock in einem Abschnitt befindet
und das andere Ende lose im nächsten Abschnitt
weitergeführt werden kann. Ausführung mit Bändern aus
NIRO im Styroporblock.
Menge: 2,000 St

**03.09.2.9 Wanddurchführung D400mm**
Wanddurchführung
Wasserdicht, durch Stahlbeton, Öffnung vorh., Wanddicke
bis 400mm
Menge: 6,000 St

**03.09.2.10 Messung gesamte Erdungsanlage Energiezentrale**
Messung gesamte Erdungsanlage
Messung der gesamten Erdungsanlage inklusive aller
Verbindungen
Menge: 1,000 St

**03.09.2.11 Fotodokumentation und Dokumentation für Fundamenterder und Potentialausgleichsleiter Schule**
Fotodokumentation aller Trennstellen, Verbindungen,
Kreuzstücke etc., Übergabe der Unterlagen in digitaler
Form als Jpg auf  (CD und USB Stick) sowie planerische
Darstellung ( Zugeordnete Fotonummer  im Grundriss/
Bestandspläne eingetragen)
Menge: 1,000 St

**03.09.2.12 Bestandspläne und Bestandsdokumentation anfertigen Schule**
Anfertigen von Bestandsplänen und Bestandsdokumentation
die den endgültigen Zustand der erbrachten Leistungen
darstellen.

Bauliche Angaben, die nicht unmittelbar das
dargestellte Gewerk betreffen, dürfen nicht eingetragen
werden.

Die Bestandsdokumentation hat insbesondere folgende
Punkte zu enthalten:

- farbige Pläne im Maßstab 1:50 mit Vermaßung der
verlegten Leitungen, Erdungsfestpunkten,
  Anschlussfahnen in Bezug zum Baukörper. Eintragungen
zur Zuweisung der Fotodokumentation.

- Produktdatenblätter/ Zulassungen nur der tatsächlich
verwendeten Bauteile

- Messprotokolle

- Fotodokumentation

Die Unterlagen sind 3-fach in Papier als auch digital
(Pläne in pdf und dwg Datei) auf CD und USB Stick in
Ordner strukturiert, nach Vorgabe des AG zu erstellen.

Liegt die Bestandsdokumentation nicht vor, bzw. ist
diese lückenhaft/ unvollständig, gilt die erbrachte
Leistung als nicht abgenommen.
Menge: 1,000 St

##### Abschnitt 03.09.03 Kabeldurchführungen

*Hinweis*
Kabeldurchführungen

*Hinweis*
Hinweis:
Die nachstehend aufgeführten Kabeldurchführungen sind
komplett zu liefern. Die Dichtpackungen sind in
Verbindung mit den Rohbauarbeiten an den gewünschten
Stellen bündig in der
Verschallung einzubetonieren und mittels zuverlässiger
Verdichtung des Betons und der Packung zu sorgen. Für
die Dichteinheit haftet der Auftragnehmer. Leerrohre
und Einführungen müssen herstellerseitig
zusammenpassen.

**03.09.03.1 Mehrsparten Hauseinführung für Bodeneinbau 1x4**
Gebäudeeinführung 1x4x ID 150mm Biegeradius 1000 mm zur
Einführung von Versorgungsleitungen in nicht
unterkellerte Gebäude, Biegeradius 1000 mm, Starrer
Leerrohr-Bogen 150 inkl. stabiler Aufstellvorrichtung,
Leerrohraufsatz ID 150, ca. 25 cm für flexiblen
Fußbodenaufbau
Systemdeckel nach Bedarf: Schlauchadapter 160 /
Schlauchadapter 110 / Muffe DN 160
90° Leerrohrsystem sowie druckwasserdichter,
umlaufender Vierstegdichtung und 8 Verschlussdeckel,
MPA-geprüft bis 3,5 bar, Außenabdichtung zum Beton: 10
bar
Gas- und geruchsdicht,
IAF-geprüft: Radondicht,
WU-Richtlinie: Beanspruchungsklasse 1 + 2,
Rahmen Bodenplattenelement Abmessungen BxT: 840x210mm
Abmessung Gebäudeeinführung BxLxT: 840x1185x1330mm
inkl. Lieferung und fachgerechte Montage.
Menge: 4,000 St

**03.09.03.2 Bajonett-Systemdeckel zum Einbau in v. g. Hauseinführungen Ø150**
Bajonett-Systemdeckel zum Einbau in v. g.
Hauseinführung mit Gummimanschette. Geeignet zum gas-
und wasserdichten Anschluss von glatten und gewellten
Rohren Ø Außen 160 mm in Manschettentechnik
inkl. Lieferung und fachgerechte Montage
Menge: 15,000 St

**03.09.03.3 Dichtungseinsatz 160 mm**
Dichtungseinsatz 160 mm zur druckwasserdichten
Abdichtung eines Gewellten Kabelschutzrohres,
Gestellringe aus Hochleistungskunststoff,
lastomer-Dichtung aus EPDM mit einer dauerelastischen
Einlage inkl. allen nötigen Kleinteilen und Werkzeugen.
Außendurchmesser 160 mm
inkl. Lieferung und fachgerechte Montage
Menge: 20,000 St

##### Abschnitt 03.09.04 DURCHBRÜCHE E

*Hinweis*
==Erstellen Durchbrüche, Schlitze und Kernbohrungen==

**03.09.04.1 Durchbruch Wand bis 650cm² - Erstellen**
Durchbruch Wand bis 650cm², Ortbeton - Erstellen

herstellen eines Durchbruches in einer Betonwand
inklusive Schalung für Betonarbeiten, Entfernung der
Schalung einschließlich möglicher Überstände (Nägel,
etc.) und Entsorgung des Schalungsmaterials.
Wanddicke ca. 250 mm
Menge: 3,000 St

**03.09.04.2 Durchbruch Wand bis 1000cm² - Erstellen**
Durchbruch Wand bis 1000cm², Ortbeton - Erstellen

wie vor, jedoch bis 1000cm²
Menge: 2,000 St

**03.09.04.3 Kernbohrung Stahlbeton bis 25cm, bis 100mm**
Kernbohrung Stahlbeton bis 25cm, bis 100mm

Kernbohrung durch Stahlbeton, Bohrdurchmesser bis D200
mm, Bohrtiefe bis 25 cm,
einschl. Lösen des Bohrkerns aus dem Gefüge und
Entsorgung

bis D 100
Menge: 4,000 St

*Hinweis*
==Schließen Durchbrüche und Schlitze==

**03.09.04.4 Durchbruch Wand bis 650cm² - Schließen**
Durchbruch Wand bis 650cm², Ortbeton - Schließen

Durchbruch in Bauteil inkl. Rohrbelegung nach Freigabe
durch Objektüberwachung verschließen. Ein- und Ausbau
von Schalungen mit Befestigung, Anarbeiten an die
Leibungen, Sichtseite der Sichtschalung angleichen
(Sichtbetonstufe 2), Oberfläche für den Farbauftrag
vorbereitet.

Bauteilstärke: 25,0 cm
Menge: 3,000 St

**03.09.04.5 Durchbruch Wand bis 1000cm² - Schließen**
Durchbruch Wand bis 1000cm², Ortbeton - Schließen

wie vor, jedoch bis 1000cm²
Menge: 2,000 St

### Titel 04 BA 1 - Nebengebäude und Sonstige Arbeiten

*Hinweis*
BA I

BAUMEISTERARBEITEN

NEBENGEBÄUDE UND
SONSTIGE ARBEITEN

#### Bereich 04.01 Fluchttreppe Lehrerzimmer

##### Abschnitt 04.01.01 Fluchttreppe Lehrerzimmer

**04.01.01.1 Fluchtreppenturm anfahren/aufbauen/abbauen**
An- und Abtransport, Montage und Demontage eines
Fluchttreppenturm, als Systemgerüst, für öffentliche
Bereiche im Bereich des Pausenhof der Schule.

Mit dem Fluchtreppenturm ist eine Höhe Erdgleiche -
Brüstung Fenster von ca. 2,00 Metern zu überbrücken.
Der Fluchtreppenturm dient als Rettungsweg (2.
Fluchtweg) für das Halbgeschoss bereich Lehrerzimmer.

Lauf- und Podestbreite: mind. 1,00 m

Belastung: 5 kN/m² (nach DIN EN 1991-1-1/NA

Gesamthöhe: ca. 2,00 m

Geländerhöhe: mind. 1.00 Meter

Durchgangshöhen: mind. 2.00 Meter

Steigungen: mind. 14 cm, max. 19 cm

Anbindungen/Übergänge: nach Wahl AN

Standfläche: tragfähige waagrechte Standfläche
(Erdreich/Pflaster)

Grundstandzeit: 4 Wochen

Für die Übergänge bzw. Anbindungen vom Treppenturm sind
eventuell notwendige Ausgleichsstufen und Vorrichtungen
mit einzukalkulieren. Die Höhenlage der Übergänge sind
die jeweiligen Fensterbrüstungen in den einzelnen
Geschoßen. Ausführung nach statischen Erfordernissen
bzw. Richtlinien des Herstellers. Das Herrichten der
Standebenen wird nicht gesondert vergütet.

Die Fluchtreppenfertigstellung ist der Bauleitung
schriftlich für den Beginn der Vorhaltungszeit
mitzuteilen, einschließlich aller erforderlichen
Nebenarbeiten.
Menge: 1,000 Stüc

**04.01.01.2 Vorhaltung des Fluchtreppenturm**
Vorhaltung des vorbeschriebenen Fluchttreppenturm über
die Dauer der Sanierungsarbeiten. Die Frist beginnt 4
Wochen nach schriftlicher Mitteilung über die
Fertigstellung des Fluchttreppenturmes. Die Frist endet
spätestens 1 Arbeitswoche nach schriftlicher Anzeige
bei der Bauleitung.
Menge: 132,000 St/W

#### Bereich 04.02 Nebengebäude

##### Abschnitt 04.02.01 Erdaushub

**04.02.01.1 Erdabtrag für Baugrube BK 3-5, lösen/lagern**
Boden nach DIN 18 300, Bodenklasse 3 - 5 nach ZTVE-Stb
in Abtragungsquerschnitten profilgemäß als
Flächenabtrag für das Grobplanum im Bereich der
Baugrube Nebengebäude lösen, laden und im Bereich des
Baugeländes in Mieten bis zu 500 m³ zwischenlagen.
Die Abrechnung erfolgt nach Querprofilen im Abtrag.
Mengenermittlung nach Aufmaß an der Entnahmestelle.
Die Analyse des Haufwerks wird bauseits ausgeführt,
Entsorgung wird gesondert vergütet.

Flächenabtrag:  von ca. 1,80 m bis 4,00 m
Bodenklasse alt (DIN 18300:2012): 3 - 5
Homogenbereich: (DIN18300:2015) B1, B2
Bodengruppen (DIN 18196):

Lage:  Baugrube Nebengebäude im Freien
Transportweg:  bis ca. 200 m
Abrechnung:  nach Querprofilen im Abtrag.
Böschung:  nicht steiler als 45°
Baugrubensicherung:  nach DIN 4124

Die Arbeitsraumvergütung erfolgt nach VOB. Mehraushub
geht zu Lasten des Unternehmers. Einzukalkulieren ist
das Anlegen von Bermen, Verbau und Sicherung der
Baugrubenwände und Ränder gem. DIN 18 303 nach Wahl des
AN.

Auf den Punkt 3.5 der ZTVE (Schutzmaßnahmen gegen
Niederschlagswasser) wird wegen der wasserempfindlichen
Böden besonders hingewiesen. Das Abdecken der
Böschungen wird in einer gesonderten Position vergütet.
Menge: 132,900 m³

##### Abschnitt 04.02.02 Baugrube, Fundamente, Planum

*Hinweis*
Für die Ausführung der Erdarbeiten gilt die DIN 4124 in
der neuesten Fassung. Im Bereich benachbarter,
baulicher Anlagen ist der Aushub unter Beachtung der
DIN 4123 vorzunehmen.

Die im LV vorgegebenen Aushubmassen sind für die
Ermittlung der Aushubmassen, unter Beachtung der
vorstehend genannten Norm, maßgebend.

Dem Auftragnehmer (AN) ist die Verbauart überlassen
soweit sie nicht in den entsprechenden Positionen
gesondert beschrieben ist.
Die Standsicherheit ist durch diesen zu gewährleisten.
Bei nicht verbautem Aushub sind die notwendigen
Sicherheitsböschungen vorzusehen. Die Massen für die
Böschung werden nicht anerkannt, wenn diese zum Zwecke
der Einsparung des Verbaues ausgeführt wird
und teurer ist als der angebotene Verbau. Nicht
ausgeführter Verbau ist Risiko des AN und kann nicht
abgerechnet werden.

Der Einsatz von Gerätschaften für den Aushub ist dem AN
überlassen. Aushub im Handschacht ist dann auszuführen,
wenn die Umstände dies erfordern und dies mit der
Bauleitung abgestimmt ist.

Der Abtransport von Aushubmaterial von der Baustelle
zur Beseitigung oder Zwischenlagerung ist zu begründen
und mit der Bauleitung zu vereinbaren. Material für
notwendigen Bodenaustausch muss den Anforderungen
entsprechen und von der Bauleitung genehmigt sein.

Im Bereich der Gründungsbauteile ist frühzeitig in
Abstimmung mit der Bauleitung und dem Bodengutachter
die detaillierte Ausführung vor Ort festzulegen. Dies
ist beim Bauablauf zu berücksichtigen, damit es zu
keinen Standzeiten auf der Baustelle kommt.

Bei der Einbettung von Leitungen ist geeignetes
Material zu verwenden. Die Ausführung ist
sachverständig und nach den anerkanten Regeln der
Technik vorzunehmen.

Alle Massennachweise für die Abrechnung sind mit
Aufmaßzeichnungen und prüfbaren Massenberechnungen zu belegen.

**04.02.02.1 Fundamentsohle planieren**
Fundamentsohle nach dem Aushub planieren. Ausführung
unmittelbar vor dem Einbringen der Sauberkeitsschicht
als planebene Fläche mit höchstens +/- 2 cm
Höhendifferenz auf eine Länge von 5,0 m, einschließlich
des Abrüttelns mit geeignetem Gerät.

Überschüssiges Material ist nach Wahl des
Auftragnehmers zu beseitigen, einschließlich aller
erforderlichen Nebenarbeiten.
Menge: 67,500 m²

**04.02.02.2 Geogitter mit Vliesstoff auf Grobschotterschicht liefern / einbauen**
Liefern und einbauen eines last- und zugverteilendes
Kombinationsprodukt aus Geogitter und Vliesstoff auf
die Ausgleichsschicht.. Das Geogitter,
Geotextilrobustheitsklasse, GRK 4, ist zwischen
Grobschotter und der Schottertragschicht unter der
StB-Fundamentplatte einzubauen.

Die Überlappung des Gitters von ca. 20,0 cm ist im
Einheitspreis enthalten, einschließlich aller
erforderlichen Nebenarbeiten.
Menge: 67,500 m²

**04.02.02.3 Verdichtungsfähiges Schotterauffüllmaterial liefern**
Liefern von verdichtungsfähigem frostsicherem
Schotterauffüllmaterial, Körnung 0/56 mm, für die
Auffüllung der entstandenen Baugrube im Bereich des
Bodenaustausch einschließlich aller Nebenarbeiten.

Der Einbau des gelieferten Auffüllmateriales wird in
einer gesonderten Position vergütet.
Menge: 88,600 m³

**04.02.02.4 Baugrubenauffüllung mit seitl. gelagerten Material im Baustellenbereich**
Einbauen des seitlich gelagerten verdichtungsfähigen
Auffüllmateriales als Kiessand, gebrochenem
Schottermaterial der Körnung 0 - 56 mm oder bauseitigen
Recyclingmaterial, zur Baugrubenauffüllung im
Abbruchbereich des ehemaligen Gebäudes.

Einbauhöhe:  bis max. 3,00 m (verdichteter Zustand)

Die Verdichtung hat maschinell, mit zeitgemäßem Gerät
zu erfolgen: Die einzelnen Schüttlagen dürfen im
verdichtetem Zustand eine Stärke von 25,0 cm nicht
überschreiten.
In der Aufschüttung ist durch begleitende
Verdichtungskontrollen ein Verdichtungsgrad von 100 %
nachzuweisen. Der Nachweis kann direkt durch
Dichtebestimmungen nach DIN 18125 in Verbindung mit
Proctorversuchen nach DIN 18127 oder indirekt durch
Plattendruckversuche nach DIN 18134 erfolgen. Bei einer
Kontrolle durch Plattendruckversuche ist ein
Verformungsmodul von Ev2 > 100 MN/m² und ein
Verhältniswert Ev2/Ev1 < 2,3 erforderlich.

Die Nachweise der Versuche im Bereich der Baugrube, und
die Ergebnisse sind vorschriftsgemäß festzuhalten und
dem Bodengutachter bzw. dem Statikbüro zu übergeben,
einschließlich allen erforderlichen Nebenarbeiten.

Der Einbau hat in Absprache mit dem Statiker und dem
Bodengutachter zu erfolgen. Die Oberfläche der
Erdauffüllung ist nach Angabe der Bauleitung planeben
herzustellen, einschließlich aller erforderlichen
Nebenarbeiten.
Menge: 88,600 m³

**04.02.02.5 Zulage zur Baugrubenauffüllung im Arbeitsraumhinterfüllung**
Zulage zur Baugrubenauffüllung im Bereich des
Arbeitsraum der Baugrube.
Die Zulage wird als Zulage für den erscherten Einbau im
Arbeitsraum bis zu einer breite von 2,0 m vergütet.
Menge: 44,000 m³

**04.02.02.6 Statischen Lastplattendruckversuch durchführen**
Statischen Lastplattendruckversuch durchführen
einschließlich der Stellung des Prüfgerätes, des erf.
Fahrzeuges und der Erstellung des Protokolles.
Ausführung nach Anweisung der Objektüberwachung
Menge: 1,000 St

##### Abschnitt 04.02.03 Verwertung / Entsorgung

*Hinweis*
Hinweise zu Verwertung/Entsorgung
Sämtliches Material wird nach dem
Begleitscheinverfahren und der Nachweisverordnung
abtransportiert. Die Erstellung  der Begleitscheine und
der Entsorgungsnachweise ist jeweils in die
Einheitspreise mit einzurechnen. Die Überwachung des
Begleitscheinverfahrens erfolgt durch die
Fachbauleitung (vom AG zu stellen).
Alle Kosten wie z.B. Mautgebühren in die einschlägigen
Pos. mit einzukalkulieren.
Der AN haftet für alle Folgen, die durch eine nicht
vertragsgemäße Entsorgung entstehen.
Der AN übernimmt die Pflichten als Erzeuger,
Transporteur und Entsorger bis zur Übernahme durch den
Betreiber der Entsorgungsanlage.
Die Entsorgungsstellen sind durch den Auftragnehmer
vorzuschlagen und sind bis spätestens 3 Wochen vor
Beginn in Form eines Entsorgungskonzeptes vorzulegen.
Andienungspflichten sind einzuhalten
Für die Bestimmung des endgültigen Entsorgungswege ist
eine entsprechende Beprobung gem. LAGA PN98 des
Materials und ggf. eine Analytik bzw.
entsorgungsrelevanter Parameter vorgesehen (EBV 2023
bzw. LVGBT Bayern).
Diese kann bis zu 5 Wochen dauern. Die benötigten
Haufwerksprobenahme werden bauseits gestellt.
Bauschutt, der zur Verwertung / als Ersatzbaustoff
geeignet ist (EBV-RC), kann AGseits orientierend
untersucht und bewertet werden.

**04.02.03.1 Bodenmaterial Z0 laden, abfahren, verwerten**
Laden, abfahren und ordnungsgemäß entsorgen/verwerten
von unbelastetem Erdreich (humosem Oberbodenmaterial
durchmischt mit Pflanzenmaterial, Wurzeln, Steinen und
geringen Bauschuttanteilen (Massenanteil Bauschutt <
10%). Einbau uneingeschränkt möglich.

Materialeinstufung: Z 0  -  gemäß LAGA- Boden Tab.
11.1.2-2/-3

Erdreich, seitlich auf Baustelle in Haufwerken lagernd,
laden, mit LKW des AN transportieren, verwerten, max.
Gesamtgewicht bis 40t, zum Lager/zur Anlage nach Wahl
des AN, die Verwertungsgebühren werden vom AN
übernommen.
Menge: 132,900 t

##### Abschnitt 04.02.04 Stb-Fundamentriegel

*Hinweis*

**04.02.04.1 Sauberkeitsschicht, d = 10,0 cm, unter StB-Fundamentriegel**
Liefern und einbauen einer Sauberkeitsschicht aus
unbewehrtem Beton unter Gründungsbauteilen, dem
Fundametriegel des Nebengebäude. Seitlich wird ein
Überstand von jeweils 15,0 cm vergütet.

Einbaubereich: Fundamentriegel

Beton:  C 12/15

Dicke:  ca. 10,0 cm

Abgerechnet wird die Sauberkeitsschicht entsprechend
den Abmessungen der StB-Fundamentriegel mit
beidseitigem Überstand nach örtlichem Aufmaß in m².
Menge: 17,500 m²

**04.02.04.2 StB-Fundamentriegel Ortbeton, Wanddicke 20,0 cm**
Herstellen von StB-Fundamentriegel aus Ortbeton, gerade
verlaufend im Bereich des Nebengebäude in Sichtbeton
zweiseitig geschalt, nach DIN 1045-1 und DIN 1045-2.
Ausführung nach Plan und Angabe des Statikers.
Sämtliche Abstandhalter und Wandstärken sind
ausschließlich aus Faserbeton zulässig. Verschlusskonen
sind aus Faserbeton, Zulassungskonform, exakt 10 mm
vertieft einzubauen.

Ausführungsbereich: StB-Fundamentriegel

StB-Wandicke: 20,0 cm
Wandhöhen:  ca. 1,00 m
Beton:  C 30/37
Expositionsklasse: XC4, XD1, XF1, WF
Oberfläche:  glatt, einseitig Sichtbeton 2

Erstellen der Wände auf der Bodenplatte. Das Fugenbild,
die Betonierabschnitte sowie deren Abschlüsse sind mit
der Bauleitung/Architekturbüro im Vorfeld abzustimmen.
Das Anlegen von erforderlichen Wandausparungen, die
Bewehrung und Schalung werden in einer gesonderter
Position vergütet.

Einschließlich sämtlicher Nebenleistungen sowie der
notwendigen Gerüststellung.
Menge: 35,000 m³

**04.02.04.3 2-seitige Schalung für StB-Aussenwände in Ortbeton, Wanddicke 20,0 cm**
Liefern und fachgerechtes Herstellen einer glatten,
2-seitigen Schalung aus nichtsaugenden Schalungsplatten
für Stahlbeton-Aussenwände in verschiedenen
Abmessungen. Schalung absatzfrei, als Schalelemente
sind soweit als möglich nur großflächige Elemente
zulässig. Schalungsstöße, Spannstellen, Fugenbild etc.
sind vorab mit der Bauleitung/Architekturbüro zu
klären. Waagrechte Schalungsstöße sind nur im Bereich
der Decke zulässig. Sämtliche sichtbaren waagrechten
und senkrechten Betonierfugen sind mittels
Trapezleisten auszuführen. Die Trapezleisten werden in
gesonderter Position vergütet

Ausführungsbereich: StB-Aussenwände (Energiezentrale)

StB-Wandicke: 20,0 cm

Wandhöhen:  von ca. 1,00 m

Oberfläche:  glatt, einseitig Sichtbeton 2

Im Einheitspreis enthalten ist das Abfasen der Kanten
mit Dreikantleisten, einschließlich aller
erforderlichen Nebenarbeiten. Das Fugenbild, die
Betonierabschnitte sowie deren Abschlüsse sind mit der
Bauleitung/Architekturbüro im Vorfeld abzustimmen.

Die Schalungsfläche wird gemäß der tatsächlich
eingebaute Schalung, entsprechend der ermittelten
beidseitigen Fläche der StB-Wände, abgerechnet.

Einschließlich sämtlicher Nebenleistungen sowie der
notwendigen Gerüststellung.
Menge: 70,000 m²

##### Abschnitt 04.02.05 Bewehrung

**04.02.05.1 Betonstahlmatten B 500A / B 500B**
Liefern und einbauen von Betonstahlmatten nach DIN 488
in verschiedenen Abmessungen für die Bewehrung der
Betonbauteile nach Bewehrungsplan und Angabe des
Statikers.

Ausführungsbereich: StB-Bodenplatte, StB-Decke,
StB-Wände, usw.

Betonstahlmatten B 500A / B 500B liefern und
fachgerecht einbringen. Nach Bewehrungsplänen bzw.
Anweisung des Statikers biegen, schneiden und verlegen.
Verschnitt und Toleranzgewicht sind in den EP
miteinzurechnen.

Verrechnet wird die nach den Ausführungszeichnungen und
der Stahlliste vorgegebene, einzubauende Stahlmenge
ohne Verschnitt, einschließlich aller erforderlichen
Nebenarbeiten.
Menge: 350,000 kg

**04.02.05.2 Betonstabstahl B 500A / B 500B, 6 - 32 mm**
Liefern und einbauen von Betonstabstahl B500A/B500B (IV
S 500/550) nach DIN 488 in verschiedenen Längen für die
Bewehrung der Betonbauteile in allen Geschoßen nach
Bewehrungsplan und Angabe des Statikers.

Ausführungsbereich: Fundamentriegel Nebengebäude

Stabstahl-Durchmesser: 6 - 32 mm

Betonstabstahl B500A / B500B liefern und fachgerecht
einbringen. Nach Bewehrungsplänen bzw. Anweisung des
Statikers biegen, schneiden und verlegen. Verschnitt
und Toleranzgewicht sind in den EP miteinzurechnen.

Verrechnet wird die nach den Ausführungszeichnungen und
der Stahllisten vorgegebene, einzubauende Stahlmenge
ohne Verschnitt, einschließlich aller erforderlichen
Nebenarbeiten.
Menge: 250,000 kg

#### Bereich 04.03 Rückbau- / Abbrucharbeiten

##### Abschnitt 04.03.01 Rückbau- und Abbrucharbeiten

**04.03.01.1 Best. Straßenbrücke komplett abbrechen**
Abbruch der bestehenden Straßenbrücke.
Die Straßenbrücke besteht aus ausbetonierten
Stahlprofilen I 160 im Abstand von ca. 70,0 cm. Die
lichte Weite beträgt ca. 2,30 m, die breite der Brücke
ca. 5,50 m. Der Überbau der Straße samt Asphaltbelag
wird bauseits rückgebaut. Die Brücke besteht aus
beidseitigen Fundamentwänden.

Der Brückenabbruch umfasst folgende Leistungen:

- notwendige Erdarbeiten für das Freilegen der
StB-Fundamente, damit diese vollständig abgebrochen
werden können.

- Komplettabbruch des bestehenden Brückenbauwerk aus
Sthlbetonbauteilen welche auf I 160 Trägern gelagert
ist.
 Es sind ca. 27 m I 160 Träger mit kraftschlüsigem
Verbund zur Stahlbetondecke abzubreuchen.
 In Summe sind ca. 9 m³ Stahlbeton abzubrechen und
fachgerecht zu entsorgen.

 Der Abbruch der Brücke wurde vom Wasserwirtschaftsamt
Landshut genehmigt. Notwendige Abstimmungen mit dem
Wasserwirtschaftsamt sind vom AN zu treffen. Den
Vorgaben des Wasserwirtsamt ist stets folge zu leisten.

Die fachgerechte Entsorgung des Abbruchmaterials muss
durch entsprechende Entsorgungsnachweise nachgewiesen
und vorgelegt werden.

Die einschlägigen technischen Vorschriften bzw. die
Vorschriften der Bayerischen Bauberufsgenossenschaft
für Abbrucharbeiten sind zu beachten.

Der AN hat sich vor Abgabe des Angebotes über die
baulichen Gegebenheiten zur Durchführung und den Umfang
der Abbrucharbeiten der Brücke zu informieren. Die
Besichtigung der Baustelle ist Voraussetzung und
Grundlage für die Angebotsabgabe.

Die erforderlichen Bauschuttanalysen für das Abfahren
des Abbruchmateriales auf die entsprechenden
Bauschuttdeponien ist vom AN eigenverantwortlich
durchzuführen und wird bauseits von einem unabhängigen Fachprojektanten stichprobenartig überprüft.
Menge: 1,000 St

**04.03.01.2 Einzelfundament Stahlbeton abbrechen**
Abbruch des Einzelfundaments aus Stahlbeton,
Normalbeton, im Rahmen einer Totalabbruchmaßnahme,
Abfall ist nicht gefährlich, Werte gemäß
Ersatzbaustoffverordnung 2023 sind eingehalten,
Charakterisierung gemischter Bauschutt Klasse RC-1 nach
EBV 2023, Anlage 1, Tabelle 1,
Wichte des Abbruchstoffes DIN EN 1991-1-1 24 kN/m3,
Ausführung im Freien, Geräteeinsatz ist möglich, max.
Gesamtgewicht der Geräte ohne Beschränkung, Ausführung
staubarm TRGS 559,
zerkleinern, aufgenommene Stoffe zur Wiederverwendung
sortieren, sammeln,
max. Kantenlänge bis 100 cm,
wiederverwendbare Stoffe seitlich lagern, nicht
wiederverwendbare Stoffe sammeln, und auf der Baustelle
 lagern.
Abrechnung nach Aufmaß
Menge: 5,000 m³

**04.03.01.3 Betonpflaster ausbauen/entsorgen**
Bestehendes Betonpflaster, 20,0 x 20,0 x 8,0 cm,
einschließlich Splittbett, im Gebäudeumgriff als
Teilausbau ausbauen und entsorgen.

Ausbaubereich: Baufeld C1

Abrechnung nach Ausführung und gemeinsamen Aufmaß mit
der Bauleitung.

Anfallender Bauschutt ist auszubauen, zu laden und zu
entsorgen. Das Abbruchmaterial (Restmaterial) wird
Eigentum des AN und ist vorschriftsmäßig zu entsorgen,
einschließlich aller erforderlichen Nebenarbeiten.
Anfallende Kippgebühren sind mit dem Einheitspreis
abgegolten. Ein entsprechender Nachweis für die
fachgerechte Entsorgung ist unaufgefordert vorzulegen.
Menge: 400,000 m²

**04.03.01.4 Betonkeil als Pflastereinfassung, C 12/15**
Liefern und einbauen eines Betonkeil als
Pflastereinfassung im Teilabbruch des Betonpflaster.

Einbaubereich: Teilabbruch des Betonpflaster

Beton:  C 12/15
Dicke: ca. 10,0 cm

Breite: ca. 20 cm

Abgerechnet wird der Betonkeil nach Laufmeter, Der
Betonkeil ist in der Oberfläche abgescheibt, schräg
auslaufend auszuführen.
Menge: 21,000 m

**04.03.01.5 Best. Randeinfassungen (Beton) ausbauen**
Ausbauen von vorhandenen Randeinfassungen aus
Betonleistensteinen, einschließlich Betonkeil.
Ausführung im Zusammenhang mit dem Pflasterabbruch nach
Angabe der Bauleitung. Die gültigen Vorschriften für
Entsorgung sind einzuhalten.

Ausbauort: Randeinfassung
Stärke: 8 cm
Unterbau: Betonkeil

Das Abbruchmaterial wird Eigentum des Auftragnehmers
und ist einer fachgerechten Entsorgung zuzuführen,
einschließlich aller Nebenarbeiten. Kippgebühren sind
mit einzukalkulieren. Ein entsprechender Nachweis ist
unaufgefordert vorzulegen.
Menge: 57,000 lfdm

**04.03.01.6 Best. Schildwand bei Osteingang abbrechen / entsorgen**
Abbrechen der beidseitigen Schildwand beim Schulzugang
an der Ostseite des Schulgebäudes. Mauern aus
Ziegelmauerwerk mit Biberschwanzabdeckung, einschl. dem
Fundament. Vor Abbruchbeginn ist die Anbindung an das
Schulgebäude von Hand zu lösen um Beschädigungen zu
vermeiden. Die Ausführung erfolgt Vorort mit der
Bauleitung bzw. dem AG.

Ausführungsbereich: Mauern an der Ostseite des
Schulgelände

Mauerhöhe: ab Gelände ca. 2,25 m bzw. bei
Hauswandanschluß ca. 3,50 m

Mauer: Ziegelmauerwerk

Mauerdicke: von ca. 50,0 cm

Abrechnung nach Ausführung und gemeinsamen Aufmaß mit
der Bauleitung.

Anfallendes Material ist auszubauen, zu laden und zu
entsorgen. Das Abbruchmaterial wird Eigentum des AN und
ist vorschriftsmäßig zu entsorgen, einschließlich aller
erforderlichen Nebenarbeiten. Anfallende Kippgebühren
sind mit dem Einheitspreis abgegolten. Ein
entsprechender Nachweis für die fachgerechte Entsorgung
ist unaufgefordert vorzulegen.
Menge: 28,000 m³

**04.03.01.7 Betonstufen ausbauen / entsorgen**
Ausbauen von vorhandenen Betonstufen beim östlichen
Eingang zur Schule, einschließlich Mörtelbett bzw.
Betonunterbau. Ausführung im Zusammenhang mit dem
Abbruch der beiden Schildwände nach Angabe der
Bauleitung. Die gültigen Vorschriften für Entsorgung
sind einzuhalten.

Ausführungsbereich: Zugang Schulgebäude

Stufenlängen: ca. 2,00 m

Anzahl der Stufen: 5 Stück

Stufenhöhe: ca. 17,0 cm

Stufentiefe: ca. 34.0 cm

Unterbau: Mörtelbett/Beton

Anfallendes Material und Bauschutt ist auszubauen, zu
laden und zu entsorgen. Das Abbruchmaterial wird
Eigentum des AN und ist vorschriftsmäßig zu entsorgen,
einschließlich aller erforderlichen Nebenarbeiten.
Anfallende Kippgebühren sind mit dem Einheitspreis
abgegolten. Ein entsprechender Nachweis für die
fachgerechte Entsorgung ist unaufgefordert vorzulegen.
Menge: 10,000 lfdm

**04.03.01.8 Asphaltflächen ausbauen / entsorgen**
Bestehende Asphaltflächen bei den Busparkplätzen,
Zufahrtsstraßen, usw. im östlichen Bereich des
Schulgeländes. Der Unterbau der asphaltierenden Flächen
muß verbleiben.

Ausbaubereich: Umfeld der Gebäudeabbrüche

Asphaltstärke: ca. 10,0 cm

Bei den durchgeführten Analysen wurde kein Hinweis auf
eine Verunreinigung mit mit teer- bzw. pechhaltigen
Bestandteilen gefunden. Basierend auf den vorliegenden
Erkenntnissen kann die vorhandene Deckschicht als
Ausbauasphalt ohne Verunreinigungen eingestuft werden
(Verwertungsklasse A nach RuVA-StB). Sowohl eine
ungebundene Verwertung im Straßenbau als auch eine
Aufbereitung im Heißmischverfahren ist gemäß dem
Merkblatt Nr. 3.4/1 (Stand 01.03.2019) in der Regel
ohne Auflagen möglich.

Das anfallende Abbruchmaterial wird Eigentum des
Auftragnehmers und ist einer fachgerechten Verwertung
zuzuführen. Ein entsprechender Nachweis ist
unaufgefordert vorzulegen.

Abrechnung nach Abnahme und Planaufmaß mit Bauleitung.
Menge: 969,000 m²

**04.03.01.9 Schneiden von Asphaltflächen**
Schneiden bzw. trennen von Asphaltflächen zum Abbruch
des Aspahltbelag des Klosterweg im Baustellenbereich
nach Plan bzw. Angabe.

Ausführungsbereich: Klosterweg
Trenntiefe: bis ca. 12,0 cm

Das Trennen hat senkrecht zu erfolgen, einschließlich
aller erforderlichen Nebenarbeiten.
Menge: 12,000 lfdm

**04.03.01.10 Granit 2-Zeiler (Entwässerungsrinne) ausbauen/entsorgen**
Ausbauen einer vorhandenen Entwässerungsrinne, als
2-Zeiler, einschließlich Betonkeil. Ausführung im
Zusammenhang mit dem Ausbau von Asphaltflächen nach
Angabe der Bauleitung. Die gültigen Vorschriften für
Entsorgung sind einzuhalten.

Ausführungsbereich: Entwässerungsrinne

Breite: ca. 35,0 cm

Unterbau: Betonkeil

Abrechnung nach Ausführung und gemeinsamen Aufmaß mit
der Bauleitung.

Anfallender Bauschutt ist auszubauen, zu laden und zu
entsorgen. Das Abbruchmaterial (Restmaterial) wird
Eigentum des AN und ist vorschriftsmäßig zu entsorgen,
einschließlich aller erforderlichen Nebenarbeiten.
Anfallende Kippgebühren sind mit dem Einheitspreis
abgegolten. Ein entsprechender Nachweis für die
fachgerechte Entsorgung ist unaufgefordert vorzulegen.
Menge: 50,000 lfdm

**04.03.01.11 Mauerabdeckung Klostermauer im Norden**
Liefern, herstellen und montieren einer provisorischen
Mauerabdeckung auf der Klostermauer im nördlichen
Bereich.
Am bestehenden Mauerkopf der histotrischen Klostermauer
aus Vollziegelmauerwerk ist oberseitig, kraftschlüssig,
eine 20 mm Seekieferplatte, nach innen geneigt,  zu
befestigen. Auf der Seekieferplatte ist eine EPDM
Flachdachfolie zu montieren. Die Mauerabdeckung ist 2
Jahre zu unterhalten.

Nach 2 Jahren ist die Abdeckung rückstandslos zu
entfernen.

Arbeitshöhe von außen ca. 1,80 Meter, von der
Klosterinnenseite ca. 4,00 m.
Notwendige Gerüste sind im Einheitspreis enthalten.

Breite der Mauer ca. 62,5 cm. Die Abdeckung ist mit
beidseitigem Überstand von ca. 10,0 cm auszuführen.
Menge: 18,000 lfdm

**04.03.01.12 Mauerabdeckung Klostermauer im Westen**
Liefern, herstellen und montieren einer provisorischen
Mauerabdeckung auf der Klostermauer im westlichen
Bereich.
Am bestehenden Mauerkopf der histotrischen Klostermauer
aus Vollziegelmauerwerk ist oberseitig, kraftschlüssig,
eine 20 mm Seekieferplatte, nach innen geneigt,  zu
befestigen. Auf der Seekieferplatte ist eine EPDM
Flachdachfolie zu montieren. Die Mauerabdeckung ist 2
Jahre zu unterhalten.

Nach 2 Jahren ist die Abdeckung rückstandslos zu
entfernen.

Arbeitshöhe von außen ca. 3,00 -4,00 Meter, von der
Klosterinnenseite ca. 4,00 - 5,00 m.
Notwendige Gerüste sind im Einheitspreis enthalten.

Breite der Mauer ca. 40,0 cm. Die Abdeckung ist mit
beidseitigem Überstand von ca. 10,0 cm auszuführen.
Menge: 10,000 lfdm

#### Bereich 04.04 Klostermauer

##### Abschnitt 04.04.01 Arbeiten Klostermauer

**04.04.01.1 Betonpflaster ausbauen/lagern**
Bestehendes Betonpflaster, 20,0 x 20,0 x 8,0 cm,
einschließlich Splittbett, in Streifen breite ca. 1,00
m, Klostermauer als Teilausbau ausbauen und entsorgen.

Ausbaubereich: Klostermauer Nord

Abrechnung nach Ausführung und gemeinsamen Aufmaß mit
der Bauleitung.

Anfallender Bauschutt ist auszubauen, zu laden und zu
entsorgen. Das Abbruchmaterial (Restmaterial) wird
Eigentum des AN und ist vorschriftsmäßig zu entsorgen,
einschließlich aller erforderlichen Nebenarbeiten.
Anfallende Kippgebühren sind mit dem Einheitspreis
abgegolten. Ein entsprechender Nachweis für die
fachgerechte Entsorgung ist unaufgefordert vorzulegen.
Menge: 17,000 m²

**04.04.01.2 Bestehende Klostermauer, freilegen**
Boden für Arbeitsraum der bestehenden Klostermauer
ausheben und freilegen der Fundamentierung.

Verdrängter Boden wird im Baufeld gelagert und in der
Position der Erdarbeiten entsorgt.

Bodenklasse (alt): 3 - 5
Aushubtiefe: bis ca. 1,50 m
Aushubreite: Arbeitsraum 0,60 -1,20 m

Aushubtiefe:  bezogen auf Geländeoberkante
Lage: Klostermauer im Nordosten
Menge: 30,600 m³

**04.04.01.3 Fundament-/Wandflächen, reinigen des Untergrundes**
Bestehende Wandflächen der Klostermauer im Freibereich,
mittels kräftigen abfegen durch einen Stahlbesen
staubfrei reinigen.

Ausführungsbereich: Klostermauer
Untergrund: altes Vollziegelmauerwerk
Wandhöhe: bis 1,50  m

Anfallender Schutt ist aufzunehmen, zu laden und auf
eine Kippe abzutransportieren, einschließlich aller
erforderlichen Nebenarbeiten. Entsorgungskosten sind im
Einheitspreis enthalten.

Reinigen der vertikalen Flächen der bestehenden
Klostermauer aus Ziegelmauerwerk. Die Ziegelwand war
mit Erdreich verfüllt.
 aufgehenden StB-Frostschürzen, Fundamente und
StB-Umfassungwände von grober Verschmutzung nach
besonderer Anordnung des AG. Anfallender Schutt wird
Eigentum des AN und ist zu beseitigen. Gerüststellung
ist mit einzukalkulieren soweit erforderlich.

Höhe StB-Frostschürzen: ca. 0,80 m  -  1,25 m
Höhe StB-Fundamente: ca. 0.80 m  -  1,25 m
Höhe StB-Umfassungswände: ca. 4,00 m

Einschließlich aller erforderlichen Nebenleistungen
sowie der notwendigen Gerüststellung.
Menge: 25,500 m²

**04.04.01.4 Zulage Wandflächen reinigen Feuchtestrahlverfahren**
Zulage für reinigen der bestehenden Wandflächen im
Feuchtestrahlverfahren.
Feuchtstrahlverfahren mit regulierbarem Strahldruck
unter Verwendung einer Softstrahldüse reinigen.
Strahldruck regulierbar zwischen 0,3 und 6 bar.
Menge: 25,500 m²

**04.04.01.5 Wandflächen mit einem geeignetem Mittel verfestigen (Fixativ)**
Gesäuberte Flächen des alten Ziegelmauerwerk mit einem
geeigneten Mittel verfestigen (Fixativ).

Ausführungsbereich: Fundament Klostermauer

Höhe: bis ca. 1,50 m
Menge: 25,500 m²

**04.04.01.6 Putzhaftbrücke für folgenden Sanier-Putz herstellen**
Geeignete Putzhaftbrücke für nachfolgenden Sanierputz
fachgerecht aufbringen.

Einschließlich aller erforderlichen Nebenarbeiten.
Menge: 25,500 m²

**04.04.01.7 Sanier-Putz herstellen, eben- und fluchtrecht abziehen**
Sanierputz nach DIN EN-998-118550 liefern und zweilagig
oder nass in nass als Kalk-Zement-Putz faseramiert in
zwei Arbeitsgängen nach Herstelleranweisung herstellen,
eben- und fluchtrecht abziehen und abfilzen.

Untergrund:  Altes Ziegelmauerwerk
Qualität:  Druckfestigkeit: P II (nach DIN 18550)
Körnung:  0 - 1,4 mm
Oberfläche:  Q2 - gefilzt
Dicke:  15 mm

Ausführungsbereich: Fundasmentwand Klostermauer

Höhe: bis ca. 1,50 m

Einschließlich aller erforderlichen Nebenarbeiten.
Menge: 25,500 m²

**04.04.01.8 Zulage für Mehrputzstärke Kalkzementputz**
Zulage für die Mehrputzstärke von 5 mm / m² zu
vorbeschriebenen Putzsystem.
Vergütet wird die Mehrputzstärke pro m² nach Freigabe
durch die Bauleitung vor Beginn der Putzarbeiten.
Menge: 5,000 m²

**04.04.01.9 Voranstrich für vertikale Abdichtung an verputzter Fundamentwand**
Liefern und aufbringen eines Voranstriches für die
vertikale Abdichtung auf den aufgehenden verpoutzten
Wandteilen.

Ausführungsbereich:  Fundamentwand der Klostermauer

Höhe : ca. 1,50 m

Voranstrichmittel aus Bitumenlösung, einschließlich
aller erforderlichen Nebenarbeiten.
Menge: 25,500 m²

**04.04.01.10 Vertikale Abdichtung, Bodenfeuchtigkeit und nicht drückendes Wasser**
Liefern und herstellen einer vertikalen Abdichtung an
den gesäuberten Flächen der aufgehenden Wand-Bauteile
gegen Bodenfeuchtigkeit und nicht drückendes Wasser
gemäß
DIN 18533 im Spachtelverfahren bzw. Spritzverfahren.
Gerüststellung ist mit einzukalkulieren.

Ausführungsbereich:  Verputzte Fundamentwand der
Klostermauer

Höhe :  bis 1,50 m

Wassereinwirkungsklasse: W 1.2-E

Abdichtung der Klostermauer gegen Bodenfeuchtigkeit und
nicht drückendes Wasser mit einer
2-K-Bitumen-Dickbeschichtung (PMBC), 2-komponentig,
kationisch, kunststoffvergütet, lösungsmittelfrei. In
zwei Arbeitsgängen, frisch in frisch aufbringen. Die
Flächenabdichtung über die Stirnseite der Bodenplatte
herunterführen.

Erforderliche Naßschichtdicke:  3,5 mm
Mindestrockenschichtdicke:  3,0 mm
Materialbedarf:  mind. 4 kg/m²

Die vertikale Abdichtung, z.B. Schomburg, Combiflex-C2,
ist nach den Hersteller- und Verarbeitungsrichtlinien
zu verarbeiten, einschließlich aller erforderlichen
Nebenleistungen.
Menge: 25,500 m²

**04.04.01.11 Schutzschicht für Abdichtungen (Drainagevlies)**
Liefern und einbauen eines Schutz- und Gleitvlieses auf
die vorbeschriebene flächig aufgezogene noch frische
Beschichtung im Bereich der StB-Frostschürzen und
StB-Umfassungwände.

Schutz- und Gleitvlies, z.B. Schomburg,
Aso-Systemvlies-02, aufziehen und mit einem Glätter
leicht andrücken.

Materialverbrauch: 1,1 m²/m².

Die Hersteller- und Verarbeitungsrichtlinien sind zu
beachten, einschließlich aller erforderlichen
Nebenleistungen sowie der notwendigen Gerüststellung.
Menge: 25,500 m²

**04.04.01.12 Dränagerohr für Ringdrainage, DN 100**
Liefern und fachgerechtes Einbringen einer drainage mit
PVC-Sickerrohren.
PVC (U)-Stangendränrohre DN 100 (Wand), Einzellänge
2,50 m

Größe: DN 100

PVC (U)-Stangendränrohre nach DIN 4095,
Mindestwassereintrittsfläche 80 cm²/m flexibel und
gütegesichert, Farbe orange, Einzellänge 2,50 m mit
einseitig aufgesteckter Muffe, liefern und höhen- und
fluchtgerecht im Arbeitsraum von Baugruben verlegen
(Mindestgefälle 0,5 %). Die Wasseraufnahme und
Abflussleistung des Rohres nach DIN 4095 ist
nachzuweisen.

Einschließlich aller erforderlichen Verbindungsmuffen
und aller Nebenarbeiten.
Menge: 20,000 lfdm

**04.04.01.13 Filtervlies für Drainagepackung**
Liefern und einbauen eines hochreißfesten
Filtervlieses, ca. 135-140 g/m², für die
vorbeschriebene Drainage-Sickerpackung. Das Vlies ist
zwischen Erdreich und Kiesfilter der Drainagerohre bzw.
der Fundamentaussenseiten einzubauen.
Im Bereich der Bodenplatte ist das Vlies gegen
Abrutschen zu sichern.
Menge: 30,000 m²

**04.04.01.14 Dränage-Sickerpackung für Drainagerohre**
Drainage-Sickerpackung aus Filtermaterial, Sieblinie B
32 im günstigen Bereich, für Drainagerohre, DN 100 - DN
160, DIN 1045.

Körnung: 32 - 63 mm
Höhe über Rohrscheitel: ca. 25,0 cm
Grabenbreite:  ca. 50,0  -  75,0 cm
Menge: 6,300 m³

**04.04.01.15 Schotterauffüllmaterial 32 / 56 liefern**
Liefern von verdichtungsfähigem frostsicherem
Schotterauffüllmaterial, Körnung 32/56 mm, für die
Auffüllung der entstandenen Baugrube im Bereich des
Erweieterungsbau C1.

Der Einbau des gelieferten Auffüllmateriales wird in
einer gesonderten Position vergütet.
Menge: 25,500 m³

**04.04.01.16 Baugrubenauffüllung mit Schotter 32 / 56**
Einbauen des seitlich gelagerten, gebrochenem
Schottermaterial der Körnung 32 / 56 mm, zur
Arbeitsraumverfüllung im Zuge der Trockenlagung der
Klostermauer.

Die Verdichtung hat maschinell, mit zeitgemäßem Gerät
zu erfolgen: Die einzelnen Schüttlagen dürfen im
verdichtetem Zustand eine Stärke von 25,0 cm nicht
überschreiten.
In der Aufschüttung ist durch begleitende
Verdichtungskontrollen ein Verdichtungsgrad von 100 %
nachzuweisen. Der Nachweis kann direkt durch
Dichtebestimmungen nach DIN 18125 in Verbindung mit
Proctorversuchen nach DIN 18127 oder indirekt durch
Plattendruckversuche nach DIN 18134 erfolgen. Bei einer
Kontrolle durch Plattendruckversuche ist ein
Verformungsmodul von Ev2 > 100 MN/m² und ein
Verhältniswert Ev2/Ev1 < 2,3 erforderlich.

Einbauhöhe: bis ca. 0,30 m
Menge: 25,500 m³

**04.04.01.17 Kernbohrung Ziegelwand bis 80 cm, bis 100mm**
Kernbohrung Ziegelwand bis 80,0 cm, bis 100mm

Kernbohrung durch Ziegelwand Vollziegelwand
Kleinformat, Bohrdurchmesser bis D100 mm, Bohrtiefe bis
80 cm,
einschl. Lösen des Bohrkerns aus dem Gefüge und
Entsorgung
Menge: 6,000 St

**04.04.01.18 Mehrpreis Kernbohrung Ziegelwand bis 80 cm, bis 100mm**
Mehrpreis Kernbohrung Ziegelwand bis 80,0 cm, bis 100mm
pro Zentimeter Mehrbohrung der Wand über 80,0 cm
Menge: 300,000 cm

### Titel 05 BA 1 - Aussenanlagen

*Hinweis*
BA I

BAUMEISTERARBEITEN

AUSSENANLAGEN

#### Bereich 05.01 Entwässerung

##### Abschnitt 05.01.01 Bauwasser / Abwasser

*Hinweis*
Hinweise Baustelleneinrichtung

Leistungsumfang:
Alle nachstehend aufgeführtem Positionen "Aufbauen"
oder " Einbauen" verstehen sich einschließlich
Lieferung aller Bauteile, Materialien,
Befestigungsmittel etc. für eine betriebsbereite
Einrichtung.

Abrechnung:
Bei Positionen mit Einheiten, die auf Monate bezogen
sind (Mt, StMt etc.), werden Teilzeiten nach Tagen zu
1/30 des Einheitspreises abgerechnet.
Bei Positionen mit Einheiten, die auf Wochen bezogen
sind (Wo, StWo etc.), werden Teilzeiten nach Tagen zu
1/7 des Einheitspreises abgerechnet.

**05.01.01.1 Bauwasser Hauptanschluss Aufbau**
Bauwasser Hauptanschluss für die Baustelle unter
Beachtung der Auflagen Stadtwerke, aufbauen
- inkl. Antrag und Gebühren
- an bestehende Wasserleitung Bestandsgebäude oder
Unterflurhydranten.
- mit geeichtem Wasser-Zähler, der Zählerstand ist
gemeinsam mit der OÜ festzuhalten und dem AG
  mitzuteilen.
- mit Druckminderer.
- inkl. sämtlicher erforderlicher Maßnahmen zur
Erreichung der Frostsicherheit
Menge: 2,000 St

**05.01.01.2 Bauwasser Hauptanschluss Vorhalten**
Bauwasser Hauptanschluss wie vor beschrieben, vorhalten
und warten
- inkl. aller Bereitstellungsgebühren.
- überprüfen der gesamten Anlage in den
vorgeschriebenen Zeitabständen.
- Verbrauchskosten trägt der AG.
- Verbrauchsabrechnung erfolgt direkt durch den AG.
Menge: 30,000 Mt

**05.01.01.3 Bauwasser Hauptanschluss Abbau**
Bauwasser Hauptanschluss wie vor beschrieben, abbauen
und abfahren.
Menge: 2,000 St

**05.01.01.4 Bauwasser Leitung Aufbau**
Bauwasser Leitung aufbauen
- vom Hauptanschluss zur Entnahmestelle.
- inkl. Anschlüsse, Leitungen, Trassen und
Befestigungen.
- inkl. sämtlicher erforderlicher Maßnahmen zur
Erreichung der Frostsicherheit.
- zeitlich versetzte Erstellung nach Baufortschritt.
Menge: 110,000 m

**05.01.01.5 Frostschutz-Begleitheizung TW PE-X AD 25mm**
Frostschutz-Begleitheizung für Rohrleitungen von Ver-
und Entsorgungssystemen, mit korrosionsschützendem
Außenmantel, für Trinkwasser DIN 1988-200,
Nennhaltetemperatur 5 Grad C, Heizleitung mit sich
deutlich vermindernder Leistung bei steigender
Temperatur, mit Schutzgeflecht, mit VDE-Registrierung,
Rohrleitung aus PE-X, Außendurchmesser 25 mm,
Befestigung mit Kabelbindern alle 30 cm, abgerechnet
wird die zu beheizende Rohrleitungslänge.
Menge: 110,000 m

**05.01.01.6 Elektr.Steuerung 16A Kunststoff**
Elektrische Steuerung mit Temperatur- und
Feuchtigkeits-Messelement, 230 V AC, 16 A abgesichert,
Gehäuse aus Kunststoff, mit innenliegender
Sollwerteinstellung, einschl. Kabeleinführung.
Menge: 1,000 St

**05.01.01.7 Heizleitungsanschluss**
Heizleitungsanschluss, mit Anschlussgarnitur, Verbinder
und Endabschluss, einschl. Befestigungsmittel für
Wandbefestigung.
Menge: 1,000 St

**05.01.01.8 Umgebungsthermostat Kunststoff**
Umgebungsthermostat, Gehäuse aus Kunststoff, mit
innenliegender Sollwerteinstellung, einschl.
Kabeleinführung.
Menge: 1,000 St

**05.01.01.9 Aufkleber-Elektr.Begleitheizung**
Aufkleber-Elektrische Begleitheizung.
Menge: 2,000 St

**05.01.01.10 Wärmedämmung Ummantelung Rohr DN25 Gebäude Mineralwolle AS-Qualität Rohrschale D 20mm**
Wärmedämmung einschl. Ummantelung DIN 4140 an haus- und
betriebstechnischen Anlagen, an Rohrleitung, DN 25, im
Gebäude, Dämmung aus Mineralwolle, AS-Qualität, als
Rohrschale, Dämmschichtdicke 20 mm, Baustoffklasse DIN
4102-1 A2 (nichtbrennbar), Wärmeleitfähigkeit 0,035
W/(mK) bei 40 Grad C Mitteltemperatur DIN EN 12667,
kaschiert mit Alufolie, Ummantelung aus
nichtprofiliertem Blech, Stahl, feuerverzinkt,
Blechdicke 0,6 mm, Überlappungen verschrauben und mit
plastischem Dichtstoff abdichten.
Menge: 2,000 m

**05.01.01.11 Bauwasser Leitung Vorhalten**
Bauwasser Leitung wie vor beschrieben, vorhalten und
warten
- inkl. Anschlüsse, Leitungen, Trassen und
Befestigungen
Menge: 1,000 psch

**05.01.01.12 Bauwasser Leitung Abbau**
Bauwasser Leitung wie vor beschrieben, abbauen.
Menge: 110,000 m

**05.01.01.13 Bauwasser Entnahmestelle Aufbau**
Bauwasser Entnahmestelle aufbauen
- inkl. Montage Abgangsstück an die Bauwasserleitung.
- inkl. Unterbau/Ständer, Höhe min. 60 cm über GOK.
- inkl. 3 Zapfstellen mit Auslaufventil 3/4 Zoll für
Schlauchanschluss.
- inkl. sämtlicher erforderlicher Maßnahmen zur
Erreichung der Frostsicherheit.
- zeitlich versetzte Erstellung nach Baufortschritt.
Menge: 5,000 St

**05.01.01.14 Bauwasser Entnahmestelle Vorhalten**
Bauwasser Entnahmestelle wie vor beschrieben, vorhalten
und warten
- inkl. Überprüfung der gesamten Anlage in den
vorgeschriebenen Zeitabständen.
Menge: 1,000 psch

**05.01.01.15 Bauwasser Entnahmestelle Abbau**
Bauwasser Entnahmestelle wie vor beschrieben, abbauen
und abfahren
- inkl. Leitungen, Trassen und Befestigungen.
Menge: 5,000 St

**05.01.01.16 Wasseranalyse Trinkwasserversorgung Probe durch AN**
Wasseranalyse erstellen
nach Fertigstellung zur Verwendung des für die
Trinkwasserversorgung vorhandenen Wassers, Wasserprobe
ist vom AN an den Entnahmestellen zu entnehmen,
Speisung durch öffentliche Trinkwasserversorgung. Die
Analysedaten sind Grundlage zur Verwendung des Wassers.
Erstellung des Analyseprotokolls und Darstellung der
Messergebnisse durch ein zugelassenes Institut.

folgende Parameter sind zu prüfen:
- E. coli
- Coliforme
- Koloniezahl 20°C
- Koloniezahl 36°C
- Wasser-Temperatur
- Legionellen
-Pseudomonas

Grundlage hierfür ist die Trinkwasserverordnung.
Abrechnung erfolgt je Entnahmestelle.
Menge: 2,000 St

**05.01.01.17 Abwasser Hauptanschluss Aufbau**
Abwasser Hauptanschluss, Leitungen DN 100, aufbauen
- inkl. Antrag und Gebühren
- mit Anschlussvorbereitung für die Objekte der
BE-Einrichtung.
- inkl. sämtlicher erforderlicher Maßnahmen zur
Erreichung der Frostsicherheit.
- Anschlusslänge zum Kanal ca. 25m
Menge: 1,000 psch

**05.01.01.18 Abwasser Hauptanschluss Vorhalten**
Abwasser Hauptanschlusss wie vor beschrieben, vorhalten
und warten
- inkl. aller Bereitstellungsgebühren.
- überprüfen der gesamten Anlage in den
vorgeschriebenen Zeitabständen.
- Verbrauchskosten trägt der AG.
- Verbrauchsabrechnung erfolgt direkt durch den AG.
Menge: 30,000 Mt

**05.01.01.19 Abwasser Hauptanschluss Abbau**
Abwasser Hauptanschluss wie vor beschrieben, abbauen
und abfahren.
Menge: 1,000 psch

**05.01.01.20 Kernbohrung bei Revisionsschacht 100 - 200 mm**
Kernbohrung bei Revisionsschacht 100 - 200 mm zum
Erstellen einer Durchführung für einen
aussenliegenden Leitungsabsturz, in der Wand aus
Stahlbeton, Bohrdurchmesser über 100 bis 200 mm,
Bohrtiefe über 10 bis 12,5 cm, einschl. Lösen des
Bohrkerns aus dem Gefüge und Lagerung des anfallenden
Kerns im Behälter des AN, Bohrstellenhöhe über der
Standebene bis 3,5 m.
Menge: 2,000 St

**05.01.01.21 PE-HD 32x3,0 Stangenrohr**
PE-HD 32x3,0 Stangenrohr

Trinkwasserleitung aus PE-HD-Rohr mit glatten Enden DIN
8074/8075, Farbe blau mit PE-Folie, Nenndruck PN 16,
SDR 11, PE 100,
Verbindung durch Heizelement-Muffenschweißen, Auflager
auf vorhandenen eingebrachtem Sand oder Feinkies, auf
Baugrubensohle für spätere Überschüttung, einschl.
Form- und Verbidungsstücke sowie Schweiß- oder Klebe-
sowie Dichtungsmaterial.
Verlegung in bauseitigen Rohrgräben.
PE-HD 32 mm x 3,0 mm Stangen
Menge: 100,000 m

**05.01.01.22 PE-HD Bogen 32x3,0**
PE-HD Bogen 32x3,0

Systemzubehör, Bogen, formgespritzt, mit eingebetteter
Heizwendel, DVGW- und DIBt-Zulassung
als Zulage für Rohr  ´aus Polyethylen-HD´ , Werkstoff
PE/100, Maße und Toleranzen gemäß DIN 8074,
Güteanforderungen gemäß DIN 8075, als  ´Bogen 0 bis 90
Grad´ ,
d x s in mm ´32 x 3,0 (DN 25), PN ´16.
Menge: 10,000 St

**05.01.01.23 PE-HD Muffe 32x3,0**
PE-HD Muffe 32x3,0

Systemzubehör, Muffe, formgespritzt mit eingebetteter
Heizwendel, DVGW- und DIBt-Zulassung,
als Zulage für Rohr  ´aus Polyethylen-HD´ , Werkstoff
PE/100, Maße und Toleranzen gemäß DIN 8074,
Güteanforderungen gemäß DIN 8075, als  ´Muffe´ ,
d x s in mm ´32 x 3,0 (DN 25), PN ´16.
Menge: 12,000 St

**05.01.01.24 PE-HD T-Stück 32x3,0**
PE-HD T-Stück 32x3,0

Systemzubehör, T-Stück, formgespritzt mit eingebetteter
Heizwendel, DVGW- und DIBT-Zulassung,
als Zulage für Rohr aus Polyethylen-HD, Werkstoff
PE/100 Maße und Toleranzen gemäß DIN 8074,
Güteanforderungen gemäß DIN 8075, als T-Stück d x s in
mm 32 x 3,0 (DN 25), PN 16.
Menge: 3,000 St

**05.01.01.25 Übergangsstück Außengewinde 32x3,0 R 1"**
Übergangsstück Außengewinde 32x3,0 R 1"

Systemzubehör, Rohrverschraubung Innen- o. Außengewinde
32x3,0 R 1"
Gewinde aus Messing
für Rohr  ´aus Polyethylen-HD´ , Werkstoff PE/100,
Maße und Toleranzen gemäß DIN 8074,
Güteanforderungen gemäß DIN 8075,
als  ´Rohrverschraubung´ ,
d x s in mm ´32x3,0 (DN 25), PN ´16
Menge: 3,000 St

**05.01.01.26 Trinkwasseranschluß an Sanitärcontainer herstellen**
Trinkwasseranschluß an Sanitärcontainer herstellen
durch Verschraubung aus Rotguss mittels flexibler
Schlauchverbindung, temperaturbeständig von - 15 bis
100 °C Innenseele alterungsbeständiger Gummischlauch
aus EPDM, Umflechtung aus Edelstahl.
Druckstufe PN 6,
Nennweite bis DN 25,
Länge 500 mm
Inkl. Verbingsstücke, Dichtungen und Schrauben.
Menge: 2,000 St

**05.01.01.27 Abwasserleitung PP-Rohr DN 100**
Abwasserleitung PP-Rohr DN 100

Abwasser- und Regenwasserrohr aus Kunststoff
Vollwandabwasserrohre aus Polypropylen (PP-MD) gemäß
DIN EN 14758 / 1 - mit werksseitig eingelegter
Lippendichtung. Hochlastkanalrohr mit hoher
Ringsteifigkeit > SN 10 (gemäß MPA-Gutachten: > 10
kN/m2 nach DIN EN ISO 9969) im Schwerlastbereich (SLW
60) einsetzbar. Die Rohrleitungen sind unter Beachtung
der DIN EN 1610 und der Herstellerverlegeanleitung zu
verlegen.

Verbindung mit Steckmuffe einschl. Dichtringen,
Verlegung, in vorh. Bodenschlitzen und Gräben, Bettung
wird gesondert vergütet, Form- und Verbindungsstücke
werden gesondert vergütet.
Grabentiefe bis 1,50 m.

Farbe
Maigrün RAL 6017

Material
Polypropylen (PP)

Dichtung
Gummiringe nach DIN 4060 und der Richtlinie der
Gütegemeinschaft Kunststoffrohre e.V. Bonn R 30.5.2

Anwendungsbereich
Grundleitungen auf dem Gelände für Abwasser- und
Regenwasserkanäle und -leitungen. Die Rohre sind gegen
übliche Abwässer (pH2 -pH12) beständig. DIN EN 1852.

Nennweite DN 100
Menge: 25,000 m

**05.01.01.28 Passstück aus PP-Rohr DN 100**
Passstück aus PP-Rohr DN 100

Abwasser- und Regenwasserrohr aus Kunststoff
Vollwandabwasserrohre aus Polypropylen (PP-MD) gemäß
DIN EN 14758 / 1 - mit werksseitig eingelegter
Lippendichtung. Hochlastkanalrohr mit hoher
Ringsteifigkeit > SN 10 (gemäß MPA-Gutachten: > 10
kN/m2 nach DIN EN ISO 9969) im Schwerlastbereich (SLW
60) einsetzbar. Die Rohrleitungen sind unter Beachtung
der DIN EN 1610 und der Herstellerverlegeanleitung zu
verlegen.

Verbindung mit Steckmuffe, einschl. Dichtringen,
Verlegung, in vorh. Bodenschlitzen und Gräben, Bettung
wird gesondert vergütet, Form- und Verbindungsstücke
werden gesondert vergütet.

Farbe
Maigrün RAL 6017

Material
Polypropylen (PP)

Dichtung
Gummiringe nach DIN 4060 und der Richtlinie der
Gütegemeinschaft Kunststoffrohre e.V. Bonn R 30.5.2

Anwendungsbereich
Grundleitungen auf dem Gelände für Abwasser- und
Regenwasserkanäle und -leitungen. Die Rohre sind gegen
übliche Abwässer (pH2 -pH12) beständig. DIN EN 1852.

Nennweite DN 100
Als Passstück bis 0,5 m Länge
Menge: 2,000 St

**05.01.01.29 Einfachabzweig DN 100/100 45 Grad,**
Einfachabzweig DN 100/100 45 Grad,

Vollwandabwasserrohre und Formstücke aus Polypropylen
(PP-MD) gemäß DIN EN 14758 / 1 mit werksseitig
eingelegter Lippendichtung und Muffe. Hochlastkanalrohr
mit hoher Ringsteifigkeit > SN 10 (gemäß MPA-Gutachten:
> 10 kN/m2 nach DIN EN ISO 9969) im Schwerlastbereich
(SLW 60) einsetzbar.

Die Rohrleitungen sind unter Beachtung der DIN EN 1610
und der Herstellerverlegeanleitung zu verlegen.

Einfachabzweig: DN 100/100
Abgangswinkel: 45 Grad
Menge: 2,000 St

**05.01.01.30 Bogen DN 150 15 Grad - 45 Grad,**
Bogen DN 150 15 Grad - 45 Grad,

Bogen DN 150 15 Grad - 45 Grad,
Formstücke aus Polypropylen (PP-MD) gemäß DIN EN 14758
/ 1 mit eingelegter Lippendichtung und
Muffe. Für Hochlastkanalrohr mit hoher Ringsteifigkeit
> SN 10 (gemäß MPA-Gutachten:
> 10 kN/m2 nach DIN EN ISO 9969) im Schwerlastbereich
(SLW 60) einsetzbar.
Die Bögen sind unter Beachtung der DIN EN 1610 und der
Herstellerverlegeanleitung zu verlegen.

Bogen: DN 100
Winkel: 15 - 45 Grad
Menge: 14,000 St

**05.01.01.31 Überschiebmuffe DN 100,**
Überschiebmuffe DN 100,

Überschiebmuffe, Formstücke aus Polypropylen (PP-MD)
gemäß DIN EN 14758 / 1 mit eingelegter
Lippendichtung. Hochlastkanalrohr mit hoher
Ringsteifigkeit > SN 10 (gemäß MPA-Gutachten:
> 10 kN/m2 nach DIN EN ISO 9969) im Schwerlastbereich
(SLW 60) einsetzbar. Die Rohrleitungen sind unter
Beachtung der DIN EN 1610 und der
Herstellerverlegeanleitung zu verlegen.

Überschiebmuffe: DN 100
Menge: 6,000 St

*Hinweis*
Erdarbeiten für Rohrtrassen

im Außenanlagenbereich, für Trinkwasser und
Schmutzwasser.
Vor Beginn der Erdarbeiten hat der AN Einsicht in die
Spartenpläne vorzunehmen. Kosten für die Beschaffung
der genehmigten Spartenpläne sind in die Einheitspreise
mit einzukalkulieren.

**05.01.01.32 Aushub Gerät Abw./Trinkwasser BK 3/4 bis 1,25 m**
Aushub Gerät Abw./Trinkwasser BK 3/4 bis 1,25 m

Aushub bis zum Boden der Gräben für Abwasserkanäle und
Regenwasserkanäle, profilgerecht ausheben. Verbau nur
nach Notwendigkeit (Verbau wird gesondert abgerechnet),
Aushub profilgerecht lösen, seitlich lagern, verfüllen
und verdichten.
Verdichtungsgrad mind. DPr 0,98.
Bodenverdrängung über 30 bis 40 %,
Arbeiten mit Gerät.

Aushubtiefe bis 1,25 m,
Bodenklasse 3 und 4 DIN 18300.
Sohlenbreite nach DIN EN 1610 der Gräben über 0,5 bis
0,7 m..
Menge: 20,000 m3

**05.01.01.33 Handaushub BK 3/4 100 % bis 1,20 m**
Handaushub BK 3/4 100 % bis 1,20 m

Aushub bis zum Boden der Gräben für Abwasserkanäle,
Regenwasserkanäle, Trinkwasserleitung und
Heizungstrasse, nach Abtrag des Oberbodens,
profilgerecht ausheben. Verbau nur nach Notwendigkeit
(Verbau wird gesondert abgerechnet), mit Behinderung
durch Versorgungs- und Entsorgungsleitungen ist zu
rechnen. Gräben, profilgerecht lösen, seitlich lagern,
verfüllen und verdichten, Bodenverdrängung über 90 bis
100 %, verdrängten Boden laden, Abfuhr zur Deponie.
Arbeiten von Hand.

Aushubtiefe bis 1,20 m,
Aushubbreite 0,50 bis 0,70 m
Bodenklasse 3 und 4 DIN 18300.
Bodenverdrängung über 90 bis 100 %
Menge: 0,500 m3

**05.01.01.34 Untergrund verdichten Rohrgraben BK 3/4**
Untergrund verdichten Rohrgraben BK 3/4

Nachträgliches verdichten im Rohrgraben und
Schachtgraben für Rohrgraben.

Bodenklasse 3 und 4 DIN 18300
Verdichtungsgrad mind. DPr 0,98,
Menge: 20,000 m2

**05.01.01.35 Einbetten und Überschütten von Rohrleitungen,**
Einbetten und Überschütten von Rohrleitungen,

Einbetten und Überschütten von Rohrleitungen, Kanäle
und Medientrassen, mit vom AN zu liefernden
Stoffen, Material Kiessand 0/4, nach DIN 4033
verdichten, Schichtdicke: 10 cm unter UK-Rohr und 10 cm
über OK-Rohr.
Menge: 10,000 m3

**05.01.01.36 Kanalanschluss an Städtischen Kanal mit DN 100**
Kanalanschluss an Städtischen Kanal mit DN 100

Anschluß Herstellen des neu verlegten Kanals aus PP DN
100, an Städtischen Kanalschacht, nach Fertigstellung
ist eine Funktionsprüfung  durchzuführen. Der Anschluß
hat in enger Abstimmung mit den Stadtwerken Aschau a.
Inn stattzufinden.
Der Kanal ist in Betrieb.
Menge: 2,000 St

##### Abschnitt 05.01.02 Grundleitungen außerhalb Gebäude

**05.01.02.1 PE-Abwasserleitung DN 100,**
PE-Abwasserleitung DN 100,

PE-Rohr nach DIN EN 1519-1 und DIN 19535-10,
heißwasserbeständig, Rohrverbindung mit Heizelement-
Stumpfschweißen, für Abwasser und Regenwasser,
Verlegung DIN EN 1610, im Gebäude, unter der
Bodenplatte
Form- und Verbindungsstücke werden gesondert vergütet,

Nennweite:  DN 100, d 110 mm
Menge: 250,000 m

**05.01.02.2 PE-Abwasserleitung DN 125,**
PE-Abwasserleitung DN 125,
Ausführung wie vor beschrieben

PE-Abwasserleitung DN 125,
DN 125 d 125 mm
Menge: 100,000 m

**05.01.02.3 PE-Abwasserleitung DN 150,**
PE-Abwasserleitung DN 150,
Ausführung wie vor beschrieben

PE-Abwasserleitung DN 150
DN 150 d 160 mm
Menge: 260,000 m

**05.01.02.4 PE-Abwasserleitung DN200**
PE-Abwasserleitung DN200
Ausführung wie vor beschrieben
Menge: 60,000 m

**05.01.02.5 PE-Abwasserleitung DN250**
PE-Abwasserleitung DN250
Ausführung wie vor beschrieben
Menge: 90,000 m

**05.01.02.6 PE-Abwasserleitung DN300**
PE-Abwasserleitung DN300
Ausführung wie vor beschrieben
Menge: 85,000 m

**05.01.02.7 Bogen 15 - 88,5°, PE-Rohr DN 100**
Bogen 15 - 88,5°, PE-Rohr DN 100

Verwendungszwecke
- Zur Gebäudeentwässerung

Eigenschaften
- Beidseitig mit Elektroschweißmuffe schweißbar

Technische Eigenschaften
- Farbe: schwarz
- Werkstoff: PE-HD
- Form: Bogen
- Winkel 15 - 88,5 °
Menge: 80,000 St

**05.01.02.8 Bogen 15 - 88,5°, PE-Rohr DN125,**
Bogen 15 - 88,5°, PE-Rohr DN125,
Ausführung wie vor beschrieben
Menge: 28,000 St

**05.01.02.9 Bogen 15 - 88,5°, PE-Rohr DN 150,**
Bogen 15 - 88,5°, PE-Rohr DN 150,
Ausführung wie vor beschrieben

Bogen für PE-Rohr DN 150
Winkel: 15 Grad - 90 Grad
DN 150 d 160 mm
Menge: 20,000 St

**05.01.02.10 Bogen15 - 88,5°, PE-Rohr DN 200,**
Bogen15 - 88,5°, PE-Rohr DN 200,
Ausführung wie vor beschrieben

Bogen für PE-Rohr DN 200
Winkel: 15 Grad - 90 Grad
DN 200 d 200 mm
Menge: 4,000 St

**05.01.02.11 Bogen 15 - 88,5°, PE-Rohr DN 250,**
Bogen 15 - 88,5°, PE-Rohr DN 250,
Ausführung wie vor beschrieben

Bogen für PE-Rohr DN 250
Winkel: 15 Grad - 90 Grad
DN 250 d 260 mm
Menge: 4,000 St

**05.01.02.12 Bogen15 - 88,5°, PE-Rohr DN 300,**
Bogen15 - 88,5°, PE-Rohr DN 300,
Ausführung wie vor beschrieben

Bogen für PE-Rohr DN 300
Winkel: 15 Grad - 90 Grad
DN 300 d 315 mm
Menge: 2,000 St

**05.01.02.13 Abzweig für PE-Rohr DN 100**
Abzweig für PE-Rohr DN 100

PE Abgang mit 15 Grad - 90 Grad mit langem Schenkel
oder normal für Abwasserleitung aus PE-Rohr DIN EN
1519-1 und DIN 19535-10, heißwasserbeständig DN 100 d
110 mm

Die Abrechnung erfolgt nach der größeren Dimension
Menge: 20,000 St

**05.01.02.14 Abzweig für PE-Rohr DN 125,**
Abzweig für PE-Rohr DN 125,

PE Abgang DN 125 od. reduziert mit 15 Grad - 90 Grad
Ausführung wie vor beschrieben
Menge: 6,000 St

**05.01.02.15 Abzweig für PE-Rohr DN 150**
Abzweig für PE-Rohr DN 150

PE Abgang DN 150 od. reduziert mit 15 Grad - 90 Grad
Ausführung wie vor beschrieben
Menge: 6,000 St

**05.01.02.16 Abzweig für PE-Rohr DN 200**
Abzweig für PE-Rohr DN 200

PE Abgang DN 200 od. reduziert mit 15 Grad - 90 Grad
Ausführung wie vor beschrieben
Menge: 2,000 St

**05.01.02.17 Abzweig für PE-Rohr DN 250**
Abzweig für PE-Rohr DN 250

PE Abgang DN 250 od. reduziert mit 15 Grad - 90 Grad
Ausführung wie vor beschrieben
Menge: 2,000 St

**05.01.02.18 Abzweig für PE-Rohr DN 300**
Abzweig für PE-Rohr DN 300

PE Abgang DN 300 od. reduziert mit 15 Grad - 90 Grad
Ausführung wie vor beschrieben
Menge: 2,000 St

**05.01.02.19 PE Reduktion exzentrisch, lang d 125**
PE Reduktion exzentrisch, lang d 125

Verwendungszwecke
- Zur Gebäudeentwässerung

Technische Eigenschaften
- Farbe: schwarz
- Werkstoff: PE-HD
- Form: Reduktion
- d, D / Außendurchmesser (mm): 125 mm

Abrechung erfolgt nach der größeren Dimension
Menge: 20,000 St

**05.01.02.20 PE Reduktion exzentrisch, kurz d 160**
PE Reduktion exzentrisch, kurz d 160
Ausführung wie vor beschrieben
Menge: 10,000 St

**05.01.02.21 PE Reduktion exzentrisch, kurz d 200**
PE Reduktion exzentrisch, kurz d 200
Ausführung wie vor beschrieben
Menge: 6,000 St

**05.01.02.22 PE Reduktion exzentrisch, kurz d 250**
PE Reduktion exzentrisch, kurz d 250
Ausführung wie vor beschrieben
Menge: 10,000 St

**05.01.02.23 PE Reduktion exzentrisch, kurz d 300**
PE Reduktion exzentrisch, kurz d 300
Ausführung wie vor beschrieben
Menge: 1,000 St

**05.01.02.24 EIektro-Schweißmuffe für PE-Rohr DN 100,**
EIektro-Schweißmuffe für PE-Rohr DN 100,

PE-HD Elektro-Schweißmuffe DN 100
Technische Eigenschaften
Montagetemperatur (Grad C): -10  +40 Grad C
Werkstoff: PE-HD
DN / Nennweite: 100
Menge: 230,000 St

**05.01.02.25 EIektro-Schweißmuffe für PE-Rohr DN 125,**
EIektro-Schweißmuffe für PE-Rohr DN 125,
Ausführung wie vor beschrieben

PE-HD EIektro-Schweißmuffe DN 125
DN 125 d 125 mm
Menge: 260,000 St

**05.01.02.26 EIektro-Schweißmuffe für PE-Rohr DN 150,**
EIektro-Schweißmuffe für PE-Rohr DN 150,
Ausführung wie vor beschrieben

PE-HD EIektro-Schweißmuffe DN 150
DN 150 d 160 mm
Menge: 90,000 St

**05.01.02.27 EIektro-Schweißmuffe für PE-Rohr DN 200,**
EIektro-Schweißmuffe für PE-Rohr DN 200,
Ausführung wie vor beschrieben

PE-HD EIektro-Schweißmuffe DN 200
DN 200 d 200 mm
Menge: 90,000 St

**05.01.02.28 EIektro-Schweißmuffe für PE-Rohr DN 250,**
EIektro-Schweißmuffe für PE-Rohr DN 250,
Ausführung wie vor beschrieben

PE-HD EIektro-Schweißmuffe DN 250
Menge: 20,000 St

**05.01.02.29 EIektro-Schweißmuffe für PE-Rohr DN 300,**
EIektro-Schweißmuffe für PE-Rohr DN 300,
Ausführung wie vor beschrieben

PE-HD EIektro-Schweißmuffe DN 300
Menge: 10,000 St

**05.01.02.30 Verschließen der Anschlusspunkte DN 100 - 200**
Verschließen der Anschlusspunkte DN 100 - 200

Verschließen der Anschlusspunkte DN 100 - 200 zum
Schutz
vor Verschmutzung, einschl. Iiefern und montieren einer
Verschlusskappe, -stopfen oder Enddeckel
Menge: 10,000 St

**05.01.02.31 Kennzeichnung Rohranschlüsse DN 100 bis DN 300**
Kennzeichnung Rohranschlüsse DN 100 bis DN 200
Leitungsenden der Rohranschlüsse an den
Übergangspunkten zu Fremdgewerken (z. B. Regenrinnen,
Gebäudeanschluss) mit einer Holzlatte kennzeichnen.
Inkl. provisorischen Verschluss und Planeintrag.
Menge: 37,000 St

*Hinweis*
Abwasserkanalanschluss an bestehenden
Entwässerungskanal

**05.01.02.32 Kanalanschluss an bestehnden Kanal mit DN 200**
Kanalanschluss an bestehnden Kanal mit DN 200

Anschluß Herstellen des neu verlegten Kanals aus
PP DN 200, an bestehenden Entwässerungskanal DN 250,
nach Fertigstellung ist eine Funktionsprüfung
durchzuführen. Der Anschluß hat in enger Abstimmung mit
den Stadtwerken Rottenburg stattzufinden. Der Kanal ist
in Betrieb.
Menge: 1,000 St

**05.01.02.33 Kanäle u. Druckrohrleitungen sichern u. verlegen**
Kanäle u. Druckrohrleitungen sichern u. verlegen

Im Rohrgraben vorgefundene Kanäle und
Druckrohrleitungen
im Zuge der Erdarbeiten fachgerecht
freilegen, sichern und nach erfolgter Rohrverlegung den
alten Zustand wieder herstellen, einschl. Zulieferung
fehlenden Materials. Bei rechtwinkeligen Kreuzungen
wird nur die Länge innerhalb des Rohrgrabens mit der
festgelegten Rohrgrabenbreite abgerechnet.
Sämtl. Erschwernisse, wie Handschachtung und
dergleichen sind in den Einheitspreis einzurechnen und
werden nur mit dieser Position abgegolten.
Menge: 4,000 m

**05.01.02.34 Kennzeichnung Rohranschlüsse**
Kennzeichnung Rohranschlüsse

Kennzeichnung Rohranschlüsse
DN 100 bis DN 300.
Leitungsenden der Rohranschlüsse an den
Übergangspunkten zu Fremdgewerken (z. B. Regenrinnen,
Gebäudeanschluss) mit einer Holzlatte kennzeichnen.
Inkl. provisorischen Verschluss und Planeintrag.
Menge: 2,000 St

**05.01.02.35 Boden Suchgraben T bis 2,5 m**
Boden Suchgraben T bis 2,5 m

Boden für Suchgraben zur Freilegung von Kabeln und
Leitungen ab Geländeoberfläche profilgerecht lösen,
seitlich lagern, verfüllen und verdichten, Aushubtiefe
bis 2,50 m, Mengenermittlung nach Aufmaß an der
Entnahmestelle, Bodenklassen 3 und 4 DIN 18300.
Menge: 5,000 m3

**05.01.02.36 Bodenaustausch im Grabenbereich**
Bodenaustausch im Grabenbereich

Bodenaustausch im Grabenbereich,
bei nicht verwendbarem Erdmaterial.
Einschließlich Anlieferung und Einbringung, sowie
Abtranport des nicht verwendbaren Materials.
Einbaumaterial: Schottertragschicht 0/45
Ausführung der Leistung nach schriftlicher Angabe der
örtlichen Bauleitung.
Menge: 4,000 m3

**05.01.02.37 Grabenverbau bis 2,50 m**
Grabenverbau bis 2,50 m

Herstellen, Vorhalten und Beseitigen eines teilweisen
Grabenverbaus nach DIN 18303.
Bodenklassen 3 bis 5 nach DIN 18300
Ausführung des Grabenverbaues nach Wahl des AN,
einschließlich Verbau wieder beseitigen.

Verbautiefe bis 2,50 m
Sohlenbreite bis 1,50 m
Menge: 6,000 m2

*Hinweis*
Regenwassereinmündungen in Bachlauf

**05.01.02.38 Abwasserkanal Steinzeug DN150 Verbind.F Graben verbaut T 1,25-1,75m**
STLB-Bau 2025-10 009
Abwasserkanal aus Steinzeugrohren DIN EN 295-1, für
Regenwasser, DN 150, Rohr innen und außen glasiert,
Rohrverbindungssystem F, Verlegung DIN EN 1610 in vorh.
verbautem Graben, Bettung wird gesondert vergütet,
Grabentiefe über 1,25 bis 1,75 m.
Menge: 6,000 m

**05.01.02.39 Abwasserkanal Steinzeug DN300 Verbind.C Steckm.S Graben verbaut T 1,25-1,75m**
STLB-Bau 2025-10 009
Abwasserkanal aus Steinzeugrohren DIN EN 295-1, für
Regenwasser, DN 300, Rohr innen und außen glasiert,
Rohrverbindungssystem C, mit Steckmuffe S, Verlegung
DIN EN 1610 in vorh. verbautem Graben, Bettung wird
gesondert vergütet, Grabentiefe über 1,25 bis 1,75 m.
Menge: 2,000 m

**05.01.02.40 Übergangsstück Regenwasserltg PE heißwasserbest. DN/OD160**
STLB-Bau 2025-10 044
Übergangsstück, zum Übergang auf Steinzeugrohr DIN EN
295-1 und DIN EN 295-4, für Regenwasserleitung,
Freispiegelentwässerung, aus PE-Rohr DIN EN 1519-1,
heißwasserbeständig, DN/OD 160.
Menge: 3,000 St

**05.01.02.41 Übergangsstück Regenwasserltg PE heißwasserbest. DN/OD315**
STLB-Bau 2025-10 044
Übergangsstück, zum Übergang auf Steinzeugrohr DIN EN
295-1 und DIN EN 295-4, für Regenwasserleitung,
Freispiegelentwässerung, aus PE-Rohr DIN EN 1519-1,
heißwasserbeständig, DN/OD 315.
Menge: 1,000 St

**05.01.02.42 Kabel freilegen, sichern und verlegen**
Kabel freilegen, sichern und verlegen

Kabel innerhalb der Baugrube im Zuge der Erdarbeiten
freilegen, sichern und beim Verfüllen der Rohrgräben
wieder ordnungsgemäß verlegen, einschl. Zulieferung
fehlenden Unterbettungs und Abdeckmaterials. Bei
rechtwinkeligen oder annähernd rechtwinkeligen
Kreuzungen wird nur die Länge innerhalb eines
Rohrgrabens mit der festgelegten Rohrgrabenbreite
abgerechnet.
Liegen mehrere Kabel gebündelt zusammen, so wird nur
ein Kabel abgerechnet, sämtliche Erschwernisse wie
Handschachtung und dergl. sind in den Einheitspreis
einzurechnen und werden nur mit dieser Position
abgegolten.
Menge: 10,000 m

**05.01.02.43 Kanäle u. Druckrohrleitungen sichern u. verlegen**
Kanäle u. Druckrohrleitungen sichern u. verlegen

Im Rohrgraben vorgefundene Kanäle und
Druckrohrleitungen im Zuge der Erdarbeiten fachgerecht
freilegen, sichern und nach erfolgter Rohrverlegung den
alten Zustand wieder herstellen, einschl. Zulieferung
fehlenden Materials. Bei rechtwinkeligen Kreuzungen
wird nur die Länge innerhalb des Rohrgrabens mit der
festgelegten Rohrgrabenbreite abgerechnet. Sämtl.
Erschwernisse, wie Handschachtung und dergleichen sind
in den Einheitspreis einzurechnen und werden nur mit
dieser Position abgegolten.
Menge: 10,000 m

##### Abschnitt 05.01.03 Erdarbeiten für Grundleitungen außerhalb Gebäude

*Hinweis*
Erdarbeiten für Rohrtrassen

im Außenanlagenbereich für Schmutzwasser und
Lüftungsleitungen.
Vor Beginn der Erdarbeiten hat der AN Einsicht in die
Spartenpläne vorzunehmen. Kosten für die Beschaffung
der genehmigten Spartenpläne sind in die Einheitspreise
mit einzukalkulieren.

*Hinweis*
Erdaushub für nicht belasteten Bodens einschließlich
aller Entsorgungsgebühren.

Belasteter Boden ist fachgerecht zum Lagerplatz auf der
Baustelle zu transportieren und auf Schutzfolie
abzuladen bzw. mit Schutzfolie abzudecken.

*Hinweis*
Die Grabarbeiten sind ab Rohplanum vorzunehmen.

**05.01.03.1 Aushub Gerät Abw./Regenw. BK 3/4 bis 1,25 m**
Aushub Gerät Abw./Regenw. BK 3/4 bis 1,25 m

Aushub bis zum Boden der Gräben für Abwasserkanäle und
Regenwasserkanäle, profilgerecht ausheben. Verbau nur
nach Notwendigkeit (Verbau wird gesondert abgerechnet),
Aushub profilgerecht lösen, seitlich lagern, verfüllen
und verdichten.
Verdichtungsgrad mind. DPr 0,98.
Bodenverdrängung über 30 bis 40 %, verdrängten Boden
laden, Abfuhr zur Deponie.
Arbeiten mit Gerät.

Aushubtiefe bis 1,25 m,
Bodenklasse 3 und 4 DIN 18300.
Sohlenbreite nach DIN EN 1610
der Gräben über 0,8 bis 1,0 m.
Menge: 184,000 m3

**05.01.03.2 Aushub Gerät Abw./Regenw. BK 3/4 bis 2,00 m**
Aushub Gerät Abw./Regenw. BK 3/4 bis 2,00 m

Aushubtiefe bis 2,00 m,
Bodenklasse 3 und 4 DIN 18300.
Sohlenbreite nach DIN EN 1610
der Gräben über 0,8 bis 1,0 m.
Menge: 250,000 m3

**05.01.03.3 Aushub Gerät Abw./Regenw. BK 3/4 bis 3,0 m**
Aushub Gerät Abw./Regenw. BK 3/4 bis 3,0 m

Aushubtiefe bis 3,00 m,
Bodenklasse 3 und 4 DIN 18300.
Sohlenbreite nach DIN EN 1610
der Gräben über 0,8 bis 1,0 m.
Menge: 110,000 m3

**05.01.03.4 Stahlplatte Maße ca. 2,5 m x 3,5 m**
Stahlplatte Maße ca. 2,5 m x 3,5 m,

Stahlplatte Maße ca. 2,5 m x 3,5 m als provisorische
Rohrgrabenabdeckung, Belastbarkeit für LKW-Verkehr,
Lagerung während der Bauzeit vor Ort, der Rohrgraben
ist auf Forderung des Bauherrns mehrfach am Tag mit der
Platte abzudecken. Mit dieser Position ist die
Bereitstellung der Platte vor Ort, das mehrfache
Versetzen der Platte und nach Abschluss der Arbeiten
der Abtransport abgegolten. Die Unfallvorschriften sind
zu beachten.
Menge: 2,000 St

**05.01.03.5 Handaushub BK 3/4 100 % bis 1,50 m**
Handaushub BK 3/4 100 % bis 1,50 m

Aushub bis zum Boden der Gräben für Abwasserkanäle,
Regenwasserkanäle, Trinkwasserleitung und
Heizungstrasse, nach Abtrag des Oberbodens,
profilgerecht ausheben. Verbau nur nach Notwendigkeit
(Verbau wird gesondert abgerechnet), mit Behinderung
durch Versorgungs- und Entsorgungsleitungen ist zu
rechnen. Gräben, profilgerecht lösen, seitlich lagern,
verfüllen und verdichten, Bodenverdrängung über 90 bis
100 %, verdrängten Boden laden, Abfuhr zur Deponie.
Arbeiten von Hand.

Aushubtiefe bis 1,50 m,
Aushubbreite 0,70 bis 0,80 m
Bodenklasse 3 und 4 DIN 18300.
Bodenverdrängung über 90 bis 100 %
Menge: 2,000 m3

**05.01.03.6 Mehrpreis für Mehraufwand für vorbeschriebene Arbeiten bei Bodenklasse 6 bis 7.**
Menge: 1,000 m3

**05.01.03.7 Transport von schadstoffbelastetem Aushubmaterial**
Transport von schadstoffbelastetem Aushubmaterial

Bau- und Abbruchabfälle, Boden, Steine und Baggergut,
nicht gefährlich, Abfallschlüssel nach AVV
(Abfallverzeichnis-Verordnung) 170504 Boden/Stein,
schadstoffbelastet, Zuordnung Z 1.2
auf Fahrzeug laden, mit LKW des AN transportieren zum
Abladeplatz auf der Baustelle, bis 500 m Transportweg,
max. Gesamtgewicht bis 7,5 t,
inkl. abladen auf Schutzfolie bzw. mit Schutzfolie
abzudecken.
Menge: 1,000 m3

**05.01.03.8 Schutzfolie für schadstoffbelastetem Aushubmaterial**
Schutzfolie für schadstoffbelastetem Aushubmaterial

Schutzfolie für schadstoffbelastetem Aushubmaterial,
zum Unterlegen bzw. Abdecken. Material der Schutzfolie
PE, Kältesprödigkeit bis -30 Grad C, Reißfestigkeit
mind. 20 N/mm²,
Reißdehnung mind. 1.000 %, Witterungs- und
Chemikalienbeständig. inkl. fachgerechter Entsorgung
nach Verwendung.
Menge: 50,000 m2

**05.01.03.9 Untergrund verdichten Rohrgraben BK 3/4**
Untergrund verdichten Rohrgraben BK 3/4

Nachträgliches verdichten im Rohrgraben und
Schachtgraben für Rohrgraben.

Bodenklasse 3 und 4 DIN 18300
Verdichtungsgrad mind. DPr 0,98,
Menge: 580,000 m2

**05.01.03.10 Bodenaustausch im Grabenbereich**
Bodenaustausch im Grabenbereich

Bodenaustausch im Grabenbereich, bei nicht verwendbarem
Erdmaterial.
Einschließlich Anlieferung und Einbringung, sowie
Abtranport des nicht verwendbaren Materials.
Ausführung der Leistung nach schriftlicher Angabe der
örtlichen Bauleitung.
Menge: 212,000 m3

**05.01.03.11 Einbetten und Überschütten von Rohrleitungen**
Einbetten und Überschütten von Rohrleitungen

Einbetten und Überschütten von Rohrleitungen, Kanäle
und Medientrassen, mit vom AN zu liefernden
Stoffen, Material Kiessand 0/4, nach DIN 4033
verdichten, Schichtdicke: 10 cm unter UK-Rohr und 10 cm
über OK-Rohr.
Menge: 120,000 m3

**05.01.03.12 Unterlags- und Stützbeton**
Unterlags- und Stützbeton

Unterlags- und Stützbeton für Schachtfundamente.
Mindestgüte B10.
Herstellen und Einbringen in Kleinmengen, einschl.
aller Materialien und Nebenarbeiten zur Befestigung von
Rohranschlüssen, Festpunkten, Straßenkappe und
Stabilisierung der Schächte sowie als Unterlage
Menge: 3,000 m3

**05.01.03.13 Grabenverbau bis 1,25 m**
Grabenverbau bis 1,25 m

Herstellen, Vorhalten und Beseitigen eines teilweisen
Grabenverbaus nach DIN 18303.
Bodenklassen 3 bis 5 nach DIN 18300
Ausführung des Grabenverbaues nach Wahl des AN,
einschließlich Verbau wieder beseitigen.

Verbautiefe bis 1,25 m
Sohlenbreite bis 1,00 m
Menge: 100,000 m2

**05.01.03.14 Grabenverbau bis 2,00m**
Grabenverbau bis 2,00m
Herstellen, Vorhalten und Beseitigen eines teilweisen
Grabenverbaus nach DIN 18303.
Bodenklassen 3 bis 5 nach DIN 18300
Ausführung des Grabenverbaues nach Wahl des AN,
einschließlich Verbau wieder beseitigen.

Verbautiefe bis 2,00 m
Sohlenbreite bis 1,00 m
Menge: 200,000 m2

**05.01.03.15 Grabenverbau bis 3,00m**
Grabenverbau bis 3,00m
Herstellen, Vorhalten und Beseitigen eines teilweisen
Grabenverbaus nach DIN 18303.
Bodenklassen 3 bis 5 nach DIN 18300
Ausführung des Grabenverbaues nach Wahl des AN,
einschließlich Verbau wieder beseitigen.

Verbautiefe bis 3,00 m
Sohlenbreite bis 1,00 m
Menge: 70,000 m2

*Hinweis*
Demontagearbeiten im Aussenbereich

im Außenanlagenbereich für Schmutzwasser und
Lüftungsleitungen.
Vor Beginn der Erdarbeiten hat der AN Einsicht in die
Spartenpläne vorzunehmen. Kosten für die Beschaffung
der genehmigten Spartenpläne sind in die Einheitspreise
mit einzukalkulieren.

**05.01.03.16 Entwässerungskanal Kunststoff AD 400-500mm abbrechen nicht schadstoffbelastet Geräteeinsatz mgl. Stoffe laden transp. LKW AN entsorgen bis 10km AVV170203 Vergüt.Entsorg. AN**
STLB-Bau 2025-10 084
Abbruch des Entwässerungskanals aus Kunststoff,
Außendurchmesser über 400 bis 500 mm, im Graben,
Verlegetiefe über 1,75 bis 2,5 m, im Rahmen einer
Totalabbruchmaßnahme, nicht schadstoffbelastet,
Abfall ist nicht gefährlich,
Geräteeinsatz ist möglich, max. Gesamtgewicht der
Geräte ohne Beschränkung, Ausführung staubarm TRGS 559,
aufgenommene Stoffe sammeln, im Behälter des AN lagern,
Behältergröße über 5 bis 7 m3, auf LKW des AN laden,
transportieren, entsorgen, zur Verwertungsanlage,
Transportweg bis 10 km, Abfallschlüssel nach AVV
(Abfallverzeichnis-Verordnung) 170203 Bau- und
Abbruchabfall, Kunststoff,
Vergütung der Entsorgung übernimmt AN.
Menge: 30,000 m

**05.01.03.17 Entwässerungskanal Kunststoff AD 200-250mm abbrechen nicht schadstoffbelastet Geräteeinsatz mgl. Stoffe laden transp. LKW AN entsorgen bis 10km AVV170203 Vergüt.Entsorg. AN**
STLB-Bau 2025-10 084
Abbruch des Entwässerungskanals aus Kunststoff,
Außendurchmesser über 200 bis 250 mm, im Graben,
Verlegetiefe über 1,75 bis 2,5 m, im Rahmen einer
Totalabbruchmaßnahme, nicht schadstoffbelastet,
Abfall ist nicht gefährlich,
Geräteeinsatz ist möglich, max. Gesamtgewicht der
Geräte ohne Beschränkung, Ausführung staubarm TRGS 559,
aufgenommene Stoffe sammeln, im Behälter des AN lagern,
Behältergröße über 5 bis 7 m3, auf LKW des AN laden,
transportieren, entsorgen, zur Verwertungsanlage,
Transportweg bis 10 km, Abfallschlüssel nach AVV
(Abfallverzeichnis-Verordnung) 170203 Bau- und
Abbruchabfall, Kunststoff,
Vergütung der Entsorgung übernimmt AN.
Menge: 25,000 m

**05.01.03.18 Rohrltg PE-PE-X-PE AD 40-60mm abbrechen**
STLB-Bau 2025-10 084
Abbruch der Rohrleitung aus Mehrschichtverbundwerkstoff
(PE-PE-X-PE), Außendurchmesser über 40 bis 60 mm, im
Graben, Verlegetiefe über 1,25 bis 1,75 m, im Rahmen
einer Totalabbruchmaßnahme, nicht schadstoffbelastet,
Abfall ist nicht gefährlich,
Geräteeinsatz ist möglich, max. Gesamtgewicht der
Geräte ohne Beschränkung,
aufgenommene Stoffe sammeln, im Behälter des AN lagern,
Behältergröße über 5 bis 7 m3, auf LKW des AN laden,
transportieren, entsorgen, zur Verwertungsanlage,
Transportweg bis 10 km, Abfallschlüssel nach AVV
(Abfallverzeichnis-Verordnung) 170203 Bau- und
Abbruchabfall, Kunststoff,
Vergütung der Entsorgung übernimmt AN.
Menge: 50,000 m

**05.01.03.19 Abbruch des Schachtes aus unbewehrtem Beton, Normalbeton, Betonfestigkeitsklasse nach Prüfung.**
Menge: 1,000 St

##### Abschnitt 05.01.04 Schachtbauwerke

*Hinweis*
Hinweis Schachtbauwerke

Die aufgeführten Schachtbauwerke befinden sich im
vorgelagerten Anfahrtsbereich und auf der Parkfläche,
sowie im Bereich der Zugangs-, Pausen- und Grünflächen.
Vor Bestellung der Schachtbauwerke hat sich der AN mit
den örtl. Verhältnissen Vertraut zu machen. Grundlage
der Bestellung ist der aktuelle Außenanlagenplan und
Geländeaufnahmen seitens des AN.

Eine Lagerfläche der Betonfertigteile kann nicht zur
Verfügung gestellt werden. Einbauteile sind
entsprechend des Einbaufortschrittes anzuliefern. Dies
ist in den Einheitspreisen mit einzukalkulieren.

**05.01.04.1 SW Schacht 1 DN 1000 T bis 1,75 m**
SW Schacht 1 DN 1000 T bis 1,75 m

Revisionsschacht für Schmutz- und Regenwasser Schacht
aus Beton-/Stahlbetonfertigteilen
gem. DIN EN 1917 und DIN V 4034-1, rund, DN 1000, mit
Schachtunterteil, Schachtringen/Schachtrohr, ggf.
Übergangsring oder Übergangsplatte, Schachthals und
Auflageringen.
Bauteilverbindung mit Dichtringen aus Elastomeren DIN
EN 681-1 und DIN 4060 als Kompressions- dichtung,
Dichtringe lose mitgeliefert, bauseits auf das
Spitzende aufgezogen, einläufiger Steigeisengang mit
Steigbügeln DIN 19555, aus Grauguss einschließlich
Rohrhülsen für die Befestigung der mobilen
Einstiegshilfe im Schachtkonus. Gerinne und Auftritt
aus Beton C 35/45, Auftritt in Scheitelhöhe, Anschlüsse
für gelenkige Einbindung der Zu- und Abläufe mit Muffe.
Schachtkonus angepasst an die jeweiligen Schachtdeckel
Klasse B oder D, inkl. provisorischer Schachtabdeckung
während der Bauphase.

1 x Zulauf für Rohr aus PE, DN 150
Gerinne Durchgang oder 90 Grad gebogen
1 x Ablauf für Rohr aus PE, DN 150
Menge: 1,000 St

**05.01.04.2 SW Schacht 2 DN 1000 T bis 1,50 m**
SW Schacht 2 DN 1000 T bis 1,50 m

Revisionsschacht für Schmutz- und Regenwasser Schacht
aus Beton-/Stahlbetonfertigteilen
gem. DIN EN 1917 und DIN V 4034-1, rund, DN 1000, mit
Schachtunterteil, Schachtringen/Schachtrohr, ggf.
Übergangsring oder Übergangsplatte, Schachthals und
Auflageringen.
Bauteilverbindung mit Dichtringen aus Elastomeren DIN
EN 681-1 und DIN 4060 als Kompressions- dichtung,
Dichtringe lose mitgeliefert, bauseits auf das
Spitzende aufgezogen, einläufiger Steigeisengang mit
Steigbügeln DIN 19555, aus Grauguss einschließlich
Rohrhülsen für die Befestigung der mobilen
Einstiegshilfe im Schachtkonus. Gerinne und Auftritt
aus Beton C 35/45, Auftritt in Scheitelhöhe, Anschlüsse
für gelenkige Einbindung der Zu- und Abläufe mit Muffe.
Schachtkonus angepasst an die jeweiligen Schachtdeckel
Klasse B oder D, inkl. provisorischer Schachtabdeckung
während der Bauphase.

1 x Zulauf für Rohr aus PE, DN 150
Gerinne Durchgang oder 90 Grad gebogen
1 x Ablauf für Rohr aus PE, DN 150
Menge: 1,000 St

**05.01.04.3 SW Schacht 3 DN 1000 T bis 1,75 m**
SW Schacht 3 DN 1000 T bis 1,75 m

Revisionsschacht für Schmutz- und Regenwasser Schacht
aus Beton-/Stahlbetonfertigteilen gem.
DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus.
einschließich innenliegenden Rohrabsturzes in Dimension
und Qualität des Zulaufs bis ca. 10cm über Gerinnesohle

Gerinne und Auftritt
aus Beton C 35/45, Auftritt in Scheitelhöhe, Anschlüsse
für gelenkige Einbindung der Zu- und Abläufe mit Muffe.
Schachtkonus angepasst an die jeweiligen Schachtdeckel
Klasse B oder D, inkl. provisorischer Schachtabdeckung
während der Bauphase.

1 x Zulauf für Rohr aus PE, DN 150
Gerinne Durchgang oder 90 Grad gebogen
1 x Ablauf für Rohr aus PE, DN 150
Menge: 1,000 St

**05.01.04.4 SW Schacht 4 DN 1000 T bis 2,50 m**
SW Schacht 4 DN 1000 T bis 2,50 m

Revisionsschacht für Schmutz- und Regenwasser Schacht
aus Beton-/Stahlbetonfertigteilen
gem. DIN EN 1917 und DIN V 4034-1, rund, DN 1000, mit
Schachtunterteil, Schachtringen/Schachtrohr, ggf.
Übergangsring oder Übergangsplatte, Schachthals und
Auflageringen.
Bauteilverbindung mit Dichtringen aus Elastomeren DIN
EN 681-1 und DIN 4060 als Kompressions- dichtung,
Dichtringe lose mitgeliefert, bauseits auf das
Spitzende aufgezogen, einläufiger Steigeisengang mit
Steigbügeln DIN 19555, aus Grauguss einschließlich
Rohrhülsen für die Befestigung der mobilen
Einstiegshilfe im Schachtkonus. Gerinne und Auftritt
aus Beton C 35/45, Auftritt in Scheitelhöhe, Anschlüsse
für gelenkige Einbindung der Zu- und Abläufe mit Muffe.
Schachtkonus angepasst an die jeweiligen Schachtdeckel
Klasse B oder D, inkl. provisorischer Schachtabdeckung
während der Bauphase.

1 x Zulauf für Rohr aus PE, DN 125
Gerinne Durchgang oder 90 Grad gebogen
1 x Ablauf für Rohr aus PE, DN 125
Menge: 1,000 St

**05.01.04.5 SW Schacht 5 DN 1000 T bis 2,50 m**
SW Schacht 5 DN 1000 T bis 2,50 m

Revisionsschacht für Schmutz- und Regenwasser Schacht
aus Beton-/Stahlbetonfertigteilen
gem. DIN EN 1917 und DIN V 4034-1, rund, DN 1000, mit
Schachtunterteil, Schachtringen/Schachtrohr, ggf.
Übergangsring oder Übergangsplatte, Schachthals und
Auflageringen.
Bauteilverbindung mit Dichtringen aus Elastomeren DIN
EN 681-1 und DIN 4060 als Kompressions- dichtung,
Dichtringe lose mitgeliefert, bauseits auf das
Spitzende aufgezogen, einläufiger Steigeisengang mit
Steigbügeln DIN 19555, aus Grauguss einschließlich
Rohrhülsen für die Befestigung der mobilen
Einstiegshilfe im Schachtkonus. Gerinne und Auftritt
aus Beton C 35/45, Auftritt in Scheitelhöhe, Anschlüsse
für gelenkige Einbindung der Zu- und Abläufe mit Muffe.
Schachtkonus angepasst an die jeweiligen Schachtdeckel
Klasse B oder D, inkl. provisorischer Schachtabdeckung
während der Bauphase.

1 x Zulauf für Rohr aus PE, DN 125
Gerinne Durchgang oder 90 Grad gebogen
1 x Ablauf für Rohr aus PE, DN 125
Menge: 1,000 St

**05.01.04.6 MW Schacht 1 DN 1000 T bis 2,00 m**
MW Schacht 1 DN 1000 T bis 2,00 m

Revisionsschacht für Schmutz- und Regenwasser Schacht
aus Beton-/Stahlbetonfertigteilen gem.
DIN EN 1917 und DIN V 4034-1, rund, DN 1000, mit
Schachtunterteil, Schachtringen/Schachtrohr, ggf.
Übergangsring oder Übergangsplatte, Schachthals und
Auflageringen.
Bauteilverbindung mit Dichtringen aus Elastomeren DIN
EN 681-1 und DIN 4060 als Kompressions- dichtung,
Dichtringe lose mitgeliefert, bauseits auf das
Spitzende aufgezogen, einläufiger Steigeisengang mit
Steigbügeln DIN 19555, aus Grauguss einschließlich
Rohrhülsen für die Befestigung der mobilen
Einstiegshilfe im Schachtkonus.
einschließich innenliegenden Rohrabsturzes in Dimension
und Qualität des Zulaufs bis ca. 10cm über Gerinnesohle
Gerinne und Auftritt aus Beton C 35/45, Auftritt in
Scheitelhöhe, Anschlüsse für gelenkige Einbindung der
Zu- und Abläufe mit Muffe. Schachtkonus angepasst an
die jeweiligen Schachtdeckel Klasse B oder D, inkl.
provisorischer Schachtabdeckung während der Bauphase.

1 x Zulauf für Rohr aus PE, DN 250
1 x Zulauf für Rohr aus PE, DN 150
Vereinigung, 1x 90 Grad und Durchgang im Gerinne
1 x Ablauf für Rohr aus PE, DN 250
Menge: 1,000 St

**05.01.04.7 RW Schacht 1 DN 1000 T bis 1,25 m**
RW Schacht 1 DN 1000 T bis 1,25 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus. Gerinne und Auftritt
aus Beton C 35/45, Auftritt in Scheitelhöhe, Anschlüsse
für gelenkige Einbindung der Zu- und Abläufe mit Muffe.
Schachtkonus angepasst an die jeweiligen Schachtdeckel
Klasse B oder D, inkl. provisorischer Schachtabdeckung
während der Bauphase.

1 x Zulauf für Rohr aus PE, DN 100
Gerinne Durchgang oder 90 Grad gebogen
1 x Ablauf für Rohr aus PE, DN 100
Menge: 1,000 St

**05.01.04.8 RW Schacht 2 DN 1000 T bis 1,25 m**
RW Schacht 2 DN 1000 T bis 1,25 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus.
Gerinne und Auftritt aus Beton C 35/45, Auftritt in
Scheitelhöhe, Anschlüsse für gelenkige Einbindung der
Zu- und Abläufe mit Muffe. Schachtkonus angepasst an
die jeweiligen Schachtdeckel Klasse B oder D, inkl.
provisorischer Schachtabdeckung während der Bauphase.

1 x Zulauf für Rohr aus PE, DN 200
1 x Zulauf für Rohr aus PE, DN 125
Vereinigung, 1x 90 Grad und Durchgang im Gerinne
1 x Ablauf für Rohr aus PE, DN 200
Menge: 1,000 St

**05.01.04.9 RW Schacht 3 DN 1000 T bis 1,50 m**
RW Schacht 3 DN 1000 T bis 1,50 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus. Gerinne und Auftritt
aus Beton C 35/45, Auftritt in Scheitelhöhe, Anschlüsse
für gelenkige Einbindung der Zu- und Abläufe mit Muffe.
Schachtkonus angepasst an die jeweiligen Schachtdeckel
Klasse B oder D, inkl. provisorischer Schachtabdeckung
während der Bauphase.

1 x Zulauf für Rohr aus PE, DN 250
Gerinne Durchgang oder 90 Grad gebogen
1 x Ablauf für Rohr aus PE, DN 250
Menge: 1,000 St

**05.01.04.10 RW Schacht 4 DN 1000 T bis 1,25 m**
RW Schacht 4 DN 1000 T bis 1,25 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus.
einschließich innenliegenden Rohrabsturzes in Dimension
und Qualität des Zulaufs bis ca. 10cm über Gerinnesohle
Gerinne und Auftritt aus Beton C 35/45, Auftritt in
Scheitelhöhe, Anschlüsse für gelenkige Einbindung der
Zu- und Abläufe mit Muffe. Schachtkonus angepasst an
die jeweiligen Schachtdeckel Klasse B oder D, inkl.
provisorischer Schachtabdeckung während der Bauphase.

1 x Zulauf für Rohr aus PE, DN 250
1 x Zulauf für Rohr aus PE, DN 150
Vereinigung, 1x 90 Grad und Durchgang im Gerinne
1 x Ablauf für Rohr aus PE, DN 300
Menge: 1,000 St

**05.01.04.11 RW Schacht 5 DN 1000 T bis 1,75 m**
RW Schacht 5 DN 1000 T bis 1,75 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus.
Gerinne und Auftritt
aus Beton C 35/45, Auftritt in Scheitelhöhe, Anschlüsse
für gelenkige Einbindung der Zu- und Abläufe mit Muffe.
Schachtkonus angepasst an die jeweiligen Schachtdeckel
Klasse B oder D, inkl. provisorischer Schachtabdeckung
während der Bauphase.

1 x Zulauf für Rohr aus PE, DN 300
1 x Zulauf für Rohr aus PE, DN 150
Vereinigung, 1x 90 Grad und Durchgang im Gerinne
1 x Ablauf für Rohr aus PE, DN 300
Menge: 1,000 St

**05.01.04.12 RW Schacht 6 DN 1000 T bis 2,00 m**
RW Schacht 6 DN 1000 T bis 2,00 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus.
Gerinne und Auftritt aus Beton C 35/45, Auftritt in
Scheitelhöhe, Anschlüsse für gelenkige Einbindung der
Zu- und Abläufe mit Muffe. Schachtkonus angepasst an
die jeweiligen Schachtdeckel Klasse B oder D, inkl.
provisorischer Schachtabdeckung während der Bauphase.

1 x Zulauf für Rohr aus PE, DN 300
1 x Zulauf für Rohr aus PE, DN 125
Vereinigung, 1x 90 Grad und Durchgang im Gerinne
1 x Ablauf für Rohr aus PE, DN 300
Menge: 1,000 St

**05.01.04.13 RW Schacht 7 DN 1000 T bis 1,50 m**
RW Schacht 7 DN 1000 T bis 1,50 m

Revisionsschacht für Schmutz- und Regenwasser Schacht
aus Beton-/Stahlbetonfertigteilen
gem. DIN EN 1917 und DIN V 4034-1, rund, DN 1000, mit
Schachtunterteil, Schachtringen/Schachtrohr, ggf.
Übergangsring oder Übergangsplatte, Schachthals und
uflageringen.
Bauteilverbindung mit Dichtringen aus Elastomeren DIN
EN 681-1 und DIN 4060 als Kompressionsdichtung,
Dichtringe lose mitgeliefert, bauseits auf das
Spitzende aufgezogen, einläufiger Steigeisengang mit
Steigbügeln DIN 19555, aus Grauguss einschließlich
Rohrhülsen für die Befestigung der mobilen
Einstiegshilfe im Schachtkonus.
Gerinne und Auftritt aus Beton C 35/45, Auftritt in
Scheitelhöhe, Anschlüsse für gelenkige Einbindung der
Zu- und Abläufe mit Muffe.
Schachtkonus angepasst an die jeweiligen Schachtdeckel
Klasse B oder D, inkl. provisorischer Schachtabdeckung
während der Bauphase.

1 x Zulauf für Rohr aus PE, DN 200
1 x Zulauf für Rohr aus PE, DN 150
Vereinigung, 1x 90 Grad und Durchgang im Gerinne
1 x Ablauf für Rohr aus PE, DN 250
Menge: 1,000 St

**05.01.04.14 RW Schacht 8 DN 1000 T bis 1,25 m**
RW Schacht 8 DN 1000 T bis 1,25 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus. Gerinne und Auftritt
aus Beton C 35/45, Auftritt in Scheitelhöhe, Anschlüsse
für gelenkige Einbindung der Zu- und Abläufe mit Muffe.
Schachtkonus angepasst an die jeweiligen Schachtdeckel
Klasse B oder D, inkl. provisorischer Schachtabdeckung
während der Bauphase.

1 x Zulauf für Rohr aus PE, DN 150
Gerinne Durchgang oder 90 Grad gebogen
1 x Ablauf für Rohr aus PE, DN 200
Menge: 1,000 St

**05.01.04.15 RW Schacht 9 DN 1000 T bis 1,00 m**
RW Schacht 9 DN 1000 T bis 1,00 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus. Gerinne und Auftritt
aus Beton C 35/45, Auftritt in Scheitelhöhe, Anschlüsse
für gelenkige Einbindung der Zu- und Abläufe mit Muffe.
Schachtkonus angepasst an die jeweiligen Schachtdeckel
Klasse B oder D, inkl. provisorischer Schachtabdeckung
während der Bauphase.

1 x Zulauf für Rohr aus PE, DN 150
Gerinne Durchgang oder 90 Grad gebogen
1 x Ablauf für Rohr aus PE, DN 150
Menge: 1,000 St

**05.01.04.16 RW Schacht 10 DN 1000 T bis 1,00 m**
RW Schacht 10 DN 1000 T bis 1,00 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus.
Gerinne und Auftritt aus Beton C 35/45, Auftritt in
Scheitelhöhe, Anschlüsse für gelenkige Einbindung der
Zu- und Abläufe mit Muffe. Schachtkonus angepasst an
die jeweiligen Schachtdeckel Klasse B oder D, inkl.
provisorischer Schachtabdeckung während der Bauphase.

1 x Zulauf für Rohr aus PE, DN 150
1 x Zulauf für Rohr aus PE, DN 100
Vereinigung, 1x 90 Grad und Durchgang im Gerinne
1 x Ablauf für Rohr aus PE, DN 150
Menge: 1,000 St

**05.01.04.17 RW Schacht 11 DN 1000 T bis 1,50 m**
RW Schacht 11 DN 1000 T bis 1,50 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus.
Gerinne und Auftritt aus Beton C 35/45, Auftritt in
Scheitelhöhe, Anschlüsse für gelenkige Einbindung der
Zu- und Abläufe mit Muffe. Schachtkonus angepasst an
die jeweiligen Schachtdeckel Klasse B oder D, inkl.
provisorischer Schachtabdeckung während der Bauphase.

1 x Zulauf für Rohr aus PE, DN 150
1 x Zulauf für Rohr aus PE, DN 100
Vereinigung, 1x 90 Grad und Durchgang im Gerinne
1 x Ablauf für Rohr aus PE, DN 150
Menge: 1,000 St

**05.01.04.18 RW Schacht 12 DN 1000 T bis 1,50 m**
RW Schacht 12 DN 1000 T bis 1,50 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus. Gerinne und Auftritt
aus Beton C 35/45, Auftritt in Scheitelhöhe, Anschlüsse
für gelenkige Einbindung der Zu- und Abläufe mit Muffe.
Schachtkonus angepasst an die jeweiligen Schachtdeckel
Klasse B oder D, inkl. provisorischer Schachtabdeckung
während der Bauphase.

1 x Zulauf für Rohr aus PE, DN 100
Gerinne Durchgang oder 90 Grad gebogen
1 x Ablauf für Rohr aus PE, DN 100
Menge: 1,000 St

**05.01.04.19 RW Schacht 13 DN 1000 T bis 1,25 m**
RW Schacht 13 DN 1000 T bis 1,25 m

Revisionsschacht für Schmutz- und Regenwasser Schacht
aus Beton-/Stahlbetonfertigteilen
gem. DIN EN 1917 und DIN V 4034-1, rund, DN 1000, mit
Schachtunterteil, Schachtringen/Schachtrohr, ggf.
Übergangsring oder Übergangsplatte, Schachthals und
Auflageringen.
Bauteilverbindung mit Dichtringen aus Elastomeren DIN
EN 681-1 und DIN 4060 als Kompressionsdichtung,
Dichtringe lose mitgeliefert, bauseits auf das
Spitzende aufgezogen, einläufiger Steigeisengang mit
Steigbügeln DIN 19555, aus Grauguss einschließlich
Rohrhülsen für die Befestigung der mobilen
Einstiegshilfe im Schachtkonus. Gerinne und Auftritt
aus Beton C 35/45, Auftritt in Scheitelhöhe, Anschlüsse
für gelenkige Einbindung der Zu- und Abläufe mit Muffe.
Schachtkonus angepasst an die jeweiligen Schachtdeckel
Klasse B oder D, inkl. provisorischer Schachtabdeckung
während der Bauphase.

1 x Zulauf für Rohr aus PE, DN 150
Gerinne Durchgang oder 90 Grad gebogen
1 x Ablauf für Rohr aus PE, DN 150
Menge: 1,000 St

**05.01.04.20 LUE Schacht 1 Fortluft DN 800 T bis 2,00 m**
LUE Schacht 1 Fortluft DN 800 T bis 2,00 m

Schachtbauwerk zur Fortluftausbringung
Schacht aus Beton-/Stahlbetonfertigteilen gem. DIN EN
1917 und DIN V 4034-1, rund, DN 800, ohne
Schachtunterteil mit Sickeröffnung,
Schachtringen/Schachtrohr, ggf. Übergangsring oder
Übergangsplatte, Schachthals und Auflageringen.
Schachthals Bauteilverbindung mit Dichtringen aus
Elastomeren DIN EN 681-1 und DIN 4060 als
Kompressionsdichtung, Dichtringe lose mitgeliefert,
bauseits auf das Spitzende aufgezogen
Schacht angepasst zur bauseitigen Schachtabdeckung mit
Gitterrost.

1 x Zulauf für Rohr aus KG2000, DN 300
Menge: 1,000 St

**05.01.04.21 Schachtabdeckung, Klasse B**
Schachtabdeckung, Klasse B

Schachtabdeckung, Klasse B
Tagwasser- und geruchsdicht DIN EN 124 und DIN 1229,
Durchmesser der Schachtöffnung 600 mm, Abdeckung rund,
aus Gusseisen mit Beton, mit Zwischenrahmen und
Innendeckel.
Menge: 3,000 St

**05.01.04.22 Schachtabdeckung, Klasse D**
Schachtabdeckung, Klasse D

Schachtabdeckung, Klasse D
Tagwasser- und geruchsdicht DIN EN 124 und DIN 1229,
Durchmesser der Schachtöffnung 600 mm, Abdeckung rund,
aus Gusseisen mit Beton, mit Zwischenrahmen und
Innendeckel.
Menge: 16,000 St

**05.01.04.23 Dichtheitsprüfung der Schächte**
Dichtheitsprüfung der Schächte

Dichtheitsprüfung der vor genannten Schächte (6x),
inkl. Protokoll in dreifacher Ausfertigung an AG.
Menge: 1,000 psch

**05.01.04.24 Anpassen der eingebauten Schachtabdeckungen**
Anpassen der eingebauten Schachtabdeckungen

an das umgebende Gelände nach erfolgter
Gesamtplanierung bzw. Gesamtbefestigung des
Geländeniveaus inkl. aller erf. Ausgleichringe und
Nebenarbeiten.
Menge: 20,000 St

**05.01.04.25 Aushebehaken für Abdeckungen**
Aushebehaken für Abdeckungen,

Aushebehaken für schraublose Arretierung der vorher
beschriebenen / angebotenen Abdeckungen,
verzinkten Stahlhaken zum Öffnen der Schachtabdeckung
liefern. Übergabe an AG inkl. Übergabeprotokoll.
Menge: 2,000 St

*Hinweis*
Abwasserkanalanschluss an bestehenden Betonschacht

**05.01.04.26 Kanalanschluss an bestehnden Kanal mit DN 125**
Kanalanschluss an bestehnden Kanal mit DN 125

Anschluß Herstellen des neu verlegten Kanals aus PP DN
250, an bestehenden Betonschacht der Liegenschaft, nach
Fertigstellung ist eine Funktionsprüfung
durchzuführen.
Menge: 1,000 St

**05.01.04.27 Kanalanschluss an bestehnden Kanal mit DN 150**
Kanalanschluss an bestehnden Kanal mit DN 150

Anschluß Herstellen des neu verlegten Kanals aus PP DN
250, an bestehenden Betonschacht der Liegenschaft, nach
Fertigstellung ist eine Funktionsprüfung
durchzuführen.
Menge: 1,000 St

**05.01.04.28 Kanäle u. Druckrohrleitungen sichern u. verlegen**
Kanäle u. Druckrohrleitungen sichern u. verlegen

Im Rohrgraben vorgefundene Kanäle und
Druckrohrleitungen im Zuge der Erdarbeiten fachgerecht
freilegen, sichern und nach erfolgter Rohrverlegung den
alten Zustand wieder herstellen, einschl. Zulieferung
fehlenden Materials. Bei rechtwinkeligen Kreuzungen
wird nur die Länge innerhalb des Rohrgrabens mit der
festgelegten Rohrgrabenbreite abgerechnet. Sämtl.
Erschwernisse, wie Handschachtung und dergleichen sind
in den Einheitspreis einzurechnen und werden nur mit
dieser Position abgegolten.
Menge: 15,000 m

**05.01.04.29 Verschließen Kanalanschuss**
Verschließen Kanalanschuss in bestehenden Betonschacht
DN1000
zu verschließender Anschlusses: DN 500 aus Steinzeug
Durch Entfernen loser oder beschädigter Bestandteile an
der Anschlussöffnung,
Herstellen eines dauerhaft wasserdichten, kraft- und
formschlüssigen Verschlusses. mit Verschlussart nach
Wahl des Arbeitnehmers
Menge: 1,000 St

**05.01.04.30 Kennzeichnung Rohranschlüsse**
Kennzeichnung Rohranschlüsse
DN 100 bis DN 250.
Leitungsenden der Rohranschlüsse an den
Übergangspunkten zu Fremdgewerken (z. B. Regenrinnen,
Gebäudeanschluss) mit einer Holzlatte kennzeichnen.
Inkl. provisorischen Verschluss und Planeintrag.
Menge: 4,000 St

##### Abschnitt 05.01.05 Fettabscheider mit Zubehör

**05.01.05.1 Becken für Fettabscheider nach DIN EN 1825, DIN 4040-100**
Becken für Fettabscheider nach DIN EN 1825, DIN
4040-100,
3 in1 Kompaktanlage bestehend aus 2 getrennten Kammern
für Fettabscheider und Pumpstation einschließlich
Probenahmevorrichtung in einem einzigen Behälter,
Behälter aus Stahlbeton C35/45, Expositionsklassen nach
DIN 1045. XC4,XD2,XS2,XF3,XA2, Behälter mit werksseitig
montierter Gleitringdichtung mit integriertem
Lastabtrag,
typengeprüfte Statik nach DIN Fachbericht 101, LM 1
Integrierter Fettabscheider nach DIN EN 1825 und DIN
4040-100  mit Innenauskleidung aus PE-HD. Die PE-HD
Innenauskleidung wird zur Montage der Einbauteile nicht
durchbohrt,
Mindest-Fettspeichermenge ca.  505 L,
mit im Abscheider integrierten Schlammabtrennraum,
Nennvolumen Schlammfang 700 L,
maximal zu entsorgendes Volumen ca. 3318 L,
Zulaufanschluss DN/OD 160 nach DIN 19534/19537
Außendurchmesser Behälter 2070 mm,
Innendurchmesser Behälter 1750 mm,
Zulauftiefe T = 595 mm (OK-Behälter bis Zulaufsohle),
integrierte Probenahmevorrichtung mittels Durchführung
eines
PE-HD-Rohres durch Trennwand,
integrierter Pumpenbereich mit Innenauskleidung aus
PE-HD
und weitgehend ablagerungsfreiem Sammelraum,
Druckleitungsabgang (Unterkante Grundschacht bis Sohle
Druckleitung)= 1590 mm und DN/OD 63 (APLEX-mono für
PVC-U-Rohr)
Gewicht: ca. 6629 kg
im Grundschacht werksseitig verrohrt und eingebaut:
2 x Fußstück (Grauguss) (Kupplungsautomatik) DN 50 mit
kurzem Führungsrohr aus Kunststoff
2 x Kugelrückschlagventil DN 50 (Grauguss)
1 x Absperrschieber DN 50 (Kunststoff)
1 x Anschlussstück für gemeinsame Druckleitung
1 x Spülrohranschlussmöglichkeit R 1 1/2"" (Kunststoff)
1 x Druckrohr DN 50 (PVC-U) bis ca. 150 mm außerhalb
des Schachtes mit Klemm-Anschluss-
  Verschraubung 63x63 mm
1 x Universal Niveauschaltungshalterung aus Edelstahl

Planungsgrundlage:
Fabrikat: ACO Typ: ACO Lipulift-C NS 7 SF 700

'........................................'
angebotenes Fabrikat Typ:
Menge: 1,000 St

**05.01.05.2 Schachtaufbau T1 als Abdeckplatte für Kompaktanlage**
Schachtaufbau als Abdeckplatte für 3 in1 Kompaktanlage,
aus Stahlbeton DIN 4034-1,
Innendurchmesser 1750 mm,
mit zwei Öffnungen LW 625, Schachtabdeckungen mit
wartungsfreundlichem Deckel aus Gusseisen, geruchsdicht
verschraubt, Belastungsklasse D 400 nach DIN EN 124,
Bauhöhe TAufbau 365 mm,
Menge: 1,000 St

**05.01.05.3 Schachtring aus Beton 1750 mm**
Schachtring aus Beton 1750 mm
Schachtring aus Beton 1750 mm L.W. 1000 mm hoch
einschließlich Gleitringdichtung mit integriertem
Lastabtrag Aufbauhöhe: 1015mm
Menge: 1,000 St

**05.01.05.4 Schmutzwassertauchpumpe**
Schmutzwassertauchpumpe einschl. passender
Pumpenzugkette
mit Schäkel für fäkalienfreies Abwasser, Gehäuse aus
GG, Laufrad
Drehstrom-Ausführung mit 10 m Kabel H07RN-F 4G1 mit
Laufrad

Leistung: P1= 1,6 kW, P2= 1,1 kW
Spannung: 400 V, 50 Hz, IN = 2,7 A
Drehzahl: 2900 U/min
Schutzart IP 68
Korngröße: 15 mm
Abdichtung:
motorseitig durch Gleitringdichtung im Ölbad laufend
mediumseitig Wellendichtring
Druckleitungsanschluss
Innengewinde R 2"", horizontal
mit Führungsstück zu Fußstück DN 50
Gewicht ca. 27 kg
Förderhöhe: H max. = 16 m
Fördermenge: Q max. = 12 l/s
Menge: 2,000 St

**05.01.05.5 Schaltgerät vorbeschriebene für Pumpen bis 5,5 KW,**
Schaltgerät vorbeschriebene für Pumpen bis 5,5 KW,

mit integrierter piezoresistiver Niveausteuerung -
Niveauerfassung wahlweise durch internen Druckwandler,
externe 4-20 mA Sonde oder Schwimmerschalter -
Digitalpotentiometer für die Einstellung von Pumpe 1
und 2
EIN und AUS, Nachlaufzeit der Grundlastpumpe,
Einschaltverzögerung nach Stromausfall,
Hochwasseralarm,
Motorstrombegrenzung, Zwangsumschaltung der Pumpen,
Zwangseinschaltung der Pumpen und Sprachumschaltung -
Betriebsstundenzähler - Anzeige der Einschaltimpulse -
Quittiertaste für Alarm - Summer für Alarmmeldung
(abschaltbar) - LCD-Klartextanzeige für Betriebs- und
Störmeldungen, Anzeige des Pegels oder die
Schaltzustände
der Schwimmerschalter und des Motorstroms für Pumpe 1
und 2.
- LED's für Hochwasseralarm, Betrieb, Hand, Automatik,
Störung und Nachlaufzeit der Pumpen 1 und 2. -
Hand-Null-Automatik Taster für Pumpe 1 und 2. -
Zwangseinschaltung und Zwangsumschaltung nach
Laufzeitüberschreitung der Pumpen. - Direktanschluss
für
Pumpen mit thermischer Überwachung durch
Bimetallkontakt. -
Automatischer Pumpenwechsel - Automatische Umschaltung
bei
Pumpenstörung - Sammelstörmeldungen potentialfrei und
Potential gebunden (230 V AC) -
Gehäuseabmessungen 320x300x120 mm (BxHxT)
Menge: 1,000 St

**05.01.05.6 Zur Lufteinperlung Kompressor**
Zur Lufteinperlung Kompressor
passend für vorbeschriebenes Schaltgerät
bestehend aus:
1 x Rückschlagventil
2 x Schlauchanschluss2 x 6/8 mm, 1 x 4/6 mm und 1 m
Schlauch 4/6 mm
Menge: 1,000 St

**05.01.05.7 Staudruckglockenset**
Staudruckglockenset
bestehend aus:
1 x offene Staudruckglocke
1 x Steuerleitung 6/8 mm, 20 m lang
1 x Metrische Verschraubung M 20x1,5 (7-13mm)
Menge: 1,000 St

**05.01.05.8 Signalanlage**
Signalanlage
passend zu vorberschriebenen Fettabscheideranlage
netzunabhängig
zur Montage ausserhalb des Ex-Bereiches mit akustischer
u. optischer Störmeldung
mit potentialfreiem Kontakt Betriebsspannung: 230 V/AC
50/60 Hz
Gehäuse: 125 x 175 x 75 mm, Polycarbonat
Schutzart: IP65
Akku: 12 Volt 1.2 AH Bleigel
Temperaturbereich: - 20°C bis +50°C
Schaltkontakt: 4 A
Alarmausgang: 12 V 1 A max.
Alarmstärke 85 db
Kabelverschraubung: 3 Stck M16 x 1,5
Steckerfertig mit 2 m Kabel
Menge: 1,000 St

**05.01.05.9 Freiluftschrank**
Freiluftschrank
aus Kunststoff, mit Sockel
Abmessungen:
806 x 2000 x 338 mm BxHxT
Eingrabtiefe 640 mm
mit Heizung 100 W mit Thermostat zur
Frostschutzsicherung von elektrischen Geräten.
Mit horizontaler Trennwand
Bereich oberhalb der Trennwand:
- Platzreserve für ein bauseitiges Schaltgerät
MultiControl mono oder duo
- mit Steckdose 230 V
- mit Steckdose 400 V
- Verdrahtung teilweise vorbereitet Bereich unterhalb
der Trennwand:
- Platzreserve für eine bauseitige Rückstauschleife DN
50-200
- Verdrahtung teilweise vorbereitet
Eine evtl. erforderliche Rohrbegleitheizung ist
bauseits vorzusehen.
Menge: 1,000 St

**05.01.05.10 Inbetriebnahme und Einweisung Fettabscheider**
Inbetriebnahme und Einweisung Fettabscheider

Inbetriebnahme durch Werkskundendienst
Leistungsumfang:
- Kontrolle der Installation
- Elektrische Prüfung
- Mechanische Prüfung
- Anlagenparametrierung
- Einweisung des Bedienpersonals
- Ausfüllen des Inbetriebnahmeprotokolls
- Übergabe Dokumentation an den Betreiber

Strom und Wasser werden bauseits bereitgestellt
Menge: 1,000 psch

**05.01.05.11 Generalinspektion für vorstehenden Fettabscheider durch Sachkundigen**
Generalinspektion für vorstehenden Fettabscheider durch
Sachkundigen
Fettabscheider erdverbaute Anlage
Neuanlage vor Inbetriebnahme:
Die Prüfung umfasst:
- Baulicher Zustand (auch ggfs. vorhandene elektr.
Einrichtungen)
- Dichtheitsprüfung (bauseits ist ausreichend Wasser
zur Verfügung zu stellen)
- Überprüfung der Vollständigkeit und Plausibilität der
Unterlagen (auch Betriebstagebuch)
Die Abscheideranlage muss geleert sein.
Ein ausreichend großer Wasseranschluss zur Befüllung
der Anlage (mindestens B/C Storz oder Wasservorhaltung
über Saug-/Tankfahrzeug muss vorgehalten werden.
Strom und Wasser werden bauseits bereitgestellt.

einschl. Betriebstagebuch für Fettabscheider anlegen
Inhalt:
Checklisten und Formblättern zur Dokumentation der
Eigenkontrolle, Wartung und Entsorgung der Anlage gemäß
DIN 4040-100
Menge: 1,000 psch

*Hinweis*
Erdverlegtee Kabelzugrohre

**05.01.05.12 Erdverlegtes Kabelschutzrohrsystem für nachträglichen Kabelzug**
Erdverlegtes Kabelschutzrohrsystem für nachträglichen
Kabelzug
Rohrmaterial aus hochdichtem Polyethylen (HDPE), glatt
innen und außen, schwer entflammbar, halogenfrei,
tränk- und wasserbeständig.
Mindestinnendurchmesser gemäß Kabelbelegung, mindestens
DN 100, Farbe orange oder rotbraun.
Verbindung der Rohrabschnitte durch Steckmuffen mit
angeformter Dichtung nach DIN EN 681-1.
Verlegung in offener Bauweise im sandbetteten
Rohrgraben. Kennzeichnung durch Warnband 30 cm oberhalb
der Rohrleitung, Farbe rot mit Aufdruck
"Kabelschutzrohr  Vorsicht Leitung". Enden mit
Verschlusskappen gegen Schmutzeintritt sichern. Jedes
Rohr mit einziehfertigem Kabeleinzugsdraht aus
verzinktem Stahl, mind. Ø 3 mm oder Einziehband aus
Kunststoff ausstatten.
Richtungsänderungen mit Bögen = 1 m Radius ausführen,
keine scharfen Knicke zulässig.
Dichtheitsprüfung nach DIN EN 1610 mit Luft oder
Wasser. Nach Fertigstellung Übergabe einer Einmessung
(Bestandsplan) im Maßstab 1:100 mit Tiefenangaben zu
Geländeoberkante. Rohrsystem nach DIN 16874 (HDPE).
Muffendichtungen nach DIN EN 681-1. Bettungs- und
Verfüllarbeiten nach DIN EN 1610. Warnband nach DIN EN
12613.
Menge: 10,000 m

**05.01.05.13 Endkappen für Kabelzugrohre, erdverlegt**
Endkappen für Kabelzugrohre, erdverlegt
Endkappen für erdverlegte Kabelzugrohre aus PE-HD gemäß
DIN 16874.
Ausführung zur sicheren Abdichtung und zum Schutz
leerer oder belegter Kabelrohre im Erdreich. Material:
PE-HD, farb- und UV-beständig.
Passend zum Rohrdurchmesser DN 100. Staub-,
feuchtigkeits- und nagetiersicher. Mit Dichtung oder
Verschlussschraube, IP-Schutzgrad mind. IP 67.
Mit Zugentlastung oder Druckausgleichselement.
Korrosionsbeständig und alterungsfest.
Menge: 2,000 St

**05.01.05.14 Muffen für Kabelzugrohre, erdverlegt**
Muffen für Kabelzugrohre, erdverlegt
Muffen zur Verbindung von Kabelzugrohren aus PE-HD,
gemäß DIN 16874. Zur zugfesten, dichten und dauerhaften
Verbindung von erdverlegten Schutzrohren für
Energiekabel und Steuerleitungen. Material: PE-HD,
farb- und UV-beständig. Steckmuffen mit integrierten
Dichtlippen oder Dichtringen (EPDM). Druckwasserdicht
bis mind. 0,5 bar.
Mechanisch zugfest und korrosionsbeständig.
Systemkompatibel zu den verlegten Kabelschutzrohren
DN 100.
Menge: 2,000 St

**05.01.05.15 Ortbeton Einzelfundament Stahlbeton C45/55 0,25-0,5m3**
Ortbeton Einzelfundament, obere Betonfläche waagerecht,
aus Stahlbeton, Normalbeton C 45/55 DIN 1045-2,
natürliche Gesteinskörnung, Einzelvolumen über 0,25 bis
0,5 m3, Ausführung gemäß Einzelbeschreibung,
Einzelbeschreibungs-Nr
Als Fundament zur Aufstellung des vorbeschrieben
Freiluftschrankes
.
Menge: 0,500 m3

**05.01.05.16 Bodendurchführung zum Einbetonieren für Kabelzugrohre DN 100, mit Folienflansch**
Bodendurchführung zum Einbetonieren für Kabelzugrohre
DN 100, mit Folienflansch zur dauerhaften Anbindung an
die WU-Dichtung aus Folienbahn.
Bodendurchführungselement passend für Kabelschutzrohre
DN 100 (Innenmaß), mit integriertem Folienflansch
(Folienstärke = 0,8 mm) zur anschlussfertigen
Verbindung mit der Abdichtungsbahn der Weißen Wanne.
Futterrohr aus Kunststoff. Dichtungselemente und
Folienflansch aus öl-/dieselbeständigem, UV-stabilem
Elastomer bzw. für Bahnanbindung geeigneter Kunststoff.
Ausführung als einbetonierbares Einbauteil.
Folienflansch werkseitig vormontiert oder nach
Herstellervorgabe anzubringen.
Rohrinnenmaß passend für Kabelzugrohr DN 100.
Folienflansch zum kraftschlüssigen und dichten Ankleben
der Abdichtungsbahn.
Dichtheitsklasse druckwasserdicht bis mind. 1,0 bar.
Chemikalien-/Ölbeständigkeit der Dichtung und
Flanschmaterialien gegen Diesel. Einbau als Einbauteil
vor Betonage, in Schalung mittig und achsengerecht
fixieren, Folienflansch plan auflegen und nach
Einbaurichtung korrekt orientieren. Schutzkappen
während Betonage einlegen, nach Betonage Schutzkappe
entfernen und Anschluss der Abdichtungsbahn
durchführen.
Sichtprüfung der Lage vor Betonage, Dichtheitsprüfung
des Anschlusses nach Fertigstellung (Druckprüfung oder
Sichtkontrolle gemäß Hersteller).
Übergabe Herstellerdatenblatt, Einbauprotokoll,
Prüfprotokoll und Hinweis zur Wartung/Inspektion.
Nachweis der Eignung für WU-Betonkonstruktionen
(Herstellerdatenblatt / Zulassung).
Menge: 1,000 St

##### Abschnitt 05.01.06 Lüftungsleitungen Fortluft im Erdreich

**05.01.06.1 Abwasserleitung PP-Rohr DN 300**
Abwasserleitung PP-Rohr DN 300

Abwasser- und Regenwasserrohr aus Kunststoff
Vollwandabwasserrohre aus Polypropylen (PP-MD) gemäß
DIN EN 14758 / 1 - mit werksseitig eingelegter
Lippendichtung. Hochlastkanalrohr mit hoher
Ringsteifigkeit > SN 10
(gemäß MPA-Gutachten: > 10 kN/m2 nach DIN EN ISO 9969)
im Schwerlastbereich
(SLW 60) einsetzbar. Die Rohrleitungen sind unter
Beachtung der DIN EN 1610 und der
Herstellerverlegeanleitung zu verlegen.

Verbindung mit Steckmuffe einschl. Dichtringen,
Verlegung, in vorh. Bodenschlitzen und Gräben, Bettung
wird gesondert vergütet, Form- und Verbindungsstücke
werden gesondert vergütet.
Grabentiefe bis 1,50 m.

Farbe
Maigrün RAL 6017

Material
Polypropylen (PP)

Dichtung
NBR Gummidichtringe beständig gegen Öle, Benzin und
Fette, DIN EN 681-1

Anwendungsbereich
Grundleitungen auf dem Gelände für Abwasser- und
Regenwasserkanäle und -leitungen. Die Rohre sind gegen
übliche Abwässer (pH2 -pH12) beständig.
DIN EN 1852.

Nennweite DN 300
Menge: 2,000 m

**05.01.06.2 Passstück aus PP-Rohr DN 300**
Passstück aus PP-Rohr DN 300

Abwasser- und Regenwasserrohr aus Kunststoff
Vollwandabwasserrohre aus Polypropylen (PP-MD) gemäß
DIN EN 14758 / 1 - mit werksseitig eingelegter
Lippendichtung. Hochlastkanalrohr mit hoher
Ringsteifigkeit > SN 10
(gemäß MPA-Gutachten: > 10 kN/m2 nach DIN EN ISO 9969)
im Schwerlastbereich
(SLW 60) einsetzbar. Die Rohrleitungen sind unter
Beachtung der DIN EN 1610 und der
Herstellerverlegeanleitung zu verlegen.

Verbindung mit Steckmuffe, einschl. Dichtringen,
Verlegung, in vorh. Bodenschlitzen und Gräben, Bettung
wird gesondert vergütet, Form- und Verbindungsstücke
werden gesondert vergütet.

Farbe
Maigrün RAL 6017

Material
Polypropylen (PP)

Dichtung
NBR Gummidichtringe beständig gegen Öle, Benzin und
Fette, DIN EN 681-1

Anwendungsbereich
Grundleitungen auf dem Gelände für Abwasser- und
Regenwasserkanäle und -leitungen. Die Rohre sind gegen
übliche Abwässer (pH2 -pH12) beständig.
DIN EN 1852.

Nennweite DN 300
Als Passstück bis 0,5 m Länge
Menge: 2,000 St

**05.01.06.3 Bogen DN 300 15 Grad - 45 Grad**
Bogen DN 300 15 Grad - 45 Grad

Bogen DN 100 15 Grad - 45 Grad,
Formstücke aus Polypropylen (PP-MD) gemäß DIN EN 14758
/ 1 mit eingelegter NBR Lippendichtung und
Muffe. Für Hochlastkanalrohr mit hoher Ringsteifigkeit
> SN 10 (gemäß MPA-Gutachten:
> 10 kN/m2 nach DIN EN ISO 9969) im Schwerlastbereich
(SLW 60) einsetzbar.
Die Bögen sind unter Beachtung der DIN EN 1610 und der
Herstellerverlegeanleitung zu verlegen.

Bogen: DN300
Winkel: 15 - 45 Grad
Menge: 4,000 St

**05.01.06.4 Überschiebmuffe DN 300**
Überschiebmuffe DN 300

Überschiebmuffe, Formstücke aus Polypropylen (PP-MD)
gemäß DIN EN 14758 / 1 mit eingelegter
NBR Lippendichtung. Hochlastkanalrohr mit hoher
Ringsteifigkeit > SN 10 (gemäß MPA-Gutachten:
> 10 kN/m2 nach DIN EN ISO 9969) im Schwerlastbereich
(SLW 60) einsetzbar. Die Rohrleitungen sind unter
Beachtung der DIN EN 1610 und der
Herstellerverlegeanleitung zu verlegen.

Überschiebmuffe: DN 300
Menge: 2,000 St

##### Abschnitt 05.01.07 Erdarbeiten für Schächte und Abwasseranlagen

**05.01.07.1 Schachtaushub T 1,50 m**
Aushub bis zum Boden der Baugrube für Schächte, nach
Abtrag des Oberbodens, Ausführung profilgerecht
ausheben. Verbau nur nach Notwendigkeit (Verbau wird
gesondert abgerechnet), profilgerecht lösen, seitlich
lagern, verfüllen und verdichten. Verdichtungsgrad
mind. DPr 0,98.
Verdrängten Boden laden, Abfuhr zur Deponie.
Arbeiten mit Gerät.

Aushubtiefe bis 1,50 m,
Aushubbreite bis 2,50 m
Bodenklasse 3 und 4 DIN 18300.
Bodenverdrängung über 70 bis 80 %
Menge: 55,000 m3

**05.01.07.2 Schachtaushub T 2,0 m**
Aushub bis zum Boden der Baugrube für Schächte, nach
Abtrag des Oberbodens, Ausführung profilgerecht
ausheben. Verbau nur nach Notwendigkeit (Verbau wird
gesondert abgerechnet), profilgerecht lösen, seitlich
lagern, verfüllen und verdichten. Verdichtungsgrad
mind. DPr 0,98.
Verdrängten Boden laden, Abfuhr zur Deponie. Arbeiten
mit Gerät.

Aushubtiefe bis 2,0 m,
Aushubbreite bis 2,50 m
Bodenklasse 3 und 4 DIN 18300.
Bodenverdrängung über 70 bis 80 %
Menge: 50,000 m3

**05.01.07.3 Handaushub BK 3/4 100 % bis 1,50 m**
Aushub bis zum Boden der Gräben für Abwasserkanäle,
Regenwasserkanäle, Trinkwasserleitung und
Heizungstrasse, nach Abtrag des Oberbodens,
profilgerecht ausheben. Verbau nur nach Notwendigkeit
(Verbau wird gesondert abgerechnet), mit Behinderung
durch Versorgungs- und Entsorgungsleitungen ist zu
rechnen. Gräben, profilgerecht lösen, seitlich lagern,
verfüllen und verdichten, Bodenverdrängung über 90 bis
100 %, verdrängten Boden laden, Abfuhr zur Deponie.
Arbeiten von Hand.

Aushubtiefe bis 1,50 m,
Aushubbreite 0,70 bis 0,80 m
Bodenklasse 3 und 4 DIN 18300.
Bodenverdrängung über 90 bis 100 %
Menge: 10,000 m3

**05.01.07.4 Mehrpreis für Mehraufwand für vorbeschriebene Arbeiten bei Bodenklasse 6 bis 7.**
Menge: 1,000 m3

**05.01.07.5 Transport von schadstoffbelastetem Aushubmaterial**
Bau- und Abbruchabfälle, Boden, Steine und Baggergut,
nicht gefährlich, Abfallschlüssel nach AVV
(Abfallverzeichnis-Verordnung) 170504 Boden/Stein,
schadstoffbelastet, Zuordnung Z 1.2
auf Fahrzeug laden, mit LKW des AN transportieren zum
Abladeplatz auf der Baustelle, bis 500 m Transportweg,
max. Gesamtgewicht bis 7,5 t,
inkl. abladen auf Schutzfolie bzw. mit Schutzfolie
abzudecken.
Menge: 1,000 m3

**05.01.07.6 Schutzfolie für schadstoffbelastetem Aushubmaterial**
Schutzfolie für schadstoffbelastetem Aushubmaterial,
zum Unterlegen bzw. Abdecken. Material der Schutzfolie
PE, Kältesprödigkeit bis -30 Grad C, Reißfestigkeit
mind. 20 N/mm²,
eißdehnung mind. 1.000 %, Witterungs- und
Chemikalienbeständig. inkl. fachgerechter Entsorgung
nach Verwendung.
Menge: 40,000 m2

**05.01.07.7 Untergrund verdichten Rohrgraben BK 3/4**
Untergrund verdichten Rohrgraben BK 3/4

Nachträgliches verdichten im Rohrgraben und
Schachtgraben für Rohrgraben.

Bodenklasse 3 und 4 DIN 18300
Verdichtungsgrad mind. DPr 0,98,
Menge: 50,000 m2

**05.01.07.8 Bodenaustausch im Grabenbereich**
Bodenaustausch im Grabenbereich, bei nicht verwendbarem
Erdmaterial.
Einschließlich Anlieferung und Einbringung, sowie
Abtranport des nicht verwendbaren Materials.
Ausführung der Leistung nach schriftlicher Angabe der
örtlichen Bauleitung.
Menge: 50,000 m3

**05.01.07.9 Unterlags- und Stützbeton**
Unterlags- und Stützbeton für Schachtfundamente.
Mindestgüte B10.
Herstellen und Einbringen in Kleinmengen, einschl.
aller Materialien und Nebenarbeiten zur Befestigung von
Rohranschlüssen, Festpunkten, Straßenkappe und
Stabilisierung der Schächte sowie als Unterlage
Menge: 4,000 m3

**05.01.07.10 Schachtverbau bis 1,50 m**
Schachtverbau bis 1,50 m

Herstellen, Vorhalten und Beseitigen eines
Schachtverbaues nach DIN 18303.
Bodenklassen 3 bis 5 nach DIN 18300. Ausführung nach
Wahl des AN, einschließlich Verbau wieder beseitigen.

Verbautiefe bis 1,50 m
Sohlenbreite bis 2,50 m
Menge: 120,000 m2

**05.01.07.11 Schachtverbau bis 2,50 m**
Schachtverbau bis 2,50 m

Herstellen, Vorhalten und Beseitigen eines
Schachtverbaues nach DIN 18303.
Bodenklassen 3 bis 5 nach DIN 18300. Ausführung nach
Wahl des AN, einschließlich Verbau wieder beseitigen.

Verbautiefe bis 2,50 m
Sohlenbreite bis 2,50 m
Menge: 160,000 m2

##### Abschnitt 05.01.08 Trinkwasserversorgung in Außenanlagen

*Hinweis*
Erdarbeiten für Rohrtrassen

im Außenanlagenbereich für Schmutzwasser und
Lüftungsleitungen.
Vor Beginn der Erdarbeiten hat der AN Einsicht in die
Spartenpläne vorzunehmen. Kosten für die Beschaffung
der genehmigten Spartenpläne sind in die Einheitspreise
mit einzukalkulieren.

*Hinweis*
Erdaushub für nicht belasteten Bodens einschließlich
aller Entsorgungsgebühren.

Belasteter Boden ist fachgerecht zum Lagerplatz auf der
Baustelle zu transportieren und auf Schutzfolie
abzuladen bzw. mit Schutzfolie abzudecken.

*Hinweis*
Die Grabarbeiten sind ab Rohplanum vorzunehmen.

**05.01.08.1 Aushub Gerät Abw./Regenw. BK 3/4 bis 1,25 m**
Aushub Gerät Abw./Regenw. BK 3/4 bis 1,25 m

Aushub bis zum Boden der Gräben für Abwasserkanäle und
Regenwasserkanäle, profilgerecht ausheben. Verbau nur
nach Notwendigkeit (Verbau wird gesondert abgerechnet),
Aushub profilgerecht lösen, seitlich lagern, verfüllen
und verdichten.
Verdichtungsgrad mind. DPr 0,98.
Bodenverdrängung über 30 bis 40 %, verdrängten Boden
laden, Abfuhr zur Deponie.
Arbeiten mit Gerät.

Aushubtiefe bis 1,25 m,
Bodenklasse 3 und 4 DIN 18300.
Sohlenbreite nach DIN EN 1610
der Gräben über 0,8 bis 1,0 m.
Menge: 62,000 m3

**05.01.08.2 Aushub Gerät Abw./Regenw. BK 3/4 bis 1,50 m**
Aushub Gerät Abw./Regenw. BK 3/4 bis 1,50 m

Aushubtiefe bis 1,50 m,
Bodenklasse 3 und 4 DIN 18300.
Sohlenbreite nach DIN EN 1610
der Gräben über 0,8 bis 1,0 m.
Menge: 10,000 m3

**05.01.08.3 PEX-Trinkwasserrohr DN 32 Bundware**
PEX-Trinkwasserrohr DN 32 Bundware

Trinkwasserrohr mit farbiger PE-Kennzeichnungsschicht
für erdverlegte Trinkwasserleitungen, nach DVGW-
Regelwerk W400-2 geeignet für die grabenlose Verlegung
und Verlegung ohne Sandbettung. Werkstoff:
RAU-PE-Xa/natur entsprechend DIN 16892/16893 und DVGW
GW 335-Teil A3, mit DVGW-Zulassung,
Verbindung durch Heizelement-Muffenschweißen, Auflager
auf vorhandenen eingebrachtem Sand oder Feinkies, auf
Baugrubensohle für spätere Überschüttung, einschl.
Form- und Verbidungsstücke sowie Schweiß- oder Klebe-
sowie Dichtungsmaterial.
Verlegung in bauseitigen Rohrgräben.

Grundrohr: PE-Xa SDR 11.
Kennzeichnungsschicht: PE-HD/RAL 5012 lichtblau.

Länge: je Bund 100 M

abgerechnet wird die tatsächlich verlegte Länge
Menge: 90,000 m

**05.01.08.4 PEX-Trinkwasserrohr DN 40 Bundware**
PEX-Trinkwasserrohr DN 40 Bundware

Trinkwasserrohr mit farbiger PE-Kennzeichnungsschicht
für erdverlegte Trinkwasserleitungen, nach DVGW-
Regelwerk W400-2 geeignet für die grabenlose Verlegung
und Verlegung ohne Sandbettung. Werkstoff:
RAU-PE-Xa/natur entsprechend DIN 16892/16893 und DVGW
GW 335-Teil A3, mit DVGW-Zulassung,
Verbindung durch Heizelement-Muffenschweißen, Auflager
auf vorhandenen eingebrachtem Sand oder Feinkies, auf
Baugrubensohle für spätere Überschüttung, einschl.
Form- und Verbidungsstücke sowie Schweiß- oder Klebe-
sowie Dichtungsmaterial.
Verlegung in bauseitigen Rohrgräben.

Grundrohr: PE-Xa SDR 11.
Kennzeichnungsschicht: PE-HD/RAL 5012 lichtblau.

Länge: je Bund 100 M

abgerechnet wird die tatsächlich verlegte Länge
Menge: 10,000 m

**05.01.08.5 PEX-Trinkwasserrohr DN 50 Bundware**
PEX-Trinkwasserrohr DN 50 Bundware

Trinkwasserrohr mit farbiger PE-Kennzeichnungsschicht
für erdverlegte Trinkwasserleitungen, nach DVGW-
Regelwerk W400-2 geeignet für die grabenlose Verlegung
und Verlegung ohne Sandbettung. Werkstoff:
RAU-PE-Xa/natur entsprechend DIN 16892/16893 und DVGW
GW 335-Teil A3, mit DVGW-Zulassung,
Verbindung durch Heizelement-Muffenschweißen, Auflager
auf vorhandenen eingebrachtem Sand oder Feinkies, auf
Baugrubensohle für spätere Überschüttung, einschl.
Form- und Verbidungsstücke sowie Schweiß- oder Klebe-
sowie Dichtungsmaterial.
Verlegung in bauseitigen Rohrgräben.

Grundrohr: PE-Xa SDR 11.
Kennzeichnungsschicht: PE-HD/RAL 5012 lichtblau.

Länge: je Bund 100 M

abgerechnet wird die tatsächlich verlegte Länge
Menge: 20,000 m

##### Abschnitt 05.01.09 Löschwasserhydranten

**05.01.09.1 Überflurhydrant mit Doppelabsperrung DN 80, PN 16**
Überflurhydrant mit Doppelabsperrung DN 80, PN 16
Form AUD nach DIN EN 1074-6
DIN-DVGW registriert für Trinkwasser

Sicherheitsverriegelung der Innengarnitur,mit doppelter
Absperrung und Sollbruchstelle mittels Bruchmuttern,
freie Ausrichtung des Hydranten durch
Losflanschverbindung,
selbsttätige unabhängige Entleerung und
Druckwasserschutz ohne Restwasser,
wartungsfreie Spindelabdichtung mit O-Ringen im
Lageraufsatz,
mit zwei oberen B-Festkupplungen.
Flanschanschlussmaße nach EN 1092-2, alle
mediumberührten Teile nach KTW und DVGW Arbeitsblatt
W270 (bakteriologisch unbedenklich),
Untere und Obere Säule sowie Hydrantenkopf aus duktilem
Gusseisen,
Haube und Festkupplungen aus korrosionsbeständiger
Aluminiumlegierung,
Ventilkegel aus duktilem Gusseisen allseitig mit EPDM
vulkanisiert,
Lageraufsatz, Sitzbuchse, Ventilsitzbuchse und
Spindelmutter aus Messing.

Korrosionsschutz:
Obere Säule: Innen und außen Epoxid-Beschichtung,
aussen zusätzlich Polyesterbeschichtung, Farbton
feuerrot, RAL 3000,
Untere Säule: Innen und außen Epoxid-Beschichtung;
Farbton blau
Hydrantenkopf: Innen und außen Epoxid-Beschichtung,
aussen zusätzlich Polyesterbeschichtung, Farbton
feuerrot, RAL 3000,
Rohrdeckung:  1,50 m
Menge: 1,000 St

*Hinweis*
PE100 Hydrantenformteile
Allgemeine Vorbemerkung
Die anzubietenden Formteile müssen aus Material
entsprechend der PE100+ Association hergestellt sein
und hinsichtlich Dimensionen, Toleranzen und
Güteanforderungen der DIN EN 12201 entsprechen. Der
Nachweis der Herstellung auf Basis eines
Qualitätssicherungssystems nach DIN EN ISO 9001 ist zu
erbringen. Für alle Formteile ist ein Zeugnis nach DIN
EN 10204 vom Hersteller vorzulegen. Der Formteilkörper
inklusive Standfuß muss im Spritzgießverfahren
alternativ auch bei aufwändigeren Strukturen aus einem
Stück homogenen Halbzeugs hergestellt sein, um die
erforderliche Verstärkung und somit hohe Stabilität des
Formteils zu gewährleisten. Aus Wickelstab hergestellte
Halbzeuge oder andere nachträglich aufgebrachte
Verstärkungen sind nicht zulässig.
Die Spitzenden sind in langer Form auszuführen, um
sowohl eine HE-Stumpfschweißung als auch eine
HW-Schweißung ausführen zu können.
Die Flanschanschlüsse müssen nennweitengleich nach DN
80 bzw. DN 100 gemäß DIN EN 1092-1 ausgelegt sein und
einen auf die Last des Hydranten ausgelegten nach außen
verstärkten Schweißnahtbereich  aufweisen; DN 80 -> 110
mm Außendurchmesser sowie DN 100 -> 135 mm
Außendurchmesser.
Der Hinterlegflansch ist aus korrosionsfreiem,
faserverstärktem Kunststoff hergestellt, stützt den
PE-Bund von außen und weist eine Tellerfederfunktion
auf, die die Vorspannung nach Anziehen der Schrauben
aufrechterhält.
Normen/Richtlinien
DIN EN 12201, DIN EN 1092-1, DVS 2207, DVS 2210, DIN EN
10204, DIN EN ISO 9001, DIN EN ISO 50001, DVGW W 400-2,
DVGW GW 335
Zulassungen/Zertifikate
DVGW: DV-8606BT0423 und DV-8611BT0424
Abnahmeprüfzeugnis 3.1 nach DIN EN ISO 10204 am
Halbzeug vom verarbeiteten Rohstoff mit Angabe von MFR
und OIT; nur PE100 Material gem. PE100+ Association
Hersteller zertifiziert nach ISO 9001:2015 und ISO
50001:2011

**05.01.09.2 T-Stück für Hydrantenanschluss PE 100**
T-Stück für Hydrantenanschluss PE 100
verstärkte Ausführung, Spritzgussausführung,  mit
faserverstärktem Hinterlegflansch am Abgang, gebohrt
nach DIN EN 1092-1, mit Federwirkung für
kontinuierliche Schraubenvorspannung, langen
Anschweißenden für E-Muffen-Schweißung geeignet.

d1: 110
DN: 80
SDR: 17
Menge: 1,000 St

**05.01.09.3 Muffe Elektroschweißfitting aus PE 100**
Muffe Elektroschweißfitting aus PE 100
mit entfernbaren Anschlag, ummantelte Heizwendeln,
4 mm Steckkontakte, Schweißcode und Rückverfolgungscode
(ISO 12176),
mit SmartFuse-Kennung (bis d 355), Schmelzindikatoren,
DVGW-reg. Gas MOP 10 Wasser PN 16

d: 110
Menge: 4,000 St

**05.01.09.4 Aushub Gerät Abw./Regenw. BK 3/4 bis 1,25 m**
Aushub bis zum Boden der Gräben für Löschwasserleitung,
profilgerecht ausheben. Verbau nur
nach Notwendigkeit (Verbau wird gesondert abgerechnet),
Aushub profilgerecht lösen, seitlich lagern, verfüllen
und
verdichten.
Verdichtungsgrad mind. DPr 0,98.
Bodenverdrängung über 30 bis 40 %, verdrängten Boden
laden, Abfuhr zur Deponie.
Arbeiten mit Gerät.

Aushubtiefe bis 1,25 m,
Bodenklasse 3 und 4 DIN 18300.
Sohlenbreite nach DIN EN 1610
der Gräben über 0,8 bis 1,0 m.
Menge: 2,000 m3

**05.01.09.5 Einbetten und Überschütten von Rohrleitungen**
Einbetten und Überschütten von Rohrleitungen,
Kanäle und Medientrassen, mit vom AN zu liefernden
Stoffen, Material Kiessand 0/4, nach DIN 4033
verdichten, Schichtdicke: 10 cm unter UK-Rohr und 10 cm
über OK-Rohr.
Menge: 0,500 m3

##### Abschnitt 05.01.10 Erdarbeiten für Trinkwasserversorgung

*Hinweis*
Erdarbeiten für Rohrtrassen

im Außenanlagenbereich für Schmutzwasser und
Lüftungsleitungen.
Vor Beginn der Erdarbeiten hat der AN Einsicht in die
Spartenpläne vorzunehmen. Kosten für die Beschaffung
der genehmigten Spartenpläne sind in die Einheitspreise
mit einzukalkulieren.

*Hinweis*
Erdaushub für nicht belasteten Bodens einschließlich
aller Entsorgungsgebühren.

Belasteter Boden ist fachgerecht zum Lagerplatz auf der
Baustelle zu transportieren und auf Schutzfolie
abzuladen bzw. mit Schutzfolie abzudecken.

*Hinweis*
Die Grabarbeiten sind ab Rohplanum vorzunehmen.

**05.01.10.1 Aushub Gerät Abw./Regenw. BK 3/4 bis 1,25 m**
Aushub Gerät Abw./Regenw. BK 3/4 bis 1,25 m

Aushub bis zum Boden der Gräben für Abwasserkanäle und
Regenwasserkanäle, profilgerecht ausheben. Verbau nur
nach Notwendigkeit (Verbau wird gesondert abgerechnet),
Aushub profilgerecht lösen, seitlich lagern, verfüllen
und verdichten.
Verdichtungsgrad mind. DPr 0,98.
Bodenverdrängung über 30 bis 40 %, verdrängten Boden
laden, Abfuhr zur Deponie.
Arbeiten mit Gerät.

Aushubtiefe bis 1,25 m,
Bodenklasse 3 und 4 DIN 18300.
Sohlenbreite nach DIN EN 1610
der Gräben über 0,8 bis 1,0 m.
Menge: 72,000 m3

**05.01.10.2 Stahlplatte Maße ca. 2,5 m x 3,5 m**
Stahlplatte Maße ca. 2,5 m x 3,5 m als provisorische
Rohrgrabenabdeckung, Belastbarkeit für LKW-Verkehr,
Lagerung während der Bauzeit vor Ort, der Rohrgraben
ist auf Forderung des Bauherrns mehrfach am Tag mit der
Platte abzudecken. Mit dieser Position ist die
Bereitstellung der Platte vor Ort, das mehrfache
Versetzen der Platte und nach Abschluss der Arbeiten
der Abtransport abgegolten. Die Unfallvorschriften sind
zu beachten.
Menge: 1,000 St

**05.01.10.3 Handaushub BK 3/4 100 % bis 1,50 m**
Handaushub BK 3/4 100 % bis 1,50 m

Aushub bis zum Boden der Gräben für Abwasserkanäle,
Regenwasserkanäle, Trinkwasserleitung und
Heizungstrasse, nach Abtrag des Oberbodens,
profilgerecht ausheben. Verbau nur nach Notwendigkeit
(Verbau wird gesondert abgerechnet), mit Behinderung
durch Versorgungs- und Entsorgungsleitungen ist zu
rechnen. Gräben, profilgerecht lösen, seitlich lagern,
verfüllen und verdichten, Bodenverdrängung über 90 bis
100 %, verdrängten Boden laden, Abfuhr zur Deponie.
Arbeiten von Hand.

Aushubtiefe bis 1,50 m,
Aushubbreite 0,70 bis 0,80 m
Bodenklasse 3 und 4 DIN 18300.
Bodenverdrängung über 90 bis 100 %
Menge: 1,000 m3

**05.01.10.4 Mehrpreis für Mehraufwand für vorbeschriebene Arbeiten bei Bodenklasse 6 bis 7.**
Menge: 1,000 m3

**05.01.10.5 Transport von schadstoffbelastetem Aushubmaterial**
Transport von schadstoffbelastetem Aushubmaterial

Bau- und Abbruchabfälle, Boden, Steine und Baggergut,
nicht gefährlich, Abfallschlüssel nach AVV
(Abfallverzeichnis-Verordnung) 170504 Boden/Stein,
schadstoffbelastet, Zuordnung Z 1.2
auf Fahrzeug laden, mit LKW des AN transportieren zum
Abladeplatz auf der Baustelle, bis 500 m Transportweg,
max. Gesamtgewicht bis 7,5 t,
inkl. abladen auf Schutzfolie bzw. mit Schutzfolie
abzudecken.
Menge: 1,000 m3

**05.01.10.6 Schutzfolie für schadstoffbelastetem Aushubmaterial**
Schutzfolie für schadstoffbelastetem Aushubmaterial,
zum Unterlegen bzw. Abdecken. Material der Schutzfolie
PE, Kältesprödigkeit bis -30 Grad C, Reißfestigkeit
mind. 20 N/mm²,
Reißdehnung mind. 1.000 %, Witterungs- und
Chemikalienbeständig. inkl. fachgerechter Entsorgung
nach Verwendung.
Menge: 20,000 m2

**05.01.10.7 Untergrund verdichten Rohrgraben BK 3/4**
Untergrund verdichten Rohrgraben BK 3/4

Nachträgliches verdichten im Rohrgraben und
Schachtgraben für Rohrgraben.

Bodenklasse 3 und 4 DIN 18300
Verdichtungsgrad mind. DPr 0,98,
Menge: 60,000 m2

**05.01.10.8 Bodenaustausch im Grabenbereich**
Bodenaustausch im Grabenbereich, bei nicht verwendbarem
Erdmaterial.
Einschließlich Anlieferung und Einbringung, sowie
Abtranport des nicht verwendbaren Materials.
Ausführung der Leistung nach schriftlicher Angabe der
örtlichen Bauleitung.
Menge: 54,000 m3

**05.01.10.9 Einbetten und Überschütten von Rohrleitungen**
Einbetten und Überschütten von Rohrleitungen, Kanäle
und Medientrassen, mit vom AN zu liefernden
Stoffen, Material Kiessand 0/4, nach DIN 4033
verdichten, Schichtdicke: 10 cm unter UK-Rohr und 10 cm
über OK-Rohr.
Menge: 18,000 m3

**05.01.10.10 Grabenverbau bis 1,25 m**
Grabenverbau bis 1,25 m

Herstellen, Vorhalten und Beseitigen eines teilweisen
Grabenverbaus nach DIN 18303.
Bodenklassen 3 bis 5 nach DIN 18300 Ausführung des
Grabenverbaues nach Wahl des AN,
einschließlich Verbau wieder beseitigen.

Verbautiefe bis 1,25 m
Sohlenbreite bis 1,00 m
Menge: 20,000 m2

##### Abschnitt 05.01.11 Erdarbeiten für Fernheizleitung

*Hinweis*
Erdarbeiten für Rohrtrassen

im Außenanlagenbereich für Schmutzwasser und
Lüftungsleitungen.
Vor Beginn der Erdarbeiten hat der AN Einsicht in die
Spartenpläne vorzunehmen. Kosten für die Beschaffung
der genehmigten Spartenpläne sind in die Einheitspreise
mit einzukalkulieren.

*Hinweis*
Erdaushub für nicht belasteten Bodens einschließlich
aller Entsorgungsgebühren.

Belasteter Boden ist fachgerecht zum Lagerplatz auf der
Baustelle zu transportieren und auf Schutzfolie
abzuladen bzw. mit Schutzfolie abzudecken.

*Hinweis*
Die Grabarbeiten sind ab Rohplanum vorzunehmen.

**05.01.11.1 Aushub Gerät Abw./Regenw. BK 3/4 bis 1,25 m**
Aushub Gerät Abw./Regenw. BK 3/4 bis 1,25 m

Aushub bis zum Boden der Gräben für Abwasserkanäle und
Regenwasserkanäle, profilgerecht ausheben. Verbau nur
nach Notwendigkeit (Verbau wird gesondert abgerechnet),
Aushub profilgerecht lösen, seitlich lagern, verfüllen
und verdichten.
Verdichtungsgrad mind. DPr 0,98.
Bodenverdrängung über 30 bis 40 %, verdrängten Boden
laden, Abfuhr zur Deponie.
Arbeiten mit Gerät.

Aushubtiefe bis 1,25 m,
Bodenklasse 3 und 4 DIN 18300.
Sohlenbreite nach DIN EN 1610
der Gräben über 0,8 bis 1,0 m.
Menge: 220,000 m3

**05.01.11.2 Stahlplatte Maße ca. 2,5 m x 3,5 m**
Stahlplatte Maße ca. 2,5 m x 3,5 m,

Stahlplatte Maße ca. 2,5 m x 3,5 m als provisorische
Rohrgrabenabdeckung, Belastbarkeit für LKW-Verkehr,
Lagerung während der Bauzeit vor Ort, der Rohrgraben
ist auf Forderung des Bauherrns mehrfach am Tag mit der
Platte abzudecken. Mit dieser Position ist die
Bereitstellung der Platte vor Ort, das mehrfache
Versetzen der Platte und nach Abschluss der Arbeiten
der Abtransport abgegolten. Die Unfallvorschriften sind
zu beachten.
Menge: 1,000 St

**05.01.11.3 Handaushub BK 3/4 100 % bis 1,50 m**
Handaushub BK 3/4 100 % bis 1,50 m

Aushub bis zum Boden der Gräben für Abwasserkanäle,
Regenwasserkanäle, Trinkwasserleitung und
Heizungstrasse, nach Abtrag des Oberbodens,
profilgerecht ausheben. Verbau nur nach Notwendigkeit
(Verbau wird gesondert abgerechnet), mit Behinderung
durch Versorgungs- und Entsorgungsleitungen ist zu
rechnen. Gräben, profilgerecht lösen, seitlich lagern,
verfüllen und verdichten, Bodenverdrängung über 90 bis
100 %, verdrängten Boden laden, Abfuhr zur Deponie.
Arbeiten von Hand.

Aushubtiefe bis 1,50 m,
Aushubbreite 0,70 bis 0,80 m
Bodenklasse 3 und 4 DIN 18300.
Bodenverdrängung über 90 bis 100 %
Menge: 1,000 m3

**05.01.11.4 Mehrpreis für Mehraufwand für vorbeschriebene Arbeiten bei Bodenklasse 6 bis 7.**
Menge: 1,000 m3

**05.01.11.5 Transport von schadstoffbelastetem Aushubmaterial**
Transport von schadstoffbelastetem Aushubmaterial

Bau- und Abbruchabfälle, Boden, Steine und Baggergut,
nicht gefährlich, Abfallschlüssel nach AVV
(Abfallverzeichnis-Verordnung) 170504 Boden/Stein,
schadstoffbelastet, Zuordnung Z 1.2
auf Fahrzeug laden, mit LKW des AN transportieren zum
Abladeplatz auf der Baustelle, bis 500 m Transportweg,
max. Gesamtgewicht bis 7,5 t,
inkl. abladen auf Schutzfolie bzw. mit Schutzfolie
abzudecken.
Menge: 1,000 m3

**05.01.11.6 Schutzfolie für schadstoffbelastetem Aushubmaterial**
Schutzfolie für schadstoffbelastetem Aushubmaterial

Schutzfolie für schadstoffbelastetem Aushubmaterial,
zum Unterlegen bzw. Abdecken. Material der Schutzfolie
PE, Kältesprödigkeit bis -30 Grad C, Reißfestigkeit
mind. 20 N/mm²,
Reißdehnung mind. 1.000 %, Witterungs- und
Chemikalienbeständig. inkl. fachgerechter Entsorgung
nach Verwendung.
Menge: 50,000 m2

**05.01.11.7 Untergrund verdichten Rohrgraben BK 3/4**
Untergrund verdichten Rohrgraben BK 3/4

Nachträgliches verdichten im Rohrgraben und
Schachtgraben für Rohrgraben.

Bodenklasse 3 und 4 DIN 18300
Verdichtungsgrad mind. DPr 0,98,
Menge: 220,000 m2

**05.01.11.8 Bodenaustausch im Grabenbereich**
Bodenaustausch im Grabenbereich

Bodenaustausch im Grabenbereich, bei nicht verwendbarem
Erdmaterial.
Einschließlich Anlieferung und Einbringung, sowie
Abtranport des nicht verwendbaren Materials.
Ausführung der Leistung nach schriftlicher Angabe der
örtlichen Bauleitung.
Menge: 135,000 m3

**05.01.11.9 Einbetten und Überschütten von Rohrleitungen**
Einbetten und Überschütten von Rohrleitungen

Einbetten und Überschütten von Rohrleitungen, Kanäle
und Medientrassen, mit vom AN zu liefernden
Stoffen, Material Kiessand 0/4, nach DIN 4033
verdichten, Schichtdicke: 10 cm unter UK-Rohr und 10 cm
über OK-Rohr.
Menge: 85,000 m3

**05.01.11.10 Grabenverbau bis 1,25 m**
Herstellen, Vorhalten und Beseitigen eines teilweisen
Grabenverbaus nach DIN 18303.
Bodenklassen 3 bis 5 nach DIN 18300
Ausführung des Grabenverbaues nach Wahl des AN,
einschließlich Verbau wieder beseitigen.

Verbautiefe bis 1,25 m
Sohlenbreite bis 1,00 m
Menge: 20,000 m2

##### Abschnitt 05.01.12 Regenwassertauchpumpe

**05.01.12.1 Filterkorb**
Filterkorb

Robuster, vertikaler Edelstahl-Korb mit 0,4 mm Feinheit
n Flächige Verrieselung verhindert Aufwirbeln von
Sediment beim Zulauf in den Speicher, dichter Anschluss
an die tragende Betonplatte,  Wartungsmöglichkeit,
großes Schmutzrückhaltevolumen

Auf die vorstehend Angebotene Zisterne abgestimmt

Höhenversatz
zwischen Zu- und Ablauf:  340 mm
Inspektionsintervall:  6 Monate
DIN 1989-2  Typ A
Filterfeinheit:  0,4 mm
Menge: 2,000 St

**05.01.12.2 Tauchmotorpumpe 5,7 m³/h, 3 bar**
Tauchmotorpumpe 5,7 m³/h, 3 bar
Selbstansaugende, mediengekühlte Tauchpumpe aus
hochwertigen Materialien (Edelstahl / thermoplastisches
Material)
Wartungs- und korrosionsfreie Tauchmotorpumpe mit
integriertem Schaltautomat,d.h. automatische
Einschaltung bei Öffnen des Hahnes bzw. Schließen mit
Nachlaufzeit, Trockenlaufschutz, Ansaugfilter, 10 m
Stromkabel

Technische Daten:
Förderstrom Qmax:  5,7 m³/h
Förderdruck pf:  3,6 bar
maximale Anlagenhöhe:  20 m
maximale Tauchtiefe:  8 m
Mediumstemperatur:  2 ° bis 35 °
Anschlussspannung  230 V AC/50 HZ
Stromaufnahme:  0,9 kW
Absicherung  30 mA FI-Schalter
Schutzart  IP 68
Anschlüsse:  1 " IG
Menge: 2,000 St

**05.01.12.3 Entnahmesäule für Regenwasser VA**
Entnahmesäule für Regenwasser VA
Hochwertige Edelstahlausführung, Material 1.4301
Auslaufhahn mit Steckschlüssel, robust, verzinkter
Stahl
Inkl. innenliegendem Kunststoffrohr (Druckleitung) mit
Messingarmatur 3/4 " AG
Inkl. Montagekranz D = 200 mm und Montagematerial
(Fundamentierung bauseits)

Technische Daten:
Durchmesser 100 mm
Anschluss: 1 "
Höhe: 900 mm
Menge: 2,000 St

**05.01.12.4 Anschluss- und Kennzeichnungs-Set**
Anschluss- und Kennzeichnungs-Set
zur Sicherstellung eines sachgerechten und frostfreien
Anschlusses der Leitungen an die Entnahmestelle sowie
der Leitungskennzeichnung nach aktuellen Vorschriften

Bestehend aus folgenden Einzelelementen:
Druckschlauch DN 25, mit Geflecht, Länge: bis 10 m
Messing-Schnellkupplung 1 " für Frostsicherheit
2 Stück Messing-Schlauchtüllen 1 " AG
4 Stück Schlauchschelle 20-32 mm
Seil inkl. Ringschraube und Einschlagdübel für
Pumpenrevision
Teflonband
Installationsanleitung, Hinweisschilder, Aufkleber
Menge: 1,000 psch

##### Abschnitt 05.01.13 Bauhilfsleistungen

**05.01.13.1 Abwasserleitungen durchspülen**
Abwasserleitungen durchspülen

Abwasser- und Regenwasserleitungen durchspülen, für den
gesamten Außenanlagenbereich, in mehreren
Teilabschnitten (bis zu 4 Teilabschnitte a` 40 m).
Rohrdurchmesser: DN 100 bis DN 250.
Das anfallende Schwemmmaterial ist vom AN zu entsorgen.
Menge: 10,000 St

**05.01.13.2 Dichtheitsprüfung Abwasserleitungen**
Dichtheitsprüfung Abwasserleitungen

bis 50 m, bis 4 Anschlüsse
Dichtheitsprüfung DWA-A 139 mit Wasser des
Abwasserkanales aus  Werkstoff 'PP- und PEHD-Rohre', DN
100 - DN 250, Prüfung
haltungsweise, einschl. aller erforderlichen Anlagen,
Abdichtungen, Verankerungen und Rohrverschlüsse,
Verfahren W, Wasser wird auf der Baustelle beigestellt
und ist nach Gebrauch schadlos zu beseitigen.
Menge: 10,000 St

**05.01.13.3 Verschluss für Druck- und Dichtheitsprüfung Abwasser**
Verschluss für Druck- und Dichtheitsprüfung Abwasser

einschl. Entfernen nach Prüfung, für Rohrleitungen aus
Kunststoff, an Grundleitungen, bis DN 250
Menge: 30,000 St

**05.01.13.4 An- und Abfahrt Optische Untersuchungseinheit**
An- und Abfahrt Optische Untersuchungseinheit

An- und Abfahrt Optische Untersuchungseinheit
Zur Einsatzstelle für die Dauer des Einsatzes
einschließlich zugehörigem Bedienungspersonal
einschließlich herstellen der Betriebsbereitschaft und
Abbau nach Beendigung des Einsatzes einschließlich
aller notwendigen Funktionsprüfungen der Anlage
Menge: 1,000 St

**05.01.13.5 Abwasserkanal prüfen**
Abwasserkanal prüfen

Optische Inspektion des Abwasserkanales DIN EN 13508-2,
DWA-M 149-2, DWA-M 149-5, Schmutzwasserkanal, aus
Werkstoff 'PP- und PEHD-Rohre', Kreisquerschnitt, mit
TV-Kamera auf
Fahrwagen, mit Drehschwenkkopf und Zoom, mit aufrechtem
und seitenrichtigem Bild, Inspektion mit
Abschwenken aller Rohrverbindungen, Stutzen, Abzweige,
Ergebnisse dokumentieren, Dokumentation wird gesondert
vergütet, über DN 100 bis DN 250, Haltungslänge bis 5.
Es handelt sich hier um die neu verlegten Rohre.
Menge: 1000,000 m

**05.01.13.6 Haltungsgraphiken**
Haltungsgraphiken
Erstellung von maßstabsgerechten, farbigen Graphiken
der untersuchten Haltungen, mit Eintragung aller
erkannten Schadstellen, Rohrverbindungen und
Einmündungen
Menge: 20,000 St

**05.01.13.7 Einzelbildaufnahmen**
Einzelbildaufnahmen
Erstellen von Einzelbildern in den jeweiligen Haltungen
als Farbbild
Menge: 60,000 St

**05.01.13.8 Dokumentation der Kanäle**
Dokumentation der Kanäle,
als Information auf Datenträger, einschl. Liefern der
Datenträger, Digital Versatile Disc - DVD, mit Angaben
zu den Bearbeitungsstrecken (Nummer des Anfangs-,
Zwischen-, Endschachtes), Haltungslängen.
Menge: 2,000 St

##### Abschnitt 05.01.14 Bauleistungen im Stundenlohn

*Hinweis*
Grundbeschrieb Stundenlohnarbeiten

Stundenlohnarbeiten dürfen nur auf Anordnung durch den
Auftraggeber ausgeführt werden und sind täglich von der
Bauleitung bestätigen zu lassen. Auf den
Stundenlohnzetteln ist einzutragen:
- Name, Vorname
- Berufsgruppe
- Datum
- Uhrzeit Montagebeginn und -ende
- kurze Beschreibung der Arbeit - Materialverbrauch

Die Verrechnungssätze gelten unabhängig von der Anzahl
der abgerechneten Stunden, § 2 Nr. 3 VOB/B gilt
insoweit nicht.

Für anfallende Stundenlohnarbeiten werden folgende
Verrechnungssätze angeboten:

Regiearbeit von Aufsichtspersonen (Polier) werden nicht
vergütet.

*Hinweis*
Stundenlohnarbeiten Grundleitungen

Stundenlohnarbeiten werden nur nach Erteilung
gesonderter schriftlicher Beauftragung ausgeführt und
vergütet.
Die Abrechnung erfolgt nach Verrechnungssätzen gegen
Nachweis der tatsächlich geleisteten Stunden und des
Materialverbrauchs.

Die Verrechnungssätze sind unter Beachtung der
preisrechtlichen Vorschriften ermittelt und gelten
unabhängig von der Anzahl der abgerechneten Stunden.
Für etwa anfallende Stundenlohnarbeiten werden folgende
Verrechnungssätze angeboten:

Lohnkosten

Sie enthalten den tatsächlichen Lohn mit den Zuschlägen
für Gemeinkosten, Sozialkassenbeiträge,
vermögenswirksame Leistungen, Winterbauumlage und dgl.,
sowie Lohn- und Gehaltsnebenkosten, An- und
Abfahrtszeiten, Wegekosten.
Stundenlohnarbeiten Grundleitungsarbeiten

Zuschläge für Nacht-, Sonntags- und Feiertagsarbeit
sind nicht eingerechnet und ggf. gesondert
nachzuweisen. Die Verrechnungssätze gelten während der
vertraglich vereinbarten Ausführungsfrist, es sei denn
die Erstattung der Lohn-und Gehaltsmehr- oder
Minderforderungen (Lohngleitklausel) ist
Vertragsbestandteil.

Nachfolgende Stundenansätze sind geschätzt, die
Verrechungssätze gelten unabhängig von der Anzahl der
abgerechneten Stunden.

Die Stundensätze der einzelnen Lohngruppen sind
komplett auszufüllen. Sollte der Bieter über eine
nachfolgend aufgeführte Lohngruppe nicht verfügen, hat
er die nächst höher qualifizierte einzusetzen.

**05.01.14.1 Objektleiter/-in sämtliche Kosten/Zuschläge**
Stundenlohnarbeiten durch Objektleiter/-in
der Verrechnungssatz für die jeweilige Arbeitskraft
umfasst sämtliche Aufwendungen wie Lohn- und
Gehaltskosten, Lohn- und Gehaltsnebenkosten, Zuschläge,
lohngebundene und lohnabhängige Kosten, sonstige
Sozialkosten, Gemeinkosten, Wagnis und Gewinn.
Menge: 5,000 h

**05.01.14.2 Obermonteur/-in sämtliche Kosten/Zuschläge**
Stundenlohnarbeiten durch Obermonteur/-in
der Verrechnungssatz für die jeweilige Arbeitskraft
umfasst sämtliche Aufwendungen wie Lohn- und
Gehaltskosten, Lohn- und Gehaltsnebenkosten, Zuschläge,
lohngebundene und lohnabhängige Kosten, sonstige
Sozialkosten, Gemeinkosten, Wagnis und Gewinn.
Menge: 10,000 h

**05.01.14.3 Monteur/-in sämtliche Kosten/Zuschläge**
Stundenlohnarbeiten durch Monteur/-in
der Verrechnungssatz für die jeweilige Arbeitskraft
umfasst sämtliche Aufwendungen wie Lohn- und
Gehaltskosten, Lohn- und Gehaltsnebenkosten, Zuschläge,
lohngebundene und lohnabhängige Kosten, sonstige
Sozialkosten, Gemeinkosten, Wagnis und Gewinn.
Menge: 20,000 h

**05.01.14.4 Helfer/-in sämtliche Kosten/Zuschläge**
Stundenlohnarbeiten durch Helfer/-in
der Verrechnungssatz für die jeweilige Arbeitskraft
umfasst sämtliche Aufwendungen wie Lohn- und
Gehaltskosten, Lohn- und Gehaltsnebenkosten, Zuschläge,
lohngebundene und lohnabhängige Kosten, sonstige
Sozialkosten, Gemeinkosten, Wagnis und Gewinn.
Menge: 30,000 h

**05.01.14.5 Anfahrtpauschale für gesonderte Arbeitseinsatz auf der Baustelle**
Menge: 5,000 St

**05.01.14.6 Stundenlohnarbeiten durch Lastkraftwagen auf Anordnung**
Stundenlohnarbeiten durch Lastkraftwagen auf Anordnung

Stundenlohnarbeiten durch Lastkraftwagen auf Anordnung
des AG ausführen.
Der Verrechnungssatz für den jeweiligen LKW umfasst
sämtliche Aufwendungen für den Einsatz des LKW,
insbesondere Gerätevorhalte- und Betriebsstoffkosten
sowie sämtliche Zuschläge einschliesslich der Kosten
für den Fahrer. Der Verrechnungssatz gilt für das zum
Zeitpunkt des Abrufes einsatzbereit auf der Baustelle
befindliche Fahrzeug. Vergütet werden die tatsächlich
geleisteten Arbeitsstunden nach der tatsächlichen
Nutzlast des jeweiligen LKW (ohne Erhöhung der
Nutzlaststufe für Sonderfahr- zeuge). LKW, ca. 5 t
Nutzlast.
Menge: 5,000 h

**05.01.14.7 Stundenlohnarbeiten durch Baugeräte / Bagger auf Anordnung**
Stundenlohnarbeiten durch Baugeräte / Bagger auf
Anordnung des AG ausführen.
Der Verrechnungssatz für das jeweilige Gerät umfasst
sämtliche Aufwendungen für den Einsatz, insbesondere
Gerätevorhalte- und Betriebsstoffkosten sowie sämtliche
Zuschläge einschliesslich der Kosten für das
Bedienungspersonal. Der Verrechnungssatz gilt für das
zum Zeitpunkt des Abrufes einsatzbereit auf der
Baustelle befindliche Baugerät. Vergütet werden die
tatsächlich geleisteten Arbeitsstunden. Bagger bis 0,4
m3.
Menge: 5,000 h

**05.01.14.8 Kompressor - schallgedämmt mit 1 Abbauhammer**
Menge: 10,000 h

**05.01.14.9 Verdichtungsgerät**
Verdichtungsgerät, Gewicht bis ca. 500 kg
Menge: 10,000 h

##### Abschnitt 05.01.15 Abnahme/Dokumentation

**05.01.15.1 Werk- und Montageplanung Außenanlagen**
Werk- und Montageplanung Außenanlagen

Diese Positon beschreibt die geforderten Leistungen zur
Erstellung einer Werk- und
Montageplanung, welche Detailierungen und Ergänzungen
in Bezug auf die Beschreibungen der
VOB/C darstellen.

Die Werk- und Montagepläne sind spätestens 2
Kalenderwochen nach Übergabe der Ausführungspläne an
die Objektüberwachung des Fachplanders zu übergeben.

Folgende Leistungen der Werk- und Montageplanung sind
gefordert und zu kalkulieren:

Die Übersichtspläne für Grundrisse bzw. Schemata und
Berechnungen sind flächendeckend für das komplette
Leistungspaket zu erzeugen, der notwendige Umfang für
ergänzende Detaillierungen und Teilschnitte muss es der
Fachobjektüberwachung ermöglichen, alle räumlich und
technisch kritischen Bereiche umfänglich nachvollziehen
und auf Übereinstimmung mit der AFU-Planung prüfen zu
können.

Darüber hinaus erhält der AN zur Anfertigung der Werk-
und Montageplanung die Projektpläne des Objektplaners
(Außenanlagenplanung) und die Ausführungsplanung der
Fachplaner nur in digitaler Form in gängigen Formaten
(*.dwg, *.dxf; *.doc, *.xls,*.pdf) zur Verfügung
gestellt. Diese sind vom AN seiner W+M-Planung zugrunde
zu legen.

Auf eine Koordination mit dem Gewerk der anderweitigen,
versorgungstechnischen Medien wird nochmals explizit
hingewiesen.

Kreuzungspunkte sind nach Möglichkeit generell zu
vermeiden (außer Trassen im Bestand).

Abstände der Trassen von Gebäude- und Fundamentkanten
und Installationen anderer Gewerke sowie Höhensprünge
sind darzustellen.

Der AN hat im Rahmen der W+M-Planung auf der Baustelle
alle Aussparungen, Schlitze und Durchbrüche für seine
Anlagen auf Vollständigkeit und korrekter Lage zu
prüfen. Abweichungen der vorgefundenen Ausführung von
der Werkplanung des Architekten sind der
Objektüberwachung in schriftlicher Form rechtzeitig
anzuzeigen.

Abweichungen zur Ausführungsplanung
Sollten aus Sicht des Auftragnehmers entgegen den
Erwartungen im Rahmen der W+M Planung
Abweichungen zur Ausführungsplanung unabdingbar sein,
so hat der Auftragnehmer dies unmittelbar mit dem
zuständigen Fachplaner abzustimmen. Jede Ergänzung oder
Änderung der Ausführungsplanung im Rahmen der Werk- und
Montageplanung ist einzeln eindeutig vom AN zu
kennzeichnen und der Grund der  Ergänzung oder Änderung
nachvollziehbar zu vermerken. Ohne diese
Kennzeichnungen kann eine Werk- und Montageplanung
nicht als erstellt anerkannt werden.

Plancodierung
Alle Planunterlagen wurden im Rahmen der
Ausführungsplanung nach einem festgelegten
Schlüssel bezeichnet. Dieser Schlüssel ist im Rahmen
der Werk- und Montageplanung zu
übernehmen und fortzuführen.
Die CAD-Ausführungsplanung erfolgte analog der Vorgaben
der CAD-Stelle Bayern. Diese Vorgaben
sind ebenfalls im Rahmen der W+M Planung einzuhalten.

Abstimmung der Montagereihenfolgen:
Der AN hat eine ggf. erforderliche Montagereihenfolge,
die sich aus dem Zusammenspiel mit den vorbeschriebenen
Gewerken insbesondere in den  Montageschwerpunkten und
Gewerkekreuzungen
ergibt, der Objektüberwachung rechtzeitig anzuzeigen.
Der firmenspezifische Terminplan ist nach Rücksprache
mit der Objektüberwachung fortzuschreiben und dieser
nach Einarbeitung der Änderungen erneut vorzulegen.

Die Grundrisspläne sind im Maßstab 1:100 hinsichtlich
Trassenführung, Materialien und Dimensionierung
vollständig ausgearbeitet. Aufgrund des äußerst
beengten Platzverhältnisse sind bei der Bearbeitung
folgende Bearbeitungsschritte notwendig:
- Kontrolle aller Bauteile, ob die vorgesehenen
Fabrikate mit dem konkret vorgesehenen Typ hinsichtlich
  der Platzvorgabe möglich ist.
- Die Überprüfung muss selbstverständlich im
Zusammenhang mit den übergebenen Übersichtsplänen
  und in Zusammenarbeit mit den anderen Gewerken
erfolgen.

Übergabe der W+M-Planung:
Die Unterlagen sind vom AN dem Bauherrn 3-fach auf
Papier vorzulegen. Alle Zeichnungen sind in
digitaler Form in gängigen Formaten (*.dwg, *.dxf;
*.doc, *.xls,*.pdf)  zu erstellen und als Datenträger
in zweifacher Ausfertigung zu übermitteln.

Die zuvor beschriebenen,gewerkebezogenen Leistungen
sind als Ergänzung zu den allgemeinen
Nebenleistungen sowie den Nebenleistungen gemäß VOB/C
zu verstehen. Daraus resultierende
Mehraufwendungen, die über die Leistungen der VOB/C
hinausgehen, sind in nachfolgende
LV-Position einzukalkulieren.

- Werk- und Montageplanung
Im Rahmen der Erstellen von fabrikationsspezifischen
Montagezeichnungen bzw. Werkszeichnungen sind vom AN
vor Beginn der Montagearbeiten alle Angaben zu machen,
die für den ungehinderten Einbau und ordnungsgemäßen
Betrieb der Anlage erforderlich sind.
Menge: 0,300 St

**05.01.15.2 Bestandspläne fortschreiben**
Bestandspläne fortschreiben

Bestandsplan fortschreiben, mit CAD-Programm, anhand
von Montageplänen des AN in vom AG auf
Datenträger/Schnittstelle zur Verfügung gestellten
Baupläne des Architekten, Übergabe vor der Abnahme,
min. 7 Werktage, als Papierzeichnung / Plotterausdruck
und Datenträger/Schnittstelle zur CAD-Verarbeitung,
CAD-System Schnittstelle DXF, Betriebssystem MS Windows
NT, Datenträger CD-ROM, Organisation und Verwaltung des
Datenaustausches, Layerstrukturen und Zeichnungsebenen
gemäß Vorgabe AG.

Umfang
Für die Baubestandsdokumentation sind alle für den
späteren Betrieb und die Nutzung, sowie für Umbauten,
Instandsetzungen und Instandhaltungen erforderlichen
Einzeldokumente (inkl. Planunterlagen) zu erbringen.

Alle Einzeldokumente (Papierdokumente und
Einzeldateien) sind in Verzeichnissen in der
vorgegebenen Gliederungsstruktur zu erfassen.

Form
Die gesamte Papierdokumentation ist in Aktenordnern zu
übergeben. Die Anzahl der Ausfertigungen wird vom AG
vorgeben, i. d. Regel zweifach.
Die einzelnen Papierdokumente sind in der vorgegebenen
Struktur in die Ordner einzuordnen und mit
Trennblättern zu unterteilen.
Der Inhalt der Ordner ist jeweils in einem
vorangestellten Verzeichnis zu dokumentieren.
Zusätzlich sind alle Einzeldokumente jeweils in
digitaler Form als PDF-Datei und ggf. zusätzlich als
bearbeitbares Dateiformat auf Datenträger gesammelt zu
übergeben.

Übergabe an AG
Die Papier-und digitale Dokumentation ist einzeln im
Bauablauf und als Gesamtpaket zusammengefasst der
Objektüberwachung des AG zu übergeben.
Das Gesamtpaket der Dokumentation muss vor der Abnahme
so rechtzeitig übergeben werden, dass eine Überprüfung
durch die Objektüberwachung vor dem Abnahmetermin
möglich ist. Können aus technischen oder
ablaufbedingten Gründen einzelne Dokumente nicht vor
der Abnahme fertiggestellt werden, so ist dies
rechtzeitig der Objektüberwachung schriftlich
mitzuteilen und die Übergabe dieser Dokumente
abzustimmen.
Menge: 0,300 St

**05.01.15.3 Abnahmedokumentation**
Abnahmedokumentation

Abnahmedokumentation
- Lageplan bzw. Vermessungsplan wie vorher beschrieben,
Längs- und Profilschnitte, Einbauskizzen und
  Detaildarstellungen
- Abnahmeprotokolle
- Liefernachweise und Werksatteste des Rohrmaterials,
der Formstücke und sonstiger Anlagenteile sowie
  zusätzlich verbauter Materialien.
  Bedienungs-, Wartungs- und Reparaturanleitungen
  (Einbauvorschriften) für Abscheider-, Schlammfänge
u.ä.

- Verarbeitungs- und Prüfprotokolle (z. B. Schweiß- und
Verdichtungsnachweise)
- Druckprüfungs- und Spülprotokolle einschließlich
Druckschreiberstreifen
Menge: 0,300 St

USt %: 19,00
